# PARQUE PROVEEDORES VA

- Propiedad del archivo: SOFT S.A.
- Formato: FIEBDC-3/2002
- Programa: Presto 8.8
- Fecha de los precios: 06/06/2008
- Divisa: EUR
- Costes indirectos: 2 %
- Código: 0810-16 (-30001)
Importe: 12244241.57

## EI EDIFICACIÓN INDUSTRIAL (-20069)
Importe: 6524397.77

### EIE EDIFICIO (31/01/2000)
Importe: 4259261.56

#### EIEN NAVE (31/01/2000)
Importe: 3900358

##### EIEN.1 MOVIMIENTO DE TIERRAS (31/01/2000)
Importe: 73910.59

**U01EZ050** m3 EXCAV. ZANJAS Y POZOS MEDIOS MECÁN. (17/12/2000)
3451.2 m3 × 5.92 (6.04 con costes indirectos) = 20845.25
Excavación en zanjas y pozos , con medios mecánicos, incluso carga y transporte de los productos de la excavación a vertedero o lugar de empleo.

| Código | Ud | Descripción | Rendimiento | Precio | Importe |
|---|---|---|---|---|---|
| O01OA020 | h | Capataz (mano de obra; 08/08/2016) | 0.05 | 12.58 | 0.63 |
| O01OA070 | h. | Peón ordinario (mano de obra; 08/08/2016) | 0.08 | 11.97 | 0.96 |
| M05EC020 | h. | Excavadora hidráulica cadenas 135 CV (maquinaria; 01/10/2007) | 0.05 | 51.11 | 2.56 |
| M07CB020 | h. | Camión basculante 4x4 14 t. (maquinaria; 12/02/2004) | 0.05 | 31.28 | 1.56 |
| M07N080 | m3 | Canon de tierra a vertedero (17/12/2000) | 1 | 0.21 | 0.21 |
|  |  | Total |  |  | 5.92 |

Claves: mecánico, zanja, excavación, roca, transporte, producción, vertedero, carga, medio

| Medición | Uds. | Largo | Ancho | Alto | Parcial |
|---|---|---|---|---|---|
| Z1 | 2 | 4.5 | 3.5 | 4.6 | 144.900 |
| Z2 | 8 | 4.5 | 3 | 4.6 | 496.800 |
| Z3 | 10 | 4 | 3 | 4.6 | 552.000 |
| Z4 | 10 | 3.7 | 2.7 | 4.6 | 459.540 |
| Z5 | 10 | 3.3 | 2.7 | 4.6 | 409.860 |
| Z6 | 28 | 3.3 | 2.5 | 4.6 | 1062.600 |
| Z7 | 6 | 1.2 | 1.2 | 4.6 | 39.744 |
| VR | 1 | 4.75 | 0.4 | 0.6 | 1.140 |
|  | 15 | 5.25 | 0.4 | 0.6 | 18.900 |
|  | 1 | 5 | 0.4 | 0.6 | 1.200 |
|  | 2 | 4.83 | 0.4 | 0.6 | 2.318 |
|  | 6 | 5.83 | 0.4 | 0.6 | 8.395 |
|  | 4 | 5.08 | 0.4 | 0.6 | 4.877 |
|  | 4 | 5.23 | 0.4 | 0.6 | 5.021 |
|  | 2 | 5.43 | 0.4 | 0.6 | 2.606 |
|  | 1 | 5.3 | 0.4 | 0.6 | 1.272 |
|  | 16 | 5.4 | 0.4 | 0.6 | 20.736 |
|  | 1 | 5.3 | 0.4 | 0.6 | 1.272 |
|  | 1 | 13.3 | 0.4 | 0.6 | 3.192 |
|  | 1 | 6.93 | 0.4 | 0.6 | 1.663 |
|  | 1 | 2.23 | 0.4 | 0.6 | 0.535 |
|  | 1 | 2.85 | 0.4 | 0.6 | 0.684 |
|  | 1 | 2.36 | 0.4 | 0.6 | 0.566 |
|  | 1 | 5.74 | 0.4 | 0.6 | 1.378 |
| SANEAMIENTO | 1 | 80 | 1 | 1.5 | 120.000 |
|  | 1 | 60 | 1 | 1.5 | 90.000 |
| Total |  |  |  |  | 3451.2 |

**E50133L** m3. ZAHORRA ARTIFICIAL ZA 0/20 (31/01/2000)
2848.6 m3. × 17.97 (18.33 con costes indirectos) = 52214.84
Suministro, extendido y compactado de zahorra artificial huso ZA 0/20, hasta el 100% del Proctor Modificado.

| Código | Ud | Descripción | Rendimiento | Precio | Importe |
|---|---|---|---|---|---|
| O01OA020 | h | Capataz | 0.015 | 12.58 | 0.19 |
| O01OA070 | h. | Peón ordinario | 0.015 | 11.97 | 0.18 |
| M01630 | h. | Motoniveladora media (maquinaria; 09/10/2008) | 0.025 | 49.77 | 1.24 |
| M01610 | h. | Rulo autoprop.vibración 100Tn (maquinaria; 09/10/2008) | 0.025 | 35.04 | 0.88 |
| M01670 | h. | Camión Cuba riego 10.000 l. (maquinaria; 09/10/2008) | 0.025 | 18.63 | 0.47 |
| M07W020 | t. | km transporte zahorra (maquinaria; 22/02/2006) | 20 | 0.09 | 1.80 |
| P01DW050 | m3 | Agua (material; 31/01/2000) | 0.05 | 0.63 | 0.03 |
| P01A025 | t. | Zahorra artificial tipo ZA 0/20 (material; 25/09/2007) | 2.2 | 5.99 | 13.18 |
|  |  | Total |  |  | 17.97 |

| Medición | Uds. | Largo | Alto | Parcial |
|---|---|---|---|---|
| SUB-BASE | 1 | 10833 | 0.2 | 2166.60 |
| módulo central | 1 | 3410 | 0.2 | 682.00 |
| Total |  |  |  | 2848.6 |

**E02BZ011** m3 RELLENO LOCALIZADO ZANJA MAT.SELECC EXCAV. (12/02/2004)
210 m3 × 3.97 (4.05 con costes indirectos) = 850.50
Relleno localizado compactado en zanja, con material seleccionado procedente de la excavación, incluso humectacióny compactación en capas de 20 cm. de espesor, con un grado de compactación del 95% del proctor modificado.

| Código | Ud | Descripción | Rendimiento | Precio | Importe |
|---|---|---|---|---|---|
| O01OA020 | h | Capataz | 0.03 | 12.58 | 0.38 |
| O01OA070 | h. | Peón ordinario | 0.05 | 11.97 | 0.60 |
| M05RN010 | h. | Retrocargadora neumáticos 50 CV (maquinaria; 12/02/2004) | 0.05 | 24.67 | 1.23 |
| M08CA110 | h. | Cisterna agua s/camión 10.000 l. (maquinaria; 12/02/2004) | 0.06 | 23.79 | 1.43 |
| M08RL010 | h. | Rodillo vibrante manual tándem 800 kg. (maquinaria; 12/02/2004) | 0.08 | 4.14 | 0.33 |
|  |  | Total |  |  | 3.97 |

Claves: humedad, zanja, drenaje, terminación, relleno, material, excavación, compacto

| Medición | Uds. | Largo | Ancho | Alto | Parcial |
|---|---|---|---|---|---|
| SANEAMIENTO | 1 | 80 | 1 | 1.5 | 120.00 |
|  | 1 | 60 | 1 | 1.5 | 90.00 |
| Total |  |  |  |  | 210 |

##### EIEN.2 CIMENTACIÓN (21/01/2003)
Importe: 277727.46

**E06HC020** m3 HORMIGÓN HNE-20 (21/01/2003)
2283.49 m3 × 71.18 (72.6 con costes indirectos) = 165781.37
Hormigón HNE-20/P/20 elaborado en central, suministrado y puesto en obra en limpieza, rellenos, pavimentos, pequeñas obras de fábrica, zanjas y cimientos, vertido por medios manuales, vibrado, rasanteado, colocación y corte de juntas.

| Código | Ud | Descripción | Rendimiento | Precio | Importe |
|---|---|---|---|---|---|
| O01OA030 | h. | Oficial primera (mano de obra; 08/08/2016) | 0.3 | 12.38 | 3.71 |
| O01OA050 | h. | Ayudante (mano de obra; 08/08/2016) | 0.5 | 12.07 | 6.04 |
| M01785 | h. | Vibrador Hgón.neum.D=62 c/mang. (maquinaria; 21/01/2003) | 0.15 | 1.28 | 0.19 |
| P01HM130 | m3 | Hormigón HNE-20/P/20 central. (material; 01/10/2007) | 1 | 61.24 | 61.24 |
|  |  | Total |  |  | 71.18 |

| Medición | Uds. | Largo | Ancho | Alto | Parcial |
|---|---|---|---|---|---|
| Z1 | 2 | 4.5 | 3.5 | 3.3 | 103.950 |
| Z2 | 8 | 4.5 | 3 | 3.3 | 356.400 |
| Z3 | 10 | 4 | 3 | 3.3 | 396.000 |
| Z4 | 10 | 3.7 | 2.7 | 3.3 | 329.670 |
| Z5 | 10 | 3.3 | 2.7 | 3.3 | 294.030 |
| Z6 | 28 | 3.3 | 2.5 | 3.3 | 762.300 |
| Z7 | 6 | 1.2 | 1.2 | 3.3 | 28.512 |
| VR | 1 | 4.75 | 0.4 | 0.1 | 0.190 |
|  | 15 | 5.25 | 0.4 | 0.1 | 3.150 |
|  | 1 | 5 | 0.4 | 0.1 | 0.200 |
|  | 2 | 4.83 | 0.4 | 0.1 | 0.386 |
|  | 6 | 5.83 | 0.4 | 0.1 | 1.399 |
|  | 4 | 5.08 | 0.4 | 0.1 | 0.813 |
|  | 4 | 5.23 | 0.4 | 0.1 | 0.837 |
|  | 2 | 5.43 | 0.4 | 0.1 | 0.434 |
|  | 1 | 5.3 | 0.4 | 0.1 | 0.212 |
|  | 16 | 5.4 | 0.4 | 0.1 | 3.456 |
|  | 1 | 5.3 | 0.4 | 0.1 | 0.212 |
|  | 1 | 13.3 | 0.4 | 0.1 | 0.532 |
|  | 1 | 6.93 | 0.4 | 0.1 | 0.277 |
|  | 1 | 2.23 | 0.4 | 0.1 | 0.089 |
|  | 1 | 2.85 | 0.4 | 0.1 | 0.114 |
|  | 1 | 2.36 | 0.4 | 0.1 | 0.094 |
|  | 1 | 5.74 | 0.4 | 0.1 | 0.230 |
| Total |  |  |  |  | 2283.49 |

**E04MM010** m3 HORMIGÓN HA-25. CIMIENTOS Y LOSAS (21/01/2003)
876.3 m3 × 76.49 (78.02 con costes indirectos) = 68368.93
Hormigón HA-25/P/20/IIa, elaborado en central, en cimientos y losas, incluso vertido manual y/o con autobomba, vibrado y colocado. Según normas NTE-CCM y EHE.

| Código | Ud | Descripción | Rendimiento | Precio | Importe |
|---|---|---|---|---|---|
| O01OA030 | h. | Oficial primera | 0.25 | 12.38 | 3.10 |
| O01OA050 | h. | Ayudante | 0.5 | 12.07 | 6.04 |
| M01HA010 | h. | Autob.hormig.h.40 m3,pluma<=32m. (maquinaria; 21/01/2003) | 0.008 | 101.4 | 0.81 |
| M01785 | h. | Vibrador Hgón.neum.D=62 c/mang. | 0.2 | 1.28 | 0.26 |
| P01HA020 | m3 | Hormigón HA-25/P/20/IIa central (material; 06/10/2011) | 1 | 66.28 | 66.28 |
|  |  | Total |  |  | 76.49 |

Claves: muro, vibración, vertedero, hormigón, central, norma, elaboración, manual, colocación

| Medición | Uds. | Largo | Ancho | Alto | Parcial |
|---|---|---|---|---|---|
| Z1 | 2 | 4.5 | 3.5 | 1.2 | 37.80 |
| Z2 | 8 | 4.5 | 3 | 1.2 | 129.60 |
| Z3 | 10 | 4 | 3 | 1.2 | 144.00 |
| Z4 | 10 | 3.7 | 2.7 | 1.2 | 119.88 |
| Z5 | 10 | 3.3 | 2.7 | 1.2 | 106.92 |
| Z6 | 28 | 3.3 | 2.5 | 1.2 | 277.20 |
| Z7 | 6 | 1.2 | 1.2 | 1.2 | 10.37 |
| VR | 1 | 4.75 | 0.4 | 0.4 | 0.76 |
|  | 15 | 5.25 | 0.4 | 0.4 | 12.60 |
|  | 1 | 5 | 0.4 | 0.4 | 0.80 |
|  | 2 | 4.83 | 0.4 | 0.4 | 1.55 |
|  | 6 | 5.83 | 0.4 | 0.4 | 5.60 |
|  | 4 | 5.08 | 0.4 | 0.4 | 3.25 |
|  | 4 | 5.23 | 0.4 | 0.4 | 3.35 |
|  | 2 | 5.43 | 0.4 | 0.4 | 1.74 |
|  | 1 | 5.3 | 0.4 | 0.4 | 0.85 |
|  | 16 | 5.4 | 0.4 | 0.4 | 13.82 |
|  | 1 | 5.3 | 0.4 | 0.4 | 0.85 |
|  | 1 | 13.3 | 0.4 | 0.4 | 2.13 |
|  | 1 | 6.93 | 0.4 | 0.4 | 1.11 |
|  | 1 | 2.23 | 0.4 | 0.4 | 0.36 |
|  | 1 | 2.85 | 0.4 | 0.4 | 0.46 |
|  | 1 | 2.36 | 0.4 | 0.4 | 0.38 |
|  | 1 | 5.74 | 0.4 | 0.4 | 0.92 |
| Total |  |  |  |  | 876.3 |

**E04AB020** kg ACERO CORRUGADO B 500 S (21/02/2007)
35408.35 kg × 1.02 (1.04 con costes indirectos) = 36824.68
Acero corrugado B 500 S, cortado, doblado, armado y colocado en obra, incluso p.p. de despuntes. Según EHE y CTE-SE-A.

| Código | Ud | Descripción | Rendimiento | Precio | Importe |
|---|---|---|---|---|---|
| O01OA030 | h. | Oficial primera | 0.014 | 12.38 | 0.17 |
| O01OA050 | h. | Ayudante | 0.014 | 12.07 | 0.17 |
| P03ACC080 | kg | Acero corrugado B 500 S/SD pref. (material; 21/02/2007) | 1.1 | 0.62 | 0.68 |
| P03AA020 | kg | Alambre atar 1,30 mm. (material; 03/10/2008) | 0.006 | 0.78 | 0.00 |
|  |  | Total |  |  | 1.02 |

Claves: colocación, acero, corrugado, cortador, doblado, armadura

| Medición | Uds. | Largo | Parcial |
|---|---|---|---|
| Z1 40 KG/M3 | 40 | 37.8 | 1512.00 |
| Z2 40 KG/M3 | 40 | 129.6 | 5184.00 |
| Z3 40 KG/M3 | 40 | 144 | 5760.00 |
| Z4 40 KG/M3 | 40 | 119.88 | 4795.20 |
| Z5 40 KG/M3 | 40 | 106.92 | 4276.80 |
| Z6 40 KG/M3 | 40 | 277.2 | 11088.00 |
| Z7 50 KG/M3 | 50 | 10.37 | 518.50 |
| VR 45 KG/M3 | 45 | 50.53 | 2273.85 |
| Total |  |  | 35408.35 |

**E02S250MJE** l MORTERO AUTONIVELANTE PLACAS (21/01/2003)
2428.95 l × 2.73 (2.78 con costes indirectos) = 6752.48
Mortero autonivelante de dos componentes sin retracción (Sikatop 111), confeccionado a mano o batidora a bajas revoluciones mediante mezcla en proporción 9:1 (componente líquido:polvo) y mezclado mecánicamente hasta conseguir un mortero homogéneo, incluso suministro del material, fabricación del mortero, perdidas globales en ejecución, encofrado y desencofrado perimetral de la placa y vertido del mortero en la placa.

| Código | Ud | Descripción | Rendimiento | Precio | Importe |
|---|---|---|---|---|---|
| O01OA030 | h. | Oficial primera | 0.01 | 12.38 | 0.12 |
| O01OA070 | h. | Peón ordinario | 0.01 | 11.97 | 0.12 |
| M01785 | h. | Vibrador Hgón.neum.D=62 c/mang. | 0.1 | 1.28 | 0.13 |
| P33LD040 | kg | Sika Top 111 autonivelante (lote 46kg) (material) | 2.5 | 0.9 | 2.25 |
| P01DW090 | ud | Pequeño material tipo tres (material) | 0.1 | 1.1 | 0.11 |
|  |  | Total |  |  | 2.73 |

Claves: confeccionar, resistencia, alto, fluido, expandido, aditivo, lavadero, cemento, areno, material, granulometría, máquina, mortero, pérdida, mezcla, agua, mecánico, suministro, ejecución, fabricación, compresión, flexotracción

| Medición | Uds. | Largo | Ancho | Alto | Parcial |
|---|---|---|---|---|---|
| T1 | 10 | 0.75 | 0.75 | 60 | 337.50 |
| T2 | 16 | 0.75 | 0.55 | 60 | 396.00 |
| T3 | 10 | 0.95 | 0.7 | 60 | 399.00 |
| T4 | 20 | 1 | 0.75 | 60 | 900.00 |
| T5 | 12 | 0.75 | 0.55 | 60 | 297.00 |
| T6 | 7 | 0.35 | 0.3 | 60 | 44.10 |
| T8 | 1 | 0.45 | 0.45 | 60 | 12.15 |
| T9 | 12 | 0.2 | 0.3 | 60 | 43.20 |
| Total |  |  |  |  | 2428.95 |

##### EIEN.3 SANEAMIENTO (22/02/2006)
Importe: 49591.52

**E20WJG020MJE** m. COLECTOR A.GALVANIZADO D160 mm. (18/07/2016)
677.85 m. × 34.46 (35.15 con costes indirectos) = 23826.43
Colector aéreo de chapa de acero galvanizado de 2 mm de espesor, de 160 mm. de diámetro, instalada con p.p. de conexiones, codos, abrazaderas, etc.

| Código | Ud | Descripción | Rendimiento | Precio | Importe |
|---|---|---|---|---|---|
| O01OA030 | h. | Oficial primera | 0.2 | 12.38 | 2.48 |
| O01OA060 | h. | Peón especializado (mano de obra; 08/08/2016) | 0.2 | 12.02 | 2.40 |
| P17JG020M | m. | Colector a.galv. D160 mm., e=2 mm p.p.piezas (material; 18/07/2016) | 1.1 | 24.5 | 26.95 |
| P17JG360M | ud | Abrazadera a.galv. D160 mm. (material; 18/07/2016) | 0.75 | 3.5 | 2.63 |
|  |  | Total |  |  | 34.46 |

Claves: codo, conexión, bajante, chapa, diámetro, abrazadera, galvanizar, acero

| Medición | Uds. | Largo | Parcial |
|---|---|---|---|
| BAJADAS | 80 | 1 | 80.00 |
| 2% | 9 | 58 | 522.00 |
|  | 1 | 25 | 25.00 |
| SALIDAS SUMID. | 9 | 5.65 | 50.85 |
| Total |  |  | 677.85 |

**E20WJG020M2JE** m. COLECTOR A.GALVANIZADO D200 mm. (18/07/2016)
311 m. × 50.47 (51.48 con costes indirectos) = 16010.28
Colector aéreo de chapa de acero galvanizado de 2 mm de espesor, de 200 mm. de diámetro, instalada con p.p. de conexiones, codos, abrazaderas, etc.

| Código | Ud | Descripción | Rendimiento | Precio | Importe |
|---|---|---|---|---|---|
| O01OA030 | h. | Oficial primera | 0.25 | 12.38 | 3.10 |
| O01OA060 | h. | Peón especializado | 0.25 | 12.02 | 3.01 |
| P17JG020M1 | m. | Colector a.galv. D200 mm., e=2 mm p.p.piezas (material; 18/07/2016) | 1.1 | 36.75 | 40.43 |
| P17JG360M1 | ud | Abrazadera a.galv. D200 mm. (material; 18/07/2016) | 0.75 | 5.24 | 3.93 |
|  |  | Total |  |  | 50.47 |

| Medición | Uds. | Largo | Parcial |
|---|---|---|---|
| 2% | 9 | 16.5 | 148.50 |
| BAJANTES | 9 | 17 | 153.00 |
|  | 1 | 9.5 | 9.50 |
| Total |  |  | 311 |

**E03ALA030M2** ud ARQUETA LADRI.PIE/BAJANTE 63x63x120cm
10 ud × 323.21 (329.67 con costes indirectos) = 3296.70
Arqueta a pie de bajante registrable, de 63x63x120 cm. de medidas interiores, construida con fábrica de ladrillo macizo tosco de 1/2 pie de espesor, recibido con mortero de cemento M-5, colocado sobre solera de hormigón en masa HM-20/P/40/I de 10 cm. de espesor, ligeramente armada, enfoscada y bruñida por el interior con mortero de cemento M-15 redondeando ángulos, con codo de PVC de 45º, para evitar el golpe de bajada en la solera, con tapa formada por 6 UPNs de 720 mm soldados de 2 en 2 y marco de angular L 60.6 , terminada y con p.p. de medios auxiliares, sin incluir la excavación, ni el relleno perimetral posterior, s/ CTE-HS-5.

| Código | Ud | Descripción | Rendimiento | Precio | Importe |
|---|---|---|---|---|---|
| O01OA030 | h. | Oficial primera | 5.2 | 12.38 | 64.38 |
| O01OA060 | h. | Peón especializado | 3.77 | 12.02 | 45.32 |
| P01HM020 | m3 | Hormigón HM-20/P/40/I central (material; 05/08/2016) | 0.146 | 61.86 | 9.03 |
| P03AM070 | m2 | Malla 15x30x5 1,564 kg/m2 (material) | 0.81 | 0.97 | 0.79 |
| P01LT020 | mud | Ladrillo perforado tosco 24x11,5x7 cm. (material) | 0.19 | 91.8 | 17.44 |
| P01MC040 | m3 | Mortero cem. gris II/B-M 32,5 M-5/CEM (material) | 0.07 | 58.03 | 4.06 |
| P01MC010 | m3 | Mortero cem. gris II/B-M 32,5 M-15/CEM (material) | 0.074 | 67.1 | 4.97 |
| P02CVC010 | ud | Codo M-H PVC j.elást. 45º D=160mm (material) | 1 | 14.2 | 14.20 |
| P02EAT040M | ud | Tapa cuadrada 6UPN-120+L.60.6 (material; 06/10/2011) | 1 | 163.02 | 163.02 |
|  |  | Total |  |  | 323.21 |

Claves: cemento, masa, arqueta, registro, construcción, fábrica, ladrillo, solera, bajante, hormigón, colocación, mortero, interior, terminación, macizo, tapa, pie, tosco, bruñido, ángulo, PVC, auxiliar, marco, armadura, prefabricado, relleno, medio, excavación, perímetro, enfoscado, codo

**U07OEP480JE** m. TUB.ENT.PVC CORR.J.ELAS SN8 C.TEJA 250mm
40.5 m. × 26.21 (26.73 con costes indirectos) = 1082.57
Colector de saneamiento enterrado de PVC de pared corrugada doble color teja y rigidez 8 kN/m2; con un diámetro 250 mm. y con unión por junta elástica. Colocado en zanja, sobre una cama de arena de río de 10 cm. debidamente compactada y nivelada, relleno lateralmente y superiormente hasta 10 cm. por encima de la generatriz con la misma arena; compactando ésta hasta los riñones. Con p.p. de medios auxiliares y sin incluir la excavación ni el tapado posterior de las zanjas.

| Código | Ud | Descripción | Rendimiento | Precio | Importe |
|---|---|---|---|---|---|
| O01OA030 | h. | Oficial primera | 0.2 | 12.38 | 2.48 |
| O01OA060 | h. | Peón especializado | 0.2 | 12.02 | 2.40 |
| P01AA020 | m3 | Arena de río 0/6 mm. (material) | 0.288 | 14.8 | 4.26 |
| P02CVW010 | kg | Lubricante tubos PVC j.elástica (material) | 0.006 | 5.06 | 0.03 |
| P02TVC025 | m. | Tub.PVC corrug.doble j.elást SN8 D=250mm (material) | 1 | 17.04 | 17.04 |
|  |  | Total |  |  | 26.21 |

Claves: color, auxiliar, colector, pared, saneamiento, doble, teja, rigidez, diámetro, unión, PVC, riñones, junta, compacto, elástico, corrugado, zanja, río, nivel, relleno, lateral, tapa, medio, colocación, excavación, areno

| Medición | Uds. | Largo | Parcial |
|---|---|---|---|
|  | 1 | 24.5 | 24.50 |
|  | 1 | 16 | 16.00 |
| Total |  |  | 40.5 |

**U07OEP490** m. TUB.ENT.PVC CORR.J.ELAS SN8 C.TEJA 315mm (22/02/2006)
32 m. × 36.07 (36.79 con costes indirectos) = 1177.28
Colector de saneamiento enterrado de PVC de pared corrugada doble color teja y rigidez 8 kN/m2; con un diámetro 315 mm. y con unión por junta elástica. Colocado en zanja, sobre una cama de arena de río de 10 cm. debidamente compactada y nivelada, relleno lateralmente y superiormente hasta 10 cm. por encima de la generatriz con la misma arena; compactando ésta hasta los riñones. Con p.p. de medios auxiliares y sin incluir la excavación ni el tapado posterior de las zanjas.

| Código | Ud | Descripción | Rendimiento | Precio | Importe |
|---|---|---|---|---|---|
| O01OA030 | h. | Oficial primera | 0.25 | 12.38 | 3.10 |
| O01OA060 | h. | Peón especializado | 0.25 | 12.02 | 3.01 |
| P01AA020 | m3 | Arena de río 0/6 mm. | 0.599 | 14.8 | 8.87 |
| P02CVW010 | kg | Lubricante tubos PVC j.elástica | 0.007 | 5.06 | 0.04 |
| P02TVC030 | m. | Tub.PVC corrug.doble j.elást SN8 D=315mm (material; 22/02/2006) | 1 | 21.05 | 21.05 |
|  |  | Total |  |  | 36.07 |

Claves: color, colector, pared, saneamiento, doble, teja, rigidez, diámetro, unión, elástico, PVC, excavación, junta, compacto, corrugado, auxiliar, río, zanja, nivel, relleno, lateral, tapa, medio, colocación, riñones, areno

| Medición | Uds. | Largo | Parcial |
|---|---|---|---|
|  | 1 | 16 | 16.00 |
|  | 1 | 16 | 16.00 |
| Total |  |  | 32 |

**U07OEP500** m. TUB.ENT.PVC CORR.J.ELAS SN8 C.TEJA 400mm
66 m. × 62.36 (63.61 con costes indirectos) = 4198.26
Colector de saneamiento enterrado de PVC de pared corrugada doble color teja y rigidez 8 kN/m2; con un diámetro 400 mm. y con unión por junta elástica. Colocado en zanja, sobre una cama de arena de río de 10 cm. debidamente compactada y nivelada, relleno lateralmente y superiormente hasta 10 cm. por encima de la generatriz con la misma arena; compactando ésta hasta los riñones. Con p.p. de medios auxiliares y sin incluir la excavación ni el tapado posterior de las zanjas.

| Código | Ud | Descripción | Rendimiento | Precio | Importe |
|---|---|---|---|---|---|
| O01OA030 | h. | Oficial primera | 0.3 | 12.38 | 3.71 |
| O01OA060 | h. | Peón especializado | 0.3 | 12.02 | 3.61 |
| M05EN020 | h. | Excav.hidráulica neumáticos 84 CV (maquinaria) | 0.166 | 42.56 | 7.06 |
| P01AA020 | m3 | Arena de río 0/6 mm. | 0.774 | 14.8 | 11.46 |
| P02CVW010 | kg | Lubricante tubos PVC j.elástica | 0.01 | 5.06 | 0.05 |
| P02TVC035 | m. | Tub.PVC corrug.doble j.elást SN8 D=400mm (material) | 1 | 36.47 | 36.47 |
|  |  | Total |  |  | 62.36 |

Claves: junta, colector, PVC, pared, corrugado, color, teja, rigidez, doble, unión, nivel, saneamiento, diámetro, relleno, elástico, tapa, areno, compacto, zanja, lateral, riñones, medio, excavación, colocación, auxiliar, río

| Medición | Uds. | Largo | Parcial |
|---|---|---|---|
|  | 1 | 38.5 | 38.50 |
|  | 1 | 27.5 | 27.50 |
| Total |  |  | 66 |

##### EIEN.4 ESTRUCTURA (21/01/2003)
Importe: 1453833.39

**E04AP040MT1** ud PLACA CIMEN.750x750x40 mm. C/PERN. (21/02/2007)
10 ud × 212.99 (217.25 con costes indirectos) = 2172.50
Placa de anclaje de acero S 275JR en perfil plano para atornillar en cimentación, de dimensiones 750x750x40 mm. con 8 pernos de redondo corrugado de 32 mm, con longitud total de 1,20 m. roscadas, rigidizadores, plantilla superior., i/taladro central, colocado. Según normas EHE y CTE-SE-AE/A. Seg. documento planos.

| Código | Ud | Descripción | Rendimiento | Precio | Importe |
|---|---|---|---|---|---|
| O01OA030 | h. | Oficial primera | 2.5 | 12.38 | 30.95 |
| P03ACC080 | kg | Acero corrugado B 500 S/SD pref. | 67 | 0.62 | 41.54 |
| P03ALV020M3JE | ud | Tuerca acero D=32 (material; 18/07/2016) | 24 | 0.35 | 8.40 |
| P03ALP010 | kg | Acero laminado S 275JR (material; 24/08/2016) | 230 | 0.56 | 128.80 |
| P01DW090 | ud | Pequeño material tipo tres | 3 | 1.1 | 3.30 |
|  |  | Total |  |  | 212.99 |

| Medición | Uds. | Parcial |
|---|---|---|
| T1 | 10 | 10.00 |
| Total |  | 10 |

**E04AP040MT2** ud PLACA CIMEN.750x550x30 mm. C/PERN. (21/02/2007)
16 ud × 163.71 (166.98 con costes indirectos) = 2671.68
Placa de anclaje de acero S 275JR en perfil plano para atornillar en cimentación, de dimensiones 750x550x30mm. con 8 pernos de redondo corrugado de 32 mm, con longitud total de 1,20 m. roscadas, rigidizadores, plantilla superior., i/taladro central, colocado. Según normas EHE y CTE-SE-AE/A. Seg. documento planos.

| Código | Ud | Descripción | Rendimiento | Precio | Importe |
|---|---|---|---|---|---|
| O01OA030 | h. | Oficial primera | 2.5 | 12.38 | 30.95 |
| P03ACC080 | kg | Acero corrugado B 500 S/SD pref. | 67 | 0.62 | 41.54 |
| P03ALV020M3JE | ud | Tuerca acero D=32 | 24 | 0.35 | 8.40 |
| P03ALP010 | kg | Acero laminado S 275JR | 142 | 0.56 | 79.52 |
| P01DW090 | ud | Pequeño material tipo tres | 3 | 1.1 | 3.30 |
|  |  | Total |  |  | 163.71 |

| Medición | Uds. | Parcial |
|---|---|---|
| T2 | 16 | 16.00 |
| Total |  | 16 |

**E04AP040MT3** ud PLACA CIMEN.950x700x40 mm. C/PERN. (21/02/2007)
10 ud × 272.49 (277.94 con costes indirectos) = 2779.40
Placa de anclaje de acero S 275JR en perfil plano para atornillar en cimentación, de dimensiones 950x700x40mm. con 8 pernos de redondo corrugado de 40 mm, con longitud total de 1,20 m. roscadas, rigidizadores, plantilla superior., i/taladro central, colocado. Según normas EHE y CTE-SE-AE/A. Seg. documento planos.

| Código | Ud | Descripción | Rendimiento | Precio | Importe |
|---|---|---|---|---|---|
| O01OA030 | h. | Oficial primera | 3 | 12.38 | 37.14 |
| P03ACC080 | kg | Acero corrugado B 500 S/SD pref. | 105 | 0.62 | 65.10 |
| P03ALV020M4JE | ud | Tuerca acero D=40 (material; 18/07/2016) | 24 | 0.48 | 11.52 |
| P03ALP010 | kg | Acero laminado S 275JR | 275 | 0.56 | 154.00 |
| P01DW090 | ud | Pequeño material tipo tres | 4.3 | 1.1 | 4.73 |
|  |  | Total |  |  | 272.49 |

| Medición | Uds. | Parcial |
|---|---|---|
| T3 | 10 | 10.00 |
| Total |  | 10 |

**E04AP040MT4** ud PLACA CIMEN.1000x750x40 mm. C/PERN. (21/02/2007)
20 ud × 298.71 (304.68 con costes indirectos) = 6093.60
Placa de anclaje de acero S 275JR en perfil plano para atornillar en cimentación, de dimensiones 1000x750x40mm. con 8 pernos de redondo corrugado de 40 mm, con longitud total de 1,20 m. roscadas, rigidizadores, plantilla superior., i/taladro central, colocado. Según normas EHE y CTE-SE-AE/A. Seg. documento planos.

| Código | Ud | Descripción | Rendimiento | Precio | Importe |
|---|---|---|---|---|---|
| O01OA030 | h. | Oficial primera | 3.2 | 12.38 | 39.62 |
| P03ACC080 | kg | Acero corrugado B 500 S/SD pref. | 105 | 0.62 | 65.10 |
| P03ALV020M4JE | ud | Tuerca acero D=40 | 24 | 0.48 | 11.52 |
| P03ALP010 | kg | Acero laminado S 275JR | 317 | 0.56 | 177.52 |
| P01DW090 | ud | Pequeño material tipo tres | 4.5 | 1.1 | 4.95 |
|  |  | Total |  |  | 298.71 |

| Medición | Uds. | Parcial |
|---|---|---|
| T4 | 20 | 20.00 |
| Total |  | 20 |

**E04AP040MT5** ud PLACA CIMEN.750x550x30 mm. C/PERN. (21/02/2007)
12 ud × 163.71 (166.98 con costes indirectos) = 2003.76
Placa de anclaje de acero S 275JR en perfil plano para atornillar en cimentación, de dimensiones 750x550x30mm. con 8 pernos de redondo corrugado de 32 mm, con longitud total de 1,20 m. roscadas, rigidizadores, plantilla superior., i/taladro central, colocado. Según normas EHE y CTE-SE-AE/A. Seg. documento planos.

| Código | Ud | Descripción | Rendimiento | Precio | Importe |
|---|---|---|---|---|---|
| O01OA030 | h. | Oficial primera | 2.5 | 12.38 | 30.95 |
| P03ACC080 | kg | Acero corrugado B 500 S/SD pref. | 67 | 0.62 | 41.54 |
| P03ALV020M3JE | ud | Tuerca acero D=32 | 24 | 0.35 | 8.40 |
| P03ALP010 | kg | Acero laminado S 275JR | 142 | 0.56 | 79.52 |
| P01DW090 | ud | Pequeño material tipo tres | 3 | 1.1 | 3.30 |
|  |  | Total |  |  | 163.71 |

| Medición | Uds. | Parcial |
|---|---|---|
| T5 | 12 | 12.00 |
| Total |  | 12 |

**E04AP040MT6** ud PLACA CIMEN.350x300x20 mm. C/PERN. (21/02/2007)
7 ud × 36.44 (37.17 con costes indirectos) = 260.19
Placa de anclaje de acero S 275JR en perfil plano para atornillar en cimentación, de dimensiones 350x300x20mm. con 4 pernos de redondo corrugado de 16 mm, con longitud total de 0,75 m. roscadas, rigidizadores, plantilla superior., i/taladro central, colocado. Según normas EHE y CTE-SE-AE/A. Seg. documento planos.

| Código | Ud | Descripción | Rendimiento | Precio | Importe |
|---|---|---|---|---|---|
| O01OA030 | h. | Oficial primera | 1.5 | 12.38 | 18.57 |
| P03ACC080 | kg | Acero corrugado B 500 S/SD pref. | 5.2 | 0.62 | 3.22 |
| P03ALV020M5JE | ud | Tuerca acero D=16 (material; 18/07/2016) | 12 | 0.22 | 2.64 |
| P03ALP010 | kg | Acero laminado S 275JR | 18.5 | 0.56 | 10.36 |
| P01DW090 | ud | Pequeño material tipo tres | 1.5 | 1.1 | 1.65 |
|  |  | Total |  |  | 36.44 |

| Medición | Uds. | Parcial |
|---|---|---|
| T6 | 7 | 7.00 |
| Total |  | 7 |

**E04AP040MT8** ud PLACA CIMEN.450x450x30 mm. C/PERN. (21/02/2007)
1 ud × 75.59 (77.1 con costes indirectos) = 77.10
Placa de anclaje de acero S 275JR en perfil plano para atornillar en cimentación, de dimensiones 450x450x30mm. con 6 pernos de redondo corrugado de 25 mm, con longitud total de 0,75 m. roscadas, rigidizadores, plantilla superior., i/taladro central, colocado. Según normas EHE y CTE-SE-AE/A. Seg. documento planos.

| Código | Ud | Descripción | Rendimiento | Precio | Importe |
|---|---|---|---|---|---|
| O01OA030 | h. | Oficial primera | 2 | 12.38 | 24.76 |
| P03ACC080 | kg | Acero corrugado B 500 S/SD pref. | 19.05 | 0.62 | 11.81 |
| P03ALV020M | ud | Tuerca acero D=25 (material; 28/09/2011) | 18 | 0.35 | 6.30 |
| P03ALP010 | kg | Acero laminado S 275JR | 54.5 | 0.56 | 30.52 |
| P01DW090 | ud | Pequeño material tipo tres | 2 | 1.1 | 2.20 |
|  |  | Total |  |  | 75.59 |

**E04AP040MT9** ud PLACA CIMEN.300x200x15 mm. C/PERN. (21/02/2007)
12 ud × 26.4 (26.93 con costes indirectos) = 323.16
Placa de anclaje de acero S 275JR en perfil plano para atornillar en cimentación, de dimensiones 300x200x15mm. con 4 pernos de redondo corrugado de 16 mm, con longitud total de 0,70 m. roscadas, rigidizadores, plantilla superior., i/taladro central, colocado. Según normas EHE y CTE-SE-AE/A. Seg. documento planos.

| Código | Ud | Descripción | Rendimiento | Precio | Importe |
|---|---|---|---|---|---|
| O01OA030 | h. | Oficial primera | 1.2 | 12.38 | 14.86 |
| P03ACC080 | kg | Acero corrugado B 500 S/SD pref. | 5 | 0.62 | 3.10 |
| P03ALV020M5JE | ud | Tuerca acero D=16 | 12 | 0.22 | 2.64 |
| P03ALP010 | kg | Acero laminado S 275JR | 8 | 0.56 | 4.48 |
| P01DW090 | ud | Pequeño material tipo tres | 1.2 | 1.1 | 1.32 |
|  |  | Total |  |  | 26.4 |

**E05AAL005** kg ACERO S275 EN ESTRUCTURA SOLDADA (21/01/2003)
905902.1 kg × 1.2 (1.22 con costes indirectos) = 1105200.56
Acero laminado S275JR, en perfiles laminados en caliente para vigas, pilares, zunchos y correas, mediante uniones soldadas; i/p.p. de soldaduras, cortes, piezas especiales, despuntes y dos manos de imprimación con pintura de minio de plomo, montado y colocado, según NTE-EAS/EAV y CTE-DB-SE-A.

| Código | Ud | Descripción | Rendimiento | Precio | Importe |
|---|---|---|---|---|---|
| O01OA030 | h. | Oficial primera | 0.015 | 12.38 | 0.19 |
| O01OA050 | h. | Ayudante | 0.015 | 12.07 | 0.18 |
| P03ALP010 | kg | Acero laminado S 275JR | 1.05 | 0.56 | 0.59 |
| P25OU080 | l. | Minio electrolítico (material; 24/08/2016) | 0.01 | 4.82 | 0.05 |
| A06T010 | h. | GRÚA TORRE 30 m. FLECHA, 750 kg. (21/01/2003) | 0.005 | 16.15 | 0.08 |
| P01DW090 | ud | Pequeño material tipo tres | 0.1 | 1.1 | 0.11 |
|  |  | Total |  |  | 1.2 |

Claves: zuncho, soldadura, corte, acero, lámina, perfil, caliente, soporte, unión, colocación, viga, pieza, pintura, especial, mano, imprimación, minio, montaje, correa, plomo

| Medición | Uds. | Largo | Ancho | Alto | Parcial |
|---|---|---|---|---|---|
| SOPORTES |  |  |  |  |  |
| S1 |  |  |  |  |  |
| UPN350 | 20 | 16.8 |  | 60.6 | 20361.60 |
| 250.12 | 20 | 16.8 |  | 24 | 8064.00 |
| S2 |  |  |  |  |  |
| UPN280 | 16 | 16.8 |  | 41.8 | 11235.84 |
| 255.12 | 16 | 16.8 |  | 24.48 | 6580.22 |
| S3 |  |  |  |  |  |
| UPN350 | 20 | 16.8 |  | 60.6 | 20361.60 |
| 520.12 | 20 | 10.8 |  | 40.32 | 8709.12 |
| 250.12 | 20 | 6 |  | 24 | 2880.00 |
| 620.400.20 | 10 | 0.62 | 0.4 | 160 | 396.80 |
| 594.575.16 | 10 | 0.6 | 0.58 | 128 | 445.44 |
| 575.167.16 | 40 | 0.58 | 0.17 | 128 | 504.83 |
| 594.290.16 | 10 | 0.6 | 0.29 | 128 | 222.72 |
| 620.200.16 | 20 | 0.62 | 0.2 | 128 | 317.44 |
| S4 |  |  |  |  |  |
| UPN400 | 40 | 10.8 |  | 71.8 | 31017.60 |
| 510.12 | 40 | 10.8 |  | 49 | 21168.00 |
| UPN350 | 40 | 6 |  | 60.6 | 14544.00 |
| 250.12 | 40 | 6 |  | 24 | 5760.00 |
| 620.400.20 | 20 | 0.62 | 0.4 | 160 | 793.60 |
| 594.575.16 | 20 | 0.6 | 0.58 | 128 | 890.88 |
| 575.192.16 | 80 | 0.58 | 0.2 | 128 | 1187.84 |
| 594.340.16 | 20 | 0.6 | 0.34 | 128 | 522.24 |
| 620.200.16 | 40 | 0.62 | 0.2 | 128 | 634.88 |
| S5 |  |  |  |  |  |
| UPN280 | 16 | 14.76 |  | 41.8 | 9871.49 |
| 255.12 | 16 | 14.76 |  | 24.48 | 5781.20 |
| UPN160 | 16 | 3.41 |  | 18.8 | 1025.73 |
| S6 |  |  |  |  |  |
| UPN280 | 24 | 14.78 |  | 41.8 | 14827.30 |
| 305.12 | 24 | 14.78 |  | 29.28 | 10386.20 |
| PLACA10 | 24 | 0.52 | 0.42 | 80 | 419.33 |
| S9 |  |  |  |  |  |
| UPN200 | 2 | 5.4 |  | 25.3 | 273.24 |
| MÉNSULAS |  |  |  |  |  |
| HEA320 | 40 | 0.6 |  | 97.6 | 2342.40 |
| RIG. LATER. | 80 | 0.33 |  | 128 | 3379.20 |
| RIG. CENTR. | 40 | 0.14 |  | 128 | 716.80 |
| TAPAS | 40 | 0.11 |  | 80 | 352.00 |
|  | 40 | 0.14 |  | 80 | 448.00 |
|  | 40 | 0.1 |  | 80 | 320.00 |
| VIGA CARRIL |  |  |  |  |  |
| HEA900 | 2 | 136.32 |  | 258.3 | 70422.91 |
| 860.20 | 4 | 136.32 | 0.86 | 160 | 75030.53 |
| CASQ. UPN140 | 40 | 0.27 |  | 16 | 172.80 |
| CELOSIAS |  |  |  |  |  |
| TIPO 1A - 21 UD |  |  |  |  |  |
| UPN180 CS CI | 84 | 24.65 |  | 22 | 45553.20 |
| UPN100 MONT. | 210 | 1.8 |  | 10.6 | 4006.80 |
| UPN100 DIAG. | 504 | 2.74 |  | 10.6 | 14638.18 |
| 300.110.10 | 21 | 314 |  | 2.4 | 15825.60 |
| 1000.300.10 | 21 | 4 |  | 24 | 2016.00 |
| 2000.300.10 | 21 | 4 |  | 48 | 4032.00 |
| TIPO 1B - 6 UD |  |  |  |  |  |
| UPN180 CS CI | 24 | 24.65 |  | 22 | 13015.20 |
| UPN100 MONT. | 36 | 1.8 |  | 10.6 | 686.88 |
| UPN120 MONT. | 24 | 1.8 |  | 13.4 | 578.88 |
| UPN100 DIAG. | 144 | 2.74 |  | 10.6 | 4182.34 |
| 300.110.10 | 6 | 302 |  | 2.4 | 4348.80 |
| 1000.300.10 | 6 | 4 |  | 24 | 576.00 |
| 2000.300.10 | 6 | 4 |  | 48 | 1152.00 |
| 300.1600.10 | 6 | 4 |  | 39 | 936.00 |
| TIPO 1C - 3 UD |  |  |  |  |  |
| UPN180 CS CI | 12 | 24.65 |  | 22 | 6507.60 |
| UPN100 MONT. | 18 | 1.8 |  | 10.6 | 343.44 |
| UPN120 MONT. | 12 | 1.8 |  | 13.4 | 289.44 |
| UPN100 DIAG. | 72 | 2.74 |  | 10.6 | 2091.17 |
| 300.110.10 | 3 | 262 |  | 2.4 | 1886.40 |
| 1000.300.10 | 3 | 2 |  | 24 | 144.00 |
| 2000.300.10 | 3 | 2 |  | 48 | 288.00 |
| 25330.300.10 | 3 | 1 |  | 608 | 1824.00 |
| TIPO 2 - 21 UD |  |  |  |  |  |
| UPN160 CS CI | 84 | 24.65 |  | 18.8 | 38927.28 |
| UPN100 MONT. | 210 | 1.8 |  | 10.6 | 4006.80 |
| UPN100 DIAG. | 504 | 2.74 |  | 10.6 | 14638.18 |
| 300.110.10 | 21 | 314 |  | 2.4 | 15825.60 |
| 1000.300.10 | 21 | 4 |  | 24 | 2016.00 |
| 2000.300.10 | 21 | 4 |  | 48 | 4032.00 |
| TIPO 3 - 3 UD |  |  |  |  |  |
| UPN 200 CS CI | 12 | 24.55 |  | 25.3 | 7453.38 |
| UPN 120 MONT. | 30 | 1.8 |  | 13.4 | 723.60 |
| UPN 120 DIAG. | 36 | 2.74 |  | 13.4 | 1321.78 |
| 24550.300.10 | 3 |  |  | 589 | 1767.00 |
| 300.110.10 | 3 | 262 |  | 2.4 | 1886.40 |
| 1000.300.10 | 3 | 2 |  | 24 | 144.00 |
| 2000.300.10 | 3 | 2 |  | 48 | 288.00 |
| TIPO 4A- 14 UD |  |  |  |  |  |
| UPN 160 CS SI | 56 | 7.66 |  | 18.8 | 8064.45 |
| UPN 100 MONT. | 28 | 1.8 |  | 10.6 | 534.24 |
| UPN 100 DIAG. | 112 | 2.64 |  | 10.6 | 3134.21 |
| 300.110.10 | 14 | 90 |  | 2.4 | 3024.00 |
| TIPO 4B - 21 UD |  |  |  |  |  |
| UPN 160 CS CI | 84 | 15.63 |  | 18.8 | 24682.90 |
| UPN 100 MONT. | 84 | 1.8 |  | 10.6 | 1602.72 |
| UPN120 MONT | 42 | 1.8 |  | 13.4 | 1013.04 |
| UPN 100 DIAG. | 336 | 2.64 |  | 10.6 | 9402.62 |
| 300.110.10 | 21 | 190 |  | 2.4 | 9576.00 |
| TIPO 5A - 2 UD |  |  |  |  |  |
| UPN160 CS CI | 8 | 7.66 |  | 18.8 | 1152.06 |
| UPN120 MONT. | 12 | 1.8 |  | 13.4 | 289.44 |
| UPN 120 DIAG. | 16 | 2.64 |  | 13.4 | 566.02 |
| 300.110.10 | 2 | 93 |  | 2.4 | 446.40 |
| 300.1600.10 | 2 | 6 |  | 39 | 468.00 |
| TIPO 5B - 1 UD |  |  |  |  |  |
| UPN160 CS CI | 4 | 15.58 |  | 18.8 | 1171.62 |
| UPN120 MONT. | 10 | 1.8 |  | 13.4 | 241.20 |
| UPN 120 DIAG. | 16 | 2.64 |  | 13.4 | 566.02 |
| 300.110.10 | 1 | 182 |  | 2.4 | 436.80 |
| 300.1600.10 | 1 | 6 |  | 39 | 234.00 |
| TIPO 5C - 1 UD |  |  |  |  |  |
| UPN160 CS CI | 8 | 15.63 |  | 18.8 | 2350.75 |
| UPN120 MONT. | 20 | 1.8 |  | 13.4 | 482.40 |
| UPN 120 DIAG. | 32 | 2.64 |  | 13.4 | 1132.03 |
| 300.110.10 | 2 | 182 |  | 2.4 | 873.60 |
| 300.1600.10 | 2 | 6 |  | 39 | 468.00 |
| TIPO 5D - 6 UD |  |  |  |  |  |
| UPN180 CS CI | 24 | 7.65 |  | 22 | 4039.20 |
| UPN120 MONT. | 12 | 1.8 |  | 13.4 | 289.44 |
| UPN 120 DIAG. | 48 | 2.64 |  | 13.4 | 1698.05 |
| 300.110.10 | 6 | 90 |  | 2.4 | 1296.00 |
| TIPO 5E - 6 UD |  |  |  |  |  |
| UPN180 CS CI | 24 | 7.65 |  | 22 | 4039.20 |
| UPN120 MONT. | 36 | 1.8 |  | 13.4 | 868.32 |
| UPN 120 DIAG. | 48 | 2.64 |  | 13.4 | 1698.05 |
| 300.110.10 | 6 | 84 |  | 2.4 | 1209.60 |
| 300.1600.10 | 6 | 6 |  | 39 | 1404.00 |
| TIPO 6A - 92 UD |  |  |  |  |  |
| UPN 140 CS CI | 368 | 7.65 |  | 16 | 45043.20 |
| UPN 100 MONT. | 184 | 1.8 |  | 10.6 | 3510.72 |
| UPN 100 DIAG. | 736 | 2.67 |  | 10.6 | 20830.27 |
| 300.110.10 | 92 | 90 |  | 2.4 | 19872.00 |
| TIPO 6B - 1 UD |  |  |  |  |  |
| UPN 140 CS CI | 4 | 7.63 |  | 16 | 488.32 |
| UPN 100 MONT. | 2 | 1.8 |  | 10.6 | 38.16 |
| UPN 100 DIAG. | 8 | 2.67 |  | 10.6 | 226.42 |
| 300.110.10 | 1 | 90 |  | 2.4 | 216.00 |
| TIPO 6C - 1 UD |  |  |  |  |  |
| UPN 140 CS CI | 4 | 7.58 |  | 16 | 485.12 |
| UPN 100 MONT. | 2 | 1.8 |  | 10.6 | 38.16 |
| UPN 100 DIAG. | 8 | 2.67 |  | 10.6 | 226.42 |
| 300.110.10 | 1 | 90 |  | 2.4 | 216.00 |
| CUCHILLOS - 162 UD |  |  |  |  |  |
| HEA 260 | 162 | 2.8 |  | 68.2 | 30935.52 |
|  | 162 | 7.1 |  | 68.2 | 78443.64 |
|  | 162 | 0.5 |  | 68.2 | 5524.20 |
| 350.350.12 | 162 | 2 |  | 11.76 | 3810.24 |
| TIRANTES D=20 |  |  |  |  |  |
| PLANO CELOSIAS | 92 | 11.75 |  | 2.47 | 2670.07 |
| PLANOS CUCHILLOS | 72 | 11.75 |  | 2.47 | 2089.62 |
| FACHADA | 32 | 11 |  |  | 352.00 |
| FORJADO CUBIERTA |  |  |  |  |  |
| IPE 330 | 2 | 74.65 |  | 49.1 | 7330.63 |
| ESTRUC. AUX. PUERTAS |  |  |  |  |  |
| UPN140 | 20 | 6.4 |  | 16 | 2048.00 |
|  | 10 | 8.34 |  | 16 | 1334.40 |
|  | 2 | 8 |  | 16 | 256.00 |
|  | 4 | 4.9 |  | 16 | 313.60 |
| ESTRUCTURA TRAFOS |  |  |  |  |  |
| SOPORTES S7 |  |  |  |  |  |
| HEA 180 | 2 | 5.32 |  | 35.5 | 377.72 |
|  | 5 | 4.19 |  | 35.5 | 743.73 |
| VIGAS |  |  |  |  |  |
| IPE 200 | 4 | 3.52 |  | 22.4 | 315.39 |
|  | 1 | 6.94 |  | 22.4 | 155.46 |
| IPE240 | 2 | 14.47 |  | 30.7 | 888.46 |
| IPE300 | 2 | 6.94 |  | 42.2 | 585.74 |
| 2% RIGIZAD., RECORT.. | 0.02 | 888139 |  |  | 17762.78 |
| Total |  |  |  |  | 905902.1 |

**E05AAT005** kg ACERO S275 PERF.TUBULAR ESTRUCTURA (21/01/2003)
84169.57 kg × 1.62 (1.65 con costes indirectos) = 138879.79
Acero laminado S275 en perfiles para vigas, pilares y correas, unidas entre sí mediante uniones soldadas con electrodo básico i/p.p. despuntes y dos manos de imprimación con pintura de minio de plomo totalmente montado, según CTE/ DB-SE-A. Los trabajos serán realizados por soldador cualificado según norma UNE-EN 287-1:1992.

| Código | Ud | Descripción | Rendimiento | Precio | Importe |
|---|---|---|---|---|---|
| O01OA030 | h. | Oficial primera | 0.02 | 12.38 | 0.25 |
| O01OA050 | h. | Ayudante | 0.015 | 12.07 | 0.18 |
| P03ALT030 | kg | Acero en tubo cuadrado (material; 08/08/2016) | 1.05 | 1.01 | 1.06 |
| A06T010 | h. | GRÚA TORRE 30 m. FLECHA, 750 kg. | 0.005 | 16.15 | 0.08 |
| P25OU080 | l. | Minio electrolítico | 0.01 | 4.82 | 0.05 |
|  |  | Total |  |  | 1.62 |

Claves: cualificado, mano, lámina, básico, trabajo, montaje, plomo, minio, imprimación, acero, pintura, electrodo, soldadura, viga, perfil, soporte, correa, tensión, rotura, unidireccional, unión, norma

| Medición | Uds. | Largo | Ancho | Parcial |
|---|---|---|---|---|
| CORREAS CRISTALERA |  |  |  |  |
| # 180.140.5 | 54 | 64.26 | 23.66 | 82101.15 |
| ENANOS PETO |  |  |  |  |
| # 140.140.6 | 56 | 1.52 | 24.3 | 2068.42 |
| Total |  |  |  | 84169.57 |

**E05AF030M1JE** m2 FORJADO COLABORANTE 0,75MM, 12 CM -REI30 (21/02/2007)
629.17 m2 × 27.99 (28.55 con costes indirectos) = 17962.80
Forjado realizado a base de plancha metálica nervada galvanizada colaborante de 0,75 mm. de espesor, tipo inco 70.4, altura total del forjado 12 cm, hormigón HA-25 N/mm2, Tmáx.20 mm., consistencia plástica, elaborado en central, i/armadura B500T (armado antifisuración y armado negativos 75+1000 daN/m2, armado por requerimiento de fuego REI30, s/especificaciones fabricante, aprox. 6 kg/m2), con p.p. de remate de chapa perimetral y junta de diltación, apeos, terminado. Según normas CTE y EHE.

| Código | Ud | Descripción | Rendimiento | Precio | Importe |
|---|---|---|---|---|---|
| O01OA030 | h. | Oficial primera | 0.35 | 12.38 | 4.33 |
| O01OA050 | h. | Ayudante | 0.35 | 12.07 | 4.22 |
| M07CG010 | h. | Camión con grúa 6 t. (maquinaria) | 0.01 | 44 | 0.44 |
| A04AB020 | kg | ACERO CORRUGADO B 500 S (21/02/2007) | 6 | 1.02 | 6.12 |
| P01HA010 | m3 | Hormigón HA-25/P/20/I central (material; 06/10/2011) | 0.09 | 66.28 | 5.97 |
| P03ALN040M | m2 | Plancha metalica colaborante 0,75 mm.i/remates (material; 20/07/2016) | 1.1 | 4.28 | 4.71 |
| P01DW090 | ud | Pequeño material tipo tres | 2 | 1.1 | 2.20 |
|  |  | Total |  |  | 27.99 |

Claves: galvanizar, nervio, metal, plancha, base, consistencia, norma, capa, compresión, terminación, central, elaboración, plástico, hormigón, apeo, forjado

| Medición | Uds. | Largo | Ancho | Parcial |
|---|---|---|---|---|
| CUBIERTA PLANA NAVE |  |  |  |  |
|  | 1 | 75.35 | 8.35 | 629.17 |
| Total |  |  |  | 629.17 |

**E05AF030M2JE** m2 FORJADO COLABORANTE 1,00MM, 13 CM -REI90 (21/02/2007)
71.7 m2 × 30.88 (31.5 con costes indirectos) = 2258.55
Forjado realizado a base de plancha metálica nervada galvanizada colaborante de 1,00 mm. de espesor, tipo inco 70.4, altura total del forjado 13 cm, hormigón HA-25 N/mm2, Tmáx.20 mm., consistencia plástica, elaborado en central, i/armadura B500T (armado antifisuración y armado negativos 100+100 daN/m2, armado por requerimiento de fuego REI90 s/especificaciones fabricante, aprox. 5 kg/m2) con p.p. de remate de chapa perimetral y junta de diltación, apeos, terminado. Según normas CTE y EHE.

| Código | Ud | Descripción | Rendimiento | Precio | Importe |
|---|---|---|---|---|---|
| O01OA030 | h. | Oficial primera | 0.4 | 12.38 | 4.95 |
| O01OA050 | h. | Ayudante | 0.4 | 12.07 | 4.83 |
| M07CG010 | h. | Camión con grúa 6 t. | 0.01 | 44 | 0.44 |
| A04AB020 | kg | ACERO CORRUGADO B 500 S | 5 | 1.02 | 5.10 |
| P01HA010 | m3 | Hormigón HA-25/P/20/I central | 0.1 | 66.28 | 6.63 |
| P03ALN040M1 | m2 | Plancha metalica colaborante 1,00 mm. i/remates (material; 20/07/2016) | 1.1 | 6.12 | 6.73 |
| P01DW090 | ud | Pequeño material tipo tres | 2 | 1.1 | 2.20 |
|  |  | Total |  |  | 30.88 |

| Medición | Uds. | Largo | Parcial |
|---|---|---|---|
| TECHO SALA TRAFOS |  |  |  |
|  | 1 | 71.7 | 71.70 |
| Total |  |  | 71.7 |

**E05AC030M2JE** m. CORREA CHAPA PERF. 250 MM TIPO C, 2.5 MM
11199.89 m. × 15.16 (15.46 con costes indirectos) = 173150.30
Correa realizada con chapa conformada en frío tipo C, altura 250 mm y espesor de 2,5 mm, i/p.p. de despuntes y piezas especiales, colocada y montada. Según NTE-EA y CTE-DB-SE-A.

| Código | Ud | Descripción | Rendimiento | Precio | Importe |
|---|---|---|---|---|---|
| O01OA030 | h. | Oficial primera | 0.1 | 12.38 | 1.24 |
| O01OA050 | h. | Ayudante | 0.05 | 12.07 | 0.60 |
| P03ALV030M2JE | m. | Correa C chapa 250 cm. altura, 2,5 mm (material; 16/07/2016) | 1.05 | 12.22 | 12.83 |
| M02GT002 | h. | Grúa pluma 30 m./0,75 t. (maquinaria) | 0.025 | 19.47 | 0.49 |
|  |  | Total |  |  | 15.16 |

| Medición | Uds. | Largo | Parcial |
|---|---|---|---|
| CF250.2,5 |  |  |  |
| CUBIERTA | 108 | 64.26 | 6940.08 |
| ALZADO OESTE | 10 | 76 | 760.00 |
|  | 9 | 4.5 | 40.50 |
|  | 9 | 1.5 | 13.50 |
|  | 1 | 8.36 | 8.36 |
|  | -2 | 8 | -16.00 |
|  | -4 | 4.5 | -18.00 |
| ALZADO ESTE | 10 | 76 | 760.00 |
|  | 9 | 4.5 | 40.50 |
|  | 9 | 1.5 | 13.50 |
|  | -6 | 4.5 | -27.00 |
| ALZADO SUR | 10 | 137 | 1370.00 |
|  | 1 | 32 | 32.00 |
|  | 1 | 56.45 | 56.45 |
|  | -3 | 32 | -96.00 |
|  | -2 | 24 | -48.00 |
| ALZADO NORTE | 10 | 137 | 1370.00 |
| Total |  |  | 11199.89 |

##### EIEN.5 SOLERAS (21/01/2003)
Importe: 370697.55

**E10INR030M** m2 LÁMINA POLET. 400 GALGAS
6095.03 m2 × 1.82 (1.86 con costes indirectos) = 11336.76
Lámina de polietileno colocada sobre la sub-base, de 400 galgas, previo al hormigonado de la solera.

| Código | Ud | Descripción | Rendimiento | Precio | Importe |
|---|---|---|---|---|---|
| O01OA050 | h. | Ayudante | 0.1 | 12.07 | 1.21 |
| P06SL185M | m2 | Lámina polietileno 400 galgas (material) | 1.07 | 0.57 | 0.61 |
|  |  | Total |  |  | 1.82 |

Claves: acrílico, elástico, impermeable, jardinería, doble, mano, revestimiento, ácido, aplicación, rodillo, base, capa

| Medición | Uds. | Largo | Ancho | Parcial |
|---|---|---|---|---|
| SUB-BASE | 1 | 136.45 | 75.5 | 10301.98 |
| DED. OFIC. | -1 | 32.2 | 24.75 | -796.95 |
| DED. MOD. CENTRAL | -1 | 3410 |  | -3410.00 |
| Total |  |  |  | 6095.03 |

**E04SA040JE** m2 SOLER.HA-30, 30cm.ARMA.#15x15x6 (21/01/2003)
6095 m2 × 50.02 (51.02 con costes indirectos) = 310966.90
Solera de hormigón armado de 30 cm. de espesor, realizada con hormigón HA-30 N/mm2, Tmáx.20 mm., elaborado en central, con fibra de acero de 35mm tipo Dramix RC 65/35-BN o equivalente agregada a hormigonera o cuba con una cuantía de 30 kg/m3, armada con malla inferior electrosoldada con acero corrugado B 500 T de D=6 mm. en cuadrícula 15x15 cm., con tratamiento superfcial antipolvo, i/vertido, colocación, p.p. de juntas y aserrado de las mismas, colocacion y suministro de banda de espuma de polietileno expandido en los encuentros con paredes, placas de anclaje y pilares. Según NTE-RSS y EHE.

| Código | Ud | Descripción | Rendimiento | Precio | Importe |
|---|---|---|---|---|---|
| E04SE100 | m3 | HORMIGÓN HA-30/P/20/I EN SOLERA (21/01/2003) | 0.3 | 89.99 | 27.00 |
| E04AM060 | m2 | MALLA 15x15 cm. D=6 mm. | 1.1 | 2.35 | 2.59 |
| E04AF035 | kg | FIBRA MET. 35mm AGREGADA A HORM. (07/10/2011) | 9 | 2.27 | 20.43 |
|  |  | Total |  |  | 50.02 |

Claves: colocación, hormigón, fratasado, junta, elaboración, armadura, mallazo, solera

| Medición | Uds. | Largo | Parcial |
|---|---|---|---|
| NAVE | 1 | 9505 | 9505.00 |
| DED. MOD. CENTRAL | -1 | 3410 | -3410.00 |
| Total |  |  | 6095 |

**E04SA040JE20** m2 SOLER.HM-20, 10cm. (01/10/2007)
3410 m2 × 7.89 (8.05 con costes indirectos) = 27450.50
Solera de hormigón de 10 cm. de espesor, realizada con hormigón HM-20 N/mm2, Tmáx.20 mm., elaborado en central, i/vertido, p.p. de juntas y aserrado de las mismas, colocacion y suministro de banda de espuma de polietileno expandido en los encuentros con paredes, placas de anclaje y pilares.

| Código | Ud | Descripción | Rendimiento | Precio | Importe |
|---|---|---|---|---|---|
| E04SE030 | m3 | HORMIGÓN HM-20/P/20/I EN SOLERA (01/10/2007) | 0.1 | 78.91 | 7.89 |
|  |  | Total |  |  | 7.89 |

| Medición | Uds. | Largo | Parcial |
|---|---|---|---|
| MOD. CENTRAL | 1 | 3410 | 3410.00 |
| Total |  |  | 3410 |

**E10INS020M** m. JUNTA DILATACIÓN METÁLICAS HOMOLOGADAS (26/09/2011)
647 m. × 31.74 (32.37 con costes indirectos) = 20943.39
Junta de dilatación de 30 cm. de altura para soleras industriales, de perfiles metálicos conformados para tal fin y homologadas para tráfico elevado de carretillas,i./ nivelación, colocación y sistema de anclaje, sellado , p.p. de cortes y limpieza. Medida la longitud ejecutada.

| Código | Ud | Descripción | Rendimiento | Precio | Importe |
|---|---|---|---|---|---|
| O01OA030 | h. | Oficial primera | 0.1 | 12.38 | 1.24 |
| O01OA050 | h. | Ayudante | 0.1 | 12.07 | 1.21 |
| E10INS020MJ | m | Junta dilatación metálica trafico carretillas (material; 26/09/2011) | 1.01 | 29 | 29.29 |
|  |  | Total |  |  | 31.74 |

Claves: mortero, cemento, dilatación, plancha, azotea, maestra, remate, hueco, junta, desarrollar, ladrillo, preparación, solape, ejecución, corte, colocación, masilla, merma, plomo, limpieza, doble, replanteo

| Medición | Uds. | Largo | Parcial |
|---|---|---|---|
|  | 5 | 75 | 375.00 |
|  | 2 | 136 | 272.00 |
| Total |  |  | 647 |

##### EIEN.6 CERRAMIENTO Y DIVISIONES (14/11/2007)
Importe: 376678.01

**E07HH020M** m2 PANEL PREF.HORM.CERRAMIENTO, 24 cm, GRIS HZ
1239.71 m2 × 50.31 (51.32 con costes indirectos) = 63621.92
Panel de cerramiento prefabricado de hormigón machihembrado, de 24 cm. de espesor, acabado en color gris liso, en piezas de altura maxima 3,00 m., de alto, hasta 14 m. de largo, colocado en horizontal, formadas por dos planchas de hormigón de 5 cm. de espesor con rigidizadores interiores, con capa interior de poliestireno de 14 cm. de espesor, i/p.p. de piezas especiales para cantoneras de esquina y sellado de juntas con cordón de masilla caucho-asfáltica en interior y exterior. Colocado con ayuda de grúa automóvil para montaje y apeos necesarios. Eliminación de restos y limpieza final. P.p. de andamiajes y medios auxiliares. Según CTE . Medida la superficie realmente ejecutada.

| Código | Ud | Descripción | Rendimiento | Precio | Importe |
|---|---|---|---|---|---|
| O01OA030 | h. | Oficial primera | 0.3 | 12.38 | 3.71 |
| O01OA050 | h. | Ayudante | 0.3 | 12.07 | 3.62 |
| O01OA070 | h. | Peón ordinario | 0.12 | 11.97 | 1.44 |
| P03EC120M | m2 | Panel pref.hgón cerramiento gris hz, esp.24 cm (material; 28/09/2011) | 1 | 30.96 | 30.96 |
| M02GE170 | h. | Grúa telescópica s/camión 20 t. (maquinaria) | 0.25 | 42.3 | 10.58 |
|  |  | Total |  |  | 50.31 |

Claves: rigidizador, poliestireno, cerramiento, hormigón, panel, color, gris, liso, pieza, prefabricado, plancha, interior, capa, superficie, alto, grúa, cordón, unión, masilla, ayuda, junta, montaje, apeo, ejecución, andamio, auxiliar, especial, medio, limpieza, colocación

| Medición | Uds. | Largo | Alto | Parcial |
|---|---|---|---|---|
| ALZ. OESTE | 1 | 67.23 | 2.9 | 194.97 |
|  | 1 | 8.76 | 5.4 | 47.30 |
|  | -2 | 4.5 | 2.9 | -26.10 |
|  | -2 | 0.9 | 2.1 | -3.78 |
| ALZ. SUR | 1 | 56.46 | 5.4 | 304.88 |
|  | 1 | 80.46 | 2.9 | 233.33 |
|  | -5 | 2 | 3.2 | -32.00 |
|  | -1 | 4 | 4.5 | -18.00 |
|  | -4 | 2 | 1.2 | -9.60 |
|  | -1 | 1 | 2.3 | -2.30 |
|  | -1 | 2 | 2.3 | -4.60 |
|  | -4 | 1.8 | 2.1 | -15.12 |
|  | -1 | 0.9 | 2.1 | -1.89 |
| ALZ. ESTE | 1 | 75.99 | 2.9 | 220.37 |
|  | -3 | 4.5 | 2.9 | -39.15 |
|  | -2 | 0.9 | 2.1 | -3.78 |
| ALZADO NORTE | 1 | 136.92 | 2.9 | 397.07 |
|  | -1 | 0.9 | 2.1 | -1.89 |
| Total |  |  |  | 1239.71 |

**E07HH020M1JE** m2 PANEL PREF.HORM.CERRAMIENTO, 16 cm, GRIS HZ
303.17 m2 × 45.1 (46 con costes indirectos) = 13945.82
Panel de cerramiento prefabricado de hormigón machihembrado, de 16 cm. de espesor, acabado en color gris liso, en piezas de altura maxima 6,00m., de alto, hasta 3 m. de anchura, colocado en horizontal formadas por dos planchas de hormigón de 5 cm. de espesor con rigidizadores interiores, con capa interior de poliestireno de 6 cm. de espesor, i/p.p. de piezas especiales para cantoneras de esquina y sellado de juntas con cordón de masilla caucho-asfáltica en interior y exterior. Colocado con ayuda de grúa automóvil para montaje y apeos necesarios. Eliminación de restos y limpieza final. P.p. de andamiajes y medios auxiliares. Según CTE . Medida la superficie realmente ejecutada.

| Código | Ud | Descripción | Rendimiento | Precio | Importe |
|---|---|---|---|---|---|
| O01OA030 | h. | Oficial primera | 0.3 | 12.38 | 3.71 |
| O01OA050 | h. | Ayudante | 0.3 | 12.07 | 3.62 |
| O01OA070 | h. | Peón ordinario | 0.12 | 11.97 | 1.44 |
| P03EC120M1JE | m2 | Panel pref.hgón cerramiento gris hz, esp.16 cm (material; 19/07/2016) | 1 | 25.75 | 25.75 |
| M02GE170 | h. | Grúa telescópica s/camión 20 t. | 0.25 | 42.3 | 10.58 |
|  |  | Total |  |  | 45.1 |

| Medición | Uds. | Largo | Alto | Parcial |
|---|---|---|---|---|
| SALA INSTALACIONES | 1 | 23.88 | 4.4 | 105.07 |
|  | -3 | 1.8 | 2.1 | -11.34 |
| SALA INST. ELÉCTRICA | 1 | 14.8 | 4.4 | 65.12 |
|  | 1 | 12.44 | 4.4 | 54.74 |
|  | 1 | 3.89 | 4.4 | 17.12 |
|  | 1 | 10.92 | 4.4 | 48.05 |
|  | 1 | 4.08 | 2.3 | 9.38 |
|  | 3 | 3 | 2.3 | 20.70 |
|  | -1 | 1.8 | 2.1 | -3.78 |
|  | -1 | 0.9 | 2.1 | -1.89 |
| Total |  |  |  | 303.17 |

**E05AW060M** m. PREMARCO REMATE PANEL HGON.
212.2 m. × 30.1 (30.7 con costes indirectos) = 6514.54
Premarco en forma de U de 40 cm de desarrollo en acero conformado laminado S235 JR de 0,6 mm, en remate de borde de panel, i/p.p. de sujeción, nivelación, aplomado, pintura de minio electrolítico y pintura de esmalte (dos manos), empalmes por soldadura, cortes y taladros, colocado.

| Código | Ud | Descripción | Rendimiento | Precio | Importe |
|---|---|---|---|---|---|
| O01OA030 | h. | Oficial primera | 0.7 | 12.38 | 8.67 |
| P03ALV030MP | m. | Premarco U 40cm 0,6 mm (material; 28/09/2011) | 1.05 | 15.34 | 16.11 |
| P25OU080 | l. | Minio electrolítico | 0.25 | 4.82 | 1.21 |
| P01DW090 | ud | Pequeño material tipo tres | 3.738 | 1.1 | 4.11 |
|  |  | Total |  |  | 30.1 |

Claves: electrolítico, lámina, caliente, remate, arranque, fábrica, sujeción, nivel, esmalte, ladrillo, corte, angular, mano, acero, soldadura, taladro, pintura, norma, minio, colocación, empalme

| Medición | Uds. | Largo | Parcial |
|---|---|---|---|
| PANEL 24 | 10 | 2.9 | 29.00 |
|  | 10 | 3.6 | 36.00 |
|  | 5 | 2 | 10.00 |
|  | 2 | 4.9 | 9.80 |
|  | 1 | 4 | 4.00 |
|  | 16 | 2.5 | 40.00 |
|  | 8 | 0.9 | 7.20 |
|  | 8 | 2.5 | 20.00 |
|  | 4 | 1.8 | 7.20 |
| PANEL 16 | 8 | 2.5 | 20.00 |
|  | 4 | 1.8 | 7.20 |
|  | 1 | 2.5 | 2.50 |
|  | 1 | 0.9 | 0.90 |
|  | 8 | 2.3 | 18.40 |
| Total |  |  | 212.2 |

**E07HS020M** m2 PANEL FACHADA FIJ. OC. E80 mm. EI90 (21/12/2007)
6696.75 m2 × 37.4 (38.15 con costes indirectos) = 255481.01
Panel de fachada en 80mm de espesor con fijaciones ocultas, colocación verticall, núcleo de lana de alta densidad, tipo M, con chapas de acero 0,5/0,5, prelacadas con pintura a base de resinas de poliester formando una capa de 25 micras, aislamiento acústico certificado según UNE ENE ISO-140-3, certificado según norma europea de reacción al fuego EN-13501-1:2002 como A2-S1,d0 y resistencia al fuego durante 60 minutos (EI60). Incluso p.p de accesorios ACH, cortes, colores y despieces según planos de fachada e indicaciones de la dirección facultativa, homologación y certificado de montaje y característicsa de restistencia al fuego, mano de obra y medios auxiliares. Totalmente instalado y terminado.

| Código | Ud | Descripción | Rendimiento | Precio | Importe |
|---|---|---|---|---|---|
| O01OA030 | h. | Oficial primera | 0.29 | 12.38 | 3.59 |
| O01OA050 | h. | Ayudante | 0.29 | 12.07 | 3.50 |
| P04SC260M | m2 | Panel fijación oculta ACH e=80mm LDR tipo M (material; 07/10/2011) | 1 | 21.87 | 21.87 |
| P05CW030 | ud | Remates, tornillería y pequeño material (material) | 1 | 0.44 | 0.44 |
| M13W210 | h. | Maquinaria de elevación (maquinaria; 21/12/2007) | 0.15 | 53.33 | 8.00 |
|  |  | Total |  |  | 37.4 |

Claves: núcleo, cara, acústico, panel, interior, lana, roca, chapa, unión, laca, acero, norma, terminación, aislamiento, medio, mano, accesorio, resistencia, fuego, europeo, exterior, auxiliar

| Medición | Uds. | Largo | Parcial |
|---|---|---|---|
| ALZADO OESTE | 1 | 1190.3 | 1190.30 |
| ALZADO NORTE | 1 | 2109 | 2109.00 |
| ALZADO ESTE | 1 | 1182.45 | 1182.45 |
| ALZADO SUR | 1 | 1967 | 1967.00 |
| INTER, CUCHILLOS PASILLO | 2 | 124 | 248.00 |
| Total |  |  | 6696.75 |

**E09ISD210M** m. REMATE CHAPA PRELACADA 0,8 D=900
1068 m. × 26.56 (27.09 con costes indirectos) = 28932.12
Remate de chapa de acero de 0,8 mm. en perfil comercial prelacado por cara vista de 900 mm. de desarrollo máximo, en cumbrera, lima o remate lateral, i/p.p. de solapes accesorios de fijación y juntas de estanqueidad, totalmente instalado, i/medios auxiliares y elementos de seguridad, s/CTE. Medido en verdadera magnitud.

| Código | Ud | Descripción | Rendimiento | Precio | Importe |
|---|---|---|---|---|---|
| O01OA030 | h. | Oficial primera | 0.25 | 12.38 | 3.10 |
| O01OA050 | h. | Ayudante | 0.25 | 12.07 | 3.02 |
| P05CGP310M | m. | Remate ac.prelac. a=90cm e=0,8mm (material; 27/09/2011) | 1.15 | 17.69 | 20.34 |
| P05CW010 | ud | Tornillería y pequeño material (material) | 0.6 | 0.17 | 0.10 |
|  |  | Total |  |  | 26.56 |

Claves: cumbrera, remate, acero, perfil, comercial, laca, cara, accesorio, exterior, junta, chapa, fijación, desarrollar, estanquidad, lima, seguridad, lateral, medición, auxiliar, solape

| Medición | Uds. | Largo | Parcial |
|---|---|---|---|
| ALZADO OESTE | 1 | 230 | 230.00 |
| ALZADO ESTE | 1 | 220 | 220.00 |
| ALZADO SUR | 1 | 145 | 145.00 |
| ALZADO NORTE | 1 | 137 | 137.00 |
| CUCHILLOS PASILLO | 2 | 168 | 336.00 |
| Total |  |  | 1068 |

**E12PAM010M** m. ALBARDILLA CH. PRELACADA e=1,0mm a=75cm (14/11/2007)
326 m. × 24.61 (25.1 con costes indirectos) = 8182.60
Albardilla de chapa prelacada, 1 mm. de espesor y 75 cm. de desarrollo, con goterón, fijado a la estructura mediante tornillería estanca, i/sellado de juntas con silicona y limpieza, medido en su longitud.

| Código | Ud | Descripción | Rendimiento | Precio | Importe |
|---|---|---|---|---|---|
| O01OA030 | h. | Oficial primera | 0.25 | 12.38 | 3.10 |
| O01OA070 | h. | Peón ordinario | 0.25 | 11.97 | 2.99 |
| P09W030M | m2 | Chapa prelacada a=750cm (material; 14/11/2007) | 0.75 | 24.56 | 18.42 |
| P05CW010 | ud | Tornillería y pequeño material | 0.6 | 0.17 | 0.10 |
|  |  | Total |  |  | 24.61 |

Claves: junta, cemento, mortero, gota, desarrollar, laca, aluminio, areno, chapa, río, albardilla, adhesivo, silicona, medición, epoxi, resina, limpieza

| Medición | Uds. | Largo | Parcial |
|---|---|---|---|
| ALZ. SUR | 1 | 137 | 137.00 |
| ALZ. NORTE | 1 | 137 | 137.00 |
| ALZ. ESTE | 10 | 2.6 | 26.00 |
| ALZ. OESTE | 10 | 2.6 | 26.00 |
| Total |  |  | 326 |

##### EIEN.7 CUBIERTA (31/01/2000)
Importe: 632848.77

**E09IMP220M** m2 PANEL 5 GRECAS E80 MM EI60 (21/12/2007)
9731.88 m2 × 30.87 (31.49 con costes indirectos) = 306456.90
Panel de cubierta 5 grecas ACH (P5G) en 80mm de espesor machihembrado en cara exterior e interior, núcleo de lana de roca tipo "M" dispuesto en lámelas con ambas caras de chapa de espesores 0,5/0,5, aislamiento acústico certificado según UNE ENE ISO-140-3, certificado según norma europea de reacción al fuego EN-13501-1:2002 como A2-S1,d0 y resistencia al fuego durante 60 min. (EI60). Incluso p.p de accesorios ACH, mano de obra y medios auxiliares. Totalmente instalado y terminado, homologación y certificado de montaje y característica de resistencia al fuego, s/CTE.

| Código | Ud | Descripción | Rendimiento | Precio | Importe |
|---|---|---|---|---|---|
| O01OA030 | h. | Oficial primera | 0.08 | 12.38 | 0.99 |
| O01OA050 | h. | Ayudante | 0.08 | 12.07 | 0.97 |
| P05WTC090 | m2 | Pan.cub.5 grecas ACH e=80mm.LDR tipoM (material; 07/10/2011) | 1 | 24.02 | 24.02 |
| P05CW030 | ud | Remates, tornillería y pequeño material | 0.2 | 0.44 | 0.09 |
| M13W210 | h. | Maquinaria de elevación | 0.09 | 53.33 | 4.80 |
|  |  | Total |  |  | 30.87 |

Claves: cubierta, cara, exterior, interior, núcleo, lana, roca, panel, europeo, aislamiento, terminación, unión, norma, auxiliar, medio, mano, accesorio, resistencia, fuego, acústico, chapa

| Medición | Uds. | Largo | Ancho | Alto | Parcial |
|---|---|---|---|---|---|
| CUCHILLOS | 18 | 65.2 | 7.25 |  | 8508.60 |
|  | 18 | 65.2 |  | 2.3 | 2699.28 |
|  | -144 | 5 |  | 2.05 | -1476.00 |
| Total |  |  |  |  | 9731.88 |

**E09IMS050M** m2 CUB. CHAPA PRELACADA 0,6 mm.
529.38 m2 × 15.38 (15.69 con costes indirectos) = 8305.97
Cubierta de chapa de acero de 0,6 mm. de espesor en perfil comercial prelacado por cara exterior, sobre correas metálicas, i/p.p. de solapes, accesorios de fijación, juntas de estanqueidad, medios auxiliares y elementos de seguridad, s/CTE. Medida en verdadera magnitud.

| Código | Ud | Descripción | Rendimiento | Precio | Importe |
|---|---|---|---|---|---|
| O01OA030 | h. | Oficial primera | 0.16 | 12.38 | 1.98 |
| O01OA050 | h. | Ayudante | 0.16 | 12.07 | 1.93 |
| P05CGP010 | m2 | Chapa lisa ac.prelac. a=100cm e=0,6mm (material) | 1.15 | 9.83 | 11.30 |
| P05CW010 | ud | Tornillería y pequeño material | 1 | 0.17 | 0.17 |
|  |  | Total |  |  | 15.38 |

Claves: correa, exterior, metal, chapa, perfil, comercial, laca, acero, accesorio, cara, solape, auxiliar, fijación, junta, estanquidad, medio, seguridad, cubierta

| Medición | Uds. | Largo | Alto | Parcial |
|---|---|---|---|---|
| INT. PETO | 2 | 75.35 | 1.25 | 188.38 |
|  | 2 | 136.4 | 1.25 | 341.00 |
| Total |  |  |  | 529.38 |

**E09ISD210M** m. REMATE CHAPA PRELACADA 0,8 D=900
1173.6 m. × 26.56 (27.09 con costes indirectos) = 31792.82

| Medición | Uds. | Largo | Parcial |
|---|---|---|---|
| CUMBRERA | 18 | 65.2 | 1173.60 |
| Total |  |  | 1173.6 |

**E28RSG040M** m. LÍNEA SEGUR. SOBRE CABLE. ABS. ENERG.
1631.6 m. × 17.61 (17.96 con costes indirectos) = 29303.54
Línea de seguridad sobre cable de acero inoxidable de 8 mm. de espesor, anticaídas con absorbedor de energía con mosquetón de acero, apertura con rosca 18 mm. y mosquetón acero apertura automática 17mm., i/p.p. de soportes extremos, guías intermedias y tensores de cable, incluyendo montaje.

| Código | Ud | Descripción | Rendimiento | Precio | Importe |
|---|---|---|---|---|---|
| O01OA030 | h. | Oficial primera | 0.1 | 12.38 | 1.24 |
| O01OA070 | h. | Peón ordinario | 0.1 | 11.97 | 1.20 |
| P31IS561 | ud | Anticaídas sobre cable con absorb. ener. (material) | 0.07 | 93.03 | 6.51 |
| P31IS562 | ud | Soporte extremo (material) | 0.02 | 51.91 | 1.04 |
| P31IS563 | ud | Guía intermedia (material) | 0.02 | 87.77 | 1.76 |
| P31IS564 | ud | Tensor de cable (material) | 0.02 | 45.3 | 0.91 |
| P31IS565 | m. | Cable inox. 8 mm. (material) | 1.05 | 4.71 | 4.95 |
|  |  | Total |  |  | 17.61 |

Claves: soporte, línea, vertical, seguridad, cable, acero, inoxidable, límite, automático, guía, tensor, montaje, desmontable, rosca, caída, energía

| Medición | Uds. | Largo | Parcial |
|---|---|---|---|
| CUMBRERA | 18 | 65.2 | 1173.60 |
| PERIMETRO | 2 | 139 | 278.00 |
|  | 2 | 90 | 180.00 |
| Total |  |  | 1631.6 |

**E09ISG030M1JE** m. CANALÓN CHAPA GALVAN.. e=3+1 mm, 150 cm (31/01/2000)
1304 m. × 162.99 (166.25 con costes indirectos) = 216790.00
Formación de doble canalón formado por dos chapas de acero galvanizado de 3,0 mm. de espesor exterior y 1,00 mm interior, de 150 cm. desarrollo máximo, y núcleo de lana de fibra de vidrio IBR 80 mm, incluso ejecución de solapes, pequeño material de fijación, juntas de estanqueidad, incluso con p.p. de piezas especiales y remates finales de chapa prelacada, aliviadero de d=160 mm en chapa en el extremo exterior, soldaduras y piezas de conexión a bajantes, según CTE. Medida en verdadera magnitud.

| Código | Ud | Descripción | Rendimiento | Precio | Importe |
|---|---|---|---|---|---|
| O01OA030 | h. | Oficial primera | 0.51 | 12.38 | 6.31 |
| O01OA050 | h. | Ayudante | 0.51 | 12.07 | 6.16 |
| P05CGG280M2JE | m. | Remate chapa galv.. 1,0 mm. des=1500mm (material; 05/09/2016) | 1 | 34.8 | 34.80 |
| P05CGG280JE3 | m. | Remate chapa galv. 3,0 mm. des=1500mm (material; 25/08/2016) | 1 | 112.67 | 112.67 |
| P07TV050 | m2 | Manta lig.lana vid.IBR-80 des. (material; 31/01/2000) | 0.9 | 3.39 | 3.05 |
|  |  | Total |  |  | 162.99 |

| Medición | Uds. | Largo | Parcial |
|---|---|---|---|
| CANALONES | 20 | 65.2 | 1304.00 |
| Total |  |  | 1304 |

**E09PNF030M** m2 CUB.INV.PLAN.S/PTE.PVC-P 1,5 LOSA FILTR. (31/01/2000)
579.87 m2 × 57.74 (58.89 con costes indirectos) = 34148.54
Cubierta transitable formada por capa de de mortero de cemento y arena de río 1/6 fratasado de espesor medio 7 cm. como formación de pendiente, una capa separadora de fieltro sintético geotextil formada por un fieltro geotextil de fibra de poliéster Feltemper o equivalente de 300 gr./m2, una membrana impermeabilizante formada por una lámina de PVC-P de 1,5 mm. de espesor Rhenofol CG gris o equivalente, fabricada según normas UNE, armada con un tejido cofieltro de fibra de vidrio, terminada con un pavimento aislante y drenante a base de losa Filtron R8 o equivalente de 60x60 cm., 75 mm de espesor, color gris grano grueso, con una base aislante de poliestireno extruído Roofmate mecanizado o equivalente, sentada en seco sobre la membrana impermeabilizante.

| Código | Ud | Descripción | Rendimiento | Precio | Importe |
|---|---|---|---|---|---|
| O01OA030 | h. | Oficial primera | 0.44 | 12.38 | 5.45 |
| O01OA050 | h. | Ayudante | 0.44 | 12.07 | 5.31 |
| P06BG100 | m2 | Fieltro geotextil Feltemper-300gr/m2 (material; 31/01/2000) | 1.1 | 1.15 | 1.27 |
| P06SL100 | m2 | Lám.PVC-P FV Rhenofol CG 1,5 mm. gris (material; 31/01/2000) | 1.1 | 13.13 | 14.44 |
| P06WA020 | kg | THF (material; 31/01/2000) | 0.02 | 10.4 | 0.21 |
| P06BF020 | m2 | Losa filtrante Filtrón R-8 60x60 gris gruesa (material; 31/01/2000) | 1.01 | 25.29 | 25.54 |
| A02A080 | m3 | MORTERO CEMENTO M-5 (31/01/2000) | 0.07 | 61.44 | 4.30 |
| A07TL060 | m2 | TABICON LHD 9cm.INT.MORT.BAST.BL. (31/01/2000) | 0.08 | 15.21 | 1.22 |
|  |  | Total |  |  | 57.74 |

Claves: transitable, fieltro, cubierta, poliestireno, plano, capa, separador, fabricación, geotextil, fibra, gris, impermeable, sintético, poliéster, compuesto, lámina, grueso, membrana, tejido, vidrio, pavimentación, aislante, drenaje, armadura, mecanismo, terminación, seco, base, grano, extruido, norma, color, losa

| Medición | Uds. | Largo | Ancho | Parcial |
|---|---|---|---|---|
| CUBIERTA PLANA | 1 | 7.65 | 75.8 | 579.87 |
| Total |  |  |  | 579.87 |

**E03EUA230** ud SUMID.SIF.INDUSTRIAL T.P. A.INOX. 40x40 SV
9 ud × 261.54 (266.77 con costes indirectos) = 2400.93
Sumidero sifónico industrial de acero inoxidable AISI-304 de 3 mm. de espesor, salida vertical, tráfico pesado, para recogida de aguas pluviales o de locales húmedos, de 40x40 cm., instalado y conexionado a la red general de desagüe de 125 mm., incluso con p.p. de pequeño material de agarre y medios auxiliares, s/ CTE-HS-5.

| Código | Ud | Descripción | Rendimiento | Precio | Importe |
|---|---|---|---|---|---|
| O01OA030 | h. | Oficial primera | 0.43 | 12.38 | 5.32 |
| P17KA233 | ud | Sumi.sif.ind.acero 40x40 cm.s/v T.P. (material) | 1 | 255.12 | 255.12 |
| P01DW090 | ud | Pequeño material tipo tres | 1 | 1.1 | 1.10 |
|  |  | Total |  |  | 261.54 |

Claves: conexión, humedad, sumidero, vertical, agua, salida, material, inoxidable, tráfico, acero, local, industrial, pesado, sifón, red, auxiliar, medio, agarre, desagüe

| Medición | Uds. | Parcial |
|---|---|---|
| CUBIERTA PLANA | 9 | 9.00 |
| Total |  | 9 |

**E07LP010** m2 FÁB.LADR.PERF.7cm. 1/2P.FACH. MORT.M-5
91.8 m2 × 18.4 (18.77 con costes indirectos) = 1723.09
Fábrica de ladrillo perforado tosco de 24x11,5x7 cm., de 1/2 pie de espesor en fachada, recibido con mortero de cemento CEM II/B-P 32,5 N y arena de río tipo M-5, preparado en central y suministrado a pie de obra, para revestir, i/replanteo, nivelación y aplomado, p.p. de enjarjes, mermas, roturas, humedecido de las piezas, rejuntado, cargaderos, mochetas, plaquetas, esquinas, limpieza y medios auxiliares. Según UNE-EN-998-1:2004, RC-03, NTE-FFL, CTE-SE-F y RL-88, medida deduciendo huecos superiores a 1 m2.

| Código | Ud | Descripción | Rendimiento | Precio | Importe |
|---|---|---|---|---|---|
| O01OA030 | h. | Oficial primera | 0.5 | 12.38 | 6.19 |
| O01OA070 | h. | Peón ordinario | 0.5 | 11.97 | 5.99 |
| P01LT020 | mud | Ladrillo perforado tosco 24x11,5x7 cm. | 0.052 | 91.8 | 4.77 |
| P01MC040 | m3 | Mortero cem. gris II/B-M 32,5 M-5/CEM | 0.025 | 58.03 | 1.45 |
|  |  | Total |  |  | 18.4 |

Claves: revestir, suministro, mortero, tosco, fábrica, fachada, cemento, areno, río, central, rotura, perforación, preparación, pieza, ladrillo, pie, cargadero, humedad, auxiliar, junta, telar, plaqueta, esquina, medio, nivel, hueco, limpieza, merma

| Medición | Uds. | Largo | Alto | Parcial |
|---|---|---|---|---|
| CUBIERTA PLANA | 2 | 75.8 | 0.55 | 83.38 |
|  | 2 | 7.65 | 0.55 | 8.42 |
| Total |  |  |  | 91.8 |

**E08PFM080** m2 ENFOS.MAESTRE.HIDRÓFUGO M-10 VER. (31/01/2000)
175.18 m2 × 10.78 (11 con costes indirectos) = 1926.98
Enfoscado maestreado y fratasado con mortero hidrófugo y arena de río M-10, en paramentos verticales, i/regleado, sacado de aristas y rincones con maestras cada 3 m. y andamiaje, s/NTE-RPE, medido deduciendo huecos.

| Código | Ud | Descripción | Rendimiento | Precio | Importe |
|---|---|---|---|---|---|
| O01OA030 | h. | Oficial primera | 0.38 | 12.38 | 4.70 |
| O01OA050 | h. | Ayudante | 0.38 | 12.07 | 4.59 |
| A02S020 | m3 | MORTERO CEMENTO HIDRÓFUGO M-10 (31/01/2000) | 0.02 | 74.62 | 1.49 |
|  |  | Total |  |  | 10.78 |

Claves: arista, río, maestra, enfoscado, fratasado, mortero, hidrófugo, vertical, rincón, andamio, hueco, medición, paramento, areno

| Medición | Uds. | Largo | Alto | Parcial |
|---|---|---|---|---|
| CUBIERTA PLANA | 4 | 75.8 | 0.55 | 166.76 |
|  | 2 | 7.65 | 0.55 | 8.42 |
| Total |  |  |  | 175.18 |

##### EIEN.8 PINTURA
Importe: 234041.03

**E27SF020** m2 PINTURA INTUMESCENTE R-30 (30 min.)
17241.64 m2 × 12.62 (12.87 con costes indirectos) = 221899.91
Pintura intumescente, al disolvente, especial para estabilidad al fuego R-30 de pilares y vigas de acero, para masividades comprendidas entre aproximadamente 63 y 340 m-1 según UNE 23-093-89, UNE 23820:1997 EX y s/CTE-DB-SI. Espesor aproximado de 641 micras secas totales

| Código | Ud | Descripción | Rendimiento | Precio | Importe |
|---|---|---|---|---|---|
| O01OA030 | h. | Oficial primera | 0.109 | 12.38 | 1.35 |
| O01OA050 | h. | Ayudante | 0.109 | 12.07 | 1.32 |
| P25OU030 | l. | Imp. epoxidica 2 comp. Impriepox M-10+C (material; 07/10/2011) | 0.25 | 10.02 | 2.51 |
| P25PF020 | l. | P. intumescente para met/mad/obra (material; 07/10/2011) | 0.629 | 11.68 | 7.35 |
| P25WW220 | ud | Pequeño material tipo dos (material) | 0.1 | 0.88 | 0.09 |
|  |  | Total |  |  | 12.62 |

Claves: fuego, pintura, intumescente, especial, soporte, viga, acero, seco, estable, disolvente

| Medición | Uds. | Largo | Alto | Parcial |
|---|---|---|---|---|
| SOPORTES |  |  |  |  |
| S1 |  |  |  |  |
| UPN350 | 10 | 16.8 | 1.44 | 241.92 |
| S2 |  |  |  |  |
| UPN280 | 8 | 16.8 | 1.31 | 176.06 |
| S3 |  |  |  |  |
| UPN350 | 10 | 10.8 | 1.98 | 213.84 |
|  | 10 | 6 | 1.44 | 86.40 |
| S4 |  |  |  |  |
| UPN400 | 20 | 10.8 | 2.08 | 449.28 |
| UPN350 | 20 | 6 | 1.44 | 172.80 |
| S5 |  |  |  |  |
| UPN280 | 8 | 14.76 | 1.31 | 154.68 |
| UPN160 | 8 | 3.41 | 0.58 | 15.82 |
| S6 |  |  |  |  |
| UPN280 | 12 | 14.78 | 1.41 | 250.08 |
| S9 |  |  |  |  |
| UPN200 | 1 | 5.4 | 0.7 | 3.78 |
| MÉNSULAS |  |  |  |  |
| HEA320 | 40 | 0.6 | 1.76 | 42.24 |
| RIG. LATER. | 80 |  | 0.32 | 25.60 |
| RIG. CENTR. | 40 |  | 0.35 | 14.00 |
| TAPAS | 40 |  | 0.34 | 13.60 |
| VIGA CARRIL |  |  |  |  |
| HEA900 | 2 | 136.32 | 2.13 | 580.72 |
| CELOSIAS |  |  |  |  |
| TIPO 1A - 21 UD |  |  |  |  |
| UPN180 CS CI | 84 | 24.65 | 0.61 | 1263.07 |
| UPN100 MONT. | 210 | 1.8 | 0.37 | 139.86 |
| UPN100 DIAG. | 504 | 2.74 | 0.37 | 510.96 |
| 300.110.10 | 21 | 314 | 0.07 | 461.58 |
| 1000.300.10 | 21 | 4 | 0.6 | 50.40 |
| 2000.300.10 | 21 | 4 | 1.2 | 100.80 |
| TIPO 1B - 6 UD |  |  |  |  |
| UPN180 CS CI | 24 | 24.65 | 0.61 | 360.88 |
| UPN100 MONT. | 36 | 1.8 | 0.37 | 23.98 |
| UPN120 MONT. | 24 | 1.8 | 0.43 | 18.58 |
| UPN100 DIAG. | 144 | 2.74 | 0.37 | 145.99 |
| 300.110.10 | 6 | 302 | 0.07 | 126.84 |
| 1000.300.10 | 6 | 4 | 0.96 | 23.04 |
| 2000.300.10 | 6 | 4 | 0.6 | 14.40 |
| 300.1600.10 | 6 | 4 | 0.48 | 11.52 |
| TIPO 1C - 3 UD |  |  |  |  |
| UPN180 CS CI | 12 | 24.65 | 0.61 | 180.44 |
| UPN100 MONT. | 18 | 1.8 | 0.37 | 11.99 |
| UPN120 MONT. | 12 | 1.8 | 0.43 | 9.29 |
| UPN100 DIAG. | 72 | 2.74 | 0.37 | 72.99 |
| 300.110.10 | 3 | 262 | 0.07 | 55.02 |
| 1000.300.10 | 3 | 2 | 0.6 | 3.60 |
| 2000.300.10 | 3 | 2 | 1.2 | 7.20 |
| 25330.300.10 | 3 | 1 | 15.2 | 45.60 |
| TIPO 2 - 21 UD |  |  |  |  |
| UPN160 CS CI | 84 | 24.65 | 0.55 | 1138.83 |
| UPN100 MONT. | 210 | 1.8 | 0.37 | 139.86 |
| UPN100 DIAG. | 504 | 2.74 | 0.37 | 510.96 |
| 300.110.10 | 21 | 314 | 0.07 | 461.58 |
| 1000.300.10 | 21 | 4 | 0.6 | 50.40 |
| 2000.300.10 | 21 | 4 | 1.2 | 100.80 |
| TIPO 3 - 3 UD |  |  |  |  |
| UPN 200 CS CI | 12 | 24.55 | 0.66 | 194.44 |
| UPN 120 MONT. | 30 | 1.8 | 0.43 | 23.22 |
| UPN 120 DIAG. | 36 | 2.74 | 0.43 | 42.42 |
| 24550.300.10 | 3 |  | 14.75 | 44.25 |
| 300.110.10 | 3 | 262 | 0.07 | 55.02 |
| 1000.300.10 | 3 | 2 | 0.6 | 3.60 |
| 2000.300.10 | 3 | 2 | 1.2 | 7.20 |
| TIPO 4A- 14 UD |  |  |  |  |
| UPN 160 CS SI | 56 | 7.66 | 0.55 | 235.93 |
| UPN 100 MONT. | 28 | 1.8 | 0.37 | 18.65 |
| UPN 100 DIAG. | 112 | 2.64 | 0.37 | 109.40 |
| 300.110.10 | 14 | 90 | 0.07 | 88.20 |
| TIPO 4B - 21 UD |  |  |  |  |
| UPN 160 CS CI | 84 | 15.63 | 0.55 | 722.11 |
| UPN 100 MONT. | 84 | 1.8 | 0.37 | 55.94 |
| UPN120 MONT | 42 | 1.8 | 0.43 | 32.51 |
| UPN 100 DIAG. | 336 | 2.64 | 0.37 | 328.20 |
| 300.110.10 | 21 | 190 | 0.07 | 279.30 |
| TIPO 5A - 2 UD |  |  |  |  |
| UPN160 CS CI | 8 | 7.66 | 0.55 | 33.70 |
| UPN120 MONT. | 12 | 1.8 | 0.43 | 9.29 |
| UPN 120 DIAG. | 16 | 2.64 | 0.43 | 18.16 |
| 300.110.10 | 2 | 93 | 0.07 | 13.02 |
| 300.1600.10 | 2 | 6 | 0.96 | 11.52 |
| TIPO 5B - 1 UD |  |  |  |  |
| UPN160 CS CI | 4 | 15.58 | 0.55 | 34.28 |
| UPN120 MONT. | 10 | 1.8 | 0.43 | 7.74 |
| UPN 120 DIAG. | 16 | 2.64 | 0.43 | 18.16 |
| 300.110.10 | 1 | 182 | 0.07 | 12.74 |
| 300.1600.10 | 1 | 6 | 0.96 | 5.76 |
| TIPO 5C - 1 UD |  |  |  |  |
| UPN160 CS CI | 8 | 15.63 | 0.55 | 68.77 |
| UPN120 MONT. | 20 | 1.8 | 0.43 | 15.48 |
| UPN 120 DIAG. | 32 | 2.64 | 0.43 | 36.33 |
| 300.110.10 | 2 | 182 | 0.07 | 25.48 |
| 300.1600.10 | 2 | 6 | 0.96 | 11.52 |
| TIPO 5D - 6 UD |  |  |  |  |
| UPN180 CS CI | 24 | 7.65 | 0.61 | 112.00 |
| UPN120 MONT. | 12 | 1.8 | 0.43 | 9.29 |
| UPN 120 DIAG. | 48 | 2.64 | 0.43 | 54.49 |
| 300.110.10 | 6 | 90 | 0.07 | 37.80 |
| TIPO 5E - 6 UD |  |  |  |  |
| UPN180 CS CI | 24 | 7.65 | 0.61 | 112.00 |
| UPN120 MONT. | 36 | 1.8 | 0.43 | 27.86 |
| UPN 120 DIAG. | 48 | 2.64 | 0.43 | 54.49 |
| 300.110.10 | 6 | 84 | 0.07 | 35.28 |
| 300.1600.10 | 6 | 6 | 0.96 | 34.56 |
| TIPO 6A - 92 UD |  |  |  |  |
| UPN 140 CS CI | 368 | 7.65 | 0.49 | 1379.45 |
| UPN 100 MONT. | 184 | 1.8 | 0.37 | 122.54 |
| UPN 100 DIAG. | 736 | 2.67 | 0.37 | 727.09 |
| 300.110.10 | 92 | 90 | 0.07 | 579.60 |
| TIPO 6B - 1 UD |  |  |  |  |
| UPN 140 CS CI | 4 | 7.63 | 0.49 | 14.95 |
| UPN 100 MONT. | 2 | 1.8 | 0.37 | 1.33 |
| UPN 100 DIAG. | 8 | 2.67 | 0.37 | 7.90 |
| 300.110.10 | 1 | 90 | 0.07 | 6.30 |
| TIPO 6C - 1 UD |  |  |  |  |
| UPN 140 CS CI | 4 | 7.58 | 0.49 | 14.86 |
| UPN 100 MONT. | 2 | 1.8 | 0.37 | 1.33 |
| UPN 100 DIAG. | 8 | 2.67 | 0.37 | 7.90 |
| 300.110.10 | 1 | 90 | 0.07 | 6.30 |
| CUCHILLOS - 162 UD |  |  |  |  |
| HEA 260 | 162 | 2.8 | 1.48 | 671.33 |
|  | 162 | 7.1 | 1.48 | 1702.30 |
|  | 162 | 0.5 | 1.48 | 119.88 |
| 350.350.12 | 162 | 2 | 0.13 | 42.12 |
| FORJADO CUBIERTA |  |  |  |  |
| IPE 330 | 2 | 74.65 | 1.25 | 186.63 |
| ESTRUC. AUX. PUERTAS |  |  |  |  |
| UPN140 | 20 | 6.4 | 0.52 | 66.56 |
|  | 10 | 8.34 | 0.52 | 43.37 |
|  | 2 | 8 | 0.52 | 8.32 |
|  | 4 | 4.9 | 0.52 | 10.19 |
| Total |  |  |  | 17241.64 |

**E27SF040** m2 PINTURA INTUMESCENTE R-90 (90 min.)
93.54 m2 × 52.37 (53.42 con costes indirectos) = 4996.91
Pintura intumescente, al disolvente, especial para estabilidad al fuego R-90 de pilares y vigas de acero, para masividades comprendidas entre aproximadamente 63 y 100 m-1 según UNE 23-093-89, UNE 23820:1997 EX y s/CTE-DB-SI. Espesor aproximado de 1501 micras secas totales

| Código | Ud | Descripción | Rendimiento | Precio | Importe |
|---|---|---|---|---|---|
| O01OA030 | h. | Oficial primera | 0.811 | 12.38 | 10.04 |
| O01OA050 | h. | Ayudante | 0.811 | 12.07 | 9.79 |
| P25OU030 | l. | Imp. epoxidica 2 comp. Impriepox M-10+C | 0.25 | 10.02 | 2.51 |
| P25PF020 | l. | P. intumescente para met/mad/obra | 2.56 | 11.68 | 29.90 |
| P25WW220 | ud | Pequeño material tipo dos | 0.15 | 0.88 | 0.13 |
|  |  | Total |  |  | 52.37 |

Claves: estable, pintura, fuego, intumescente, disolvente, viga, acero, especial, seco, soporte

| Medición | Uds. | Largo | Alto | Parcial |
|---|---|---|---|---|
| ESTRUCTURA TRAFOS |  |  |  |  |
| SOPORTES S7 |  |  |  |  |
| HEA 180 | 2 | 5.32 | 1.02 | 10.85 |
|  | 5 | 4.19 | 1.02 | 21.37 |
| VIGAS |  |  |  |  |
| IPE 200 | 4 | 3.52 | 0.79 | 11.12 |
|  | 1 | 6.94 | 0.79 | 5.48 |
| IPE240 | 2 | 14.47 | 0.92 | 26.62 |
| IPE300 | 2 | 6.94 | 1.16 | 16.10 |
| PILAR SECT. OFICINAS | 1 | 0.4 | 5 | 2.00 |
| Total |  |  |  | 93.54 |

**E27EPA020** m2 P. PLÁST. LISA MATE ESTÁNDAR OBRA B/COLOR
1846.05 m2 × 3.79 (3.87 con costes indirectos) = 7144.21
Pintura plástica lisa mate lavable estándar obra nueva en blanco o pigmentada, sobre paramentos horizontales y verticales, dos manos, incluso mano de imprimación y plastecido.

| Código | Ud | Descripción | Rendimiento | Precio | Importe |
|---|---|---|---|---|---|
| O01OA030 | h. | Oficial primera | 0.1 | 12.38 | 1.24 |
| O01OA050 | h. | Ayudante | 0.1 | 12.07 | 1.21 |
| P25OZ040 | l. | E. fijadora muy penetrante obra/mad e/int (material) | 0.07 | 6.76 | 0.47 |
| P25OG040 | kg | Masilla ultrafina acabados Plasmont (material) | 0.06 | 1.2 | 0.07 |
| P25EI020 | l. | P. plást. acrílica obra b/col. Tornado Mate (material) | 0.3 | 2.05 | 0.62 |
| P25WW220 | ud | Pequeño material tipo dos | 0.2 | 0.88 | 0.18 |
|  |  | Total |  |  | 3.79 |

Claves: blanco, paramento, pintura, mate, liso, lavadero, estándar, horizontal, vertical, pasta, mano, imprimación, colorante, plástico

| Medición | Uds. | Largo | Parcial |
|---|---|---|---|
| INT. PANEL 24 | 1 | 1239.71 | 1239.71 |
| INT. PANEL 16 | 2 | 303.17 | 606.34 |
| Total |  |  | 1846.05 |

##### EIEN.9 CARPINTERÍA Y VIDRIERÍA (31/01/2000)
Importe: 422619.63

**E16UTA010M** m2 LUCERNARIO ALUM. UN AGUA (31/01/2000)
1353.6 m2 × 228.33 (232.9 con costes indirectos) = 315253.44
Lucernario a un agua colocando perfilería de aluminio extrusionada, siendo todos los perfiles lacados en color RAL con certificado de calidad Qualicoat o anodizados con sello de calidad Ewaa-Euras. Las juntas verticales irán revestidas con la tapeta de presión perfil de tapajuntas, colocando por debajo de las mismas butylo de estanqueidad. Las juntas horizontales irán selladas con silicona neutra. Tanto el butylo como las siliconas serán de primera calidad. Están incluidos todos los remates necesarios con chapa de aluminio lacada o anodizada con el mismo acabado que el resto de la perfilería. El cerramiento se realizará con un doble acristalamiento, compuesto de vidrio de 6 mm. templado por la cara exterior, cámara de aire de 12 mm. y vidrio laminar de seguridad de 8 mm. (4+4) con el butyral incoloro por la cara interior.

| Código | Ud | Descripción | Rendimiento | Precio | Importe |
|---|---|---|---|---|---|
| A01OA090 | h. | CUADRILLA A (mano de obra; 08/08/2016) | 3.2 | 30.44 | 97.41 |
| P14L020 | m2 | Perfilería aluminio lucernario (material; 23/08/2016) | 1 | 62.59 | 62.59 |
| P14L040 | m2 | Remates+anclajes T2 (material) | 0.5 | 22.69 | 11.35 |
| P14ECG210 | m2 | D.acrist. lamin. 6/12/4+4 (material; 23/08/2016) | 1.006 | 49.5 | 49.80 |
| P14KW060 | m. | Sellado silicona Sikasil WS-605-S (material; 31/01/2000) | 7 | 0.79 | 5.53 |
| P01DW090 | ud | Pequeño material tipo tres | 1.5 | 1.1 | 1.65 |
|  |  | Total |  |  | 228.33 |

Claves: térmico, horizontal, estanquidad, lucernario, agua, perfil, extruido, aleación, aluminio, revestir, presión, colocación, tapa, laca, vertical, junta, ánodo, color, tapajunta, calidad, remate, cara, interior, sellador, cámara, silicona, chapa, cerramiento, doble, lámina, compuesto, seguridad, cristal, aire, exterior, incoloro, templado, control, vidrio

| Medición | Uds. | Largo | Ancho | Alto | Parcial |
|---|---|---|---|---|---|
| CUBIERTA | 18 | 8 | 5 | 2 | 1440.00 |
| DED. EXUT. | -54 | 2 |  | 0.8 | -86.40 |
| Total |  |  |  |  | 1353.6 |

**E16MEP320M1** ud EXUTORIO VENTANA. AP.ELÉCT. 80x200cm (08/08/2016)
54 ud × 1237.82 (1262.58 con costes indirectos) = 68179.32
Suministro y montaje de Exutorio de Ventana practicable de 80x200 cm., sistema para la evacución de humo y de calor, sistema de apertura eléctrico accionado con un motor de cadena de 24 V (IP54). Perfiles extruidos de aluminio, sellado par la evacuación de condensación y agua, liston de fijación y cubrimiento de aluminio, cerramiento con un doble acristalamiento, compuesto de vidrio de 6 mm. templado por la cara exterior, cámara de aire de 12 mm. y vidrio laminar de seguridad de 8 mm. (4+4) con el butyral incoloro por la cara interior. Sistema autónomo de apertura en caso de emergencia compuesto por fusible calibrado, botellín de CO2 y pistón, con posibilidad de conexión a red de detección de incendios. Cumplirá con las siguientes especificaciones: Resistencia al viento (clase C4/B5 EN 12210), estanqueidad al agua (clase E1200EN12208), aislamiento acústico (ENISO140-3 hasta 45 dB), aislamiento térmico (hasta 0,6 W/m2K EN673), permeabilidad al aire (clase 4 EN 12207), norma europea para instalaciones de evacuación de humo y calor (EN 12101-2). Totalmente montado e instalado, con p.p. de remates, sellados e impermeabilización de uniones.

| Código | Ud | Descripción | Rendimiento | Precio | Importe |
|---|---|---|---|---|---|
| O01OA030 | h. | Oficial primera | 2.8 | 12.38 | 34.66 |
| O01OA040 | h. | Oficial segunda (mano de obra; 08/08/2016) | 2.8 | 12.2 | 34.16 |
| P14YSE120M1JE | ud | Exutorio ventana apertura eléctr. 80x200cm (material; 23/08/2016) | 1 | 1169 | 1169.00 |
|  |  | Total |  |  | 1237.82 |

Claves: aluminio, lana, zócalo, claraboya, fijación, aislar, metilo, metacrilato, practicable, marco, vidrio, betún, cúpula, refuerzo, parabólico, mineral, eléctrico, motor, fibra, poliéster

| Medición | Uds. | Parcial |
|---|---|---|
| EXUTORIOS CUBIERTA | 54 | 54.00 |
| Total |  | 54 |

**E15CGS030M** ud P.SECCIONAL IND. 4,50x5,00 AUT.
5 ud × 3466.76 (3536.1 con costes indirectos) = 17680.50
Puerta seccional industrial de 4,50x5,00 m., construida en paneles de 45 mm. de doble chapa de acero laminado, cincado, gofrado y lacado, con cámara interior de poliuretano (autoextingible) y chapas de refuerzo, juntas flexibles de estanqueidad, guías, muelles de torsión regulables y con guía de elevación en techo estándar, apertura automática mediante grupo electromecánico a techo con transmisión mediante cadena fija silenciosa, armario de maniobra para el circuito impreso integrado, componentes electrónicos de maniobra, accionamiento ultrasónico a distancia, pulsador interior, equipo electrónico digital, receptor, emisor monocanal, fotocélula de seguridad y demás elementos necesarios para su funcionamiento, patillas de fijación a obra, elaborada en taller, ajuste y montaje en obra (sin incluir ayudas de albañilería, ni electricidad). Uno de los segmentos de la puerta cuenta con acristalamiento de vidrio acrílico doble. Seguridad según Directiva Europea CEN 654 y CEN 655 y UNE 85120.

| Código | Ud | Descripción | Rendimiento | Precio | Importe |
|---|---|---|---|---|---|
| O01OA030 | h. | Oficial primera | 15 | 12.38 | 185.70 |
| O01OA050 | h. | Ayudante | 15 | 12.07 | 181.05 |
| P13CG470M1JE | ud | Puerta seccional indust. 4,50x5,00 (material; 05/09/2016) | 1 | 2187.5 | 2187.50 |
| P13CM070 | ud | Equipo automat.p.seccional indust. (material) | 1 | 538.19 | 538.19 |
| P13CX020 | ud | Cerradura contacto simple (material) | 1 | 19.84 | 19.84 |
| P13CX050 | ud | Pulsador interior abrir-cerrar (material) | 1 | 20.73 | 20.73 |
| P13CX180 | ud | Receptor monocanal (material) | 1 | 52.69 | 52.69 |
| P13CX150 | ud | Emisor monocanal micro (material) | 1 | 20.45 | 20.45 |
| P13CS010 | ud | Fotocélula proyector-espejo 6 m. (material) | 1 | 78.08 | 78.08 |
| P13CX200 | ud | Cuadro de maniobra (material) | 1 | 125.98 | 125.98 |
| P13CX230 | ud | Transporte a obra (material) | 1 | 56.55 | 56.55 |
|  |  | Total |  |  | 3466.76 |

Claves: panel, interior, cámara, laca, gofrado, impreso, sección, doble, construcción, poliuretano, guía, acero, muelle, chapa, expandido, elevación, torsión, refuerzo, puerta, estándar, estanquidad, flexible, junta, lámina, regulación, techo, circuito, industrial, maniobra, transmisión, equipo, pulsador, ultrasonido, componente, grupo, cadena, digital, mecánico, armario, ajustar, automático, electrónico, receptor, albañil, montaje, electricidad, taller, elaboración, fijación, patilla, seguridad, emisor, ayuda

| Medición | Uds. | Parcial |
|---|---|---|
| FACHADAS | 5 | 5.00 |
| Total |  | 5 |

**E15CGC010M** m2 PUERTA CORRED.SUSP. LAMAS CH.PLEGADA
18 m2 × 106.96 (109.1 con costes indirectos) = 1963.80
Puerta corredera suspendida de dos hojas, accionamiento manual, formada por cerco, bastidor y refuerzos de acero especial galvanizado en caliente y lamas fijas de acero galvanizado y lacado RAL segun prescripciones de la D.F., sistema de desplazamiento colgado, con guiador inferior, topes, cubreguía, tiradores, pasadores, cerradura de contacto y demás accesorios necesarios, patillas de fijación a obra, elaborada en taller, ajuste y montaje en obra (sin incluir recibido de albañilería).

| Código | Ud | Descripción | Rendimiento | Precio | Importe |
|---|---|---|---|---|---|
| O01OA030 | h. | Oficial primera | 0.2 | 12.38 | 2.48 |
| O01OA050 | h. | Ayudante | 0.2 | 12.07 | 2.41 |
| P13CG230M | m2 | Puerta corredera suspendida lamas (material; 18/07/2016) | 1 | 93.02 | 93.02 |
| P13CX230 | ud | Transporte a obra | 0.16 | 56.55 | 9.05 |
|  |  | Total |  |  | 106.96 |

Claves: corredera, tubo, manual, cerco, bastidor, hoja, acero, lámina, ciego, galvanizar, taller, chapa, plegable, contacto, puerta, refuerzo, pasador, cerrajería, tirador, accesorio, patilla, albañil, ajustar, montaje, colgar, fijación, elaboración, inferior

| Medición | Uds. | Largo | Alto | Parcial |
|---|---|---|---|---|
| SALA INSTALACIONES | 1 | 4 | 4.5 | 18.00 |
| Total |  |  |  | 18 |

**E15CPF020** ud PUER.CORTAFUEGOS EI2-60-C5 0,90x2,10 (31/01/2000)
9 ud × 359.33 (366.52 con costes indirectos) = 3298.68
Puerta metálica cortafuegos de una hoja pivotante de 0,90x2,10 m., homologada EI2-60-C5, construida con dos chapas de acero electrocincado de 0,80 mm. de espesor y cámara intermedia de material aislante ignífugo, sobre cerco abierto de chapa de acero galvanizado de 1,20 mm. de espesor, con siete patillas para fijación a obra, cerradura embutida y cremona de cierre automático, elaborada en taller, ajuste y fijación en obra, incluso colocación de mirilla circular de 360 mm de diámetro, vidrio para mirilla, acabado en pintura epoxi polimerizada al horno (sin incluir recibido de albañilería).

| Código | Ud | Descripción | Rendimiento | Precio | Importe |
|---|---|---|---|---|---|
| O01OA030 | h. | Oficial primera | 0.25 | 12.38 | 3.10 |
| O01OA050 | h. | Ayudante | 0.25 | 12.07 | 3.02 |
| P23FM120 | ud | P. cortaf. EI2-60-C5 1H. 90x210 cm (material; 31/01/2000) | 1 | 216.5 | 216.50 |
| E26FLM200 | ud | MIRILLA CIRCULAR 360 mm. | 1 | 136.71 | 136.71 |
|  |  | Total |  |  | 359.33 |

Claves: homologado, abierto, cerco, puerta, cortafuego, pivotante, construcción, chapa, acero, zinc, cámara, material, metal, ignifugación, aislante, fijación, hoja, horno, cierre, patilla, cerrajería, cremona, automático, elaboración, taller, ajustar, pintura, epoxi, albañil, galvanizar

| Medición | Uds. | Parcial |
|---|---|---|
| EXTERIOR | 8 | 8.00 |
| INTERIOR TRAFO | 1 | 1.00 |
| Total |  | 9 |

**E26FLB140MJE** ud PUERTA CORTAF. EI2-60 2H. 180x210 cm
7 ud × 835.02 (851.72 con costes indirectos) = 5962.04
Puerta metálica cortafuegos de dos hojas pivotantes de 1,80x2,10 m., homologada EI2-60-C5, construida con dos chapas de acero electrocincado de 0,80 mm. de espesor y cámara intermedia de material aislante ignífugo, sobre cerco abierto de chapa de acero galvanizado de 1,20 mm. de espesor, con siete patillas para fijación a obra, cerradura embutida y cremona de cierre automático, elaborada en taller, ajuste y fijación en obra, Incluso colocación de mirilla circular de 360 mm de diámetro, vidrio para mirilla, acabado en pintura epoxi polimerizada al horno (sin incluir recibido de albañilería).

| Código | Ud | Descripción | Rendimiento | Precio | Importe |
|---|---|---|---|---|---|
| O01OA030 | h. | Oficial primera | 0.5 | 12.38 | 6.19 |
| O01OA050 | h. | Ayudante | 0.5 | 12.07 | 6.04 |
| P23FM170MJE | ud | P. cortaf. EI2-60-C5 2H. 180x210 cm (material; 18/07/2016) | 1 | 549.37 | 549.37 |
| E26FLM200 | ud | MIRILLA CIRCULAR 360 mm. | 2 | 136.71 | 273.42 |
|  |  | Total |  |  | 835.02 |

Claves: ignifugación, aislante, metal, hoja, homologado, construcción, abierto, acero, zinc, cámara, cerco, cortafuego, puerta, albañil, chapa, cierre, material, pivotante, patilla, elaboración, cremona, automático, fijación, galvanizar, ajustar, pintura, epoxi, taller, cerrajería, horno

| Medición | Uds. | Parcial |
|---|---|---|
| EXTERIOR | 3 | 3.00 |
| INTERIOS INSTAL. | 4 | 4.00 |
| Total |  | 7 |

**E15CPF110** ud CIERRE ANTIPÁNICO PUERTA 1 H. DOS PUNTOS (31/01/2000)
9 ud × 145.79 (148.71 con costes indirectos) = 1338.39
Cierre antipánico de acero, para puerta cortafuegos de una hoja, dos puntos de fijación. Medida la unidad instalada.

| Código | Ud | Descripción | Rendimiento | Precio | Importe |
|---|---|---|---|---|---|
| O01OA030 | h. | Oficial primera | 0.25 | 12.38 | 3.10 |
| O01OA050 | h. | Ayudante | 0.25 | 12.07 | 3.02 |
| P23FM350 | ud | Cierre antipánico 1H. dos puntos (material; 31/01/2000) | 1 | 139.67 | 139.67 |
|  |  | Total |  |  | 145.79 |

Claves: cierre, punto, pánico, acero, cortafuego, hoja, fijación, puerta

**E15CPF120** ud CIERRE ANTIPÁNICO PUERTA 2 H. (31/01/2000)
7 ud × 282.42 (288.07 con costes indirectos) = 2016.49
Cierre antipánico, para puerta cortafuegos de dos hojas. Medida la unidad instalada.

| Código | Ud | Descripción | Rendimiento | Precio | Importe |
|---|---|---|---|---|---|
| O01OA030 | h. | Oficial primera | 0.35 | 12.38 | 4.33 |
| O01OA050 | h. | Ayudante | 0.35 | 12.07 | 4.22 |
| P23FM360 | ud | Cierre antipánico. 2H. (material; 31/01/2000) | 1 | 273.87 | 273.87 |
|  |  | Total |  |  | 282.42 |

Claves: cierre, pánico, puerta, cortafuego, hoja

**E15CPL320M1JE** m2 P.ENTR.SEGUR. CELOSÍA LAMAS CHAPA GAL. (18/07/2016)
55.64 m2 × 116.42 (118.75 con costes indirectos) = 6607.25
Puerta construida con bastidor de acero especial galvanizado en caliente y lamas fijas de acero galvanizado y lacado RAL segun prescripciones de la D.F., con plegadura sencilla en los bordes , pomo tirador y manivela , con garras para recibir a obra, elaborada en taller, ajuste y fijación en obra (sin incluir recibido de albañilería).

| Código | Ud | Descripción | Rendimiento | Precio | Importe |
|---|---|---|---|---|---|
| O01OA030 | h. | Oficial primera | 0.5 | 12.38 | 6.19 |
| O01OA050 | h. | Ayudante | 0.5 | 12.07 | 6.04 |
| P13CP440M1JE | m2 | P.ent. celos. lamas galv. lacado (material; 18/07/2016) | 1.05 | 99.23 | 104.19 |
|  |  | Total |  |  | 116.42 |

| Medición | Uds. | Largo | Alto | Parcial |
|---|---|---|---|---|
| EXT. TRAFO | 5 | 2 | 3.2 | 32.00 |
| INT. TRAFO | 2 | 2.4 | 2.3 | 11.04 |
|  | 2 | 2.74 | 2.3 | 12.60 |
| Total |  |  |  | 55.64 |

**E15EV030M** m. ESCALERA VERTICAL GATO PATES D=20 mm. (20/07/2016)
4 m. × 78.36 (79.93 con costes indirectos) = 319.72
Escalera vertical de gato formada por protección perimetral y pates antideslizantes, en acero galvanizado, anchura peldaño 500 mm, con garras para recibido a obra y separadas 30 cm., incluso recibido de albañilería, según normativa de trabajo en vigor.

| Código | Ud | Descripción | Rendimiento | Precio | Importe |
|---|---|---|---|---|---|
| O01OA090 | h. | Cuadrilla A (mano de obra; 08/08/2016) | 0.3 | 30.44 | 9.13 |
| P13EV030M | m | Escalera de gato con pate antideslizante, ac. galv. (material; 20/07/2016) | 1 | 69.23 | 69.23 |
|  |  | Total |  |  | 78.36 |

Claves: garra, galvanizar, escalera, acero, albañil, redondo, vertical

| Medición | Uds. | Alto | Parcial |
|---|---|---|---|
| ACCESO TECHO TRAFO | 1 | 4 | 4.00 |
| Total |  |  | 4 |

##### EIEN.11 AYUDAS
Importe: 8410.05

**E07WA120MJE** ud AYUDAS ALBAÑ. NAVE
1 ud × 5183.68 (5287.35 con costes indirectos) = 5287.35
Ayuda de albañilería a instalaciones de electricidad, fontanería, calefacción, gas y telecomunicaciones, (considerando los 10.500 m2 de la nave), incluyendo mano de obra en carga y descarga, materiales, apertura y tapado de rozas y recibidos, i/p.p. de material auxiliar, limpieza y medios auxiliares. Medido por unidad de modulo.

| Código | Ud | Descripción | Rendimiento | Precio | Importe |
|---|---|---|---|---|---|
| O01OA030 | h. | Oficial primera | 90 | 12.38 | 1114.20 |
| O01OA050 | h. | Ayudante | 90 | 12.07 | 1086.30 |
| O01OA070 | h. | Peón ordinario | 90 | 11.97 | 1077.30 |
| M06MP140 | h. | Martillo manual perforador brocas espec. (maquinaria) | 24 | 68.37 | 1640.88 |
| M06MI020 | h. | Martillo manual picador eléctrico 11kg (maquinaria) | 50 | 2.65 | 132.50 |
| M06MI010 | h. | Martillo manual picador neumático 9 kg (maquinaria) | 50 | 2.65 | 132.50 |
|  |  | Total |  |  | 5183.68 |

Claves: calefacción, ayuda, albañil, fontanería, vivienda, unifamiliar, medio, gas, auxiliar, dormitorio, carga, baño, limpieza, mano, descarga, material, tapa, medición, roza, electricidad

**E07RC060M** m2 RECIBIDO CARPINTERÍA METÁLICA (08/08/2016)
229.61 m2 × 13.33 (13.6 con costes indirectos) = 3122.70
Recibido de carpintería metálica , totalmente colocado y aplomado, incluso mecanismos de cierre mecánico o motorizado, sin incluir montaje de motor. Incluso material auxiliar, limpieza y medios auxiliares. Según CTE. Medida la superficie realmente ejecutada.

| Código | Ud | Descripción | Rendimiento | Precio | Importe |
|---|---|---|---|---|---|
| O01OA030 | h. | Oficial primera | 0.4 | 12.38 | 4.95 |
| O01OA070 | h. | Peón ordinario | 0.7 | 11.97 | 8.38 |
|  |  | Total |  |  | 13.33 |

Claves: garaje, medio, metal, mecanismo, mortero, areno, río, puerta, colocación, motor, superficie, mecánico, montaje, material, limpieza, cemento, cierre, ejecución, auxiliar

| Medición | Uds. | Largo | Alto | Parcial |
|---|---|---|---|---|
| PUERTA SECC. | 5 | 4.5 | 5 | 112.50 |
| PUERTA CORR. | 1 | 4 | 4.5 | 18.00 |
| PUERTA PEAT. SIMP. | 9 | 0.9 | 2.1 | 17.01 |
| PUERTA PEAT. DOBL. | 7 | 1.8 | 2.1 | 26.46 |
| LAMAS | 5 | 2 | 3.2 | 32.00 |
|  | 2 | 2.74 | 2.3 | 12.60 |
|  | 2 | 2.4 | 2.3 | 11.04 |
| Total |  |  |  | 229.61 |

#### EIEE ESCALERA (31/01/2000)
Importe: 38276.12

##### EIEE1 MOVIMIENTO DE TIERRAS (17/12/2000)
Importe: 489

**U01EZ050** m3 EXCAV. ZANJAS Y POZOS MEDIOS MECÁN.
80.96 m3 × 5.92 (6.04 con costes indirectos) = 489.00

| Medición | Uds. | Largo | Ancho | Alto | Parcial |
|---|---|---|---|---|---|
| Z8 | 1 | 4 | 2 | 4.6 | 36.80 |
| Z9 | 1 | 3 | 3.2 | 4.6 | 44.16 |
| Total |  |  |  |  | 80.96 |

##### EIEE2 CIMENTACIÓN (21/01/2003)
Importe: 7007.93

**E06HC020** m3 HORMIGÓN HNE-20
58.08 m3 × 71.18 (72.6 con costes indirectos) = 4216.61

| Medición | Uds. | Largo | Ancho | Alto | Parcial |
|---|---|---|---|---|---|
| Z8 | 1 | 4 | 2 | 3.3 | 26.40 |
| Z9 | 1 | 3 | 3.2 | 3.3 | 31.68 |
| Total |  |  |  |  | 58.08 |

**E04MM010** m3 HORMIGÓN HA-25. CIMIENTOS Y LOSAS
21.12 m3 × 76.49 (78.02 con costes indirectos) = 1647.78

| Medición | Uds. | Largo | Ancho | Alto | Parcial |
|---|---|---|---|---|---|
| Z8 | 1 | 4 | 2 | 1.2 | 9.60 |
| Z9 | 1 | 3 | 3.2 | 1.2 | 11.52 |
| Total |  |  |  |  | 21.12 |

**E04AB020** kg ACERO CORRUGADO B 500 S
950.4 kg × 1.02 (1.04 con costes indirectos) = 988.42

| Medición | Uds. | Largo | Parcial |
|---|---|---|---|
| Z8 45 KG/M3 | 45 | 9.6 | 432.00 |
| Z9 45 KG/M3 | 45 | 11.52 | 518.40 |
| Total |  |  | 950.4 |

**E02S250MJE** l MORTERO AUTONIVELANTE PLACAS
55.8 l × 2.73 (2.78 con costes indirectos) = 155.12

| Medición | Uds. | Largo | Ancho | Alto | Parcial |
|---|---|---|---|---|---|
| T8 | 4 | 0.45 | 0.45 | 60 | 48.60 |
| T9 | 2 | 0.3 | 0.2 | 60 | 7.20 |
| Total |  |  |  |  | 55.8 |

##### EIEE3 ESTRUCTURA Y CERRAJERÍA (31/01/2000)
Importe: 26721.93

**E04AP040MT8** ud PLACA CIMEN.450x450x30 mm. C/PERN.
4 ud × 75.59 (77.1 con costes indirectos) = 308.40

**E04AP040MT9** ud PLACA CIMEN.300x200x15 mm. C/PERN.
2 ud × 26.4 (26.93 con costes indirectos) = 53.86

**E05AAL005** kg ACERO S275 EN ESTRUCTURA SOLDADA
7682.19 kg × 1.2 (1.22 con costes indirectos) = 9372.27

| Medición | Uds. | Largo | Alto | Parcial |
|---|---|---|---|---|
| PILARES |  |  |  |  |
| UPN200 | 8 | 18.19 | 25.3 | 3681.66 |
| VIGAS |  |  |  |  |
| UPN200 | 14 | 2.54 | 25.3 | 899.67 |
| ZANCAS |  |  |  |  |
| UPN180 | 3 | 0.46 | 22 | 30.36 |
|  | 3 | 3.58 | 22 | 236.28 |
|  | 20 | 0.97 | 22 | 426.80 |
|  | 17 | 1.03 | 22 | 385.22 |
|  | 14 | 3.99 | 22 | 1228.92 |
|  | 2 | 1.2 | 22 | 52.80 |
| L60.6 | 192 | 0.19 | 5.42 | 197.72 |
|  | 6 | 0.19 | 5.42 | 6.18 |
|  | 96 | 1 | 5.42 | 520.32 |
|  | 3 | 1 | 5.42 | 16.26 |
| Total |  |  |  | 7682.19 |

**E15DCE020M** m2 ENTR.TRAMEX SEG. 30x30/30x3 - D5 MALLA8x8 GALV. (31/01/2000)
48.42 m2 × 201.63 (205.66 con costes indirectos) = 9958.06
Entramado metálico formado por rejilla de pletina de acero galvanizado tipo Tramex de 30x3 mm., formando cuadrícula de 30x30 mm., diámetro 5 con malla 8x8, y bastidor con uniones electrosoldadas, i/soldadura y ajuste a otros elementos.

| Código | Ud | Descripción | Rendimiento | Precio | Importe |
|---|---|---|---|---|---|
| O01OA030 | h. | Oficial primera | 0.485 | 12.38 | 6.00 |
| O01OA050 | h. | Ayudante | 0.485 | 12.07 | 5.85 |
| P13DE020M | m2 | Enrejado tramex 30x30/30x3 / D=5 malla 8x8 galv. (material; 20/07/2016) | 1 | 185.3 | 185.30 |
| P3590009 | ud | Anclaje unión rejilla galv. (material; 31/01/2000) | 8 | 0.56 | 4.48 |
|  |  | Total |  |  | 201.63 |

Claves: galvanizar, metal, acero, rejilla, pletina, electrosoldadura, ajustar, entramado, bastidor, unión

| Medición | Uds. | Largo | Ancho | Parcial |
|---|---|---|---|---|
| PELDAÑOS |  |  |  |  |
|  | 96 | 1 | 0.3 | 28.80 |
|  | 3 | 1 | 0.3 | 0.90 |
| DECANSILLO | 8 | 1 | 2.34 | 18.72 |
| Total |  |  |  | 48.42 |

**E15DBA190M** m. BARANDILLA TUBO 110cm.TUBO HORIZONTAL (31/01/2008)
110.42 m. × 62.41 (63.66 con costes indirectos) = 7029.34
Barandilla de 110 cm. de altura, construida con tubos huecos de acero laminado en frío, con pasamanos superior de 80x60x3 mm., rodapie de 150x2 mm. y dos tubos intermedios de 30x30x2 mm. dispuestos horizontalmente, sobre montantes verticales de 80x60x3 mm. cada 1,50 m para anclaje, soldados entre sí, elaborada en taller y montaje en obra.

| Código | Ud | Descripción | Rendimiento | Precio | Importe |
|---|---|---|---|---|---|
| O01OA030 | h. | Oficial primera | 0.3 | 12.38 | 3.71 |
| O01OA050 | h. | Ayudante | 0.3 | 12.07 | 3.62 |
| P13BT130 | m. | Barandilla 110 cm. tubo horizontal (material; 31/01/2008) | 1 | 55.08 | 55.08 |
|  |  | Total |  |  | 62.41 |

Claves: construcción, barandilla, tubo, hueco, acero, lámina, pasamano, vertical, frío, soldadura, elaboración, taller, montaje, albañil, horizontal, inferior, anclaje, montante

| Medición | Uds. | Largo | Parcial |
|---|---|---|---|
| COTA 0.00 | 2 | 5.5 | 11.00 |
|  | 1 | 2.5 | 2.50 |
| TRAMOS | 2 | 3.6 | 7.20 |
|  | 14 | 4 | 56.00 |
|  | 7 | 1 | 7.00 |
|  | 8 | 1 | 8.00 |
|  | 8 | 2.34 | 18.72 |
| Total |  |  | 110.42 |

##### EIEE4 PINTURA
Importe: 4057.26

**E27SF020** m2 PINTURA INTUMESCENTE R-30 (30 min.)
160.23 m2 × 12.62 (12.87 con costes indirectos) = 2062.16

| Medición | Uds. | Largo | Alto | Parcial |
|---|---|---|---|---|
| PILARES |  |  |  |  |
| UPN200 | 4 | 18.19 | 0.7 | 50.93 |
| VIGAS |  |  |  |  |
| UPN200 | 7 | 2.54 | 0.7 | 12.45 |
| ZANCAS |  |  |  |  |
| UPN180 | 3 | 0.46 | 0.61 | 0.84 |
|  | 3 | 3.58 | 0.61 | 6.55 |
|  | 20 | 0.97 | 0.61 | 11.83 |
|  | 17 | 1.03 | 0.61 | 10.68 |
|  | 14 | 3.99 | 0.61 | 34.07 |
|  | 2 | 1.2 | 0.61 | 1.46 |
| L60.6 | 192 | 0.19 | 0.23 | 8.39 |
|  | 6 | 0.19 | 0.23 | 0.26 |
|  | 96 | 1 | 0.23 | 22.08 |
|  | 3 | 1 | 0.23 | 0.69 |
| Total |  |  |  | 160.23 |

**E27HEC010** m2 ESMALTE SATINADO S/METAL
355 m2 × 5.51 (5.62 con costes indirectos) = 1995.10
Pintura al esmalte satinado, dos manos sobre estructura metálica o cerrajería, i/ limpieza manual.

| Código | Ud | Descripción | Rendimiento | Precio | Importe |
|---|---|---|---|---|---|
| O01OA030 | h. | Oficial primera | 0.25 | 12.38 | 3.10 |
| P25JA100 | l. | E. laca poliuret. satinada color Luxatin (material) | 0.2 | 11.72 | 2.34 |
| P25WW220 | ud | Pequeño material tipo dos | 0.08 | 0.88 | 0.07 |
|  |  | Total |  |  | 5.51 |

Claves: satinado, mano, oxidación, manual, pintura, metal, cerrajería, carpintería, limpieza, óxido, esmalte, minio

| Medición | Uds. | Largo | Parcial |
|---|---|---|---|
| ESTR. | 1 | 161 | 161.00 |
| BARANDILLA | 2 | 97 | 194.00 |
| Total |  |  | 355 |

#### EIEO OFICINAS (31/01/2000)
Importe: 243349.86

##### EIEO1 MOVIMIENTO DE TIERRAS (31/01/2000)
Importe: 3971.12

**U01EZ050** m3 EXCAV. ZANJAS Y POZOS MEDIOS MECÁN.
111.28 m3 × 5.92 (6.04 con costes indirectos) = 672.13

| Medición | Uds. | Largo | Ancho | Alto | Parcial |
|---|---|---|---|---|---|
| VR | 2 | 13.3 | 0.4 | 0.6 | 6.38 |
|  | 2 | 21.5 | 0.4 | 0.6 | 10.32 |
| SANEAMIENTO |  |  |  |  |  |
| SALIDA | 1 | 23 | 1 | 1 | 23.00 |
| ENTRONQUE | 1 | 24 | 1 | 1.7 | 40.80 |
| APARATOS | 19 | 4.5 | 0.6 | 0.6 | 30.78 |
| Total |  |  |  |  | 111.28 |

**E50133L** m3. ZAHORRA ARTIFICIAL ZA 0/20
159.08 m3. × 17.97 (18.33 con costes indirectos) = 2915.94

| Medición | Uds. | Largo | Ancho | Alto | Parcial |
|---|---|---|---|---|---|
| SUB-BASE | 1 | 32.19 | 24.71 | 0.2 | 159.08 |
| Total |  |  |  |  | 159.08 |

**E02BZ011** m3 RELLENO LOCALIZADO ZANJA MAT.SELECC EXCAV.
94.58 m3 × 3.97 (4.05 con costes indirectos) = 383.05

| Medición | Uds. | Largo | Ancho | Alto | Parcial |
|---|---|---|---|---|---|
| SANEAMIENTO |  |  |  |  |  |
| SALIDA | 1 | 23 | 1 | 1 | 23.00 |
| ENTRONQUE | 1 | 24 | 1 | 1.7 | 40.80 |
| APARATOS | 19 | 4.5 | 0.6 | 0.6 | 30.78 |
| Total |  |  |  |  | 94.58 |

##### EIEO2 CIMENTACIÓN (21/01/2003)
Importe: 1659.04

**E06HC020** m3 HORMIGÓN HNE-20
2.78 m3 × 71.18 (72.6 con costes indirectos) = 201.83

| Medición | Uds. | Largo | Ancho | Alto | Parcial |
|---|---|---|---|---|---|
| VR | 2 | 13.3 | 0.4 | 0.1 | 1.06 |
|  | 2 | 21.5 | 0.4 | 0.1 | 1.72 |
| Total |  |  |  |  | 2.78 |

**E04MM010** m3 HORMIGÓN HA-25. CIMIENTOS Y LOSAS
11.14 m3 × 76.49 (78.02 con costes indirectos) = 869.14

| Medición | Uds. | Largo | Ancho | Alto | Parcial |
|---|---|---|---|---|---|
| VR | 2 | 13.3 | 0.4 | 0.4 | 4.26 |
|  | 2 | 21.5 | 0.4 | 0.4 | 6.88 |
| Total |  |  |  |  | 11.14 |

**E04AB020** kg ACERO CORRUGADO B 500 S
501.3 kg × 1.02 (1.04 con costes indirectos) = 521.35

| Medición | Uds. | Largo | Parcial |
|---|---|---|---|
| VR 45KG/M3 | 45 | 11.14 | 501.30 |
| Total |  |  | 501.3 |

**E02S250MJE** l MORTERO AUTONIVELANTE PLACAS
24 l × 2.73 (2.78 con costes indirectos) = 66.72

| Medición | Uds. | Largo | Ancho | Alto | Parcial |
|---|---|---|---|---|---|
| T7 | 20 | 0.2 | 0.2 | 30 | 24.00 |
| Total |  |  |  |  | 24 |

##### EIEO3 SANEAMIENTO (22/02/2006)
Importe: 4181.56

**E03ALS020** ud ARQUETA LADRI.SIFÓNICA 51x51x65 cm.
6 ud × 208.82 (213 con costes indirectos) = 1278.00
Arqueta sifónica registrable de 51x51x65 cm. de medidas interiores, construida con fábrica de ladrillo perforado tosco de 1/2 pie de espesor, recibido con mortero de cemento M-5, colocado sobre solera de hormigón en masa HM-20/P/40/I de 10 cm de espesor, enfoscada y bruñida por el interior con mortero de cemento M-15 redondeando ángulos, con sifón formado por un codo de 87,5º de PVC largo, y con tapa formada por 5 UPNs de 600 mm soldados de 2 en 2 y marco de angular L 60.6, terminada y con p.p. de medios auxiliares, sin incluir la excavación, ni el relleno perimetral posterior, s/ CTE-HS-5.

| Código | Ud | Descripción | Rendimiento | Precio | Importe |
|---|---|---|---|---|---|
| O01OA030 | h. | Oficial primera | 2.9 | 12.38 | 35.90 |
| O01OA060 | h. | Peón especializado | 1.6 | 12.02 | 19.23 |
| P01HM020 | m3 | Hormigón HM-20/P/40/I central | 0.059 | 61.86 | 3.65 |
| P01LT020 | mud | Ladrillo perforado tosco 24x11,5x7 cm. | 0.085 | 91.8 | 7.80 |
| P01MC040 | m3 | Mortero cem. gris II/B-M 32,5 M-5/CEM | 0.035 | 58.03 | 2.03 |
| P01MC010 | m3 | Mortero cem. gris II/B-M 32,5 M-15/CEM | 0.027 | 67.1 | 1.81 |
| P02CVC400 | ud | Codo 87,5º largo PVC san.110 mm. (material) | 1 | 3.57 | 3.57 |
| P02EAT030M | ud | Tapa 6UPN120, marco L60.6.9 (material; 06/10/2011) | 1 | 134.83 | 134.83 |
|  |  | Total |  |  | 208.82 |

Claves: cemento, excavación, sifón, registro, interior, construcción, fábrica, perforación, tosco, ladrillo, mortero, colocación, hormigón, pie, bruñido, solera, arqueta, PVC, enfoscado, perímetro, ángulo, codo, tapa, marco, terminación, medio, auxiliar, relleno, masa

**E03ALR040M1** ud ARQUETA LADRI.REGISTRO 72x72x 120cm.
1 ud × 366.47 (373.8 con costes indirectos) = 373.80
Arqueta de registro de 72x72x120 cm. de medidas interiores, construida con fábrica de ladrillo perforado tosco de 1/2 pie de espesor, recibido con mortero de cemento M-5, colocado sobre solera de hormigón en masa HM-20/P/40/I de 10 cm. de espesor, enfoscada y bruñida por el interior con mortero de cemento M-15 redondeando ángulos, ligeramente armada con mallazo, enfoscada y bruñida por el interior con mortero de cemento M-15, y con tapa formada por 7 UPNs de 840 mm soldados de 2 en 2 y marco de angular L 60.6, terminada y con p.p. de medios auxiliares, sin incluir la excavación, ni el relleno perimetral posterior, s/ CTE-HS-5.

| Código | Ud | Descripción | Rendimiento | Precio | Importe |
|---|---|---|---|---|---|
| O01OA030 | h. | Oficial primera | 6 | 12.38 | 74.28 |
| O01OA060 | h. | Peón especializado | 3 | 12.02 | 36.06 |
| P01HM020 | m3 | Hormigón HM-20/P/40/I central | 0.1 | 61.86 | 6.19 |
| P01LT020 | mud | Ladrillo perforado tosco 24x11,5x7 cm. | 0.22 | 91.8 | 20.20 |
| P01MC040 | m3 | Mortero cem. gris II/B-M 32,5 M-5/CEM | 0.16 | 58.03 | 9.28 |
| P01MC010 | m3 | Mortero cem. gris II/B-M 32,5 M-15/CEM | 0.08 | 67.1 | 5.37 |
| P03AM070 | m2 | Malla 15x30x5 1,564 kg/m2 | 1 | 0.97 | 0.97 |
| P02EAT063M | ud | Tapa 7UPN120-marcoL60.6 (material; 06/10/2011) | 1 | 214.12 | 214.12 |
|  |  | Total |  |  | 366.47 |

**U07OEP460JE** m. TUB.ENT.PVC CORR.J.ELAS SN6 C.TEJA 160mm
85.5 m. × 13.17 (13.43 con costes indirectos) = 1148.27
Colector de saneamiento enterrado de PVC de pared corrugada doble color teja y rigidez 6 kN/m2; con un diámetro 160 mm. y con unión por junta elástica. Colocado en zanja, sobre una cama de arena de río de 10 cm. debidamente compactada y nivelada, relleno lateralmente y superiormente hasta 10 cm. por encima de la generatriz con la misma arena; compactando ésta hasta los riñones. Con p.p. de medios auxiliares y sin incluir la excavación ni el tapado posterior de las zanjas.

| Código | Ud | Descripción | Rendimiento | Precio | Importe |
|---|---|---|---|---|---|
| O01OA030 | h. | Oficial primera | 0.1 | 12.38 | 1.24 |
| O01OA060 | h. | Peón especializado | 0.1 | 12.02 | 1.20 |
| P01AA020 | m3 | Arena de río 0/6 mm. | 0.232 | 14.8 | 3.43 |
| P02CVW010 | kg | Lubricante tubos PVC j.elástica | 0.004 | 5.06 | 0.02 |
| P02TVC015 | m. | Tub.PVC corrug.doble j.elást SN6 D=160mm (material) | 1 | 7.28 | 7.28 |
|  |  | Total |  |  | 13.17 |

Claves: corrugado, zanja, junta, colector, PVC, doble, teja, diámetro, unión, saneamiento, color, pared, colocación, nivel, areno, rigidez, río, tapa, compacto, lateral, riñones, medio, excavación, elástico, relleno, auxiliar

| Medición | Uds. | Largo | Parcial |
|---|---|---|---|
|  | 19 | 4.5 | 85.50 |
| Total |  |  | 85.5 |

**U07OEP470JE** m. TUB.ENT.PVC CORR.J.ELAS SN8 C.TEJA 200mm (22/02/2006)
11.5 m. × 16.29 (16.62 con costes indirectos) = 191.13
Colector de saneamiento enterrado de PVC de pared corrugada doble color teja y rigidez 8 kN/m2; con un diámetro 200 mm. y con unión por junta elástica. Colocado en zanja, sobre una cama de arena de río de 10 cm. debidamente compactada y nivelada, relleno lateralmente y superiormente hasta 10 cm. por encima de la generatriz con la misma arena; compactando ésta hasta los riñones. Con p.p. de medios auxiliares y sin incluir la excavación ni el tapado posterior de las zanjas.

| Código | Ud | Descripción | Rendimiento | Precio | Importe |
|---|---|---|---|---|---|
| O01OA030 | h. | Oficial primera | 0.15 | 12.38 | 1.86 |
| O01OA060 | h. | Peón especializado | 0.15 | 12.02 | 1.80 |
| P01AA020 | m3 | Arena de río 0/6 mm. | 0.249 | 14.8 | 3.69 |
| P02CVW010 | kg | Lubricante tubos PVC j.elástica | 0.005 | 5.06 | 0.03 |
| P02TVC020 | m. | Tub.PVC corrug.doble j.elást SN8 D=200mm (material; 22/02/2006) | 1 | 8.91 | 8.91 |
|  |  | Total |  |  | 16.29 |

Claves: junta, zanja, PVC, pared, corrugado, doble, color, rigidez, unión, teja, saneamiento, colector, diámetro, compacto, tapa, colocación, río, relleno, nivel, lateral, riñones, medio, auxiliar, excavación, elástico, areno

**U07OEP480JE** m. TUB.ENT.PVC CORR.J.ELAS SN8 C.TEJA 250mm
11.5 m. × 26.21 (26.73 con costes indirectos) = 307.40

**U07OEP490** m. TUB.ENT.PVC CORR.J.ELAS SN8 C.TEJA 315mm
24 m. × 36.07 (36.79 con costes indirectos) = 882.96

##### EIEO4 ESTRUCTURA (21/01/2003)
Importe: 13577.04

**E04AP040MT7** ud PLACA CIMEN.200x200x15 mm. C/PERN. (21/02/2007)
20 ud × 20.76 (21.18 con costes indirectos) = 423.60
Placa de anclaje de acero S 275JR en perfil plano para atornillar en cimentación, de dimensiones 200x200x15mm. con 4 pernos de redondo corrugado de 12 mm, con longitud total de 0,40 m. roscadas, rigidizadores, plantilla superior., i/taladro central, colocado. Según normas EHE y CTE-SE-AE/A. Seg. documento planos.

| Código | Ud | Descripción | Rendimiento | Precio | Importe |
|---|---|---|---|---|---|
| O01OA030 | h. | Oficial primera | 1.1 | 12.38 | 13.62 |
| P03ACC080 | kg | Acero corrugado B 500 S/SD pref. | 1.42 | 0.62 | 0.88 |
| P03ALV020M13 | ud | Tuerca acero D=10 (material; 25/08/2016) | 12 | 0.1 | 1.20 |
| P03ALP010 | kg | Acero laminado S 275JR | 5.5 | 0.56 | 3.08 |
| P01DW090 | ud | Pequeño material tipo tres | 1.8 | 1.1 | 1.98 |
|  |  | Total |  |  | 20.76 |

| Medición | Uds. | Parcial |
|---|---|---|
| T7 | 20 | 20.00 |
| Total |  | 20 |

**E05AAL005** kg ACERO S275 EN ESTRUCTURA SOLDADA
10781.51 kg × 1.2 (1.22 con costes indirectos) = 13153.44

| Medición | Uds. | Largo | Ancho | Parcial |
|---|---|---|---|---|
| OFICINAS |  |  |  |  |
| PILARES |  |  |  |  |
| HEA 120 | 20 | 3.65 | 19.9 | 1452.70 |
| VIGAS |  |  |  |  |
| IPE180 | 6 | 8.07 | 18.8 | 910.30 |
| IPE 220 | 21 | 8.07 | 26.2 | 4440.11 |
|  | 2 | 8.2 | 26.2 | 429.68 |
|  | 6 | 8 | 26.2 | 1257.60 |
| IPE240 | 2 | 8.2 | 30.7 | 503.48 |
|  | 6 | 8 | 30.7 | 1473.60 |
| 3 % despuntes, cartelas, rigidizadores, etc | 0.03 | 10468 |  | 314.04 |
| Total |  |  |  | 10781.51 |

##### EIEO5 SOLERAS Y SOLADOS (21/01/2003)
Importe: 43319.54

**E10INR030M** m2 LÁMINA POLET. 400 GALGAS
795.41 m2 × 1.82 (1.86 con costes indirectos) = 1479.46

| Medición | Uds. | Largo | Ancho | Parcial |
|---|---|---|---|---|
| OFICINA | 1 | 32.19 | 24.71 | 795.41 |
| Total |  |  |  | 795.41 |

**E04SA040M1JEZ** m2 SOLER.HA-30, 21cm.ARMA.#15x15x6 (21/01/2003)
795.41 m2 × 21.25 (21.68 con costes indirectos) = 17244.49
Solera de hormigón armado de 21 cm. de espesor, realizada con hormigón HA-30 N/mm2, Tmáx.20 mm., elaborado en obra, armada con malla electrosoldada con acero corrugado B 500 T de D=6 mm. en cuadrícula 15x15 cm. i/vertido, colocación, p.p. de juntas y aserrado de las mismas, colocacion y suministro de banda de espuma de polietileno expandido en los encuentros con paredes, placas de anclaje y pilares, fratasado y pulido. Según NTE-RSS y EHE.

| Código | Ud | Descripción | Rendimiento | Precio | Importe |
|---|---|---|---|---|---|
| E04SE100 | m3 | HORMIGÓN HA-30/P/20/I EN SOLERA | 0.21 | 89.99 | 18.90 |
| E04AM060 | m2 | MALLA 15x15 cm. D=6 mm. | 1 | 2.35 | 2.35 |
|  |  | Total |  |  | 21.25 |

| Medición | Uds. | Largo | Ancho | Parcial |
|---|---|---|---|---|
| OFICINA | 1 | 32.19 | 24.71 | 795.41 |
| Total |  |  |  | 795.41 |

**E11EXG090** m2 SOL. GRES 31x31cm. ESMAL.T/DENSO C/ROD. (21/02/2007)
609.79 m2 × 32.19 (32.83 con costes indirectos) = 20019.41
Solado de baldosa de gres de 31x31 cm. esmaltado para tránsito denso (Abrasión IV),(AIIa-AI, s/UNE-EN-14411), recibido con adhesivo C1 s/EN-12004 Ibersec tradicional gris, p.p. de rodapié del mismo material de 8x31 cm., incluso recrecido de mortero si fuera necesario, rejuntado con mortero tapajuntas CG2 s/EN-13888 Ibersec Junta Color y limpieza, s/NTE-RSR-2, medido en superficie realmente ejecutada.

| Código | Ud | Descripción | Rendimiento | Precio | Importe |
|---|---|---|---|---|---|
| O01OA030 | h. | Oficial primera | 0.45 | 12.38 | 5.57 |
| O01OA050 | h. | Ayudante | 0.45 | 12.07 | 5.43 |
| O01OA070 | h. | Peón ordinario | 0.25 | 11.97 | 2.99 |
| P08EXG090 | m2 | Bald.gres 31x31 cm. esmaltado (material; 21/02/2007) | 1.1 | 12.35 | 13.59 |
| P08EXP225 | m. | Rodapié cerámico 31x8 cm. (material; 12/11/2007) | 1.15 | 3.36 | 3.86 |
| P01FA305 | kg | Adh. cementoso alicatado int. s/morteros C1 (material; 14/11/2007) | 4 | 0.14 | 0.56 |
| P01FJ006 | kg | Junta cementosa mej. color 2-15 mm CG2 (material; 14/11/2007) | 0.25 | 0.74 | 0.19 |
|  |  | Total |  |  | 32.19 |

Claves: tapajunta, adhesivo, densidad, tráfico, baldosa, esmalte, gris, mortero, gres, material, solado, junta, color, medición, superficie, rodapié, ejecución, limpieza

| Medición | Uds. | Largo | Parcial |
|---|---|---|---|
| PASILLO ACCESO | 1 | 60.34 | 60.34 |
| DESC. Y PRIM. AUX. | 1 | 41.2 | 41.20 |
| ADMIN. Y OFICINAS | 1 | 508.25 | 508.25 |
| Total |  |  | 609.79 |

**E11EXG065M** m2 SOLADO GRES 31x31cm. ANTIDESL. (21/02/2007)
173.34 m2 × 25.88 (26.4 con costes indirectos) = 4576.18
Solado de baldosa de gres de 31x31 cm., (AIIa-AI, s/UNE-EN-14411), antideslizante clase 2 de Rd (s/n UNE-ENV 12633:2003), recibido con adhesivo C1 s/EN-12004 Ibersec tradicional gris, incluso recrecido de mortero si fuera necesario, rejuntado con mortero tapajuntas CG2 s/EN-13888 Ibersec Junta Color y limpieza, s/NTE-RSR-2, medido en superficie realmente ejecutada.

| Código | Ud | Descripción | Rendimiento | Precio | Importe |
|---|---|---|---|---|---|
| O01OA030 | h. | Oficial primera | 0.4 | 12.38 | 4.95 |
| O01OA050 | h. | Ayudante | 0.4 | 12.07 | 4.83 |
| O01OA070 | h. | Peón ordinario | 0.25 | 11.97 | 2.99 |
| P08EXG071 | m2 | Bald.gres 31x31 cm. antideslizan. (material; 21/02/2007) | 1.1 | 11.24 | 12.36 |
| P01FA305 | kg | Adh. cementoso alicatado int. s/morteros C1 | 4 | 0.14 | 0.56 |
| P01FJ006 | kg | Junta cementosa mej. color 2-15 mm CG2 | 0.25 | 0.74 | 0.19 |
|  |  | Total |  |  | 25.88 |

Claves: río, superficie, junta, baldosa, gres, clase, mortero, areno, lechada, ejecución, solado, medición, limpieza, blanco, cemento

| Medición | Uds. | Largo | Parcial |
|---|---|---|---|
| ASEOS Y VEST. | 1 | 173.34 | 173.34 |
| Total |  |  | 173.34 |

##### EIEO6 CERRAMIENTO Y DIVISIONES (21/12/2007)
Importe: 96078.18

**E09IMP220M** m2 PANEL 5 GRECAS E80 MM EI60
795.4 m2 × 30.87 (31.49 con costes indirectos) = 25047.15

**E07HH020M1JE** m2 PANEL PREF.HORM.CERRAMIENTO, 16 cm, GRIS HZ
352.93 m2 × 45.1 (46 con costes indirectos) = 16234.78

| Medición | Uds. | Largo | Alto | Parcial |
|---|---|---|---|---|
| SALA INSTALACIONES | 1 | 32.51 | 4.4 | 143.04 |
|  | 2 | 24.71 | 4.4 | 217.45 |
|  | -4 | 0.9 | 2.1 | -7.56 |
| Total |  |  |  | 352.93 |

**E05AW060M** m. PREMARCO REMATE PANEL HGON.
23.6 m. × 30.1 (30.7 con costes indirectos) = 724.52

| Medición | Uds. | Largo | Parcial |
|---|---|---|---|
| PANEL 16 |  |  |  |
|  | 8 | 2.5 | 20.00 |
|  | 4 | 0.9 | 3.60 |
| Total |  |  | 23.6 |

**E07TYB050 TI** m2 TRASDOS.SEMIDIRECTO 15mm. 82/600 T1
260.92 m2 × 17.69 (18.04 con costes indirectos) = 4707.00
Trasdosado semidirecto formado por maestras separadas 600 mm. de chapa de acero galvanizado de 82 mm., atornillado con tornillos autoperforantes de acero, placa yeso laminado de 15 mm. de espesor, sin aislamiento. I/p.p. de tratamiento de huecos, paso de instalaciones, tornillería, pastas de agarre y juntas, cintas para juntas, anclajes para suelo y techo, limpieza y medios auxiliares. Totalmente terminado y listo para imprimar y pintar o decorar. Según NTE-PTP, UNE 102040 IN y ATEDY. Medido deduciendo los huecos de superficie mayor de 1 m2.

| Código | Ud | Descripción | Rendimiento | Precio | Importe |
|---|---|---|---|---|---|
| O01OA030 | h. | Oficial primera | 0.29 | 12.38 | 3.59 |
| O01OA050 | h. | Ayudante | 0.29 | 12.07 | 3.50 |
| P04PY045 | m2 | Placa yeso laminado normal 15x1.200 mm. (material) | 1.05 | 5.67 | 5.95 |
| P04PW590 | kg | Pasta de juntas (material) | 0.4 | 1.28 | 0.51 |
| P04PW010 | m. | Cinta de juntas yeso (material) | 1.3 | 0.08 | 0.10 |
| P04PW290 | m. | Maestra de 82 mm. (material) | 2.6 | 1.52 | 3.95 |
| P04PW090 | ud | Tornillo 3,9 x 25 (material) | 9 | 0.01 | 0.09 |
|  |  | Total |  |  | 17.69 |

Claves: lámina, chapa, acero, galvanizar, tornillo, placa, dureza, aislamiento, hueco, paso, yeso, pasta, terminación, directo, cinta, junta, anclaje, suelo, techo, medio, auxiliar, pintura, limpieza, superficie, agarre, trasdosado, medición, maestra

| Medición | Uds. | Largo | Alto | Parcial |
|---|---|---|---|---|
| ADMIN. | 2 | 20.6 | 3 | 123.60 |
|  | 1 | 24.7 | 3 | 74.10 |
|  | -4 | 2 | 1.2 | -9.60 |
|  | -1 | 2 | 2.3 | -4.60 |
|  | -4 | 0.8 | 2 | -6.40 |
| ACCESO | 1 | 24.7 | 3 | 74.10 |
|  | 2 | 2.27 | 3 | 13.62 |
|  | -1 | 0.8 | 2 | -1.60 |
|  | -1 | 1 | 2.3 | -2.30 |
| Total |  |  |  | 260.92 |

**E07TYB050 T2** m2 TRASDOS.SEMIDIRECTO 15mm. ANTIH. 82/600 T2
51 m2 × 20.63 (21.04 con costes indirectos) = 1073.04
Trasdosado semidirecto formado por maestras separadas 600 mm. de chapa de acero galvanizado de 82 mm., atornillado con tornillos autoperforantes de acero, placa yeso laminado resistente al agua de 15 mm. de espesor, sin aislamiento. I/p.p. de tratamiento de huecos, paso de instalaciones, tornillería, pastas de agarre y juntas, cintas para juntas, anclajes para suelo y techo, limpieza y medios auxiliares. Totalmente terminado y listo para imprimar y pintar o decorar. Según NTE-PTP, UNE 102040 IN y ATEDY. Medido deduciendo los huecos de superficie mayor de 1 m2.

| Código | Ud | Descripción | Rendimiento | Precio | Importe |
|---|---|---|---|---|---|
| O01OA030 | h. | Oficial primera | 0.29 | 12.38 | 3.59 |
| O01OA050 | h. | Ayudante | 0.29 | 12.07 | 3.50 |
| P04PY330 | m2 | Placa yeso antihumedad 15x1.200 mm. (material) | 1.05 | 8.47 | 8.89 |
| P04PW590 | kg | Pasta de juntas | 0.4 | 1.28 | 0.51 |
| P04PW010 | m. | Cinta de juntas yeso | 1.3 | 0.08 | 0.10 |
| P04PW290 | m. | Maestra de 82 mm. | 2.6 | 1.52 | 3.95 |
| P04PW090 | ud | Tornillo 3,9 x 25 | 9 | 0.01 | 0.09 |
|  |  | Total |  |  | 20.63 |

| Medición | Uds. | Largo | Alto | Parcial |
|---|---|---|---|---|
| ASE0S Y VEST. | 2 | 9.3 | 3 | 55.80 |
|  | -2 | 2 | 1.2 | -4.80 |
| Total |  |  |  | 51 |

**E07TYM120P1** m2 TABIQUE SENCILLO (15+90+15) e=120mm./400 P1
86.5 m2 × 35.37 (36.08 con costes indirectos) = 3120.92
Tabique sencillo autoportante formado por montantes separados 400 mm. y canales de perfiles de chapa de acero galvanizado de 90 mm., atornillado por cada cara una placa de 15 mm. de espesor con un ancho total de 120 mm., sin aislamiento. I/p.p. de tratamiento de huecos, paso de instalaciones, tornillería, pastas de agarre y juntas, cintas para juntas, anclajes para suelo y techo, limpieza y medios auxiliares. Totalmente terminado y listo para imprimar y pintar o decorar. Según NTE-PTP, UNE 102040 IN y ATEDY. Medido deduciendo los huecos de superficie mayor de 2 m2.

| Código | Ud | Descripción | Rendimiento | Precio | Importe |
|---|---|---|---|---|---|
| O01OA030 | h. | Oficial primera | 0.34 | 12.38 | 4.21 |
| O01OA050 | h. | Ayudante | 0.34 | 12.07 | 4.10 |
| P04PY045 | m2 | Placa yeso laminado normal 15x1.200 mm. | 2.1 | 5.67 | 11.91 |
| P04PW590 | kg | Pasta de juntas | 0.9 | 1.28 | 1.15 |
| P04PW010 | m. | Cinta de juntas yeso | 3.15 | 0.08 | 0.25 |
| P04PW470 | m. | Canal de 90 mm. (material) | 0.95 | 2.02 | 1.92 |
| P04PW180 | m. | Montante de 90 mm. (material) | 3.5 | 3.15 | 11.03 |
| P04PW090 | ud | Tornillo 3,9 x 25 | 42 | 0.01 | 0.42 |
| P04PW550 | m. | Junta estanca al agua 46 mm. (material) | 0.95 | 0.4 | 0.38 |
|  |  | Total |  |  | 35.37 |

Claves: aislamiento, sencillo, autoportante, montante, canal, perfil, acero, galvanizar, tornillo, chapa, placa, hueco, agarre, cara, cinta, suelo, tabiquería, pasta, junta, paso, anclaje, techo, limpieza, medio, auxiliar, terminación, medición, pintura, superficie

| Medición | Uds. | Largo | Alto | Parcial |
|---|---|---|---|---|
| REUNIONES | 1 | 10 | 3 | 30.00 |
|  | 1 | 4.2 | 3 | 12.60 |
|  | -2 | 2 | 1 | -4.00 |
|  | -1 | 0.7 | 2 | -1.40 |
| SALA DESC. Y P. AUX | 1 | 9.3 | 3 | 27.90 |
|  | 2 | 4.5 | 3 | 27.00 |
|  | -2 | 1.4 | 2 | -5.60 |
| Total |  |  |  | 86.5 |

**E07TYM120P2** m2 TABIQUE SENCILLO AISLAM(15+90+15) e=120mm./400 P1
165.98 m2 × 53.17 (54.23 con costes indirectos) = 9001.10
Tabique sencillo autoportante formado por montantes separados 400 mm. y canales de perfiles de chapa de acero galvanizado de 90 mm., atornillado por cada cara una placa de 15 mm. de espesor con un ancho total de 120 mm., lana de roca en el interior de 60 mm. y 50 kg/m3. I/p.p. de tratamiento de huecos, paso de instalaciones, tornillería, pastas de agarre y juntas, cintas para juntas, anclajes para suelo y techo, limpieza y medios auxiliares. Totalmente terminado y listo para imprimar y pintar o decorar. Según NTE-PTP, UNE 102040 IN y ATEDY. Medido deduciendo los huecos de superficie mayor de 2 m2.

| Código | Ud | Descripción | Rendimiento | Precio | Importe |
|---|---|---|---|---|---|
| O01OA030 | h. | Oficial primera | 0.44 | 12.38 | 5.45 |
| O01OA050 | h. | Ayudante | 0.44 | 12.07 | 5.31 |
| P04PY045 | m2 | Placa yeso laminado normal 15x1.200 mm. | 2.1 | 5.67 | 11.91 |
| P04PW590 | kg | Pasta de juntas | 0.9 | 1.28 | 1.15 |
| P04PW010 | m. | Cinta de juntas yeso | 3.15 | 0.08 | 0.25 |
| P04PW470 | m. | Canal de 90 mm. | 0.95 | 2.02 | 1.92 |
| P04PW180 | m. | Montante de 90 mm. | 3.5 | 3.15 | 11.03 |
| P04PW090 | ud | Tornillo 3,9 x 25 | 42 | 0.01 | 0.42 |
| P04PW550 | m. | Junta estanca al agua 46 mm. | 0.95 | 0.4 | 0.38 |
| P07TR110 | m2 | Panel rigido lana de roca 60 mm. (material) | 1.1 | 13.95 | 15.35 |
|  |  | Total |  |  | 53.17 |

| Medición | Uds. | Largo | Alto | Parcial |
|---|---|---|---|---|
| OFIC. PROD. | 1 | 20.7 | 3 | 62.10 |
|  | 4 | 8.24 | 3 | 98.88 |
| LOCAL TEC. | 2 | 3 | 3 | 18.00 |
|  | -3 | 2 | 1 | -6.00 |
|  | -5 | 0.7 | 2 | -7.00 |
| Total |  |  |  | 165.98 |

**E07TYM120P3** m2 TABIQUE SENCILLO (15+90+15) ANTIH. e=120mm./400 P1
157.75 m2 × 41.25 (42.08 con costes indirectos) = 6638.12
Tabique sencillo autoportante formado por montantes separados 400 mm. y canales de perfiles de chapa de acero galvanizado de 90 mm., atornillado por cada cara una placa yeso laminado resistente al agua de 15 mm. de espesor, con un ancho total de 120 mm., sin aislamiento. I/p.p. de tratamiento de huecos, paso de instalaciones, tornillería, pastas de agarre y juntas, cintas para juntas, anclajes para suelo y techo, limpieza y medios auxiliares. Totalmente terminado y listo para imprimar y pintar o decorar. Según NTE-PTP, UNE 102040 IN y ATEDY. Medido deduciendo los huecos de superficie mayor de 2 m2.

| Código | Ud | Descripción | Rendimiento | Precio | Importe |
|---|---|---|---|---|---|
| O01OA030 | h. | Oficial primera | 0.34 | 12.38 | 4.21 |
| O01OA050 | h. | Ayudante | 0.34 | 12.07 | 4.10 |
| P04PY330 | m2 | Placa yeso antihumedad 15x1.200 mm. | 2.1 | 8.47 | 17.79 |
| P04PW590 | kg | Pasta de juntas | 0.9 | 1.28 | 1.15 |
| P04PW010 | m. | Cinta de juntas yeso | 3.15 | 0.08 | 0.25 |
| P04PW470 | m. | Canal de 90 mm. | 0.95 | 2.02 | 1.92 |
| P04PW180 | m. | Montante de 90 mm. | 3.5 | 3.15 | 11.03 |
| P04PW090 | ud | Tornillo 3,9 x 25 | 42 | 0.01 | 0.42 |
| P04PW550 | m. | Junta estanca al agua 46 mm. | 0.95 | 0.4 | 0.38 |
|  |  | Total |  |  | 41.25 |

| Medición | Uds. | Largo | Alto | Parcial |
|---|---|---|---|---|
| VEST. Y AS. PROD. | 3 | 9.05 | 2.7 | 73.31 |
|  | 1 | 2.8 | 2.7 | 7.56 |
| ASEOS OF. Y LIMP. | 5 | 4.42 | 2.7 | 59.67 |
|  | 1 | 2.05 | 2.7 | 5.54 |
|  | 2 | 1.3 | 2.7 | 7.02 |
|  | 2 | 1.75 | 2.7 | 9.45 |
|  | -4 | 0.6 | 2 | -4.80 |
| Total |  |  |  | 157.75 |

**E07TYM120P4** m2 TABIQUE SENCILLO AISLAM(15+90+15) ANTIH. e=120mm./400 P1
166.8 m2 × 59.05 (60.23 con costes indirectos) = 10046.36
Tabique sencillo autoportante formado por montantes separados 400 mm. y canales de perfiles de chapa de acero galvanizado de 90 mm., atornillado por cada cara una placa yeso laminado resistente al agua de 15 mm. de espesor, con un ancho total de 120 mm., lana de roca en el interior de 60 mm. y 50 kg/m3. I/p.p. de tratamiento de huecos, paso de instalaciones, tornillería, pastas de agarre y juntas, cintas para juntas, anclajes para suelo y techo, limpieza y medios auxiliares. Totalmente terminado y listo para imprimar y pintar o decorar. Según NTE-PTP, UNE 102040 IN y ATEDY. Medido deduciendo los huecos de superficie mayor de 2 m2.

| Código | Ud | Descripción | Rendimiento | Precio | Importe |
|---|---|---|---|---|---|
| O01OA030 | h. | Oficial primera | 0.44 | 12.38 | 5.45 |
| O01OA050 | h. | Ayudante | 0.44 | 12.07 | 5.31 |
| P04PY330 | m2 | Placa yeso antihumedad 15x1.200 mm. | 2.1 | 8.47 | 17.79 |
| P04PW590 | kg | Pasta de juntas | 0.9 | 1.28 | 1.15 |
| P04PW010 | m. | Cinta de juntas yeso | 3.15 | 0.08 | 0.25 |
| P04PW470 | m. | Canal de 90 mm. | 0.95 | 2.02 | 1.92 |
| P04PW180 | m. | Montante de 90 mm. | 3.5 | 3.15 | 11.03 |
| P04PW090 | ud | Tornillo 3,9 x 25 | 42 | 0.01 | 0.42 |
| P04PW550 | m. | Junta estanca al agua 46 mm. | 0.95 | 0.4 | 0.38 |
| P07TR110 | m2 | Panel rigido lana de roca 60 mm. | 1.1 | 13.95 | 15.35 |
|  |  | Total |  |  | 59.05 |

| Medición | Uds. | Largo | Alto | Parcial |
|---|---|---|---|---|
| ASEOS | 2 | 24.7 | 3 | 148.20 |
|  | 1 | 9.3 | 3 | 27.90 |
|  | 1 | 1.3 | 3 | 3.90 |
|  | -11 | 0.6 | 2 | -13.20 |
| Total |  |  |  | 166.8 |

**E07TYA150M** m. TABICADO SOPORTES . C/YESO
60 m. × 28.21 (28.77 con costes indirectos) = 1726.20
Revestido soportes con placa de yeso laminado gran dureza de 15 mm. de espesor, atornillado con tornillos autoperforantes de acero sobre perfilería auxiliar de acero galvanizado i/p.p. replanteo, roturas, tornillería, pastas de agarre y juntas, cintas para juntas, anclajes para suelo y techo, limpieza y medios auxiliares. Totalmente terminado y listo para imprimar y pintar o decorar. Según NTE-PTP, UNE 102040 IN y ATEDY.

| Código | Ud | Descripción | Rendimiento | Precio | Importe |
|---|---|---|---|---|---|
| O01OA030 | h. | Oficial primera | 0.39 | 12.38 | 4.83 |
| O01OA050 | h. | Ayudante | 0.39 | 12.07 | 4.71 |
| P04PY080 | m2 | Placa yeso gran dureza 15x1.200 mm. (material) | 1.6 | 7.22 | 11.55 |
| P04PW590 | kg | Pasta de juntas | 0.6 | 1.28 | 0.77 |
| P04PW010 | m. | Cinta de juntas yeso | 1.6 | 0.08 | 0.13 |
| P04PW290 | m. | Maestra de 82 mm. | 4 | 1.52 | 6.08 |
| P04PW090 | ud | Tornillo 3,9 x 25 | 14 | 0.01 | 0.14 |
|  |  | Total |  |  | 28.21 |

Claves: replanteo, cemento, cola, pieza, revestir, soporte, plaqueta, liso, fuego, humedad, ejecución, limpieza, medio, auxiliar, resistencia, yeso, rotura

| Medición | Uds. | Alto | Parcial |
|---|---|---|---|
|  | 20 | 3 | 60.00 |
| Total |  |  | 60 |

**EIEO6TFCA1** ud CABINA TABLERO FENÓLICO ASEOS (08/08/2016)
18 ud × 889.84 (907.64 con costes indirectos) = 16337.52
Cabina para vestuario o aseo, de 900x1400 mm y 2000 mm de altura, de tablero fenólico HPL, de 13 mm de espesor, color a elegir; compuesta de: puerta de 600x1800 mm y 2 laterales de 1800 mm de altura; estructura soporte de aluminio anodizado y herrajes de acero inoxidable AISI 316L.

| Código | Ud | Descripción | Rendimiento | Precio | Importe |
|---|---|---|---|---|---|
| EIROGCFM | ud | Cabina vestuario o aseo (material; 25/08/2016) | 1 | 877.49 | 877.49 |
| O01OA030 | h. | Oficial primera | 0.505 | 12.38 | 6.25 |
| O01OA050 | h. | Ayudante | 0.505 | 12.07 | 6.10 |
|  |  | Total |  |  | 889.84 |

**EIEO6TFSP1** ud SEPARACIÓN TABLERO FENÓLICO ASEOS 1600x2000 (08/08/2016)
3 ud × 223.91 (228.39 con costes indirectos) = 685.17
Mampara de separación para vestuario o aseo, de 1600 mm y 2000 mm de altura, de tablero fenólico HPL, de 13 mm de espesor, color a elegir; 1 lateral de 1800 mm de altura; estructura soporte de aluminio anodizado y herrajes de acero inoxidable AISI 316L.

| Código | Ud | Descripción | Rendimiento | Precio | Importe |
|---|---|---|---|---|---|
| EIROGCFM1 | ud | Mampara 1600 x2000 (material; 25/08/2016) | 1 | 215.36 | 215.36 |
| O01OA030 | h. | Oficial primera | 0.35 | 12.38 | 4.33 |
| O01OA050 | h. | Ayudante | 0.35 | 12.07 | 4.22 |
|  |  | Total |  |  | 223.91 |

**EIEO6TFSP2** ud SEPARACIÓN TABLERO FENÓLICO ASEOS 600x2000 (08/08/2016)
5 ud × 144.37 (147.26 con costes indirectos) = 736.30
Mampara de separación para vestuario o aseo, de 600 mm y 2000 mm de altura, de tablero fenólico HPL, de 13 mm de espesor, color a elegir; 1 lateral de 1800 mm de altura; estructura soporte de aluminio anodizado y herrajes de acero inoxidable AISI 316L.

| Código | Ud | Descripción | Rendimiento | Precio | Importe |
|---|---|---|---|---|---|
| EIROGCFM2 | ud | Mampara61600 x2000 (material; 25/08/2016) | 1 | 138.25 | 138.25 |
| O01OA030 | h. | Oficial primera | 0.25 | 12.38 | 3.10 |
| O01OA050 | h. | Ayudante | 0.25 | 12.07 | 3.02 |
|  |  | Total |  |  | 144.37 |

##### EIEO7 REVESTIMIENTOS Y FALSOS TECHOS (14/11/2007)
Importe: 22344.28

**E12AC040** m2 ALIC.AZULEJO COLOR 15x15cm.REC.ADH (14/11/2007)
498 m2 × 23.03 (23.49 con costes indirectos) = 11698.02
Alicatado con azulejo color 15x15 cm. (BIII s/UNE-EN-67), recibido con adhesivo CO según EN-12004 Cleintex Top blanco, sin incluir enfoscado de mortero, p.p. de cortes, ingletes, piezas especiales, rejuntado con adhesivo CG2 según EN-13888 Texjunt Borada y limpieza, s/NTE-RPA-4, medido deduciendo huecos superiores a 1 m2.

| Código | Ud | Descripción | Rendimiento | Precio | Importe |
|---|---|---|---|---|---|
| O01OA030 | h. | Oficial primera | 0.4 | 12.38 | 4.95 |
| O01OA050 | h. | Ayudante | 0.4 | 12.07 | 4.83 |
| O01OA070 | h. | Peón ordinario | 0.25 | 11.97 | 2.99 |
| P09ABC040 | m2 | Azulejo color 15x15 cm. (material; 14/11/2007) | 1.05 | 8.37 | 8.79 |
| P01FA020 | kg | Adhes.int/p cerám.C1T Cleintex Top blanco (material; 14/11/2007) | 3 | 0.33 | 0.99 |
| P01FJ065 | kg | Lech.Tapajuntas CG1 Texjunt Borada blanco (material; 14/11/2007) | 1.5 | 0.32 | 0.48 |
|  |  | Total |  |  | 23.03 |

Claves: blanco, corte, adhesivo, junta, color, azulejo, mortero, alicatado, inglete, especial, limpieza, enfoscado, hueco, pieza, medición

| Medición | Uds. | Largo | Alto | Parcial |
|---|---|---|---|---|
| VEST. Y ASEOS PROD. | 8 | 9.05 | 2.5 | 181.00 |
|  | 2 | 14.35 | 2.5 | 71.75 |
|  | 2 | 2.79 | 2.5 | 13.95 |
|  | -5 | 0.6 | 2 | -6.00 |
| ASEOS OF. Y LIMP. | 12 | 4.42 | 2.5 | 132.60 |
|  | 2 | 10.3 | 2.5 | 51.50 |
|  | 4 | 1.3 | 2.5 | 13.00 |
|  | 4 | 1.75 | 2.5 | 17.50 |
|  | -14 | 0.6 | 2 | -16.80 |
| PR. AUXIL. | 2 | 4 | 2.5 | 20.00 |
|  | 2 | 4.5 | 2.5 | 22.50 |
|  | -1 | 1.2 | 2.5 | -3.00 |
| Total |  |  |  | 498 |

**E08TAE050** m2 F.TE.ESCAY.DES.60x60 PV
795.09 m2 × 13.13 (13.39 con costes indirectos) = 10646.26
Falso techo desmontable de escayola aligerada fisurada, en placas de 60x60 cm., suspendido de perfilería vista lacada en blanco de 24 mm. de ancho, i/p.p. de accesorios de fijación, montaje y desmontaje de andamios, instalado s/NTE-RTP-17, medido deduciendo huecos superiores a 2 m2.

| Código | Ud | Descripción | Rendimiento | Precio | Importe |
|---|---|---|---|---|---|
| O01OA030 | h. | Oficial primera | 0.15 | 12.38 | 1.86 |
| O01OA050 | h. | Ayudante | 0.15 | 12.07 | 1.81 |
| P04TE080 | m2 | Pl.escayola 60x60 fisurada (material) | 1.05 | 5.42 | 5.69 |
| P04TW100 | m. | Perfil primario 3600-24x36 mm. (material) | 0.24 | 1.42 | 0.34 |
| P04TW110 | m. | Perfil secundario 1200-24x27 mm. (material) | 1.4 | 1.42 | 1.99 |
| P04TW130 | m. | Ángulo 3000-24x24 mm. (material) | 0.45 | 0.9 | 0.41 |
| P04TW040 | ud | Pieza cuelgue (material) | 1.05 | 0.98 | 1.03 |
|  |  | Total |  |  | 13.13 |

Claves: techo, desmontable, laca, ligero, falso, perfil, escayola, placa, hueco, medición, andamio, montaje, fijación, accesorio, blanco, fisura

| Medición | Uds. | Largo | Ancho | Parcial |
|---|---|---|---|---|
| BLOQUE OFIC. Y ASEOS | 1 | 32.19 | 24.7 | 795.09 |
| Total |  |  |  | 795.09 |

##### EIEO9 PINTURA
Importe: 12742.28

**E27SF030** m2 PINTURA INTUMESCENTE R-60 (60 min.)
342.21 m2 × 25.11 (25.61 con costes indirectos) = 8764.00
Pintura intumescente, al disolvente, especial para estabilidad al fuego R-60 de pilares y vigas de acero, para masividades comprendidas entre aproximadamente 63 y 170 m-1 según UNE 23-093-89, UNE 23820:1997 EX y s/CTE-DB-SI. Espesor aproximado de 994 micras secas totales

| Código | Ud | Descripción | Rendimiento | Precio | Importe |
|---|---|---|---|---|---|
| O01OA030 | h. | Oficial primera | 0.25 | 12.38 | 3.10 |
| O01OA050 | h. | Ayudante | 0.25 | 12.07 | 3.02 |
| P25OU030 | l. | Imp. epoxidica 2 comp. Impriepox M-10+C | 0.25 | 10.02 | 2.51 |
| P25PF020 | l. | P. intumescente para met/mad/obra | 1.4 | 11.68 | 16.35 |
| P25WW220 | ud | Pequeño material tipo dos | 0.15 | 0.88 | 0.13 |
|  |  | Total |  |  | 25.11 |

Claves: disolvente, seco, pintura, intumescente, especial, soporte, viga, fuego, estable, acero

| Medición | Uds. | Largo | Ancho | Parcial |
|---|---|---|---|---|
| OFICINAS |  |  |  |  |
| PILARES |  |  |  |  |
| HEA 120 | 20 | 3.65 | 0.68 | 49.64 |
| VIGAS |  |  |  |  |
| IPE180 | 6 | 8.07 | 0.7 | 33.89 |
| IPE 220 | 21 | 8.07 | 0.85 | 144.05 |
|  | 2 | 8.2 | 0.85 | 13.94 |
|  | 6 | 8 | 0.85 | 40.80 |
| IPE240 | 2 | 8.2 | 0.93 | 15.25 |
|  | 6 | 8 | 0.93 | 44.64 |
| Total |  |  |  | 342.21 |

**E27EPA020** m2 P. PLÁST. LISA MATE ESTÁNDAR OBRA B/COLOR
1027.98 m2 × 3.79 (3.87 con costes indirectos) = 3978.28

| Medición | Uds. | Largo | Parcial |
|---|---|---|---|
| TRASDOSADOS | 1 | 260.92 | 260.92 |
|  | 1 | 51 | 51.00 |
| TABIQUES | 2 | 86.5 | 173.00 |
|  | 2 | 165.98 | 331.96 |
|  | 2 | 157.75 | 315.50 |
|  | 2 | 166.8 | 333.60 |
| TRASD. PILARES | 1 | 60 | 60.00 |
| DED. ALICATADO | -1 | 498 | -498.00 |
| Total |  |  | 1027.98 |

##### EIEO10 CARPINTERÍA Y VIDRIERÍA (31/01/2000)
Importe: 22596.3

**E15CPF020** ud PUER.CORTAFUEGOS EI2-60-C5 0,90x2,10
6 ud × 359.33 (366.52 con costes indirectos) = 2199.12

**E15CPF110** ud CIERRE ANTIPÁNICO PUERTA 1 H. DOS PUNTOS
6 ud × 145.79 (148.71 con costes indirectos) = 892.26

**E13EPL040** ud P.P. LISA HUECA,MELAMINA-CERR. CERC/DTO.
24 ud × 141.97 (144.81 con costes indirectos) = 3475.44
Puerta de paso ciega normalizada, serie económica, lisa hueca (CLH) de melamina en color, con cerco directo de pino macizo 70x50 mm., tapajuntas moldeados de DM rechapados de pino 70x10 mm., en ambas caras, y herrajes de colgar y de cierre latonados, con cerradura, montada, incluso p.p. de medios auxiliares.

| Código | Ud | Descripción | Rendimiento | Precio | Importe |
|---|---|---|---|---|---|
| O01OA030 | h. | Oficial primera | 1 | 12.38 | 12.38 |
| O01OA050 | h. | Ayudante | 1 | 12.07 | 12.07 |
| P11PD010 | m. | Cerco directo p.melix M. 70x50mm (material) | 5.5 | 6.9 | 37.95 |
| P11TR010 | m. | Tapajunt. DM pino melix 70x10 (material) | 11 | 1.24 | 13.64 |
| P11CH040 | ud | P.paso CLH melamina s/emboquill. (material) | 1 | 55 | 55.00 |
| P11RB040 | ud | Pernio latón 80/95 mm. codillo (material) | 3 | 0.57 | 1.71 |
| P11WP080 | ud | Tornillo ensamble zinc/pavón (material) | 18 | 0.04 | 0.72 |
| P11RP050 | ud | Pomo latón normal con cerradura (material) | 1 | 8.5 | 8.50 |
|  |  | Total |  |  | 141.97 |

Claves: macizo, paso, norma, liso, hueco, melamina, cerco, puerta, pino, color, ciego, cerrajería, directo, laca, chapa, pintura, cara, herraje, colgar, cierre, auxiliar, montaje, molde, tapajunta, medio, latón

| Medición | Uds. | Parcial |
|---|---|---|
| OFICINAS | 5 | 5.00 |
| ASEOS OFIC. | 9 | 9.00 |
| LIMPIEZA | 1 | 1.00 |
| ASEOS PROD. | 5 | 5.00 |
| DOS HOJAS | 4 | 4.00 |
| Total |  | 24 |

**E13MCL030** m2 FTE.ARM.CORR.LISA HUECA MELAMINA
4 m2 × 153.64 (156.71 con costes indirectos) = 626.84
Frente de armario empotrado corredero, con hojas lisa hueca de melamina en color, con precerco de pino de 70x35 mm., con galce o cerco visto 70x30 mm., tapajuntas exteriores moldeados de DM rechapados 70x10, tapetas interiores contrachapadas 70x4 mm., herrajes de colgar y deslizamiento, y tiradores de cazoleta, montado y con p.p. de medios auxiliares.

| Código | Ud | Descripción | Rendimiento | Precio | Importe |
|---|---|---|---|---|---|
| O01OA030 | h. | Oficial primera | 1 | 12.38 | 12.38 |
| O01OA050 | h. | Ayudante | 1 | 12.07 | 12.07 |
| P11PP010 | m. | Precerco de pino 70x35 mm. (material) | 5.8 | 1.81 | 10.50 |
| P11PR040 | m. | Galce DM 70x30 mm. (material) | 2.8 | 2.58 | 7.22 |
| P11TR010 | m. | Tapajunt. DM pino melix 70x10 | 2.2 | 1.24 | 2.73 |
| P11TM100 | m. | Tapeta 70x4 mm. (material) | 2.2 | 0.66 | 1.45 |
| P11AH025 | ud | P.armario lisa CLH melamina (material) | 1 | 74 | 74.00 |
| P11JW100 | ud | Juego accesorios armario corredero (material) | 1.5 | 6.64 | 9.96 |
| P11JW115 | m. | Carril p. corred. Al. (material) | 2.55 | 2.76 | 7.04 |
| P11RW060 | m. | Perfil susp. doble p. corred. galv. (material) | 2.55 | 5.59 | 14.25 |
| P11WH100 | ud | Cazoleta puerta corredera (material) | 1.5 | 1.28 | 1.92 |
| P11WP080 | ud | Tornillo ensamble zinc/pavón | 3 | 0.04 | 0.12 |
|  |  | Total |  |  | 153.64 |

Claves: sapely, exterior, armario, empotrable, hoja, liso, pino, galce, cerco, macizo, precerco, auxiliar, tapajunta, interior, molde, frente, colgar, tapa, contrachapado, herraje, deslizador, tirador, cazoleta, montaje, medio, chapa

| Medición | Uds. | Largo | Alto | Parcial |
|---|---|---|---|---|
| INST ELECT. | 1 | 2 | 2 | 4.00 |
| Total |  |  |  | 4 |

**E14ACT070M** m2 VENT.AL.LC.OSCIL.R.P.T. M.B.>2m2
12.36 m2 × 255.04 (260.14 con costes indirectos) = 3215.33
Carpintería de aluminio lacado color de 60 micras, en ventanas oscilobatientes con rotura de puente térmico, de superficie mayor de 2 m2., compuesta por cerco con carriles para persiana, hojas, capialzado monobloc y persiana de PVC de lama de 50 mm., herrajes de colgar y de seguridad, instalada sobre precerco de aluminio, sellado de juntas y limpieza, incluso con p.p. de medios auxiliares. s/CTE.

| Código | Ud | Descripción | Rendimiento | Precio | Importe |
|---|---|---|---|---|---|
| O01OA030 | h. | Oficial primera | 0.26 | 12.38 | 3.22 |
| O01OA050 | h. | Ayudante | 0.13 | 12.07 | 1.57 |
| P12PW010 | m. | Premarco aluminio (material) | 4 | 5.36 | 21.44 |
| P12ACT110M | m2 | Vent. oscilo. rot.pte.t rm.>2 m2 (material) | 1 | 228.81 | 228.81 |
|  |  | Total |  |  | 255.04 |

Claves: hoja, carpintería, laca, color, ventana, carril, rotura, cerco, oscilobatiente, superficie, compuesto, persiana, térmico, auxiliar, lama, aluminio, herraje, monobloc, PVC, colgar, seguridad, precerco, junta, limpieza, capialzado, medio

| Medición | Uds. | Largo | Alto | Parcial |
|---|---|---|---|---|
|  | 4 | 2 | 1.2 | 9.60 |
|  | 2 | 2 | 0.6 | 2.40 |
|  | 1 | 0.6 | 0.6 | 0.36 |
| Total |  |  |  | 12.36 |

**E14ACQ070M** m2 PUER.AL.LC.PRACTIC.2 HOJAS
6.9 m2 × 229.24 (233.82 con costes indirectos) = 1613.36
Carpintería de aluminio lacado color de 60 micras, con rotura de puente térmico, en puertas de entrada practicables de 2 hojas para acristalar, mayores de 2 m2. y menores de 4 m2. de superficie total, compuesta por cerco, hojas, herrajes de colgar y cerradura de seguridad, instalada sobre precerco de aluminio, sellado de juntas y limpieza, incluso con p.p. de medios auxiliares. s/CTE.

| Código | Ud | Descripción | Rendimiento | Precio | Importe |
|---|---|---|---|---|---|
| O01OA030 | h. | Oficial primera | 0.26 | 12.38 | 3.22 |
| O01OA050 | h. | Ayudante | 0.13 | 12.07 | 1.57 |
| P12PW010 | m. | Premarco aluminio | 4 | 5.36 | 21.44 |
| P12ACQ100 | m2 | P.balconera pract. r.p.t. 2h. >2 <4 m2 (material) | 1 | 203.01 | 203.01 |
|  |  | Total |  |  | 229.24 |

Claves: cristal, laca, superficie, compuesto, rotura, térmico, puerta, practicable, carpintería, limpieza, aluminio, balcón, inferior, medio, color, auxiliar, hoja, ciego, herraje, colgar, seguridad, cerco, precerco, junta, zócalo

| Medición | Uds. | Largo | Alto | Parcial |
|---|---|---|---|---|
| PUERTAS | 1 | 2 | 2.3 | 4.60 |
|  | 1 | 1 | 2.3 | 2.30 |
| Total |  |  |  | 6.9 |

**E14ACE010M** m2 VENT.AL.LC. FIJO <4m2
14.76 m2 × 113.18 (115.44 con costes indirectos) = 1703.89
Carpintería de aluminio lacado color de 60 micras, en ventanales fijos para cerramientos en general menores de 4 m2. de superficie, para acristalar, compuesta por cerco sin carriles para persiana o cierre, junquillos y accesorios, instalada sobre precerco de aluminio, incluso con p.p. de medios auxiliares. s/NTE-FCL.

| Código | Ud | Descripción | Rendimiento | Precio | Importe |
|---|---|---|---|---|---|
| O01OA030 | h. | Oficial primera | 0.21 | 12.38 | 2.60 |
| O01OA050 | h. | Ayudante | 0.105 | 12.07 | 1.27 |
| P12PW010 | m. | Premarco aluminio | 4 | 5.36 | 21.44 |
| P12ACE010 | m2 | Ventanal cerr.fijo p/vid.senc. (material) | 1 | 87.87 | 87.87 |
|  |  | Total |  |  | 113.18 |

Claves: aluminio, carpintería, cristal, cerramiento, ventana, cerco, compuesto, laca, auxiliar, carril, medio, precerco, color, accesorio, superficie, junquillo, cierre, persiana

| Medición | Uds. | Largo | Alto | Parcial |
|---|---|---|---|---|
| OFICIN. | 5 | 2 | 1 | 10.00 |
| ACCESO | 1 | 1.7 | 2.8 | 4.76 |
| Total |  |  |  | 14.76 |

**E16ESG010** m2 CLIMALIT ANTELIO C/P 6/12/6 (31/01/2000)
19.26 m2 × 59.84 (61.04 con costes indirectos) = 1175.63
Doble acristalamiento Climalit formado por un vidrio flotado de 6 mm con capa pirolítica Antelio Clear (45/58) ó Antelio Plata (66/67) y un vidrio flotado incoloro de 6 mm cámara de aire deshidratado de 12 ó 16 mm con perfil separador de aluminio y doble sellado perimetral, fijado sobre carpintería con acuñado mediante calzos de apoyo perimetrales y laterales y sellado en frío con silicona neutra, incluso colocación de junquillos, según CTE NTE-FVP.

| Código | Ud | Descripción | Rendimiento | Precio | Importe |
|---|---|---|---|---|---|
| O01OA030 | h. | Oficial primera | 1.15 | 12.38 | 14.24 |
| P14ESG010 | m2 | Climalit Antelio CL/PL 6/12/6 (material) | 1.006 | 38.26 | 38.49 |
| P14KW065 | m. | Sellado con silicona neutra (material; 31/01/2000) | 7 | 0.78 | 5.46 |
| P01DW090 | ud | Pequeño material tipo tres | 1.5 | 1.1 | 1.65 |
|  |  | Total |  |  | 59.84 |

Claves: aluminio, separador, doble, vidrio, capa, plata, incoloro, aire, perímetro, cámara, carpintería, cristal, apoyo, lateral, frío, silicona, junquillo, perfil, colocación, cuña

| Medición | Uds. | Largo | Alto | Parcial |
|---|---|---|---|---|
| VENTANAS | 4 | 2 | 1.2 | 9.60 |
|  | 2 | 2 | 0.6 | 2.40 |
|  | 1 | 0.6 | 0.6 | 0.36 |
| PUERTAS | 1 | 2 | 2.3 | 4.60 |
|  | 1 | 1 | 2.3 | 2.30 |
| Total |  |  |  | 19.26 |

**E16ESA030** m2 CLIMALIT 4/ 10,12,16/ 4 mm. (31/01/2000)
14.76 m2 × 26.29 (26.82 con costes indirectos) = 395.86
Doble acristalamiento Climalit, formado por dos vidrios float Planilux incoloros de 4 mm y cámara de aire deshidratado de 10, 12 ó 16 mm con perfil separador de aluminio y doble sellado perimetral, fijado sobre carpintería con acuñado mediante calzos de apoyo perimetrales y laterales y sellado en frío con silicona neutra, incluso cortes de vidrio y colocación de junquillos, según NTE-FVP-8.

| Código | Ud | Descripción | Rendimiento | Precio | Importe |
|---|---|---|---|---|---|
| O01OA030 | h. | Oficial primera | 0.2 | 12.38 | 2.48 |
| P14ESA030 | m2 | Climalit 4/10,12ó16/4 incoloro (material) | 1.006 | 16.6 | 16.70 |
| P14KW065 | m. | Sellado con silicona neutra | 7 | 0.78 | 5.46 |
| P01DW090 | ud | Pequeño material tipo tres | 1.5 | 1.1 | 1.65 |
|  |  | Total |  |  | 26.29 |

Claves: incoloro, doble, separador, perfil, aire, cámara, perímetro, junquillo, vidrio, apoyo, lateral, frío, silicona, corte, colocación, cristal, carpintería, cuña, aluminio

| Medición | Uds. | Largo | Alto | Parcial |
|---|---|---|---|---|
| OFICIN. | 5 | 2 | 1 | 10.00 |
| ACCESO | 1 | 1.7 | 2.8 | 4.76 |
| Total |  |  |  | 14.76 |

**E15CPA100M** ud PUERTA AUTOM. CORRED. 4,50x2,80.6H.AL.
1 ud × 6500.05 (6630.05 con costes indirectos) = 6630.05
Puerta automática corredera de 4,5x2,80 m. con perfiles de estanqueidad de aluminio lacado color, para dos hojas fijas y cuatro móviles con un paso libre central de 2,00 m. por 2,20 m. de altura, incluso carros, brazos de arrastre, suspensiones, selector de maniobra y sistema antipánico, fotocélula, 2 radares, forros de viga, cerrojo automático y llave exterior; acristalamiento con vidrio laminar 5+5 transparente. Montaje, conexionado y puesta en marcha. (sin ayudas de albañileria, ni electricidad).

| Código | Ud | Descripción | Rendimiento | Precio | Importe |
|---|---|---|---|---|---|
| P13CT050M | ud | Puerta automática corred.4.5x2.8 m.6h. (material; 21/07/2016) | 1 | 3175.1 | 3175.10 |
| P13CT290 | ud | Perfil hoja estanq. móvil 2,20x0,54 m. (material) | 2 | 147.01 | 294.02 |
| P13CT300 | ud | Perfil hoja estanq. lenta 2,20x0,54 m. (material) | 2 | 147.01 | 294.02 |
| P13CT310M | ud | Perfil hoja estanq. fija 2,20x1,25m. (material; 21/07/2016) | 2 | 383.81 | 767.62 |
| P13CT830 | ud | Vidrio laminar 5+5 transp. 2.075x500 mm. (material) | 4 | 42.51 | 170.04 |
| P13CT840 | ud | Vidrio laminar 5+5 transp. 2.075x1.250 mm. (material; 21/07/2016) | 2 | 133.27 | 266.54 |
| P13CT500 | ud | Fotocélula completa p. automática (material) | 1 | 52.76 | 52.76 |
| P13CT510 | ud | Radar PWM (material) | 2 | 156.46 | 312.92 |
| P13CT530 | ud | Cerrojo automático completo (material) | 1 | 146.45 | 146.45 |
| P13CT540 | ud | Llave ext. p. automática (material) | 1 | 68.22 | 68.22 |
| P13CT600 | ud | Perfil Al. forroj. viga 3100 mm. (material) | 1 | 149.18 | 149.18 |
| P13CT340 | ud | Acabado lacado color (material) | 1 | 336.55 | 336.55 |
| P13CT900 | ud | Montaje y conexionado p. corred. (material) | 1 | 409.32 | 409.32 |
| P13CT910 | ud | Portes y embalajes p. corred. (material) | 1 | 57.31 | 57.31 |
|  |  | Total |  |  | 6500.05 |

Claves: selector, perfil, maniobra, corredera, aluminio, laca, color, suspensión, móvil, paso, puerta, brazo, hoja, estanquidad, forro, central, llave, cerrajería, montaje, viga, exterior, cristal, vidrio, pánico, transparente, albañil, conexión, ayuda, lámina, electricidad, automático

| Medición | Uds. | Parcial |
|---|---|---|
| ACCESO | 1 | 1.00 |
| Total |  | 1 |

**E16JA010** m2 ESPEJO PLATEADO 3 mm.
8.64 m2 × 26.77 (27.31 con costes indirectos) = 235.96
Espejo plateado realizado con una luna float incolora de 3 mm. plateada por su cara posterior, incluso canteado perimetral y taladros.

| Código | Ud | Descripción | Rendimiento | Precio | Importe |
|---|---|---|---|---|---|
| O01OA030 | h. | Oficial primera | 0.85 | 12.38 | 10.52 |
| P14G010 | m2 | Espejo plateado 3 mm (material) | 1.006 | 9.79 | 9.85 |
| P14KC010 | m. | Canteado espejo (material) | 4 | 0.76 | 3.04 |
| P14KW070 | ud | Taladro espejo D<10 mm. (material) | 4 | 0.84 | 3.36 |
|  |  | Total |  |  | 26.77 |

Claves: plata, incoloro, espejo, luna, cantear, perímetro, cara, taladro

| Medición | Uds. | Largo | Alto | Parcial |
|---|---|---|---|---|
|  | 18 | 0.6 | 0.8 | 8.64 |
| Total |  |  |  | 8.64 |

**E14ACW010** m. VIERTEAGUAS ALUM.ANODIZ. LC. (31/01/2000)
12.6 m. × 33.66 (34.33 con costes indirectos) = 432.56
Vierteaguas de chapa de aluminio lacado color, con goterón, y de 40 cm. de desarrollo total, recibido con garras en huecos de fachadas con mortero de cemento y arena de río 1/6, incluso sellado de juntas y limpieza, instalado, con p.p. de medios auxiliares y pequeño material para su recibido, terminado.

| Código | Ud | Descripción | Rendimiento | Precio | Importe |
|---|---|---|---|---|---|
| O01OA030 | h. | Oficial primera | 0.3 | 12.38 | 3.71 |
| O01OA050 | h. | Ayudante | 0.15 | 12.07 | 1.81 |
| P12V070 | m. | Vierteaguas alum.lacado color (material) | 1 | 26.91 | 26.91 |
| A02A080 | m3 | MORTERO CEMENTO M-5 | 0.02 | 61.44 | 1.23 |
|  |  | Total |  |  | 33.66 |

Claves: desarrollar, color, laca, aluminio, chapa, mortero, garra, hueco, material, vierteaguas, auxiliar, gota, terminación, medio, limpieza, junta, río, areno, fachada, cemento

| Medición | Uds. | Largo | Parcial |
|---|---|---|---|
| VENT. EXT. | 6 | 2 | 12.00 |
|  | 1 | 0.6 | 0.60 |
| Total |  |  | 12.6 |

##### EIEO11 APARATOS SANITARIOS (31/01/2000)
Importe: 16256.05

**E21ADC040** ud P.DUCHA ACRILICO 70x70 BLA. (31/01/2000)
8 ud × 83.99 (85.67 con costes indirectos) = 685.36
Plato de ducha acrílico, de 70x70, blanco, montaje enrasado con el suelo, con grifería mezcladora exterior monomando, con ducha teléfono, flexible de 150 cm. y soporte articulado, incluso válvula de desagüe sifónica articulada, con salida de 40 mm., instalada y funcionando.

| Código | Ud | Descripción | Rendimiento | Precio | Importe |
|---|---|---|---|---|---|
| O01OA030 | h. | Oficial primera | 0.8 | 12.38 | 9.90 |
| P18DC030 | ud | P. ducha acrilica 70x70 enrasada (material; 31/01/2000) | 1 | 24.66 | 24.66 |
| P18GD050 | ud | Monomando ext. ducha telf. cromo s.n. (material; 31/01/2000) | 1 | 40.27 | 40.27 |
| P17SV170 | ud | Válvula desagüe cromado (material; 31/01/2000) | 1 | 9.16 | 9.16 |
|  |  | Total |  |  | 83.99 |

Claves: mezcla, exterior, acero, esmalte, blanco, grifería, plato, ducha, sifón, seno, teléfono, salida, monomando, flexible, soporte, articulación, válvula, desagüe, modelo

**E21ALA100** ud LAV.52x41 C/PED. S.NORMAL BLA. (31/01/2000)
17 ud × 100.16 (102.16 con costes indirectos) = 1736.72
Lavabo de porcelana vitrificada en blanco de 52x41 cm. colocado con pedestal y con anclajes a la pared, con grifería monomando, con rompechorros y enlaces de alimentación flexibles, incluso válvula de desagüe de 32 mm., llaves de escuadra de 1/2" cromadas, y latiguillos flexibles de 20 cm. y de 1/2", instalado y funcionando.

| Código | Ud | Descripción | Rendimiento | Precio | Importe |
|---|---|---|---|---|---|
| O01OA030 | h. | Oficial primera | 1.1 | 12.38 | 13.62 |
| P18LP060 | ud | Lav.52x41cm.c/ped.bla. Victoria (material; 31/01/2000) | 1 | 44.06 | 44.06 |
| P18GL070 | ud | Grif.monomando lavabo cromo s.n. (material; 31/01/2000) | 1 | 33.4 | 33.40 |
| P17SV100 | ud | Válvula p/lavabo-bidé de 32 mm. c/cadena (material) | 1 | 2.78 | 2.78 |
| P17XT030 | ud | Válvula de escuadra de 1/2" a 1/2" (material) | 2 | 3.15 | 6.30 |
|  |  | Total |  |  | 100.16 |

Claves: anclaje, pedestal, colocación, blanco, vitrificado, porcelana, latiguillo, monomando, pared, grifería, cromado, llave, desagüe, válvula, flexible, alimentar, enlace, escuadra, lavabo

**E21ALS010** ud LAV.MINUSV.C/AP.CODOS G.GERONT. (31/01/2000)
1 ud × 596.09 (608.01 con costes indirectos) = 608.01
Lavabo especial para minusválidos, de porcelana vitrificada en color blanco, con cuenca cóncava, apoyos para codos y alzamiento para salpicaduras, provisto de desagüe superior y jabonera lateral, colocado mediante pernos a la pared, y con grifo mezclador monomando, con palanca larga, con aireador y enlaces de alimentación flexibles, cromado, incluso válvula de desagüe de 32 mm., llaves de escuadra de1/2" cromadas y latiguillos flexibles de 20 cm. y de1/2", instalado y funcionando.

| Código | Ud | Descripción | Rendimiento | Precio | Importe |
|---|---|---|---|---|---|
| O01OA030 | h. | Oficial primera | 1.1 | 12.38 | 13.62 |
| P18LX010 | ud | Lavabo minusv.c/apoyo anat.codos (material; 31/01/2000) | 1 | 427.06 | 427.06 |
| P18GL160 | ud | Grif.mezcl.caño ext.p/gerontológica crom (material; 31/01/2000) | 1 | 142.99 | 142.99 |
| P17SV100 | ud | Válvula p/lavabo-bidé de 32 mm. c/cadena | 1 | 2.78 | 2.78 |
| P17XT030 | ud | Válvula de escuadra de 1/2" a 1/2" | 2 | 3.15 | 6.30 |
| P18GW040 | ud | Latiguillo flex.20cm.1/2"a 1/2" (material) | 2 | 1.67 | 3.34 |
|  |  | Total |  |  | 596.09 |

Claves: salpicadura, porcelana, apoyo, colocación, especial, minusválido, vitrificado, color, cromado, codo, alimentar, desagüe, jabonera, cóncavo, blanco, perno, escuadra, flexible, enlace, latiguillo, palanca, monomando, pared, mezcla, grifería, llave, lavabo, válvula, lateral

**E21ANB020** ud INOD.T.BAJO COMPL. S.NORMAL BLA. (31/01/2000)
14 ud × 140.96 (143.78 con costes indirectos) = 2012.92
Inodoro de porcelana vitrificada blanco, de tanque bajo, serie normal colocado mediante tacos y tornillos al solado, incluso sellado con silicona, y compuesto por: taza, tanque bajo con tapa y mecanismos y asiento con tapa lacados, con bisagras de acero, instalado, incluso con llave de escuadra de 1/2" cromada y latiguillo flexible de 20 cm. y de 1/2", funcionando.

| Código | Ud | Descripción | Rendimiento | Precio | Importe |
|---|---|---|---|---|---|
| O01OA030 | h. | Oficial primera | 1.3 | 12.38 | 16.09 |
| P18IB020 | ud | Inod.t.bajo c/tapa-mec.b.Victoria (material; 31/01/2000) | 1 | 120.05 | 120.05 |
| P17XT030 | ud | Válvula de escuadra de 1/2" a 1/2" | 1 | 3.15 | 3.15 |
| P18GW040 | ud | Latiguillo flex.20cm.1/2"a 1/2" | 1 | 1.67 | 1.67 |
|  |  | Total |  |  | 140.96 |

Claves: silicona, porcelana, vitrificado, compuesto, tanque, colocación, taco, inodoro, solado, latiguillo, tornillo, asiento, flexible, blanco, laca, mecanismo, taza, bisagra, acero, llave, escuadra, cromado, tapa

**E21ANS020** ud INODORO MINUSVÁLIDO TANQUE BAJO (31/01/2000)
1 ud × 558.47 (569.64 con costes indirectos) = 569.64
Inodoro especial para minusválidos de tanque bajo y de porcelana vitrificada blanca, fijado al suelo mediante 4 puntos de anclaje, dotado de asiento ergonómico abierto por delante y tapa blancos, y cisterna con mando neumático, instalado y funcionando, incluso p.p. de llave de escuadra de1/2" cromada y latiguillo flexible de 20 cm. de1/2".

| Código | Ud | Descripción | Rendimiento | Precio | Importe |
|---|---|---|---|---|---|
| O01OA030 | h. | Oficial primera | 1.3 | 12.38 | 16.09 |
| P18IE030 | ud | Inod.minusvál.t.bajo 4 fij.suelo (material; 31/01/2000) | 1 | 537.56 | 537.56 |
| P17XT030 | ud | Válvula de escuadra de 1/2" a 1/2" | 1 | 3.15 | 3.15 |
| P18GW040 | ud | Latiguillo flex.20cm.1/2"a 1/2" | 1 | 1.67 | 1.67 |
|  |  | Total |  |  | 558.47 |

Claves: inodoro, minusválido, asiento, suelo, especial, anclaje, cromado, tanque, punto, porcelana, flexible, vitrificado, tapa, cisterna, mando, neumático, llave, escuadra, latiguillo, abierto, blanco

**E21AU030** ud URINARIO MURAL G.TEMPOR.BLANCO (31/01/2000)
7 ud × 209.91 (214.11 con costes indirectos) = 1498.77
Urinario mural de porcelana vitrificada blanco, colocado mediante anclajes de fijación a la pared, y dotado de tapón de limpieza y manguito, instalado con grifo temporizador para urinarios, incluso enlace de 1/2" y llave de escuadra de 1/2" cromada, funcionando. (El sifón está incluido en las instalaciones de desagüe).

| Código | Ud | Descripción | Rendimiento | Precio | Importe |
|---|---|---|---|---|---|
| O01OA030 | h. | Oficial primera | 1.5 | 12.38 | 18.57 |
| P18WU010 | ud | Urinario mural c/fijac.blanco (material; 31/01/2000) | 1 | 144.52 | 144.52 |
| P18GE190 | ud | G.temp.urinario mural 1/2" p.suave (material; 31/01/2000) | 1 | 37.72 | 37.72 |
| P18GW100 | ud | Enlace para urinario de 1/2" (material; 31/01/2000) | 1 | 5.95 | 5.95 |
| P17XT030 | ud | Válvula de escuadra de 1/2" a 1/2" | 1 | 3.15 | 3.15 |
|  |  | Total |  |  | 209.91 |

Claves: vitrificado, temporizador, tapón, pared, fijación, anclaje, blanco, porcelana, urinario, enlace, mural, manguito, llave, colocación, escuadra, desagüe, cromado, limpieza, sifón, grifería

**E21AWV010** ud VERTEDERO PORC.48x50 G.PARED (31/01/2000)
1 ud × 154.71 (157.8 con costes indirectos) = 157.80
Vertedero de porcelana vitrificada, blanco, de 48x50 cm., dotado de rejilla de desagüe y enchufe de unión, colocado mediante tacos y tornillos al solado, incluso sellado con silicona, e instalado con grifería mezcladora de pared convencional, incluso válvula de desagüe de 40 mm., funcionando. (El sifón está incluido e las instalaciones de desagüe).

| Código | Ud | Descripción | Rendimiento | Precio | Importe |
|---|---|---|---|---|---|
| O01OA030 | h. | Oficial primera | 1.1 | 12.38 | 13.62 |
| P18WV010 | ud | Verted.porc.c/rej.48x50cm.blan. (material) | 1 | 89 | 89.00 |
| P18GF030 | ud | Grif.mezcl.pared fregadero cromo s.n. (material; 31/01/2000) | 1 | 47.59 | 47.59 |
| P17SV070 | ud | Válv.gigante inox.p/fregade.40mm (material) | 1 | 4.5 | 4.50 |
|  |  | Total |  |  | 154.71 |

Claves: válvula, colocación, porcelana, unión, enchufe, desagüe, rejilla, vertedero, grifería, vitrificado, pared, silicona, solado, blanco, tornillo, taco, mezcla, sifón

**E21FA100** ud FREG.REC.80x50 1 SEN+ESC.G.MMDO. (31/01/2000)
2 ud × 150.45 (153.46 con costes indirectos) = 306.92
Fregadero de acero inoxidable, de 80x50 cm., de 1 seno y escurridor, para colocar sobre bancada o mueble soporte (sin incluir), con grifería monomando, con caño giratorio con aireador, anclaje de cadenilla y enlaces de alimentación flexibles, cromado, incluso válvula de desagüe de 40 mm., llaves de escuadra de 1/2" cromadas y desagüe sifónico, instalado y funcionando.

| Código | Ud | Descripción | Rendimiento | Precio | Importe |
|---|---|---|---|---|---|
| O01OA030 | h. | Oficial primera | 1.5 | 12.38 | 18.57 |
| P18FA250 | ud | Fregadero 80x50cm. 1 seno+esc. (material; 31/01/2000) | 1 | 75.34 | 75.34 |
| P18GF100 | ud | Grif.monom.repisa fregadero cromo s.n. (material; 31/01/2000) | 1 | 45.47 | 45.47 |
| P17SV060 | ud | Válvula para fregadero de 40 mm. (material) | 1 | 2.05 | 2.05 |
| P17XT030 | ud | Válvula de escuadra de 1/2" a 1/2" | 2 | 3.15 | 6.30 |
| P17SS020 | ud | Sifón botella PVC sal.horiz.40mm 1 1/2" (material) | 1 | 2.72 | 2.72 |
|  |  | Total |  |  | 150.45 |

Claves: soporte, monomando, inoxidable, fregadero, escurridor, colocación, acero, mueble, grifería, sifón, anclaje, bancada, cadenilla, seno, giratorio, enlace, alimentar, flexible, válvula, llave, caño, desagüe, escuadra, cromado

**E30VC030** m. AMUEBLAMIENTO COCINA M.POLIEST.
3 m. × 1461 (1490.22 con costes indirectos) = 4470.66
Amueblamiento de cocinas, con muebles de poliéster de calidad estándar, formado por muebles bajos y altos, encimera plastificada, zócalo inferior, cornisa superior y remates, montada, sin incluir electrodomésticos, ni fregadero.

| Código | Ud | Descripción | Rendimiento | Precio | Importe |
|---|---|---|---|---|---|
| O01OA030 | h. | Oficial primera | 1 | 12.38 | 12.38 |
| O01OA050 | h. | Ayudante | 1 | 12.07 | 12.07 |
| P34VC030 | m. | Mueble bajo p/cocina poliéster (material) | 1 | 698.61 | 698.61 |
| P34VC060 | m. | Mueble alto p/cocina poliéster (material) | 1 | 627.68 | 627.68 |
| P34VC090 | m. | Encimera 60cm.tabler.plast.3 cm. (material) | 1 | 39 | 39.00 |
| P34VC120 | m. | Zócalo 15cm. remate m.bajo pol. (material) | 1 | 36.16 | 36.16 |
| P34VC150 | m. | Cornisa 5cm. remate m.alto pol. (material) | 1 | 35.1 | 35.10 |
|  |  | Total |  |  | 1461 |

Claves: alto, plástico, cocina, poliéster, calidad, estándar, mueble, fregadero, inferior, cornisa, remate, montaje, zócalo, encimera, electrodoméstico

| Medición | Uds. | Largo | Parcial |
|---|---|---|---|
|  | 2 | 1.5 | 3.00 |
| Total |  |  | 3 |

**E21MW020** ud SECAMANOS ELÉCT. AUTOM. 1640W. A.INOX. (31/01/2000)
13 ud × 208.14 (212.3 con costes indirectos) = 2759.90
Suministro y colocación de secamanos automático por sensor eléctrico en baño de 1640 W. con carcasa de acero inoxidable acabado satinado o brillante, colocado mediante anclajes de fijación a la pared, y instalado.

| Código | Ud | Descripción | Rendimiento | Precio | Importe |
|---|---|---|---|---|---|
| O01OA030 | h. | Oficial primera | 0.3 | 12.38 | 3.71 |
| P18CW020 | ud | Secamanos elect.autom.1640 W.a.inox.bri. (material; 31/01/2000) | 1 | 204.43 | 204.43 |
|  |  | Total |  |  | 208.14 |

Claves: eléctrico, satinado, carcasa, suministro, colocación, sensor, automático, acero, baño, secamanos, brillo, anclaje, fijación, pared, inoxidable

**E21MW080** ud DOSIFICADOR JABÓN LÍQUIDO A.INOX. 1,2 l.
13 ud × 53.06 (54.12 con costes indirectos) = 703.56
Suministro y colocación de dosificador antigoteo de jabón líquido de 1,2 l., cuerpo de acero inoxidable, válvula antivandálica de ABS, colocado mediante anclajes de fijación a la pared, y instalado.

| Código | Ud | Descripción | Rendimiento | Precio | Importe |
|---|---|---|---|---|---|
| O01OA030 | h. | Oficial primera | 0.3 | 12.38 | 3.71 |
| P18CW140 | ud | Dosif.jabón c/puls 1,2 l. a.inox. (material) | 1 | 49.35 | 49.35 |
|  |  | Total |  |  | 53.06 |

Claves: inoxidable, válvula, suministro, colocación, jabón, pared, antivandálico, anclaje, fijación, acero, líquido

**E21MW100** ud DISPENSADOR P.HIGIENICO IND. A.INOX.
15 ud × 38.87 (39.65 con costes indirectos) = 594.75
Suministro y colocación de dispensador de papel higiénico industrial 250/300 m. de acero inoxidable AISI-304 acabado brillante, colocado mediante anclajes de fijación a la pared, y instalado.

| Código | Ud | Descripción | Rendimiento | Precio | Importe |
|---|---|---|---|---|---|
| O01OA030 | h. | Oficial primera | 0.3 | 12.38 | 3.71 |
| P18CW170 | ud | Dispensador p.higiénico indust.a.inox. (material) | 1 | 35.16 | 35.16 |
|  |  | Total |  |  | 38.87 |

Claves: industrial, inoxidable, acero, suministro, colocación, brillo, higiene, anclaje, fijación, pared, papel

**E21MC080** ud BARRA APOYO PARED/SUELO A.INOX. 80 cm.
2 ud × 74.04 (75.52 con costes indirectos) = 151.04
Barra de apoyo pared/suelo de acero inoxidable 18/10 (AISI-304) de D=30 mm. y longitud 80 cm., con cubretornillos de fijación. Instalado con tacos de plástico y tornillos a la pared.

| Código | Ud | Descripción | Rendimiento | Precio | Importe |
|---|---|---|---|---|---|
| O01OA030 | h. | Oficial primera | 0.5 | 12.38 | 6.19 |
| P18CB270 | ud | Barra apoyo a.inox. pared-suelo 80/85cm (material) | 1 | 67.85 | 67.85 |
|  |  | Total |  |  | 74.04 |

Claves: plástico, taco, barra, apoyo, fijación, tornillo, pared, inoxidable, acero

##### EIEO12 AYUDAS (31/01/2000)
Importe: 6624.47

**E07WA120M1** ud AYUDAS ALBAÑ. MODULO OFIC.
1 ud × 5557.28 (5668.43 con costes indirectos) = 5668.43
Ayuda de albañilería a instalaciones de electricidad, fontanería, calefacción, gas y telecomunicaciones, para edificio de oficinas, (considerando 810 m2), incluyendo mano de obra en carga y descarga, materiales, apertura y tapado de rozas y recibidos, i/p.p. de material auxiliar, limpieza y medios auxiliares. Medido por unidad de modulo.

| Código | Ud | Descripción | Rendimiento | Precio | Importe |
|---|---|---|---|---|---|
| O01OA030 | h. | Oficial primera | 108 | 12.38 | 1337.04 |
| O01OA050 | h. | Ayudante | 108 | 12.07 | 1303.56 |
| O01OA070 | h. | Peón ordinario | 108 | 11.97 | 1292.76 |
| M06MP140 | h. | Martillo manual perforador brocas espec. | 16 | 68.37 | 1093.92 |
| M06MI020 | h. | Martillo manual picador eléctrico 11kg | 100 | 2.65 | 265.00 |
| M06MI010 | h. | Martillo manual picador neumático 9 kg | 100 | 2.65 | 265.00 |
|  |  | Total |  |  | 5557.28 |

| Medición | Uds. | Parcial |
|---|---|---|
| OFICINAS |  |  |
|  | 1 | 1.00 |
| Total |  | 1 |

**E07RC010** m2 RECIBIDO CERCOS EN TABIQUES C/YESO (31/01/2000)
80.56 m2 × 8.95 (9.13 con costes indirectos) = 735.51
Recibido y aplomado de cercos o precercos de cualquier material en tabiques, utilizando pasta de yeso negro, totalmente colocado y aplomado. Incluso material auxiliar, limpieza y medios auxiliares. Según RY-85. Medida la superficie realmente ejecutada.

| Código | Ud | Descripción | Rendimiento | Precio | Importe |
|---|---|---|---|---|---|
| O01OA030 | h. | Oficial primera | 0.31 | 12.38 | 3.84 |
| O01OA050 | h. | Ayudante | 0.31 | 12.07 | 3.74 |
| P01UC030 | kg | Puntas 20x100 (material) | 0.105 | 6.43 | 0.68 |
| A01A030 | m3 | PASTA DE YESO NEGRO (31/01/2000) | 0.009 | 76.37 | 0.69 |
|  |  | Total |  |  | 8.95 |

Claves: colocación, yeso, superficie, cerco, precerco, material, pasta, auxiliar, ejecución, medio, limpieza, negro, tabiquería

| Medición | Uds. | Largo | Alto | Parcial |
|---|---|---|---|---|
| OFICINAS |  |  |  |  |
| PUERTAS | 30 | 0.8 | 2.1 | 50.40 |
|  | 2 | 1.8 | 2.1 | 7.56 |
|  | 1 | 4.5 | 2.8 | 12.60 |
| VENTANAS | 5 | 2 | 1 | 10.00 |
| Total |  |  |  | 80.56 |

**E07RC040** m2 RECIBIDO CERCOS EN MUR.EXT.A REVEST. (31/01/2000)
19.26 m2 × 11.23 (11.45 con costes indirectos) = 220.53
Recibido de cercos o precercos de cualquier material en muro de cerramiento exterior para revestir, utilizando mortero de cemento CEM II/B-P 32,5 N y arena de río tipo M-10, totalmente colocado y aplomado. Incluso material auxiliar, limpieza y medios auxiliares. Según RC-03. Medida la superficie realmente ejecutada.

| Código | Ud | Descripción | Rendimiento | Precio | Importe |
|---|---|---|---|---|---|
| O01OA030 | h. | Oficial primera | 0.35 | 12.38 | 4.33 |
| O01OA050 | h. | Ayudante | 0.35 | 12.07 | 4.22 |
| P01UC030 | kg | Puntas 20x100 | 0.09 | 6.43 | 0.58 |
| A02A060 | m3 | MORTERO CEMENTO M-10 (31/01/2000) | 0.03 | 69.86 | 2.10 |
|  |  | Total |  |  | 11.23 |

Claves: areno, ejecución, muro, material, cerco, cerramiento, exterior, revestir, colocación, mortero, río, cemento, auxiliar, limpieza, medio, superficie, precerco

| Medición | Uds. | Largo | Alto | Parcial |
|---|---|---|---|---|
| OFICINAS |  |  |  |  |
| VENT. | 4 | 2 | 1.2 | 9.60 |
|  | 2 | 2 | 0.6 | 2.40 |
|  | 1 | 0.6 | 0.6 | 0.36 |
| PUERTAS | 1 | 2 | 2.3 | 4.60 |
|  | 1 | 1 | 2.3 | 2.30 |
| Total |  |  |  | 19.26 |

#### EIEM MARQUESINA (31/01/2000)
Importe: 68928.5

##### EIEM1 MOVIMIENTO DE TIERRAS (31/01/2000)
Importe: 1608.84

**U01EZ050** m3 EXCAV. ZANJAS Y POZOS MEDIOS MECÁN.
52.99 m3 × 5.92 (6.04 con costes indirectos) = 320.06

| Medición | Uds. | Largo | Ancho | Alto | Parcial |
|---|---|---|---|---|---|
| Z10 | 2 | 2.4 | 2.4 | 4.6 | 52.99 |
| Total |  |  |  |  | 52.99 |

**E50133L** m3. ZAHORRA ARTIFICIAL ZA 0/20
70.31 m3. × 17.97 (18.33 con costes indirectos) = 1288.78

| Medición | Uds. | Largo | Ancho | Alto | Parcial |
|---|---|---|---|---|---|
| SUB-BASE | 1 | 13.6 | 25.85 | 0.2 | 70.31 |
| Total |  |  |  |  | 70.31 |

##### EIEM2 CIMENTACIÓN (21/01/2003)
Importe: 4563.52

**E06HC020** m3 HORMIGÓN HNE-20
38.02 m3 × 71.18 (72.6 con costes indirectos) = 2760.25

| Medición | Uds. | Largo | Ancho | Alto | Parcial |
|---|---|---|---|---|---|
| Z10 | 2 | 2.4 | 2.4 | 3.3 | 38.02 |
| Total |  |  |  |  | 38.02 |

**E04MM010** m3 HORMIGÓN HA-25. CIMIENTOS Y LOSAS
13.82 m3 × 76.49 (78.02 con costes indirectos) = 1078.24

| Medición | Uds. | Largo | Ancho | Alto | Parcial |
|---|---|---|---|---|---|
| Z10 | 2 | 2.4 | 2.4 | 1.2 | 13.82 |
| Total |  |  |  |  | 13.82 |

**E04AB020** kg ACERO CORRUGADO B 500 S
552.8 kg × 1.02 (1.04 con costes indirectos) = 574.91

| Medición | Uds. | Largo | Parcial |
|---|---|---|---|
| Z10 40 KG/M3 | 40 | 13.82 | 552.80 |
| Total |  |  | 552.8 |

**E02S250MJE** l MORTERO AUTONIVELANTE PLACAS
54 l × 2.73 (2.78 con costes indirectos) = 150.12

| Medición | Uds. | Largo | Ancho | Alto | Parcial |
|---|---|---|---|---|---|
| T10 | 4 | 0.45 | 0.5 | 60 | 54.00 |
| Total |  |  |  |  | 54 |

##### EIEM4 ESTRUCTURA (21/01/2003)
Importe: 29594.45

**E04AP040MT10** ud PLACA CIMEN.450x500x20 mm. C/PERN. (21/02/2007)
4 ud × 78.07 (79.63 con costes indirectos) = 318.52
Placa de anclaje de acero S 275JR en perfil plano para atornillar en cimentación, de dimensiones 450x500x20mm. con 8 pernos de redondo corrugado de 20 mm, con longitud total de 0,85 m. roscadas, rigidizadores, plantilla superior., i/taladro central, colocado. Según normas EHE y CTE-SE-AE/A. Seg. documento planos.

| Código | Ud | Descripción | Rendimiento | Precio | Importe |
|---|---|---|---|---|---|
| O01OA030 | h. | Oficial primera | 2 | 12.38 | 24.76 |
| P03ACC080 | kg | Acero corrugado B 500 S/SD pref. | 18.5 | 0.62 | 11.47 |
| P03ALV020M1 | ud | Tuerca acero D=20 (material; 28/09/2011) | 24 | 0.31 | 7.44 |
| P03ALP010 | kg | Acero laminado S 275JR | 57.5 | 0.56 | 32.20 |
| P01DW090 | ud | Pequeño material tipo tres | 2 | 1.1 | 2.20 |
|  |  | Total |  |  | 78.07 |

| Medición | Uds. | Parcial |
|---|---|---|
| T10 | 4 | 4.00 |
| Total |  | 4 |

**E05AAL005** kg ACERO S275 EN ESTRUCTURA SOLDADA
21992.06 kg × 1.2 (1.22 con costes indirectos) = 26830.31

| Medición | Uds. | Largo | Alto | Parcial |
|---|---|---|---|---|
| SOPORTES |  |  |  |  |
| S10 |  |  |  |  |
| UPN300 | 8 | 8.88 | 46.2 | 3282.05 |
| CELOSIAS |  |  |  |  |
| CELOSIA 7A - 2UD |  |  |  |  |
| UPN100 - CS | 8 | 12.43 | 10.6 | 1054.06 |
| UPN100 - CI | 4 | 24.73 | 10.6 | 1048.55 |
| UPN80 - MONT. | 4 | 2.75 | 8.64 | 95.04 |
|  | 8 | 2.13 | 8.64 | 147.23 |
| UPN80 - DIAG. | 8 | 24.6 | 8.64 | 1700.35 |
| PLETINAS |  |  |  |  |
| APROX.450.450.10 | 2 | 21 | 16.2 | 680.40 |
| 120.90.10 | 2 | 210 | 0.87 | 365.40 |
| 2400.120.10 | 2 | 1 | 23 | 46.00 |
| CELOSIA 7A - 1UD |  |  |  |  |
| UPN100 - CS | 4 | 12.52 | 10.6 | 530.85 |
| UPN100 - CI | 2 | 24.93 | 10.6 | 528.52 |
| UPN80 - MONT. | 4 | 2.75 | 8.64 | 95.04 |
|  | 8 | 2.13 | 8.64 | 147.23 |
| UPN80 - DIAG. | 8 | 24.6 | 8.64 | 1700.35 |
| PLETINAS |  |  |  |  |
| APROX.450.450.10 | 2 | 21 | 16.2 | 680.40 |
| 120.90.10 | 2 | 210 | 0.87 | 365.40 |
| 2400.120.10 | 2 | 1 | 23 | 46.00 |
| CELOSÍA 8 - 2 UD |  |  |  |  |
| UPN100 CS CI | 8 | 12.8 | 10.6 | 1085.44 |
| UPN 80 MONT. | 12 | 1.5 | 8.64 | 155.52 |
| UPN80 DIAG. | 32 | 2.47 | 8.64 | 682.91 |
| PLETINAS |  |  |  |  |
| APROX.450.450.10 | 2 | 9 | 16.2 | 291.60 |
| 120.90.10 | 2 | 110 | 0.87 | 191.40 |
| 4000.120.10 | 2 | 2 | 38.4 | 153.60 |
| CELOSÍA 9 - 1 UD |  |  |  |  |
| UPN100 CS CI | 4 | 12.8 | 10.6 | 542.72 |
| UPN 80 MONT. | 2 | 2.75 | 8.64 | 47.52 |
| UPN80 DIAG. | 16 | 3.38 | 8.64 | 467.25 |
| PLETINAS |  |  |  |  |
| APROX.450.450.10 | 1 | 9 | 16.2 | 145.80 |
| 120.90.10 | 1 | 122 | 0.87 | 106.14 |
| CORREAS |  |  |  |  |
| IPE180 | 20 | 13.3 | 18.8 | 5000.80 |
| ENANOS |  |  |  |  |
| UPN80 | 16 | 1.5 | 8.64 | 207.36 |
| TIRANTES D=20 | 16 | 10.15 | 2.47 | 401.13 |
| Total |  |  |  | 21992.06 |

**E05AC030M2JE** m. CORREA CHAPA PERF. 250 MM TIPO C, 2.5 MM
158.19 m. × 15.16 (15.46 con costes indirectos) = 2445.62

| Medición | Uds. | Largo | Parcial |
|---|---|---|---|
| CF250.2,5 |  |  |  |
| LATERALES | 6 | 13.45 | 80.70 |
| FRONTAL | 3 | 25.83 | 77.49 |
| Total |  |  | 158.19 |

##### EIEM5 SOLERAS (21/01/2003)
Importe: 10406.17

**E10INR030M** m2 LÁMINA POLET. 400 GALGAS
351.56 m2 × 1.82 (1.86 con costes indirectos) = 653.90

| Medición | Uds. | Largo | Ancho | Parcial |
|---|---|---|---|---|
| MARQUESINA | 1 | 25.85 | 13.6 | 351.56 |
| Total |  |  |  | 351.56 |

**E04SA040JEZ** m2 SOLER.HA-30, 25cm.ARMA.#15x15x6 (21/01/2003)
351.56 m2 × 27.2 (27.74 con costes indirectos) = 9752.27
Solera de hormigón armado de 25 cm. de espesor, realizada con hormigón HA-30 N/mm2, Tmáx.20 mm., elaborado en obra, armada con doble malla electrosoldada con acero corrugado B 500 T de D=6 mm. en cuadrícula 15x15 cm. i/vertido, colocación, p.p. de juntas y aserrado de las mismas, colocacion y suministro de banda de espuma de polietileno expandido en los encuentros con paredes, placas de anclaje y pilares, con acabado antipolvo y resistente al punzonamiento, fratasado y pulido. Según NTE-RSS y EHE.

| Código | Ud | Descripción | Rendimiento | Precio | Importe |
|---|---|---|---|---|---|
| E04SE100 | m3 | HORMIGÓN HA-30/P/20/I EN SOLERA | 0.25 | 89.99 | 22.50 |
| E04AM060 | m2 | MALLA 15x15 cm. D=6 mm. | 2 | 2.35 | 4.70 |
|  |  | Total |  |  | 27.2 |

| Medición | Uds. | Largo | Ancho | Parcial |
|---|---|---|---|---|
| MARQUESINA | 1 | 25.85 | 13.6 | 351.56 |
| Total |  |  |  | 351.56 |

##### EIEM6 CERRAMIENTO Y DIVISIONES (14/11/2007)
Importe: 6591.28

**E09IMS050M** m2 CUB. CHAPA PRELACADA 0,6 mm.
217.53 m2 × 15.38 (15.69 con costes indirectos) = 3413.05

| Medición | Uds. | Largo | Alto | Parcial |
|---|---|---|---|---|
| INT. PETO | 2 | 13.45 | 1.5 | 40.35 |
|  | 1 | 25.32 | 0.75 | 18.99 |
| EXT. PETO | 2 | 13.45 | 3 | 80.70 |
|  | 1 | 25.83 | 3 | 77.49 |
| Total |  |  |  | 217.53 |

**E09ISD210M** m. REMATE CHAPA PRELACADA 0,8 D=900
77.73 m. × 26.56 (27.09 con costes indirectos) = 2105.71

| Medición | Uds. | Largo | Parcial |
|---|---|---|---|
| INF. LATERAL | 2 | 13.45 | 26.90 |
| INF. FRONTAL | 1 | 25.83 | 25.83 |
| UNIÓN CUBIERTA FACHADA | 2 | 12.5 | 25.00 |
| Total |  |  | 77.73 |

**E12PAM010M** m. ALBARDILLA CH. PRELACADA e=1,0mm a=75cm
42.73 m. × 24.61 (25.1 con costes indirectos) = 1072.52

| Medición | Uds. | Largo | Parcial |
|---|---|---|---|
|  | 2 | 13.45 | 26.90 |
|  | 1 | 15.83 | 15.83 |
| Total |  |  | 42.73 |

##### EIEM7 CUBIERTA (21/12/2007)
Importe: 12102.73

**E09IMP220M** m2 PANEL 5 GRECAS E80 MM EI60
330.9 m2 × 30.87 (31.49 con costes indirectos) = 10420.04

| Medición | Uds. | Largo | Ancho | Parcial |
|---|---|---|---|---|
|  | 2 | 13.3 | 12.44 | 330.90 |
| Total |  |  |  | 330.9 |

**E09ISD210M** m. REMATE CHAPA PRELACADA 0,8 D=900
13.45 m. × 26.56 (27.09 con costes indirectos) = 364.36

| Medición | Uds. | Largo | Parcial |
|---|---|---|---|
| CUMBRERA | 1 | 13.45 | 13.45 |
| Total |  |  | 13.45 |

**E28RSG040M** m. LÍNEA SEGUR. SOBRE CABLE. ABS. ENERG.
13.45 m. × 17.61 (17.96 con costes indirectos) = 241.56

| Medición | Uds. | Largo | Parcial |
|---|---|---|---|
| CUMBRERA | 1 | 13.45 | 13.45 |
| Total |  |  | 13.45 |

**E09ISG030M1Z** m. CANALÓN CHAPA PRELAC. e=1 mm, 150 cm (08/08/2016)
26.6 m. × 39.69 (40.48 con costes indirectos) = 1076.77
Formación de canalón formado por una chapa de acero galvanizado de 1,0 mm. de espesor, de 150 cm. desarrollo máximo, incluso ejecución de solapes, pequeño material de fijación, juntas de estanqueidad, incluso con p.p. de piezas especiales y remates finales de chapa, aliviadero de d=160 mm en chapa en el extremo exterior, soldaduras y piezas de conexión a bajantes, según CTE. Medida en verdadera magnitud.

| Código | Ud | Descripción | Rendimiento | Precio | Importe |
|---|---|---|---|---|---|
| O01OA030 | h. | Oficial primera | 0.2 | 12.38 | 2.48 |
| O01OA050 | h. | Ayudante | 0.2 | 12.07 | 2.41 |
| P05CGG280M2JE | m. | Remate chapa galv.. 1,0 mm. des=1500mm | 1 | 34.8 | 34.80 |
|  |  | Total |  |  | 39.69 |

| Medición | Uds. | Largo | Parcial |
|---|---|---|---|
| CANALONES | 2 | 13.3 | 26.60 |
| Total |  |  | 26.6 |

##### EIEM8 PINTURA
Importe: 4061.51

**E27SF020** m2 PINTURA INTUMESCENTE R-30 (30 min.)
315.58 m2 × 12.62 (12.87 con costes indirectos) = 4061.51

| Medición | Uds. | Largo | Alto | Parcial |
|---|---|---|---|---|
| SOPORTES |  |  |  |  |
| S10 |  |  |  |  |
| UPN300 | 8 | 8.88 | 1 | 71.04 |
| CELOSIAS |  |  |  |  |
| CELOSIA 7A - 2UD |  |  |  |  |
| UPN100 - CS | 4 | 12.43 | 0.4 | 19.89 |
| UPN100 - CI | 2 | 24.73 | 0.4 | 19.78 |
| UPN80 - MONT. | 2 | 2.75 | 0.34 | 1.87 |
|  | 4 | 2.13 | 0.34 | 2.90 |
| UPN80 - DIAG. | 4 | 24.6 | 0.34 | 33.46 |
| PLETINAS |  |  |  |  |
| APROX.450.450.10 | 2 | 21 | 0.41 | 17.22 |
| 2400.120.10 | 2 | 1 | 0.58 | 1.16 |
| CELOSIA 7A - 1UD |  |  |  |  |
| UPN100 - CS | 2 | 12.52 | 0.4 | 10.02 |
| UPN100 - CI | 1 | 24.93 | 0.4 | 9.97 |
| UPN80 - MONT. | 2 | 2.75 | 0.34 | 1.87 |
|  | 4 | 2.13 | 0.34 | 2.90 |
| UPN80 - DIAG. | 4 | 24.6 | 0.34 | 33.46 |
| PLETINAS |  |  |  |  |
| APROX.450.450.10 | 2 | 21 | 0.41 | 17.22 |
| 2400.120.10 | 2 | 1 | 0.58 | 1.16 |
| CELOSÍA 8 - 2 UD |  |  |  |  |
| UPN100 CS CI | 4 | 12.8 | 0.4 | 20.48 |
| UPN 80 MONT. | 6 | 1.5 | 0.34 | 3.06 |
| UPN80 DIAG. | 16 | 2.47 | 0.34 | 13.44 |
| PLETINAS |  |  |  |  |
| APROX.450.450.10 | 2 | 9 | 0.41 | 7.38 |
| 4000.120.10 | 2 | 2 | 0.96 | 3.84 |
| CELOSÍA 9 - 1 UD |  |  |  |  |
| UPN100 CS CI | 2 | 12.8 | 0.4 | 10.24 |
| UPN 80 MONT. | 1 | 2.75 | 0.32 | 0.88 |
| UPN80 DIAG. | 8 | 3.38 | 0.32 | 8.65 |
| PLETINAS |  |  |  |  |
| APROX.450.450.10 | 1 | 9 | 0.41 | 3.69 |
| Total |  |  |  | 315.58 |

#### EIEOA OBRAS AUXILIARES (31/01/2000)
Importe: 8349.08

##### EIEOAAT GALERÍA TRAFO (31/01/2000)
Importe: 8349.08

**U01EZ050** m3 EXCAV. ZANJAS Y POZOS MEDIOS MECÁN.
49.91 m3 × 5.92 (6.04 con costes indirectos) = 301.46

| Medición | Uds. | Largo | Ancho | Alto | Parcial |
|---|---|---|---|---|---|
| ATARJEAS | 1 | 12.86 | 1.1 | 1.4 | 19.80 |
|  | 1 | 5.93 | 1.1 | 1.4 | 9.13 |
|  | 1 | 4.4 | 1.1 | 1.4 | 6.78 |
|  | 1 | 5.48 | 1.1 | 1.4 | 8.44 |
| SUMIDEROS | 2 | 12 | 0.4 | 0.6 | 5.76 |
| Total |  |  |  |  | 49.91 |

**E03ALR040M1AR** m GALERÍA REGISTRABLE 80x100 cm (31/01/2000)
22.37 m × 275.83 (281.35 con costes indirectos) = 6293.80
Atarjea registrable de 80x100 cm. de medidas interiores, construida con muros encofrados a una cara HA-25, de 15cm de espesor, solera de hormigón HA-25 de 15 cm. de espesor, armado con acero B500S, y con tapa formada por UPNs 120 mm soldados de 2 en 2 y marco de angular L 60.5, terminada y con p.p. de medios auxiliares, sin incluir la excavación, s/ CTE-HS-5.

| Código | Ud | Descripción | Rendimiento | Precio | Importe |
|---|---|---|---|---|---|
| E06HC020 | m3 | HORMIGÓN HNE-20 | 0.11 | 71.18 | 7.83 |
| E04MM010 | m3 | HORMIGÓN HA-25. CIMIENTOS Y LOSAS | 0.17 | 76.49 | 13.00 |
| E05HSM010 | m3 | HORMIGÓN HA-25. PILAR Y MURO | 0.35 | 83.67 | 29.28 |
| E06EO101 | m2 | ENCOFRADO OCULTO EN PARAMENTOS PLANOS Y DESENCOF. (31/01/2000) | 2.3 | 13.68 | 31.46 |
| E04AB020 | kg | ACERO CORRUGADO B 500 S | 52 | 1.02 | 53.04 |
| E05AAL005 | kg | ACERO S275 EN ESTRUCTURA SOLDADA | 117.68 | 1.2 | 141.22 |
|  |  | Total |  |  | 275.83 |

| Medición | Uds. | Largo | Parcial |
|---|---|---|---|
|  | 1 | 12.86 | 12.86 |
|  | 1 | 5.93 | 5.93 |
|  | 1 | 1.83 | 1.83 |
|  | 1 | 0.95 | 0.95 |
|  | 1 | 0.8 | 0.80 |
| Total |  |  | 22.37 |

**E03ALR040M1AN** m GALERÍA NO REGISTRABLE 80x100 cm (31/01/2000)
6.31 m × 208.64 (212.81 con costes indirectos) = 1342.83

| Código | Ud | Descripción | Rendimiento | Precio | Importe |
|---|---|---|---|---|---|
| E06HC020 | m3 | HORMIGÓN HNE-20 | 0.11 | 71.18 | 7.83 |
| E04MM010 | m3 | HORMIGÓN HA-25. CIMIENTOS Y LOSAS | 0.17 | 76.49 | 13.00 |
| E05HSM010 | m3 | HORMIGÓN HA-25. PILAR Y MURO | 0.35 | 83.67 | 29.28 |
| E06EO101 | m2 | ENCOFRADO OCULTO EN PARAMENTOS PLANOS Y DESENCOF. | 2.3 | 13.68 | 31.46 |
| E06EO101MJE | m2 | ENCOFRADO OCULTO EN LOSAS Y DESENCOF. (31/01/2000) | 0.8 | 19.23 | 15.38 |
| E04SE100 | m3 | HORMIGÓN HA-30/P/20/I EN SOLERA | 0.17 | 89.99 | 15.30 |
| E04AB020 | kg | ACERO CORRUGADO B 500 S | 94.5 | 1.02 | 96.39 |
|  |  | Total |  |  | 208.64 |

| Medición | Uds. | Largo | Parcial |
|---|---|---|---|
|  | 1 | 1.63 | 1.63 |
|  | 1 | 4.68 | 4.68 |
| Total |  |  | 6.31 |

**E03EUF030** ud SUM.SIF.FUND.C/REJ.FUND.250x250 70mm
2 ud × 23.36 (23.83 con costes indirectos) = 47.66
Sumidero sifónico de fundición de 250x250 mm. con rejilla circular de fundición y con salida vertical u horizontal de 70 mm.; para recogida de aguas pluviales o de locales húmedos, instalado y conexionado a la red general de desagüe, incluso con p.p. de pequeño material de agarre y medios auxiliares, y sin incluir arqueta de apoyo, s/ CTE-HS-5.

| Código | Ud | Descripción | Rendimiento | Precio | Importe |
|---|---|---|---|---|---|
| O01OA030 | h. | Oficial primera | 0.6 | 12.38 | 7.43 |
| P02EDF020 | ud | Sum.sif./rej.circ. fund. L=250x250 Dt=70 (material) | 1 | 14.83 | 14.83 |
| P01DW090 | ud | Pequeño material tipo tres | 1 | 1.1 | 1.10 |
|  |  | Total |  |  | 23.36 |

Claves: auxiliar, local, rejilla, sumidero, salida, vertical, horizontal, circulación, agarre, agua, humedad, conexión, red, desagüe, material, medio, arqueta, apoyo, fundición, sifón

| Medición | Uds. | Parcial |
|---|---|---|
| EVACUAC. GALERÍA | 2 | 2.00 |
| Total |  | 2 |

**E03OEP290** m. TUBO PVC ESTR. J.ELÁS.SN4 C.TEJA 125mm
24 m. × 12.78 (13.04 con costes indirectos) = 312.96
Colector de saneamiento enterrado de PVC de pared estructurada de color teja y rigidez 4 kN/m2; con un diámetro 125 mm. y de unión por junta elástica. Colocado en zanja, sobre una cama de arena de río de 10 cm. debidamente compactada y nivelada, relleno lateralmente y superiormente hasta 10 cm. por encima de la generatriz con la misma arena; compactando ésta hasta los riñones. Con p.p. de medios auxiliares y sin incluir la excavación ni el tapado posterior de las zanjas, s/ CTE-HS-5.

| Código | Ud | Descripción | Rendimiento | Precio | Importe |
|---|---|---|---|---|---|
| O01OA030 | h. | Oficial primera | 0.2 | 12.38 | 2.48 |
| O01OA060 | h. | Peón especializado | 0.2 | 12.02 | 2.40 |
| P01AA020 | m3 | Arena de río 0/6 mm. | 0.237 | 14.8 | 3.51 |
| P02CVW010 | kg | Lubricante tubos PVC j.elástica | 0.003 | 5.06 | 0.02 |
| P02TVE005 | m. | Tub.PVC estructurado j.elást SN4 D=125mm (material) | 1 | 4.37 | 4.37 |
|  |  | Total |  |  | 12.78 |

Claves: unión, colocación, colector, PVC, estructura, color, teja, junta, diámetro, saneamiento, zanja, medio, rigidez, nivel, río, pared, compacto, relleno, excavación, riñones, auxiliar, tapa, elástico, lateral, areno

| Medición | Uds. | Largo | Parcial |
|---|---|---|---|
|  | 2 | 12 | 24.00 |
| Total |  |  | 24 |

**E01DWM020M** m3 APER.HUECOS >1m2 M.HGÓN.C/COM. (21/01/2003)
0.16 m3 × 308.62 (314.79 con costes indirectos) = 50.37
Apertura de huecos en muros de hormigón de espesor variable, con compresor, incluso limpieza y retirada de escombros a pie de carga, sin transporte al vertedero y con p.p. de medios auxiliares, sin medidas de protección colectivas.

| Código | Ud | Descripción | Rendimiento | Precio | Importe |
|---|---|---|---|---|---|
| O01OA020 | h | Capataz | 10 | 12.58 | 125.80 |
| O01OA070 | h. | Peón ordinario | 10 | 11.97 | 119.70 |
| M06CM030 | h. | Compre.port.diesel m.p. 5 m3/min (maquinaria; 21/01/2003) | 12 | 3.45 | 41.40 |
| M06MP110 | h. | Martillo manual perforador neumat.20 kg (maquinaria) | 12 | 1.81 | 21.72 |
|  |  | Total |  |  | 308.62 |

Claves: hueco, pie, muro, hormigón, compresor, limpieza, escombro, medio, auxiliar, protección, colectivo, carga, transporte, vertedero

| Medición | Uds. | Largo | Ancho | Alto | Parcial |
|---|---|---|---|---|---|
| UNION GALERÍAS | 1 | 0.8 | 0.2 | 1 | 0.16 |
| Total |  |  |  |  | 0.16 |

### EII INSTALACIONES EDIFICIOS (-20069)
Importe: 2265136.21

#### EII-IE INSTALACION ELECTRICA (31/01/2000)
Importe: 1044047.03

##### EII-IE-CT INSTALACION ELECTRICA C.T. (23/01/2002)
Importe: 200466.66

**U09TM050** ud CELDA DE PROT.CON I. AUTOMÁT. EXTRAIBLE DE LINEA (08/08/2016)
2 ud × 35499.29 (36209.28 con costes indirectos) = 72418.56
Celda de proteccion blindada para instalación interior s/ UNE 20099, ejecución"metalclad", clasificación LSC2B-PM-AFLR según norma IEC62271-200. Estructura autoportante, realizada en chapa de acero de 2,5mm de espesor mínimo.
Módulo de protección con interruptor automático extraible, con aparellaje en dieléctrico de gas SF6, de 1550+175 mm. de fondo, 2300+430 mm. de alto y 700 mm de ancho, conteniendo en su interior debidamente montados y conexionados, los siguientes aparatos y materiales: un interruptor automático III en SF6, de 17,5 kV de tensión nominal, 1250 A de intensidad nominal, y 20 kA de intensidad de cortocircuito, mando manual con bobina de disparo asociada al relé de protección, y contactos auxiliares; un seccionador III con posiciones Conexión - Seccionamiento - Puesta a tierra, (conectado, desconectado, y puesta a tierra), de 17,5 kV. de tensión nominal, capacidad de cierre sobre cortocircuito de 50 kA. cresta ; tres transformadores de intensidad toroidales para protección de fases y homopolar; tres captores captativos de presencia de tensión, transformadores de tensión. Accesorios y pequeño material.
Con las siguientes caracteristicas:
Referencia Cabina Línea
Dimensiones
Profundidad (mm) 1 550 + 175
Ancho (mm) 700
Alto (mm) 2 300 + 430
Peso aproximado (kg) 1 000
Elemento de corte
Tipo de Aut extraíble / calibre IEC / A LF2 1250 A
Fusibles tipo DIN MT para Interruptor -
Contactos auxiliares Sí
Motorización Sí
Relé antibombeo Sí
Bobina de cierre Sí
Bobina de apertura (1ª bobina) Sí
Bobina de mínima (2ª bobina) No
Descargado de muelles al extraer Sí
Interruptor presión de SF6 -
Equipamiento
Cable (C) o Barras (B) Seccionador de puesta a tierra C
Cable o barras testeado de voltaje Sí
Resistencia calefactora controlada por termostato Sí
Thermal diagnosis: Sin / 2 áreas / 3 áreas Sin
Pararrayos No
Conexiones MT
Conexión (Superior o Inferior) I
Cantidad de cables / fase (o máx.) 2
Tipo de conductor / aislamiento
Sección (mm²) 630
Cables secos Unipolar (U) / Tripolar (T) U
Sensores de corriente LPCT
Cantidad
Intensidad primaria Nominal/Extendida
Tensión secundarioa
Transformadores de tensión
Cantidad / Lado cables (C) o Lado Barras (B)
Fijos = F / Extraíbles (con fusibles) = E
Tensión de primario (kV)
Tensión de secundario (V)
1) Medida VA / Clase
2) Protección VA / Clase
Equipamiento BT
Relé de protección de Schneider Electric, modelo Sepam S42
Medidas (A, V, W, VAR, PF, f) A través del relé
Módulo Sepam 100 incluyendo selector local/remoto, unifilar, pulsadores y lámparas de indicador 1
Sensor de punto para detección de luz 3
Detector de arco interno, modelo VAMP 120 2
Lámparas de indicación y alarma, integrados en unifilar Sí
Selector de dos posiciones de Entrelec incluidos en el unifilar 2
Relés auxiliares de Schneider 1
Bloque de diodos de Phoenix Contact 1
Interruptores magnetotérmicos bipolares de Schneider 5
Fusibles de baja tensión 3
Minicontactor de Schneider 4
Termostato e iluminación Sí
Marca/Modelo: Schneider/ MCset AD2 Línea I. Automático 17,5kV

| Código | Ud | Descripción | Rendimiento | Precio | Importe |
|---|---|---|---|---|---|
| O01OA030 | h. | Oficial primera | 4 | 12.38 | 49.52 |
| O01OA040 | h. | Oficial segunda | 4 | 12.2 | 48.80 |
| P15BB035 | ud | Celda de linea con prot. int. autom. de 17,5 kV extraible (material; 13/10/2016) | 1 | 35400.97 | 35400.97 |
|  |  | Total |  |  | 35499.29 |

Claves: protección, módulo, relé, cortocircuito, interruptor, automático, gas, contenedor, intensidad, montaje, conexión, aparato, alto, interior, tensión, material, sección, cobre, dieléctrico, bobina, corte, auxiliar, tierra, cierre, mando, transformador, toro, embarrado, pletina, autoalimentador, manual, contacto, accesorio

| Medición | Uds. | Parcial |
|---|---|---|
| Llegada | 1 | 1.00 |
| Salida | 1 | 1.00 |
| Total |  | 2 |

**U09TM060** ud CELDA DE PROT.CON I. AUTOMÁT. EXTRAIBLE DE P. TRAFO (08/08/2016)
2 ud × 36405.05 (37133.15 con costes indirectos) = 74266.30
Celda de proteccion blindada para instalación interior s/ UNE 20099, ejecución"metalclad", clasificación LSC2B-PM-AFLR según norma IEC62271-200. Estructura autoportante, realizada en chapa de acero de 2,5mm de espesor mínimo.
Módulo de protección con interruptor automático extraible, con aparellaje en dieléctrico de gas SF6, de 1550+175 mm. de fondo, 2300+430 mm. de alto y 700 mm de ancho, conteniendo en su interior debidamente montados y conexionados, los siguientes aparatos y materiales: un interruptor automático III en SF6, de 17,5 kV de tensión nominal, 1250 A de intensidad nominal, y 20 kA de intensidad de cortocircuito, mando manual con bobina de disparo asociada al relé de protección, y contactos auxiliares; un seccionador III con posiciones Conexión - Seccionamiento - Puesta a tierra, (conectado, desconectado, y puesta a tierra), de 17,5 kV. de tensión nominal, capacidad de cierre sobre cortocircuito de 50 kA. cresta ; tres transformadores de intensidad toroidales para protección de fases y homopolar; tres captores captativos de presencia de tensión, transformadores de tensión. Accesorios y pequeño material.
Con las siguientes caracteristicas:
Referencia Cabina PROTECCION TRAFO
Dimensiones
Profundidad (mm) 1 550 + 175
Ancho (mm) 700
Alto (mm) 2 300 + 430
Peso aproximado (kg) 1 000
Elemento de corte
Tipo de Aut extraíble / calibre IEC / A LF2 1250 A
Fusibles tipo DIN MT para Interruptor -
Contactos auxiliares Sí
Motorización Sí
Relé antibombeo Sí
Bobina de cierre Sí
Bobina de apertura (1ª bobina) Sí
Bobina de mínima (2ª bobina) No
Descargado de muelles al extraer Sí
Interruptor presión de SF6 -
Equipamiento
Cable (C) o Barras (B) Seccionador de puesta a tierra C
Cable o barras testeado de voltaje Sí
Resistencia calefactora controlada por termostato Sí
Thermal diagnosis: Sin / 2 áreas / 3 áreas Sin
Pararrayos No
Conexiones MT
Conexión (Superior o Inferior) I
Cantidad de cables / fase (o máx.) 2
Tipo de conductor / aislamiento
Sección (mm²) 630
Cables secos Unipolar (U) / Tripolar (T) U
Sensores de corriente LPCT
Cantidad 3
Intensidad primaria Nominal/Extendida 100/1250A
Tensión secundarioa 22,5 mV
Transformadores de tensión
Cantidad / Lado cables (C) o Lado Barras (B)
Fijos = F / Extraíbles (con fusibles) = E
Tensión de primario (kV)
Tensión de secundario (V)
1) Medida VA / Clase
2) Protección VA / Clase
Equipamiento BT
Relé de protección de Schneider Electric, modelo Sepam T42
Medidas (A, V, W, VAR, PF, f) A través del relé
Módulo Sepam 100 incluyendo selector local/remoto, unifilar, pulsadores y lámparas de indicador 1
Sensor de punto para detección de luz 3
Detector de arco interno, modelo VAMP 120 2
Lámparas de indicación y alarma, integrados en unifilar Sí
Selector de dos posiciones de Entrelec incluidos en el unifilar 2
Relés auxiliares de Schneider 1
Bloque de diodos de Phoenix Contact 1
Interruptores magnetotérmicos bipolares de Schneider 5
Fusibles de baja tensión 3
Minicontactor de Schneider 4
Termostato e iluminación Sí
Marca/Modelo: Schneider/ MCset AD2 TRAFO I. Automático 17,5kV

| Código | Ud | Descripción | Rendimiento | Precio | Importe |
|---|---|---|---|---|---|
| O01OA030 | h. | Oficial primera | 5 | 12.38 | 61.90 |
| O01OA040 | h. | Oficial segunda | 5 | 12.2 | 61.00 |
| P15BB040 | ud | Celda de proteccion trafo. int. autom. de 17,5 kV extraible (material; 13/10/2016) | 1 | 36282.15 | 36282.15 |
|  |  | Total |  |  | 36405.05 |

Claves: protección, módulo, relé, cortocircuito, interruptor, automático, gas, contenedor, intensidad, montaje, conexión, aparato, alto, interior, tensión, material, sección, cobre, dieléctrico, bobina, corte, auxiliar, tierra, cierre, mando, transformador, toro, embarrado, pletina, autoalimentador, manual, contacto, accesorio

| Medición | Uds. | Parcial |
|---|---|---|
| Protección Trafos | 2 | 2.00 |
| Total |  | 2 |

**DINMTCT** ud INTERCONEXION CELDA-TRAFO (28/11/2005)
2 ud × 1075.67 (1097.18 con costes indirectos) = 2194.36
Interconexión de celda - trafo, compuesta por cables unipolares AT 12/20 KV del tipo DHZ1, con conductores de sección y material 1x150 Al empleando 3 de hasta 15 m de longitud, y terminales ELASTIMOLD de 24 KV del tipo enchufable y modelo K-158-LR, totalmente instalado

| Código | Ud | Descripción | Rendimiento | Precio | Importe |
|---|---|---|---|---|---|
| O01OA030 | h. | Oficial primera | 4 | 12.38 | 49.52 |
| O01OA040 | h. | Oficial segunda | 4 | 12.2 | 48.80 |
| P15BC200 | ud | Puent.conex.1x150 mm2 DHZ1 Al 12/20kV (material; 02/08/2016) | 1 | 421.21 | 421.21 |
| P15BC210 | ud. | Terminales enchufables (material; 28/11/2005) | 6 | 92.69 | 556.14 |
|  |  | Total |  |  | 1075.67 |

| Medición | Uds. | Parcial |
|---|---|---|
| Trafo 1 | 1 | 1.00 |
| Trafo 2 | 1 | 1.00 |
| Total |  | 2 |

**U09TT160J** ud TRANSF. SECO MT/BT 1600 kVA 13,2/04 kV, 6%Ucc,Dyn5 (02/08/2016)
2 ud × 24531.64 (25022.27 con costes indirectos) = 50044.54
Transformador de media a baja tensión de 1600 KVA. de potencia, aislamiento en seco, con bobinados encapsulados y moldeados en vacío en resina epoxi, refrigeración natural, para interior, de las siguientes características: tensión primaria 13,2, tensión secundaria 230/400 A., regulación +- 2,5% +- 5%; conexión DYn5, tensión de cortocircuito 6%. Equipado con dispositivo de protección térmica formado por 6 sondas PTC y convertidor electrónico de dos contactos (alarma y disparo) totalmente montado y conexionado.
El transforamdor estara fabricado con las siguientes caracteristicas:
Especificación técnica – Transformador 1600 KVA 13,2/0,42 kV
Características
Dry - Ecodiseño
Aplicación Distribución
Potencia nominal [kVA] 1600
Tensión primaria en vacío [V] 13200
Conmutación ±2.5%, ±5%
Tensión secundaria en vacío [V] 420
Nivel de aislamiento devanado primario [kV] LI 95 / AC 38 / Um 17.5
Nivel de aislamiento devanado secundario [kV] LI - / AC 3 / Um 1.1
Frecuencia [Hz] 50
Número de fases 3
Grupo de conexión Dyn5
Posición terminales (AT/BT) Arriba / Arriba
Temperatura ambiente -
Max./mensual/media anual [°C] 40 / 30 / 20
Calentamiento (AT/BT) [K/K] 100 / 100
Clases C/A/F E2, C2, F1
Clase de aislamiento (AT/BT) F/F
Altitud (s.n.m.) [m] <1000
Instalación Interior
Valores garantizados
Norma IEC 60076, EN 50588-1
Impedancia [%] 6 % (+/- 10% Tol.)
Pérdidas en vacío [W] 2200 (+ 0% Tol.)
Pérdidas en carga (a 120 °C) [W] 13000 (+ 0% Tol.)
Potencia acústica Lwa [dB] 68
Valores preliminares IP00
Longitud [mm] 1880
Anchura [mm] 1000
Altura [mm] 2315
Distancia entre ejes (c/c) [mm] 820 x 820
Peso total [kg] 4080
Tipo de diseño
Refrigeración AN
Material conductor devanado primario Aluminio
Material conductor devanado secundario Aluminio
Tipo de fabricación (AT/BT) Encapsulada / Impregnada
Accesorios
Conmutador de tensión en vacío en arrollamiento primario
Sonda Pt100 por fase
Unidad de control de temperatura T-154
Ruedas bidireccionales
Placa de características estándar
Toma de tierra
Documentación
Anillas de elevación y arrastre
Marca ABB o similar

| Código | Ud | Descripción | Rendimiento | Precio | Importe |
|---|---|---|---|---|---|
| O01OA030 | h. | Oficial primera | 4 | 12.38 | 49.52 |
| O01OA040 | h. | Oficial segunda | 4 | 12.2 | 48.80 |
| P15BD090J | ud | Transf.encapsulado 1600 KVA 13,2/04kV, 6%Ucc, Dyn5,50hz (material; 13/10/2016) | 1 | 24349.6 | 24349.60 |
| P15BC210 J | ud | Cableado de sondas del transformador (material; 02/08/2016) | 1 | 83.72 | 83.72 |
|  |  | Total |  |  | 24531.64 |

**TTNEUTRO** ud TOMA TIERRA NEUTRO TRANSFORMADOR (23/01/2002)
4 ud × 209.39 (213.58 con costes indirectos) = 854.32
Ud. Toma tierra neutro transformador con picas de acero cobreado de D=14.3 mm. y 2 m. de longitud, cable de cobre con aislamiento RV-K (0,6/1 kV) de 1x50 mm². Con una configuración según plano o similar.

| Código | Ud | Descripción | Rendimiento | Precio | Importe |
|---|---|---|---|---|---|
| O01OA030 | h. | Oficial primera | 2 | 12.38 | 24.76 |
| O01OA050 | h. | Ayudante | 2 | 12.07 | 24.14 |
| P15EA010 | ud | Pica de t.t. 200/14,3 Fe+Cu (material; 19/07/2004) | 4 | 8.06 | 32.24 |
| P15AL010 | m. | Cond.aisla. RV 0,6-1kV 50 mm2 Al (material; 07/06/2005) | 30 | 1.74 | 52.20 |
| P50GA002 | m. | Conduc cobre desnudo 50 mm² (material; 23/01/2002) | 45 | 1.69 | 76.05 |
|  |  | Total |  |  | 209.39 |

**TTCENTROT** ud TOMA TIERRA PROTECCION CT (23/01/2002)
1 ud × 205.43 (209.54 con costes indirectos) = 209.54
Ud. Toma tierra protección del centro de transformación realizado con picas de acero cobreado de D=14.3 mm. y 2 m. de longitud, cable de cobre desnudo de 1x50 mm². Con una configuración según plano o similar.

| Código | Ud | Descripción | Rendimiento | Precio | Importe |
|---|---|---|---|---|---|
| O01OA030 | h. | Oficial primera | 3 | 12.38 | 37.14 |
| O01OA050 | h. | Ayudante | 3 | 12.07 | 36.21 |
| P15EA010 | ud | Pica de t.t. 200/14,3 Fe+Cu | 8 | 8.06 | 64.48 |
| P50GA002 | m. | Conduc cobre desnudo 50 mm² | 40 | 1.69 | 67.60 |
|  |  | Total |  |  | 205.43 |

**DACC123** ud ACCESORIOS CENTRO TRANSFORMACION (06/10/2011)
1 ud × 315 (321.3 con costes indirectos) = 321.30
Ud. Accesorios para permitir la realización de maniobras en el Centro de Transformación, con aislamiento suficiente para las maniobras y operaciones de mantenimiento compuesto por: banquillo aislante, par de guantes de amianto, maneta de maniobra, extintor, y cartel de primeros auxilios, completamente instalados y colocados.

| Código | Ud | Descripción | Rendimiento | Precio | Importe |
|---|---|---|---|---|---|
| DACC1231 | ud | Accesorios centro transformacion (06/10/2011) | 1 | 315 | 315.00 |
|  |  | Total |  |  | 315 |

**MEDPACON** ud MEDICION TENSIONES DE PASO Y CONTACTO (03/08/2016)
1 ud × 154.65 (157.74 con costes indirectos) = 157.74
Medición de las tensiones de paso y contacto con equipo adecuado en interior del C. de Transformación y en sus proximidades así como del valor de las resistencias de puesta tierra de protección y servicio y certificación de las mismas por parte de la empresa autorizada.

| Código | Ud | Descripción | Rendimiento | Precio | Importe |
|---|---|---|---|---|---|
| O01OA030 | h. | Oficial primera | 2 | 12.38 | 24.76 |
| O01OA050 | h. | Ayudante | 2 | 12.07 | 24.14 |
| MP15EA010 | ud | Certificado medición tensiones de paso y contacto (material; 03/08/2016) | 1 | 105.75 | 105.75 |
|  |  | Total |  |  | 154.65 |

##### EII-IE-BT INSTALACION ELECTRICA B.T. - EDIFICIO (31/01/2000)
Importe: 843580.37

###### EII-IE-BT01 CUADROS ELECTRICOS (05/10/2011)
Importe: 277000.47

**13.005E.2-002** Ud CUADRO GENERAL (08/08/2016)
1 Ud × 183437.37 (187106.12 con costes indirectos) = 187106.12
Cuadro GENERAL B,de tipo segregado para instalación interior , forma 4b según UNE-EN 60439. Formado por paneles metálicos autoportantes, formada con un perfil en C de chapa de acero de 2mm conformada en frio, para una intensidad nominal de hasta 7300A, de 2356mm (alto) y profundidad 1400 mm y modulos de 650m de ancho y pasillos de 250mm de anchura embarrados verticales, con unas dimensiones aproximada para albergar los equipos incluidos en el esquema unifilar y una reserva minima del 20%, tipo OKKEN deSCHNEIDER o equivalente, con un IP 31, construido conforme a las normas de referencia CEI/UNE -EN 60439-1 y CEI 60529. Embarrado de cobre conforme a la intensidad nominal de 7300A y a la ICC=75kA (Protección de las personas arco interno CIE 61641 100kA eff 0,3s) para una tensión asignada de aislamiento de 1000Vy una tensión de empleo de 690V. Resto de caracteristicas y elementos conforme al Pliego Tecnico y al documento planos.Colocado sobre zócalo de 50m .
Todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.GENERAL B
Marca/modelo: SCHNEIDER ELECTRIC /OKKEN (aparamenta marca Schneider) o equivalente .
Total de salidas:Según esquema unifilar . Potencia total: 3200kVA Icc=75kA .

| Código | Ud | Descripción | Rendimiento | Precio | Importe |
|---|---|---|---|---|---|
| 05047-E22.003 | ud | Aparamenta Cuadro GENERAL B (material; 13/10/2016) | 1 | 111441.87 | 111441.87 |
| 05047-E22.004 | ud | Armario y cableado cuadro GENERAL B (material; 13/10/2016) | 1 | 71262 | 71262.00 |
| O01OB200 | h. | Oficial 1ª electricista (mano de obra; 08/08/2016) | 30 | 12.38 | 371.40 |
| O01OB220 | h | Ayudante electricista (mano de obra; 08/08/2016) | 30 | 12.07 | 362.10 |
|  |  | Total |  |  | 183437.37 |

**13.005E.2-015** Ud CUADRO PRINCIPAL I. AIRE COMPRIMIDO (08/08/2016)
1 Ud × 26637.5 (27170.25 con costes indirectos) = 27170.25
Cuadro INSTALACION AIRE COMPRIMIDO, formado por paneles metálicos autoportantes para una intensidad nominal de hasta 4000A, de 2100mm (alto) y profundidad 800 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL I. AIRE COMPRIMIDO.
Marca/modelo: SCHNEIDER ELECTRIC /PRISMA PLUS sistema P (aparamenta marca Schneider) o equivalente .
Total de salidas:Según esquema unifilar . Potencia total: 900 kW Icc=65kA .

| Código | Ud | Descripción | Rendimiento | Precio | Importe |
|---|---|---|---|---|---|
| 05047-E22.151 | ud | Aparamenta Cuadro Principal I. AIRE COMPRIMIDO (material; 13/10/2016) | 1 | 20301.97 | 20301.97 |
| 05047-E22.152 | ud | Armario y cableado cuadro principal I. AIRE COMPRIMIDO (material; 13/10/2016) | 1 | 5846.53 | 5846.53 |
| O01OB200 | h. | Oficial 1ª electricista | 20 | 12.38 | 247.60 |
| O01OB220 | h | Ayudante electricista | 20 | 12.07 | 241.40 |
|  |  | Total |  |  | 26637.5 |

**13.005E.2-016** Ud CUADRO PRINCIPAL I. CLIMATIZACION (08/08/2016)
1 Ud × 15691 (16004.82 con costes indirectos) = 16004.82
Cuadro INSTALACION CLIMATIZACION, formado por paneles metálicos autoportantes para una intensidad nominal de hasta 4000A, de 2100mm (alto) y profundidad 600 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL I. CLIMATIZACION.
Marca/modelo: SCHNEIDER ELECTRIC /PRISMA PLUS sistema P (aparamenta marca Schneider) o equivalente .
Total de salidas:Según esquema unifilar . Potencia total: 650 kW Icc=28kA .

| Código | Ud | Descripción | Rendimiento | Precio | Importe |
|---|---|---|---|---|---|
| 05047-E22.161 | ud | Aparamenta Cuadro Principal I. CLIMATIZACION (material; 13/10/2016) | 1 | 10252 | 10252.00 |
| 05047-E22.162 | ud | Armario y cableado cuadro principal I. CLIMATIZACION (material; 13/10/2016) | 1 | 4950 | 4950.00 |
| O01OB200 | h. | Oficial 1ª electricista | 20 | 12.38 | 247.60 |
| O01OB220 | h | Ayudante electricista | 20 | 12.07 | 241.40 |
|  |  | Total |  |  | 15691 |

**13.005E.2-018** Ud CUADRO PRINCIPAL FUERZA NAVE (08/08/2016)
1 Ud × 7961.25 (8120.48 con costes indirectos) = 8120.48
Cuadro FUERZA NAVE 2 formado por paneles metálicos autoportantes para una intensidad nominal de hasta 4000A, de 2100mm (alto) y profundidad 400 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL FUERZA NAVE 2
Marca/modelo: SCHNEIDER ELECTRIC /PRISMA PLUS sistema P (aparamenta marca Schneider) o equivalente .
Total de salidas:Según esquema unifilar . Potencia total: 200 kW Icc=23,32kA .

| Código | Ud | Descripción | Rendimiento | Precio | Importe |
|---|---|---|---|---|---|
| 05047-E22.181 | ud | Aparamenta Cuadro Principal FUERZA NAVE 2 (material; 13/10/2016) | 1 | 5600 | 5600.00 |
| 05047-E22.182 | ud | Armario y cableado cuadro principal I. FUERZA NAVE 2 (material; 13/10/2016) | 1 | 1750 | 1750.00 |
| O01OB200 | h. | Oficial 1ª electricista | 25 | 12.38 | 309.50 |
| O01OB220 | h | Ayudante electricista | 25 | 12.07 | 301.75 |
|  |  | Total |  |  | 7961.25 |

**13.005E.2-019** Ud CUADRO PRINCIPAL FUERZA OFICINAS (08/08/2016)
1 Ud × 11059.81 (11281.01 con costes indirectos) = 11281.01
Cuadro FUERZA OFICINAS formado por paneles metálicos autoportantes para una intensidad nominal de hasta 4000A, de 2100mm (alto) y profundidad 400 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL FUERZA OFICINAS
Marca/modelo: SCHNEIDER ELECTRIC /PRISMA PLUS sistema P (aparamenta marca Schneider) o equivalente .
Total de salidas:Según esquema unifilar . Potencia total: 55 kW Icc=12,65 kA .

| Código | Ud | Descripción | Rendimiento | Precio | Importe |
|---|---|---|---|---|---|
| 05047-E22.191 | ud | Aparamenta Cuadro Principal FUERZA OFICINAS (material; 13/10/2016) | 1 | 9490.09 | 9490.09 |
| 05047-E22.192 | ud | Armario y cableado cuadro principal I. FUERZA OFICINAS (material; 13/10/2016) | 1 | 1202.97 | 1202.97 |
| O01OB200 | h. | Oficial 1ª electricista | 15 | 12.38 | 185.70 |
| O01OB220 | h | Ayudante electricista | 15 | 12.07 | 181.05 |
|  |  | Total |  |  | 11059.81 |

**13.005E.2-020** Ud CUADRO PRINCIPAL ALUMBRADO NAVE (08/08/2016)
1 Ud × 7956.87 (8116.01 con costes indirectos) = 8116.01
Cuadro ALUMBRADO NAVE formado por paneles metálicos autoportantes para una intensidad nominal de hasta 4000A, de 2100mm (alto) y profundidad 400 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL ALUMBRADO NAVE
Marca/modelo: SCHNEIDER ELECTRIC /PRISMA PLUS sistema P (aparamenta marca Schneider) o equivalente .
Total de salidas:Según esquema unifilar . Potencia total: 40 kW Icc=8,35 kA .

| Código | Ud | Descripción | Rendimiento | Precio | Importe |
|---|---|---|---|---|---|
| 05047-E22.201 | ud | Aparamenta Cuadro Principal ALUMBRADO NAVE (material; 13/10/2016) | 1 | 5626.23 | 5626.23 |
| 05047-E22.202 | ud | Armario y cableado cuadro principal ALUMBRADO NAVE (material; 13/10/2016) | 1 | 2086.14 | 2086.14 |
| O01OB200 | h. | Oficial 1ª electricista | 10 | 12.38 | 123.80 |
| O01OB220 | h | Ayudante electricista | 10 | 12.07 | 120.70 |
|  |  | Total |  |  | 7956.87 |

**13.005E.2-021** Ud CUADRO PRINCIPAL ALUMBRADO OFICINAS (03/08/2016)
1 Ud × 3637.07 (3709.81 con costes indirectos) = 3709.81
Cuadro ALUMBRADO OFICINAS formado por paneles metálicos autoportantes para una intensidad nominal de hasta 4000A, de 2100mm (alto) y profundidad 400 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL ALUMBRADO OFICINAS
Marca/modelo: SCHNEIDER ELECTRIC /PRISMA PLUS sistema P (aparamenta marca Schneider) o equivalente .
Total de salidas:Según esquema unifilar . Potencia total: 25 kW Icc=4,56 kA .

| Código | Ud | Descripción | Rendimiento | Precio | Importe |
|---|---|---|---|---|---|
| 05047-E22.211 | ud | Aparamenta Cuadro Principal ALUMBRADO (material; 03/08/2016) | 1 | 2599.5 | 2599.50 |
| 05047-E22.212 | ud | Armario y cableado cuadro principal ALUMBRADO (material; 03/08/2016) | 1 | 793.07 | 793.07 |
| O01OB200 | h. | Oficial 1ª electricista | 10 | 12.38 | 123.80 |
| O01OB220 | h | Ayudante electricista | 10 | 12.07 | 120.70 |
|  |  | Total |  |  | 3637.07 |

**13.005E.2-022** Ud CUADRO PRINCIPAL ALUMBRADO LOCALES INSTALACIONES (03/08/2016)
1 Ud × 2667.77 (2721.13 con costes indirectos) = 2721.13
Cuadro ALUMBRADO LOCALES INSTALACIONES formado por paneles metálicos autoportantes para una intensidad nominal de hasta 4000A, de 2100mm (alto) y profundidad 400 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL ALUMBRADO LOCALES INSTALACIONES
Marca/modelo: SCHNEIDER ELECTRIC /PRISMA PLUS sistema P (aparamenta marca Schneider) o equivalente .
Total de salidas: Según esquema unifilar. Potencia total: 10 kW Icc=6,94 kA.

| Código | Ud | Descripción | Rendimiento | Precio | Importe |
|---|---|---|---|---|---|
| 05047-E22.221 | ud | Aparamenta Cuadro Principal ALUMBRADO LOCALES INSTALACIONES (material; 03/08/2016) | 1 | 1630.2 | 1630.20 |
| 05047-E22.222 | ud | Armario y cableado cuadro principal ALUMBRADO LOCALES INSTALACI (material; 03/08/2016) | 1 | 793.07 | 793.07 |
| O01OB200 | h. | Oficial 1ª electricista | 10 | 12.38 | 123.80 |
| O01OB220 | h | Ayudante electricista | 10 | 12.07 | 120.70 |
|  |  | Total |  |  | 2667.77 |

**13.005E.2-023** Ud CUADRO PRINCIPAL FUERZA LOCALES INSTALACIONES (08/08/2016)
1 Ud × 6597.96 (6729.92 con costes indirectos) = 6729.92
Cuadro FUERZA LOCALES INSTALACIONES formado por paneles metálicos autoportantes para una intensidad nominal de hasta 4000A, de 2100mm (alto) y profundidad 400 mm y modulos de 800m de ancho y pasillos de 300mm de anchura para cables o embarrados verticales, con unas dimensiones aproximada para albergar los equipos incluidos en el esquema unifilar y una reserva minima del 30%, tipo Prisma Plus sistema P de SCHNEIDER o equivalente, con un IP 55, construido conforme a CEI/UNE -EN 60439-1 y UNE 20324, puertas bloqueables por cerradura con llave maestra de seguridad troqueladas en su caso para el paso de mandos manuales. Embarrado de cobre conforme a la intensidad nominal del I. General y a la ICC indicada en el documento planos. Canaletas de reparto, peines, conectores, terminales. Resto de caracteristicas y elementos conforme al Pliego Tecnico y al documento planos.Colocado sobre zócalo de 200m .
Dispondrá de borneros de conexión y una barra para el conexionado a tierra, todos los elementos se identificarán siguiendo la normativa interna de la fabrica.
En el caso de no indicar lo contrario el esquema unifilar, la aparamenta sera marca Schneider, para intensidades nominales a partir desde 100 A hasta 630 A se utilizaran interruptores en caja moldeada de la serie Compact NSX, regulables en intensidad nominal, tiempo e intensidad diferencial; a partir de 630A se utilizaran interruptores automáticos en bastidor abierto de la serie Masterpact NW regulables en intensidad nominal y tiempo de disparo; para intensidades inferiores a 100 A se instalaran equipos modulares en carril DIN con una Icc igual o superior a 20 kA.
Completamente montado instalado, probado y en funcionamiento.
Referencia: C.PRINCIPAL FUERZA LOCALES INSTALACIONES
Marca/modelo: SCHNEIDER ELECTRIC /PRISMA PLUS sistema P (aparamenta marca Schneider) o equivalente .
Total de salidas: Según esquema unifilar. Potencia total: 55 kW Icc=18,13 kA.

| Código | Ud | Descripción | Rendimiento | Precio | Importe |
|---|---|---|---|---|---|
| 05047-E22.231 | ud | Aparamenta Cuadro Principal Fuerza LOCALES INSTALACIONES (material; 13/10/2016) | 1 | 4872.27 | 4872.27 |
| 05047-E22.232 | ud | Armario y cableado cuadro Principal Fuerza LOCALES INSTALACI (material; 13/10/2016) | 1 | 1481.19 | 1481.19 |
| O01OB200 | h. | Oficial 1ª electricista | 10 | 12.38 | 123.80 |
| O01OB220 | h | Ayudante electricista | 10 | 12.07 | 120.70 |
|  |  | Total |  |  | 6597.96 |

**13.005E.2-03** Ud CUADRO DE TOMAS DE CORRIENTE (tomas trifásicas). (05/10/2011)
12 Ud × 493.54 (503.41 con costes indirectos) = 6040.92
Cuadro de tomas de corriente para puesto de trabajo de taller constituido por los siguientes elementos:
1 Ud. caja para tomas P17 de LEGRAND o similar con grado de estanqueidad IP-66, de dimensiones adecuadas para alojar cuatro tomas de corriente de 16 A.
1 Ud. Interruptor VIGI de 4P-40A 30 mA
1 Ud. Interruptor magnetotérmico de 3P-32A
2 Ud. Interruptor magnetotérmico de 2P-16A
2 Ud. Toma de corriente monofásica estanca de 16A 2P-T (Serie P17 con un IP-67 de LEGRAND).
2 Ud. Toma de corriente trifásica estanca de 32A 3P-T (Serie P17 con un IP 67de LEGRAND).
Todos los elementos utilizados serán de primeras marcas. (la aparamenta será modular, marca schneider o similar con una Icc =20 kA).

| Código | Ud | Descripción | Rendimiento | Precio | Importe |
|---|---|---|---|---|---|
| 05047-E22.061 | ud | Aparallaje cuadro Mantenimiento (32A) (material; 10/08/2016) | 1 | 260 | 260.00 |
| 05047-E22.063 | ud | Armario y cableado cuadro secundario IP67 (P17) (material; 10/08/2016) | 1 | 73.5 | 73.50 |
| 05047-E22.064 | ud | Toma de corriente cualquier intensidad IP67 (material; 05/10/2011) | 4 | 30.84 | 123.36 |
| O01OB200 | h. | Oficial 1ª electricista | 1.5 | 12.38 | 18.57 |
| O01OB220 | h | Ayudante electricista | 1.5 | 12.07 | 18.11 |
|  |  | Total |  |  | 493.54 |

| Medición | Uds. | Parcial |
|---|---|---|
| Nave | 7 | 7.00 |
| Marquesina | 1 | 1.00 |
| Local Instalaciones Tecnicas | 2 | 2.00 |
| Centro Tansformación | 1 | 1.00 |
| Local Cuadros B.T. | 1 | 1.00 |
| Total |  | 12 |

###### EII-IE-BT02 LÍNEAS ELÉCTRICAS
Importe: 403985.31

**05047-E3.C240** m CONDUCTOR DE COBRE 1x240 mm2, DESIGNACION RZ1-k (AS) (0,6/1 kV) (01/08/2016)
1131 m × 30.14 (30.74 con costes indirectos) = 34766.94
Conductor de cobre de 1x240 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C241 | m | Conductor de cobre RZ1 0,6/1 kV de 1x240 mm² de sección. (material; 10/08/2016) | 1 | 27.5 | 27.50 |
| 05047-E3.C242 | pp | Terminales y accesorios cable de cobre RZ1 0,6/1 kV de 1x240 (material; 01/08/2016) | 1 | 0.44 | 0.44 |
| O01OB200 | h. | Oficial 1ª electricista | 0.09 | 12.38 | 1.11 |
| O01OB220 | h | Ayudante electricista | 0.09 | 12.07 | 1.09 |
|  |  | Total |  |  | 30.14 |

| Medición | Uds. | Largo | Parcial |
|---|---|---|---|
| 5.-Cuadro Fuerza Nave | 4 | 105 | 420.00 |
| 1.-Batería Automática 360 kVAr - Trafo 3 | 9 | 11 | 99.00 |
| 11.-Batería Automática 360 kVAr - Trafo 4 | 9 | 13 | 117.00 |
| 2.A.- Compresor Principal (Tornillo Rotativo) | 9 | 22 | 198.00 |
| 2.- Compresor Auxiliar (Socorro) | 9 | 33 | 297.00 |
| Total |  |  | 1131 |

**05047-E3.C150** m CONDUCTOR DE COBRE 1x150 mm2, DESIGNACION RZ1-k (AS) (0,6/1 kV) (01/08/2016)
1740 m × 25.55 (26.06 con costes indirectos) = 45344.40
Conductor de cobre de 1x150 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C151 | m | Conductor de cobre RZ1 0,6/1 kV de 1x150 mm² de sección. (material; 01/08/2016) | 1 | 23.35 | 23.35 |
| O01OB200 | h. | Oficial 1ª electricista | 0.09 | 12.38 | 1.11 |
| O01OB220 | h | Ayudante electricista | 0.09 | 12.07 | 1.09 |
|  |  | Total |  |  | 25.55 |

| Medición | Uds. | Largo | Parcial |
|---|---|---|---|
| 3.-Cuadro Instalación Climatización | 12 | 145 | 1740.00 |
| Total |  |  | 1740 |

**05047-E3.C120** m CONDUCTOR DE COBRE 1x120 mm2, DESIGNACION RZ1-k (AS) (0,6/1 kV) (08/08/2016)
457 m × 18.63 (19 con costes indirectos) = 8683.00
Conductor de cobre de 1x120 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C121 | m | Conductor de cobre RZ1 0,6/1 kV de 1x120 mm² de sección. (material; 22/09/2016) | 1 | 16.1 | 16.10 |
| 05047-E3.C122 | pp | Terminales y accesorios cable de cobre RZ1 0,6/1 kV de 1x120 (material; 22/09/2016) | 1 | 0.33 | 0.33 |
| O01OB200 | h. | Oficial 1ª electricista | 0.09 | 12.38 | 1.11 |
| O01OB220 | h | Ayudante electricista | 0.09 | 12.07 | 1.09 |
|  |  | Total |  |  | 18.63 |

| Medición | Uds. | Largo | Parcial |
|---|---|---|---|
| 5.-Cuadro Fuerza Nave | 1 | 105 | 105.00 |
| 3.-Cuadro Instalación Climatización | 2 | 176 | 352.00 |
| Total |  |  | 457 |

**05047-E3.C050** m CONDUCTOR DE COBRE 1x50 mm2, DESIGNACION RZ1-k (AS) (0,6/1 kV) (01/08/2016)
1132 m × 8.91 (9.09 con costes indirectos) = 10289.88
Conductor de cobre de 1x50 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C051 | m | Conductor de cobre RZ1 0,6/1 kV de 1x50 mm² de sección. (material; 01/08/2016) | 1 | 7.45 | 7.45 |
| O01OB200 | h. | Oficial 1ª electricista | 0.06 | 12.38 | 0.74 |
| O01OB220 | h | Ayudante electricista | 0.06 | 12.07 | 0.72 |
|  |  | Total |  |  | 8.91 |

| Medición | Uds. | Largo | Parcial |
|---|---|---|---|
| 4.-Fuerza Locales Instalaciones | 4 | 31 | 124.00 |
| 6.-Cuadro Fuerza Oficinas | 4 | 48 | 192.00 |
| 3.E.- Cuadro UTA Nave 1 | 4 | 30 | 120.00 |
| 3.F.- Cuadro UTA Nave 2 | 4 | 13 | 52.00 |
| 3.G.- Cuadro UTA Nave 3 | 4 | 18 | 72.00 |
| 5.H.-Puente Grua | 4 | 143 | 572.00 |
| Total |  |  | 1132 |

**05047-E3.C035** m CONDUCTOR DE COBRE 1x35 mm2, DESIGNACION RZ1-k (AS) (0,6/1 kV) (01/08/2016)
200 m × 6.82 (6.96 con costes indirectos) = 1392.00
Conductor de cobre de 1x35 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C036 | m | Conductor de cobre RZ1 0,6/1 kV de 1x35 mm² de sección. (material; 01/08/2016) | 1 | 5.38 | 5.38 |
| 05047-E3.C037 | pp | Terminales y accesorios cable de cobre RZ1 0,6/1 kV de 1x35 mm2 (material; 01/08/2016) | 1 | 0.22 | 0.22 |
| O01OB200 | h. | Oficial 1ª electricista | 0.05 | 12.38 | 0.62 |
| O01OB220 | h | Ayudante electricista | 0.05 | 12.07 | 0.60 |
|  |  | Total |  |  | 6.82 |

| Medición | Uds. | Largo | Parcial |
|---|---|---|---|
| 7.-Alumbrado Nave | 4 | 50 | 200.00 |
| Total |  |  | 200 |

**05047-E3.C025** m CONDUCTOR DE COBRE 1x25 mm2, DESIGNACION RZ1-k (AS) (0,6/1 kV) (01/08/2016)
2219 m × 5.37 (5.48 con costes indirectos) = 12160.12
Conductor de cobre de 1x25 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C026 | m | Conductor de cobre RZ1 0,6/1 kV de 1x25 mm² de sección. (material; 10/08/2016) | 1 | 3.97 | 3.97 |
| 05047-E3.C027 | pp | Terminales y accesorios cable de cobre RZ1 0,6/1 kV de 1x25 mm2 (material; 01/08/2016) | 1 | 0.18 | 0.18 |
| O01OB200 | h. | Oficial 1ª electricista | 0.05 | 12.38 | 0.62 |
| O01OB220 | h | Ayudante electricista | 0.05 | 12.07 | 0.60 |
|  |  | Total |  |  | 5.37 |

| Medición | Uds. | Largo | Parcial |
|---|---|---|---|
| 3.A.- Extractor Climatización 1 | 4 | 31 | 124.00 |
| 3.- Extractor Climatización 2 | 4 | 20 | 80.00 |
| 3.C.- Extractor Climatización 3 | 4 | 9 | 36.00 |
| 4.A.- Cuadro Tomas de Corriente Locales Instalaciones | 4 | 55 | 220.00 |
| 5.A.- Cuadro Tomas de Corriente Nave A | 4 | 154 | 616.00 |
| 5.- Cuadro Tomas de Corriente Nave B | 4 | 215 | 860.00 |
| 4.-Fuerza Locales Instalaciones | 1 | 31 | 31.00 |
| 6.-Cuadro Fuerza Oficinas | 1 | 48 | 48.00 |
| 3.E.- Cuadro UTA Nave 1 | 1 | 30 | 30.00 |
| 3.F.- Cuadro UTA Nave 2 | 1 | 13 | 13.00 |
| 3.G.- Cuadro UTA Nave 3 | 1 | 18 | 18.00 |
| 5.H.-Puente Grua | 1 | 143 | 143.00 |
| Total |  |  | 2219 |

**05047-E3.C016** m CONDUCTOR DE COBRE 1x16 mm2, DESIGNACION RZ1-k (AS) (0,6/1 kV) (01/08/2016)
534 m × 3.35 (3.42 con costes indirectos) = 1826.28
Conductor de cobre de 1x16 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C116 | m | Conductor de cobre RZ1 0,6/1 kV de 1x16 mm² de sección. (material; 22/09/2016) | 1 | 1.95 | 1.95 |
| 05047-E5.C018 | pp | Terminales y accesorios cable de cobre RZ1 0,6/1 kV de 1x16 mm2 (material; 01/08/2016) | 1 | 0.18 | 0.18 |
| O01OB200 | h. | Oficial 1ª electricista | 0.05 | 12.38 | 0.62 |
| O01OB220 | h | Ayudante electricista | 0.05 | 12.07 | 0.60 |
|  |  | Total |  |  | 3.35 |

| Medición | Uds. | Largo | Parcial |
|---|---|---|---|
| 3.A.- Extractor Climatización 1 | 1 | 31 | 31.00 |
| 3.- Extractor Climatización 2 | 1 | 20 | 20.00 |
| 3.C.- Extractor Climatización 3 | 1 | 9 | 9.00 |
| 4.A.- Cuadro Tomas de Corriente Locales Instalaciones | 1 | 55 | 55.00 |
| 5.A.- Cuadro Tomas de Corriente Nave A | 1 | 154 | 154.00 |
| 5.B.- Cuadro Tomas de Corriente Nave B | 1 | 215 | 215.00 |
| 7.-Alumbrado Nave | 1 | 50 | 50.00 |
| Total |  |  | 534 |

**05047-E5.C016** m CONDUCTOR DE COBRE 5x16 mm2, DESIGNACION RZ1-k (AS) (0,6/1 kV) (01/08/2016)
136 m × 11.15 (11.37 con costes indirectos) = 1546.32
Conductor de cobre de 5x16 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E5.C017 | m | Conductor de cobre RZ1 0,6/1 kV de 5x16 mm² de sección. (material; 01/08/2016) | 1 | 9.03 | 9.03 |
| 05047-E5.C018 | pp | Terminales y accesorios cable de cobre RZ1 0,6/1 kV de 1x16 mm2 | 5 | 0.18 | 0.90 |
| O01OB200 | h. | Oficial 1ª electricista | 0.05 | 12.38 | 0.62 |
| O01OB220 | h | Ayudante electricista | 0.05 | 12.07 | 0.60 |
|  |  | Total |  |  | 11.15 |

| Medición | Uds. | Largo | Parcial |
|---|---|---|---|
|  | 1 | 48 | 48.00 |
|  | 1 | 31 | 31.00 |
|  | 1 | 57 | 57.00 |
| Total |  |  | 136 |

**05047-E5.C010** m CONDUCTOR DE COBRE 5x10 mm2, DESIGNACION RZ1-k (AS) (0,6/1 kV) (01/08/2016)
22 m × 8.08 (8.24 con costes indirectos) = 181.28
Conductor de cobre de 5x10 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E5.C011 | m | Conductor de cobre RZ1 0,6/1 kV de 5x10 mm² de sección. (material; 01/08/2016) | 1 | 6.3 | 6.30 |
| 05047-E5.C012 | pp | Terminales y accesorios cable de cobre RZ1 0,6/1 kV de 1x10 mm2 (material; 01/08/2016) | 5 | 0.16 | 0.80 |
| O01OB200 | h. | Oficial 1ª electricista | 0.04 | 12.38 | 0.50 |
| O01OB220 | h | Ayudante electricista | 0.04 | 12.07 | 0.48 |
|  |  | Total |  |  | 8.08 |

| Medición | Uds. | Largo | Parcial |
|---|---|---|---|
| 6.N.- Alimentación S.A.I. | 1 | 11 | 11.00 |
| 6.S.- S.A.I. | 1 | 11 | 11.00 |
| Total |  |  | 22 |

**05047-E5.C006** m CONDUCTOR DE COBRE 5x6 mm2, DESIGNACION RZ1-k (AS) (0,6/1 kV) (01/08/2016)
380 m × 6.48 (6.61 con costes indirectos) = 2511.80
Conductor de cobre de 5x6 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E5.C007 | m | Conductor de cobre RZ1 0,6/1 kV de 5x6 mm² de sección. (material; 01/08/2016) | 1 | 4.85 | 4.85 |
| 05047-E5.C008 | pp | Terminales y accesorios cable de cobre RZ1 0,6/1 kV de 1x6 mm2 (material; 01/08/2016) | 5 | 0.13 | 0.65 |
| O01OB200 | h. | Oficial 1ª electricista | 0.04 | 12.38 | 0.50 |
| O01OB220 | h | Ayudante electricista | 0.04 | 12.07 | 0.48 |
|  |  | Total |  |  | 6.48 |

| Medición | Uds. | Largo | Parcial |
|---|---|---|---|
| 7.C.1.-Alumbrado 1/A | 1 | 70 | 70.00 |
| 7.C.2.-Alumbrado 2/B | 1 | 50 | 50.00 |
| 7.D.1.-Alumbrado 1/B | 1 | 50 | 50.00 |
| 7.D.2.-Alumbrado 2/C | 1 | 70 | 70.00 |
| 7.E.1.-Alumbrado 1/C | 1 | 70 | 70.00 |
| 7.E.2.-Alumbrado 2/A | 1 | 70 | 70.00 |
| Total |  |  | 380 |

**05047-E5.C004** m CONDUCTOR DE COBRE 5x4 mm2, DESIGNACION RZ1-k (AS) (0,6/1 kV) (01/08/2016)
61 m × 5.01 (5.11 con costes indirectos) = 311.71
Conductor de cobre de 5x4 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E5.C104 | m | Conductor de cobre RZ1 0,6/1 kV de 5x4 mm² de sección. (material; 01/08/2016) | 1 | 3.61 | 3.61 |
| 05047-E5.C105 | pp | Terminales y accesorios cable de cobre RZ1 0,6/1 kV de 1x4 mm2 (material; 01/08/2016) | 5 | 0.11 | 0.55 |
| O01OB200 | h. | Oficial 1ª electricista | 0.035 | 12.38 | 0.43 |
| O01OB220 | h | Ayudante electricista | 0.035 | 12.07 | 0.42 |
|  |  | Total |  |  | 5.01 |

| Medición | Uds. | Largo | Parcial |
|---|---|---|---|
| 2.C.- Secador Compresor Principal | 1 | 26 | 26.00 |
| 4.E.-Centralita Exutorios | 1 | 35 | 35.00 |
| Total |  |  | 61 |

**05047-E5.C002** m CONDUCTOR DE COBRE 5x2,5 mm2, DESIGNACION RZ1-k (AS) (0,6/1 kV) (01/08/2016)
825 m × 3.38 (3.45 con costes indirectos) = 2846.25
Conductor de cobre de 5x2,5 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E4.C204 | m | Conductor de cobre RZ1 0,6/1 kV de 5x2,5 mm² de sección. (material; 01/08/2016) | 1 | 2.2 | 2.20 |
| 05047-E5.C205 | pp | Terminales y accesorios cable de cobre RZ1 0,6/1 kV de 1x2,5 mm2 (material; 01/08/2016) | 5 | 0.09 | 0.45 |
| O01OB200 | h. | Oficial 1ª electricista | 0.03 | 12.38 | 0.37 |
| O01OB220 | h | Ayudante electricista | 0.03 | 12.07 | 0.36 |
|  |  | Total |  |  | 3.38 |

| Medición | Uds. | Largo | Parcial |
|---|---|---|---|
| 3.D.- Extractor Aseos | 1 | 57 | 57.00 |
| 4.B- Deposito Agua Caliente | 1 | 20 | 20.00 |
| 5.C.-Puerta Automática A | 1 | 198 | 198.00 |
| 5.D.-Puerta Automática B | 1 | 154 | 154.00 |
| 5.E-Puerta Automática C | 1 | 88 | 88.00 |
| 5.F.-Puerta Automática D | 1 | 132 | 132.00 |
| 5.G.-Puerta Automática E | 1 | 176 | 176.00 |
| Total |  |  | 825 |

**05047-E4.C001** m CONDUCTOR DE COBRE 4x1,5 mm2, DESIGNACION RZ1-k (AS) (0,6/1 kV) (01/08/2016)
44 m × 2.9 (2.96 con costes indirectos) = 130.24
Conductor de cobre de 4x1,5 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E4.C304 | m | Conductor de cobre RZ1 0,6/1 kV de 4x1,5 mm² de sección. (material; 01/08/2016) | 1 | 1.81 | 1.81 |
| 05047-E5.C305 | pp | Terminales y accesorios cable de cobre RZ1 0,6/1 kV de 1x1,5 mm2 (material; 01/08/2016) | 4 | 0.09 | 0.36 |
| O01OB200 | h. | Oficial 1ª electricista | 0.03 | 12.38 | 0.37 |
| O01OB220 | h | Ayudante electricista | 0.03 | 12.07 | 0.36 |
|  |  | Total |  |  | 2.9 |

| Medición | Uds. | Largo | Parcial |
|---|---|---|---|
| 4.C.1.-Bomba Recirculación ACS (A) | 1 | 22 | 22.00 |
| 4.C.2.-Bomba Recirculación ACS (B) | 1 | 22 | 22.00 |
| Total |  |  | 44 |

**05047-E2.C010** m CONDUCTOR DE COBRE 3x10 mm2, DESIGNACION RZ1-k (AS) (0,6/1 kV) (05/10/2011)
22 m × 7.59 (7.74 con costes indirectos) = 170.28
Conductor de cobre de 3x10 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E2.C101 | m | Conductor de cobre RZ1 0,6/1 kV de 3x10 mm² de sección. (material; 05/10/2011) | 1 | 6.26 | 6.26 |
| 05047-E5.C012 | pp | Terminales y accesorios cable de cobre RZ1 0,6/1 kV de 1x10 mm2 | 3 | 0.16 | 0.48 |
| O01OB200 | h. | Oficial 1ª electricista | 0.035 | 12.38 | 0.43 |
| O01OB220 | h | Ayudante electricista | 0.035 | 12.07 | 0.42 |
|  |  | Total |  |  | 7.59 |

| Medición | Uds. | Largo | Parcial |
|---|---|---|---|
| 6.M.- Cuadro Sala Tecnica | 1 | 22 | 22.00 |
| Total |  |  | 22 |

**05047-E2.C004** m CONDUCTOR DE COBRE 3x4 mm2, DESIGNACION RZ1-k (AS) (0,6/1 kV) (01/08/2016)
402 m × 4.45 (4.54 con costes indirectos) = 1825.08
Conductor de cobre de 3x4 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E2.C104 | m | Conductor de cobre RZ1 0,6/1 kV de 3x4 mm² de sección. (material; 01/08/2016) | 1 | 3.39 | 3.39 |
| 05047-E5.C105 | pp | Terminales y accesorios cable de cobre RZ1 0,6/1 kV de 1x4 mm2 | 3 | 0.11 | 0.33 |
| O01OB200 | h. | Oficial 1ª electricista | 0.03 | 12.38 | 0.37 |
| O01OB220 | h | Ayudante electricista | 0.03 | 12.07 | 0.36 |
|  |  | Total |  |  | 4.45 |

| Medición | Uds. | Largo | Parcial |
|---|---|---|---|
| 7.A.-Alumbrado Emergencia | 1 | 165 | 165.00 |
| 7.-Alumbrado Vigilancia | 1 | 72 | 72.00 |
| 7.F.-Alumbrado Marquesina | 1 | 165 | 165.00 |
| Total |  |  | 402 |

**05047-E2.C002** m CONDUCTOR DE COBRE 3x2,5 mm2, DESIGNACION RZ1-k (AS) (0,6/1 kV) (01/08/2016)
57 m × 2.72 (2.77 con costes indirectos) = 157.89
Conductor de cobre de 3x2,5 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C204 | m | Conductor de cobre RZ1 0,6/1 kV de 3x2,5 mm² de sección. (material; 01/08/2016) | 1 | 1.72 | 1.72 |
| 05047-E5.C205 | pp | Terminales y accesorios cable de cobre RZ1 0,6/1 kV de 1x2,5 mm2 | 3 | 0.09 | 0.27 |
| O01OB200 | h. | Oficial 1ª electricista | 0.03 | 12.38 | 0.37 |
| O01OB220 | h | Ayudante electricista | 0.03 | 12.07 | 0.36 |
|  |  | Total |  |  | 2.72 |

| Medición | Uds. | Largo | Parcial |
|---|---|---|---|
| 4.D.-Centralita Instalación Solar | 1 | 22 | 22.00 |
| 4.F.-Centralita Proteccion Contra Incendios | 1 | 35 | 35.00 |
| Total |  |  | 57 |

**05047-E2.C001** m CONDUCTOR DE COBRE 3x1,5 mm2, DESIGNACION RZ1-k (AS) (0,6/1 kV) (01/08/2016)
293 m × 1.95 (1.99 con costes indirectos) = 583.07
Conductor de cobre de 3x1,5 mm2 de sección tendido bajo tubo o sobre canal en edificación, designación RZ1-k (AS) 0,6/1 kV, (UNE 21123-4), no propagador del incendio (UNE EN 60332-3-24),no propagador de la llama (UNE EN 60332-1-2),baja emisión de humos opacos (UNE EN 61034-2) con baja emisión de gases tóxicos y corrosivos (NFC 20454), con parte proporcional de terminales,tubo de acero en bajantes, accesorios y serigrafiados conforme a la normativa interna de la empresa. Completamente montado e instalado. Marca/modelo: PRYSMIAN / AFUMEX EASY (AS) o equivalente .

| Código | Ud | Descripción | Rendimiento | Precio | Importe |
|---|---|---|---|---|---|
| 05047-E3.C104 | m | Conductor de cobre RZ1 0,6/1 kV de 3x1,5 mm² de sección. (material; 22/09/2016) | 1 | 0.95 | 0.95 |
| 05047-E5.C305 | pp | Terminales y accesorios cable de cobre RZ1 0,6/1 kV de 1x1,5 mm2 | 3 | 0.09 | 0.27 |
| O01OB200 | h. | Oficial 1ª electricista | 0.03 | 12.38 | 0.37 |
| O01OB220 | h | Ayudante electricista | 0.03 | 12.07 | 0.36 |
|  |  | Total |  |  | 1.95 |

| Medición | Uds. | Largo | Parcial |
|---|---|---|---|
| 9.A.1.-Alumbrado Emergencia | 1 | 77 | 77.00 |
| 9.A.2.-Alumbrado Locales Instalaciones Tecnicas 1-A | 1 | 22 | 22.00 |
| 9.A.3.-Alumbrado Locales Instalaciones Tecnicas 1-B | 1 | 50 | 50.00 |
| 9.B.1.-Alumbrado Local Cuadros T. | 1 | 28 | 28.00 |
| 9.B.2.-Alumbrado Locales Instalaciones Tecnicas 2-A | 1 | 22 | 22.00 |
| 9.B.3.-Alumbrado Locales Instalaciones Tecnicas 2-B | 1 | 50 | 50.00 |
| 9.C.- Alumbrado C.T. | 1 | 44 | 44.00 |
| Total |  |  | 293 |

**05047-F2.C025** m CONDUCTOR COBRE 3(1x2,5) mm2, DESIGNACION H07Z1-k (AS) (750 V)
1146 m × 2.48 (2.53 con costes indirectos) = 2899.38
Conductor de cobre de 3(1x2,5) mm2 de sección tendido bajo tubo o sobre canal en edificación, designación H07Z1-k (AS) 450/750V, (UNE EN 50525-3-31), no propagador del incendio (UNE EN 60332-3-24),no propagador de la llama (UNE EN 60332-1-2),baja emisión de humos opacos (UNE EN 61034-2) con baja emisión de gases tóxicos y corrosivos (NFC 20454), con parte proporcional de terminales,tubo de acero en bajantes, accesorios y serigrafiados conforme a la normativa interna de la empresa. Completamente montado e instalado. Marca/modelo: PRYSMIAN / AFUMEX PLUS EASY (AS) o equivalente .

| Código | Ud | Descripción | Rendimiento | Precio | Importe |
|---|---|---|---|---|---|
| 05047-F2.C026 | m | Conductor de cobre H07Z1-k 750V de 1x2,5 mm² de sección. (material; 01/08/2016) | 3 | 0.57 | 1.71 |
| 05047-F2.C206 | pp | Terminales y accesorios cable de cobre H07Z1-k 750V de 1x2,5 mm2 (material; 01/08/2016) | 3 | 0.04 | 0.12 |
| P15GB010 | m. | Tubo PVC corrugado M 20/gp5 (material) | 1 | 0.16 | 0.16 |
| O01OB200 | h. | Oficial 1ª electricista | 0.02 | 12.38 | 0.25 |
| O01OB220 | h | Ayudante electricista | 0.02 | 12.07 | 0.24 |
|  |  | Total |  |  | 2.48 |

| Medición | Uds. | Largo | Parcial |
|---|---|---|---|
| 6.A.1.-T.C. Sala de Descanso 1/2 | 1 | 18 | 18.00 |
| 6.A.2.-T.C. Sala Primeros Auxilios | 1 | 15 | 15.00 |
| 6.A.3.- T.C. Aseos Oficinas | 1 | 11 | 11.00 |
| 6.A.4.- T.C. Vestuarios Oficinas | 1 | 15 | 15.00 |
| 6.A.5.- T.C. Aseos Nave | 1 | 13 | 13.00 |
| 6.A.6.- T.C. Vestuarios Nave A | 1 | 20 | 20.00 |
| 6.1.- T.C. Sala de Descanso 2/2 | 1 | 18 | 18.00 |
| 6.2.- T.C. Pasillo Vestuarios S. Limpieza | 1 | 29 | 29.00 |
| 6.3.- T.C. Vestuarios Nave B | 1 | 29 | 29.00 |
| 6.4.- T.C. Administración 1/2 | 1 | 29 | 29.00 |
| 6.5.- T.C. O. Producción y Sala 3D | 1 | 24 | 24.00 |
| 6.C.1.- T.C. Administración 2/2 | 1 | 50 | 50.00 |
| 6.C.2.- T.C. Sala Reuniones | 1 | 44 | 44.00 |
| 6.C.3.- T.C. Laboratorio y S. Informática | 1 | 35 | 35.00 |
| 6.D.1.- P.O. S. Descanso Primeros Auxilios | 1 | 18 | 18.00 |
| 6.D.2.- P.O. Producción y Sala 3D | 1 | 24 | 24.00 |
| 6.E.1.-P.O. Sala Técnica | 1 | 29 | 29.00 |
| 6.E.2.- P.O. Sala de Reuniones1/2 | 1 | 44 | 44.00 |
| 6.F.1.- P.O. Administración 1/2 | 1 | 42 | 42.00 |
| 6.F.2.- P.O. Laboratorio y S. Informática | 1 | 42 | 42.00 |
| 6.G.1.- P.O. Sala de Reuniones 2/2 | 1 | 29 | 29.00 |
| 6.G.2.-P.O. Administración 2/2 | 1 | 31 | 31.00 |
| 6.J.1.- Radiadores Vestuarios Oficinas | 1 | 17 | 17.00 |
| 6.J.2.- Radiadores Aseos Oficinas | 1 | 14 | 14.00 |
| 6.K.1.- Radiadores Aseos Nave | 1 | 13 | 13.00 |
| 6.K.2.- Radiadores Vestuarios Hombres A Nave | 1 | 22 | 22.00 |
| 6.L.1.- Radiadores Vestuarios Hombres B Nave | 1 | 18 | 18.00 |
| 6.L.2.- Radiadores Vestuarios Mujeres Nave | 1 | 26 | 26.00 |
| 6.SA.1.- P.O. SAI- S. Descanso y Primeros Auxilios | 1 | 18 | 18.00 |
| 6.SA.2.- P.O. SAI -Administración 1/2 | 1 | 42 | 42.00 |
| 6.S2.- P.O. SAI -Administración 2/2 | 1 | 42 | 42.00 |
| 6.S2.- P.O. SAI - Sala Reuniones 1/2 | 1 | 50 | 50.00 |
| 6.SC.1.- P.O. SAI - Sala Reuniones 2/2 | 1 | 44 | 44.00 |
| 6.SC.2.- P.O. SAI - Laboratorio y S. Informática | 1 | 42 | 42.00 |
| 6.SD.1.- P.O. SAI - Sala Tecnica | 1 | 31 | 31.00 |
| 6.SD.2.- P.O. SAI - O. Producción y Sala 3D | 1 | 24 | 24.00 |
| 8.D.3.-Alumbrado Administración 1/2 | 1 | 47 | 47.00 |
| 8.F.1.-Alumbrado Administración 2/2 | 1 | 47 | 47.00 |
| Sala de Control | 1 | 25 | 25.00 |
| Garita de Control | 1 | 15 | 15.00 |
| Total |  |  | 1146 |

**05047-F2.C015** m CONDUCTOR COBRE 3(1x1,5) mm2, DESIGNACION H07Z1-k (AS) (750 V)
645 m × 1.82 (1.86 con costes indirectos) = 1199.70
Conductor de cobre de 3(1x1,5) mm2 de sección tendido bajo tubo o sobre canal en edificación, designación H07Z1-k (AS) 450/750V, (UNE EN 50525-3-31), no propagador del incendio (UNE EN 60332-3-24),no propagador de la llama (UNE EN 60332-1-2),baja emisión de humos opacos (UNE EN 61034-2) con baja emisión de gases tóxicos y corrosivos (NFC 20454), con parte proporcional de terminales,tubo de acero en bajantes, accesorios y serigrafiados conforme a la normativa interna de la empresa. Completamente montado e instalado. Marca/modelo: PRYSMIAN / AFUMEX PLUS EASY (AS) o equivalente .

| Código | Ud | Descripción | Rendimiento | Precio | Importe |
|---|---|---|---|---|---|
| 05047-F2.C016 | m | Conductor de cobre H07Z1-k 750V de 1x1,5 mm² de sección. (material; 01/08/2016) | 3 | 0.35 | 1.05 |
| 05047-F2.C106 | pp | Terminales y accesorios cable de cobre H07Z1-k 750V de 1x1,5 mm2 (material; 01/08/2016) | 3 | 0.04 | 0.12 |
| P15GB010 | m. | Tubo PVC corrugado M 20/gp5 | 1 | 0.16 | 0.16 |
| O01OB200 | h. | Oficial 1ª electricista | 0.02 | 12.38 | 0.25 |
| O01OB220 | h | Ayudante electricista | 0.02 | 12.07 | 0.24 |
|  |  | Total |  |  | 1.82 |

| Medición | Uds. | Largo | Parcial |
|---|---|---|---|
| 6.I.1.- Fancoils Oficinas 1 | 1 | 40 | 40.00 |
| 6.I.2.- Fancoils Oficinas 2 | 1 | 40 | 40.00 |
| 6.I.3.- Fancoils Oficinas 3 | 1 | 40 | 40.00 |
| 8.A.1.-Alumbrado Emergencia 1 | 1 | 66 | 66.00 |
| 8.A.2.-Alumbrado S. Descanso, Primeros auxilios | 1 | 22 | 22.00 |
| 8.A.3.-Alumbrado Vestuario Mujeresy Aseos Z. Nave | 1 | 20 | 20.00 |
| 8.1.-Alumbrado Vestuario Hombres | 1 | 33 | 33.00 |
| 8.2.-Alumbrado Pasillo y S. Limpieza | 1 | 44 | 44.00 |
| 8.C.1.-Alumbrado Emergencia 2 | 1 | 88 | 88.00 |
| 8.C.2.-Alumbrado Vestuarios Administración y Pasillo | 1 | 20 | 20.00 |
| 8.C.3.-Alumbrado Aseos Administración | 1 | 17 | 17.00 |
| 8.D.1.-Alumbrado O. Produccióny S. 3D | 1 | 24 | 24.00 |
| 8.D.2.-Alumbrado Laboratorio S. Informática | 1 | 35 | 35.00 |
| 8.E.1.-Alumbrado Sala Reuniones | 1 | 42 | 42.00 |
| 8.E.2.-Alumbrado Local Tecnico | 1 | 39 | 39.00 |
| 8.F.3.-Alumbrado Hall | 1 | 20 | 20.00 |
| 8.G.- Maniobra 230 Vca | 1 | 3 | 3.00 |
| 3.I.- Maniobra 230 Vca | 1 | 3 | 3.00 |
| 4.G.- Maniobra 230 Vca | 1 | 3 | 3.00 |
| 7.G.- Maniobra 230 Vca | 1 | 3 | 3.00 |
| 10.G.- Maniobra 230 Vca | 1 | 3 | 3.00 |
| Sala de Control | 1 | 25 | 25.00 |
| Garita de Control | 1 | 15 | 15.00 |
| Total |  |  | 645 |

**TRANS-3200** m CANALIZACION ELECTRICA PREFABRICADA TRANSPORTE 3200A (01/08/2016)
16.5 m × 1144.36 (1167.25 con costes indirectos) = 19259.63
Suministro y montaje de canalización eléctrica para transporte de alta potencia para 3200 A, con 4 conductores activos aislados de aluminio (3F + N de la misma sección +PE), formada por elementos estándar rectos, elementos rectos a medida.Envolvente en chapa metálica galvanizada prelacada que sirve de conductor de protección, piezas de unión mecánica y eléctrica entre elementos, con una Icc= 70kA. Incluida parte proporcional de elementos para cambios de dirección, elementos de bloqueo y dilatación, dispositivos de fijación para canalización eléctrica prefabricada según indicaciones del fabricante. Cortafuegos en los pasos de sectores de incendio.Totalmente montada y conexionada para un trazado según documento planos o similar.
Marca/Modelo: Schneider/KTA3200**4** o similar.

| Código | Ud | Descripción | Rendimiento | Precio | Importe |
|---|---|---|---|---|---|
| O01OB200 | h. | Oficial 1ª electricista | 1.5 | 12.38 | 18.57 |
| O01OB220 | h | Ayudante electricista | 1.5 | 12.07 | 18.11 |
| REC-3200 | m | Canalizacion electrica prefabricada de transporte 3200 A (material; 10/08/2016) | 1 | 740.15 | 740.15 |
| REC-3200F | pp | Elementos de montaje y fijacion canalización de 3200 A (material; 01/08/2016) | 1 | 92.53 | 92.53 |
| REC-3200ESP | pp | Elementos especiales instalación canalizacion electrica 3200 A (material; 10/08/2016) | 1 | 275 | 275.00 |
|  |  | Total |  |  | 1144.36 |

| Medición | Uds. | Largo | Parcial |
|---|---|---|---|
| Trafo 1 | 1 | 7 | 7.00 |
| Trafo 2 | 1 | 9.5 | 9.50 |
| Total |  |  | 16.5 |

**CONTRAFO3200** ud TERMINAL CANALIZACION PREFABRICADA CONEXION TRAFO 3200A (01/08/2016)
2 ud × 1276.22 (1301.74 con costes indirectos) = 2603.48
Suministro e instalación de terminal de canalización electrica prefabricada (de 3200 A) para conexión a transformador seco. Incluyendo todos los elementos necesarios para su instalación. Completamente montada e instalada.
Marca/Modelo: Schneider/KTA3200EL4** o similar.

| Código | Ud | Descripción | Rendimiento | Precio | Importe |
|---|---|---|---|---|---|
| TRAF-3200 | ud | Terminal canalizacion prefabricada conexion trafo 3200A (material; 10/08/2016) | 1 | 1150 | 1150.00 |
| TRAF3200E | pp | Elementos de montaje terminal canalización conexión trafo (material; 01/08/2016) | 1 | 52.87 | 52.87 |
| O01OB200 | h. | Oficial 1ª electricista | 3 | 12.38 | 37.14 |
| O01OB220 | h | Ayudante electricista | 3 | 12.07 | 36.21 |
|  |  | Total |  |  | 1276.22 |

| Medición | Uds. | Parcial |
|---|---|---|
| Trafo 1 | 1 | 1.00 |
| Trafo 2 | 1 | 1.00 |
| Total |  | 2 |

**CONCUADR3200** ud TERMINAL CANALIZACION PREFABRICADA CONEXION CUADRO 3200A (01/08/2016)
2 ud × 875.23 (892.73 con costes indirectos) = 1785.46
Suministro e instalación de terminal de canalización electrica prefabricada (de 3200 A) para conexión a Cuadro General. Incluyendo todos los elementos necesarios para su instalación. Completamente montada e instalada.
Marca/Modelo: Schneider/KTA3200ER4** o similar.

| Código | Ud | Descripción | Rendimiento | Precio | Importe |
|---|---|---|---|---|---|
| CUADR-3200 | ud | Terminal canalizacion prefabricada conexion cuadro 3200A (material; 01/08/2016) | 1 | 749.01 | 749.01 |
| CUADR3200E | pp | Elementos de montaje terminal canalización conexión cuadro (material; 01/08/2016) | 1 | 52.87 | 52.87 |
| O01OB200 | h. | Oficial 1ª electricista | 3 | 12.38 | 37.14 |
| O01OB220 | h | Ayudante electricista | 3 | 12.07 | 36.21 |
|  |  | Total |  |  | 875.23 |

| Medición | Uds. | Parcial |
|---|---|---|
| Trafo 1 | 1 | 1.00 |
| Trafo 2 | 1 | 1.00 |
| Total |  | 2 |

**TRANS-2500** m CANALIZACION ELECTRICA PREFABRICADA TRANSPORTE 2500A (01/08/2016)
160 m × 871 (888.42 con costes indirectos) = 142147.20
Suministro y montaje de canalización eléctrica para transporte de alta potencia para 2500 A, con 4 conductores activos aislados de aluminio (3F + N de la misma sección +PE), formada por elementos estándar rectos, elementos rectos a medida.Envolvente en chapa metálica galvanizada prelacada que sirve de conductor de protección, piezas de unión mecánica y eléctrica entre elementos, con una Icc= 70kA. Incluida parte proporcional de elementos para cambios de dirección, elementos de bloqueo y dilatación, dispositivos de fijación para canalización eléctrica prefabricada según indicaciones y recomendaciones del fabricante. Cortafuegos en los pasos de sectores de incendio.Totalmente montada y conexionada para un trazado según documento planos o similar.
Marca/Modelo: Schneider/KTA2500**4** o similar.

| Código | Ud | Descripción | Rendimiento | Precio | Importe |
|---|---|---|---|---|---|
| O01OB200 | h. | Oficial 1ª electricista | 1.5 | 12.38 | 18.57 |
| O01OB220 | h | Ayudante electricista | 1.5 | 12.07 | 18.11 |
| REC-2500 | m | Canalizacion electrica prefabricada de transporte 2500 A (material; 10/08/2016) | 1 | 580.15 | 580.15 |
| REC-2500ESP | pp | Elementos especiales instalación canalizacion electrica 2500 A (material; 10/08/2016) | 1 | 170.45 | 170.45 |
| REC-2500F | pp | Elementos de montaje y fijacion canalización de 2500 A (material; 01/08/2016) | 1 | 83.72 | 83.72 |
|  |  | Total |  |  | 871 |

| Medición | Uds. | Largo | Parcial |
|---|---|---|---|
| Linea Cuadro General | 1 | 160 | 160.00 |
| Total |  |  | 160 |

**CONCUADR2500** ud TERMINAL CANALIZACION PREFABRICADA CONEXION CUADRO 2500A (01/08/2016)
1 ud × 751.86 (766.9 con costes indirectos) = 766.90
Suministro e instalación de terminal de canalización electrica prefabricada (de 2500 A) para conexión a Cuadro General. Incluyendo todos los elementos necesarios para su instalación. Completamente montada e instalada.
Marca/Modelo: Schneider/KTA2500ER4** o similar.

| Código | Ud | Descripción | Rendimiento | Precio | Importe |
|---|---|---|---|---|---|
| CUADR-2500 | ud | Terminal canalizacion prefabricada conexion cuadro 2500A (material; 01/08/2016) | 1 | 625.64 | 625.64 |
| CUADR2500E | pp | Elementos de montaje terminal canalización conexión cuadro 2500A (material; 01/08/2016) | 1 | 52.87 | 52.87 |
| O01OB200 | h. | Oficial 1ª electricista | 3 | 12.38 | 37.14 |
| O01OB220 | h | Ayudante electricista | 3 | 12.07 | 36.21 |
|  |  | Total |  |  | 751.86 |

| Medición | Uds. | Parcial |
|---|---|---|
| Cuadro General | 1 | 1.00 |
| Total |  | 1 |

**TRANS-2000** m CANALIZACION ELECTRICA PREFABRICADA TRANSPORTE 2000A (01/08/2016)
18 m × 776.58 (792.11 con costes indirectos) = 14257.98
Suministro y montaje de canalización eléctrica para transporte de alta potencia para 2000 A, con 4 conductores activos aislados de aluminio (3F + N de la misma sección +PE), formada por elementos estándar rectos, elementos rectos a medida.Envolvente en chapa metálica galvanizada prelacada que sirve de conductor de protección, piezas de unión mecánica y eléctrica entre elementos, con una Icc= 70kA. Incluida parte proporcional de elementos para cambios de dirección, elementos de bloqueo y dilatación, dispositivos de fijación para canalización eléctrica prefabricada según indicaciones y recomendaciones del fabricante. Cortafuegos en los pasos de sectores de incendio.Totalmente montada y conexionada para un trazado según documento planos o similar.
Marca/Modelo: Schneider/KTA2000**4** o similar.

| Código | Ud | Descripción | Rendimiento | Precio | Importe |
|---|---|---|---|---|---|
| O01OB200 | h. | Oficial 1ª electricista | 1.5 | 12.38 | 18.57 |
| O01OB220 | h | Ayudante electricista | 1.5 | 12.07 | 18.11 |
| REC-2000 | m | Canalizacion electrica prefabricada de transporte 2000 A (material; 10/08/2016) | 1 | 495 | 495.00 |
| REC-2000ESP | pp | Elementos especiales instalación canalizacion electrica 2000 A (material; 10/08/2016) | 1 | 170 | 170.00 |
| REC-2000F | pp | Elementos de montaje y fijacion canalización de 2000 A (material; 01/08/2016) | 1 | 74.9 | 74.90 |
|  |  | Total |  |  | 776.58 |

| Medición | Uds. | Largo | Parcial |
|---|---|---|---|
| Cuadro General - Cuadro A. Comprimido | 1 | 18 | 18.00 |
| Total |  |  | 18 |

**CONCUADR2000** ud TERMINAL CANALIZACION PREFABRICADA CONEXION CUADRO 2000A (01/08/2016)
2 ud × 549.2 (560.18 con costes indirectos) = 1120.36
Suministro e instalación de terminal de canalización electrica prefabricada (de 2000 A) para conexión a Cuadro General. Incluyendo todos los elementos necesarios para su instalación. Completamente montada e instalada.
Marca/Modelo: Schneider/KTA2000ER4** o similar.

| Código | Ud | Descripción | Rendimiento | Precio | Importe |
|---|---|---|---|---|---|
| CUADR-2000 | ud | Terminal canalizacion prefabricada conexion cuadro 2000A (material; 01/08/2016) | 1 | 440.6 | 440.60 |
| CUADR2000E | pp | Elementos de montaje terminal canalización conexión cuadro 2000A (material; 01/08/2016) | 1 | 35.25 | 35.25 |
| O01OB200 | h. | Oficial 1ª electricista | 3 | 12.38 | 37.14 |
| O01OB220 | h | Ayudante electricista | 3 | 12.07 | 36.21 |
|  |  | Total |  |  | 549.2 |

| Medición | Uds. | Parcial |
|---|---|---|
| Cuadro General | 1 | 1.00 |
| Cuadro Aire Comprimido | 1 | 1.00 |
| Total |  | 2 |

**05047-EC.600** m CANAL CHAPA DE ACERO GALVANIZADO PERFORADA 600x100mm (01/08/2016)
305 m × 28.3 (28.87 con costes indirectos) = 8805.35
Suministro y colocación de canal de chapa de acero galvanizado perforada de 600x100 mm y 1,5mm de espesor, incluyendo bandeja y tapa, con p.p. de accesorios y piezas especiales para cambios de dirección y derivaciones así como tornillería necesaria para su montaje; montada en estructura auxiliar destinada a instalaciones (no incluida). Conforme al reglamento electrotécnico de baja tensión.
Marca/Modelo: Basor /FRE600x100GS o similar

| Código | Ud | Descripción | Rendimiento | Precio | Importe |
|---|---|---|---|---|---|
| 05047-EC.221 | m. | Tapa de acero galvanizado para bandeja de 600x100 mm reforzada (material; 01/08/2016) | 1 | 6.96 | 6.96 |
| 05047-EC.100 | m | Bandeja de chapa de acero galvanizado perforado 600x100mmy e=1,5 (material; 01/08/2016) | 1 | 16.35 | 16.35 |
| 05047-EC.101 | pp | Elementos de fijación, tornilleria, uniones y pequeño material (material; 01/08/2016) | 1 | 1.32 | 1.32 |
| O01OB200 | h. | Oficial 1ª electricista | 0.15 | 12.38 | 1.86 |
| O01OB220 | h | Ayudante electricista | 0.15 | 12.07 | 1.81 |
|  |  | Total |  |  | 28.3 |

**05047-EC.300** m CANAL CHAPA DE ACERO GALVANIZADO PERFORADA 300x100mm (01/08/2016)
235 m × 17.81 (18.17 con costes indirectos) = 4269.95
Suministro y colocación de canal de chapa de acero galvanizado perforada de 300x100 mm y 1,5mm de espesor, incluyendo bandeja y tapa, con p.p. de accesorios y piezas especiales para cambios de dirección y derivaciones así como tornillería necesaria para su montaje; montada en estructura auxiliar destinada a instalaciones (no incluida). Conforme al reglamento electrotécnico de baja tensión.
Marca/Modelo: Basor /FRE300x100GS o similar

| Código | Ud | Descripción | Rendimiento | Precio | Importe |
|---|---|---|---|---|---|
| 05047-EC.321 | m. | Tapa de acero galvanizado para bandeja de 300x100 mm reforzada (material; 01/08/2016) | 1 | 3.57 | 3.57 |
| 05047-EC.322 | m | Bandeja de chapa de acero galvanizado perforado 300x100mmy e=1,5 (material; 01/08/2016) | 1 | 9.25 | 9.25 |
| 05047-EC.101 | pp | Elementos de fijación, tornilleria, uniones y pequeño material | 1 | 1.32 | 1.32 |
| O01OB200 | h. | Oficial 1ª electricista | 0.15 | 12.38 | 1.86 |
| O01OB220 | h | Ayudante electricista | 0.15 | 12.07 | 1.81 |
|  |  | Total |  |  | 17.81 |

**05047-EC.300N** m CANAL CHAPA DE ACERO PERFORADA 300x100mm NARANJA (01/08/2016)
285 m × 21.12 (21.54 con costes indirectos) = 6138.90
Suministro y colocación de canal de chapa de acero perforada de 300x100 mm terminada en color naranja, incluyendo bandeja y tapa, con p.p. de accesorios y piezas especiales para cambios de dirección y derivaciones así como tornillería necesaria para su montaje; montada en estructura auxiliar destinada a instalaciones (no incluida). Conforme al reglamento electrotécnico de baja tensión.
Marca/Modelo: Basor /ERE-300x100 o similar

| Código | Ud | Descripción | Rendimiento | Precio | Importe |
|---|---|---|---|---|---|
| 05047-EC.321N | m. | Tapa de chapa acero para bandeja de 300x100 mm terminada naranja (material; 01/08/2016) | 1 | 4.89 | 4.89 |
| 05047-EC.322N | m | Bandeja de chapa de acero perforado 300x100mm terminada naranja (material; 01/08/2016) | 1 | 11.24 | 11.24 |
| 05047-EC.101 | pp | Elementos de fijación, tornilleria, uniones y pequeño material | 1 | 1.32 | 1.32 |
| O01OB200 | h. | Oficial 1ª electricista | 0.15 | 12.38 | 1.86 |
| O01OB220 | h | Ayudante electricista | 0.15 | 12.07 | 1.81 |
|  |  | Total |  |  | 21.12 |

**05047-EC.005** m CANALIZACION PREFAFRICADA DISTRIBUCION ALUMBRADO DC 25A + CANAL (01/08/2016)
704 m × 103.06 (105.12 con costes indirectos) = 74004.48
Suministro y montaje de canalizacion prefabricada para la distribución de alumbrado y de tomas de corriente formada por dos circuitos trifasicos con neutro de 25A de calibre, incluidos elementos especiales para cambios de dirección, elementos de fijación y montaje con soporte de canaleta para montar en estribo ajustable, canaleta de PVC de 25x25mm., pp de terminales de alimentación y cierre.
Totalmente montada y conexionada para un trazado según documento planos o similar.
Marca/Modelo: Schneider/KBB25ED44305 o similar.

| Código | Ud | Descripción | Rendimiento | Precio | Importe |
|---|---|---|---|---|---|
| O01OB200 | h. | Oficial 1ª electricista | 0.25 | 12.38 | 3.10 |
| O01OB220 | h | Ayudante electricista | 0.25 | 12.07 | 3.02 |
| REC-KBB25 | m | Canalizacion prefafricada distribucion alumbrado DC 25A (material; 10/08/2016) | 1 | 73.15 | 73.15 |
| REC-2000KBBF | pp | Elementos de montaje y fijacion canalización prefabricada alumb (material; 01/08/2016) | 1 | 13.22 | 13.22 |
| REC -KBBESP | pp | Elementos especiales instalación canalizacion prefabricada alumb (material; 01/08/2016) | 1 | 2.2 | 2.20 |
| CANAL 2525 | m | canal lisa de PVC de 25mmx25mm (material; 01/08/2016) | 1 | 8.37 | 8.37 |
|  |  | Total |  |  | 103.06 |

| Medición | Uds. | Largo | Parcial |
|---|---|---|---|
|  | 4 | 136 | 544.00 |
|  | 2 | 80 | 160.00 |
| Total |  |  | 704 |

###### EII-IE-BT03 ALUMBRADO (31/01/2000)
Importe: 105144.25

**E18GLG020** ud PROYECTOR AUTÓNOMO ESTANCO 2 F. LED 2500 lm (02/08/2016)
24 ud × 723.56 (738.03 con costes indirectos) = 17712.72
Proyector autónomo estanco de emergencia IP55 IK 07, con 2 focos, de 2500 lúm, con 2 lámparas LED. Acabado en color gris. Autonomía 1 hora. Equipado con batería Ni-Cd de alta temperatura. Opción de telemando. Construido según norma UNE-EN 60598-2-22. Instalado en el interior de cesta metalica atornillada a estructura (incluida) incluyendo pp de conductor,replanteo, accesorios de anclaje y conexionado.
Marca: LEGRAND Modelo: Proyector LED 2500lm 1H, o similar.

| Código | Ud | Descripción | Rendimiento | Precio | Importe |
|---|---|---|---|---|---|
| O01OB200 | h. | Oficial 1ª electricista | 1 | 12.38 | 12.38 |
| P16ELG030J | ud | Proyector autónomo 2 focos LED 2500lm. (material; 13/10/2016) | 1 | 650.25 | 650.25 |
| 05047-E3. PEM | ud | Pequequeño material para instalaciones electricas (material; 02/08/2016) | 2 | 2.64 | 5.28 |
| P16ELG030C | ud | Cesta metalica de alambre para colocación de proyector autonomo (material; 13/10/2016) | 1 | 55.65 | 55.65 |
|  |  | Total |  |  | 723.56 |

Claves: gris, proyección, autónomo, emergencia, foco, lámpara, temperatura, color, hora, alto, conexión, equipo, anclaje, replanteo, norma, construcción, mando, opcional, accesorio, halógeno

| Medición | Uds. | Parcial |
|---|---|---|
| Nave | 23 | 23.00 |
| Marquesina | 1 | 1.00 |
| Total |  | 24 |

**LEGR061563** ud BLOQ. AUT. EMERG. ESTANCO LEGRAND B65 165 lm.1h (61563) (02/08/2016)
10 ud × 95.76 (97.68 con costes indirectos) = 976.80
Luminaria de emergencia autónoma Legrand tipo B65 LED, IP65 de 165 lúm., con lámpara LED, Leds de señalización de carga de los acumuladores, fabricada según normas EN 60598-2-22:99, UNE 20392-93, autonomía superior a 1 hora, sin test. Con certificado de ensayo (LCOE) y marca N de producto certificado, para instalación saliente. Cumple con las Directivas de compatibilidad electromagnéticas y baja tensión, de obligado cumplimiento. Alimentación 230 V. 50/60 Hz. Acumuladores estancos Ni-Cd, alta temperatura, materiales resistentes al calor y al fuego. Puesta en marcha por telemando, con bornes protegidas contra conexión accidental a 230 V. Instalado incluyendo replanteo, accesorios de anclaje y conexionado.

| Código | Ud | Descripción | Rendimiento | Precio | Importe |
|---|---|---|---|---|---|
| O01OB200 | h. | Oficial 1ª electricista | 0.5 | 12.38 | 6.19 |
| LEGRE061563 | Ud | Emergencia estanca lampara led 200lm (material; 02/08/2016) | 1 | 84.29 | 84.29 |
| 05047-E3. PEM | ud | Pequequeño material para instalaciones electricas | 2 | 2.64 | 5.28 |
|  |  | Total |  |  | 95.76 |

| Medición | Uds. | Parcial |
|---|---|---|
| Local Instalaciones Tecnicas | 4 | 4.00 |
| Centro Tansformación | 3 | 3.00 |
| Local Cuadros B.T. | 3 | 3.00 |
| Total |  | 10 |

**LEGR061564** ud BLOQ. AUT. EMERG. ESTANCO LEGRAND B65 LED 350 lm 1h (02/08/2016)
30 ud × 130.43 (133.04 con costes indirectos) = 3991.20
Luminaria de emergencia autónoma Legrand tipo B65 LED, IP65 de 350 lúm., con lámpara LED, Leds de señalización de carga de los acumuladores, fabricada según normas EN 60598-2-22:99, UNE 20392-93, autonomía superior a 1 hora, sin test. Con certificado de ensayo (LCOE) y marca N de producto certificado, para instalación saliente. Cumple con las Directivas de compatibilidad electromagnéticas y baja tensión, de obligado cumplimiento. Alimentación 230 V. 50/60 Hz. Acumuladores estancos Ni-MH, alta temperatura, materiales resistentes al calor y al fuego. Con bornes protegidas contra conexión accidental a 230 V. Instalado incluyendo pp de conductor,replanteo, accesorios de anclaje y conexionado.
Marca/Modelo: Legrand/Ref:662434 o similar.

| Código | Ud | Descripción | Rendimiento | Precio | Importe |
|---|---|---|---|---|---|
| LEGRE061564 | Ud | Emergencia estanca lampara led 350lm (material; 02/08/2016) | 1 | 118.96 | 118.96 |
| 05047-E3. PEM | ud | Pequequeño material para instalaciones electricas | 2 | 2.64 | 5.28 |
| O01OB200 | h. | Oficial 1ª electricista | 0.5 | 12.38 | 6.19 |
|  |  | Total |  |  | 130.43 |

| Medición | Uds. | Parcial |
|---|---|---|
| Nave | 24 | 24.00 |
| Marquesina | 1 | 1.00 |
| Local Instalaciones Tecnicas | 5 | 5.00 |
| Total |  | 30 |

**E18GDD020J** ud BLQ.AUT.EMERG.DAISALUX HYDRA N5 ENRASADA (02/08/2016)
44 ud × 75 (76.5 con costes indirectos) = 3366.00
Bloque autónomo de emergencia IP42 IK 04, con accesorio para montaje enrasado pared/techo, de 215 lm con lámpara de emergencia de FL. 8 W. Carcasa fabricada en policarbonato blanco, resistente a la prueba del hilo incandescente 850ºC. Difusor en policarbonato transparente, opalino o muy opalino. Accesorio de enrasar con acabado blanco,cromado, niquelado, dorado, gris plata. Piloto testigo de carga LED blanco. Autonomia 1 hora. Equipado con batería Ni-Cd estanca de alta temperatura. Opción de telemando. Construido según normas UNE 20-392-93 y UNE-EN 60598-2-22. Instalado incluyendo pp de conductor replanteo, accesorios de anclaje y conexionado.
Marca/Modelo:DAISALUX/HYDRA N5 o similar.

| Código | Ud | Descripción | Rendimiento | Precio | Importe |
|---|---|---|---|---|---|
| P16EDD030JJ | ud | Bl.Aut.Emerg.Daisalux Hydra N5 (material; 02/08/2016) | 1 | 61.24 | 61.24 |
| 05047-E3. PEM | ud | Pequequeño material para instalaciones electricas | 1 | 2.64 | 2.64 |
| P16ELG030E | ud | Kit para motaje enrasado luminaria emergencia autonoma (material; 02/08/2016) | 1 | 4.93 | 4.93 |
| O01OB200 | h. | Oficial 1ª electricista | 0.5 | 12.38 | 6.19 |
|  |  | Total |  |  | 75 |

Claves: lámpara, policarbonato, superficie, emergencia, bloque, empotrable, bandera, caja, estanco, carcasa, incandescencia, transparente, pared, difusor, fabricación, cable, prueba, blanco, conexión, resistencia, piloto, accesorio, cromado, equipo, níquel, plata, testigo, carga, hora, dorado, anclaje, gris, autónomo, alto, replanteo, norma, construcción, mando, opcional, temperatura

| Medición | Uds. | Parcial |
|---|---|---|
| Pasillo Aseos Nave | 3 | 3.00 |
| Sala Descanso | 1 | 1.00 |
| S. Primeros Auxilios | 1 | 1.00 |
| Aseo Mujeres Nave | 1 | 1.00 |
| Aseos Hombres Nave | 1 | 1.00 |
| Vestuario Mujeres | 2 | 2.00 |
| Vestuarios Hombres Nave 1 | 2 | 2.00 |
| Vestuarios Hombres Nave 2 | 2 | 2.00 |
| L. Limpieza | 1 | 1.00 |
| Pasillo Aseos Administración | 2 | 2.00 |
| Aseo Mujeres Administración | 1 | 1.00 |
| Aseos Hombres Administración | 1 | 1.00 |
| Vestuario Mujeres Administración | 1 | 1.00 |
| Vestuarios Hombres Administración | 1 | 1.00 |
| Aseo Adaptado | 1 | 1.00 |
| Oficina Producción | 1 | 1.00 |
| Sala 3D | 2 | 2.00 |
| Laboratorio | 2 | 2.00 |
| S. Informática | 2 | 2.00 |
| Local Tecnico | 1 | 1.00 |
| Sala Reuniones | 2 | 2.00 |
| Administración | 9 | 9.00 |
| Acceso Administración | 1 | 1.00 |
| Sala de Control | 2 | 2.00 |
| Garita de Control | 1 | 1.00 |
| Total |  | 44 |

**E18EPI290** ud LUMINARIA TIPO CAMPANA ESTANCA PARA GRAN ALTURA 200W (25000lm) (02/08/2016)
94 ud × 603.2 (615.26 con costes indirectos) = 57834.44
Luminaria tipo campana estanca para gan altura con lamparas LED de 200 W cpaz de proporcionar 25000 lm para montaje suspendido con una vida util de 50.000h.
Carcasa: Fundición de alumino
Cubierta: Cristal transparente endurecido termicamente
Optica: Haz ancho
Completamente instalada, incluyendo replanteo, elemento de conexión a canalis kbb, accesorios de anclaje y conexionado.
Marca: Philips Modelo: BY471P 1xPRO250S/840WB GC, o similar.

| Código | Ud | Descripción | Rendimiento | Precio | Importe |
|---|---|---|---|---|---|
| E18EPI292 | ud | Luminaria tipo campana para gran altura 2500lm (material; 13/10/2016) | 1 | 535.15 | 535.15 |
| E18EPI293 | ud | Elemento de conexionado a canalis KBB trifasico equipado fusible (material; 13/10/2016) | 1 | 35.68 | 35.68 |
| 05047-E3. PEM | ud | Pequequeño material para instalaciones electricas | 3 | 2.64 | 7.92 |
| O01OB200 | h. | Oficial 1ª electricista | 1 | 12.38 | 12.38 |
| O01OB220 | h | Ayudante electricista | 1 | 12.07 | 12.07 |
|  |  | Total |  |  | 603.2 |

Claves: medio, inyección, alto, simétrico, distribución, luz, soporte, carcasa, reflejo, tapa, ánodo, gris, color, pintura, proyección, aluminio, silicona, calidad, goma, junta, endurecer, equipo, cierre, replanteo, vidrio, anclaje, lámpara, vapor, conexión, presión, accesorio, fijación, sodio, eléctrico

| Medición | Uds. | Parcial |
|---|---|---|
| Nave | 88 | 88.00 |
| Marquesina | 6 | 6.00 |
| Total |  | 94 |

**05047-E24.06** ud DOWNLIGHT CIRCULAR LAMPARA LED 11 W 1100lm (02/08/2016)
15 ud × 63.34 (64.61 con costes indirectos) = 969.15
Luminaria para empotrar con lampara led de 11W de 1100 lm con una vida útil de 15000h.
Material Carcasa: PC
Material Reflector: PC
Material Optico: ALU
Material de Cubierta:PC
Grado de protección IP44 clase I. Instalado incluyendo pp de conductor,replanteo y conexionado.
Marca: Philips Modelo DN130B LED10S/840 PSU IP44 P16, o similar

| Código | Ud | Descripción | Rendimiento | Precio | Importe |
|---|---|---|---|---|---|
| E18EPI251 | ud | Downlight circular lampara led 11W 1100lm (material; 02/08/2016) | 1 | 48.47 | 48.47 |
| 05047-E3. PEM | ud | Pequequeño material para instalaciones electricas | 1 | 2.64 | 2.64 |
| O01OB200 | h. | Oficial 1ª electricista | 0.5 | 12.38 | 6.19 |
| O01OB220 | h | Ayudante electricista | 0.5 | 12.07 | 6.04 |
|  |  | Total |  |  | 63.34 |

| Medición | Uds. | Parcial |
|---|---|---|
| Aseo Mujeres Nave | 2 | 2.00 |
| Aseos Hombres Nave | 2 | 2.00 |
| Vestuario Mujeres | 2 | 2.00 |
| Vestuarios Hombres Nave 1 | 2 | 2.00 |
| Vestuarios Hombres Nave 2 | 2 | 2.00 |
| Aseo Mujeres Administración | 1 | 1.00 |
| Aseos Hombres Administración | 1 | 1.00 |
| Vestuario Mujeres Administración | 1 | 1.00 |
| Vestuarios Hombres Administración | 1 | 1.00 |
| Sala de Control | 1 | 1.00 |
| Total |  | 15 |

**05047-E24.07** ud DOWNLIGHT CIRCULAR LAMPARA LED 22 W 2100lm (02/08/2016)
55 ud × 70.27 (71.68 con costes indirectos) = 3942.40
Luminaria para empotrar con lampara led de 2W de 2100 lm con una vida útil de 15000h.
Material Carcasa: PC
Material Reflector: PC
Material Optico: ALU
Material de Cubierta:PC
Grado de protección IP44 clase I. Instalado incluyendo pp de conductor, replanteo y conexionado.
Marca: Philips Modelo DN130B LED20S/840 PSU IP44 P16, o similar

| Código | Ud | Descripción | Rendimiento | Precio | Importe |
|---|---|---|---|---|---|
| E18EPI253 | ud | Downlight circular lampara led 22W 2100lm (material; 10/08/2016) | 1 | 55.4 | 55.40 |
| 05047-E3. PEM | ud | Pequequeño material para instalaciones electricas | 1 | 2.64 | 2.64 |
| O01OB200 | h. | Oficial 1ª electricista | 0.5 | 12.38 | 6.19 |
| O01OB220 | h | Ayudante electricista | 0.5 | 12.07 | 6.04 |
|  |  | Total |  |  | 70.27 |

| Medición | Uds. | Parcial |
|---|---|---|
| Pasillo Aseos Nave | 12 | 12.00 |
| Aseo Mujeres Nave | 2 | 2.00 |
| Aseos Hombres Nave | 4 | 4.00 |
| Vestuario Mujeres | 7 | 7.00 |
| Vestuarios Hombres Nave 1 | 8 | 8.00 |
| Vestuarios Hombres Nave 2 | 8 | 8.00 |
| L. Limpieza | 3 | 3.00 |
| Aseo Mujeres Administración | 2 | 2.00 |
| Aseos Hombres Administración | 2 | 2.00 |
| Vestuario Mujeres Administración | 2 | 2.00 |
| Vestuarios Hombres Administración | 2 | 2.00 |
| Aseo Adaptado | 3 | 3.00 |
| Total |  | 55 |

**05047-E24.08** ud DOWNLIGHT CIRCULAR LAMPARA 2x FLC18W 2400 lm (31/01/2000)
10 ud × 117.69 (120.04 con costes indirectos) = 1200.40
Luminaria para empotrar con dos lamparas FLC de 18W de 1200 lm cada una.
Material Carcasa: Chapa de acero moldeado
Material Reflector: policarbonato metalizado con polvos de alumino
Difusor:Cristal templado
Fabricadosegún norma EN60598, con un grado de protección IP43 IK07. Instalado incluyendo pp de conductor, elementos de montaje, lamparas,replanteo y conexionado.
Marca: DISANO Modelo 156496-08 CELL, o similar

| Código | Ud | Descripción | Rendimiento | Precio | Importe |
|---|---|---|---|---|---|
| E18EPI252 | ud | Downlight circular lampara 2xFLC18W 2400lm (material; 02/08/2016) | 1 | 84.16 | 84.16 |
| 05047-E3. PEM | ud | Pequequeño material para instalaciones electricas | 1 | 2.64 | 2.64 |
| P16CC050J | ud | Lámp.flu.compa. FLC 18 W. (material; 31/01/2000) | 2 | 3.22 | 6.44 |
| O01OB200 | h. | Oficial 1ª electricista | 1 | 12.38 | 12.38 |
| O01OB220 | h | Ayudante electricista | 1 | 12.07 | 12.07 |
|  |  | Total |  |  | 117.69 |

| Medición | Uds. | Parcial |
|---|---|---|
| Pasillo Aseos Administración | 6 | 6.00 |
| Acceso Administración | 4 | 4.00 |
| Total |  | 10 |

**05047-E24.09** ud LUM.EMP.LAM.ALUMI.ANOD.ESTRI. 4x14W ENCENDIDO ELECTRONICO (05/10/2011)
118 ud × 99.64 (101.63 con costes indirectos) = 11992.34
Luminaria de empotrar en techo modular o falso techo de 4x14 W con óptica multicelular de doble parabola de aluminio especular, con protección IP20 clase I, cuerpo de chapa de acero cincado prebarnizado en horno color nlanco, equipo eléctrico formado por reactancias electrónicas, portalámparas, 4 lámparas fluorescentes T5 nueva generación de 14W. y bornes de conexión, incluyendo pp de conductor replanteo, accesorios de anclaje y conexionado.
Marca:DISANO Modelo: Disano 875 4x14W CELL-F, o similar.

| Código | Ud | Descripción | Rendimiento | Precio | Importe |
|---|---|---|---|---|---|
| O01OB200 | h. | Oficial 1ª electricista | 0.4 | 12.38 | 4.95 |
| O01OB220 | h | Ayudante electricista | 0.4 | 12.07 | 4.83 |
| 05047-E3. PEM | ud | Pequequeño material para instalaciones electricas | 1 | 2.64 | 2.64 |
| P16BE450JJ | ud | Lum.emp.lam.alum.anod.estri. 4x14 W. HF (material; 05/10/2011) | 1 | 74.9 | 74.90 |
| P16CC080J | ud | Tubo fluorescente T5 14W./830-840-827 (material; 02/08/2016) | 4 | 3.08 | 12.32 |
|  |  | Total |  |  | 99.64 |

| Medición | Uds. | Parcial |
|---|---|---|
| Sala Descanso | 4 | 4.00 |
| Oficina Producción | 8 | 8.00 |
| Sala 3D | 8 | 8.00 |
| Laboratorio | 8 | 8.00 |
| S. Informática | 7 | 7.00 |
| Local Tecnico | 4 | 4.00 |
| Sala Reuniones | 10 | 10.00 |
| Administración | 57 | 57.00 |
| Sala de Control | 8 | 8.00 |
| Garita de Control | 4 | 4.00 |
| Total |  | 118 |

**05047-E24.10** ud LUM.EMP. ESTANCA SALAS BLANCAS 4x18W ENCENDIDO ELECTRONICO (02/08/2016)
5 ud × 121.37 (123.8 con costes indirectos) = 619.00
Luminaria estanca de empotrar en techo modular o falso techo de 4x18W para salas blancas con difusor de vidrio de protección templado de 4mm, con protección IP54 IK08 clase I, cuerpo de chapa de acero cincado prebarnizado en horno color nlanco, equipo eléctrico formado por reactancias electrónicas, portalámparas, 4 lámparas fluorescentes T8 nueva generación de 18W. y bornes de conexión, incluyendo pp de conductor replanteo, accesorios de anclaje y conexionado.
Marca:DISANO Modelo: 152182-08, o similar.

| Código | Ud | Descripción | Rendimiento | Precio | Importe |
|---|---|---|---|---|---|
| O01OB200 | h. | Oficial 1ª electricista | 0.4 | 12.38 | 4.95 |
| O01OB220 | h | Ayudante electricista | 0.4 | 12.07 | 4.83 |
| 05047-E3. PEM | ud | Pequequeño material para instalaciones electricas | 1 | 2.64 | 2.64 |
| P16BE451JJ | ud | Lum. estanca emp. para salas blancas de 4x18W (material; 10/08/2016) | 1 | 100.15 | 100.15 |
| P16CC081J | ud | Tubo fluorescente T8 18W./830-840-827 (material; 02/08/2016) | 4 | 2.2 | 8.80 |
|  |  | Total |  |  | 121.37 |

| Medición | Uds. | Parcial |
|---|---|---|
| S. Primeros Auxilios | 5 | 5.00 |
| Total |  | 5 |

**13.003E.4-1** Ud PANTALLA FLUORESCENTE ESTANCA DE SUPERFICIE DE 2x36W E. ELECTRO. (02/08/2016)
51 Ud × 48.82 (49.8 con costes indirectos) = 2539.80
Pantalla fluorescente estanca de superficie realizada en policarbonatos con equipo de encendido electronico para tubos fluorescentes de 2x36W (3350lm por lampara). Incluyendo elementos de fijación, soportación y parte proporcional de conductor, completamente montada e instalada.
Marca: DISANO Modelo: 921 HYDRO T8 EL CEL-F (164534-00), o similar.

| Código | Ud | Descripción | Rendimiento | Precio | Importe |
|---|---|---|---|---|---|
| O01OB200 | h. | Oficial 1ª electricista | 0.4 | 12.38 | 4.95 |
| O01OB220 | h | Ayudante electricista | 0.4 | 12.07 | 4.83 |
| 05047-E3. PEM | ud | Pequequeño material para instalaciones electricas | 1 | 2.64 | 2.64 |
| P16BE440JJ | ud | pantalla fluorescente estanca de superficie de 2x36W E.Electroni (material; 02/08/2016) | 1 | 30.84 | 30.84 |
| P16CC085J | ud | Tubo fluorescente T8 36W./830-840-827 (material; 02/08/2016) | 2 | 2.78 | 5.56 |
|  |  | Total |  |  | 48.82 |

| Medición | Uds. | Parcial |
|---|---|---|
| Local Instalaciones Tecnicas | 33 | 33.00 |
| Centro Tansformación | 8 | 8.00 |
| Local Cuadros B.T. | 10 | 10.00 |
| Total |  | 51 |

###### EII-IE-BT04 MECANISMOS
Importe: 12572.6

**E17MNL010J** ud P. LUZ SENCILLO NIESSEN ARCO
35 ud × 27.24 (27.78 con costes indirectos) = 972.30
Punto de luz sencillo realizado con tubo PVC corrugado de M 20/gp5 y conductor rígido de 1,5 mm2 de Cu., y aislamiento VV 750 V., incluyendo caja de registro, caja de mecanismo universal con tornillos, interruptor unipolar con marco Niessen serie Arco o similar, instalado.

| Código | Ud | Descripción | Rendimiento | Precio | Importe |
|---|---|---|---|---|---|
| O01OB200 | h. | Oficial 1ª electricista | 0.35 | 12.38 | 4.33 |
| O01OB220 | h | Ayudante electricista | 0.35 | 12.07 | 4.22 |
| P15GB010 | m. | Tubo PVC corrugado M 20/gp5 | 8 | 0.16 | 1.28 |
| 05047-F2.C016 | m | Conductor de cobre H07Z1-k 750V de 1x1,5 mm² de sección. | 16 | 0.35 | 5.60 |
| P15GK050 | ud | Caja mecan. empotrar enlazable (material) | 1 | 0.26 | 0.26 |
| P15MNC010 | ud | Interruptor unipo. Niessen-Arco (material) | 1 | 8.91 | 8.91 |
| 05047-E3. PEM | ud | Pequequeño material para instalaciones electricas | 1 | 2.64 | 2.64 |
|  |  | Total |  |  | 27.24 |

Claves: rígido, corrugado, PVC, tubo, registro, luz, conductor, aislamiento, punto, sencillo, marco, interruptor, tornillo, mecanismo, arco, caja

| Medición | Uds. | Parcial |
|---|---|---|
| Sala Descanso | 1 | 1.00 |
| S. Primeros Auxilios | 1 | 1.00 |
| Aseo Mujeres Nave | 3 | 3.00 |
| Aseos Hombres Nave | 3 | 3.00 |
| Vestuario Mujeres | 3 | 3.00 |
| Vestuarios Hombres Nave 1 | 3 | 3.00 |
| Vestuarios Hombres Nave 2 | 3 | 3.00 |
| L. Limpieza | 1 | 1.00 |
| Aseo Mujeres Administración | 2 | 2.00 |
| Aseos Hombres Administración | 2 | 2.00 |
| Vestuario Mujeres Administración | 2 | 2.00 |
| Vestuarios Hombres Administración | 2 | 2.00 |
| Aseo Adaptado | 1 | 1.00 |
| Oficina Producción | 1 | 1.00 |
| Local Tecnico | 1 | 1.00 |
| Sala Reuniones | 2 | 2.00 |
| Sala de Control | 3 | 3.00 |
| Garita de Control | 1 | 1.00 |
| Total |  | 35 |

**E17MNL020J** ud P. LUZ CONMUTADO NIESSEN ARCO
6 ud × 36.69 (37.42 con costes indirectos) = 224.52
Punto conmutado sencillo realizado con tubo PVC corrugado de M 20/gp5 y conductor flexible de 1,5 mm2 de Cu, y aislamiento H07Z1-K, incluyendo caja de registro, cajas de mecanismo universal con tornillos, conmutadores con marco Niessen serie Arco o similar, instalado.

| Código | Ud | Descripción | Rendimiento | Precio | Importe |
|---|---|---|---|---|---|
| O01OB200 | h. | Oficial 1ª electricista | 0.5 | 12.38 | 6.19 |
| O01OB220 | h | Ayudante electricista | 0.5 | 12.07 | 6.04 |
| P15GB010 | m. | Tubo PVC corrugado M 20/gp5 | 10 | 0.16 | 1.60 |
| 05047-F2.C016 | m | Conductor de cobre H07Z1-k 750V de 1x1,5 mm² de sección. | 30 | 0.35 | 10.50 |
| P15GK050 | ud | Caja mecan. empotrar enlazable | 1 | 0.26 | 0.26 |
| P15MNC020 | ud | Conmutador Niessen-Arco (material) | 1 | 9.46 | 9.46 |
| 05047-E3. PEM | ud | Pequequeño material para instalaciones electricas | 1 | 2.64 | 2.64 |
|  |  | Total |  |  | 36.69 |

Claves: rígido, conductor, conmutado, sencillo, tubo, PVC, corrugado, arco, conmutador, marco, caja, registro, mecanismo, tornillo, aislamiento, punto

| Medición | Uds. | Parcial |
|---|---|---|
| Sala 3D | 2 | 2.00 |
| Laboratorio | 2 | 2.00 |
| S. Informática | 2 | 2.00 |
| Total |  | 6 |

**E17MNL060** ud P. PULSADOR NIESSEN ARCO
17 ud × 26.14 (26.66 con costes indirectos) = 453.22
Punto pulsador realizado con tubo PVC corrugado de M 20/gp5 conductor flexible de 1,5 mm2 de Cu, y aislamiento H07Z1-K, incluyendo caja de registro, cajas de mecanismo universal con tornillos, pulsador con marco Niessen serie Arco o similar, instalado.

| Código | Ud | Descripción | Rendimiento | Precio | Importe |
|---|---|---|---|---|---|
| O01OB200 | h. | Oficial 1ª electricista | 0.4 | 12.38 | 4.95 |
| O01OB220 | h | Ayudante electricista | 0.4 | 12.07 | 4.83 |
| P15GB010 | m. | Tubo PVC corrugado M 20/gp5 | 6 | 0.16 | 0.96 |
| 05047-F2.C016 | m | Conductor de cobre H07Z1-k 750V de 1x1,5 mm² de sección. | 12 | 0.35 | 4.20 |
| P15GK050 | ud | Caja mecan. empotrar enlazable | 1 | 0.26 | 0.26 |
| P15MNC060 | ud | Pulsador timb/luz Niessen-Arco (material) | 1 | 8.3 | 8.30 |
| 05047-E3. PEM | ud | Pequequeño material para instalaciones electricas | 1 | 2.64 | 2.64 |
|  |  | Total |  |  | 26.14 |

Claves: aislamiento, conductor, rígido, timbre, tubo, PVC, corrugado, pulsador, caja, registro, mecanismo, tornillo, arco, punto, marco

| Medición | Uds. | Parcial |
|---|---|---|
| Pasillo Aseos Nave | 6 | 6.00 |
| Pasillo Aseos Administración | 3 | 3.00 |
| Administración | 8 | 8.00 |
| Total |  | 17 |

**E17MNL090** ud B.ENCH.SCHUKO NIESSEN ARCO
102 ud × 32.73 (33.38 con costes indirectos) = 3404.76
Base de enchufe con toma de tierra lateral realizada con tubo PVC corrugado de M 20/gp5 conductor flexible de 2,5 mm2 de Cu, y aislamiento H07Z1-K, y aislamiento VV 750 V., en sistema monofásico con toma de tierra (fase, neutro y tierra), incluyendo caja de registro, caja de mecanismo universal con tornillos, base de enchufe sistema schuko 10-16 A. (II+t.) con marco Niessen serie Arco o similar, instalada.

| Código | Ud | Descripción | Rendimiento | Precio | Importe |
|---|---|---|---|---|---|
| O01OB200 | h. | Oficial 1ª electricista | 0.45 | 12.38 | 5.57 |
| O01OB220 | h | Ayudante electricista | 0.45 | 12.07 | 5.43 |
| P15GB010 | m. | Tubo PVC corrugado M 20/gp5 | 6 | 0.16 | 0.96 |
| 05047-F2.C026 | m | Conductor de cobre H07Z1-k 750V de 1x2,5 mm² de sección. | 18 | 0.57 | 10.26 |
| P15GK050 | ud | Caja mecan. empotrar enlazable | 1 | 0.26 | 0.26 |
| P15MNC090 | ud | Base ench. schuko Niessen-Arco (material) | 1 | 7.61 | 7.61 |
| 05047-E3. PEM | ud | Pequequeño material para instalaciones electricas | 1 | 2.64 | 2.64 |
|  |  | Total |  |  | 32.73 |

Claves: lateral, rígido, enchufe, toma, tierra, conductor, tubo, corrugado, base, marco, PVC, monofásico, caja, registro, mecanismo, tornillo, schuko, arco, aislamiento

| Medición | Uds. | Parcial |
|---|---|---|
| Pasillo Aseos Nave | 4 | 4.00 |
| Sala Descanso | 11 | 11.00 |
| S. Primeros Auxilios | 3 | 3.00 |
| Aseo Mujeres Nave | 4 | 4.00 |
| Aseos Hombres Nave | 4 | 4.00 |
| Vestuario Mujeres | 7 | 7.00 |
| Vestuarios Hombres Nave 1 | 7 | 7.00 |
| Vestuarios Hombres Nave 2 | 8 | 8.00 |
| L. Limpieza | 2 | 2.00 |
| Pasillo Aseos Administración | 2 | 2.00 |
| Aseo Mujeres Administración | 3 | 3.00 |
| Aseos Hombres Administración | 3 | 3.00 |
| Vestuario Mujeres Administración | 3 | 3.00 |
| Vestuarios Hombres Administración | 2 | 2.00 |
| Aseo Adaptado | 3 | 3.00 |
| Oficina Producción | 3 | 3.00 |
| Sala 3D | 4 | 4.00 |
| Laboratorio | 4 | 4.00 |
| S. Informática | 2 | 2.00 |
| Local Tecnico | 1 | 1.00 |
| Sala Reuniones | 3 | 3.00 |
| Administración | 9 | 9.00 |
| Acceso Administración | 2 | 2.00 |
| Sala de Control | 5 | 5.00 |
| Garita de Control | 3 | 3.00 |
| Total |  | 102 |

**E17MNL160** ud P. LUZ SENCILLO NIESSEN ARCO ESTANCO IP44
3 ud × 32.3 (32.95 con costes indirectos) = 98.85
Punto de luz sencillo estanco realizado con tubo PVC corrugado de M 20/gp5conductor flexible de 1,5 mm2 de Cu, y aislamiento H07Z1-K, incluyendo caja de registro, caja de mecanismo universal con tornillos, interruptor unipolar con marco Niessen serie Arco Estanco IP44 o similar, instalado.

| Código | Ud | Descripción | Rendimiento | Precio | Importe |
|---|---|---|---|---|---|
| O01OB200 | h. | Oficial 1ª electricista | 0.4 | 12.38 | 4.95 |
| O01OB220 | h | Ayudante electricista | 0.4 | 12.07 | 4.83 |
| P15GB010 | m. | Tubo PVC corrugado M 20/gp5 | 8 | 0.16 | 1.28 |
| 05047-F2.C016 | m | Conductor de cobre H07Z1-k 750V de 1x1,5 mm² de sección. | 16 | 0.35 | 5.60 |
| P15GK050 | ud | Caja mecan. empotrar enlazable | 1 | 0.26 | 0.26 |
| P15MNC160 | ud | Interrupt.unip.Niessen-Arco Estanco IP44 (material) | 1 | 12.74 | 12.74 |
| 05047-E3. PEM | ud | Pequequeño material para instalaciones electricas | 1 | 2.64 | 2.64 |
|  |  | Total |  |  | 32.3 |

Claves: tubo, sencillo, punto, PVC, estanco, conductor, luz, registro, arco, caja, mecanismo, tornillo, interruptor, aislamiento, marco, corrugado, rígido

| Medición | Uds. | Parcial |
|---|---|---|
| Centro Tansformación | 2 | 2.00 |
| Local Cuadros B.T. | 1 | 1.00 |
| Total |  | 3 |

**E17MNL180** ud P. PULSADOR NIESSEN ARCO ESTANCO IP44
10 ud × 30.68 (31.29 con costes indirectos) = 312.90
Punto pulsador timbre estanco realizado con tubo PVC corrugado de M 20/gp5 conductor flexible de 1,5 mm2 de Cu, y aislamiento H07Z1-K, incluyendo caja de registro, cajas de mecanismo universal con tornillos, pulsador con marco serie Arco Estanco IP44 o similar, instalado.

| Código | Ud | Descripción | Rendimiento | Precio | Importe |
|---|---|---|---|---|---|
| O01OB200 | h. | Oficial 1ª electricista | 0.4 | 12.38 | 4.95 |
| O01OB220 | h | Ayudante electricista | 0.4 | 12.07 | 4.83 |
| P15GB010 | m. | Tubo PVC corrugado M 20/gp5 | 6 | 0.16 | 0.96 |
| 05047-F2.C016 | m | Conductor de cobre H07Z1-k 750V de 1x1,5 mm² de sección. | 12 | 0.35 | 4.20 |
| P15GK050 | ud | Caja mecan. empotrar enlazable | 1 | 0.26 | 0.26 |
| P15MNC180 | ud | Pulsador Niessen-Arco Estanco IP44 (material) | 1 | 12.84 | 12.84 |
| 05047-E3. PEM | ud | Pequequeño material para instalaciones electricas | 1 | 2.64 | 2.64 |
|  |  | Total |  |  | 30.68 |

Claves: tornillo, estanco, punto, tubo, PVC, corrugado, pulsador, conductor, rígido, aislamiento, caja, mecanismo, marco, arco, registro, timbre

| Medición | Uds. | Parcial |
|---|---|---|
| Local Instalaciones Tecnicas | 10 | 10.00 |
| Total |  | 10 |

**E17HD050** ud CAJA SUPERFICIE 2 RED+2 SAI+MOD.RJ+VIGI 2P-10
35 ud × 199.05 (203.03 con costes indirectos) = 7106.05
Suministro y colocación de caja empotrable en pared para 4 mód. dobles de medidas fabricada en ABS y policarbonato modelo CA3S (incluye cubeta, marco, carril DIN y separador energía-datos), de color a elegir y formada por 2 tomas schuko 2P+TT 16A para red con led y obturador, 2 tomas schuko 2P+TT 16A color rojo para SAI con led y obturador y placa de 2 conectores RJ11-RJ45, carril DIN e interruptor anutomatico VIGI 2P-10A 30mA, precableada en fábrica, incluyendo igualmente desde el cuadro de planta, conductor de cobre . Totalmente instalada, conectada y funcionando.

| Código | Ud | Descripción | Rendimiento | Precio | Importe |
|---|---|---|---|---|---|
| O01OB200 | h. | Oficial 1ª electricista | 1.5 | 12.38 | 18.57 |
| O01OB220 | h | Ayudante electricista | 1.5 | 12.07 | 18.11 |
| P15HA080 | ud | Caja superficie 4 mód.dobles (material; 02/08/2016) | 1 | 26.13 | 26.13 |
| P15HC010 | ud | Mód.schuko doble RED 2P+TT 16A (MP02) (material) | 2 | 12.16 | 24.32 |
| P15HC020 | ud | Schuko doble SAI 2P+TT 16A rojo (MP02/3) (material) | 2 | 12.16 | 24.32 |
| P15HC030 | ud | Módulo para 1-4 RJ11-RJ45 (MD00) (material) | 2 | 8.45 | 16.90 |
| P15HC030J | ud | Interruptor automático VIGI 2P-10A 30mA (material; 04/08/2016) | 1 | 56.66 | 56.66 |
| 05047-F2.C026 | m | Conductor de cobre H07Z1-k 750V de 1x2,5 mm² de sección. | 20 | 0.57 | 11.40 |
| 05047-E3. PEM | ud | Pequequeño material para instalaciones electricas | 1 | 2.64 | 2.64 |
|  |  | Total |  |  | 199.05 |

Claves: fabricación, suministro, pared, caja, policarbonato, rojo, color, colocación, schuko, superficie, red, toma, separador, cubeta, curva, marco, modelo, cobre, doble, conductor, planta, cuadro, acometida, conexión, tapa, fábrica, ramal, línea, falso, placa, suelo, soporte, PVC, bandeja

| Medición | Uds. | Parcial |
|---|---|---|
| Sala Descanso | 1 | 1.00 |
| S. Primeros Auxilios | 2 | 2.00 |
| Oficina Producción | 3 | 3.00 |
| Sala 3D | 3 | 3.00 |
| Laboratorio | 3 | 3.00 |
| S. Informática | 3 | 3.00 |
| Local Tecnico | 3 | 3.00 |
| Sala Reuniones | 5 | 5.00 |
| Administración | 8 | 8.00 |
| Sala de Control | 2 | 2.00 |
| Garita de Control | 2 | 2.00 |
| Total |  | 35 |

###### EII-IE-BT05 OTRAS UNIDADES (31/01/2000)
Importe: 44877.74

**05047-E27.07** ud PICA DE TOMA DE TIERRA (31/01/2000)
17 ud × 12.24 (12.48 con costes indirectos) = 212.16
Pica de acero cobrizado de D= 14,3 mm. y 2 m. de longitud, cable de cobre de 35 mm2, unido mediante soldadura aluminotérmica, completamente instalada.

| Código | Ud | Descripción | Rendimiento | Precio | Importe |
|---|---|---|---|---|---|
| O01OA030 | h. | Oficial primera | 0.052 | 12.38 | 0.64 |
| O01OA050 | h. | Ayudante | 0.052 | 12.07 | 0.63 |
| P15EA010 | ud | Pica de t.t. 200/14,3 Fe+Cu | 1 | 8.06 | 8.06 |
| P15EB010J | m. | Conduc cobre desnudo 35 mm2 (material; 22/09/2005) | 3 | 0.3 | 0.90 |
| P15ED030 | ud | Sold. alumino t. cable/placa (material; 31/01/2000) | 1 | 0.91 | 0.91 |
| P01DW090 | ud | Pequeño material tipo tres | 1 | 1.1 | 1.10 |
|  |  | Total |  |  | 12.24 |

Claves: pica, comprobación, toma, soldadura, cobre, registro, acero, unión, tierra, cable, prueba, aluminizado

**05047-E27.08** ud PICA DE TOMA DE TIERRA + REGISTRO (31/01/2000)
5 ud × 23.46 (23.93 con costes indirectos) = 119.65
Pica de acero cobrizado de D= 14,3 mm. y 2 m. de longitud, cable de cobre de 35 mm2, unido mediante soldadura aluminotérmica, incluyendo registro de comprobación y puente de prueba.

| Código | Ud | Descripción | Rendimiento | Precio | Importe |
|---|---|---|---|---|---|
| O01OA030 | h. | Oficial primera | 0.103 | 12.38 | 1.28 |
| O01OA050 | h. | Ayudante | 0.103 | 12.07 | 1.24 |
| P15EA010 | ud | Pica de t.t. 200/14,3 Fe+Cu | 1 | 8.06 | 8.06 |
| P15EB010J | m. | Conduc cobre desnudo 35 mm2 | 5 | 0.3 | 1.50 |
| P15ED030 | ud | Sold. alumino t. cable/placa | 1 | 0.91 | 0.91 |
| P15EC010 | ud | Registro de comprobación + tapa (material; 31/01/2000) | 1 | 7 | 7.00 |
| P15EC020 | ud | Puente de prueba (material; 31/01/2000) | 1 | 2.37 | 2.37 |
| P01DW090 | ud | Pequeño material tipo tres | 1 | 1.1 | 1.10 |
|  |  | Total |  |  | 23.46 |

Claves: pica, comprobación, toma, soldadura, cobre, registro, acero, unión, tierra, cable, prueba, aluminizado

**05047-E27.09** m. RED TOMA DE TIERRA ESTRUCTURA (22/09/2005)
1250 m. × 2.03 (2.07 con costes indirectos) = 2587.50
Red de toma de tierra de estructura, realizada con cable de cobre desnudo de 35 mm2, uniéndolo mediante soldadura aluminotérmica a la armadura de cada zapata, incluyendo parte proporcional de pica, registro de comprobación y puente de prueba.

| Código | Ud | Descripción | Rendimiento | Precio | Importe |
|---|---|---|---|---|---|
| O01OA030 | h. | Oficial primera | 0.026 | 12.38 | 0.32 |
| O01OA050 | h. | Ayudante | 0.026 | 12.07 | 0.31 |
| P15EB010J | m. | Conduc cobre desnudo 35 mm2 | 1 | 0.3 | 0.30 |
| P01DW090 | ud | Pequeño material tipo tres | 1 | 1.1 | 1.10 |
|  |  | Total |  |  | 2.03 |

Claves: comprobación, cable, desnudo, red, prueba, aluminizado, armadura, soldadura, cobre, zapata, estructura, unión, tierra, registro, pica, toma

**05047-E27.03** ud BATERIA AUTOMATICA DE CONDENSADORES 360 kVAr (60kVAr+300 kVAr) (02/08/2016)
2 ud × 15534.24 (15844.92 con costes indirectos) = 31689.84
Suministro y montaje de bateria automatica de condensadores de 360 kVAr (60+5x6) kvAr a 400 V (diseñados para una tensión de 460V) Formada por dos armarios IS2 de 60x60x210 cm. Incorpora un regulador Cirtutor con 3 TI y un toroidal diferencial y contactores sobredimensionados UA115-30-11.Completamente montada e instalada.
Marca/Modelo: ABB/Ref:X280146-FPLLA o similar

| Código | Ud | Descripción | Rendimiento | Precio | Importe |
|---|---|---|---|---|---|
| O01OB220 | h | Ayudante electricista | 3 | 12.07 | 36.21 |
| O01OB200 | h. | Oficial 1ª electricista | 3 | 12.38 | 37.14 |
| 05047-E27.031 | ud | Bateria de Automática de Condensadores 360 kVAr a 400V (material; 13/10/2016) | 1 | 15458.25 | 15458.25 |
| 05047-E3. PEM | ud | Pequequeño material para instalaciones electricas | 1 | 2.64 | 2.64 |
|  |  | Total |  |  | 15534.24 |

| Medición | Uds. | Parcial |
|---|---|---|
| Cuadro General B | 2 | 2.00 |
| Total |  | 2 |

**05047-E27.01** m CABLEADO VOZ Y DATOS FTP CATEGORIA 6A PUESTOS OFIMATICOS (02/08/2016)
1800 m × 1.73 (1.76 con costes indirectos) = 3168.00
Suministro y montaje de cable de datos FTP de catedoria 6A para la conexión de los puestos de trabajo con una configuración según plano o similar, totalmente conexionada.Incluyendo parte proporcional de terminales.

| Código | Ud | Descripción | Rendimiento | Precio | Importe |
|---|---|---|---|---|---|
| O01OB200 | h. | Oficial 1ª electricista | 0.05 | 12.38 | 0.62 |
| O01OB220 | h | Ayudante electricista | 0.05 | 12.07 | 0.60 |
| 05047-E3. PEM | ud | Pequequeño material para instalaciones electricas | 0.01 | 2.64 | 0.03 |
| 05047-E3. PM | m | Cable de datos tipo FTP categoria 6A (material; 02/08/2016) | 1 | 0.48 | 0.48 |
|  |  | Total |  |  | 1.73 |

| Medición | Uds. | Largo | Parcial |
|---|---|---|---|
| Puestos ofimáticos oficinas | 1 | 1800 | 1800.00 |
| Total |  |  | 1800 |

**E17SS040** ud SAI ENTRADA Y SALIDA TRIFASICA DE 20 KVA (02/08/2016)
1 ud × 6961.36 (7100.59 con costes indirectos) = 7100.59
Sistema de Alimentación Ininterrumpida (SAI), funcionamiento on-line, potencia nominal 20 kVA, alimentación y salida trifásica 400/230 V. +/- 1%, 50 Hz. +/- 5%, tiempo de conmutación nulo, batería estanca de plomo, señal de salida senoidal, capaz de soportar una sobrecarga permanente del 20%. Autonomía 15 minutos, bypass estático, bypass de mantenimiento, distorsión armónica menor del 1,5%, con transformador de aislamiento de doble apantallamiento, teclado de membrana, nivel de ruido menor de 50 dB., funcionamiento mediante Modulación de Anchura de Impulsos (PWM), con señalizaciones óptica y acústica.Completamente instalado, montaje y conexionado.

| Código | Ud | Descripción | Rendimiento | Precio | Importe |
|---|---|---|---|---|---|
| P15JB040 | ud | S.A.I. ENTRADA Y SALIDA TRIFASICA 20kVA (material; 14/10/2016) | 1 | 6926.56 | 6926.56 |
| 05047-E3. PEM | ud | Pequequeño material para instalaciones electricas | 1 | 2.64 | 2.64 |
| O01OB200 | h. | Oficial 1ª electricista | 2.5 | 12.38 | 30.95 |
| O01OB220 | h | Ayudante electricista | 0.1 | 12.07 | 1.21 |
|  |  | Total |  |  | 6961.36 |

Claves: salida, alimentar, modelo, tiempo, plomo, soporte, carga, by pass, manual, SAFT, estanco, estático, ruido, transformador, doble, nivel, módulo, impulsión, señalización, permanente, transporte, montaje, conexión, aislamiento, acústico, membrana

| Medición | Uds. | Parcial |
|---|---|---|
| Oficinas | 1 | 1.00 |
| Total |  | 1 |

#### EII-IPCI INSTALACION DE PROTECCION CONTRA INCENDIOS (-20069)
Importe: 45916.9

**E26FDC550JL** m. TUBO ACERO DIN 2440 N. PINT. 2" RANURADO (31/01/2000)
375 m. × 26.71 (27.24 con costes indirectos) = 10215.00
Tubería de acero negro, DIN-2440 de 2" (DN-50), ranurado, sin calorifugar, colocado en instalación de agua, incluso p.p. de uniones, soportación, accesorios, plataformas móviles, mano de obra, prueba hidráulica. con imprimación en minio electrolítico y acabado en esmalte rojo bombero.

| Código | Ud | Descripción | Rendimiento | Precio | Importe |
|---|---|---|---|---|---|
| O01OA030 | h. | Oficial primera | 0.75 | 12.38 | 9.29 |
| O01OB195 | h. | Ayudante fontanero (mano de obra; 08/08/2016) | 0.75 | 12.07 | 9.05 |
| O01OB230 | h. | Oficial 1ª pintura (mano de obra; 08/08/2016) | 0.05 | 12.38 | 0.62 |
| P20TA070 | m. | Tubería acero negro sold. 2" (material) | 1 | 7.68 | 7.68 |
| P23FL090 | kg | Pintura imprimación (material; 31/01/2000) | 0.02 | 3.63 | 0.07 |
|  |  | Total |  |  | 26.71 |

Claves: minio, tubería, unión, agua, colocación, calor, plataforma, acero, accesorio, móvil, mano, prueba, imprimación, electrolítico, esmalte, hidráulico, rojo, negro

**E26FDC580JL** m. TUBO ACERO DIN 2440 N.PIN.2 1/2" RANURADO (31/01/2000)
90 m. × 28.89 (29.47 con costes indirectos) = 2652.30
Tubería de acero negro, DIN-2440 de 2 1/2" (DN-65), ranurado, sin calorifugar, colocado en instalación de agua, incluso p.p. de uniones, soportación, accesorios, plataformas móviles, mano de obra, prueba hidráulica. con imprimación en minio electrolítico y acabado en esmalte rojo bombero.

| Código | Ud | Descripción | Rendimiento | Precio | Importe |
|---|---|---|---|---|---|
| O01OA030 | h. | Oficial primera | 0.75 | 12.38 | 9.29 |
| O01OB195 | h. | Ayudante fontanero | 0.75 | 12.07 | 9.05 |
| O01OB230 | h. | Oficial 1ª pintura | 0.05 | 12.38 | 0.62 |
| P20TA080 | m. | Tubería acero negro sold.2 1/2" (material) | 1 | 9.86 | 9.86 |
| P23FL090 | kg | Pintura imprimación | 0.02 | 3.63 | 0.07 |
|  |  | Total |  |  | 28.89 |

Claves: plataforma, acero, tubería, móvil, negro, colocación, accesorio, prueba, unión, imprimación, minio, electrolítico, esmalte, rojo, calor, mano, hidráulico, agua

**E26FDC600JL** m. TUBO ACERO DIN 2440 N. PINT. 3" RANURADO (31/01/2000)
70 m. × 38.08 (38.84 con costes indirectos) = 2718.80
Tubería de acero negro, DIN-2440 de 3" (DN-80), ranurado, sin calorifugar, colocado en instalación de agua, incluso p.p. de uniones, soportación, accesorios, plataformas móviles, mano de obra, prueba hidráulica. con imprimación en minio electrolítico y acabado en esmalte rojo bombero.

| Código | Ud | Descripción | Rendimiento | Precio | Importe |
|---|---|---|---|---|---|
| O01OA030 | h. | Oficial primera | 1 | 12.38 | 12.38 |
| O01OB195 | h. | Ayudante fontanero | 1 | 12.07 | 12.07 |
| O01OB230 | h. | Oficial 1ª pintura | 0.05 | 12.38 | 0.62 |
| P20TA090 | m. | Tubería acero negro . 3" (material) | 1 | 12.94 | 12.94 |
| P23FL090 | kg | Pintura imprimación | 0.02 | 3.63 | 0.07 |
|  |  | Total |  |  | 38.08 |

Claves: negro, accesorio, unión, agua, tubería, calor, colocación, plataforma, móvil, acero, esmalte, mano, electrolítico, minio, imprimación, hidráulico, prueba, rojo

**E26FHA550JL** ud VALVULA DE CONTROL BIES DN 80 RANURADA (15/07/2016)
2 ud × 496.76 (506.7 con costes indirectos) = 1013.40
Válvula de control para montar en tubería de alimentación a Bies, DIN 2440 de 80 mm (3"), con, base de tubo ranurado, detector de flujo montado en la base, válvula de mariposa ranurada serie 120, con reductor, y acoples ranurados para conexionado a la instalación de tubería, totalmente montada y probada a presión.

| Código | Ud | Descripción | Rendimiento | Precio | Importe |
|---|---|---|---|---|---|
| O01OA030 | h. | Oficial primera | 3 | 12.38 | 37.14 |
| O01OB195 | h. | Ayudante fontanero | 3 | 12.07 | 36.21 |
| P23FG160 | ud | Válv. control 80 Bies (material; 15/07/2016) | 1 | 423.41 | 423.41 |
|  |  | Total |  |  | 496.76 |

Claves: compuesto, válvula, norma, control, retardador, rociador, tubería, humedad, cámara, prueba, alarma, hidráulico, homologado, manómetro, montaje

**E20VF070** ud VÁLVULA DE ESFERA LATÓN 2" 50mm.
11 ud × 53.82 (54.9 con costes indirectos) = 603.90
Suministro y colocación de válvula de corte por esfera, de 2" (50 mm.) de diámetro, de latón cromado PN-25, colocada mediante unión roscada, totalmente equipada, instalada y funcionando. s/CTE-HS-4.

| Código | Ud | Descripción | Rendimiento | Precio | Importe |
|---|---|---|---|---|---|
| O01OA030 | h. | Oficial primera | 0.25 | 12.38 | 3.10 |
| P17XE070 | ud | Válvula esfera latón roscar 2" (material) | 1 | 50.72 | 50.72 |
|  |  | Total |  |  | 53.82 |

Claves: esfera, corte, diámetro, válvula, suministro, unión, rosca, equipo, latón, colocación, cromado

**E26FDQ120.JL** ud B.I.E. 25mmx20 m. + toma 45 mm, ARM. HORIZONTAL PUERTA (15/07/2016)
13 ud × 310.17 (316.37 con costes indirectos) = 4112.81
Boca de incendio equipada (B.I.E.) abatible, con puerta con ventana de acero inoxidable y cerradura de cuadradillo, válvula de asiento, manómetro, lanza de tres efectos con soporte y racor, devanadera circular pintada, manguera semirigida de 25 mm de diámetro y 20 m. mas toma adiccional de 45 mm, racorada, con inscripción "USO EXCLUSIVO BOMBEROS" sobre puerta. Medida la unidad instalada.

| Código | Ud | Descripción | Rendimiento | Precio | Importe |
|---|---|---|---|---|---|
| O01OA030 | h. | Oficial primera | 1.2 | 12.38 | 14.86 |
| O01OA050 | h. | Ayudante | 1.2 | 12.07 | 14.48 |
| P23FF110.JL | ud | BIE 25 mmx 20 m mas toma adiccional de 45 mm, con puerta (material; 15/07/2016) | 1 | 280.83 | 280.83 |
|  |  | Total |  |  | 310.17 |

Claves: asiento, equipo, abatible, puerta, ventana, acero, inoxidable, válvula, incendio, plano, boca, lanzar, soporte, racor, circulación, manguera, diámetro, manómetro, cerrajería, pintura

**E26FEA030JL** ud EXTINTOR POLVO ABC 6 kg.PR.INC (31/01/2000)
27 ud × 53.68 (54.75 con costes indirectos) = 1478.25
Extintor de polvo químico ABC polivalente antibrasa, de eficacia 21A/113B, de 6 kg. de agente extintor, con soporte, manómetro comprobable y manguera con difusor, según Norma UNE, certificado AENOR. Medida la unidad instalada.

| Código | Ud | Descripción | Rendimiento | Precio | Importe |
|---|---|---|---|---|---|
| O01OA060 | h. | Peón especializado | 0.5 | 12.02 | 6.01 |
| P23FJ030 | ud | Extintor polvo ABC 6 kg. pr.inc. (material; 31/01/2000) | 1 | 47.67 | 47.67 |
|  |  | Total |  |  | 53.68 |

Claves: AENOR, manómetro, soporte, extintor, químico, manguera, difusor, norma, brasa, polvo

**E26FEE200** ud EXTINTOR CO2 5 kg. (31/01/2000)
16 ud × 125.19 (127.69 con costes indirectos) = 2043.04
Extintor de nieve carbónica CO2, de eficacia 89B, de 5 kg. de agente extintor, construido en acero, con soporte y manguera con difusor, según Norma UNE. Equipo con certificación AENOR. Medida la unidad instalada.

| Código | Ud | Descripción | Rendimiento | Precio | Importe |
|---|---|---|---|---|---|
| O01OA060 | h. | Peón especializado | 0.1 | 12.02 | 1.20 |
| P23FJ260 | ud | Extintor CO2 5 kg. de acero (material; 31/01/2000) | 1 | 123.99 | 123.99 |
|  |  | Total |  |  | 125.19 |

Claves: equipo, certificación, construcción, manguera, acero, soporte, AENOR, norma, difusor, extintor

**E26FBB020** ud CENTRAL DETECCIÓN ANALÓGICA 2 BUCLES
1 ud × 1867.21 (1904.55 con costes indirectos) = 1904.55
Central analógica modular de dos bucles, con capacidad para 200 elementos analógicos, permite controlar instalaciones de protección de incendios y de seguridad, pude actuar de subcentral si se conecta a un puesto de control. Con 4 baterías de emergencia de 12 V, 6 A. Alojada en cofre metálico con puerta provista de carátula adhesiva, fuente de alimentación conmutada de 4 A con salida 24 V, cargador de baterías, módulo de control con indicador de alarma y avería, y módem para centrales analógicas. Medida la unidad instalada.

| Código | Ud | Descripción | Rendimiento | Precio | Importe |
|---|---|---|---|---|---|
| O01OA030 | h. | Oficial primera | 8 | 12.38 | 99.04 |
| O01OA050 | h. | Ayudante | 8 | 12.07 | 96.56 |
| P23FN060 | ud | Central detección analógica 2 bucles (material) | 1 | 1671.61 | 1671.61 |
|  |  | Total |  |  | 1867.21 |

Claves: metal, conexión, seguridad, incendio, protección, control, módulo, central, emergencia, permiso, adhesivo, alarma, puerta, analógico, indicador, salida, conmutado, alimentar, fuente, cargador

**E26FBE010** ud PULSADOR DE ALARMA ESCLAVO
20 ud × 28.91 (29.49 con costes indirectos) = 589.80
Pulsador de alarma esclavo con autochequeo provisto de microrruptor, led de alarma y autochequeo, sistema de comprobación con llave de rearme, lámina de plástico calibrada para que se enclave y no rompa. Ubicado en caja y serigrafiado según Norma. Medida la unidad instalada.

| Código | Ud | Descripción | Rendimiento | Precio | Importe |
|---|---|---|---|---|---|
| O01OA030 | h. | Oficial primera | 0.75 | 12.38 | 9.29 |
| O01OA050 | h. | Ayudante | 0.75 | 12.07 | 9.05 |
| P23FN220 | ud | Pulsador de alarma esclavo (material) | 1 | 10.57 | 10.57 |
|  |  | Total |  |  | 28.91 |

Claves: pulsador, comprobación, lámina, alarma, llave, calibre, rompedor, caja, norma, plástico

**5690023.JL** m CABLEADO TUBO ACERO (-20069)
810 m × 8.54 (8.71 con costes indirectos) = 7055.10
Instalación eléctrica para el sistema de detección de incendios formado por cable trenzado y apantallado de dos conductores de 1,5 mm2 de sección para los equipos inteligentes y cable de cobre de 750 V de dos conductors de 1,5 mm2 de sección para alimentación auxiliar, bajo tubo de acero, montaje en en superficie, incluso p.p. de cajas de derivación, pequeño material y accesorios.Totalmente instalado y montado.

| Código | Ud | Descripción | Rendimiento | Precio | Importe |
|---|---|---|---|---|---|
| 2X1.5LHR | m | Cable trenzado apant. resist. al fuego, libre de halogenos (material; 03/05/2004) | 1 | 1.32 | 1.32 |
| IE13100 | m | Tubo acero diam. 25mm (material; 14/10/2001) | 1 | 5.01 | 5.01 |
| O01OA130 | h. | Cuadrilla E (mano de obra; 08/08/2016) | 0.03 | 24.35 | 0.73 |
| O01OA030 | h. | Oficial primera | 0.1 | 12.38 | 1.24 |
| PW00300 | u | Material complementario o pzas.E (material; -20069) | 0.3 | 0.44 | 0.13 |
| PW00400 | u | Pequeño material tipo uno (material; -20069) | 0.5 | 0.22 | 0.11 |
|  |  | Total |  |  | 8.54 |

**E26FBF030** ud SIRENA ÓPTICO-ACÚSTICA BITONAL EXTERIOR (31/01/2000)
4 ud × 146.15 (149.07 con costes indirectos) = 596.28
Campana opticon y acústica bitonal conectada a bucle analógico de detección. Medida la unidad instalada.

| Código | Ud | Descripción | Rendimiento | Precio | Importe |
|---|---|---|---|---|---|
| O01OB200 | h. | Oficial 1ª electricista | 1 | 12.38 | 12.38 |
| O01OB220 | h | Ayudante electricista | 1 | 12.07 | 12.07 |
| P23FN150 | ud | Módulo de 1 salida vigilada (material) | 1 | 58.16 | 58.16 |
| P23FC030 | ud | Sirena electrónica óptico-acústica. ext. (material; 31/01/2000) | 1 | 63.54 | 63.54 |
|  |  | Total |  |  | 146.15 |

Claves: acústico, conexión, campana, detección, analógico

**975** ud SIRENA ÓPTICO-ACÚSTICA INTERIOR (31/01/2000)
8 ud × 98.91 (100.89 con costes indirectos) = 807.12
Sirena electrónica bitonal, con indicación óptica y acústica, de 85 dB de potencia, para uso interior, pintada en rojo. Medida la unidad instalada.

| Código | Ud | Descripción | Rendimiento | Precio | Importe |
|---|---|---|---|---|---|
| O01OB200 | h. | Oficial 1ª electricista | 1 | 12.38 | 12.38 |
| O01OB220 | h | Ayudante electricista | 1 | 12.07 | 12.07 |
| P23FN150 | ud | Módulo de 1 salida vigilada | 1 | 58.16 | 58.16 |
| P23FC020 | ud | Sirena electrónica óptico-acústica. int. (material; 31/01/2000) | 1 | 16.3 | 16.30 |
|  |  | Total |  |  | 98.91 |

Claves: sirena, electrónico, indicador, acústico, interior, pintura, rojo

**E26FJ160** ud SEÑAL POLIESTIRENO 297x420mm.FOTOLUM. (31/01/2000)
104 ud × 3.4 (3.47 con costes indirectos) = 360.88
Señalización de equipos contra incendios fotoluminiscente, de riesgo diverso, advertencia de peligro, prohibición, evacuación y salvamento, en poliestireno de 1,5 mm fotoluminiscente, de dimensiones 297x420 mm. Medida la unidad instalada.

| Código | Ud | Descripción | Rendimiento | Precio | Importe |
|---|---|---|---|---|---|
| O01OA060 | h. | Peón especializado | 0.05 | 12.02 | 0.60 |
| P23FK200 | ud | Señal poliprop. 297x420mm.fotolumi. (material; 31/01/2000) | 1 | 2.8 | 2.80 |
|  |  | Total |  |  | 3.4 |

Claves: evacuación, dimensión, poliestireno, equipo, señalización, incendio

**E26FJ150** ud SEÑAL POLIESTIRENO 210x197mm.FOTOLUM. (31/01/2000)
21 ud × 2.47 (2.52 con costes indirectos) = 52.92
Señalización de equipos contra incendios fotoluminiscente, de riesgo diverso, advertencia de peligro, prohibición, evacuación y salvamento, en poliestireno de 1,5 mm fotoluminiscente, de dimensiones 210x297 mm. Medida la unidad instalada.

| Código | Ud | Descripción | Rendimiento | Precio | Importe |
|---|---|---|---|---|---|
| O01OA060 | h. | Peón especializado | 0.05 | 12.02 | 0.60 |
| P23FK190 | ud | Señal poliprop. 210x297mm.fotolumi. (material; 31/01/2000) | 1 | 1.87 | 1.87 |
|  |  | Total |  |  | 2.47 |

Claves: evacuación, equipo, incendio, dimensión, señalización, poliestireno

**E17CBL001JL** ud CUADRO DIST.PROTEC.SISTEMA DE EXUTORIOS (29/07/2016)
1 ud × 9522.3 (9712.75 con costes indirectos) = 9712.75
Cuadro de distribución, protección y control para circuitos del sistema de exutorios formado por caja de doble aislamiento, con elementos, de protección y control , incluso cableado de alimentación y mando a 54 exutorios motorizados, con mando manual para uso sin emergencia, totalmente montado el sistema y probado.

| Código | Ud | Descripción | Rendimiento | Precio | Importe |
|---|---|---|---|---|---|
| O01OB200 | h. | Oficial 1ª electricista | 6 | 12.38 | 74.28 |
| P15FB020JL | ud | Arm. doble aislamiento (material; 14/09/2016) | 1 | 2310.3 | 2310.30 |
| P01DW090JL | ud | Cableado alimentación y mando (material; 29/07/2016) | 54 | 132.18 | 7137.72 |
|  |  | Total |  |  | 9522.3 |

Claves: aislamiento, doble, caja, centralizado, distribución, circuito, magnetotérmico, calefacción, cuadro, perfil, embarrado, interruptor, diferencial, cableado, conexión, protección, puerta, empotrable, automático

#### EII-1F INSTALACION DE SUMINISTRO DE AGUA (31/01/2000)
Importe: 13980.52

##### EII-IF-01 INSTALACION RED AGUA POTABLE (31/01/2000)
Importe: 13980.52

**E20AL170JL** ud ACOMETIDA DN 80 POLIETILENO (15/07/2016)
1 ud × 386.83 (394.57 con costes indirectos) = 394.57
Acometida a la red general de agua, hasta una longitud máxima de 8 m., realizada con tubo de polietileno de 80 mm. de diámetro nominal de alta densidad, con collarín de toma de P.P., derivación a 3", codo de latón, enlace recto de polietileno, llave de esfera latón roscar de 3", i/p.p. de piezas especiales y accesorios, terminada y funcionando, s/CTE-HS-4. Medida la unidad terminada.

| Código | Ud | Descripción | Rendimiento | Precio | Importe |
|---|---|---|---|---|---|
| O01OA030 | h. | Oficial primera | 1.6 | 12.38 | 19.81 |
| O01OA040 | h. | Oficial segunda | 1.6 | 12.2 | 19.52 |
| P17PP370JL | ud | Collarin toma PP 80 mm. (material; 15/07/2016) | 1 | 63.25 | 63.25 |
| P17YC080JL | ud | Codo latón 90º 80 mm-3" (material; 15/07/2016) | 1 | 65.56 | 65.56 |
| P17XE090JL | ud | Válvula esfera latón roscar 3" (material; 15/07/2016) | 1 | 165.4 | 165.40 |
| P17PA080JL | m. | Tubo polietileno ad PE100(PN-10) 80 mm (material; 15/07/2016) | 8.5 | 4.26 | 36.21 |
| P17PP210JL | ud | Enlace recto polietileno 80 mm. (PP) (material; 15/07/2016) | 1 | 17.08 | 17.08 |
|  |  | Total |  |  | 386.83 |

Claves: latón, acometida, densidad, alto, diámetro, polietileno, tubo, máximo, toma, collarín, especial, red, agua, terminación, pieza, rosca, esfera, llave, enlace, codo, accesorio, derivación

**E20CIA070** ud CONTADOR DN65- 2 1/2" EN ARMARIO
1 ud × 641.51 (654.34 con costes indirectos) = 654.34
Contador de agua de 2 1/2", colocado en armario de acometida, conexionado al ramal de acometida y a la red de distribución interior, incluso instalación de dos válvulas de esfera de 2 1/2", grifo de prueba, válvula de retención y demás material auxiliar, montado y funcionando, incluso timbrado del contador por la Delegación de Industria, y sin incluir la acometida, ni la red interior. s/CTE-HS-4.

| Código | Ud | Descripción | Rendimiento | Precio | Importe |
|---|---|---|---|---|---|
| O01OA030 | h. | Oficial primera | 2 | 12.38 | 24.76 |
| O01OA040 | h. | Oficial segunda | 2 | 12.2 | 24.40 |
| P17AR060 | ud | Armario poliest. 517x535 mm. (material) | 1 | 71.79 | 71.79 |
| P17BI070 | ud | Contador agua Woltman 2 1/2" (65 mm.) c. B (material) | 1 | 141.97 | 141.97 |
| P17YC070 | ud | Codo latón 90º 75 mm-2 1/2" (material) | 2 | 36.57 | 73.14 |
| P17YT070 | ud | Te latón 75 mm. 2 1/2" (material) | 1 | 74.3 | 74.30 |
| P17XE080 | ud | Válvula esfera latón roscar 2 1/2" (material) | 2 | 84.75 | 169.50 |
| P17BV410 | ud | Grifo de prueba DN-20 (material) | 1 | 7.02 | 7.02 |
| P17XR070 | ud | Válv.retención latón rosc.2 1/2" (material) | 1 | 36.39 | 36.39 |
| P17PA070 | m. | Tubo polietileno ad PE100(PN-10) 63mm (material) | 1 | 2.39 | 2.39 |
| P17AR080 | ud | Anclaje contador p/arm. (material) | 2 | 2.64 | 5.28 |
| P17W070 | ud | Verificación contador >=2" 50 mm. (material) | 1 | 10.57 | 10.57 |
|  |  | Total |  |  | 641.51 |

Claves: agua, colocación, armario, acometida, conexión, ramal, distribución, esfera, red, interior, contador, válvula, industrial, grifería, prueba, retención, material, montaje, auxiliar

**E20TA100JL** m. TUBERIA DE ACERO INOX. AISI 316 L DN 80 mm. (08/08/2016)
6 m. × 53.82 (54.9 con costes indirectos) = 329.40
Instalación de tubería de acero inoxidable AISI 316L de 2,7 mm. de espesor de DN 80 mm., en instalaciones de agua fría y caliente, i/p.p de accesorios especiales de acero inox., s/CTE-HS-4, en ramales de longitud superior a 3 metros, totalmente instalada con soporteria y probada a presión.

| Código | Ud | Descripción | Rendimiento | Precio | Importe |
|---|---|---|---|---|---|
| O01OA030 | h. | Oficial primera | 0.3 | 12.38 | 3.71 |
| O01OA040 | h. | Oficial segunda | 0.15 | 12.2 | 1.83 |
| P17GS100JL | m. | Tubo acero inox.. 3". DN80 mm (material; 14/09/2016) | 1 | 39.2 | 39.20 |
| P17GE240JL | ud | Manguito ac.inox..3". DN80 mm (material; 14/09/2016) | 0.2 | 23.7 | 4.74 |
| P17GE077JL | ud | Codo acero inox..M-H 3". DN80 mm (material; 14/09/2016) | 0.2 | 21.7 | 4.34 |
|  |  | Total |  |  | 53.82 |

Claves: agua, tubería, acero, caliente, diámetro, pieza, ramal, protección, coquilla, condensación, frío, galvanizar, especial

**E20TA070JL** m. TUBERIA DE ACERO INOX. AISI 316 L DN 50 mm. (08/08/2016)
275 m. × 29.04 (29.62 con costes indirectos) = 8145.50
Instalación de tubería de acero inoxidable AISI 316L de 2,7 mm. de espesor de DN 50 mm., en instalaciones de agua fría y caliente, i/p.p de accesorios especiales de acero inox., s/CTE-HS-4, en ramales de longitud superior a 3 metros, totalmente instalada con soporteria y probada a presión.

| Código | Ud | Descripción | Rendimiento | Precio | Importe |
|---|---|---|---|---|---|
| O01OA030 | h. | Oficial primera | 0.2 | 12.38 | 2.48 |
| O01OA040 | h. | Oficial segunda | 0.2 | 12.2 | 2.44 |
| P17GS070JL | m. | Tubo acero inox.. 2". DN50 mm (material; 14/09/2016) | 1.1 | 17.71 | 19.48 |
| P17GE070JL | ud | Codo acero inox..M-H 2". DN50 mm (material; 14/09/2016) | 0.3 | 11.45 | 3.44 |
| P17GE210JL | ud | Manguito ac.inox.. 2". DN50 mm (material; 14/09/2016) | 0.1 | 12.04 | 1.20 |
|  |  | Total |  |  | 29.04 |

Claves: diámetro, ramal, caliente, pieza, acero, galvanizar, especial, agua, protección, coquilla, condensación, frío, tubería

**E20VC080** ud VÁLVULAS DE COMPUERTA DN80 mm.
1 ud × 171.21 (174.63 con costes indirectos) = 174.63
Suministro y colocación de válvula de corte por compuerta, de 3" (80 mm.) de diámetro, de latón, colocada mediante bridas, totalmente equipada, instalada y funcionando. s/CTE-HS-4.

| Código | Ud | Descripción | Rendimiento | Precio | Importe |
|---|---|---|---|---|---|
| O01OA030 | h. | Oficial primera | 1 | 12.38 | 12.38 |
| P17XC530 | ud | Válvula compuerta metal (bridas) DN80 (material) | 1 | 127.65 | 127.65 |
| P17FE540 | ud | Brida plana roscada Zn DN 80 mm. (material) | 2 | 15.59 | 31.18 |
|  |  | Total |  |  | 171.21 |

Claves: suministro, diámetro, colocación, válvula, compuerta, latón, corte, brida, equipo

**E20VC070** ud VÁLVULAS DE COMPUERTA DN60 mm.
3 ud × 153.16 (156.22 con costes indirectos) = 468.66
Suministro y colocación de válvula de corte por compuerta, de 2 1/2" (60 mm.) de diámetro, de latón, colocada mediante bridas, totalmente equipada, instalada y funcionando. s/CTE-HS-4.

| Código | Ud | Descripción | Rendimiento | Precio | Importe |
|---|---|---|---|---|---|
| O01OA030 | h. | Oficial primera | 1 | 12.38 | 12.38 |
| P17XC510 | ud | Válvula compuerta metal (bridas) DN60 (material) | 1 | 113.2 | 113.20 |
| P17FE530 | ud | Brida plana roscada Zn DN 65 mm. (material) | 2 | 13.79 | 27.58 |
|  |  | Total |  |  | 153.16 |

Claves: latón, colocación, compuerta, corte, equipo, diámetro, válvula, brida, suministro

**E20VC060** ud VÁLVULAS DE COMPUERTA DN50 mm.
2 ud × 134.74 (137.43 con costes indirectos) = 274.86
Suministro y colocación de válvula de corte por compuerta, de 2" (50 mm.) de diámetro, de latón, colocada mediante bridas, totalmente equipada, instalada y funcionando. s/CTE-HS-4.

| Código | Ud | Descripción | Rendimiento | Precio | Importe |
|---|---|---|---|---|---|
| O01OA030 | h. | Oficial primera | 1 | 12.38 | 12.38 |
| P17XC500 | ud | Válvula compuerta metal (bridas) DN50 (material) | 1 | 100.24 | 100.24 |
| P17FE520 | ud | Brida plana roscada Zn DN 50 mm. (material) | 2 | 11.06 | 22.12 |
|  |  | Total |  |  | 134.74 |

Claves: brida, compuerta, suministro, colocación, corte, latón, equipo, válvula, diámetro

**E20VE020** ud VÁLVULA DE PASO 22mm. 3/4" P/EMPOTRAR
4 ud × 10.52 (10.73 con costes indirectos) = 42.92
Suministro y colocación de válvula de paso de 22 mm. 3/4" de diámetro, para empotrar cromada y de paso recto, colocada mediante unión roscada, totalmente equipada, instalada y funcionando. s/CTE-HS-4.

| Código | Ud | Descripción | Rendimiento | Precio | Importe |
|---|---|---|---|---|---|
| O01OA030 | h. | Oficial primera | 0.2 | 12.38 | 2.48 |
| P17XP050 | ud | Llave paso empot.mand.redon.22mm (material) | 1 | 8.04 | 8.04 |
|  |  | Total |  |  | 10.52 |

Claves: unión, colocación, suministro, válvula, diámetro, equipo, rosca, empotrable, cromado, paso

**E20VE030** ud VÁLVULA DE PASO 28mm. 1" P/EMPOTRAR
20 ud × 12.62 (12.87 con costes indirectos) = 257.40
Suministro y colocación de válvula de paso de 28 mm. 1" de diámetro, para empotrar cromada y de paso recto, colocada mediante unión roscada, totalmente equipada, instalada y funcionando. s/CTE-HS-4.

| Código | Ud | Descripción | Rendimiento | Precio | Importe |
|---|---|---|---|---|---|
| O01OA030 | h. | Oficial primera | 0.2 | 12.38 | 2.48 |
| P17XP060 | ud | Llave paso empot.mand.redon.28mm (material) | 1 | 10.14 | 10.14 |
|  |  | Total |  |  | 12.62 |

Claves: empotrable, cromado, suministro, colocación, paso, unión, rosca, equipo, diámetro, válvula

**E20XAT010.JL** ud INST. F.C.POLIETILENO RETICULADO LAVABO
18 ud × 36.71 (37.44 con costes indirectos) = 673.92
Instalación de fontanería para un lavabo realizada con tuberías de polietileno reticulado (método Engel) para la red de agua fría y caliente, con tuberías de PVC serie B, UNE-EN-1453, para la red de desagüe y sifón individual, totalmente terminada según normativa vigente, sin incluir los aparatos sanitarios ni la grifería. s/CTE-HS-4/5.

| Código | Ud | Descripción | Rendimiento | Precio | Importe |
|---|---|---|---|---|---|
| O01OA030 | h. | Oficial primera | 0.5 | 12.38 | 6.19 |
| P17PR010.JL | m. | Tubo polietileno reticulado 16x1,8 (material) | 6 | 1.52 | 9.12 |
| P17PS010.JL | ud | Te reducida 20x16x16 (material) | 2 | 3.91 | 7.82 |
| P17PS070.JL | ud | Codo terminal 16x1/2" (material) | 2 | 3.17 | 6.34 |
| P17SS080 | ud | Sifón curvo PVC sal.horizon.32mm 1 1/4" (material) | 1 | 2.53 | 2.53 |
| AE20WBV010 | m. | TUBERÍA PVC SERIE B 32 mm. | 1.7 | 2.77 | 4.71 |
|  |  | Total |  |  | 36.71 |

Claves: fontanería, frío, tubería, lavabo, polietileno, retícula, red, agua, PVC, sanitario, sifón, individual, terminación, norma, aparato, desagüe, caliente, grifería

**E20XAT030.JL** ud INST. F..POLIETILENO RETICULADO INODORO
15 ud × 25.9 (26.42 con costes indirectos) = 396.30
Instalación de fontanería para un inodoro realizada con tuberías de polietileno reticulado (método Engel) para la red de agua fría, incluso p.p. de bajante de PVC serie B, UNE-EN-1453, de diámetro 110 mm. y manguetón de enlace para el inodoro, totalmente terminada según normativa vigente, sin incluir los aparatos sanitarios ni la grifería. s/CTE-HS-4/5.

| Código | Ud | Descripción | Rendimiento | Precio | Importe |
|---|---|---|---|---|---|
| O01OA030 | h. | Oficial primera | 0.25 | 12.38 | 3.10 |
| P17PR010.JL | m. | Tubo polietileno reticulado 16x1,8 | 3 | 1.52 | 4.56 |
| P17PS010.JL | ud | Te reducida 20x16x16 | 1 | 3.91 | 3.91 |
| P17PS070.JL | ud | Codo terminal 16x1/2" | 1 | 3.17 | 3.17 |
| P17VC060 | m. | Tubo PVC evac.serie B j.peg.110mm (material) | 1 | 4.27 | 4.27 |
| P17VP060 | ud | Codo M-H 87º PVC evac. j.peg. 110mm. (material) | 1 | 2.81 | 2.81 |
| P17SW020 | ud | Conexión PVC inodoro D=110mm c/j.labiada (material) | 1 | 4.08 | 4.08 |
|  |  | Total |  |  | 25.9 |

Claves: manguetón, PVC, bajante, agua, red, retícula, polietileno, inodoro, fontanería, sanitario, frío, tubería, diámetro, aparato, norma, terminación, enlace, grifería

**E20XAT010.JLC** ud INST. F..POLIETILENO RETICULADO URITO
7 ud × 21.98 (22.42 con costes indirectos) = 156.94
Instalación de fontanería para un urito realizada con tuberías de polietileno reticulado (método Engel) para la red de agua fría, con tuberías de PVC serie B, UNE-EN-1453, para la red de desagüe, totalmente terminada según normativa vigente, sin incluir los aparatos sanitarios ni la grifería. s/CTE-HS-4/5.

| Código | Ud | Descripción | Rendimiento | Precio | Importe |
|---|---|---|---|---|---|
| O01OA030 | h. | Oficial primera | 0.25 | 12.38 | 3.10 |
| P17PR010.JL | m. | Tubo polietileno reticulado 16x1,8 | 3 | 1.52 | 4.56 |
| P17PS010.JL | ud | Te reducida 20x16x16 | 1 | 3.91 | 3.91 |
| P17PS070.JL | ud | Codo terminal 16x1/2" | 1 | 3.17 | 3.17 |
| P17SS080 | ud | Sifón curvo PVC sal.horizon.32mm 1 1/4" | 1 | 2.53 | 2.53 |
| AE20WBV010 | m. | TUBERÍA PVC SERIE B 32 mm. | 1.7 | 2.77 | 4.71 |
|  |  | Total |  |  | 21.98 |

Claves: fontanería, frío, tubería, lavabo, polietileno, retícula, red, agua, PVC, sanitario, sifón, individual, terminación, norma, aparato, desagüe, caliente, grifería

**E20XAT050.JL** ud INST. F.C. POLIETILENO RETICULADO DUCHA
8 ud × 53.79 (54.87 con costes indirectos) = 438.96
Instalación de fontanería para una ducha realizada con tuberías de polietileno reticulado (método Engel) para la red de agua fría y caliente, con tuberías de PVC serie B, UNE-EN-1453, para la red de desagüe y bote sifónico, totalmente terminada según normativa vigente, sin incluir los aparatos sanitarios ni la grifería. s/CTE-HS-4/5.

| Código | Ud | Descripción | Rendimiento | Precio | Importe |
|---|---|---|---|---|---|
| O01OA030 | h. | Oficial primera | 0.75 | 12.38 | 9.29 |
| P17PR010.JL | m. | Tubo polietileno reticulado 16x1,8 | 8 | 1.52 | 12.16 |
| P17PS010.JL | ud | Te reducida 20x16x16 | 2 | 3.91 | 7.82 |
| P17PS070.JL | ud | Codo terminal 16x1/2" | 2 | 3.17 | 6.34 |
| P17SB030 | ud | Bote sifóni.aéreo t/inox.5 tomas (material) | 1 | 13.71 | 13.71 |
| AE20WBV020 | m. | TUBERÍA PVC SERIE B 40 mm. | 1.5 | 2.98 | 4.47 |
|  |  | Total |  |  | 53.79 |

Claves: tubería, frío, ducha, polietileno, retícula, red, agua, sanitario, grifería, desagüe, bote, sifón, terminación, aparato, PVC, norma, fontanería, caliente

**E20XAT060.JL** ud INST. F.C.POLIETILENO RETICULADO FREGADERO
2 ud × 45.07 (45.97 con costes indirectos) = 91.94
Instalación de fontanería para un fregadero realizada con tuberías de polietileno reticulado (método Engel) para la red de agua fría y caliente, incluso con tuberías de PVC serie B, UNE-EN-1453, para la red de desagüe y sifón individual, totalmente terminada según normativa vigente, sin incluir el fregadero ni la grifería. s/CTE-HS-4/5.

| Código | Ud | Descripción | Rendimiento | Precio | Importe |
|---|---|---|---|---|---|
| O01OA030 | h. | Oficial primera | 0.5 | 12.38 | 6.19 |
| P17PR010.JL | m. | Tubo polietileno reticulado 16x1,8 | 8 | 1.52 | 12.16 |
| P17PS010.JL | ud | Te reducida 20x16x16 | 2 | 3.91 | 7.82 |
| P17PS070.JL | ud | Codo terminal 16x1/2" | 2 | 3.17 | 6.34 |
| P17SS080 | ud | Sifón curvo PVC sal.horizon.32mm 1 1/4" | 2 | 2.53 | 5.06 |
| AE20WBV030 | m. | TUBERÍA PVC SERIE B 50 mm. | 2 | 3.75 | 7.50 |
|  |  | Total |  |  | 45.07 |

Claves: agua, retícula, polietileno, tubería, fregadero, frío, grifería, fontanería, caliente, red, terminación, individual, sifón, desagüe, PVC, norma

**E20XAT060.JLC** ud INST. F.C.POLIETILENO RETICULADO PILETA LIMP.
1 ud × 31.86 (32.5 con costes indirectos) = 32.50
Instalación de fontanería para una pileta de limpieza realizada con tuberías de polietileno reticulado (método Engel) para la red de agua fría, incluso con tuberías de PVC serie B, UNE-EN-1453, para la red de desagüe y sifón individual, totalmente terminada según normativa vigente, sin incluir la pileta ni la grifería. s/CTE-HS-4/5.

| Código | Ud | Descripción | Rendimiento | Precio | Importe |
|---|---|---|---|---|---|
| O01OA030 | h. | Oficial primera | 0.25 | 12.38 | 3.10 |
| P17PR010.JL | m. | Tubo polietileno reticulado 16x1,8 | 6 | 1.52 | 9.12 |
| P17PS010.JL | ud | Te reducida 20x16x16 | 1 | 3.91 | 3.91 |
| P17PS070.JL | ud | Codo terminal 16x1/2" | 1 | 3.17 | 3.17 |
| P17SS080 | ud | Sifón curvo PVC sal.horizon.32mm 1 1/4" | 2 | 2.53 | 5.06 |
| AE20WBV030 | m. | TUBERÍA PVC SERIE B 50 mm. | 2 | 3.75 | 7.50 |
|  |  | Total |  |  | 31.86 |

Claves: agua, retícula, polietileno, tubería, fregadero, frío, grifería, fontanería, caliente, red, terminación, individual, sifón, desagüe, PVC, norma

**E22TI180JL** ud ACUM.INTERC. ELECTRICO 500 L. (31/01/2000)
1 ud × 1419.29 (1447.68 con costes indirectos) = 1447.68
Acumulador intercambiador para el servicio de A.C.S. acumulada, depósito de capacidad útil 470 l. Potencia máxima del intercambiador 78 kW (intercambio de calor por serpentín). Depósito del acumulador esmaltado con protección por ánodo de magnesio. Temperatura de acumulación de 40ºC a 60ºC. Temperatura de desinfección de depósito de 70ºC. Control de temperatura por sonda NTC. Tiempo de recuperación 76 minutos. Presión máxima admisible del depósito de 10 bar. Dimensiones 710x1966 mm. Instalado.

| Código | Ud | Descripción | Rendimiento | Precio | Importe |
|---|---|---|---|---|---|
| O01OA030 | h. | Oficial primera | 1.2 | 12.38 | 14.86 |
| P20TC020 | m. | Tuber.cobre D=13/15 mm.i/acc. (material) | 2 | 1.67 | 3.34 |
| P20TV020 | ud | Válvula de esfera 1/2" (material) | 2 | 4.41 | 8.82 |
| P20AM160JL | ud | Acum.interc.electrico 500 l. (material; 31/01/2000) | 1 | 1392.27 | 1392.27 |
|  |  | Total |  |  | 1419.29 |

Claves: esmalte, serpentín, calor, máximo, depósito, modelo, acumular, servicio, aceptar, temperatura, acumulador, dimensión, control, sondeo, tiempo, protección, presión, recuperable, ánodo

#### EII-IA INSTALACION DE AIRE COMPRIMIDO
Importe: 636906.21

**E23ETR030JLC** ud COMPRESOR DE AIRE TORNILLO ROTATIVO 400 kW
1 ud × 304041.38 (310122.21 con costes indirectos) = 310122.21
Compresor de tornillo rotativo exento de aceite refrigerado por agua. Accionado por motor de velocidad variable y variador integrado
- Caudal regulable entre 20,6 nm3/min y 59,2 Nm3/min
- Presión de servicio máxima: 8,6 bar
- Temperatura mín/max. admisible: 0 50º C.
- Nivel sonoro: 73 dBA.
- Dimensiones: 4.060/2.120/2.400 (largo/ancho/alto).
- Peso: 7050 Kg
- Compresor: de tornillo rotativo libre de aceite
- Montaje: sobre bastidor, refrigerado por agua.
- Motor: eléctrico trifásico de 400 KW de potencia, 400 V-50 HZ, protección IP-55
Totalmente montado y conexionado electrica y neumatica.

| Código | Ud | Descripción | Rendimiento | Precio | Importe |
|---|---|---|---|---|---|
| O01OA030 | h. | Oficial primera | 6 | 12.38 | 74.28 |
| O01OA040 | h. | Oficial segunda | 6 | 12.2 | 73.20 |
| P21V170JL2 | ud | Compresor de tornillo rotativo 400 kW (material; 13/10/2016) | 1 | 297782 | 297782.00 |
| M02GE020 | h. | Grúa telescópica autoprop. 25 t. (maquinaria) | 3 | 50.1 | 150.30 |
| %AP0000500 | % | Medios auxiliares (10/08/2016) | 2 % | 298079.78 | 5961.60 |
|  |  | Total |  |  | 304041.38 |

Claves: temperatura, ventilación, acometida, centrífugo, humedad, entrada, agua, salida, torre, exterior, climatización

**E23ETR030JLC2** ud COMPRESOR DE AIRE CENTRIFUGO 400 kW
1 ud × 255508.76 (260618.94 con costes indirectos) = 260618.94
Compresor centrifugo exento de aceite refrigerado por agua. Accionado por motor de velocidad variable y variador integrado
- Caudal máximo 69 Nm3/min
- Presión de servicio máxima: 8 bar
- Temperatura mín/max. admisible: 0 40º C.
- Nivel sonoro: 73 dBA.
- Dimensiones: 5.268/2.230/2.230 (largo/ancho/alto).
- Peso: 8950 Kg
- Compresor: centrifugo libre de aceite
- Montaje: sobre bastidor, refrigerado por agua.
- Motor: eléctrico trifásico de 400 KW de potencia, 400 V-50 HZ, protección IP-55
Totalmente montado y conexionado electrica y neumatica.

| Código | Ud | Descripción | Rendimiento | Precio | Importe |
|---|---|---|---|---|---|
| O01OA030 | h. | Oficial primera | 6 | 12.38 | 74.28 |
| O01OA040 | h. | Oficial segunda | 6 | 12.2 | 73.20 |
| P21V170JL3 | ud | Compresor centrifugo 400 kW (material; 13/10/2016) | 1 | 250201 | 250201.00 |
| M02GE020 | h. | Grúa telescópica autoprop. 25 t. | 3 | 50.1 | 150.30 |
| %AP0000500 | % | Medios auxiliares | 2 % | 250498.78 | 5009.98 |
|  |  | Total |  |  | 255508.76 |

Claves: temperatura, ventilación, acometida, centrífugo, humedad, entrada, agua, salida, torre, exterior, climatización

**EII-IA-01** ud SECADOR FRIGORIFICO DE AIRE 6,6 kW
1 ud × 21248.25 (21673.22 con costes indirectos) = 21673.22
Secador frigorífico refrigerado por agua de velocidad variable para adaptarse al caudal y condiciones de entrada del aire comprimido para un punto de rocío a presión (PRP) de +3ºC.
- Caudal de entrada 1.010 l/s (punto de roció a presión 3ºC
- Temperatura ambiente/entrada ºC: 40/50 ºC
- Consumo de energía: 6,6 kW
- Tensión: 400 V-50 HZ
- Presión máxima de trabajo: 14 bar
- Dimensiones: 1.580/1.060/1.580 (largo/ancho/alto).
- Peso: 460 Kg
- Perdida de carga en secador: 0,17 bar
- Conexiones: DN 150
Totalmente montado y conexionado al equipo compresor de aire

| Código | Ud | Descripción | Rendimiento | Precio | Importe |
|---|---|---|---|---|---|
| O01OA030 | h. | Oficial primera | 4 | 12.38 | 49.52 |
| O01OA040 | h. | Oficial segunda | 4 | 12.2 | 48.80 |
| EII-IA-01.1 | ud | Secador frigoridico de aire 6,6 kW (material; 14/09/2016) | 1 | 20583 | 20583.00 |
| M02GE020 | h. | Grúa telescópica autoprop. 25 t. | 3 | 50.1 | 150.30 |
| %AP0000500 | % | Medios auxiliares | 2 % | 20831.62 | 416.63 |
|  |  | Total |  |  | 21248.25 |

**EII-IA-02** ud DEPOSITO PULMÓN AIRE COMPRIMIDO 8.000 L.
1 ud × 6942.92 (7081.78 con costes indirectos) = 7081.78
Deposito para almacenamiento de aire comprimido, vertical de 8.000 l., de acero al carbono, o similar, para una presión maxima de 11 bar, incluso purga capacitiva, valvulas de seguridad y manometro, totalmnete montado y conexionado a los equipos de producción.

| Código | Ud | Descripción | Rendimiento | Precio | Importe |
|---|---|---|---|---|---|
| O01OA040 | h. | Oficial segunda | 2 | 12.2 | 24.40 |
| P21V170 | ud | Deposito pulmon aire 8.000 l. (material; 29/07/2016) | 1 | 6732.28 | 6732.28 |
| M02GE020 | h. | Grúa telescópica autoprop. 25 t. | 1 | 50.1 | 50.10 |
| %AP0000500 | % | Medios auxiliares | 2 % | 6806.78 | 136.14 |
|  |  | Total |  |  | 6942.92 |

**E24TA150JL** m. TUB.AC.DIN 2440 D=6" S/SOLD.
350 m. × 56.5 (57.63 con costes indirectos) = 20170.50
Tubería de acero estirado DIN 2440 sin soldadura de DN 150 (6"), i/p.p de accesorios, soporteria y parte proporcional de bajante de purga con calderin y llave. Pruebas de presión.

| Código | Ud | Descripción | Rendimiento | Precio | Importe |
|---|---|---|---|---|---|
| O01OA130 | h. | Cuadrilla E | 0.55 | 24.35 | 13.39 |
| P19TAA120 | m. | Tub.ac.DIN 2440 D=6" s/sold. (material) | 1 | 37.97 | 37.97 |
| %AP | ud | Accesorios, pruebas, etc. | 10 % | 51.36 | 5.14 |
|  |  | Total |  |  | 56.5 |

Claves: gas, tubería, acero, accesorio, receptor, presión, soldadura, prueba

**E20VG040JL** ud VÁLVULA BOLA ACERO AL CARBONO PN 16 DN 150 (18/07/2016)
25 ud × 339.45 (346.24 con costes indirectos) = 8656.00
Suministro y colocación de válvula de cierre tipo bola, de 6" (150 mm.) de diámetro, de acero al carbono, con paso recto y para 16 atmósferas de presión máxima, colocada mediante bridas, totalmente equipada, instalada y funcionando.

| Código | Ud | Descripción | Rendimiento | Precio | Importe |
|---|---|---|---|---|---|
| O01OA030 | h. | Oficial primera | 0.5 | 12.38 | 6.19 |
| P17XG080JL | ud | Válvula de bola acero PN-16 de DN150 6" (material; 18/07/2016) | 1 | 333.26 | 333.26 |
|  |  | Total |  |  | 339.45 |

Claves: unión, fundición, suministro, colocación, válvula, cierre, diámetro, paso, máximo, rosca, brida, equipo, bola, presión

**EII-IA-03** ud CONJUNTO DE ACCESORIOS (08/08/2016)
1 ud × 1826.92 (1863.46 con costes indirectos) = 1863.46
Conjunto de accesorios para equipos de producción de aire comprimido: Filtros de particulas, manómetros, conexiones flexibles, regulador/limitador de presión, purgadores automáticos de agua, totalmente montado y conexionado a los equipos.

| Código | Ud | Descripción | Rendimiento | Precio | Importe |
|---|---|---|---|---|---|
| O01OA040 | h. | Oficial segunda | 4 | 12.2 | 48.80 |
| EII-IA-03-1 | ud | Conjunto de accesorios aire comprimido (material; 23/08/2016) | 1 | 1742.3 | 1742.30 |
| %AP0000500 | % | Medios auxiliares | 2 % | 1791.10 | 35.82 |
|  |  | Total |  |  | 1826.92 |

**EII-IA-04** ud CONEX. AGUA REFRIGERADA COMPRESOR (08/08/2016)
2 ud × 2305.1 (2351.2 con costes indirectos) = 4702.40
Conexionado de alimentación al futuro circuito de agua refrigerada desmineralizada desde los puntos de toma del condensador del compresor, en circuito de ida y retorno, formado por:
- 10 m de tuebria de de Ac Inox. DN 65, con aislamienrto de poliuretano y forro de chapa de aluminio.
- 4 bridas DN 65
- 3 llaves de corte de esfera de 2,5"
- 1 valvula de tres vias motorizada de 2,5", incluso cableado
- 1 valvula antirretorno de 2,5"
- 1 Termostado de fluido.
- 1 Termometro

| Código | Ud | Descripción | Rendimiento | Precio | Importe |
|---|---|---|---|---|---|
| O01OA030 | h. | Oficial primera | 5 | 12.38 | 61.90 |
| O01OA040 | h. | Oficial segunda | 5 | 12.2 | 61.00 |
| EII-IA-04.1 | ud | Conjunto conexionado y regulación compresor (material; 22/09/2016) | 1 | 2137 | 2137.00 |
| %AP0000500 | % | Medios auxiliares | 2 % | 2259.90 | 45.20 |
|  |  | Total |  |  | 2305.1 |

**EII-IA-05** ud CONEX. AGUA REFRIGERADA SECADOR (08/08/2016)
1 ud × 1978.14 (2017.7 con costes indirectos) = 2017.70
Conexionado de alimentación al futuro circuito de agua refrigerada desmineralizada desde los puntos de toma del condensador del secador, en circuito de ida y retorno, formado por:
- 10 m de tuebria de de Ac Inox. DN 50, con aislamienrto de poliuretano y forro de chapa de aluminio.
- 4 bridas DN 50
- 3 llaves de corte de esfera de 2"
- 1 valvula de tres vias motorizada de 2", incluso cableado
- 1 valvula antirretorno de 2"
- 1 Termostado de fluido.
- 1 Termometro

| Código | Ud | Descripción | Rendimiento | Precio | Importe |
|---|---|---|---|---|---|
| O01OA030 | h. | Oficial primera | 5 | 12.38 | 61.90 |
| O01OA040 | h. | Oficial segunda | 5 | 12.2 | 61.00 |
| EII-IA-05.1 | ud | Conjunto conexionado y regulación secador (material; 22/09/2016) | 1 | 1816.45 | 1816.45 |
| %AP0000500 | % | Medios auxiliares | 2 % | 1939.35 | 38.79 |
|  |  | Total |  |  | 1978.14 |

#### EII-IC INSTALACIÓN DE CLIMATIZACIÓN/VENTILACION Y A.C.S. (31/01/2000)
Importe: 350097.05

##### EII-IC-01 CLIMATIZACION NAVE PRODUCCIÓN
Importe: 283610.49

**EII-IC-01.1** ud UNIDAD TRATAMIENTO DE AIRE 80.000 m3/h
3 ud × 56380.16 (57507.76 con costes indirectos) = 172523.28
Unidad de tratamiento de aire de 80.000 m3/h, para instalación en intemperie construida en paneles tipo sandwich de chapa de acero galvanizado con aislamiento termo-acustico. Modulo calefacción por quemador de gas natural en vena de aire de 350 kW. Modulo refrigeración sistema adiabático 200 kW. Ventiladores de doble oido centrifugos. Filtros en V con marco de chapa de acero. Modulo recuperador de calor rotativo para aire de extracción. Potencia electrica del conjunto 65 kW. Totalmente montada, embocada a conductos, conexionada a suminisrtro de gas, electricidad y agua. Incluso pp de conexionado a central de regulación y control y equipos de automatización.

| Código | Ud | Descripción | Rendimiento | Precio | Importe |
|---|---|---|---|---|---|
| O01OA030 | h. | Oficial primera | 10 | 12.38 | 123.80 |
| O01OA040 | h. | Oficial segunda | 10 | 12.2 | 122.00 |
| EII-IC-01.1.1 | ud | U.T.A. 80.000 m3/h (material; 15/09/2016) | 1 | 54928.67 | 54928.67 |
| M02GE020 | h. | Grúa telescópica autoprop. 25 t. | 2 | 50.1 | 100.20 |
| %AP0000500 | % | Medios auxiliares | 2 % | 55274.67 | 1105.49 |
|  |  | Total |  |  | 56380.16 |

| Medición | Uds. | Parcial |
|---|---|---|
| Nave producción | 3 | 3.00 |
| Total |  | 3 |

**EII-IC-01.4** ud EXTRACTOR CENTRIFUGO 63.000 m3/h
3 ud × 13118.48 (13380.85 con costes indirectos) = 40142.55
Extractor centrifugo con envolvente, de doble aspiración, rodete simple, de 63.000 m3/h de caudal máximo, accionado por electromotor de 30 kW, para instalación en intemperie. Totalmente montado, embocaduras a red de conductos de extracción y recuperador, accesorios, y conexionado eléctrico.

| Código | Ud | Descripción | Rendimiento | Precio | Importe |
|---|---|---|---|---|---|
| O01OA030 | h. | Oficial primera | 3 | 12.38 | 37.14 |
| O01OA040 | h. | Oficial segunda | 3 | 12.2 | 36.60 |
| EII-IC-01.4.1 | ud | Extractor centrifugo 63.000 m3/h (material; 15/09/2016) | 1 | 12737.41 | 12737.41 |
| M02GE020 | h. | Grúa telescópica autoprop. 25 t. | 1 | 50.1 | 50.10 |
| %AP0000500 | % | Medios auxiliares | 2 % | 12861.25 | 257.23 |
|  |  | Total |  |  | 13118.48 |

| Medición | Uds. | Parcial |
|---|---|---|
| Nave producción | 3 | 3.00 |
| Total |  | 3 |

**EII-IC-01.5** m. CONDUCTO PAR.LISA GALVANIZADO D=1.400 mm (08/08/2016)
160 m. × 101.54 (103.57 con costes indirectos) = 16571.20
Conducto circular de pared lisa de D=1.400 mm. en chapa de acero galvanizada espesor 1,2 mm., engatillado, i/p.p. de codos, derivaciones, manguitos, demás accesorios y soporteria.

| Código | Ud | Descripción | Rendimiento | Precio | Importe |
|---|---|---|---|---|---|
| O01OA030 | h. | Oficial primera | 0.5 | 12.38 | 6.19 |
| O01OA040 | h. | Oficial segunda | 0.5 | 12.2 | 6.10 |
| EII-IC-01.5.1 | m. | Cond. pared lisa galvanizad.D=1.400 (material; 10/08/2016) | 1 | 87.26 | 87.26 |
| %AP0000500 | % | Medios auxiliares | 2 % | 99.55 | 1.99 |
|  |  | Total |  |  | 101.54 |

Claves: derivación, codo, helicoidal, pared, liso, chapa, manguito, accesorio, acero, galvanizar, tubería

**EII-IC-01.6** m. CONDUCTO PAR.LISA GALVANIZADO D=1.200 mm (08/08/2016)
50 m. × 86.7 (88.43 con costes indirectos) = 4421.50
Conducto circular de pared lisa de D=1.200 mm. en chapa de acero galvanizada espesor 1,2 mm., engatillado, i/p.p. de codos, derivaciones, manguitos, demás accesorios y soporteria.

| Código | Ud | Descripción | Rendimiento | Precio | Importe |
|---|---|---|---|---|---|
| O01OA030 | h. | Oficial primera | 0.5 | 12.38 | 6.19 |
| O01OA040 | h. | Oficial segunda | 0.5 | 12.2 | 6.10 |
| EII-IC-01.5.2 | m. | Cond. pared lisa galvanizad.D=1.200 (material; 10/08/2016) | 1 | 72.71 | 72.71 |
| %AP0000500 | % | Medios auxiliares | 2 % | 85.00 | 1.70 |
|  |  | Total |  |  | 86.7 |

Claves: derivación, codo, helicoidal, pared, liso, chapa, manguito, accesorio, acero, galvanizar, tubería

**EII-IC-01.7** m. CONDUCTO PAR.LISA GALVANIZADO D=1.100 mm (08/08/2016)
50 m. × 80.8 (82.42 con costes indirectos) = 4121.00
Conducto circular de pared lisa de D=1.100 mm. en chapa de acero galvanizada espesor 1,2 mm., engatillado, i/p.p. de codos, derivaciones, manguitos, demás accesorios y soporteria.

| Código | Ud | Descripción | Rendimiento | Precio | Importe |
|---|---|---|---|---|---|
| O01OA030 | h. | Oficial primera | 0.5 | 12.38 | 6.19 |
| EII-IC-01.5.3 | m. | Cond. pared lisa galvanizad.D=1.100 (material; 10/08/2016) | 1 | 66.93 | 66.93 |
| O01OA040 | h. | Oficial segunda | 0.5 | 12.2 | 6.10 |
| %AP0002000 | % | Medios auxiliares (10/08/2016) | 2 % | 79.22 | 1.58 |
|  |  | Total |  |  | 80.8 |

Claves: derivación, codo, helicoidal, pared, liso, chapa, manguito, accesorio, acero, galvanizar, tubería

**EII-IC-01.8** m. CONDUCTO PAR.LISA GALVANIZADO D=1.000 mm (08/08/2016)
50 m. × 74.92 (76.42 con costes indirectos) = 3821.00
Conducto circular de pared lisa de D=1.000 mm. en chapa de acero galvanizada espesor 1,2 mm., engatillado, i/p.p. de codos, derivaciones, manguitos, demás accesorios y soporteria.

| Código | Ud | Descripción | Rendimiento | Precio | Importe |
|---|---|---|---|---|---|
| O01OA030 | h. | Oficial primera | 0.5 | 12.38 | 6.19 |
| O01OA040 | h. | Oficial segunda | 0.5 | 12.2 | 6.10 |
| EII-IC-01.5.4 | m. | Cond. pared lisa galvanizad.D=1.000 (material; 10/08/2016) | 1 | 61.16 | 61.16 |
| %AP0002000 | % | Medios auxiliares | 2 % | 73.45 | 1.47 |
|  |  | Total |  |  | 74.92 |

Claves: derivación, codo, helicoidal, pared, liso, chapa, manguito, accesorio, acero, galvanizar, tubería

**EII-IC-01.9** m. CONDUCTO PAR.LISA GALVANIZADO D=900 mm (08/08/2016)
110 m. × 69.78 (71.18 con costes indirectos) = 7829.80
Conducto circular de pared lisa de D=900 mm. en chapa de acero galvanizada espesor 1,2 mm., engatillado, i/p.p. de codos, derivaciones, manguitos, demás accesorios y soporteria.

| Código | Ud | Descripción | Rendimiento | Precio | Importe |
|---|---|---|---|---|---|
| O01OA030 | h. | Oficial primera | 0.5 | 12.38 | 6.19 |
| O01OA040 | h. | Oficial segunda | 0.5 | 12.2 | 6.10 |
| EII-IC-01.5.5 | m. | Cond. pared lisa galvanizad.D=900 (material; 10/08/2016) | 1 | 56.12 | 56.12 |
| %AP0002000 | % | Medios auxiliares | 2 % | 68.41 | 1.37 |
|  |  | Total |  |  | 69.78 |

Claves: derivación, codo, helicoidal, pared, liso, chapa, manguito, accesorio, acero, galvanizar, tubería

**EII-IC-01.10** m. CONDUCTO PAR.LISA GALVANIZADO D=800 mm (08/08/2016)
50 m. × 51.83 (52.87 con costes indirectos) = 2643.50
Conducto circular de pared lisa de D=800 mm. en chapa de acero galvanizada espesor 1,0 mm., engatillado, i/p.p. de codos, derivaciones, manguitos, demás accesorios y soporteria.

| Código | Ud | Descripción | Rendimiento | Precio | Importe |
|---|---|---|---|---|---|
| O01OA030 | h. | Oficial primera | 0.5 | 12.38 | 6.19 |
| O01OA040 | h. | Oficial segunda | 0.5 | 12.2 | 6.10 |
| EII-IC-01.5.6 | m. | Cond. pared lisa galvanizad.D=800 (material; 10/08/2016) | 1 | 38.52 | 38.52 |
| %AP0002000 | % | Medios auxiliares | 2 % | 50.81 | 1.02 |
|  |  | Total |  |  | 51.83 |

Claves: derivación, codo, helicoidal, pared, liso, chapa, manguito, accesorio, acero, galvanizar, tubería

**EII-IC-01.11** m. CONDUCTO PAR.LISA GALVANIZADO D=600 mm (08/08/2016)
240 m. × 41.83 (42.67 con costes indirectos) = 10240.80
Conducto circular de pared lisa de D=1.400 mm. en chapa de acero galvanizada espesor 1,0 mm, engatillado, i/p.p. de codos, derivaciones, manguitos, demás accesorios y soporteria.

| Código | Ud | Descripción | Rendimiento | Precio | Importe |
|---|---|---|---|---|---|
| O01OA030 | h. | Oficial primera | 0.5 | 12.38 | 6.19 |
| O01OA040 | h. | Oficial segunda | 0.5 | 12.2 | 6.10 |
| EII-IC-01.5.7 | m. | Cond. pared lisa galvanizad.D=600 (material; 10/08/2016) | 1 | 28.72 | 28.72 |
| %AP0002000 | % | Medios auxiliares | 2 % | 41.01 | 0.82 |
|  |  | Total |  |  | 41.83 |

Claves: derivación, codo, helicoidal, pared, liso, chapa, manguito, accesorio, acero, galvanizar, tubería

**EII-IC--01.2** ud DIFUSOR POR DESPLAZAMIENTO NW 830 (08/08/2016)
22 ud × 852.09 (869.13 con costes indirectos) = 19120.86
Difusor por desplazamiento de aire circular o semicircular de chapa de acero galvanizada perforada, tamaño 830, para un caudal de 10.500 m3/h,impulsión vertical u horizontal, cuello circular para acoplamiento a conducto de diametro 600 mm, incluso mecanismos de regulación con actuador electrico, totalmnete montado y conexionado, i. soportación en pared o pilar.

| Código | Ud | Descripción | Rendimiento | Precio | Importe |
|---|---|---|---|---|---|
| O01OA040 | h. | Oficial segunda | 2 | 12.2 | 24.40 |
| O01OA030 | h. | Oficial primera | 2 | 12.38 | 24.76 |
| EII-IC-01.2.1 | ud | Difusor por desplazamiento T. 830 (material; 10/08/2016) | 1 | 802.93 | 802.93 |
|  |  | Total |  |  | 852.09 |

**EII-IC-01.12** ud REJILLA EXT. SIMP. DEFLEX.1.025x225 (08/08/2016)
60 ud × 35.54 (36.25 con costes indirectos) = 2175.00
Rejilla de extracción simple deflexión 1025x225 de lamas orientables de chapa de acero galvanizado, especial para acoplamiento en conducto circular, caudal de 3.000 m3/h.

| Código | Ud | Descripción | Rendimiento | Precio | Importe |
|---|---|---|---|---|---|
| O01OA030 | h. | Oficial primera | 0.5 | 12.38 | 6.19 |
| EII-IC-01121 | ud | Rejilla extracción 1025x225 simple (material; 10/08/2016) | 1 | 29.35 | 29.35 |
|  |  | Total |  |  | 35.54 |

Claves: aluminio, horizontal, rejilla, impulsión, simple, deflector, individual, extruido, homologado, norma, fijación, lámina

##### EII-IC-02 CLIMATIZACION ADMINISTRACION Y SERVICIOS (31/01/2000)
Importe: 54584.1

**EII-IC-02.1** ud CLIMATIZADOR 15.200 m3/h
1 ud × 19204.34 (19588.43 con costes indirectos) = 19588.43
Climatizador bomba de calor para un caudal máximo de 15.200 m3/h en impulsión y extracción, calefacción 90 kW de potencia térmica. refrigeración 50 kW. Potencia electrica 22,7 kW. Envolvente de alta resistencia especialmente preparada para intemperie. Incluido sección de extracción y sección de recuperador de calor.Totalmente montado, incluso filtros, compuertas, embocaduras a red de conductos de impulsión y extracción, accesorios, Totalmente instalado y conexionado electricamente, incluida centralita de regulación de todo el sistema con variador de ventilador.

| Código | Ud | Descripción | Rendimiento | Precio | Importe |
|---|---|---|---|---|---|
| O01OA030 | h. | Oficial primera | 6 | 12.38 | 74.28 |
| O01OA040 | h. | Oficial segunda | 6 | 12.2 | 73.20 |
| EII-IC-02.1.2 | ud | Climatizador 15.200 m3/h (material; 15/09/2016) | 1 | 18630.2 | 18630.20 |
| M02GE020 | h. | Grúa telescópica autoprop. 25 t. | 1 | 50.1 | 50.10 |
| %AP0000500 | % | Medios auxiliares | 2 % | 18827.78 | 376.56 |
|  |  | Total |  |  | 19204.34 |

| Medición | Uds. | Parcial |
|---|---|---|
| Administración | 1 | 1.00 |
| Total |  | 1 |

**EII-IC-02.2** ud CAJA DISTRIBUCIÓN VAV 950 m3/h (08/08/2016)
12 ud × 311.66 (317.89 con costes indirectos) = 3814.68
Caja mixta para distribución y retorno de aire climatizado, sistema VAV (volumen de aire variavle), para instalación empotrada en falso techo, para un caudal de 950 m3/h de aire tratado, potencia electrica de maniobra de 75 W, totalmnete montada, incluso conexionado electrico y termostao de mando y control.

| Código | Ud | Descripción | Rendimiento | Precio | Importe |
|---|---|---|---|---|---|
| O01OA030 | h. | Oficial primera | 3 | 12.38 | 37.14 |
| O01OA040 | h. | Oficial segunda | 3 | 12.2 | 36.60 |
| EII-IC-02.2.1 | ud | Caja distribución VAV 950 m3/h (material; 10/08/2016) | 1 | 237.92 | 237.92 |
|  |  | Total |  |  | 311.66 |

| Medición | Uds. | Parcial |
|---|---|---|
| Administración y servicios | 12 | 12.00 |
| Total |  | 12 |

**E23DCH210** m2 CONDUCTO CHAPA 1,0 mm.
150 m2 × 57.59 (58.74 con costes indirectos) = 8811.00
Canalización de aire realizada con chapa de acero galvanizada de 1 mm. de espesor, i/embocaduras, derivaciones, elementos de fijación y piezas especiales, homologado, instalado, según normas UNE y NTE-ICI-23.

| Código | Ud | Descripción | Rendimiento | Precio | Importe |
|---|---|---|---|---|---|
| O01OA030 | h. | Oficial primera | 1 | 12.38 | 12.38 |
| P21CC030 | m2 | Chapa galvanizada 1 mm. c/vaina (material) | 1.2 | 12.59 | 15.11 |
| P21CC060 | m2 | Piezas chapa 1 mm. c/vaina (material) | 0.5 | 60.19 | 30.10 |
|  |  | Total |  |  | 57.59 |

Claves: especial, pieza, aire, chapa, acero, galvanizar, homologado, norma, derivación, fijación, canalización

| Medición | Uds. | Parcial |
|---|---|---|
| Salidas climatizador | 105 | 105.00 |
| Salida extractor aseos | 45 | 45.00 |
| Total |  | 150 |

**E23DCF020** m2 CONDUCTO CLIMAVER PLUS R (31/01/2000)
290 m2 × 29.6 (30.19 con costes indirectos) = 8755.10
Conducto autoportante para la distribución de aire climatizado ejecutado en lana de vidrio de alta densidad revestido por exterior con un complejo triplex formado por lámina de aluminio visto, refuerzo de malla de vidrio y kraftt, por el interior incorpora lámina de aluminio y kraftt incluso revistiendo su "canto macho", aporta altos rendimientos térmicos y acústicos, reacción al fuego M1 y clasificación F0 al índice de humos, i/p.p. de corte, ejecución, codos, embocaduras, derivaciones, elementos de fijación, sellado de uniones con cinta Climaver de aluminio, medios auxiliares y costes indirectos, totalmente instalado según normas UNE y NTE-ICI-22.

| Código | Ud | Descripción | Rendimiento | Precio | Importe |
|---|---|---|---|---|---|
| O01OA030 | h. | Oficial primera | 1 | 12.38 | 12.38 |
| P21CF020 | m2 | Panel l.v.a.d. Climaver plus R (material; 31/01/2000) | 1 | 14.49 | 14.49 |
| P21CF050 | ud | Cinta de aluminio Climaver (material; 31/01/2000) | 0.2 | 13.64 | 2.73 |
|  |  | Total |  |  | 29.6 |

Claves: alto, humo, vidrio, malla, autoportante, distribución, lana, conducción, aluminio, lámina, aire, revestir, exterior, complejo, triple, refuerzo, densidad, térmico, codo, fijación, canto, acústico, fuego, clasificación, corte, norma, unión, medio, auxiliar, ejecución, derivación, cinta, interior

| Medición | Uds. | Parcial |
|---|---|---|
| Climatización | 200 | 200.00 |
| Extracción vestuarios y aseos | 90 | 90.00 |
| Total |  | 290 |

**E23DCH020** m. COND. FLEXIBLE ALUMINIO D=180mm (31/01/2000)
90 m. × 20 (20.4 con costes indirectos) = 1836.00
Conducto flexible de 180 mm. de diámetro, para distribución de aire climatizado, obtenido por enrrollamiento en hélice con espiral de alambre y bandas de aluminio con poliéster, resistencia al fuego M1 y temperaturas de uso entre -20ºC y 250ºC, i/p.p. de corte, derivaciones, instalación y costes indirectos.

| Código | Ud | Descripción | Rendimiento | Precio | Importe |
|---|---|---|---|---|---|
| O01OA030 | h. | Oficial primera | 1 | 12.38 | 12.38 |
| P21CF170 | m. | Conducto flexible D=180 (material) | 1 | 2.69 | 2.69 |
| P21CF220 | ud | Manguito corona D=180 (material) | 0.5 | 5.75 | 2.88 |
| P21CF050 | ud | Cinta de aluminio Climaver | 0.15 | 13.64 | 2.05 |
|  |  | Total |  |  | 20 |

Claves: banda, conducción, flexible, diámetro, distribución, aire, derivación, aluminio, poliéster, resistencia, fuego, temperatura, corte, alambre, espira

**E23DDR090** ud DIFUSOR CIRC. D=16" C/REGUL.
14 ud × 77.17 (78.71 con costes indirectos) = 1101.94
Difusor circular de aire en chapa de aluminio extruído de 16" de diámetro, con dispositivo de regulación, instalado en techo con puente de montaje, homologado, según normas UNE y NTE-ICI-25.

| Código | Ud | Descripción | Rendimiento | Precio | Importe |
|---|---|---|---|---|---|
| O01OA030 | h. | Oficial primera | 0.5 | 12.38 | 6.19 |
| P21DR160 | ud | Difusor circular 16"c/reg (material) | 1 | 70.98 | 70.98 |
|  |  | Total |  |  | 77.17 |

Claves: diámetro, difusor, circulación, aire, aluminio, regulación, techo, montaje, homologado, norma, extruido, chapa

**E23VC020** ud VENTILADOR CENTRÍF. 6.000 m3/h
1 ud × 477.78 (487.34 con costes indirectos) = 487.34
Módulo de ventilación extracción de aire para un caudal de 6.000 m3/h, acoplamiento directo, con motor de 1 CV. de potencia, construido a base de paneles de acero galvanizado con aislamiento termoacústico, ventilador centrífugo de doble aspiración, provisto de amortiguadores elásticos y punta flexible en la boca de salida, con compuerta de registro y junta estanca.

| Código | Ud | Descripción | Rendimiento | Precio | Importe |
|---|---|---|---|---|---|
| O01OA040 | h. | Oficial segunda | 4 | 12.2 | 48.80 |
| P21V020 | ud | Ventilador centrífugo 6.000 m3/h (material) | 1 | 428.98 | 428.98 |
|  |  | Total |  |  | 477.78 |

Claves: galvanizar, caudal, motor, acústico, módulo, extracción, aire, acoplar, directo, construcción, base, panel, aislamiento, acero, ventilación, compuerta, junta, doble, aspiración, amortiguador, elástico, flexible, boca, salida, registro, estanco, centrífugo, punta

| Medición | Uds. | Parcial |
|---|---|---|
| Extracción vestuarios y aseos | 1 | 1.00 |
| Total |  | 1 |

**EII-IC-02.3** ud BOCAS DE EXTRACCIÓN 160 mm
15 ud × 25.27 (25.78 con costes indirectos) = 386.70
Suministro y colocación boca para ventilación de aseos, con núcleo central regulable, fabricada en acero esmaltado en 160mm de diámetro. Acabado estándar Ral 9016.

| Código | Ud | Descripción | Rendimiento | Precio | Importe |
|---|---|---|---|---|---|
| O01OA030 | h. | Oficial primera | 0.5 | 12.38 | 6.19 |
| EII-IC-02.3.1 | ud | Boca BOC acero esmaltado 160 mm (material; 15/09/2016) | 1 | 17.4 | 17.40 |
| P01DW090 | ud | Pequeño material tipo tres | 1.53 | 1.1 | 1.68 |
|  |  | Total |  |  | 25.27 |

Claves: baño, boca, plástico, inyección, fijación, pieza, regulación, cocina, aseo, colocación, servicio, mejora, suministro, reparto, caudal, empotrable, horizontal, rejilla, interior, sanitario, conducción, dimensión, membrana, vertical

**E23DRR040** ud REJILLA RETORN. LAMA. H. 500x350
29 ud × 38.8 (39.58 con costes indirectos) = 1147.82
Rejilla de retorno con lamas fijas a 45º fabricada en aluminio extruído de 500x350 mm., incluso con marco de montaje, instalada s/NTE-IC-27.

| Código | Ud | Descripción | Rendimiento | Precio | Importe |
|---|---|---|---|---|---|
| O01OA030 | h. | Oficial primera | 1 | 12.38 | 12.38 |
| P21RR040 | ud | Rejilla retorno 500x350 (material) | 1 | 26.42 | 26.42 |
|  |  | Total |  |  | 38.8 |

Claves: rejilla, fabricación, lama, aluminio, extruido, montaje, marco

**E23EAH010** ud COMP.HORIZ.AIRE 9.800 W.
3 ud × 2537.13 (2587.87 con costes indirectos) = 7763.61
Equipo compacto horizontal de condensación por aire de 9.800 W., i/relleno de circuitos con refrigerante, elementos antivibratorios y de cuelgue, taladros en muros y pasamuros, conexiones a la red de conductos, fontanería, desagües y electricidad, instalado s/NTE-ICI-16.

| Código | Ud | Descripción | Rendimiento | Precio | Importe |
|---|---|---|---|---|---|
| O01OA150 | h. | Cuadrilla G (mano de obra; 08/08/2016) | 8 | 24.04 | 192.32 |
| P21AI010 | ud | Compacto horizont.aire 9800 W (material) | 1 | 2295.06 | 2295.06 |
| %AP0000500 | % | Medios auxiliares | 2 % | 2487.38 | 49.75 |
|  |  | Total |  |  | 2537.13 |

Claves: desagüe, refrigerante, compacto, horizontal, condensación, aire, muro, circuito, conexión, red, fontanería, electricidad, pasamuro, equipo, taladro, conducción

| Medición | Uds. | Parcial |
|---|---|---|
| Local técnico | 1 | 1.00 |
| Sala de control | 1 | 1.00 |
| Garita de control | 1 | 1.00 |
| Total |  | 3 |

**E22SAR010** ud RAD.ELÉCTRICO ACERO 1.000 W
17 ud × 51.41 (52.44 con costes indirectos) = 891.48
Radiador eléctrico en acero especial 1.000 W., instalado sobre pared, radiación controlada por termostato incorporado.

| Código | Ud | Descripción | Rendimiento | Precio | Importe |
|---|---|---|---|---|---|
| O01OB180 | h. | Oficial segunda (mano de obra; 08/08/2016) | 0.15 | 12.2 | 1.83 |
| P20ME010 | ud | Radiador eléct. acero 1.000 W (material) | 1 | 49.58 | 49.58 |
|  |  | Total |  |  | 51.41 |

Claves: radiador, eléctrico, especial, pared, control, termostato, acero

##### EII-IC-03 ENERGIA SOLAR TERMICA (31/01/2000)
Importe: 11902.46

**E22MBB160JL** ud BATERÍA 4 PANELES 2,8m2 SELECTIVOS
2 ud × 2592.44 (2644.29 con costes indirectos) = 5288.58
Batería de 4 paneles solares planos de aluminio con dimensiones (2190 x 1290 x 90) mm y 51 kg. de peso cada uno. Superficie total 11,20 m2 y superficie útil de captación 10,32 m2. Colector de cobre revestido con una capa de cromo negro, conexiones a ¾" y presión máxima de trabajo 8 bar. Instalado sobre cubierta inclinada mediante una estructura de soporte de acero galvanizado con elementos de conexión incluyendo racores, válvulas de corte, purgador, etc. Incluso transporte, montaje, conexionado, p.p. pruebas de funcionamiento y puesta en marcha. S/CTE-DB-HE-4.

| Código | Ud | Descripción | Rendimiento | Precio | Importe |
|---|---|---|---|---|---|
| O01OA090 | h. | Cuadrilla A | 7 | 30.44 | 213.08 |
| P20SBB040 | ud | Panel solar 2,8m2 selectivo (material) | 4 | 502.97 | 2011.88 |
| P20TV025 | ud | Válvula de esfera 3/4" (material) | 2 | 4.55 | 9.10 |
| P20TV020 | ud | Válvula de esfera 1/2" | 1 | 4.41 | 4.41 |
| P20SBA040 | ud | Cruz latón 3/4" (material) | 1 | 8.44 | 8.44 |
| P20SP040 | ud | Válvula seg. alt. temp. 1/2"-3/4" 6kg (material) | 1 | 9.91 | 9.91 |
| P20SBA080 | ud | Contraroscado 3/4M - 1/2M (material) | 1 | 1.14 | 1.14 |
| P20SBA090 | ud | Racor loco 3/4" - 18mm (material) | 2 | 0.67 | 1.34 |
| P20SBA050 | ud | Vaina latón 100mm sonda temperatura (material) | 1 | 3 | 3.00 |
| P20SBE080 | ud | Est. paralelo tejado 4 captadores 2,8m2 (material) | 1 | 271.69 | 271.69 |
| P20SBA060 | ud | Tapón 3/4" (material) | 2 | 1.04 | 2.08 |
| P20SCI010 | ud | Purgador automático energía solar (material) | 1 | 18.36 | 18.36 |
| P20SBA130 | ud | Reducción hex. Valona 3/4-1/2" (material) | 2 | 1.73 | 3.46 |
| P20SBA010 | ud | Racor 3 piezas de conexión 3/4" (material) | 6 | 4.29 | 25.74 |
| P20SBA070 | ud | Machón 3/4" (material) | 4 | 1.08 | 4.32 |
| P20SBA120 | ud | Te latón 3/4-3/4-3/4"H (material) | 1 | 4.49 | 4.49 |
|  |  | Total |  |  | 2592.44 |

Claves: panel, superficie, plano, captación, colector, conexión, revestir, capa, cromo, presión, cobre, aluminio, máximo, negro, soporte, peso, transporte, racor, inclinación, cubierta, acero, galvanizar, válvula, dimensión, corte, purgador, montaje, prueba, estructura, trabajo

**CALEF02.5ETC2** ud ESTACIÓN SOLAR TIFELL, EMPTI 2
1 ud × 1801.01 (1837.03 con costes indirectos) = 1837.03
Estación solar de bombeo y vaciado, marca TIFELL, modelo EMPTI 2 ó equivalente, para instalación solar desde 5 hasta 8 captadores, con distancia máxima de la instalación solar desde 12 m (para 8 captadores) hasta 24 m (para 5 captadores) y una altura máxima de la instalación solar de 18 m. El equipo incluye dos bombas de circulación de bajo consumo energético, un depósito acumulador de líquido caloportador incluido el líquido caloportador, centralita de regulación, sondas de captadores, llave de vaciado, dos electroválvulas, sonda de ida y sonda del acumulador, conexiones internas, racores. Instalado y funcionando. S/CTE-DB-HE-4.

| Código | Ud | Descripción | Rendimiento | Precio | Importe |
|---|---|---|---|---|---|
| O01OA030 | h. | Oficial primera | 2 | 12.38 | 24.76 |
| O01OA040 | h. | Oficial segunda | 2 | 12.2 | 24.40 |
| P20SCJ030JL | ud | Est. bombeo (material; 01/08/2016) | 1 | 1744.75 | 1744.75 |
| P15GA010 | m. | Cond. rígi. 750 V 1,5 mm2 Cu (material) | 10 | 0.2 | 2.00 |
| P15GD010 | m. | Tubo PVC ríg. der.ind. M 32/gp5 (material) | 10 | 0.51 | 5.10 |
|  |  | Total |  |  | 1801.01 |

**E22MCE010** m. TUBERÍA DE COBRE D=13-15 mm.
75 m. × 7.48 (7.63 con costes indirectos) = 572.25
Tubería de cobre rígido, de 13/15 mm de diámetro nominal, en instalaciones para agua fría y caliente, con uniones realizadas mediante soldadura fuerte con un mínimo de 20% plata, con p.p. de piezas especiales de cobre y prueba de estanqueidad, instalada y funcionando, según normativa vigente. s/UNE-EN-1057 y CTE-HS-4.

| Código | Ud | Descripción | Rendimiento | Precio | Importe |
|---|---|---|---|---|---|
| O01OA030 | h. | Oficial primera | 0.2 | 12.38 | 2.48 |
| P17CH020 | m. | Tubo cobre en rollo 13/15 mm. (material) | 1.1 | 4 | 4.40 |
| P17CW020 | ud | Codo 90º HH cobre 15 mm. (material) | 0.5 | 0.42 | 0.21 |
| P20SCE010 | kg | Estaño 30% plata soldadura fuerte (material) | 0.001 | 388.46 | 0.39 |
|  |  | Total |  |  | 7.48 |

Claves: frío, agua, diámetro, rígido, cobre, plata, soldadura, unión, caliente, pieza, especial, prueba, norma, estanquidad, tubería

**E22MCE045** m. TUBERÍA DE COBRE D=33-35 mm
10 m. × 17.3 (17.65 con costes indirectos) = 176.50
Tubería de cobre rígido, de 33/35 mm de diámetro nominal, en instalaciones para agua fría y caliente, con uniones realizadas mediante soldadura fuerte con un mínimo de 20% plata, con p.p. de piezas especiales de cobre y prueba de estanqueidad, instalada y funcionando, según normativa vigente. s/UNE-EN-1057 y CTE-HS-4.

| Código | Ud | Descripción | Rendimiento | Precio | Importe |
|---|---|---|---|---|---|
| O01OA030 | h. | Oficial primera | 0.24 | 12.38 | 2.97 |
| P17CD070 | m. | Tubo cobre rígido 33/35 mm. (material) | 1.1 | 9.77 | 10.75 |
| P17CW060 | ud | Codo 90º HH cobre 35 mm. (material) | 0.3 | 8.02 | 2.41 |
| P20SCE010 | kg | Estaño 30% plata soldadura fuerte | 0.003 | 388.46 | 1.17 |
|  |  | Total |  |  | 17.3 |

Claves: plata, norma, frío, agua, diámetro, rígido, tubería, caliente, cobre, soldadura, pieza, especial, estanquidad, unión, prueba

**E22MF080** m. COQ. 18x20 ALT. TEMP. REVESTIDO PLÁSTICO
75 m. × 6.58 (6.71 con costes indirectos) = 503.25
Aislamiento térmico para tuberías de cobre de calefacción o climatización realizado con coquilla flexible de espuma elastomérica resistente a temperaturas hasta 150º C, revestida con camisa de plástico resistente a rayos UVA. Diámetro interior 18 mm, y 20 mm de espesor, incluso colocación con adhesivo en uniones y medios auxiliares. s/CTE-DB-HE-4.

| Código | Ud | Descripción | Rendimiento | Precio | Importe |
|---|---|---|---|---|---|
| O01OA050 | h. | Ayudante | 0.2 | 12.07 | 2.41 |
| P07CE300 | l. | Adhesivo coquilla elastomérica (material) | 0.02 | 10.71 | 0.21 |
| P20SCF080 | m. | Coq. 18x20 alt. temp. revestido plástico (material) | 1.05 | 3.77 | 3.96 |
|  |  | Total |  |  | 6.58 |

Claves: flexible, resistencia, tubería, aislamiento, calefacción, elastomérico, coquilla, espuma, térmico, medio, climatización, temperatura, revestir, auxiliar, rayo, diámetro, interior, colocación, adhesivo, unión, cobre, plástico

**E22MF170** m. COQ. 35x30 ALT. TEMP. REVESTIDO ALUMINIO
10 m. × 17.61 (17.96 con costes indirectos) = 179.60
Aislamiento térmico para tuberías de cobre de calefacción o climatización realizado con coquilla flexible de espuma elastomérica autoadhesiva resistente a temperaturas hasta 150º C, revestida con camisa de aluminio plastificado resistente a rayos UVA. Diámetro interior 35 mm, y 30 mm de espesor, incluso colocación con adhesivo en uniones y medios auxiliares, s/IT.IC.19.y CTE-DB-HE-4.

| Código | Ud | Descripción | Rendimiento | Precio | Importe |
|---|---|---|---|---|---|
| O01OA050 | h. | Ayudante | 0.275 | 12.07 | 3.32 |
| P07CE300 | l. | Adhesivo coquilla elastomérica | 0.02 | 10.71 | 0.21 |
| P20SCF170 | m. | Coq. 35x30 alt. temp. revestido aluminio (material) | 1.05 | 13.41 | 14.08 |
|  |  | Total |  |  | 17.61 |

Claves: adhesivo, resistencia, elastomérico, térmico, cobre, calefacción, climatización, aislamiento, espuma, temperatura, coquilla, plástico, tubería, unión, auxiliar, revestir, rayo, diámetro, interior, colocación, medio, flexible, aluminio

**E22MCH050JL** ud VASO EXPANSIÓN ENERGÍA SOLAR 25 l.
1 ud × 70.42 (71.83 con costes indirectos) = 71.83
Suministro y colocación de vaso de expansión de 35 l, temperatura máxima 130º C, presión máxima 10 bar, incluso apoyo pared, totalmente instalada y funcionando. S/CTE-DB-HE-4.

| Código | Ud | Descripción | Rendimiento | Precio | Importe |
|---|---|---|---|---|---|
| O01OA030 | h. | Oficial primera | 0.5 | 12.38 | 6.19 |
| P20SCH050JL | ud | Vaso expansión energía solar 25 l. (material) | 1 | 59.3 | 59.30 |
| P20SCH130 | ud | Soporte pared vaso expansión (material) | 1 | 4.93 | 4.93 |
|  |  | Total |  |  | 70.42 |

Claves: pared, máximo, colocación, vaso, suministro, presión, apoyo, expansión, temperatura

**E22MAA080** ud ACUM. EPOXY C/ SERPENTÍN SOLAR 1.000 l. (31/01/2000)
1 ud × 2541.28 (2592.11 con costes indirectos) = 2592.11
Suministro e instalación de depósito inter-acumulador solar de acero vitrificado de 1000 l., con altura 2070 mm., diámetro 960 mm., y con temperatura máxima de 90º. Serpentín solar de 2,1 m2 de superficie de intercambio y temperatura máxima de trabajo de 110º. Protección catódica por ánodo de magnesio. Aislamiento térmico de espuma de poliuretano libre de CFC y revestido con camisa de plástico. Incluso transporte, montaje, válvulas de corte, retención y seguridad (conducida), p.p. pruebas de funcionamiento y puesta en marcha. S/CTE-DB-HE-4.

| Código | Ud | Descripción | Rendimiento | Precio | Importe |
|---|---|---|---|---|---|
| O01OA090 | h. | Cuadrilla A | 5.5 | 30.44 | 167.42 |
| P20SAA080 | ud | Acum. epoxy c/ serpentín solar 1.000 l. (material) | 1 | 2142.17 | 2142.17 |
| P17XR040 | ud | Válv.retención latón rosc.1 1/4" (material) | 1 | 9.68 | 9.68 |
| E20VF050 | ud | VÁLVULA DE ESFERA LATÓN 1 1/4" 32mm. | 4 | 22.39 | 89.56 |
| P20SAI010 | ud | Purgador Automático (material) | 1 | 5.09 | 5.09 |
| P20SAI030 | ud | Tapón 1 1/4" (material) | 4 | 2.87 | 11.48 |
| P20SBA060 | ud | Tapón 3/4" | 2 | 1.04 | 2.08 |
| P20SBA050 | ud | Vaina latón 100mm sonda temperatura | 2 | 3 | 6.00 |
| P20SBA130 | ud | Reducción hex. Valona 3/4-1/2" | 2 | 1.73 | 3.46 |
| P17XS030 | ud | Válv. seguridad 1" tarada 4kg (material) | 1 | 13.33 | 13.33 |
| E22NTN040 | m. | TUB. ACERO NEGRO DIN-2440 1" (31/01/2000) | 4 | 20.87 | 83.48 |
| P20WT070 | ud | Termómetro horizontal D=63 esf. (material) | 1 | 7.53 | 7.53 |
|  |  | Total |  |  | 2541.28 |

Claves: catódico, aislamiento, acero, temperatura, máximo, serpentín, superficie, trabajo, ánodo, suministro, vitrificado, espuma, protección, poliuretano, revestir, diámetro, retención, plástico, transporte, montaje, válvula, seguridad, prueba, térmico, depósito, corte

**E22ML020** ud VÁLVULA LLENADO DESCONECTOR 3/4"
1 ud × 292.6 (298.45 con costes indirectos) = 298.45
Suministro y colocación de válvula de llenado desconector de 3/4" de diámetro, que elimina la posibilidad de contaminación de la red de agua fría por agua glycolada del circuito solar. Fabricado en latón fundido, con tomas de presión de trabajo para mantenimiento; colocada mediante unión roscada, totalmente instalada y funcionando. S/CTE-DB-HE-4.

| Código | Ud | Descripción | Rendimiento | Precio | Importe |
|---|---|---|---|---|---|
| O01OA030 | h. | Oficial primera | 1 | 12.38 | 12.38 |
| P20SL020 | ud | Válvula llenado desconector 3/4" (material) | 1 | 280.22 | 280.22 |
|  |  | Total |  |  | 292.6 |

Claves: circuito, rosca, agua, red, contaminación, diámetro, válvula, suministro, fabricación, latón, fundido, toma, presión, unión, frío, colocación, trabajo

**E22ML060** ud DEPÓSITO FLUIDO CALOPORTADOR 100 l.
1 ud × 375.35 (382.86 con costes indirectos) = 382.86
Suministro y colocación de depósito de fibra mineral de 100 litros para fluido calor-portador de una instalación de energía solar; con toma de aspiración de grupo de presión y conexión a red y llave de llenado, incluso 50l de fluido caloportador, totalmente instalada y funcionando. S/CTE-DB-HE-4.

| Código | Ud | Descripción | Rendimiento | Precio | Importe |
|---|---|---|---|---|---|
| O01OA030 | h. | Oficial primera | 1.5 | 12.38 | 18.57 |
| P20SL060 | ud | Depósito fluido caloportador 100 l. (material) | 1 | 99.29 | 99.29 |
| P17XE030 | ud | Válvula esfera latón roscar 3/4" (material) | 1 | 8.64 | 8.64 |
| P17XW060 | ud | Grifo de esfera 1/2" a tubo 15 mm. (material) | 1 | 4.43 | 4.43 |
| P20SL030 | l. | Fluido Caloportador 40% propilenglicol (material) | 50 | 3.92 | 196.00 |
| AE20TC030 | m. | TUBERÍA DE COBRE DE 16/18 mm. | 6 | 8.07 | 48.42 |
|  |  | Total |  |  | 375.35 |

Claves: depósito, energía, colocación, fibra, fluido, toma, aspiración, grupo, presión, conexión, red, mineral, llave, suministro

#### EII-IG INSTALACION DE GAS NATURAL
Importe: 7815

**EII-IG-01** ud ACOMETIDA POLIETILENO D=110 mm.
1 ud × 216.92 (221.26 con costes indirectos) = 221.26
Acometida para gas en polietileno de D=110 mm., para redes de distribución desde la red a la válvula de acometida y conexión al armario de regulación, incluso excavación y reposición de zanja, terminada.

| Código | Ud | Descripción | Rendimiento | Precio | Importe |
|---|---|---|---|---|---|
| E02CM040 | m3 | EXC.VAC.TERR.DURO.C/MART.ROMP | 1.9 | 13.55 | 25.75 |
| O01OA130 | h. | Cuadrilla E | 0.7 | 24.35 | 17.05 |
| P01HM010 | m3 | Hormigón HM-20/P/20/I central (material; 05/08/2016) | 0.15 | 63.84 | 9.58 |
| P01AA020 | m3 | Arena de río 0/6 mm. | 0.23 | 14.8 | 3.40 |
| P19TAW060 | ud | Cinta anticorrosiva 10 cm x 15 m S-40 (material) | 0.1 | 48.64 | 4.86 |
| EII-IG-01.1 | ud | Tallo-acometida PE/AC DN-4", recto (material) | 1 | 65.75 | 65.75 |
| EII-IG-01.2 | ud | Tubo guarda con tapón (material) | 1 | 7.03 | 7.03 |
| P19TPW160 | ud | Soporte para válvula-acometida (material) | 1 | 11.2 | 11.20 |
| EII-IG-01.3 | m. | Tubería PE 80 D=110 mm.SDR-11 (material) | 6 | 12.05 | 72.30 |
|  |  | Total |  |  | 216.92 |

Claves: regulación, acometida, gas, polietileno, red, válvula, excavación, zanja, terminación, distribución, conexión, armario

**EII-IG-03** ud VÁLVULA GAS D=4" (02/07/2008)
1 ud × 261.22 (266.44 con costes indirectos) = 266.44
Instalación de válvula para instalaciones receptoras de gas, en D=4", i/p.p. de accesorios de conexión con la tubería.

| Código | Ud | Descripción | Rendimiento | Precio | Importe |
|---|---|---|---|---|---|
| O01OA130 | h. | Cuadrilla E | 1 | 24.35 | 24.35 |
| EII-IG-03.1 | ud | Válv. PN-5 M/M DN=4" (material; 15/09/2016) | 1 | 215.3 | 215.30 |
| %AP0000900 | % | Medios auxiliares (02/07/2008) | 9 % | 239.65 | 21.57 |
|  |  | Total |  |  | 261.22 |

Claves: gas, accesorio, conexión, tubería, válvula, receptor

**EII.IG-04** ud ARMARIO EQUI. REG. 3000 Nm3/h (02/07/2008)
1 ud × 1270.89 (1296.31 con costes indirectos) = 1296.31
Armario y bancada de perfilería y chapa de acero, con doble puerta y rejillas ventilación para gas, acabado con pintura anticorrosión, para acoger un futuro conjunto de regulación y medida para gas, para un caudal de hasta 3.000 Nm3/h, entrada en 4", salida en 6" y entrada de presión 4 bar, salida baja presión, medidas de 1.500x1.500x500 mm, incluidas valvulas de entrada y salida,montado en exterior sobre fachada.

| Código | Ud | Descripción | Rendimiento | Precio | Importe |
|---|---|---|---|---|---|
| O01OA130 | h. | Cuadrilla E | 2.5 | 24.35 | 60.88 |
| EII-IG-04.1 | ud | Armario chapa acero 1500x1500x500 (material; 15/09/2016) | 1 | 385 | 385.00 |
| EII-IG-04.2 | ud | Válv. PN16 DN=100 (material; 15/09/2016) | 1 | 239 | 239.00 |
| EII-IG-04.3 | ud | Válv.PN16 DN=150 (material; 15/09/2016) | 1 | 308 | 308.00 |
| %AP0002800 | % | Medios auxiliares (02/07/2008) | 28 % | 992.88 | 278.01 |
|  |  | Total |  |  | 1270.89 |

Claves: montaje, entrada, gas, regulación, salida, salto, presión, armario, seguridad

**E24TA150** m. TUB.AC.DIN 2440 D=6" S/SOLD.
6 m. × 56.5 (57.63 con costes indirectos) = 345.78
Tubería para gas en acero DIN 2440 sin soldadura de D=6", para instalaciones receptoras, i/p.p de accesorios y pruebas de presión.

| Código | Ud | Descripción | Rendimiento | Precio | Importe |
|---|---|---|---|---|---|
| O01OA130 | h. | Cuadrilla E | 0.55 | 24.35 | 13.39 |
| P19TAA120 | m. | Tub.ac.DIN 2440 D=6" s/sold. | 1 | 37.97 | 37.97 |
| %AP | ud | Accesorios, pruebas, etc. | 10 % | 51.36 | 5.14 |
|  |  | Total |  |  | 56.5 |

Claves: gas, tubería, acero, accesorio, receptor, presión, soldadura, prueba

**E24TA110** m. TUB.AC.DIN 2440 D=3" S/SOLD.
65 m. × 30.87 (31.49 con costes indirectos) = 2046.85
Tubería para gas en acero DIN 2440 sin soldadura de D=3", para instalaciones receptoras, i/p.p de accesorios y pruebas de presión.

| Código | Ud | Descripción | Rendimiento | Precio | Importe |
|---|---|---|---|---|---|
| O01OA130 | h. | Cuadrilla E | 0.33 | 24.35 | 8.04 |
| P19TAA080 | m. | Tub.ac.DIN 2440 D=3" s/sold. (material) | 1 | 20.02 | 20.02 |
| %AP | ud | Accesorios, pruebas, etc. | 10 % | 28.06 | 2.81 |
|  |  | Total |  |  | 30.87 |

Claves: gas, receptor, presión, prueba, accesorio, soldadura, acero, tubería

| Medición | Uds. | Parcial |
|---|---|---|
| Climatizadoras | 65 | 65.00 |
| Total |  | 65 |

**E24TA080** m. TUB.AC.DIN 2440 D=1 1/2" S/SOLD.
70 m. × 20.61 (21.02 con costes indirectos) = 1471.40
Tubería para gas en acero DIN 2440 sin soldadura de D=1 1/2", para instalaciones receptoras, i/p.p de accesorios y pruebas de presión.

| Código | Ud | Descripción | Rendimiento | Precio | Importe |
|---|---|---|---|---|---|
| O01OA130 | h. | Cuadrilla E | 0.25 | 24.35 | 6.09 |
| P19TAA050 | m. | Tub.ac.DIN 2440 D=1 1/2" s/sold. (material) | 1 | 12.65 | 12.65 |
| %AP | ud | Accesorios, pruebas, etc. | 10 % | 18.74 | 1.87 |
|  |  | Total |  |  | 20.61 |

Claves: receptor, tubería, acero, accesorio, prueba, presión, soldadura, gas

| Medición | Uds. | Parcial |
|---|---|---|
| Climatizadoras | 70 | 70.00 |
| Total |  | 70 |

**EII-IG-02** ud CONJUNTO REGULACIÓN APARATO (08/08/2016)
3 ud × 708.16 (722.32 con costes indirectos) = 2166.96
Conjunto regulación para aparato a gas, formado por llave corte y regulador-limitador de presión, salida 15~300 mbar. incluso accesorios y conexionado.

| Código | Ud | Descripción | Rendimiento | Precio | Importe |
|---|---|---|---|---|---|
| O01OA030 | h. | Oficial primera | 2 | 12.38 | 24.76 |
| EII-IG-02.1 | ud | Conjunto regulación (material; 23/08/2016) | 1 | 683.4 | 683.40 |
|  |  | Total |  |  | 708.16 |

#### EII-SP INSTALACION SISTEMA DE PARARRAYOS (31/01/2000)
Importe: 2873.73

**PUNCEB** ud PUNTA DE CEBADO PARA PROTECCION CONTRA EL RAYO (02/08/2016)
1 ud × 558.23 (569.39 con costes indirectos) = 569.39
Punta de cebado para sistema de protección contra el rayo, con ensayos en base a:
UNE 21186, NFC 17 102 y NP 4426:
1. - ENSAYOS MECÁNICOS.
2. - ENSAYOS AMBIENTALES.
3. - ENSAYO ELÉCTRICO - 100 kA, 10/350ìs.
4. - ENSAYO DEL AVANCE EN EL CEBADO DE 60ìs con:
- Radio de Protección de 80 / 80m* en Nivel I
- Radio de Protección de 87 / 90m* en Nivel II
- Radio de Protección de 97 / 105m* en Nivel III
- Radio de Protección de 107/ 120m* en Nivel IV
(*) Radios de protección SÓLO PARA ESPAÑA (CTE).
Factor de Seguridad mínimo de 5µs en radios de protección.
Marca/Modelo: AIDITEC Systems/Sigma R-75 o similar

| Código | Ud | Descripción | Rendimiento | Precio | Importe |
|---|---|---|---|---|---|
| 05047-E3.PUCE | ud | Punta de cebado para protección contra el rayo 97m /Nivel III (material; 02/08/2016) | 1 | 506.69 | 506.69 |
| 05047-E3. PEM | ud | Pequequeño material para instalaciones electricas | 1 | 2.64 | 2.64 |
| O01OB200 | h. | Oficial 1ª electricista | 2 | 12.38 | 24.76 |
| O01OB220 | h | Ayudante electricista | 2 | 12.07 | 24.14 |
|  |  | Total |  |  | 558.23 |

**MAS45D** m MASTIL TUBO DE ACERO GALVANIZADO 45mm de DIAMETRO (02/08/2016)
6 m × 39.54 (40.33 con costes indirectos) = 241.98
Suministro y montaje de tubo de acero galvanizado de 45mm de diametro, fabricado en tramos de 3 m, para fijación a muro.Incluyendo parte proporcional de pieza de adaptación de aluminio para la unión del pararrayos con mástil de hasta Ø55mm, que incluye brida de acero inoxidable para la conexión exterior con conductor redondo y elementos de fijación a muro.

| Código | Ud | Descripción | Rendimiento | Precio | Importe |
|---|---|---|---|---|---|
| 05047-E3.MAPR | m | Mastil de tubo de acero galvanizado de 45mm de diametro a muro (material; 02/08/2016) | 1 | 22.03 | 22.03 |
| 05047-E3. PEM | ud | Pequequeño material para instalaciones electricas | 2 | 2.64 | 5.28 |
| O01OB200 | h. | Oficial 1ª electricista | 0.5 | 12.38 | 6.19 |
| O01OB220 | h | Ayudante electricista | 0.5 | 12.07 | 6.04 |
|  |  | Total |  |  | 39.54 |

| Medición | Uds. | Largo | Parcial |
|---|---|---|---|
| PArarrayos | 1 | 6 | 6.00 |
| Total |  |  | 6 |

**CONTRAY** ud CONTADOR DE RAYOS ELECTOMECANICO (02/08/2016)
1 ud × 122.26 (124.71 con costes indirectos) = 124.71
Suministro y montaje de contador de rayos electromecánico que contabiliza y registra los impactos recibidos por el sistema de protección. Fabricado en material plástico resistente a la intemperie.

| Código | Ud | Descripción | Rendimiento | Precio | Importe |
|---|---|---|---|---|---|
| 05047-E3.CORY | m | Contador de rayos electromecanico (material; 02/08/2016) | 1 | 92.53 | 92.53 |
| 05047-E3. PEM | ud | Pequequeño material para instalaciones electricas | 2 | 2.64 | 5.28 |
| O01OB200 | h. | Oficial 1ª electricista | 1 | 12.38 | 12.38 |
| O01OB220 | h | Ayudante electricista | 1 | 12.07 | 12.07 |
|  |  | Total |  |  | 122.26 |

**TUBACEINOX** m TUBO DE ACERO INOX PARA PROTECCION MECANICA DE BAJANTES (02/08/2016)
3 m × 29.56 (30.15 con costes indirectos) = 90.45
Suministro y montaje de tubo de acero inoxidable de 2 m de longitud para la protección
mecánica de bajantes. Para conductor redondo de hasta Ø 15 mm.
Incluye tacos, tornillos y abrazaderas de sujeción.

| Código | Ud | Descripción | Rendimiento | Precio | Importe |
|---|---|---|---|---|---|
| 05047-E3.TBAI | m | tubo de acero inox para protección mecánica de bajantes (material; 02/08/2016) | 1 | 22.03 | 22.03 |
| 05047-E3. PEM | ud | Pequequeño material para instalaciones electricas | 1 | 2.64 | 2.64 |
| O01OB200 | h. | Oficial 1ª electricista | 0.2 | 12.38 | 2.48 |
| O01OB220 | h | Ayudante electricista | 0.2 | 12.07 | 2.41 |
|  |  | Total |  |  | 29.56 |

**PUETIRREQUI** ud CONEXION EQUIPOTENCIAL DE ELECTRODOS, PARARRAYOS e I. ELEC (02/08/2016)
2 ud × 209.29 (213.48 con costes indirectos) = 426.96
Suministro y montaje de puente de conexión de acero inoxidable para la unión equipotencial de
electrodos de toma de tierra y conductores. Con 6 puntos de conexión para conductor redondo de Ø 8/10mm y/o conductor plano de hasta 30mm de ancho. Montado en arqueta de polipropileno de 300 x 300 x 300 mm de profundidad. De óptimo diseño, resistente a sustancias químicas y a los rayos
ultravioleta. Incluso vía de chispas para la unión equipotencial de tomas de tierra. Con revestimiento de material plástico. incluye conectores de acero inoxidable para la unión con conductor redondo de Ø 8 / 10 mm y/o plano de hasta 30 mm de ancho.

| Código | Ud | Descripción | Rendimiento | Precio | Importe |
|---|---|---|---|---|---|
| 05047-E3.COEQ | ud | Puente de acero inox. para conexión equipotencial de electrodos (material; 02/08/2016) | 1 | 40.45 | 40.45 |
| 05047-E3.ARQ | ud | Arqueta de polipropileno de 300x300x300 mm (material; 02/08/2016) | 1 | 59.35 | 59.35 |
| 05047-E3.VIAC | ud | Vía de chispas para unión equipotencial de t.t. (material; 02/08/2016) | 1 | 85.04 | 85.04 |
| O01OB200 | h. | Oficial 1ª electricista | 1 | 12.38 | 12.38 |
| O01OB220 | h | Ayudante electricista | 1 | 12.07 | 12.07 |
|  |  | Total |  |  | 209.29 |

**05047-E27.07** ud PICA DE TOMA DE TIERRA
8 ud × 12.24 (12.48 con costes indirectos) = 99.84

**E17BD050** m. CONDUCTOR DE COBRE DESNUDO TRENZADO DE 50mm EN FACHADA (23/01/2002)
40 m. × 21.55 (21.98 con costes indirectos) = 879.20
Suministro y montaje de cable de cobre desnudo trenzado de 50 mm2, sujeto a fachada mediante grapa de acero inxidable para fijación de redondo 7/10mm de diametro en fachada.

| Código | Ud | Descripción | Rendimiento | Precio | Importe |
|---|---|---|---|---|---|
| P50GA002 | m. | Conduc cobre desnudo 50 mm² | 1 | 1.69 | 1.69 |
| 05047-E3. PEM | ud | Pequequeño material para instalaciones electricas | 1 | 2.64 | 2.64 |
| 05047-E3. PGR | ud | Grapa de acero inox para fijación a fachada (material; 02/08/2016) | 3 | 3.7 | 11.10 |
| O01OB200 | h. | Oficial 1ª electricista | 0.25 | 12.38 | 3.10 |
| O01OB220 | h | Ayudante electricista | 0.25 | 12.07 | 3.02 |
|  |  | Total |  |  | 21.55 |

Claves: unión, red, soldadura, toma, tierra, estructura, cable, cobre, armadura, zapata, pica, registro, comprobación, desnudo, aluminizado, prueba

| Medición | Uds. | Largo | Parcial |
|---|---|---|---|
|  | 2 | 20 | 40.00 |
| Total |  |  | 40 |

**E17BD050.T** m. CONDUCTOR DE COBRE DESNUDO TRENZADO DE 50mm PARA PUESTA TIERRA (23/01/2002)
40 m. × 10.81 (11.03 con costes indirectos) = 441.20
Suministro y montaje de cable de cobre desnudo trenzado de 50 mm2, uniéndolo mediante grapas para electrodos de puesta a tierra.

| Código | Ud | Descripción | Rendimiento | Precio | Importe |
|---|---|---|---|---|---|
| P50GA002 | m. | Conduc cobre desnudo 50 mm² | 1 | 1.69 | 1.69 |
| 05047-E3. PEM | ud | Pequequeño material para instalaciones electricas | 1 | 2.64 | 2.64 |
| 05047-E3. GRT | ud | Grapa para la unión de electrodo de p.t. de D=14,2mm (material; 02/08/2016) | 0.1 | 3.61 | 0.36 |
| O01OB200 | h. | Oficial 1ª electricista | 0.25 | 12.38 | 3.10 |
| O01OB220 | h | Ayudante electricista | 0.25 | 12.07 | 3.02 |
|  |  | Total |  |  | 10.81 |

Claves: unión, red, soldadura, toma, tierra, estructura, cable, cobre, armadura, zapata, pica, registro, comprobación, desnudo, aluminizado, prueba

| Medición | Uds. | Largo | Parcial |
|---|---|---|---|
|  | 2 | 20 | 40.00 |
| Total |  |  | 40 |

#### EII-IPG INSTALACION PUENTE GRUA (25/08/2016)
Importe: 142563.35

**EII-IPG.1** ud PUENTE-GRUA 35 TM (25/08/2016)
1 ud × 139767.99 (142563.35 con costes indirectos) = 142563.35
Instalación de puente grúa de doble gancho en módulo central de las siguientes caracteristicas:
- Capacidad 1 x 35 tm.
- Alcance 24,00 m.
- Recorrido en nave 135,00 m.
- Tipo doble viga colgante.
- Carro doble carro en cabeza de vigas.
- Altura 10,00 m libre bajo gancho

| Código | Ud | Descripción | Rendimiento | Precio | Importe |
|---|---|---|---|---|---|
| EII-IPG.1.1 | ud | Puente-grua doble viga 35 tm (material; 25/08/2016) | 1 | 139767.99 | 139767.99 |
|  |  | Total |  |  | 139767.99 |

#### EII-MEG INSTALACION DE MEGAFONIA
Importe: 19485.82

**EII-MEG.01** ud PREAMP. MODULAR CON CAPACIDAD 12 CARTAS (14/09/2016)
1 ud × 373.58 (381.05 con costes indirectos) = 381.05
Preamplificador modular con capacidad para 12 módulos electrónicos de entrada opcionales: de preamplificación con sensibilidad ajustable, de mensajes pregrabados, de avisos telefónicos, control automático de nivel. Asignación de cada entrada a uno de los dos canales de audio internos, de 0 dB y 600 ohm; prioridad (avisos) y programa (fuentes musicales). Enlazable con otras unidades. Color Frontal negro. Ocupa 2U en rack de 19". Alimentación a 24 V CC., totalmente montado.

| Código | Ud | Descripción | Rendimiento | Precio | Importe |
|---|---|---|---|---|---|
| O01OB222 | h. | Oficial 1ª Instalador telecomunicación (mano de obra; 11/10/2016) | 1 | 12.38 | 12.38 |
| EII-MEG.01.1 | ud | Preamplificador modular capacidad 12 cartas (material; 14/09/2016) | 1 | 361.2 | 361.20 |
|  |  | Total |  |  | 373.58 |

**EII-MEG.02** ud CARTA PREAMPLIF. ENT.DIN SAL.RJ NEGRA (14/09/2016)
5 ud × 94.89 (96.79 con costes indirectos) = 483.95
Módulo de preamplificación universal para insertar en el preamplificador PM. Sensibilidad de entrada programable (MICRO, AUX H y AUX L). Dispone de controles de volumen, graves y agudos, con botones extraibles. Direccionamiento conmutable a las salidas de programa y prioridad del bus del preamplificador PM. Salida independiente. Led frontal indicador de activación del control de prioridad. Entrada con conector DIN. Salida con conector RJ45. Totalmente montado.

| Código | Ud | Descripción | Rendimiento | Precio | Importe |
|---|---|---|---|---|---|
| O01OB222 | h. | Oficial 1ª Instalador telecomunicación | 0.5 | 12.38 | 6.19 |
| EII-MEG.02.1 | ud | Carta preamplificador Ent.DIN Sal. RJ-Negra (material; 14/09/2016) | 1 | 88.7 | 88.70 |
|  |  | Total |  |  | 94.89 |

**EII-MEG.03** ud CARTA REPRODUCTORA MP3 CON MMC NEGRA (14/09/2016)
1 ud × 597.78 (609.74 con costes indirectos) = 609.74
Módulo grabador/reproductor de mensajes en formato MP3. Capacidad para 127 mensajes. Duración en función de la memoria de la MMC utilizada (1 min/Mb aprox.) . Mensajes de evacuación (hasta 16) y de propósito general. Repetición e intervalos configurables. Activación remota o desde el frontal. Salida regulable. Salida adicional amplificada para supervisión con función de confirmación. Incluye MMC de 512 MB. Totalmente montado.

| Código | Ud | Descripción | Rendimiento | Precio | Importe |
|---|---|---|---|---|---|
| O01OB222 | h. | Oficial 1ª Instalador telecomunicación | 1 | 12.38 | 12.38 |
| EII-MEG.03.1 | ud | Carta reproductora MP3 con MMC negra (material; 14/09/2016) | 1 | 585.4 | 585.40 |
|  |  | Total |  |  | 597.78 |

**EII-MEG.04** ud ALIMENTADOR 24V 2.5Amp (14/09/2016)
2 ud × 88.49 (90.26 con costes indirectos) = 180.52
Fuente de alimentación para montaje en sobremesa. Entrada 110 a 240 V CA. Tensión de salida 24 V CC (máximo 2,5 A). Cable de salida de 2 m incorporado con terminales faston. Cable de alimentación (extraible) de 1,75 m incorporado. Dimensiones(mm) 139 x 70 x 41, peso 450 g, encapsulada en caja de plástico ABS negro.Totalmente montado.

| Código | Ud | Descripción | Rendimiento | Precio | Importe |
|---|---|---|---|---|---|
| O01OB222 | h. | Oficial 1ª Instalador telecomunicación | 0.5 | 12.38 | 6.19 |
| EII-MEG.04.1 | ud | Alimentador 24 V 2,5 A. (material; 14/09/2016) | 1 | 82.3 | 82.30 |
|  |  | Total |  |  | 88.49 |

**EII-MEG.05** ud UNIDAD POTENCIA 480W COMPATIBLE SU (11/10/2016)
4 ud × 1590.64 (1622.45 con costes indirectos) = 6489.80
Etapa de potencia de 480 W, con salida de línea de 100 V, 70 V o de baja impedancia (8 ohm).Dispone de entradas y salidas enlazadas de programa y de prioridad (0 dBu y 600 ohm), con control de volumen independiente. Incorpora la función de seguridad de avisos y circuitos de protección térmica, contra las sobrecargas y contra cortocircuito en la línea de altavoces. Compatible con el supervisor de líneas de altavoces de 100V SU-114N.Totalmente montado.

| Código | Ud | Descripción | Rendimiento | Precio | Importe |
|---|---|---|---|---|---|
| O01OB222 | h. | Oficial 1ª Instalador telecomunicación | 1.5 | 12.38 | 18.57 |
| O01OB224 | h. | Ayudante Instalador telecomunicación (mano de obra; 11/10/2016) | 1 | 12.07 | 12.07 |
| EII-MEG.05.1 | ud | Unidad de potencia 480 W compatible SU (material; 13/10/2016) | 1 | 1560 | 1560.00 |
|  |  | Total |  |  | 1590.64 |

**EII-MEG.06** ud MICRO MICROPROCESADO (14/09/2016)
1 ud × 855.88 (873 con costes indirectos) = 873.00
Pupitre microfónico de sobremesa para el envío de mensajes a una, varias o todas las zonas de altavoces. Brazo orientable con cápsula microfónica electret. Teclado y pantalla para programar, editar y seleccionar zonas de altavoces. Teclas para hablar con o sin gong. Tecla de repetición de último mensaje. Prioridad first-in-first o cascada, configurable. Envío de mensajes en diferido. Compatibilidad con SMP-250. Dos pares trenzados y apantallados unen a los pupitres entre sí y con los descodificadores (o con el sistema SMP-250). Un par es para el audio, simétrico de 0 dB, y otro para los datos, según el estándar RS485. Distancia máxima del bus de 1.200 m. Totalmente montado.

| Código | Ud | Descripción | Rendimiento | Precio | Importe |
|---|---|---|---|---|---|
| O01OB222 | h. | Oficial 1ª Instalador telecomunicación | 1 | 12.38 | 12.38 |
| EII-MEG.06.1 | ud | Micro microprocesado (material; 14/09/2016) | 1 | 843.5 | 843.50 |
|  |  | Total |  |  | 855.88 |

**EII-MEG.07** ud RECEPTOR de BUS (14/09/2016)
1 ud × 287.19 (292.93 con costes indirectos) = 292.93
Descodificador de bus SMP-94, con entrada y salida de datos y audio, posibilidad de enlace de hasta 32 elementos de bus, control de hasta 24 zonas de megafonía (etapas serie UP y/o selectores serie MC/ML). Posibilidad de control de mensajes pregrabados en C610RP4. Alimentación directa o phantom (24 V CC). Totalmente montado.

| Código | Ud | Descripción | Rendimiento | Precio | Importe |
|---|---|---|---|---|---|
| O01OB222 | h. | Oficial 1ª Instalador telecomunicación | 0.5 | 12.38 | 6.19 |
| EII-MEG.07.1 | ud | Receptor de BUS (material; 14/09/2016) | 1 | 281 | 281.00 |
|  |  | Total |  |  | 287.19 |

**EII-MEG.08** ud MODULO MUSICAL CD/MP3 USB 1u. (14/09/2016)
1 ud × 267.69 (273.04 con costes indirectos) = 273.04
Fuente de sonido compuesta por un reproductor de CD audio/MP3, conector USB y ranura para tarjeta SD, en un chasis para rack normalizado de 19’’, de 1 unidad de altura. Salida estéreo. Alimentación 110 / 230 V CA. Mando a distancia. Dimensiones 484 x 44 x 220 mm (1 ud. de rack). Totalmente montado.

| Código | Ud | Descripción | Rendimiento | Precio | Importe |
|---|---|---|---|---|---|
| O01OB222 | h. | Oficial 1ª Instalador telecomunicación | 0.5 | 12.38 | 6.19 |
| EII-MEG.08.1 | ud | Modulo musical CD/MP3 USB (material; 14/09/2016) | 1 | 261.5 | 261.50 |
|  |  | Total |  |  | 267.69 |

**EII-MEG.09** ud ALTAVOZ 30W 100V REENT.
67 ud × 108.98 (111.16 con costes indirectos) = 7447.72
Altavoz exponencial de 30 W de potencia RMS de 100 V, con potencia seleccionable a 15 W, 10 W y 7,5 W. Respuesta en frecuencia de 230 a 10.000 Hz. Sensibilidad 113 dB (1 W, 1 m, 1 kHz). Presión acústica máxima128 dB SPL. Pabellón metálico y cubierta posterior en ABS, soporte de acero, adecuado para intemperie. Color blanco. Garantiza un grado de protección IP-65. Totalmente montado.

| Código | Ud | Descripción | Rendimiento | Precio | Importe |
|---|---|---|---|---|---|
| O01OB222 | h. | Oficial 1ª Instalador telecomunicación | 0.5 | 12.38 | 6.19 |
| O01OB224 | h. | Ayudante Instalador telecomunicación | 0.5 | 12.07 | 6.04 |
| P22DQ010 | m. | 2 hilos 1,5 mm2. (material) | 17 | 1.85 | 31.45 |
| P01DW090 | ud | Pequeño material tipo tres | 2 | 1.1 | 2.20 |
| EII-MEG.09.1 | ud | Altavoz 30 W 100 V IP 65 (material; 14/09/2016) | 1 | 63.1 | 63.10 |
|  |  | Total |  |  | 108.98 |

**EII-MEG.010** ud MODULO MANIOBRA 2u. (14/09/2016)
1 ud × 73.69 (75.16 con costes indirectos) = 75.16
Interruptor magnetotérmico de 20 A para activar o desactivar todos los elementos instalados en el armario-rack de megafonía. Ocupa 2 u de altura. Totalmente montado.

| Código | Ud | Descripción | Rendimiento | Precio | Importe |
|---|---|---|---|---|---|
| O01OB222 | h. | Oficial 1ª Instalador telecomunicación | 0.5 | 12.38 | 6.19 |
| EII-MEG.10.1 | ud | Interruptor magnetotérmico 20 A. (material; 14/09/2016) | 1 | 67.5 | 67.50 |
|  |  | Total |  |  | 73.69 |

**EII-MEG.011** ud ARMARIO RACK 27u.19"600x800 4VEN+4RUEDAS MONTADO (14/09/2016)
1 ud × 2111.9 (2154.14 con costes indirectos) = 2154.14
Armario de 27 u de altura y anchura normalizada de 19''. Altura total 1385 mm, fondo 800 mm. Incluye ruedas y paneles practicables. Cuando se suministra montado incluye todos los elementos necesarios para albergar y conectar los equipos que componen el sistema de megafonía, con el funcionamiento verificado y la adecuada documentación técnica. Totalmente montado.

| Código | Ud | Descripción | Rendimiento | Precio | Importe |
|---|---|---|---|---|---|
| O01OB222 | h. | Oficial 1ª Instalador telecomunicación | 2 | 12.38 | 24.76 |
| O01OB224 | h. | Ayudante Instalador telecomunicación | 2 | 12.07 | 24.14 |
| EII-MEG.11.1 | ud | Armario RACK 27 ud 19" paneles practicables (material; 14/09/2016) | 1 | 2063 | 2063.00 |
|  |  | Total |  |  | 2111.9 |

**EII-MEG.012** ud PUESTA EN MARCHA RACK (11/10/2016)
1 ud × 220.36 (224.77 con costes indirectos) = 224.77
Puesta en marcha del sistema de megafonía. Ajuste de niveles de audio de entrada y salida, verificación del correcto funcionamiento de todos los elementos instalados, explicación de la utilización de los equipos, programación, si es necesario, de parámetros y ajustes en sistemas controlados por ordenador. No incluye montaje e instalación de equipos, cables o conexiones.

| Código | Ud | Descripción | Rendimiento | Precio | Importe |
|---|---|---|---|---|---|
| O01OB222 | h. | Oficial 1ª Instalador telecomunicación | 10 | 12.38 | 123.80 |
| O01OB224 | h. | Ayudante Instalador telecomunicación | 8 | 12.07 | 96.56 |
|  |  | Total |  |  | 220.36 |

#### EII-IN INSTALACIÓN NITRÓGENO
Importe: 1450.6

**E15VT040** m. VALLA PLETINA 25x3 D=5 mm GALV. h=2,20 m
7 m. × 109.32 (111.51 con costes indirectos) = 780.57
Valla formada por bastidor de pletina de 25x4 mm. y mallazo de pletina vertical de 25x3 mm. y redondos de 5 mm. de diámetro en horizontal, con luz de malla de 62x32 mm. fijado a postes de tubo de 48 mm. de diámetro, separados 2 m., galvanizado en caliente por inmersión Z-275, i/montaje rápido, sin soldadura.

| Código | Ud | Descripción | Rendimiento | Precio | Importe |
|---|---|---|---|---|---|
| O01OA030 | h. | Oficial primera | 0.75 | 12.38 | 9.29 |
| O01OA050 | h. | Ayudante | 0.75 | 12.07 | 9.05 |
| P13VB280 | m. | Bastidor plet. 62x32;25x3 galv. h=2,18 (material) | 1 | 90.98 | 90.98 |
|  |  | Total |  |  | 109.32 |

Claves: horizontal, redondo, vertical, mallazo, pletina, bastidor, caliente, luz, inmersión, diámetro, poste, malla, soldadura, galvanizar, tubo, valla

| Medición | Uds. | Largo | Parcial |
|---|---|---|---|
|  | 2 | 1.5 | 3.00 |
|  | 2 | 3 | 6.00 |
|  | -1 | 2 | -2.00 |
| Total |  |  | 7 |

**E15VPB030** ud PUERTA ABAT. BARR. 30x30 2 H. 2x2 m.
1 ud × 350.43 (357.44 con costes indirectos) = 357.44
Puerta de dos hojas abatibles de 2x2 m. para cerramiento exterior, formada por bastidor de tubo de acero laminado de 60x40x1,5 mm., barrotes de 30x30x1,5 mm. y columnas de fijación de 100x100x2 mm. galvanizado en caliente Z-275 por inmersión, i/herrajes de colgar y seguridad, pasador de pie, elaborada en taller, ajuste y montaje en obra.

| Código | Ud | Descripción | Rendimiento | Precio | Importe |
|---|---|---|---|---|---|
| O01OA030 | h. | Oficial primera | 0.5 | 12.38 | 6.19 |
| O01OA050 | h. | Ayudante | 0.5 | 12.07 | 6.04 |
| P13VT030 | ud | Puerta abat. tubo 30x30 galv. 2x2 (material) | 1 | 338.2 | 338.20 |
|  |  | Total |  |  | 350.43 |

Claves: barrote, puerta, fijación, abatible, cerramiento, exterior, tubo, bastidor, lámina, elaboración, acero, caliente, galvanizar, ajustar, hoja, inmersión, colgar, seguridad, pie, montaje, taller, columna, pasador

**E07WA120MJEAN** ud AYUDAS INST. NITRÓGENO
1 ud × 306.46 (312.59 con costes indirectos) = 312.59
Ayuda de albañilería a instalaciones de nitrógeno, incluyendo mano de obra en carga y descarga, materiales, apertura y tapado de rozas y recibidos, i/p.p. de material auxiliar, limpieza y medios auxiliares. Medido por unidad de modulo.

| Código | Ud | Descripción | Rendimiento | Precio | Importe |
|---|---|---|---|---|---|
| O01OA030 | h. | Oficial primera | 4 | 12.38 | 49.52 |
| O01OA050 | h. | Ayudante | 5 | 12.07 | 60.35 |
| O01OA070 | h. | Peón ordinario | 5 | 11.97 | 59.85 |
| M06MP140 | h. | Martillo manual perforador brocas espec. | 2 | 68.37 | 136.74 |
|  |  | Total |  |  | 306.46 |

## U URBANIZACION (-30001)
Importe: 5069143.8

### U.01 MOVIMIENTO DE TIERRAS (17/12/2000)
Importe: 748786.31

**U01BQ040** ud TALADO/DESTOCONADO ÁRBOL DIÁMETRO 30-50 cm. (12/02/2004)
40 ud × 28.11 (28.67 con costes indirectos) = 1146.80
Talado y destoconado de árbol de diámetro 10/50 cm., troceado y apilado del mismo en la zona indicada, incluso carga y transporte a vertedero de ramas y el resto de los productos resultantes.

| Código | Ud | Descripción | Rendimiento | Precio | Importe |
|---|---|---|---|---|---|
| O01OA020 | h | Capataz | 0.2 | 12.58 | 2.52 |
| O01OA070 | h. | Peón ordinario | 0.65 | 11.97 | 7.78 |
| M05EC030 | h. | Excavadora hidráulica cadenas 195 CV (maquinaria; 17/02/2005) | 0.04 | 59.92 | 2.40 |
| M05PC020 | h. | Pala cargadora cadenas 130 CV/1,8m3 (maquinaria) | 0.1 | 36.91 | 3.69 |
| M07CB020 | h. | Camión basculante 4x4 14 t. | 0.2 | 31.28 | 6.26 |
| M11MM030 | h. | Motosierra gasol. L=40cm. 1,32 CV (maquinaria) | 1 | 3.6 | 3.60 |
| M07N110 | ud | Canon tocón/ramaje vertedero mediano | 1 | 1.86 | 1.86 |
|  |  | Total |  |  | 28.11 |

Claves: producción, vertedero, transporte, árbol, carga, diámetro

**U01AF250** m2 DEMOL.Y LEVANT.PAVIMENTO FLEXIBLE (21/01/2003)
49023 m2 × 3.08 (3.14 con costes indirectos) = 153932.22
Demolición y levantado de pavimento flexible, mediante ripado y posterior compactación del mismo.

| Código | Ud | Descripción | Rendimiento | Precio | Importe |
|---|---|---|---|---|---|
| O01OA020 | h | Capataz | 0.04 | 12.58 | 0.50 |
| O01OA070 | h. | Peón ordinario | 0.06 | 11.97 | 0.72 |
| M01794 | h. | Cortadora de hormigón y asfalto (maquinaria; 21/01/2003) | 0.05 | 3.73 | 0.19 |
| M06MR230 | h. | Martillo rompedor hidraúlico 600 kg. (maquinaria; 12/02/2004) | 0.05 | 7.86 | 0.39 |
| M08NM010 | h. | Motoniveladora de 135 CV (maquinaria; 12/02/2004) | 0.018 | 37.35 | 0.67 |
| M08RN040 | h. | Rodillo vibrante autopropuls.mixto 15 t. (maquinaria; 12/02/2004) | 0.018 | 34.04 | 0.61 |
|  |  | Total |  |  | 3.08 |

Claves: transporte, material, demolición, pavimentación, vertedero, levantar

| Medición | Uds. | Largo | Parcial |
|---|---|---|---|
| s/ plano |  |  |  |
|  | 1 | 39030 | 39030.00 |
|  | 1 | 9858 | 9858.00 |
|  | 1 | 1300 | 1300.00 |
| A deducir |  |  |  |
| Rampa | -1 | 250 | -250.00 |
| Acceso | -1 | 915 | -915.00 |
| Total |  |  | 49023 |

**E50003L** m3 EXCAV. TIERRA VEG. I/DESBROCE (09/10/2008)
5212 m3 × 1.44 (1.47 con costes indirectos) = 7661.64
Excavación de tierra vegetal, incluso desbroce del terreno, hasta una profundidad de 0,8 metros, y retirado de arbolado de diámetro menor de 10 cm., incluidas carga y transporte de la tierra vegetal y de los productos resultantes a vertedero, acopio temporal o lugar de empleo.

| Código | Ud | Descripción | Rendimiento | Precio | Importe |
|---|---|---|---|---|---|
| O01OA020 | h | Capataz | 0.001 | 12.58 | 0.01 |
| O01OA040 | h. | Oficial segunda | 0.016 | 12.2 | 0.20 |
| M01635 | h. | Bulldozer con ripper 300 CV. (maquinaria; 09/10/2008) | 0.01 | 66.73 | 0.67 |
| M01550 | h. | Pala cargadora media (maquinaria; 09/10/2008) | 0.01 | 32.25 | 0.32 |
| M01640 | h. | Camión basculante 7-11 m3 (maquinaria; 09/10/2008) | 0.01 | 18.07 | 0.18 |
| M01904 | h. | Motosierra de gasolina. (maquinaria; 09/10/2008) | 0.016 | 3.45 | 0.06 |
|  |  | Total |  |  | 1.44 |

| Medición | Uds. | Largo | Ancho | Parcial |
|---|---|---|---|---|
| s/ med aux | 1 | 15016.6 |  | 15016.60 |
| Sup demolición firme | -1 | 49023 | 0.2 | -9804.60 |
| Total |  |  |  | 5212 |

**U01DI031** m3 DESMONTE TIERRA EXPLANAC. I/TRANSPORTE (17/12/2000)
74533.4 m3 × 2.56 (2.61 con costes indirectos) = 194532.17
Desmonte en tierra de la explanación con medios mecánicos, incluso carga y transporte de los productos de la excavación a vertedero o lugar de empleo a cualquier distancia.

| Código | Ud | Descripción | Rendimiento | Precio | Importe |
|---|---|---|---|---|---|
| O01OA020 | h | Capataz | 0.005 | 12.58 | 0.06 |
| M05EC020 | h. | Excavadora hidráulica cadenas 135 CV | 0.01 | 51.11 | 0.51 |
| M07CB020 | h. | Camión basculante 4x4 14 t. | 0.06 | 31.28 | 1.88 |
| M07N080 | m3 | Canon de tierra a vertedero | 0.5 | 0.21 | 0.11 |
|  |  | Total |  |  | 2.56 |

Claves: tierra, excavación, mecánico, explanación, medio, producción, vertedero, desmonte, transporte

| Medición | Uds. | Largo | Parcial |
|---|---|---|---|
| s/ med aux |  |  |  |
| inadecuado | 1 | 1800 | 1800.00 |
| d_tierra | 1 | 73025.9 | 73025.90 |
| A deducir |  |  |  |
| d_tierra rampa | -1 | 292.5 | -292.50 |
| Total |  |  | 74533.4 |

**U01TS260** m3 TERRAPLÉN SUELO PROC. DE PRÉSTAMO (15/10/2002)
11667.7 m3 × 6.92 (7.06 con costes indirectos) = 82373.96
Terraplén con productos procedentes de préstamos, incluso adquisición, excavación, carga, transporte, canon de transporte, extendido, humectación, compactado, refino de taludes, rasanteo de la superficie de coronación y preparación de la superficie de asiento, terminado. Cumplirá prescripciones PG-3

| Código | Ud | Descripción | Rendimiento | Precio | Importe |
|---|---|---|---|---|---|
| O01OA020 | h | Capataz | 0.015 | 12.58 | 0.19 |
| O01OA070 | h. | Peón ordinario | 0.015 | 11.97 | 0.18 |
| M01EH310 | h | Excav.hidr.cadenas 310 CV (maquinaria; 15/10/2002) | 0.015 | 73.64 | 1.10 |
| M07CB020 | h. | Camión basculante 4x4 14 t. | 0.025 | 31.28 | 0.78 |
| M08NM010 | h. | Motoniveladora de 135 CV | 0.015 | 37.35 | 0.56 |
| M01CC016 | h | Camión cisterna de agua 16 t. (maquinaria; 09/10/2008) | 0.015 | 27.27 | 0.41 |
| M08RN040 | h. | Rodillo vibrante autopropuls.mixto 15 t. | 0.015 | 34.04 | 0.51 |
| M01CP001 | m3 | Canon prestámo (20/09/2011) | 1 | 1.5 | 1.50 |
| A01CT005 | m3 | CARGA Y TRANSP. TIERRAS CARG.MEC. (23/03/2004) | 1 | 1.69 | 1.69 |
|  |  | Total |  |  | 6.92 |

| Medición | Uds. | Largo | Ancho | Parcial |
|---|---|---|---|---|
| s/ med aux |  |  |  |  |
| s-est-2 | 1 | 23335.4 | 0.5 | 11667.70 |
| Total |  |  |  | 11667.7 |

**U01TS090** m3 TERRAPLÉN EXCAVACIÓN (12/02/2004)
3175.2 m3 × 1.98 (2.02 con costes indirectos) = 6413.90
Terraplén con productos procedentes de la excavación, extendido, humectación y compactación, incluso perfilado de taludes, rasanteo de la superficie de coronación y preparación de la superficie de asiento, totalmente terminado.

| Código | Ud | Descripción | Rendimiento | Precio | Importe |
|---|---|---|---|---|---|
| O01OA020 | h | Capataz | 0.01 | 12.58 | 0.13 |
| O01OA070 | h. | Peón ordinario | 0.015 | 11.97 | 0.18 |
| M08RN040 | h. | Rodillo vibrante autopropuls.mixto 15 t. | 0.02 | 34.04 | 0.68 |
| M08CA110 | h. | Cisterna agua s/camión 10.000 l. | 0.01 | 23.79 | 0.24 |
| M08NM010 | h. | Motoniveladora de 135 CV | 0.02 | 37.35 | 0.75 |
|  |  | Total |  |  | 1.98 |

Claves: talud, humedad, excavación, superficie, compacto, preparación, asiento, terminación, perfil, producción, coronación

| Medición | Uds. | Largo | Parcial |
|---|---|---|---|
| s/ med aux | 1 | 3175.2 | 3175.20 |
| Total |  |  | 3175.2 |

**U03EC001** m3 SUELO ESTABILIZADO C/CEMENTO S-EST2 (12/02/2004)
22986 m3 × 12.91 (13.17 con costes indirectos) = 302725.62
Suelo estabilizado in situ con cemento, tipo S-EST2, extendido y compactado, con una dotación de cemento CEM II/A-V 32,5R de 60 kg/m3, incluso cemento, suelo y preparación de la superficie de asiento y excavación correspondiente.

| Código | Ud | Descripción | Rendimiento | Precio | Importe |
|---|---|---|---|---|---|
| O01OA030 | h. | Oficial primera | 0.02 | 12.38 | 0.25 |
| O01OA060 | h. | Peón especializado | 0.025 | 12.02 | 0.30 |
| M08RN040 | h. | Rodillo vibrante autopropuls.mixto 15 t. | 0.01 | 34.04 | 0.34 |
| M08RV020 | h | Compactador asfált.neum.aut. 12/22t. (maquinaria; 12/02/2004) | 0.01 | 41.42 | 0.41 |
| M08CA110 | h. | Cisterna agua s/camión 10.000 l. | 0.01 | 23.79 | 0.24 |
| M08NM010 | h. | Motoniveladora de 135 CV | 0.01 | 37.35 | 0.37 |
| M08CN010 | h. | Cisterna nodriza cemento 25 tm (maquinaria; 21/02/2007) | 0.01 | 40.84 | 0.41 |
| M08W040 | h. | Distribuidora material pulverulento (maquinaria; 21/02/2007) | 0.01 | 64.46 | 0.64 |
| M08NP020 | h. | Equipo integral estab.in situ 530CV (maquinaria; 21/02/2007) | 0.01 | 166.55 | 1.67 |
| P01CC030 | t. | Cemento CEM II/A-V 32,5 R granel (material; 21/02/2007) | 0.06 | 77.83 | 4.67 |
| M07W060 | t. | km transporte cemento a granel (maquinaria; 22/02/2006) | 5.2 | 0.08 | 0.42 |
| M01CP001 | m3 | Canon prestámo | 1 | 1.5 | 1.50 |
| A01CT005 | m3 | CARGA Y TRANSP. TIERRAS CARG.MEC. | 1 | 1.69 | 1.69 |
|  |  | Total |  |  | 12.91 |

Claves: superficie, preparación, compacto, cemento, estable, suelo, asiento

| Medición | Uds. | Largo | Parcial |
|---|---|---|---|
| s/ med aux | 1 | 23335.4 | 23335.40 |
| A deducir |  |  |  |
| Rampa | -1 | 74.9 | -74.90 |
| Acceso | -1 | 274.5 | -274.50 |
| Total |  |  | 22986 |

### U.02 RED VIARIA (31/01/2000)
Importe: 950678.2

**E50133L** m3. ZAHORRA ARTIFICIAL ZA 0/20
22447.57 m3. × 17.97 (18.33 con costes indirectos) = 411463.96

| Medición | Uds. | Largo | Ancho | Parcial |
|---|---|---|---|---|
| s/ med aux |  |  |  |  |
| Eje 1 Acceso | 1 | 6688.7 | 0.488 | 3264.086 |
| Eje 2 Glorieta | 1 | 220.3 | 0.488 | 107.506 |
| Eje 3 Acceso a Renault | 1 | 798.7 | 0.488 | 389.766 |
| Eje 9 Explanada 1 | 1 | 2901.5 | 0.488 | 1415.932 |
| Eje 10 Explanada 2 | 1 | 1204.9 | 0.488 | 587.991 |
| Eje 11 Explanada 3 | 1 | 2074 | 0.488 | 1012.112 |
| Eje 13 Parcela Parking Ext | 1 | 2662.9 | 0.488 | 1299.495 |
| Eje 14 Rampa | 1 | 102.4 | 0.488 | 49.971 |
| Eje 15 Explanada 4 | 1 | 550.5 | 0.488 | 268.644 |
| Eje 4 Callejas | 1 | 1805.4 | 0.379 | 684.247 |
| Eje 6 Edificación bloque 2 | 1 | 4473.2 | 0.224 | 1001.997 |
| Eje 7 Edificación bloque 3 | 1 | 5482.4 | 1 | 5482.400 |
| Eje 8 Edificación bloque 4 | 1 | 3352.3 | 1 | 3352.300 |
| Eje 12 Parcela PCI | 1 | 520.4 | 1 | 520.400 |
| Eje 16 Parcela ST | 1 | 676.5 | 1 | 676.500 |
| Zonas viario ZA | 1 | 12224.72 | 0.21 | 2567.191 |
| A deducir |  |  |  |  |
| Eje 14 Rampa | -1 | 102.4 | 0.488 | -49.971 |
| Acceso | -1 | 915 | 0.2 | -183.000 |
| Total |  |  |  | 22447.57 |

**E50134L** m3. ZAHORRA NATURAL ZN25 (31/01/2000)
684.25 m3. × 17.4 (17.75 con costes indirectos) = 12145.44
Suministro, extendido y compactado de zahorra natural ZN25, hasta el 98% del Proctor Modificado.

| Código | Ud | Descripción | Rendimiento | Precio | Importe |
|---|---|---|---|---|---|
| O01OA020 | h | Capataz | 0.015 | 12.58 | 0.19 |
| O01OA070 | h. | Peón ordinario | 0.015 | 11.97 | 0.18 |
| M01630 | h. | Motoniveladora media | 0.025 | 49.77 | 1.24 |
| M01610 | h. | Rulo autoprop.vibración 100Tn | 0.025 | 35.04 | 0.88 |
| M01670 | h. | Camión Cuba riego 10.000 l. | 0.025 | 18.63 | 0.47 |
| M07W020 | t. | km transporte zahorra | 20 | 0.09 | 1.80 |
| P01DW050 | m3 | Agua | 0.05 | 0.63 | 0.03 |
| P01N025 | t. | Zahorra natural tipo ZN25 (material; 18/07/2016) | 2.2 | 5.73 | 12.61 |
|  |  | Total |  |  | 17.4 |

| Medición | Uds. | Largo | Ancho | Parcial |
|---|---|---|---|---|
| s/ med aux |  |  |  |  |
| Eje 4 Callejas | 1 | 1805.4 | 0.379 | 684.25 |
| Total |  |  |  | 684.25 |

**U03WV021** m3 HORMIGÓN HF-4,5 VIBRADO EN BASE DE PAV. (31/01/2000)
6028.13 m3 × 76.11 (77.63 con costes indirectos) = 467963.73
Pavimento de hormigón HF-4,5 de resistencia característica a flexotracción, en espesores de 20/30 cm., incluso extendido, encofrado de borde, regleado, vibrado, curado con producto filmógeno y estriado o ranurado, completamente terminado.

| Código | Ud | Descripción | Rendimiento | Precio | Importe |
|---|---|---|---|---|---|
| O01OA030 | h. | Oficial primera | 0.05 | 12.38 | 0.62 |
| O01OA070 | h. | Peón ordinario | 0.1 | 11.97 | 1.20 |
| M08NM010 | h. | Motoniveladora de 135 CV | 0.01 | 37.35 | 0.37 |
| M08RN040 | h. | Rodillo vibrante autopropuls.mixto 15 t. | 0.01 | 34.04 | 0.34 |
| M08CA110 | h. | Cisterna agua s/camión 10.000 l. | 0.025 | 23.79 | 0.59 |
| M08EP010 | h. | Pav.encofrad.desliz. s/cadenas 300CV/12m (maquinaria; 12/02/2004) | 0.025 | 264.35 | 6.61 |
| M05PN010 | h. | Pala cargadora neumáticos 85 CV/1,2m3 (maquinaria; 12/02/2004) | 0.025 | 31.55 | 0.79 |
| P01HD510 | m3 | Hormigón HF-4,5 s/hormig.planta (material; 25/10/2007) | 1 | 62.81 | 62.81 |
| P06WW070 | m2 | Producto filmógeno de curado (material; 31/01/2000) | 4 | 0.27 | 1.08 |
| M07W110 | m3 | km transporte hormigón (maquinaria; 10/12/2000) | 10 | 0.17 | 1.70 |
|  |  | Total |  |  | 76.11 |

Claves: pavimentación, resistencia, flexotracción, producción, curado, vibración, junta, encofrar, hormigón, estría, ranura

| Medición | Uds. | Largo | Ancho | Parcial |
|---|---|---|---|---|
| s/ med aux |  |  |  |  |
| Eje 1 Acceso | 1 | 6688.7 | 0.512 | 3424.614 |
| Eje 2 Glorieta | 1 | 220.3 | 0.512 | 112.794 |
| Eje 3 Acceso a Renault | 1 | 798.7 | 0.512 | 408.934 |
| Eje 9 Explanada 1 | 1 | 2901.5 | 0.512 | 1485.568 |
| Eje 10 Explanada 2 | 1 | 1204.9 | 0.512 | 616.909 |
| Eje 11 Explanada 3 | 1 | 2074 | 0.512 | 1061.888 |
| Eje 13 Parcela Parking Ext | 1 | 2662.9 | 0.512 | 1363.405 |
| Eje 14 Rampa | 1 | 102.4 | 0.512 | 52.429 |
| Eje 15 Explanada 4 | 1 | 550.5 | 0.512 | 281.856 |
| s/ plano |  |  |  |  |
| Parcela PCI | 1 | 150 | 0.21 | 31.500 |
| A deducir |  |  |  |  |
| Zonas Viario ZA | -1 | 12224.72 | 0.21 | -2567.191 |
| Eje 14 Rampa | -1 | 102.4 | 0.512 | -52.429 |
| Acesso | -1 | 915 | 0.21 | -192.150 |
| Total |  |  |  | 6028.13 |

**U03WM010** m3 HORMIGÓN MAGRO EN BASE (10/12/2000)
44.7 m3 × 70.8 (72.22 con costes indirectos) = 3228.23
Hormigón magro en base de firme, de consistencia seca, con 200 kg. de cemento y granulometría gruesa, incluso ejecución y colocación de lámina de plástico en junta, puesto en obra, extendido, compactado, rasanteado y curado con emulsión asfáltica catiónica de rotura rápida ECR-1 termoadherente con una dotación de 0,60 kg/m2.

| Código | Ud | Descripción | Rendimiento | Precio | Importe |
|---|---|---|---|---|---|
| O01OA070 | h. | Peón ordinario | 0.075 | 11.97 | 0.90 |
| M08NM020 | h | Motoniveladora de 200 CV (maquinaria; 12/02/2004) | 0.025 | 50.23 | 1.26 |
| M08RN040 | h. | Rodillo vibrante autopropuls.mixto 15 t. | 0.025 | 34.04 | 0.85 |
| M08RV020 | h | Compactador asfált.neum.aut. 12/22t. | 0.025 | 41.42 | 1.04 |
| M08CA110 | h. | Cisterna agua s/camión 10.000 l. | 0.025 | 23.79 | 0.59 |
| M05EN030 | h. | Excav.hidráulica neumáticos 100 CV (maquinaria) | 0.025 | 47.26 | 1.18 |
| M11HC020 | h. | Equipo cortajuntas losas (maquinaria) | 0.025 | 10.03 | 0.25 |
| P01HM130 | m3 | Hormigón HNE-20/P/20 central. | 1 | 61.24 | 61.24 |
| M07W110 | m3 | km transporte hormigón | 10 | 0.17 | 1.70 |
| P06SL180 | m2 | Lámina plástico (material) | 5 | 0.14 | 0.70 |
| A03RA060 | t | RIEGO DE ADHERENCIA/CURADO ECR-1 (12/02/2004) | 0.004 | 273.23 | 1.09 |
|  |  | Total |  |  | 70.8 |

Claves: lámina, grueso, seco, hormigón, base, consistencia, cemento, colocación, curado, plástico, firme, junta, compacto, ejecución, granulometría

| Medición | Uds. | Largo | Ancho | Parcial |
|---|---|---|---|---|
| aceras |  |  |  |  |
|  | 1 | 447 | 0.1 | 44.70 |
| Total |  |  |  | 44.7 |

**U04BR005l** m RIGOLA IN SITU 30x15 (31/01/2000)
408 m × 13.6 (13.87 con costes indirectos) = 5658.96
Rigola de hormigón fabricada in situ, de 30x15 cm., incluso hormigón de limpieza HL-150, excavación necesaria, juntas y limpieza.

| Código | Ud | Descripción | Rendimiento | Precio | Importe |
|---|---|---|---|---|---|
| O01OA030 | h. | Oficial primera | 0.243 | 12.38 | 3.01 |
| O01OA070 | h. | Peón ordinario | 0.244 | 11.97 | 2.92 |
| A04GA102 | m3 | HORMIGÓN HNE-15 (15/09/2011) | 0.015 | 68.59 | 1.03 |
| A06HC020 | m3 | HORMIGÓN HNE-20 (21/01/2003) | 0.045 | 71.18 | 3.20 |
| A06EO102 | m2 | ENCOFRADO VISTO EN PARAMENTOS PLANOS Y DESENCOF. (31/01/2000) | 0.2 | 17.21 | 3.44 |
|  |  | Total |  |  | 13.6 |

Claves: junta, fabricación, rígola, pieza, bordillo, prefabricado, cemento, mortero, blanco, color, excavación, limpieza, hormigón

| Medición | Uds. | Largo | Parcial |
|---|---|---|---|
| med.s/plano |  |  |  |
| Glorieta | 1 | 100 | 100.00 |
| Acceso Renault | 1 | 308 | 308.00 |
| Total |  |  | 408 |

**U02JC030** m. CAZ R-40 PREFABRICADO HORMIGÓN (10/12/2000)
1748 m. × 14.69 (14.98 con costes indirectos) = 26185.04
Caz tipo R-40, prefabricado de hormigón HM-20 doble capa, de sección triangular 40x13-10 y 117 kg./m., sobre solera de hormigón HM-20 de espesor 10 cm., incluso preparación de la superficie de asiento, compactado y recibido de juntas, terminado.

| Código | Ud | Descripción | Rendimiento | Precio | Importe |
|---|---|---|---|---|---|
| O01OA020 | h | Capataz | 0.025 | 12.58 | 0.31 |
| O01OA030 | h. | Oficial primera | 0.12 | 12.38 | 1.49 |
| O01OA070 | h. | Peón ordinario | 0.12 | 11.97 | 1.44 |
| M08RB020 | h. | Bandeja vibrante de 300 kg. (maquinaria; 06/10/2011) | 0.12 | 4.19 | 0.50 |
| M05RN010 | h. | Retrocargadora neumáticos 50 CV | 0.06 | 24.67 | 1.48 |
| P02EU320 | m. | Caz R-40 prefa. (40x13-10) (material) | 1 | 6.64 | 6.64 |
| M13EM030 | m2 | Tablero encofrar 22 mm. 4 p. (maquinaria) | 0.04 | 1.93 | 0.08 |
| P01HM010 | m3 | Hormigón HM-20/P/20/I central | 0.04 | 63.84 | 2.55 |
| M07W110 | m3 | km transporte hormigón | 1.2 | 0.17 | 0.20 |
|  |  | Total |  |  | 14.69 |

Claves: prefabricado, solera, hormigón, doble, capa, sección, preparación, superficie, asiento, compacto, junta, terminación, triángulo

| Medición | Uds. | Largo | Ancho | Parcial |
|---|---|---|---|---|
| med.s/plano |  |  |  |  |
| Eje 1 Acceso | 1 | 490 | 2 | 980.00 |
| Eje 9 Explanada 1 | 1 | 272 | 1 | 272.00 |
| Eje 10 Explanada 2 | 1 | 76 | 1 | 76.00 |
| Eje 11 Explanada 3 | 1 | 111 | 1 | 111.00 |
| Eje 13 Parcela Parking Ext | 1 | 135 | 1 | 135.00 |
| Eje 15 Explanada 4 | 1 | 174 | 1 | 174.00 |
| Total |  |  |  | 1748 |

**U04BB045** m. BORDILLO DE HORMIGÓN 17x28 cm. (31/01/2000)
338 m. × 31.42 (32.05 con costes indirectos) = 10832.90
Bordillo recto de hormigón, de arista achaflanada, de 17x28 cm. colocado sobre solera de hormigón HM-20/P/20/I, de 10 cm. de espesor, i/excavación necesaria, rejuntado y limpieza.

| Código | Ud | Descripción | Rendimiento | Precio | Importe |
|---|---|---|---|---|---|
| O01OA130 | h. | Cuadrilla E | 0.22 | 24.35 | 5.36 |
| A02A080 | m3 | MORTERO CEMENTO M-5 | 0.001 | 61.44 | 0.06 |
| P08XBB045 | m. | Bord.hormigon.aris.achaf.17x28 (material; 17/12/2009) | 1 | 23.43 | 23.43 |
| P01HM130 | m3 | Hormigón HNE-20/P/20 central. | 0.042 | 61.24 | 2.57 |
|  |  | Total |  |  | 31.42 |

Claves: junta, bordillo, granito, solera, mecanismo, hormigón, limpieza, chaflán, arista, colocación

| Medición | Uds. | Largo | Parcial |
|---|---|---|---|
| med.s/plano |  |  |  |
| Glorieta | 1 | 30 | 30.00 |
| Acceso Renault | 1 | 308 | 308.00 |
| Total |  |  | 338 |

**U04BB048** m. BORDILLO DE HORMIGÓN 14x20 cm. (31/01/2000)
30 m. × 11.16 (11.38 con costes indirectos) = 341.40
Bordillo recto de hormigón, de arista achaflanada, de 15x30 cm. colocado sobre solera de hormigón HM-20/P/20/I, de 10 cm. de espesor, i/excavación necesaria, rejuntado y limpieza.

| Código | Ud | Descripción | Rendimiento | Precio | Importe |
|---|---|---|---|---|---|
| O01OA130 | h. | Cuadrilla E | 0.22 | 24.35 | 5.36 |
| A02A080 | m3 | MORTERO CEMENTO M-5 | 0.001 | 61.44 | 0.06 |
| P343382 | m. | Bordillo de hormigon 14x20 cm. (material; 17/01/2003) | 1 | 3.17 | 3.17 |
| P01HM130 | m3 | Hormigón HNE-20/P/20 central. | 0.042 | 61.24 | 2.57 |
|  |  | Total |  |  | 11.16 |

Claves: junta, bordillo, granito, solera, mecanismo, hormigón, limpieza, chaflán, arista, colocación

| Medición | Uds. | Largo | Parcial |
|---|---|---|---|
| med.s/plano |  |  |  |
| Glorieta | 1 | 30 | 30.00 |
| Total |  |  | 30 |

**E05RG312** m. BORDILLO DE HORMIGÓN REM. 20X22 CM. (25/09/2007)
50.27 m. × 12.29 (12.54 con costes indirectos) = 630.39
Bordillo de hormigón remontable gris de 20x22 cm, segun plano, incluso piezas de transición, colocado sobre solera de hormigón HM-20 de 15 cm. de espesor, incluso excavación , rejuntado y limpieza.

| Código | Ud | Descripción | Rendimiento | Precio | Importe |
|---|---|---|---|---|---|
| O01OA030 | h. | Oficial primera | 0.2 | 12.38 | 2.48 |
| O01OA060 | h. | Peón especializado | 0.2 | 12.02 | 2.40 |
| P02B49 | m3. | Mortero 1/6 preparado central (material; 09/10/2008) | 0.001 | 39.21 | 0.04 |
| PU04BG412 | m. | Bordillo de hormigón gris remontable 20x22 (material; 25/09/2007) | 1 | 4 | 4.00 |
| P01HM130 | m3 | Hormigón HNE-20/P/20 central. | 0.055 | 61.24 | 3.37 |
|  |  | Total |  |  | 12.29 |

| Medición | Uds. | Largo | Parcial |
|---|---|---|---|
| med.s/plano |  |  |  |
| Glorieta | 1 | 50.27 | 50.27 |
| Total |  |  | 50.27 |

**U04VH054** m2 PAV.LOSETA P. DIAMANTE NEGRA 20x20 (31/01/2000)
20 m2 × 24.24 (24.72 con costes indirectos) = 494.40
Pavimento de loseta terrazo color negro pizarra de 20x20x4 cm., con resaltos en punta de diamante, sobre solera de hormigón HM-20/P/20/I de 10 cm. de espesor, sentada con mortero de cemento, i/p.p. de junta de dilatación, enlechado y limpieza.

| Código | Ud | Descripción | Rendimiento | Precio | Importe |
|---|---|---|---|---|---|
| O01OA090 | h. | Cuadrilla A | 0.242 | 30.44 | 7.37 |
| A06HC020 | m3 | HORMIGÓN HNE-20 | 0.1 | 71.18 | 7.12 |
| A02A080 | m3 | MORTERO CEMENTO M-5 | 0.04 | 61.44 | 2.46 |
| A01L030 | m3 | LECHADA CEMENTO 1/3 CEM II/A-P 32,5R (31/01/2000) | 0.001 | 56.44 | 0.06 |
| P08XW015 | ud | Junta dilatación/m2 pavim.piezas (material; 14/12/2000) | 1 | 0.18 | 0.18 |
| P08XVHD45 | m2 | Loseta punta diamante negra 20x20 (material; 27/01/2009) | 1 | 7.05 | 7.05 |
|  |  | Total |  |  | 24.24 |

| Medición | Uds. | Largo | Ancho | Parcial |
|---|---|---|---|---|
| pasos peatones | 2 | 5 | 2 | 20.00 |
| Total |  |  |  | 20 |

**E502501L** m2. BALDOSA DE HORMIGON BICAPA 40X20X6 CM. (31/01/2000)
447 m2. × 25.74 (26.25 con costes indirectos) = 11733.75
Baldosa de hormigon de doble capa de 40x20x6 cm., en color a elegir, sobre solera de hormigón HM-20/P/20/I de 10 cm. de espesor, tomada con mortero de cemento M-5 de 4cm de espesor y arena de rio 0/2 mm., recebado, rejuntado y limpieza.

| Código | Ud | Descripción | Rendimiento | Precio | Importe |
|---|---|---|---|---|---|
| O01OA090 | h. | Cuadrilla A | 0.25 | 30.44 | 7.61 |
| A06HC020 | m3 | HORMIGÓN HNE-20 | 0.1 | 71.18 | 7.12 |
| A02A080 | m3 | MORTERO CEMENTO M-5 | 0.04 | 61.44 | 2.46 |
| P34481 | m2. | Losa de hormigon de doble capa 40x20x6 cm. (material; 07/09/2007) | 1.05 | 7.95 | 8.35 |
| P01A03 | m3 | Arena de río fina 0/2 mm. (material; 06/10/2011) | 0.01 | 19.93 | 0.20 |
|  |  | Total |  |  | 25.74 |

| Medición | Uds. | Largo | Parcial |
|---|---|---|---|
| aceras |  |  |  |
|  | 1 | 447 | 447.00 |
| Total |  |  | 447 |

### U.03 RED DE ABASTECIMIENTO (31/01/2000)
Importe: 32103.64

**U01EZ050** m3 EXCAV. ZANJAS Y POZOS MEDIOS MECÁN.
1429 m3 × 5.92 (6.04 con costes indirectos) = 8631.16

| Medición | Uds. | Largo | Parcial |
|---|---|---|---|
| S/med. aux. |  |  |  |
|  | 1 | 1429 | 1429.00 |
| Total |  |  | 1429 |

**E02BZ011** m3 RELLENO LOCALIZADO ZANJA MAT.SELECC EXCAV.
1215.51 m3 × 3.97 (4.05 con costes indirectos) = 4922.82

| Medición | Uds. | Largo | Parcial |
|---|---|---|---|
| S/med. aux. |  |  |  |
|  | 1 | 1215.51 | 1215.51 |
| Total |  |  | 1215.51 |

**U06TP675** m. COND.POLIET.PE 100 PN 16 DN=63mm.
309.34 m. × 9.04 (9.22 con costes indirectos) = 2852.11
Tubería de polietileno alta densidad PE100, de 63 mm. de diámetro nominal y una presión nominal de 16 bar, suministrada en rollos, colocada en zanja sobre cama de arena, relleno lateral y superior hasta 10 cm. por encima de la generatriz con la misma arena, i/p.p. de elementos de unión y medios auxiliares, sin incluir la excavación ni el relleno posterior de la zanja, colocada s/NTE-IFA-13.

| Código | Ud | Descripción | Rendimiento | Precio | Importe |
|---|---|---|---|---|---|
| O01OA030 | h. | Oficial primera | 0.045 | 12.38 | 0.56 |
| O01OA040 | h. | Oficial segunda | 0.045 | 12.2 | 0.55 |
| P26TPA690 | m. | Tub.polietileno a.d. PE100 PN16 DN=63mm. (material) | 1 | 3.85 | 3.85 |
| P01AA020 | m3 | Arena de río 0/6 mm. | 0.276 | 14.8 | 4.08 |
|  |  | Total |  |  | 9.04 |

Claves: zanja, polietileno, tubería, densidad, diámetro, presión, suministro, relleno, rollo, areno, auxiliar, lateral, unión, medio, excavación, colocación

| Medición | Uds. | Largo | Parcial |
|---|---|---|---|
| S/med. aux. |  |  |  |
|  | 1 | 309.34 | 309.34 |
| Total |  |  | 309.34 |

**U06TP690** m. COND.POLIET.PE 100 PN 16 DN=110mm.
192.2 m. × 17.73 (18.08 con costes indirectos) = 3474.98
Tubería de polietileno alta densidad PE100, de 110 mm. de diámetro nominal y una presión nominal de 16 bar, suministrada en barras, colocada en zanja sobre cama de arena, relleno lateral y superior hasta 10 cm. por encima de la generatriz con la misma arena, i/p.p. de elementos de unión y medios auxiliares, sin incluir la excavación ni el relleno posterior de la zanja, colocada s/NTE-IFA-13.

| Código | Ud | Descripción | Rendimiento | Precio | Importe |
|---|---|---|---|---|---|
| O01OA030 | h. | Oficial primera | 0.07 | 12.38 | 0.87 |
| O01OA040 | h. | Oficial segunda | 0.07 | 12.2 | 0.85 |
| P26TPA880 | m. | Tub.polietil. a.d. PE100 PN16 DN=110mm. (material) | 1 | 11.05 | 11.05 |
| P01AA020 | m3 | Arena de río 0/6 mm. | 0.335 | 14.8 | 4.96 |
|  |  | Total |  |  | 17.73 |

Claves: colocación, suministro, presión, diámetro, densidad, alto, zanja, polietileno, areno, tubería, excavación, medio, unión, lateral, relleno, auxiliar, barra

| Medición | Uds. | Largo | Parcial |
|---|---|---|---|
| S/med. aux. |  |  |  |
|  | 1 | 105.53 | 105.53 |
|  | 1 | 86.67 | 86.67 |
| Total |  |  | 192.2 |

**U06TP695** m. COND.POLIET.PE 100 PN 16 DN=125mm.
82.81 m. × 21.47 (21.9 con costes indirectos) = 1813.54
Tubería de polietileno alta densidad PE100, de 125 mm. de diámetro nominal y una presión nominal de 16 bar, suministrada en barras, colocada en zanja sobre cama de arena, relleno lateral y superior hasta 10 cm. por encima de la generatriz con la misma arena, i/p.p. de elementos de unión y medios auxiliares, sin incluir la excavación ni el relleno posterior de la zanja, colocada s/NTE-IFA-13.

| Código | Ud | Descripción | Rendimiento | Precio | Importe |
|---|---|---|---|---|---|
| O01OA030 | h. | Oficial primera | 0.08 | 12.38 | 0.99 |
| O01OA040 | h. | Oficial segunda | 0.08 | 12.2 | 0.98 |
| P26TPA890 | m. | Tub.polietil. a.d. PE100 PN16 DN=125mm. (material) | 1 | 14.28 | 14.28 |
| P01AA020 | m3 | Arena de río 0/6 mm. | 0.353 | 14.8 | 5.22 |
|  |  | Total |  |  | 21.47 |

Claves: suministro, presión, diámetro, densidad, alto, colocación, tubería, polietileno, areno, excavación, zanja, relleno, lateral, unión, auxiliar, barra, medio

| Medición | Uds. | Largo | Parcial |
|---|---|---|---|
| S/med. aux. |  |  |  |
|  | 1 | 82.81 | 82.81 |
| Total |  |  | 82.81 |

**E50190L** ud. POZO DE CRUCES Y LLAVES (22/01/2003)
6 ud. × 284.47 (290.16 con costes indirectos) = 1740.96
Arqueta para cruces y llaves de paso cilíndrica-troncocónica de 60 a 110 cm. de diámetro interior y de altura variable hasta 200cm con base de hormigón HM-20/P/40/IIB, alzados de fábrica de ladrillo macizo de 1 pie enfoscados interiormente, marco-tapa de fundición tipo E-600 para tráfico intenso y excavación necesaria, totalmente terminada.

| Código | Ud | Descripción | Rendimiento | Precio | Importe |
|---|---|---|---|---|---|
| O01OA030 | h. | Oficial primera | 4.5 | 12.38 | 55.71 |
| O01OA070 | h. | Peón ordinario | 2.3 | 11.97 | 27.53 |
| M01480 | h. | Retro-Pala excavadora media (maquinaria; 09/10/2008) | 0.35 | 23.92 | 8.37 |
| P01HM130 | m3 | Hormigón HNE-20/P/20 central. | 0.353 | 61.24 | 21.62 |
| P06020 | ud. | Ladrillo perfora. tosco 25x12x7 (material; 22/01/2003) | 320 | 0.04 | 12.80 |
| P02B49 | m3. | Mortero 1/6 preparado central | 0.22 | 39.21 | 8.63 |
| P02EPT040 | ud | Cerco/tapa FD E-600 junta insonoriz.D=60 y cierre (material; 15/09/2011) | 1 | 149.81 | 149.81 |
|  |  | Total |  |  | 284.47 |

| Medición | Uds. | Parcial |
|---|---|---|
| N9 | 2 | 2.00 |
| N12 | 1 | 1.00 |
| N13 | 1 | 1.00 |
| N14 | 1 | 1.00 |
| N15 | 1 | 1.00 |
| Total |  | 6 |

**E50193A** ud. ARQUETA DE ACOMETIDA (22/01/2003)
6 ud. × 56.35 (57.48 con costes indirectos) = 344.88
Arqueta de registro de 60x60x110 cm. de ladrillo macizo de media asta, enfoscada interiormente con mortero de cemento, con tapa-marco de fundicion ductil apta para tráfico pesado, clase D400 según EN124, de 25x25 cm.

| Código | Ud | Descripción | Rendimiento | Precio | Importe |
|---|---|---|---|---|---|
| O01OA030 | h. | Oficial primera | 1.2 | 12.38 | 14.86 |
| O01OA070 | h. | Peón ordinario | 1.2 | 11.97 | 14.36 |
| P06020 | ud. | Ladrillo perfora. tosco 25x12x7 | 120 | 0.04 | 4.80 |
| P02B48 | m3. | Mortero 1/4 preparado central (material; 22/01/2003) | 0.2 | 41.99 | 8.40 |
| P36062 | ud. | Tapa arqueta fundicion ductil 25X25 cm. con marco (material; 22/01/2003) | 1 | 11.67 | 11.67 |
| P01HM015 | m3 | Hormigón HNE-15/P/20 central (material; 15/09/2011) | 0.04 | 56.38 | 2.26 |
|  |  | Total |  |  | 56.35 |

| Medición | Uds. | Parcial |
|---|---|---|
| NC8 | 1 | 1.00 |
| N15 | 1 | 1.00 |
| NC11 | 1 | 1.00 |
| N12 | 1 | 1.00 |
| N13 | 1 | 1.00 |
| N14 | 1 | 1.00 |
| Total |  | 6 |

**E50139LA** ud. ACOM. SENCILLA PE.50-150 MM. (02/10/2007)
6 ud. × 355.1 (362.2 con costes indirectos) = 2173.20
Acometida completa de polietileno PN-16 de diámetro 50 hasta 150 mm. de diametro , procedente de cualquier tuberia, de longitud media 35 m, colocada y probada.

| Código | Ud | Descripción | Rendimiento | Precio | Importe |
|---|---|---|---|---|---|
| O01OA090 | h. | Cuadrilla A | 0.6 | 30.44 | 18.26 |
| P50PE000 | ud. | Collarin de toma cualquier Ø fundicion ductil (material; 02/10/2007) | 1 | 50.46 | 50.46 |
| P50PE074A | ud. | Equipos y accesorios acometida (material; 18/07/2016) | 1 | 286.38 | 286.38 |
|  |  | Total |  |  | 355.1 |

| Medición | Uds. | Parcial |
|---|---|---|
| NC8 | 1 | 1.00 |
| N15 | 1 | 1.00 |
| NC11 | 1 | 1.00 |
| N12 | 1 | 1.00 |
| N13 | 1 | 1.00 |
| N14 | 1 | 1.00 |
| Total |  | 6 |

**U06VEM131** ud TE FUNDICIÓN B-B-B. DN=65-65 mm.
4 ud × 59.46 (60.65 con costes indirectos) = 242.60
Te de fundición con tres bridas, con cuerpo de 65 mm. de diámetro y salida de 65mm, colocada en tubería de abastecimiento de agua, sin incluir dado de anclaje, i/p.p. de tornillos necesarios, completamente instalada.

| Código | Ud | Descripción | Rendimiento | Precio | Importe |
|---|---|---|---|---|---|
| O01OA030 | h. | Oficial primera | 0.2 | 12.38 | 2.48 |
| O01OA040 | h. | Oficial segunda | 0.2 | 12.2 | 2.44 |
| P02CVW010 | kg | Lubricante tubos PVC j.elástica | 0.004 | 5.06 | 0.02 |
| P26PMT131 | ud | Te FD j.elást. B-B-B. D=65/65mm (material; 23/09/2011) | 1 | 54.52 | 54.52 |
|  |  | Total |  |  | 59.46 |

Claves: colocación, te, fundición, enchufe, abastecer, agua, diámetro, tubería, anclaje

| Medición | Uds. | Parcial |
|---|---|---|
| N12 | 1 | 1.00 |
| N13 | 1 | 1.00 |
| N14 | 1 | 1.00 |
| N15 | 1 | 1.00 |
| Total |  | 4 |

**U06VEM132** ud TE FUNDICIÓN B-B-B. DN=80-80 mm.
1 ud × 70.87 (72.29 con costes indirectos) = 72.29
Te de fundición con tres bridas, con cuerpo de 80 mm. de diámetro y salida de 80 mm, colocada en tubería de abastecimiento de agua, sin incluir dado de anclaje, i/p.p. de tornillos necesarios, completamente instalada.

| Código | Ud | Descripción | Rendimiento | Precio | Importe |
|---|---|---|---|---|---|
| O01OA030 | h. | Oficial primera | 0.21 | 12.38 | 2.60 |
| O01OA040 | h. | Oficial segunda | 0.21 | 12.2 | 2.56 |
| P02CVW010 | kg | Lubricante tubos PVC j.elástica | 0.004 | 5.06 | 0.02 |
| P26PMT132 | ud | Te FD j.elást. B-B-B. D=80/80mm (material; 18/07/2016) | 1 | 65.69 | 65.69 |
|  |  | Total |  |  | 70.87 |

Claves: colocación, te, fundición, enchufe, abastecer, agua, diámetro, tubería, anclaje

| Medición | Uds. | Parcial |
|---|---|---|
| N16 | 1 | 1.00 |
| Total |  | 1 |

**U06VEM133** ud TE FUNDICIÓN B-B-B. DN=100-100 mm.
2 ud × 78.01 (79.57 con costes indirectos) = 159.14
Te de fundición con tres bridas, con cuerpo de 100 mm. de diámetro y salida de 100 mm, colocada en tubería de abastecimiento de agua, sin incluir dado de anclaje, i/p.p. de tornillos necesarios, completamente instalada.

| Código | Ud | Descripción | Rendimiento | Precio | Importe |
|---|---|---|---|---|---|
| O01OA030 | h. | Oficial primera | 0.22 | 12.38 | 2.72 |
| O01OA040 | h. | Oficial segunda | 0.22 | 12.2 | 2.68 |
| P02CVW010 | kg | Lubricante tubos PVC j.elástica | 0.004 | 5.06 | 0.02 |
| P26PMT133 | ud | Te FD j.elást. B-B-B. D=100/100 mm (material; 23/09/2011) | 1 | 72.59 | 72.59 |
|  |  | Total |  |  | 78.01 |

Claves: colocación, te, fundición, enchufe, abastecer, agua, diámetro, tubería, anclaje

| Medición | Uds. | Parcial |
|---|---|---|
| N9 | 1 | 1.00 |
| N10 | 1 | 1.00 |
| Total |  | 2 |

**U06VEM134** ud TE FUNDICIÓN B-B-B. DN=125-125 mm.
1 ud × 87.95 (89.71 con costes indirectos) = 89.71
Te de fundición con tres bridas, con cuerpo de 125 mm. de diámetro y salida de 125 mm, colocada en tubería de abastecimiento de agua, sin incluir dado de anclaje, i/p.p. de tornillos necesarios, completamente instalada.

| Código | Ud | Descripción | Rendimiento | Precio | Importe |
|---|---|---|---|---|---|
| O01OA030 | h. | Oficial primera | 0.22 | 12.38 | 2.72 |
| O01OA040 | h. | Oficial segunda | 0.22 | 12.2 | 2.68 |
| P02CVW010 | kg | Lubricante tubos PVC j.elástica | 0.004 | 5.06 | 0.02 |
| P26PMT134 | ud | Te FD j.elást. B-B-B. D=125/125 mm (material; 18/07/2016) | 1 | 82.53 | 82.53 |
|  |  | Total |  |  | 87.95 |

Claves: colocación, te, fundición, enchufe, abastecer, agua, diámetro, tubería, anclaje

| Medición | Uds. | Parcial |
|---|---|---|
| N7 | 1 | 1.00 |
| Total |  | 1 |

**U06BUA165** ud BRIDA UNIVERSAL DE FD DN=60-80 mm.
0 ud × 32.21 (32.85 con costes indirectos) = 0.00
Brida enchufe universal de fundición de 60-80 mm. de diámetro, colocada en tubería de abastecimiento de agua, sin incluir dado de anclaje, i/p.p. de tornillos necesarios, completamente instalada.

| Código | Ud | Descripción | Rendimiento | Precio | Importe |
|---|---|---|---|---|---|
| O01OA030 | h. | Oficial primera | 0.11 | 12.38 | 1.36 |
| O01OA040 | h. | Oficial segunda | 0.11 | 12.2 | 1.34 |
| P02CVW010 | kg | Lubricante tubos PVC j.elástica | 0.004 | 5.06 | 0.02 |
| P26BUT165 | ud | Brida universal. D=60/80mm (material; 23/09/2011) | 1 | 29.49 | 29.49 |
|  |  | Total |  |  | 32.21 |

Claves: colocación, te, fundición, enchufe, abastecer, agua, diámetro, tubería, anclaje

**U06BUA180** ud BRIDA UNIVERSAL DE FD DN=80-100 mm.
0 ud × 33.09 (33.75 con costes indirectos) = 0.00
Brida enchufe universal de fundición de 80-100 mm. de diámetro, colocada en tubería de abastecimiento de agua, sin incluir dado de anclaje, i/p.p. de tornillos necesarios, completamente instalada.

| Código | Ud | Descripción | Rendimiento | Precio | Importe |
|---|---|---|---|---|---|
| O01OA030 | h. | Oficial primera | 0.13 | 12.38 | 1.61 |
| O01OA040 | h. | Oficial segunda | 0.13 | 12.2 | 1.59 |
| P02CVW010 | kg | Lubricante tubos PVC j.elástica | 0.004 | 5.06 | 0.02 |
| P26BUT180 | ud | Brida universal. D=80/100mm (material; 23/09/2011) | 1 | 29.87 | 29.87 |
|  |  | Total |  |  | 33.09 |

Claves: colocación, te, fundición, enchufe, abastecer, agua, diámetro, tubería, anclaje

**U06BAPE50** ud BRIDA AUTOBLOCANTE DE FD PARA PE DN=50-65 mm.
3 ud × 20.24 (20.64 con costes indirectos) = 61.92
Brida autoblocante de fundición de 50-65 mm. de diámetro, colocada en tubería de PEAD de abastecimiento de agua, tipo Major Stop BC-06-10 Belgicast o similar, sin incluir dado de anclaje, i/p.p. de tornillos necesarios, completamente instalada.

| Código | Ud | Descripción | Rendimiento | Precio | Importe |
|---|---|---|---|---|---|
| O01OA030 | h. | Oficial primera | 0.1 | 12.38 | 1.24 |
| O01OA040 | h. | Oficial segunda | 0.1 | 12.2 | 1.22 |
| P02CVW010 | kg | Lubricante tubos PVC j.elástica | 0.004 | 5.06 | 0.02 |
| P26BAPE50 | ud | Brida autoblocante de FD para PE D=50/65 mm (material; 18/07/2016) | 1 | 17.76 | 17.76 |
|  |  | Total |  |  | 20.24 |

Claves: colocación, te, fundición, enchufe, abastecer, agua, diámetro, tubería, anclaje

| Medición | Uds. | Parcial |
|---|---|---|
| N12 | 1 | 1.00 |
| N13 | 1 | 1.00 |
| N15 | 1 | 1.00 |
| Total |  | 3 |

**U06BAPE65** ud BRIDA AUTOBLOCANTE DE FD PARA PE DN=65-75 mm.
7 ud × 22.37 (22.82 con costes indirectos) = 159.74
Brida autoblocante de fundición de 65-75 mm. de diámetro, colocada en tubería de PEAD de abastecimiento de agua, tipo Major Stop BC-06-10 Belgicast o similar, sin incluir dado de anclaje, i/p.p. de tornillos necesarios, completamente instalada.

| Código | Ud | Descripción | Rendimiento | Precio | Importe |
|---|---|---|---|---|---|
| O01OA030 | h. | Oficial primera | 0.11 | 12.38 | 1.36 |
| O01OA040 | h. | Oficial segunda | 0.11 | 12.2 | 1.34 |
| P02CVW010 | kg | Lubricante tubos PVC j.elástica | 0.004 | 5.06 | 0.02 |
| P26BAPE65 | ud | Brida autoblocante de FD para PE D=65/75mm (material; 23/09/2011) | 1 | 19.65 | 19.65 |
|  |  | Total |  |  | 22.37 |

Claves: colocación, te, fundición, enchufe, abastecer, agua, diámetro, tubería, anclaje

| Medición | Uds. | Parcial |
|---|---|---|
| N10 | 1 | 1.00 |
| N12 | 2 | 2.00 |
| N13 | 2 | 2.00 |
| N14 | 2 | 2.00 |
| Total |  | 7 |

**U06BAPE80** ud BRIDA AUTOBLOCANTE DE FD PARA PE DN=80-90 mm.
7 ud × 25.16 (25.66 con costes indirectos) = 179.62
Brida autoblocante de fundición de 80-90 mm. de diámetro, colocada en tubería de PEAD de abastecimiento de agua, tipo Major Stop BC-06-10 Belgicast o similar, sin incluir dado de anclaje, i/p.p. de tornillos necesarios, completamente instalada.

| Código | Ud | Descripción | Rendimiento | Precio | Importe |
|---|---|---|---|---|---|
| O01OA030 | h. | Oficial primera | 0.11 | 12.38 | 1.36 |
| O01OA040 | h. | Oficial segunda | 0.11 | 12.2 | 1.34 |
| P02CVW010 | kg | Lubricante tubos PVC j.elástica | 0.004 | 5.06 | 0.02 |
| P26BAPE80 | ud | Brida autoblocante de FD para PE D=80/90mm (material; 23/09/2011) | 1 | 22.44 | 22.44 |
|  |  | Total |  |  | 25.16 |

Claves: colocación, te, fundición, enchufe, abastecer, agua, diámetro, tubería, anclaje

| Medición | Uds. | Parcial |
|---|---|---|
| N9 | 1 | 1.00 |
| N10 | 1 | 1.00 |
| N15 | 2 | 2.00 |
| N16 | 3 | 3.00 |
| Total |  | 7 |

**U06BAPE100** ud BRIDA AUTOBLOCANTE DE FD PARA PE DN=100-125 mm.
4 ud × 30.65 (31.26 con costes indirectos) = 125.04
Brida autoblocante de fundición de 100-125 mm. de diámetro, colocada en tubería de PEAD de abastecimiento de agua, tipo Major Stop BC-06-10 Belgicast o similar, sin incluir dado de anclaje, i/p.p. de tornillos necesarios, completamente instalada.

| Código | Ud | Descripción | Rendimiento | Precio | Importe |
|---|---|---|---|---|---|
| O01OA030 | h. | Oficial primera | 0.11 | 12.38 | 1.36 |
| O01OA040 | h. | Oficial segunda | 0.11 | 12.2 | 1.34 |
| P02CVW010 | kg | Lubricante tubos PVC j.elástica | 0.004 | 5.06 | 0.02 |
| P26BAPE100 | ud | Brida autoblocante de FD para PE D=100/125mm (material; 23/09/2011) | 1 | 27.93 | 27.93 |
|  |  | Total |  |  | 30.65 |

Claves: colocación, te, fundición, enchufe, abastecer, agua, diámetro, tubería, anclaje

| Medición | Uds. | Parcial |
|---|---|---|
| N7 | 1 | 1.00 |
| N9 | 2 | 2.00 |
| N10 | 1 | 1.00 |
| Total |  | 4 |

**U06BAPE125** ud BRIDA AUTOBLOCANTE DE FD PARA PE DN=125-150 mm.
2 ud × 36.94 (37.68 con costes indirectos) = 75.36
Brida autoblocante de fundición de 1025-150 mm. de diámetro, colocada en tubería de PEAD de abastecimiento de agua, tipo Major Stop BC-06-10 Belgicast o similar, sin incluir dado de anclaje, i/p.p. de tornillos necesarios, completamente instalada.

| Código | Ud | Descripción | Rendimiento | Precio | Importe |
|---|---|---|---|---|---|
| O01OA030 | h. | Oficial primera | 0.12 | 12.38 | 1.49 |
| O01OA040 | h. | Oficial segunda | 0.12 | 12.2 | 1.46 |
| P02CVW010 | kg | Lubricante tubos PVC j.elástica | 0.004 | 5.06 | 0.02 |
| P26BAPE125 | ud | Brida autoblocante de FD para PE D=125/150 mm (material; 18/07/2016) | 1 | 33.97 | 33.97 |
|  |  | Total |  |  | 36.94 |

Claves: colocación, te, fundición, enchufe, abastecer, agua, diámetro, tubería, anclaje

| Medición | Uds. | Parcial |
|---|---|---|
| N7 | 2 | 2.00 |
| Total |  | 2 |

**U06VCA050** ud VÁLV.COMPUE.CIERRE ELAST.D=50mm
3 ud × 102.69 (104.74 con costes indirectos) = 314.22
Válvula de compuerta de fundición PN 16 de 50 mm de diámetro interior, cierre elástico, marca Belgicast o similar, colocada en tubería de abastecimiento de agua, incluso accesorios y p.p. de tornillos necesarios, sin incluir dado de anclaje, completamente instalada.

| Código | Ud | Descripción | Rendimiento | Precio | Importe |
|---|---|---|---|---|---|
| O01OA030 | h. | Oficial primera | 0.5 | 12.38 | 6.19 |
| O01OA040 | h. | Oficial segunda | 0.5 | 12.2 | 6.10 |
| P26VC050 | ud | Vál.compue.c/elást.brida D=50mm y accesorios (material; 18/07/2016) | 1 | 75.34 | 75.34 |
| P26UUG050 | ud | Goma plana D=50 mm. (material; 18/07/2016) | 2 | 0.93 | 1.86 |
| P01UT055 | ud | Tornillo+tuerca ac.galvan.D=20 L=160 mm (material) | 12 | 1.1 | 13.20 |
|  |  | Total |  |  | 102.69 |

Claves: diámetro, tubería, abastecer, cierre, colocación, interior, unión, accesorio, instalación, compuerta, fundición, elástico, anclaje, válvula, agua

| Medición | Uds. | Parcial |
|---|---|---|
| N12 | 1 | 1.00 |
| N13 | 1 | 1.00 |
| N15 | 1 | 1.00 |
| Total |  | 3 |

**U06VCA065** ud VÁLV.COMPUE.CIERRE ELAST.D=65mm
0 ud × 27.65 (28.2 con costes indirectos) = 0.00
Válvula de compuerta de fundición PN 16 de 65 mm de diámetro interior, cierre elástico, marca Belgicast o similar, colocada en tubería de abastecimiento de agua, incluso accesorios y p.p. de tornillos necesarios, sin incluir dado de anclaje, completamente instalada.

| Código | Ud | Descripción | Rendimiento | Precio | Importe |
|---|---|---|---|---|---|
| O01OA030 | h. | Oficial primera | 0.5 | 12.38 | 6.19 |
| O01OA040 | h. | Oficial segunda | 0.5 | 12.2 | 6.10 |
| P26UUG065 | ud | Goma plana D=65 mm. (material; 05/09/2011) | 2 | 1.08 | 2.16 |
| P01UT055 | ud | Tornillo+tuerca ac.galvan.D=20 L=160 mm | 12 | 1.1 | 13.20 |
|  |  | Total |  |  | 27.65 |

Claves: diámetro, tubería, abastecer, cierre, colocación, interior, unión, accesorio, instalación, compuerta, fundición, elástico, anclaje, válvula, agua

**U06VCA080** ud VÁLV.COMPUE.CIERRE ELAST.D=80mm
1 ud × 130.01 (132.61 con costes indirectos) = 132.61
Válvula de compuerta de fundición PN 16 de 80 mm de diámetro interior, cierre elástico, marca Belgicast o similar, colocada en tubería de abastecimiento de agua, incluso accesorios y p.p. de tornillos necesarios, sin incluir dado de anclaje, completamente instalada.

| Código | Ud | Descripción | Rendimiento | Precio | Importe |
|---|---|---|---|---|---|
| O01OA030 | h. | Oficial primera | 0.55 | 12.38 | 6.81 |
| O01OA040 | h. | Oficial segunda | 0.55 | 12.2 | 6.71 |
| P26UUG080 | ud | Goma plana D=80 mm. (material; 05/09/2011) | 2 | 1.17 | 2.34 |
| P26VC080 | ud | Vál.compue.c/elást.brida D=80mm y accesorios (material; 23/09/2011) | 1 | 96.55 | 96.55 |
| P01UT055 | ud | Tornillo+tuerca ac.galvan.D=20 L=160 mm | 16 | 1.1 | 17.60 |
|  |  | Total |  |  | 130.01 |

Claves: diámetro, tubería, abastecer, cierre, colocación, interior, unión, accesorio, instalación, compuerta, fundición, elástico, anclaje, válvula, agua

| Medición | Uds. | Parcial |
|---|---|---|
| N9 | 1 | 1.00 |
| Total |  | 1 |

**U06VCA100** ud VÁLV.COMPUE.CIERRE ELAST.D=100mm (12/02/2004)
1 ud × 150.2 (153.2 con costes indirectos) = 153.20
Válvula de compuerta de fundición PN 16 de 100 mm de diámetro interior, cierre elástico, marca Belgicast o similar, colocada en tubería de abastecimiento de agua, incluso accesorios y p.p. de tornillos necesarios, sin incluir dado de anclaje, completamente instalada.

| Código | Ud | Descripción | Rendimiento | Precio | Importe |
|---|---|---|---|---|---|
| O01OA030 | h. | Oficial primera | 0.6 | 12.38 | 7.43 |
| O01OA040 | h. | Oficial segunda | 0.6 | 12.2 | 7.32 |
| P26VC100 | ud | Vál.compue.c/elást.brida D=100mm y accesorios (material; 23/09/2011) | 1 | 115.31 | 115.31 |
| P26UUG100 | ud | Goma plana D=100 mm. (material; 12/02/2004) | 2 | 1.27 | 2.54 |
| P01UT055 | ud | Tornillo+tuerca ac.galvan.D=20 L=160 mm | 16 | 1.1 | 17.60 |
|  |  | Total |  |  | 150.2 |

Claves: diámetro, tubería, abastecer, cierre, colocación, interior, unión, accesorio, instalación, compuerta, fundición, elástico, anclaje, válvula, agua

| Medición | Uds. | Parcial |
|---|---|---|
| N9 | 1 | 1.00 |
| Total |  | 1 |

**U06RBB65** ud REDUC.FUNDICIÓN B-B DN=65-50
4 ud × 34.16 (34.84 con costes indirectos) = 139.36
Reducción de fundición con dos bridas de 65 mm. y 50 mm. de diámetro, colocado en tubería de abastecimiento de agua, i/p.p. de tornillos necesarios, sin incluir dado de anclaje, completamente instalado.

| Código | Ud | Descripción | Rendimiento | Precio | Importe |
|---|---|---|---|---|---|
| O01OA030 | h. | Oficial primera | 0.15 | 12.38 | 1.86 |
| O01OA040 | h. | Oficial segunda | 0.15 | 12.2 | 1.83 |
| P26RBB065 | ud | Red.FD j.elást i/junta D=65-50mm (material; 18/07/2016) | 1 | 30.45 | 30.45 |
| P02CVW010 | kg | Lubricante tubos PVC j.elástica | 0.004 | 5.06 | 0.02 |
|  |  | Total |  |  | 34.16 |

Claves: agua, colocación, reducción, fundición, diámetro, abastecer, anclaje, enchufe, tubería

| Medición | Uds. | Parcial |
|---|---|---|
| N12 | 1 | 1.00 |
| N13 | 1 | 1.00 |
| N14 | 1 | 1.00 |
| N15 | 1 | 1.00 |
| Total |  | 4 |

**U06RBB100** ud REDUC.FUNDICIÓN B-B DN=100-80
2 ud × 41.39 (42.22 con costes indirectos) = 84.44
Reducción de fundición con dos bridas de 100 mm. y 80 mm. de diámetro, colocado en tubería de abastecimiento de agua, i/p.p. de tornillos necesarios, sin incluir dado de anclaje, completamente instalado.

| Código | Ud | Descripción | Rendimiento | Precio | Importe |
|---|---|---|---|---|---|
| O01OA030 | h. | Oficial primera | 0.15 | 12.38 | 1.86 |
| O01OA040 | h. | Oficial segunda | 0.15 | 12.2 | 1.83 |
| P26RBB100 | ud | Red.FD j.elást i/junta D=100-80 mm (material; 05/09/2011) | 1 | 37.68 | 37.68 |
| P02CVW010 | kg | Lubricante tubos PVC j.elástica | 0.004 | 5.06 | 0.02 |
|  |  | Total |  |  | 41.39 |

Claves: agua, colocación, reducción, fundición, diámetro, abastecer, anclaje, enchufe, tubería

| Medición | Uds. | Parcial |
|---|---|---|
| N9 | 1 | 1.00 |
| N10 | 1 | 1.00 |
| Total |  | 2 |

**U06RBB100B** ud REDUC.FUNDICIÓN B-B DN=100-65
1 ud × 39.44 (40.23 con costes indirectos) = 40.23
Reducción de fundición con dos bridas de 100 mm. y 65 mm. de diámetro, colocado en tubería de abastecimiento de agua, i/p.p. de tornillos necesarios, sin incluir dado de anclaje, completamente instalado.

| Código | Ud | Descripción | Rendimiento | Precio | Importe |
|---|---|---|---|---|---|
| O01OA030 | h. | Oficial primera | 0.15 | 12.38 | 1.86 |
| O01OA040 | h. | Oficial segunda | 0.15 | 12.2 | 1.83 |
| P26RBB100B | ud | Red.FD j.elást i/junta D=100-65 mm (material; 18/07/2016) | 1 | 35.73 | 35.73 |
| P02CVW010 | kg | Lubricante tubos PVC j.elástica | 0.004 | 5.06 | 0.02 |
|  |  | Total |  |  | 39.44 |

Claves: agua, colocación, reducción, fundición, diámetro, abastecer, anclaje, enchufe, tubería

| Medición | Uds. | Parcial |
|---|---|---|
| N10 | 1 | 1.00 |
| Total |  | 1 |

**U06RBB125** ud REDUC.FUNDICIÓN B-B DN=125-100
1 ud × 71.52 (72.95 con costes indirectos) = 72.95
Reducción de fundición con dos bridas de 125 mm. y 100 mm. de diámetro, colocado en tubería de abastecimiento de agua, i/p.p. de tornillos necesarios, sin incluir dado de anclaje, completamente instalado.

| Código | Ud | Descripción | Rendimiento | Precio | Importe |
|---|---|---|---|---|---|
| O01OA030 | h. | Oficial primera | 0.2 | 12.38 | 2.48 |
| O01OA040 | h. | Oficial segunda | 0.2 | 12.2 | 2.44 |
| P26RBB125 | ud | Red.FD j.elást i/junta D=125-100 mm (material; 18/07/2016) | 1 | 66.58 | 66.58 |
| P02CVW010 | kg | Lubricante tubos PVC j.elástica | 0.004 | 5.06 | 0.02 |
|  |  | Total |  |  | 71.52 |

Claves: agua, colocación, reducción, fundición, diámetro, abastecer, anclaje, enchufe, tubería

| Medición | Uds. | Parcial |
|---|---|---|
| N7 | 1 | 1.00 |
| Total |  | 1 |

**U06VEM020B** ud CODO FUND.EMBRIDADO I/JUNTAS DN=80mm. 45º
1 ud × 123.98 (126.46 con costes indirectos) = 126.46
Codo de fundición embridado de 80 mm. de diámetro, colocado en tubería de abastecimiento de abastecimiento de agua, i/juntas, sin incluir dado de anclaje, completamente instalado.

| Código | Ud | Descripción | Rendimiento | Precio | Importe |
|---|---|---|---|---|---|
| O01OA030 | h. | Oficial primera | 0.1 | 12.38 | 1.24 |
| O01OA040 | h. | Oficial segunda | 0.1 | 12.2 | 1.22 |
| P26PMC020B | ud | Codo FD j.elástica 1/4 D=80mm 45º (material) | 1 | 57.22 | 57.22 |
| P26UUQ020 | ud | Unión tubo-brida quick fund.dúctil D=80 (material) | 2 | 28.85 | 57.70 |
| P01UT055 | ud | Tornillo+tuerca ac.galvan.D=20 L=160 mm | 6 | 1.1 | 6.60 |
|  |  | Total |  |  | 123.98 |

Claves: anclaje, tubería, fundición, diámetro, abastecer, codo, agua, colocación

| Medición | Uds. | Parcial |
|---|---|---|
| N10 | 1 | 1.00 |
| Total |  | 1 |

**E50180100** ud LLAVE DESAGÜE HASTA 250MM, EN POZO (22/01/2003)
2 ud × 1096.05 (1117.97 con costes indirectos) = 2235.94
Llave de desagüe colocada en pozo de 110 cm. de diámetro interior, hasta 2 m. de profundidad, construido con fábrica de ladrillo macizo tosco de 1/2 pie de espesor, recibido con mortero de cemento 1/6, colocado sobre solera de hormigón HM-20; enfoscado y bruñido por el interior, con mortero de cemento 1/4, incluso marco y tapa de fundición clase E-600 para tráfico intenso apta para tráfico pesado, clase E600 según EN124, recibido, totalmente terminado, y con p.p. medios auxiliares, incluidos la excavación y el relleno perimetral posterior. Incluida t BBB hasta 250mm salida hasta 250mm, 2 uniones brida liso hasta 250mm, codo 45º de hasta 250 mm, tramo de tubería totalmente instalada de hasta 250 mm hasta pozo de saneameinto o punto de desagüe y tornillería necesaria, para la completa colocación y prueba del desagüe.

| Código | Ud | Descripción | Rendimiento | Precio | Importe |
|---|---|---|---|---|---|
| O01OA030 | h. | Oficial primera | 5 | 12.38 | 61.90 |
| O01OA070 | h. | Peón ordinario | 3 | 11.97 | 35.91 |
| M01480 | h. | Retro-Pala excavadora media | 0.55 | 23.92 | 13.16 |
| P01HM130 | m3 | Hormigón HNE-20/P/20 central. | 0.3 | 61.24 | 18.37 |
| P02B48 | m3. | Mortero 1/4 preparado central | 0.35 | 41.99 | 14.70 |
| P02B49 | m3. | Mortero 1/6 preparado central | 0.1 | 39.21 | 3.92 |
| P06020 | ud. | Ladrillo perfora. tosco 25x12x7 | 520 | 0.04 | 20.80 |
| P02EPT040 | ud | Cerco/tapa FD E-600 junta insonoriz.D=60 y cierre | 1 | 149.81 | 149.81 |
| P26VC100 | ud | Vál.compue.c/elást.brida D=100mm y accesorios | 1 | 115.31 | 115.31 |
| P26UUL359 | ud | Unión brida-liso fund.dúctil Ø hasta 250 mm (material; 09/10/2007) | 2 | 59.8 | 119.60 |
| P355917 | ud. | T de FD de hasta 250mm, salida 100 mm. tres bridas i/juntas (material; 09/10/2007) | 1 | 156.84 | 156.84 |
| P3585C0806 | ud | Codo 1/8 fundic. D=100 Dos bridas (material; 09/10/2007) | 1 | 46.66 | 46.66 |
| P26UUL220 | ud | Unión brida-liso fund.dúctil D=100mm (material; 02/10/2007) | 1 | 23.05 | 23.05 |
| P26TPA880 | m. | Tub.polietil. a.d. PE100 PN16 DN=110mm. | 20 | 11.05 | 221.00 |
| P01AA020 | m3 | Arena de río 0/6 mm. | 6.42 | 14.8 | 95.02 |
|  |  | Total |  |  | 1096.05 |

| Medición | Uds. | Parcial |
|---|---|---|
| N14 | 1 | 1.00 |
| N16 | 1 | 1.00 |
| Total |  | 2 |

**E06EO101** m2 ENCOFRADO OCULTO EN PARAMENTOS PLANOS Y DESENCOF. (31/01/2000)
46.04 m2 × 13.68 (13.95 con costes indirectos) = 642.26
Encofrado oculto en paramentos planos, en cimientos y alzados, incluso desencofrado.

| Código | Ud | Descripción | Rendimiento | Precio | Importe |
|---|---|---|---|---|---|
| O01OA020 | h | Capataz | 0.13 | 12.58 | 1.64 |
| O01OA030 | h. | Oficial primera | 0.13 | 12.38 | 1.61 |
| O01OA070 | h. | Peón ordinario | 0.28 | 11.97 | 3.35 |
| M02JA003 | h | Camión 10 T. basculante (maquinaria; 21/08/2002) | 0.032 | 26.61 | 0.85 |
| M13EF040 | m. | Fleje para encofrado metálico (maquinaria; 31/01/2000) | 0.5 | 0.26 | 0.13 |
| M13EF020 | m2 | Encof.panel metal.5/10 m2. 50 p. (maquinaria; 31/01/2000) | 1 | 2.29 | 2.29 |
| P01EB010 | m3 | Tablón pino 2,50/5,50x205x76 (material; 22/02/2006) | 0.012 | 133.77 | 1.61 |
| P07AI002 | m3 | Madera para encofrar (material; 25/03/2004) | 0.012 | 110.14 | 1.32 |
| P01UC030 | kg | Puntas 20x100 | 0.1 | 6.43 | 0.64 |
| P22DE556 | kg | Desencofrante cualquier encofrado (material; 06/02/2002) | 0.15 | 1.61 | 0.24 |
|  |  | Total |  |  | 13.68 |

| Medición | Uds. | Largo | Parcial |
|---|---|---|---|
| S/med. aux. |  |  |  |
| Anclajes | 1 | 46.04 | 46.04 |
| Total |  |  | 46.04 |

**E04MM010** m3 HORMIGÓN HA-25. CIMIENTOS Y LOSAS
12.61 m3 × 76.49 (78.02 con costes indirectos) = 983.83

| Medición | Uds. | Largo | Parcial |
|---|---|---|---|
| S/med. aux. |  |  |  |
| Anclajes | 1 | 12.61 | 12.61 |
| Total |  |  | 12.61 |

**E04AB020** kg ACERO CORRUGADO B 500 S
56.8 kg × 1.02 (1.04 con costes indirectos) = 59.07

| Medición | Uds. | Largo | Parcial |
|---|---|---|---|
| S/med. aux. |  |  |  |
| Anclajes | 1 | 56.8 | 56.80 |
| Total |  |  | 56.8 |

### U.04 RED DE SANEAMIENTO (17/12/2000)
Importe: 583644.94

#### U.04.01 RED DE AGUAS PLUVIALES (17/12/2000)
Importe: 494246.08

**U01EZ050** m3 EXCAV. ZANJAS Y POZOS MEDIOS MECÁN.
10273.5 m3 × 5.92 (6.04 con costes indirectos) = 62051.94

| Medición | Uds. | Largo | Parcial |
|---|---|---|---|
| S/med. aux. |  |  |  |
|  | 1 | 13263.49 | 13263.49 |
|  | -1 | 1437.6 | -1437.60 |
|  | -1 | 1552.39 | -1552.39 |
| Total |  |  | 10273.5 |

**E02BZ011** m3 RELLENO LOCALIZADO ZANJA MAT.SELECC EXCAV.
8222.35 m3 × 3.97 (4.05 con costes indirectos) = 33300.52

| Medición | Uds. | Largo | Parcial |
|---|---|---|---|
| S/med. aux. |  |  |  |
|  | 1 | 10507.7 | 10507.70 |
|  | -1 | 1136.43 | -1136.43 |
|  | -1 | 1148.92 | -1148.92 |
| Total |  |  | 8222.35 |

**U01NO001** m2 TABLESTACADO METALICO (08/09/2011)
1228.09 m2 × 61.02 (62.24 con costes indirectos) = 76436.32
Hinca de tablestaca métalica de acero de 9 mm. de espesor, entre 4 y 8 m. de profundidad, suministro, p.p. empalmes, preparación de la plataforma de trabajo, recuperación y retirada.

| Código | Ud | Descripción | Rendimiento | Precio | Importe |
|---|---|---|---|---|---|
| O01OA020 | h | Capataz | 0.15 | 12.58 | 1.89 |
| O01OA070 | h. | Peón ordinario | 0.7 | 11.97 | 8.38 |
| M026010 | h. | Grua autopropulsada 15 tn (maquinaria; 08/09/2011) | 0.35 | 54.86 | 19.20 |
| M053001 | h. | Equipo para hinca tablestacas (maquinaria; 08/09/2011) | 0.35 | 70.96 | 24.84 |
| P0255010 | m2 | Tablestaca recuperable de acero (material; 21/09/2011) | 1 | 6.71 | 6.71 |
|  |  | Total |  |  | 61.02 |

| Medición | Uds. | Largo | Parcial |
|---|---|---|---|
| S/med. aux. |  |  |  |
|  | 1.25 | 1330.09 | 1662.61 |
|  | -1 | 226.58 | -226.58 |
|  | -1 | 207.94 | -207.94 |
| Total |  |  | 1228.09 |

**U07OER300** m. TUB.ENTER. POLIÉSTER PN1 SN10 D=1200
224.96 m. × 418.16 (426.52 con costes indirectos) = 95949.94
Tubería enterrada de saneamiento de poliéster, de sección circular y unión por manguito con junta de goma, de 1200 mm. de diámetro nominal y una rigidez SN=10 kN/m2, colocada en zanja sobre cama de arena de río de 10 cm. de espesor, relleno lateral y superior hasta 10 cm. por encima de la generatriz con la misma arena, con p.p. de manguito y juntas, sin incluir la excavación ni el relleno posterior de la zanja y con p.p. de medios auxiliares.

| Código | Ud | Descripción | Rendimiento | Precio | Importe |
|---|---|---|---|---|---|
| O01OA030 | h. | Oficial primera | 0.85 | 12.38 | 10.52 |
| O01OA070 | h. | Peón ordinario | 0.97 | 11.97 | 11.61 |
| M05EN040 | h. | Excav.hidráulica neumáticos 144 CV (maquinaria) | 0.25 | 50.04 | 12.51 |
| P01AA020 | m3 | Arena de río 0/6 mm. | 1.67 | 14.8 | 24.72 |
| P02CVW010 | kg | Lubricante tubos PVC j.elástica | 0.024 | 5.06 | 0.12 |
| P02TR180 | m. | Tub.poliéster PN1 SN=10 D=1200mm (material; 06/09/2011) | 1 | 358.68 | 358.68 |
|  |  | Total |  |  | 418.16 |

Claves: auxiliar, tubería, goma, diámetro, manguito, unión, circulación, sección, poliéster, rigidez, zanja, saneamiento, colocación, areno, río, relleno, lateral, excavación, medio, junta

| Medición | Uds. | Largo | Parcial |
|---|---|---|---|
| S/med. aux. |  |  |  |
|  | 1 | 359 | 359.00 |
|  | -1 | 134.04 | -134.04 |
| Total |  |  | 224.96 |

**U07OER305** m. TUB.ENTER. POLIÉSTER PN1 SN10 D=1300
59.33 m. × 476.99 (486.53 con costes indirectos) = 28865.82
Tubería enterrada de saneamiento de poliéster, de sección circular y unión por manguito con junta de goma, de 1300 mm. de diámetro nominal y una rigidez SN=10 kN/m2, colocada en zanja sobre cama de arena de río de 10 cm. de espesor, relleno lateral y superior hasta 10 cm. por encima de la generatriz con la misma arena, con p.p. de manguito y juntas, sin incluir la excavación ni el relleno posterior de la zanja y con p.p. de medios auxiliares.

| Código | Ud | Descripción | Rendimiento | Precio | Importe |
|---|---|---|---|---|---|
| O01OA030 | h. | Oficial primera | 0.98 | 12.38 | 12.13 |
| O01OA070 | h. | Peón ordinario | 1.1 | 11.97 | 13.17 |
| M05EN040 | h. | Excav.hidráulica neumáticos 144 CV | 0.26 | 50.04 | 13.01 |
| P01AA020 | m3 | Arena de río 0/6 mm. | 1.823 | 14.8 | 26.98 |
| P02CVW010 | kg | Lubricante tubos PVC j.elástica | 0.024 | 5.06 | 0.12 |
| P02TR185 | m. | Tub.poliéster PN1 SN=10 D=1300mm (material; 06/09/2011) | 1 | 411.58 | 411.58 |
|  |  | Total |  |  | 476.99 |

Claves: auxiliar, tubería, goma, diámetro, manguito, unión, circulación, sección, poliéster, rigidez, zanja, saneamiento, colocación, areno, río, relleno, lateral, excavación, medio, junta

| Medición | Uds. | Largo | Parcial |
|---|---|---|---|
| S/med. aux. |  |  |  |
|  | 1 | 59.33 | 59.33 |
| Total |  |  | 59.33 |

**U07OER310** m. TUB.ENTER. POLIÉSTER PN1 SN10 D=1400
25.7 m. × 496.97 (506.91 con costes indirectos) = 13027.59
Tubería enterrada de saneamiento de poliéster, de sección circular y unión por manguito con junta de goma, de 1400 mm. de diámetro nominal y una rigidez SN=10 kN/m2, colocada en zanja sobre cama de arena de río de 10 cm. de espesor, relleno lateral y superior hasta 10 cm. por encima de la generatriz con la misma arena, con p.p. de manguito y juntas, sin incluir la excavación ni el relleno posterior de la zanja y con p.p. de medios auxiliares.

| Código | Ud | Descripción | Rendimiento | Precio | Importe |
|---|---|---|---|---|---|
| O01OA030 | h. | Oficial primera | 1.1 | 12.38 | 13.62 |
| O01OA070 | h. | Peón ordinario | 1.22 | 11.97 | 14.60 |
| M05EN040 | h. | Excav.hidráulica neumáticos 144 CV | 0.27 | 50.04 | 13.51 |
| P01AA020 | m3 | Arena de río 0/6 mm. | 2.141 | 14.8 | 31.69 |
| P02CVW010 | kg | Lubricante tubos PVC j.elástica | 0.028 | 5.06 | 0.14 |
| P02TR200 | m. | Tub.poliéster PN1 SN=10 D=1400mm (material; 05/08/2016) | 1 | 423.41 | 423.41 |
|  |  | Total |  |  | 496.97 |

Claves: diámetro, lateral, saneamiento, goma, junta, manguito, unión, tubería, poliéster, excavación, sección, rigidez, medio, relleno, areno, circulación, zanja, río, colocación, auxiliar

| Medición | Uds. | Largo | Parcial |
|---|---|---|---|
| S/med. aux. |  |  |  |
|  | 1 | 104.13 | 104.13 |
|  | -1 | 78.43 | -78.43 |
| Total |  |  | 25.7 |

**U07OEP490** m. TUB.ENT.PVC CORR.J.ELAS SN8 C.TEJA 315mm
869.41 m. × 36.07 (36.79 con costes indirectos) = 31985.59

| Medición | Uds. | Largo | Parcial |
|---|---|---|---|
| S/med. aux. |  |  |  |
|  | 1 | 474.28 | 474.28 |
|  | 1 | 395.13 | 395.13 |
| Total |  |  | 869.41 |

**U07OEP500** m. TUB.ENT.PVC CORR.J.ELAS SN8 C.TEJA 400mm
121.53 m. × 62.36 (63.61 con costes indirectos) = 7730.52

| Medición | Uds. | Largo | Parcial |
|---|---|---|---|
| S/med. aux. |  |  |  |
|  | 1 | 121.53 | 121.53 |
| Total |  |  | 121.53 |

**U07OEP510** m. TUB.ENT.PVC CORR.J.ELAS SN8 C.TEJA 500mm
138.52 m. × 92.94 (94.8 con costes indirectos) = 13131.70
Colector de saneamiento enterrado de PVC de pared corrugada doble color teja y rigidez 8 kN/m2; con un diámetro 500 mm. y con unión por junta elástica. Colocado en zanja, sobre una cama de arena de río de 10 cm. debidamente compactada y nivelada, relleno lateralmente y superiormente hasta 10 cm. por encima de la generatriz con la misma arena; compactando ésta hasta los riñones. Con p.p. de medios auxiliares y sin incluir la excavación ni el tapado posterior de las zanjas.

| Código | Ud | Descripción | Rendimiento | Precio | Importe |
|---|---|---|---|---|---|
| O01OA030 | h. | Oficial primera | 0.35 | 12.38 | 4.33 |
| O01OA060 | h. | Peón especializado | 0.35 | 12.02 | 4.21 |
| M05EN020 | h. | Excav.hidráulica neumáticos 84 CV | 0.166 | 42.56 | 7.06 |
| P01AA020 | m3 | Arena de río 0/6 mm. | 0.994 | 14.8 | 14.71 |
| P02CVW010 | kg | Lubricante tubos PVC j.elástica | 0.012 | 5.06 | 0.06 |
| P02TVC040 | m. | Tub.PVC corrug.doble j.elást SN8 D=500mm (material) | 1 | 62.57 | 62.57 |
|  |  | Total |  |  | 92.94 |

Claves: colector, colocación, PVC, elástico, saneamiento, pared, doble, color, teja, rigidez, unión, junta, diámetro, río, corrugado, riñones, auxiliar, areno, compacto, nivel, relleno, lateral, tapa, medio, excavación, zanja

| Medición | Uds. | Largo | Parcial |
|---|---|---|---|
| S/med. aux. |  |  |  |
|  | 1 | 138.52 | 138.52 |
| Total |  |  | 138.52 |

**U07OEP520** m. TUB.ENT.PVC CORR.J.ELAS SN8 C.TEJA 600mm
180.35 m. × 134.79 (137.49 con costes indirectos) = 24796.32
Colector de saneamiento enterrado de PVC de pared corrugada doble color teja y rigidez 8 kN/m2; con un diámetro 600 mm. y con unión por junta elástica. Colocado en zanja, sobre una cama de arena de río de 10 cm. debidamente compactada y nivelada, relleno lateralmente y superiormente hasta 10 cm. por encima de la generatriz con la misma arena; compactando ésta hasta los riñones. Con p.p. de medios auxiliares y sin incluir la excavación ni el tapado posterior de las zanjas.

| Código | Ud | Descripción | Rendimiento | Precio | Importe |
|---|---|---|---|---|---|
| O01OA030 | h. | Oficial primera | 0.4 | 12.38 | 4.95 |
| O01OA060 | h. | Peón especializado | 0.4 | 12.02 | 4.81 |
| M05EN020 | h. | Excav.hidráulica neumáticos 84 CV | 0.2 | 42.56 | 8.51 |
| P01AA020 | m3 | Arena de río 0/6 mm. | 0.677 | 14.8 | 10.02 |
| P02CVW010 | kg | Lubricante tubos PVC j.elástica | 0.016 | 5.06 | 0.08 |
| P02TVC050 | m. | Tub.PVC corrug.doble j.elást SN8 D=600mm (material) | 1 | 106.42 | 106.42 |
|  |  | Total |  |  | 134.79 |

Claves: saneamiento, corrugado, elástico, colocación, colector, PVC, doble, color, teja, rigidez, junta, unión, diámetro, areno, pared, auxiliar, zanja, nivel, río, compacto, relleno, lateral, riñones, medio, excavación, tapa

| Medición | Uds. | Largo | Parcial |
|---|---|---|---|
| S/med. aux. |  |  |  |
|  | 1 | 180.35 | 180.35 |
| Total |  |  | 180.35 |

**U08ZMP030** ud BASE POZO PREF. HM M-H D=150cm. h=1,20 m.
9 ud × 211.62 (215.85 con costes indirectos) = 1942.65
Base de pozo de registro prefabricado completa, de 150 cm. de diámetro interior y de 1,20 m. de altura útil interior, formada por solera de hormigón HA-25/P/40/I de 20 cm. de espesor, ligeramente armada con mallazo, sin incluir la excavación y su relleno perimetral posterior.

| Código | Ud | Descripción | Rendimiento | Precio | Importe |
|---|---|---|---|---|---|
| O01OA030 | h. | Oficial primera | 3 | 12.38 | 37.14 |
| O01OA060 | h. | Peón especializado | 1.5 | 12.02 | 18.03 |
| M07CG010 | h. | Camión con grúa 6 t. | 0.3 | 44 | 13.20 |
| P01HA020 | m3 | Hormigón HA-25/P/20/IIa central | 1.944 | 66.28 | 128.85 |
| P03AM070 | m2 | Malla 15x30x5 1,564 kg/m2 | 14.844 | 0.97 | 14.40 |
|  |  | Total |  |  | 211.62 |

Claves: anillo, diámetro, interior, asimétrico, medio, registro, perímetro, cerco, ligero, cono, excavación, mallazo, masa, pozo, cierre, sellador, tapa, prefabricado, solera, marco, fundición, junta, unión, cemento, relleno, auxiliar, hormigón, mortero

| Medición | Uds. | Largo | Parcial |
|---|---|---|---|
| S/med. aux. | 14 |  | 14.00 |
|  | -1 | 2 | -2.00 |
|  | -1 | 3 | -3.00 |
| Total |  |  | 9 |

**U07ZHR210** ud LOSA REDUCC. PREF. HA E-C D=150/80cm. (22/02/2006)
9 ud × 164.23 (167.51 con costes indirectos) = 1507.59
Losa de reducción de diámetro de conducto central de acceso a base de pozo de registro, constituido por una losa prefabricada de hormigón armado, con una abertura excéntrica, provista de resaltos para su acoplamiento, entre otras piezas, mediante juntas de goma, de 150/80 cm. de diámetros, con un pate de polipropileno montado en fábrica, y con p.p. de medios auxiliares, sin incluir la excavación del pozo, ni el relleno perimetral posterior.

| Código | Ud | Descripción | Rendimiento | Precio | Importe |
|---|---|---|---|---|---|
| O01OA030 | h. | Oficial primera | 0.35 | 12.38 | 4.33 |
| O01OA060 | h. | Peón especializado | 0.35 | 12.02 | 4.21 |
| M07CG010 | h. | Camión con grúa 6 t. | 0.2 | 44 | 8.80 |
| P02EPA230 | ud | Losa reduc.pozo ench-camp. HA D=1500/800 (material; 23/10/2007) | 1 | 139.58 | 139.58 |
| P02EPW126 | ud | Jta.go.lo.redu.pozo ench-camp D=1500/800 (material; 22/02/2006) | 1 | 7.31 | 7.31 |
|  |  | Total |  |  | 164.23 |

Claves: pozo, excéntrico, reducción, diámetro, central, registro, prefabricado, hormigón, armadura, base, excavación, acceso, pieza, montaje, junta, goma, polipropileno, fábrica, medio, acoplar, relleno, auxiliar, conducción, perímetro, losa

| Medición | Uds. | Largo | Parcial |
|---|---|---|---|
| S/med. aux. | 14 |  | 14.00 |
|  | -1 | 2 | -2.00 |
|  | -1 | 3 | -3.00 |
| Total |  |  | 9 |

**U08ZMP010** ud BASE POZO PREF. HM M-H D=80cm. h=0,70 m.
35 ud × 89.14 (90.92 con costes indirectos) = 3182.20
Base de pozo de registro prefabricado completa, de 80 cm. de diámetro interior y de 0,70 m. de altura útil interior, formada por solera de hormigón HA-25/P/40/I de 20 cm. de espesor, ligeramente armada con mallazo, sin incluir la excavación y su relleno perimetral posterior.

| Código | Ud | Descripción | Rendimiento | Precio | Importe |
|---|---|---|---|---|---|
| O01OA030 | h. | Oficial primera | 2 | 12.38 | 24.76 |
| O01OA060 | h. | Peón especializado | 1 | 12.02 | 12.02 |
| M07CG010 | h. | Camión con grúa 6 t. | 0.2 | 44 | 8.80 |
| P01HA020 | m3 | Hormigón HA-25/P/20/IIa central | 0.591 | 66.28 | 39.17 |
| P03AM070 | m2 | Malla 15x30x5 1,564 kg/m2 | 4.524 | 0.97 | 4.39 |
|  |  | Total |  |  | 89.14 |

Claves: anillo, diámetro, interior, asimétrico, medio, registro, perímetro, cerco, ligero, cono, excavación, mallazo, masa, pozo, cierre, sellador, tapa, prefabricado, solera, marco, fundición, junta, unión, cemento, relleno, auxiliar, hormigón, mortero

| Medición | Uds. | Parcial |
|---|---|---|
| S/med. aux. | 35 | 35.00 |
| Total |  | 35 |

**U08ZHD150** ud DESARR.POZO PREF.HA E-C D=80cm. h=0,33m. (12/02/2004)
16 ud × 41.79 (42.63 con costes indirectos) = 682.08
Conducto central de acceso a base de pozo de registro, formado por anillos prefabricados de hormigón armado, provistos de resaltos para su acoplamiento, entre otras piezas, mediante juntas de goma, de 80 cm. de diámetro interior y 33 cm. de altura útil ,con pates de polipropileno montados en fábrica, y con p.p. de medios auxiliares, sin incluir la excavación del pozo, ni el relleno perimetral posterior, y para ser colocado sobre otros anillos o sobre bases.

| Código | Ud | Descripción | Rendimiento | Precio | Importe |
|---|---|---|---|---|---|
| O01OA030 | h. | Oficial primera | 0.2 | 12.38 | 2.48 |
| O01OA060 | h. | Peón especializado | 0.2 | 12.02 | 2.40 |
| M07CG010 | h. | Camión con grúa 6 t. | 0.05 | 44 | 2.20 |
| P02EPA150 | ud | Anillo pozo ench-camp.circ. HA h=0,33m D=800 (material; 23/10/2007) | 1 | 24.95 | 24.95 |
| P02EPW130 | ud | Jta.goma anillo pozo ench.-camp. D=800 (material; 12/02/2004) | 1 | 6.68 | 6.68 |
| P02EP3025 | ud | Pate polipropileno 30x25 (material; 19/07/2004) | 1 | 3.08 | 3.08 |
|  |  | Total |  |  | 41.79 |

Claves: colocación, goma, interior, medio, diámetro, perímetro, conducción, auxiliar, pieza, acoplar, central, registro, acceso, base, relleno, excavación, prefabricado, pozo, hormigón, polipropileno, anillo, junta, fábrica, montaje

| Medición | Uds. | Largo | Parcial |
|---|---|---|---|
| S/med. aux. | 26 |  | 26.00 |
|  | -1 | 4 | -4.00 |
|  | -1 | 6 | -6.00 |
| Total |  |  | 16 |

**U08ZHD155** ud DESARR.POZO PREF.HA E-C D=80cm. h=1,00m. (12/02/2004)
13 ud × 109.17 (111.35 con costes indirectos) = 1447.55
Conducto central de acceso a base de pozo de registro, formado por anillos prefabricados de hormigón armado, provistos de resaltos para su acoplamiento, entre otras piezas, mediante juntas de goma, de 80 cm. de diámetro interior y 100 cm. de altura útil ,con pates de polipropileno montados en fábrica, y con p.p. de medios auxiliares, sin incluir la excavación del pozo, ni el relleno perimetral posterior, y para ser colocado sobre otros anillos o sobre bases.

| Código | Ud | Descripción | Rendimiento | Precio | Importe |
|---|---|---|---|---|---|
| O01OA030 | h. | Oficial primera | 0.4 | 12.38 | 4.95 |
| O01OA060 | h. | Peón especializado | 0.4 | 12.02 | 4.81 |
| M07CG010 | h. | Camión con grúa 6 t. | 0.18 | 44 | 7.92 |
| P02EPA170 | ud | Anillo pozo ench-camp.circ.HA h=1m D=800 (material; 23/10/2007) | 1 | 74.55 | 74.55 |
| P02EPW130 | ud | Jta.goma anillo pozo ench.-camp. D=800 | 1 | 6.68 | 6.68 |
| P02EP3025 | ud | Pate polipropileno 30x25 | 3.33 | 3.08 | 10.26 |
|  |  | Total |  |  | 109.17 |

Claves: conducción, anillo, goma, interior, acoplar, medio, montaje, colocación, perímetro, central, pieza, diámetro, relleno, acceso, hormigón, polipropileno, registro, excavación, prefabricado, pozo, fábrica, junta, auxiliar, base

| Medición | Uds. | Largo | Parcial |
|---|---|---|---|
| S/med. aux. | 18 |  | 18.00 |
|  | -1 | 3 | -3.00 |
|  | -1 | 2 | -2.00 |
| Total |  |  | 13 |

**U08ZHT250** ud REMATE SUPERIOR POZO PREF. HA E-C D=80/60cm. (12/02/2004)
44 ud × 257.28 (262.43 con costes indirectos) = 11546.92
Cierre superior de pozo de registro formado por una losa prefabricada de hormigón armado, provista de una abertura interior excéntrica, pates de polipropileno montados en fábrica y resaltos en el borde para alojamiento de juntas de goma, aro de nivelación, también de hormigón armado prefabricado, de 60 cm. de diámetro, colocado sobre la pieza anterior, y sobre éste, dispositivo de cierre, compuesto de cerco y tapa de fundición con cierre, tipo E-600 (tráfico in tenso) Saint-gobain o similar, todo ello para colocar directamente sobre la base del pozo o el anillo superior, de 80 cm. de diámetro, y con p.p de medios auxiliares, sin incluir la excavación del pozo, ni el relleno perimetral posterior.

| Código | Ud | Descripción | Rendimiento | Precio | Importe |
|---|---|---|---|---|---|
| O01OA030 | h. | Oficial primera | 0.25 | 12.38 | 3.10 |
| O01OA060 | h. | Peón especializado | 0.25 | 12.02 | 3.01 |
| M07CG010 | h. | Camión con grúa 6 t. | 0.1 | 44 | 4.40 |
| P01MC010 | m3 | Mortero cem. gris II/B-M 32,5 M-15/CEM | 0.025 | 67.1 | 1.68 |
| P02EPA250 | ud | Losa remate pozo ench-camp. HA D=800/600 (material; 23/10/2007) | 1 | 81.13 | 81.13 |
| P02EPW130 | ud | Jta.goma anillo pozo ench.-camp. D=800 | 1 | 6.68 | 6.68 |
| P02EPW030 | ud | Aro nivelaci.pozo ench-camp. h= 50 D=600 (material; 12/02/2004) | 1 | 7.47 | 7.47 |
| P02EPT040 | ud | Cerco/tapa FD E-600 junta insonoriz.D=60 y cierre | 1 | 149.81 | 149.81 |
|  |  | Total |  |  | 257.28 |

Claves: cierre, nivel, directo, aro, medio, anillo, compuesto, interior, diámetro, perímetro, cerco, goma, colocación, excéntrico, pieza, prefabricado, excavación, montaje, losa, polipropileno, base, registro, relleno, tapa, remate, pozo, fábrica, fundición, junta, auxiliar, hormigón

| Medición | Uds. | Largo | Parcial |
|---|---|---|---|
| S/med. aux. | 49 |  | 49.00 |
|  | -1 | 2 | -2.00 |
|  | -1 | 3 | -3.00 |
| Total |  |  | 44 |

**E07C0180** ud ACOMETIDA RED GRAL.PLUVIALES. PVC D=200-400 (17/12/2000)
5 ud × 530.66 (541.27 con costes indirectos) = 2706.35
Acometida domiciliaria de saneamiento a la red de saneamiento de aguas pluviales, hasta una distancia media de 25 m., formada por: excavación mecánica de zanjas de saneamiento, conexión a la red, i/ rotura, y reparación del pozo o red de conexión, colocación de tubería de PVC corrugado de enter 20 - 40 cm. de diámetro interior, sobre cama de 0.1m y relleno lateral y superior hasta 0.1m de arena, tapado posterior de la acometida con terrenos seleccionados de la excavación, incluso formación de la arqueta prefabricada de HM 60X60X60, en el punto de acometida y con p.p. de medios auxiliares.

| Código | Ud | Descripción | Rendimiento | Precio | Importe |
|---|---|---|---|---|---|
| O01OA030 | h. | Oficial primera | 2 | 12.38 | 24.76 |
| O01OA060 | h. | Peón especializado | 2 | 12.02 | 24.04 |
| M06CP010 | h. | Compres.portátil diesel 10 m3/min.12 bar (maquinaria; 22/02/2006) | 0.45 | 11.98 | 5.39 |
| P02TVC020 | m. | Tub.PVC corrug.doble j.elást SN8 D=200mm | 25 | 8.91 | 222.75 |
| P01MC040 | m3 | Mortero cem. gris II/B-M 32,5 M-5/CEM | 0.004 | 58.03 | 0.23 |
| P01AA020 | m3 | Arena de río 0/6 mm. | 3.23 | 14.8 | 47.80 |
| A07AHR100 | ud | ARQUETA REG. PREF. HM 60x60x60 cm C/TAPA FD (22/02/2006) | 1 | 120.68 | 120.68 |
| A01EZ050 | m3 | EXCAV. ZANJAS Y POZOS MEDIOS MECÁN. (17/12/2000) | 10 | 5.92 | 59.20 |
| A02BZ011 | m3 | RELLENO LOCALIZADO ZANJA MAT.SELECC EXCAV. (12/02/2004) | 6.5 | 3.97 | 25.81 |
|  |  | Total |  |  | 530.66 |

Claves: pavimentación, corte, máximo, red, consistencia, terreno, sierra, acometida, disco, rotura, medio, martillo, colector, picar, zanja, saneamiento, excavación, reparación, pozo, tubería, auxiliar, colocación, conexión, corrugado, diámetro, mecánico, tapa, hormigón, masa, duro, punto, interior, PVC

| Medición | Uds. | Parcial |
|---|---|---|
| Med.S/plano | 5 | 5.00 |
| Total |  | 5 |

**U07EIP010** ud IMBORNAL SIF.PREFA.HGÓN. DIM INTERIORES 77x26x82 (17/12/2000)
113 ud × 728.39 (742.96 con costes indirectos) = 83954.48
Imbornal sifónico prefabricado de hormigón armado, para recogida de aguas pluviales, de 77x26x82 cm. de medidas interiores, i/ rejilla de fundición abatible, enrasada al pavimento, tipo P189 de Fundiones Dúctil Benito o similar colocado sobre solera de hormigón en masa HM-20/P/40/I de 15 cm. de espesor, recibido a tubo de saneamiento y con p.p. de medios auxiliares, incluida la excavación y el relleno perimetral posterior. Incluso acometida de longitud media 25 m a pozo o colector de saneamiento enterrado, mediante tubo de PVC de pared corrugada doble color teja y rigidez 8 kN/m2; con un diámetro 200 mm. y con unión por junta elástica. Colocado en zanja, sobre una cama de arena de río de 10 cm. debidamente compactada y nivelada, relleno lateralmente y superiormente hasta 10 cm. por encima de la generatriz con la misma arena; compactando ésta hasta los riñones. Con p.p. de medios auxiliares, incluyendo la excavación y el tapado posterior de las zanjas.

| Código | Ud | Descripción | Rendimiento | Precio | Importe |
|---|---|---|---|---|---|
| O01OA030 | h. | Oficial primera | 1.5 | 12.38 | 18.57 |
| O01OA060 | h. | Peón especializado | 2 | 12.02 | 24.04 |
| M05EN020 | h. | Excav.hidráulica neumáticos 84 CV | 0.2 | 42.56 | 8.51 |
| P01HM130 | m3 | Hormigón HNE-20/P/20 central. | 0.045 | 61.24 | 2.76 |
| P02EI032 | ud | Imbornal prefab.horm. 77x26x82 cm (material; 07/09/2011) | 1 | 60.8 | 60.80 |
| P02ECF100 | ud | Rejilla fundicion 910X360X100 mm (material; 07/09/2011) | 1 | 98.7 | 98.70 |
| A01EZ050 | m3 | EXCAV. ZANJAS Y POZOS MEDIOS MECÁN. | 20 | 5.92 | 118.40 |
| A02BZ011 | m3 | RELLENO LOCALIZADO ZANJA MAT.SELECC EXCAV. | 6.5 | 3.97 | 25.81 |
| P01AA020 | m3 | Arena de río 0/6 mm. | 10 | 14.8 | 148.00 |
| P02TVC020 | m. | Tub.PVC corrug.doble j.elást SN8 D=200mm | 25 | 8.91 | 222.75 |
| P02CVW010 | kg | Lubricante tubos PVC j.elástica | 0.01 | 5.06 | 0.05 |
|  |  | Total |  |  | 728.39 |

Claves: hormigón, tubo, sifón, prefabricado, fundición, armadura, imbornal, rejilla, interior, agua, relleno, colocación, masa, solera, saneamiento, medio, auxiliar, excavación, perímetro

| Medición | Uds. | Parcial |
|---|---|---|
| Med.S/plano | 132 | 132.00 |
|  | -19 | -19.00 |
| Total |  | 113 |

#### U.04.02 RED DE AGUAS RESIDUALES (17/12/2000)
Importe: 89398.86

**U01EZ050** m3 EXCAV. ZANJAS Y POZOS MEDIOS MECÁN.
6456.19 m3 × 5.92 (6.04 con costes indirectos) = 38995.39

| Medición | Uds. | Largo | Parcial |
|---|---|---|---|
| S/med. aux. |  |  |  |
|  | 1 | 6456.19 | 6456.19 |
| Total |  |  | 6456.19 |

**E02BZ011** m3 RELLENO LOCALIZADO ZANJA MAT.SELECC EXCAV.
6086.14 m3 × 3.97 (4.05 con costes indirectos) = 24648.87

| Medición | Uds. | Largo | Parcial |
|---|---|---|---|
| S/med. aux. |  |  |  |
|  | 1 | 6086.14 | 6086.14 |
| Total |  |  | 6086.14 |

**U07OEP490** m. TUB.ENT.PVC CORR.J.ELAS SN8 C.TEJA 315mm
474.28 m. × 36.07 (36.79 con costes indirectos) = 17448.76

| Medición | Uds. | Largo | Parcial |
|---|---|---|---|
| S/med. aux. | 1 | 474.28 | 474.28 |
| Total |  |  | 474.28 |

**E07C017** ud ACOMETIDA RED GRAL.SANEAM. PVC D=200 (17/12/2000)
5 ud × 242.41 (247.26 con costes indirectos) = 1236.30
Acometida domiciliaria de saneamiento a la red de saneamiento de aguas pluvialesl, hasta una distancia media de 12 m y máxima de 20m, formada por: excavación mecánica de zanjas de saneamiento en terrenos de consistencia dura i/roca, rotura, conexión y reparación del pozo , colocación de tubería de PVC corrugado de 20,0 cm. de diámetro interior, sobre cama de 0.1m y relleno lateral y superior hasta 0.1m de arena, tapado posterior de la acometida con terrenos seleccionados de la excavación, y con p.p. de medios auxiliares.

| Código | Ud | Descripción | Rendimiento | Precio | Importe |
|---|---|---|---|---|---|
| O01OA030 | h. | Oficial primera | 0.8 | 12.38 | 9.90 |
| O01OA060 | h. | Peón especializado | 1.2 | 12.02 | 14.42 |
| M06CP010 | h. | Compres.portátil diesel 10 m3/min.12 bar | 0.45 | 11.98 | 5.39 |
| A01EZ050 | m3 | EXCAV. ZANJAS Y POZOS MEDIOS MECÁN. | 7.56 | 5.92 | 44.76 |
| A02BZ011 | m3 | RELLENO LOCALIZADO ZANJA MAT.SELECC EXCAV. | 4.2 | 3.97 | 16.67 |
| P02TVC020 | m. | Tub.PVC corrug.doble j.elást SN8 D=200mm | 12 | 8.91 | 106.92 |
| P01MC040 | m3 | Mortero cem. gris II/B-M 32,5 M-5/CEM | 0.004 | 58.03 | 0.23 |
| P01AA020 | m3 | Arena de río 0/6 mm. | 2.981 | 14.8 | 44.12 |
|  |  | Total |  |  | 242.41 |

Claves: pavimentación, corte, máximo, red, consistencia, terreno, sierra, acometida, disco, rotura, medio, martillo, colector, picar, zanja, saneamiento, excavación, reparación, pozo, tubería, auxiliar, colocación, conexión, corrugado, diámetro, mecánico, tapa, hormigón, masa, duro, punto, interior, PVC

| Medición | Uds. | Parcial |
|---|---|---|
| S/med. graf. | 5 | 5.00 |
| Total |  | 5 |

**U08ZMP010** ud BASE POZO PREF. HM M-H D=80cm. h=0,70 m.
14 ud × 89.14 (90.92 con costes indirectos) = 1272.88

| Medición | Uds. | Parcial |
|---|---|---|
| S/med. aux. | 14 | 14.00 |
| Total |  | 14 |

**U08ZHD150** ud DESARR.POZO PREF.HA E-C D=80cm. h=0,33m.
8 ud × 41.79 (42.63 con costes indirectos) = 341.04

| Medición | Uds. | Parcial |
|---|---|---|
| S/med. aux. | 8 | 8.00 |
| Total |  | 8 |

**U08ZHD155** ud DESARR.POZO PREF.HA E-C D=80cm. h=1,00m.
16 ud × 109.17 (111.35 con costes indirectos) = 1781.60

| Medición | Uds. | Parcial |
|---|---|---|
| S/med. aux. | 16 | 16.00 |
| Total |  | 16 |

**U08ZHT250** ud REMATE SUPERIOR POZO PREF. HA E-C D=80/60cm.
14 ud × 257.28 (262.43 con costes indirectos) = 3674.02

| Medición | Uds. | Parcial |
|---|---|---|
| S/med. aux. | 14 | 14.00 |
| Total |  | 14 |

### U.05 RIEGO (17/12/2000)
Importe: 5917.24

**E50642N** ud ARQUETA PLÁSTICO (22/01/2003)
9 ud × 18.55 (18.92 con costes indirectos) = 170.28
Arqueta de plástico con tapa, para ubicación de electroválvulas y programadores, completamente instalada.

| Código | Ud | Descripción | Rendimiento | Precio | Importe |
|---|---|---|---|---|---|
| P50642N | ud. | Arqueta de plástico c/tapa, instalada (material; 22/01/2003) | 1 | 18.55 | 18.55 |
|  |  | Total |  |  | 18.55 |

**E50650A** m LÍNEA ELÉCTRICA PARA ELECTROVÁLVULAS DE 2X2,5MM BAJO TUBO CORRUG (03/10/2005)
590 m × 0.77 (0.79 con costes indirectos) = 466.10
Línea eléctrica de cobre 2x2,5 mm2, aislamiento 1 kv. para alimentación de electroválvulas, instalada en tubo corrugado del diámetro adecuado segun el REBT, dispuesto sobre una zanja, incluso montaje, instalación, conexionado material auxiliar, herramientas y medios auxiliares.

| Código | Ud | Descripción | Rendimiento | Precio | Importe |
|---|---|---|---|---|---|
| P15AE090 | m | Conductor rígido de cobre de 0,6/1K v. y de 2.5 mm2 (material; 03/10/2005) | 2.2 | 0.24 | 0.53 |
| O01OA030 | h. | Oficial primera | 0.01 | 12.38 | 0.12 |
| O01OA070 | h. | Peón ordinario | 0.01 | 11.97 | 0.12 |
|  |  | Total |  |  | 0.77 |

| Medición | Uds. | Parcial |
|---|---|---|
| Alimentación a arquetas desde garita de control | 590 | 590.00 |
| Total |  | 590 |

**U12TPB230** m. TUB.PEBD ENTERRADO PE40 PN10 D=25 mm.
105 m. × 1.56 (1.59 con costes indirectos) = 166.95
Tubería de polietileno baja densidad PE40, para instalación enterrada de red de riego, para una presión de trabajo de 10 kg/cm2, de 25 mm. de diámetro exterior, suministrada en rollos, colocada en zanja en el interior de zonas verdes, i/p.p. de elementos de unión, sin incluir la apertura ni el tapado de la zanja, colocada.

| Código | Ud | Descripción | Rendimiento | Precio | Importe |
|---|---|---|---|---|---|
| O01OA040 | h. | Oficial segunda | 0.03 | 12.2 | 0.37 |
| O01OB195 | h. | Ayudante fontanero | 0.03 | 12.07 | 0.36 |
| P26TPB200 | m. | Tub.polietileno b.d. PE40 PN10 DN=25mm. (material) | 1 | 0.83 | 0.83 |
|  |  | Total |  |  | 1.56 |

Claves: colocación, trabajo, suministro, polietileno, exterior, red, presión, riego, diámetro, densidad, tubería, rollo, tapa, unión, verde, interior, zanja

| Medición | Uds. | Parcial |
|---|---|---|
| S.med.graf. | 105 | 105.00 |
| Total |  | 105 |

**U12TPB240** m. TUB.PEBD ENTERRADO PE40 PN10 D=32 mm.
230 m. × 2.04 (2.08 con costes indirectos) = 478.40
Tubería de polietileno baja densidad PE40, para instalación enterrada de red de riego, para una presión de trabajo de 10 kg/cm2, de 32 mm. de diámetro exterior, suministrada en rollos, colocada en zanja en el interior de zonas verdes, i/p.p. de elementos de unión, sin incluir la apertura ni el tapado de la zanja, colocada.

| Código | Ud | Descripción | Rendimiento | Precio | Importe |
|---|---|---|---|---|---|
| O01OA040 | h. | Oficial segunda | 0.03 | 12.2 | 0.37 |
| O01OB195 | h. | Ayudante fontanero | 0.03 | 12.07 | 0.36 |
| P26TPB210 | m. | Tub.polietileno b.d. PE40 PN10 DN=32mm. (material) | 1 | 1.31 | 1.31 |
|  |  | Total |  |  | 2.04 |

Claves: polietileno, diámetro, densidad, red, riego, presión, trabajo, exterior, unión, tapa, rollo, colocación, zanja, interior, verde, suministro, tubería

| Medición | Uds. | Parcial |
|---|---|---|
| S.med.graf. | 230 | 230.00 |
| Total |  | 230 |

**U12TPB250** m. TUB.PEBD ENTERRADO PE40 PN10 D=40 mm.
20 m. × 2.77 (2.83 con costes indirectos) = 56.60
Tubería de polietileno baja densidad PE40, para instalación enterrada de red de riego, para una presión de trabajo de 10 kg/cm2, de 40 mm. de diámetro exterior, suministrada en rollos, colocada en zanja en el interior de zonas verdes, i/p.p. de elementos de unión, sin incluir la apertura ni el tapado de la zanja, colocada.

| Código | Ud | Descripción | Rendimiento | Precio | Importe |
|---|---|---|---|---|---|
| O01OA040 | h. | Oficial segunda | 0.03 | 12.2 | 0.37 |
| O01OB195 | h. | Ayudante fontanero | 0.03 | 12.07 | 0.36 |
| P26TPB220 | m. | Tub.polietileno b.d. PE40 PN10 DN=40mm. (material) | 1 | 2.04 | 2.04 |
|  |  | Total |  |  | 2.77 |

Claves: diámetro, trabajo, presión, riego, red, rollo, exterior, unión, densidad, tubería, suministro, verde, interior, zanja, colocación, tapa, polietileno

| Medición | Uds. | Parcial |
|---|---|---|
| S.med.graf. | 20 | 20.00 |
| Total |  | 20 |

**U12TPB260** m. TUB.PEBD ENTERRADO PE40 PN10 D=50 mm.
60 m. × 4.17 (4.25 con costes indirectos) = 255.00
Tubería de polietileno baja densidad PE40, para instalación enterrada de red de riego, para una presión de trabajo de 10 kg/cm2, de 50 mm. de diámetro exterior, suministrada en rollos, colocada en zanja en el interior de zonas verdes, i/p.p. de elementos de unión, sin incluir la apertura ni el tapado de la zanja, colocada.

| Código | Ud | Descripción | Rendimiento | Precio | Importe |
|---|---|---|---|---|---|
| O01OA040 | h. | Oficial segunda | 0.035 | 12.2 | 0.43 |
| O01OB195 | h. | Ayudante fontanero | 0.035 | 12.07 | 0.42 |
| M05RN020 | h. | Retrocargadora neumáticos 75 CV (maquinaria; 05/08/2016) | 0.005 | 29.52 | 0.15 |
| P26TPB230 | m. | Tub.polietileno b.d. PE40 PN10 DN=50mm. (material) | 1 | 3.17 | 3.17 |
|  |  | Total |  |  | 4.17 |

Claves: trabajo, presión, riego, red, densidad, polietileno, suministro, exterior, unión, rollo, zanja, interior, verde, tubería, tapa, diámetro, colocación

| Medición | Uds. | Parcial |
|---|---|---|
| S.med.graf. | 60 | 60.00 |
| Total |  | 60 |

**E5070.012** ud PROGRAMADOR ELECTRÓNICO 4 ESTACIONES (28/11/2007)
2 ud × 90.44 (92.25 con costes indirectos) = 184.50
Ud. de programador electrónico de 4 estaciones, autónomo, con memoria incorporada y posibilidad de simultanear 2 o más programas, tiempo de riego por estación de 1 a 99 minutos, 2 arranques por día, programa de seguridad de 10 minutos por estación, armario y protección antidescarga, incluso fijación, totalmente instalado.

| Código | Ud | Descripción | Rendimiento | Precio | Importe |
|---|---|---|---|---|---|
| O01OA030 | h. | Oficial primera | 1 | 12.38 | 12.38 |
| O01OA070 | h. | Peón ordinario | 1 | 11.97 | 11.97 |
| P40681P | ud | Programador electrónico 4 estaciones (material; 28/11/2007) | 1 | 66.09 | 66.09 |
|  |  | Total |  |  | 90.44 |

**E5070.02** ud PROGRAMADOR ELECTRÓNICO 6 ESTACIONES (23/10/2007)
4 ud × 103.66 (105.73 con costes indirectos) = 422.92
Ud. de programador electrónico de 6 estaciones, autónomo, con memoria incorporada y posibilidad de simultanear 2 o más programas, tiempo de riego por estación de 1 a 99 minutos, 2 arranques por día, programa de seguridad de 10 minutos por estación, armario y protección antidescarga, incluso fijación, totalmente instalado.

| Código | Ud | Descripción | Rendimiento | Precio | Importe |
|---|---|---|---|---|---|
| O01OA030 | h. | Oficial primera | 1 | 12.38 | 12.38 |
| O01OA070 | h. | Peón ordinario | 1 | 11.97 | 11.97 |
| P40680P | ud | Programador electrónico 6 estaciones (material; 23/10/2007) | 1 | 79.31 | 79.31 |
|  |  | Total |  |  | 103.66 |

**E5070.16** m TUBERÍA DE POLIETILENO RIEGO GOTEO D=16 MM (27/02/2008)
2713 m × 0.38 (0.39 con costes indirectos) = 1058.07
Tubería de polietileno especial para riego por goteo de 16 mm, con goteros autocompensantes integrados, incluida parte proporcional de accesorios, herramientas y medios auxiliares, totalmente instalada.

| Código | Ud | Descripción | Rendimiento | Precio | Importe |
|---|---|---|---|---|---|
| P40Q0035 | m | Tuberia polietileno riego localizado, d=16 mm. (material; 27/02/2008) | 1 | 0.26 | 0.26 |
| O01OA030 | h. | Oficial primera | 0.005 | 12.38 | 0.06 |
| O01OA070 | h. | Peón ordinario | 0.005 | 11.97 | 0.06 |
|  |  | Total |  |  | 0.38 |

| Medición | Uds. | Parcial |
|---|---|---|
| MURO VERDE |  |  |
| SECTOR 1.1 | 43 | 43.00 |
| SECTOR 1.2 | 43 | 43.00 |
| SECTOR 1.3 | 43 | 43.00 |
| SECTOR 1.4 | 70 | 70.00 |
| SECTOR 1.5 | 70 | 70.00 |
| SECTOR 1.6 | 70 | 70.00 |
| SECTOR 2.1 | 75 | 75.00 |
| SECTOR 2.2 | 75 | 75.00 |
| SECTOR 2.3 | 75 | 75.00 |
| SECTOR 2.4 | 67 | 67.00 |
| SECTOR 2.5 | 67 | 67.00 |
| SECTOR 2.6 | 67 | 67.00 |
| SECTOR 3.1 | 69 | 69.00 |
| SECTOR 3.2 | 69 | 69.00 |
| SECTOR 3.3 | 69 | 69.00 |
| SECTOR 3.4 | 66 | 66.00 |
| SECTOR 3.5 | 66 | 66.00 |
| SECTOR 3.6 | 66 | 66.00 |
| SECTOR 4.1 | 67 | 67.00 |
| SECTOR 4.2 | 67 | 67.00 |
| SECTOR 4.3 | 67 | 67.00 |
| SECTOR 4.4 | 67 | 67.00 |
| SECTOR 4.5 | 67 | 67.00 |
| SECTOR 4.6 | 67 | 67.00 |
| GLORIETA |  |  |
| SECTOR 5 | 390 | 390.00 |
| P.C.I. |  |  |
| SECTOR 6,1 | 115 | 115.00 |
| SECTOR 6,2 | 318 | 318.00 |
| SECTOR 6,2 | 318 | 318.00 |
| Total |  | 2713 |

**U01EZ050** m3 EXCAV. ZANJAS Y POZOS MEDIOS MECÁN.
37.35 m3 × 5.92 (6.04 con costes indirectos) = 225.59

| Medición | Uds. | Largo | Ancho | Alto | Parcial |
|---|---|---|---|---|---|
| Tubería D= 25 mm. | 1 | 105 | 0.3 | 0.3 | 9.45 |
| Tubería D= 32 mm. | 1 | 230 | 0.3 | 0.3 | 20.70 |
| Tubería D= 40 mm. | 1 | 20 | 0.3 | 0.3 | 1.80 |
| Tubería D= 50 mm. | 1 | 60 | 0.3 | 0.3 | 5.40 |
| Total |  |  |  |  | 37.35 |

**E02BZ011** m3 RELLENO LOCALIZADO ZANJA MAT.SELECC EXCAV.
37.35 m3 × 3.97 (4.05 con costes indirectos) = 151.27

| Medición | Uds. | Largo | Ancho | Alto | Parcial |
|---|---|---|---|---|---|
| Tubería D= 25 mm. | 1 | 105 | 0.3 | 0.3 | 9.45 |
| Tubería D= 32 mm. | 1 | 230 | 0.3 | 0.3 | 20.70 |
| Tubería D= 40 mm. | 1 | 20 | 0.3 | 0.3 | 1.80 |
| Tubería D= 50 mm. | 1 | 60 | 0.3 | 0.3 | 5.40 |
| Total |  |  |  |  | 37.35 |

**U12SV040** ud ELECTROV. 24V REGULADORA CAUDAL 1 1/2"
24 ud × 83.66 (85.33 con costes indirectos) = 2047.92
Electroválvula de plástico para una tensión de 24 V. con apertura manual y regulador de caudal, con conexión de 1 1/2", completamente instalada sin i/pequeño material.

| Código | Ud | Descripción | Rendimiento | Precio | Importe |
|---|---|---|---|---|---|
| O01OA030 | h. | Oficial primera | 0.17 | 12.38 | 2.10 |
| O01OA050 | h. | Ayudante | 0.15 | 12.07 | 1.81 |
| P26SV045 | ud | Electrov. 24 V reguladora caudal 1 1/2" (material) | 1 | 79.75 | 79.75 |
|  |  | Total |  |  | 83.66 |

Claves: material, electroválvula, tensión, caudal, regulación, conexión, manual, plástico

**U12SV050** ud ELECTROV. 24V REGULADORA CAUDAL 2"
2 ud × 114.53 (116.82 con costes indirectos) = 233.64
Electroválvula de plástico para una tensión de 24 V. con apertura manual y regulador de caudal, con conexión de 2", completamente instalada sin i/pequeño material.

| Código | Ud | Descripción | Rendimiento | Precio | Importe |
|---|---|---|---|---|---|
| O01OA030 | h. | Oficial primera | 0.22 | 12.38 | 2.72 |
| O01OA050 | h. | Ayudante | 0.2 | 12.07 | 2.41 |
| P26SV050 | ud | Electrov. 24 V reguladora caudal 2" (material) | 1 | 109.4 | 109.40 |
|  |  | Total |  |  | 114.53 |

Claves: manual, plástico, electroválvula, tensión, caudal, conexión, regulación, material

### U.06 ESTRUCTURAS (31/01/2000)
Importe: 494772.03

#### U.06.01 DEPOSITO (10/11/2000)
Importe: 77671.46

##### U.06.01.01 OBRA CIVIL Y DEPÓSITO (10/11/2000)
Importe: 58544.19

**E04SE010B** m2 ENCACHADO PIEDRA 40/80 e=30cm (10/11/2000)
161.96 m2 × 8.09 (8.25 con costes indirectos) = 1336.17
Encachado de piedra caliza 40/80 de 30 cm. de espesor en sub-base de solera, i/extendido y compactado con pisón.

| Código | Ud | Descripción | Rendimiento | Precio | Importe |
|---|---|---|---|---|---|
| O01OA070 | h. | Peón ordinario | 0.2 | 11.97 | 2.39 |
| P01AG130 | m3 | Grava machaqueo 40/80 mm. (material; 10/11/2000) | 0.3 | 19.01 | 5.70 |
|  |  | Total |  |  | 8.09 |

Claves: piedra, encachado, calizo, solera, pisón, compacto

| Medición | Uds. | Largo | Ancho | Parcial |
|---|---|---|---|---|
| Losa Depósito | 3.1416 | 7.18 | 7.18 | 161.96 |
| Total |  |  |  | 161.96 |

**E04CM040** m3 HORM.LIMPIEZA HM-20/P/20/I V.MAN (05/08/2016)
16.2 m3 × 65.64 (66.95 con costes indirectos) = 1084.59
Hormigón en masa HM-20 N/mm2, consistencia plástica, Tmáx.20 mm., para ambiente normal, elaborado en central para limpieza y nivelado de fondos de cimentación, incluso vertido por medios manuales y colocación. Según NTE-CSZ,EHE-08 y CTE-SE-C.

| Código | Ud | Descripción | Rendimiento | Precio | Importe |
|---|---|---|---|---|---|
| O01OA070 | h. | Peón ordinario | 0.15 | 11.97 | 1.80 |
| P01HM010 | m3 | Hormigón HM-20/P/20/I central | 1 | 63.84 | 63.84 |
|  |  | Total |  |  | 65.64 |

Claves: manual, hormigón, medio, cimiento, nivel, plástico, limpieza, vertedero, colocación, consistencia, central, elaboración, masa, ambiente

| Medición | Uds. | Largo | Ancho | Alto | Parcial |
|---|---|---|---|---|---|
| Losa Depósito | 3.1416 | 7.18 | 7.18 | 0.1 | 16.20 |
| Total |  |  |  |  | 16.2 |

**E04CA030C** m3 H.ARM. HA-35/P/40/IIa LOSA V.MAN. ENC. (10/11/2000)
41.42 m3 × 198.34 (202.31 con costes indirectos) = 8379.68
Hormigón armado HA-35 N/mm2, consistencia plástica, Tmáx.40 mm., para ambiente normal, elaborado en central en relleno de zapatas y zanjas de cimentación, incluso armadura (100 kg/m3.), encofrado y desencofrado, vertido por medios manuales, vibrado y colocación. Según normas NTE-CSZ , EHE-08 y CTE-SE-C.

| Código | Ud | Descripción | Rendimiento | Precio | Importe |
|---|---|---|---|---|---|
| E04CM080 | m3 | HORM. HA-35/P/40/IIa V. MANUAL (10/11/2000) | 1 | 94.44 | 94.44 |
| E04AB020 | kg | ACERO CORRUGADO B 500 S | 100 | 1.02 | 102.00 |
| E04LE020 | m2 | ENCOF. MAD. LOSAS CIMENTACIÓN | 0.25 | 7.61 | 1.90 |
|  |  | Total |  |  | 198.34 |

Claves: plástico, zapata, norma, elaboración, relleno, vibración, vertedero, cimiento, colocación, central, medio, consistencia, armadura, hormigón, manual, ambiente, zanja

| Medición | Uds. | Largo | Ancho | Alto | Parcial |
|---|---|---|---|---|---|
| Losa Depósito |  |  |  |  |  |
| Fase 1 | 3.1416 | 7.18 | 7.18 | 0.23 | 37.25 |
| Fase 2 | 3.1416 | 7.18 | 7.18 | 0.25 | 40.49 |
| A deducir depósito | -3.1416 | 6.8 | 6.8 | 0.25 | -36.32 |
| Total |  |  |  |  | 41.42 |

**U05LH.PCI1** ud DEPOSITO PCI (10/11/2000)
1 ud × 46807.6 (47743.75 con costes indirectos) = 47743.75
Deposito de almacenamiento de agua de diámetro 13,716 m y altura 7,190 m con capacidad para 1.018 metros cúbicos de agua, para almacenamiento de agua para P.C.I. según UNE 13455/ UNE 23500, construido con paneles prefabricados de acero galvanizado especial Magnelis® según norma UNE 110346, con uniones mediante tornillos especiales de acero galvanizado (grado 8,89, juntas selladas con masilla de poliuretano tipo Sikaflex Pro-3 o similar y reforzado con perfiles en "U" en el perímtro superior e inferior, incluso en virolas nitermedias. Techo plano en chapas de acero galvanizado y prelacado, soporte formado por medio de correas "zetavor" o similar y todo el perímetro se cubrirá con un embellecedor tipo "L" de remate.
Accesorios incluidos:
- Aspiración: Compuesta de codo interior con placa antivortice y carrete exterior de DN 300.
- Retorno: Compuesto de codo interior invertido y carrete exterior DN 200.
- Llenado: Compuesto de carrete interior, carrete exterior y válvula de flotador DN 100.
- Vaciado: Compuesto de carrete exterior y válvula de compuerta DN 100.
- Rebosadero: Compuesto de codo interior invertido y carrete exterior DN 150.
- Boca de hombre vertical (600 mm) en la primera virola.
- Caseta de llenado con rejilla de venteo en la parte posterior.
- Indicador de nivel manométrico.
- Escalera vertical en el exterior con protección y tramo de seguridad.
- Plataforma con barandilla en techo.
- Soportes exteriores regulables con abarcón para retorno, llenado y rebosadero.
Totalmente instalado incluso pruebas de presión y estanqueidad del depósito de agua.

| Código | Ud | Descripción | Rendimiento | Precio | Importe |
|---|---|---|---|---|---|
| O01OA030 | h. | Oficial primera | 60 | 12.38 | 742.80 |
| O01OA040 | h. | Oficial segunda | 60 | 12.2 | 732.00 |
| O01OA070 | h. | Peón ordinario | 60 | 11.97 | 718.20 |
| M07CB101 | h | Camión carga hasta 40 t. (maquinaria; 10/11/2000) | 20 | 67.93 | 1358.60 |
| 12.11.2.1.1 | ud | Depósito 1.018 m3 de paneles de acero galvanizado UNE 37-508/88 (material; 25/08/2016) | 1 | 43256 | 43256.00 |
|  |  | Total |  |  | 46807.6 |

| Medición | Uds. | Parcial |
|---|---|---|
| Red de PCI | 1 | 1.00 |
| Total |  | 1 |

##### U.06.01.02 CASETA GRUPO PRESIÓN (10/11/2000)
Importe: 19127.27

###### U.06.01.02.01 CIMENTACIÓN (10/11/2000)
Importe: 6096.16

**E04SE020** m2 ENCACHADO PIEDRA 40/80 e=20cm (10/11/2000)
63 m2 × 4.65 (4.74 con costes indirectos) = 298.62
Encachado de piedra caliza 40/80 de 20 cm. de espesor en sub-base de solera, i/extendido y compactado con pisón.

| Código | Ud | Descripción | Rendimiento | Precio | Importe |
|---|---|---|---|---|---|
| O01OA070 | h. | Peón ordinario | 0.15 | 11.97 | 1.80 |
| P01AG130 | m3 | Grava machaqueo 40/80 mm. | 0.15 | 19.01 | 2.85 |
|  |  | Total |  |  | 4.65 |

Claves: piedra, encachado, compacto, calizo, pisón, solera

| Medición | Uds. | Largo | Ancho | Parcial |
|---|---|---|---|---|
|  | 1 | 9 | 7 | 63.00 |
| Total |  |  |  | 63 |

**E04CM040** m3 HORM.LIMPIEZA HM-20/P/20/I V.MAN
2.28 m3 × 65.64 (66.95 con costes indirectos) = 152.65

| Medición | Uds. | Largo | Ancho | Alto | Parcial |
|---|---|---|---|---|---|
| Zapatas | 6 | 1.6 | 1.6 | 0.1 | 1.54 |
| Riostra | 1 | 18.4 | 0.4 | 0.1 | 0.74 |
| Total |  |  |  |  | 2.28 |

**E04CA030** m3 H.ARM. HA-35/P/40/IIa V.MANUAL (10/11/2000)
12.16 m3 × 135.24 (137.94 con costes indirectos) = 1677.35
Hormigón armado HA-35 N/mm2, consistencia plástica, Tmáx.40 mm., para ambiente normal, elaborado en central en relleno de zapatas y zanjas de cimentación, incluso armadura (40 kg/m3.), vertido por medios manuales, vibrado y colocación. Según normas NTE-CSZ , EHE-08 y CTE-SE-C.

| Código | Ud | Descripción | Rendimiento | Precio | Importe |
|---|---|---|---|---|---|
| E04CM080 | m3 | HORM. HA-35/P/40/IIa V. MANUAL | 1 | 94.44 | 94.44 |
| E04AB020 | kg | ACERO CORRUGADO B 500 S | 40 | 1.02 | 40.80 |
|  |  | Total |  |  | 135.24 |

Claves: plástico, zapata, norma, elaboración, relleno, vibración, vertedero, cimiento, colocación, central, medio, consistencia, armadura, hormigón, manual, ambiente, zanja

| Medición | Uds. | Largo | Ancho | Alto | Parcial |
|---|---|---|---|---|---|
| Zapatas | 6 | 1.6 | 1.6 | 0.6 | 9.22 |
| Riostra | 1 | 18.4 | 0.4 | 0.4 | 2.94 |
| Total |  |  |  |  | 12.16 |

**E04MA020** m3 H.ARM. HA-25/P/20/I 2 CARAS 0,25 V.MAN. (10/11/2000)
15.5 m3 × 250.95 (255.97 con costes indirectos) = 3967.54
Hormigón armado HA-25N/mm2, consistencia plástica, Tmáx. 20 mm. para ambiente normal, elaborado en central, en muro de 25 cm. de espesor, incluso armadura (60 kg/m3), encofrado y desencofrado con tablero aglomerado a dos caras, vertido por medios manuales, vibrado y colocado. Según normas NTE-CCM , EHE-08 y CTE-SE-C.

| Código | Ud | Descripción | Rendimiento | Precio | Importe |
|---|---|---|---|---|---|
| E04MEM020 | m2 | ENCOF. TABL. AGLOM. MUROS 2CARAS 3,00m. (10/11/2000) | 4 | 27.36 | 109.44 |
| E04MM010 | m3 | HORMIGÓN HA-25. CIMIENTOS Y LOSAS | 1.05 | 76.49 | 80.31 |
| E04AB020 | kg | ACERO CORRUGADO B 500 S | 60 | 1.02 | 61.20 |
|  |  | Total |  |  | 250.95 |

Claves: central, desencofrante, manual, norma, encofrar, cara, hormigón, armadura, ambiente, vibración, consistencia, colocación, plástico, tablero, aglomerado, vertedero, medio, elaboración, muro

| Medición | Uds. | Largo | Ancho | Alto | Parcial |
|---|---|---|---|---|---|
| Murete perimetral | 1 | 26.2 | 0.25 | 0.9 | 5.90 |
| Solera | 1 | 8 | 6 | 0.2 | 9.60 |
| Total |  |  |  |  | 15.5 |

###### U.06.01.02.02 ESTRUCTURA (10/11/2000)
Importe: 2510.29

**E05AAL005** kg ACERO S275 EN ESTRUCTURA SOLDADA
1961.66 kg × 1.2 (1.22 con costes indirectos) = 2393.23

| Medición | Uds. | Largo | Alto | Parcial |
|---|---|---|---|---|
| Pilares | 288.252 |  |  | 288.25 |
|  | 336.294 |  |  | 336.29 |
| Cercha | 345.58683 |  |  | 345.59 |
| Correas de cubierta | 5 | 8.1 | 4.65 | 188.33 |
| Estructura peto perimetral | 3 | 1.1 | 11.6 | 38.28 |
|  | 3 | 0.5 | 11.6 | 17.40 |
|  | 2 | 8.26 | 11.6 | 191.63 |
|  | 2 | 6.26 | 11.6 | 145.23 |
| Entramado de fachada O | 3 | 6.1 | 3.86 | 70.64 |
| Entramado de fachada N | 3 | 8.1 | 3.86 | 93.80 |
| Entramado de fachada S | 3 | 8.1 | 3.86 | 93.80 |
| Entramado de fachada E | 3 | 6.1 | 3.86 | 70.64 |
| Puertas y ventanas | 2 | 2.1 | 11.6 | 48.72 |
|  | 1 | 2.85 | 11.6 | 33.06 |
| Total |  |  |  | 1961.66 |

**E05AP01020** ud PLAC.ANCLAJ.S275 30x30x2,0cm (10/11/2000)
6 ud × 19.13 (19.51 con costes indirectos) = 117.06
Placa de anclaje de acero S275 en perfil plano, de dimensiones 30x30x2,0 cm. con cuatro garrotas de acero corrugado de 12 mm. de diámetro y 452+117 mm. de longitud total, soldadas, i/taladro central, colocada. Según NTE y CTE-DB-SE-A.

| Código | Ud | Descripción | Rendimiento | Precio | Importe |
|---|---|---|---|---|---|
| O01OB130 | h | Oficial 1ª cerrajero (mano de obra; 08/08/2016) | 0.42 | 12.38 | 5.20 |
| O01OB140 | h | Ayudante cerrajero (mano de obra; 08/08/2016) | 0.42 | 12.07 | 5.07 |
| P13TP020 | kg | Palastro 30 mm. (material; 10/11/2000) | 12 | 0.64 | 7.68 |
| P03ACA080 | kg | Acero corrugado B 400 S/SD (material; 10/11/2000) | 1.6 | 0.58 | 0.93 |
| P01DW090 | ud | Pequeño material tipo tres | 0.12 | 1.1 | 0.13 |
| M12O010 | h | Equipo oxicorte (maquinaria; 10/11/2000) | 0.05 | 2.36 | 0.12 |
|  |  | Total |  |  | 19.13 |

Claves: perfil, dimensión, placa, anclaje, acero, central, plano, colocación, soldadura, diámetro, corrugado

| Medición | Uds. | Parcial |
|---|---|---|
| Placa base | 6 | 6.00 |
| Total |  | 6 |

###### U.06.01.02.03 CERRAMIENTO (10/11/2000)
Importe: 8148.31

**E07HC120** m2 P.SANDW.VERT.CHAPA PREL-50 I/REMATES. (10/11/2000)
115.29 m2 × 62.85 (64.11 con costes indirectos) = 7391.24
Cerramiento en fachada de panel vertical formado por 2 láminas de acero prelacado en perfil comercial de 0,6 mm. de espesor, y núcleo central de espuma de poliuretano de 40 kg./m3. con un espesor total de 5 cm. sobre estructura auxiliar metálica, i/p.p. de solapes, tapajuntas, accesorios de fijación, limahoyas, cumbrera, remates laterales, encuentros de chapa prelacada de 0,6 mm. y 50 cm. desarrollo medio, incluso medios auxiliares. Según NTE-QTG. Medido en verdadera magnitud, deduciendo huecos superiores a 1 m2.

| Código | Ud | Descripción | Rendimiento | Precio | Importe |
|---|---|---|---|---|---|
| O01OA030 | h. | Oficial primera | 0.38 | 12.38 | 4.70 |
| O01OA050 | h. | Ayudante | 0.38 | 12.07 | 4.59 |
| P04SA020 | m2 | P.sand-vert a.prelac+PUR+a.prelac.50mm (material; 10/11/2000) | 1.15 | 30.68 | 35.28 |
| P04FAV085 | ud | Pié angular gav 1,5 mm. (material; 10/11/2000) | 4 | 1.22 | 4.88 |
| P04FAV086 | ud | Tornillo p/pié (material; 10/11/2000) | 4 | 0.1 | 0.40 |
| P04FAV090 | m | Perfil secundario T galv 1,5 mm. (material; 10/11/2000) | 2.1 | 1.97 | 4.14 |
| P04FAV095 | m | Perfil primario L galv 1,5 mm. (material; 10/11/2000) | 2.1 | 1.84 | 3.86 |
| P05CGP310 | m | Remate ac.prelac. a=50cm e=0,6mm (material; 10/11/2000) | 0.46 | 10.41 | 4.79 |
| P05CW010 | ud | Tornillería y pequeño material | 1.24 | 0.17 | 0.21 |
|  |  | Total |  |  | 62.85 |

Claves: poliuretano, cumbrera, remate, limahoya, cerramiento, medio, metal, hueco, tapajunta, central, solape, laca, medición, auxiliar, fijación, lateral, vertedero, fachada, chapa, espuma, estructura, desarrollar, acero, perfil, núcleo, panel, lámina, vertical, comercial, accesorio

| Medición | Uds. | Largo | Alto | Parcial |
|---|---|---|---|---|
| Fachada N | 1 | 8.65 | 3.95 | 34.17 |
| Fachada O | 1 | 6.65 | 3.95 | 26.27 |
| fachada S | 1 | 8.65 | 3.95 | 34.17 |
| Fachada E | 1 | 6.65 | 3.95 | 26.27 |
| Deducir carpinteria | -1 | 2.66 | 2.1 | -5.59 |
| Total |  |  |  | 115.29 |

**E09ISD1800** m. REMATE CHAPA GALVANIZA.0,6 D=500
30.48 m. × 13.06 (13.32 con costes indirectos) = 405.99
Remate de chapa de acero de 0,6 mm. de espesor en perfil comercial galvanizado por ambas caras, de 1000 mm. de desarrollo en formación de albardilla, remate de cubiertas o canalones, i/p.p. de solapes, accesorios de fijación, juntas de estanqueidad, totalmente instalado, i/medios auxiliares y elementos de seguridad, s/NTE-QTG-9, 10 y 11. Medido en verdadera magnitud.

| Código | Ud | Descripción | Rendimiento | Precio | Importe |
|---|---|---|---|---|---|
| O01OA030 | h. | Oficial primera | 0.25 | 12.38 | 3.10 |
| O01OA050 | h. | Ayudante | 0.25 | 12.07 | 3.02 |
| P05CGG230 | m. | Remate ac.galvaniz. a=50cm e=0,6mm (material) | 1.15 | 5.95 | 6.84 |
| P05CW010 | ud | Tornillería y pequeño material | 0.6 | 0.17 | 0.10 |
|  |  | Total |  |  | 13.06 |

Claves: remate, acero, perfil, comercial, galvanizar, cara, cumbrera, seguridad, solape, desarrollar, lateral, estanquidad, lima, chapa, auxiliar, junta, fijación, accesorio, medición

| Medición | Uds. | Largo | Parcial |
|---|---|---|---|
| Albardilla | 2 | 6.62 | 13.24 |
| Albardilla | 2 | 8.62 | 17.24 |
| Total |  |  | 30.48 |

**E09ISJ010111** m. BABERO CHAPA PLEGADA DE ACERO LACADO (21/02/2007)
26.2 m. × 13.14 (13.4 con costes indirectos) = 351.08
Babero con plancha de zinc de 40 cm. desarrollo en encuentros de faldones de tejas con paramentos verticales, incluso apertura de rozas, corte preparación y recibido del zinc y parte proporcional de solapes, según NTE/QTT-21. Medido en verdadera magnitud.

| Código | Ud | Descripción | Rendimiento | Precio | Importe |
|---|---|---|---|---|---|
| O01OA030 | h. | Oficial primera | 0.4 | 12.38 | 4.95 |
| O01OA070 | h. | Peón ordinario | 0.4 | 11.97 | 4.79 |
| P05PW095111 | m2 | chapa plegada (material; 21/02/2007) | 0.46 | 7.4 | 3.40 |
|  |  | Total |  |  | 13.14 |

Claves: plancha, zinc, desarrollar, faldón, teja, paramento, corte, babero, solape, medición, roza, vertical, preparación

| Medición | Uds. | Largo | Parcial |
|---|---|---|---|
| Murete perimetral | 1 | 26.2 | 26.20 |
| Total |  |  | 26.2 |

###### U.06.01.02.04 CUBIERTA (10/11/2000)
Importe: 1883.68

**E09IMP070** m2 CUB.PANEL CHAPA PRELA.-50 E.POL. (10/11/2000)
57.06 m2 × 30.39 (31 con costes indirectos) = 1768.86
Cubierta formada por panel de chapa de acero en perfil comercial, con 2 láminas prelacadas de 0,6 mm. con núcleo de espuma de poliuretano de 40 kg./m3. con un espesor total de 50 mm. sobre correas metálicas, i/p.p. de solapes, accesorios de fijación, juntas de estanqueidad, medios auxiliares y elementos de seguridad, s/NTE-QTG-8. Medido en verdadera magnitud.

| Código | Ud | Descripción | Rendimiento | Precio | Importe |
|---|---|---|---|---|---|
| O01OA030 | h. | Oficial primera | 0.23 | 12.38 | 2.85 |
| O01OA050 | h. | Ayudante | 0.23 | 12.07 | 2.78 |
| P05WTA110 | m2 | P.sand-cub a.prelac+PUR+a.prelac 50mm (material; 10/11/2000) | 1.15 | 21.38 | 24.59 |
| P05CW010 | ud | Tornillería y pequeño material | 1 | 0.17 | 0.17 |
|  |  | Total |  |  | 30.39 |

Claves: estanquidad, fijación, accesorio, junta, medición, auxiliar, seguridad, metal, correa, solape, laca, perfil, lámina, panel, poliuretano, acero, espuma, núcleo, medio, chapa, cubierta, comercial

| Medición | Uds. | Largo | Ancho | Parcial |
|---|---|---|---|---|
| Cubierta | 1 | 8.62 | 6.62 | 57.06 |
| Total |  |  |  | 57.06 |

**E09ISD1800** m. REMATE CHAPA GALVANIZA.0,6 D=500
8.62 m. × 13.06 (13.32 con costes indirectos) = 114.82

| Medición | Uds. | Largo | Parcial |
|---|---|---|---|
| Canalón chapa plegada | 1 | 8.62 | 8.62 |
| Total |  |  | 8.62 |

###### U.06.01.02.05 CARPINTERÍA (20/10/2009)
Importe: 488.83

**E15CPL2702111** ud P.CHAPA LISA 2H.260x200 . (20/10/2009)
1 ud × 287.34 (293.09 con costes indirectos) = 293.09
Puerta de chapa lisa de 2 hojas de 130x210 cm. c/u , realizada con doble chapa de acero galvanizado de 1 mm. de espesor, rigidizadores con perfiles de acero conformado en frío, herrajes de colgar, cerradura con manillón de nylon, cerco de perfil de acero conformado en frío con garras para recibir a la obra, acabado con capa de pintura epoxi polimerizada al horno, elaborada en taller, ajuste y fijación en obra.

| Código | Ud | Descripción | Rendimiento | Precio | Importe |
|---|---|---|---|---|---|
| O01OB130 | h | Oficial 1ª cerrajero | 0.45 | 12.38 | 5.57 |
| O01OB140 | h | Ayudante cerrajero | 0.45 | 12.07 | 5.43 |
| P13CP170222 | ud | Puerta chapa lisa 2 H. 260x210 p.epoxi (material; 20/10/2009) | 1 | 276.34 | 276.34 |
|  |  | Total |  |  | 287.34 |

Claves: galvanizar, doble, chapa, pan, cierre, pánico, herraje, perfil, frío, conformado, acero, cerco, panel, puerta, rigidizador, nylon, capa, hoja, cerrajería, garra, pintura, epoxi, liso, albañil, taller, fijación, colgar, horno, ajustar, elaboración

| Medición | Uds. | Parcial |
|---|---|---|
| Puerta de entrada | 1 | 1.00 |
| Total |  | 1 |

**E15CPLR9060** m2 REJILLA DE VENTILACIÓN (20/07/2016)
0.54 m2 × 355.38 (362.49 con costes indirectos) = 195.74
Rejilla de ventilación encastrada en cerramiento eterior, con rejilla de lamas y marco perimetral, todo ello en acero galvanizado, acabado de pintura epoxi polimerizada al horno, elaborada en taller, ajuste y fijación en obra.

| Código | Ud | Descripción | Rendimiento | Precio | Importe |
|---|---|---|---|---|---|
| O01OB130 | h | Oficial 1ª cerrajero | 0.65 | 12.38 | 8.05 |
| O01OB140 | h | Ayudante cerrajero | 0.65 | 12.07 | 7.85 |
| P13CPLR9060 | m2 | Rejilla ventilación galv+ p.epoxi (material; 20/07/2016) | 1 | 339.48 | 339.48 |
|  |  | Total |  |  | 355.38 |

Claves: galvanizar, doble, chapa, pan, cierre, pánico, herraje, perfil, frío, conformado, acero, cerco, panel, puerta, rigidizador, nylon, capa, hoja, cerrajería, garra, pintura, epoxi, liso, albañil, taller, fijación, colgar, horno, ajustar, elaboración

| Medición | Uds. | Largo | Ancho | Parcial |
|---|---|---|---|---|
| Rejilla de ventilación | 1 | 0.9 | 0.6 | 0.54 |
| Total |  |  |  | 0.54 |

#### U.06.02 PASO INFERIOR (31/01/2000)
Importe: 122650.7

**U01EZ050** m3 EXCAV. ZANJAS Y POZOS MEDIOS MECÁN.
1146.59 m3 × 5.92 (6.04 con costes indirectos) = 6925.40

| Medición | Uds. | Largo | Parcial |
|---|---|---|---|
| S/med.aux. |  |  |  |
|  | 1 | 1146.59 | 1146.59 |
| Total |  |  | 1146.59 |

**E02BZ011** m3 RELLENO LOCALIZADO ZANJA MAT.SELECC EXCAV.
962.23 m3 × 3.97 (4.05 con costes indirectos) = 3897.03

| Medición | Uds. | Largo | Parcial |
|---|---|---|---|
| S/med.aux. |  |  |  |
|  | 1 | 962.23 | 962.23 |
| Total |  |  | 962.23 |

**U01NO001** m2 TABLESTACADO METALICO
259.9 m2 × 61.02 (62.24 con costes indirectos) = 16176.18

| Medición | Uds. | Largo | Parcial |
|---|---|---|---|
| S/med.aux. |  |  |  |
|  | 1.25 | 207.92 | 259.90 |
| Total |  |  | 259.9 |

**U05LPI100** m PASO INF. PREFABRICADO ALIGERADO DE 12X5,5M (30/10/2001)
14.4 m × 3796.7 (3872.63 con costes indirectos) = 55765.87
Paso Inferior prefabricado aligerado, formado por muros prefabricados en alzados y vigas prefabricadas doble T en losa superior, encofrado perdido, según planos de proyecto. Dispuesto sobre zapata de hormigón armado ejecutada in-situ, sin incluir esta. Incluso transporte y colocación en obra, sujección durante la ejecución de las zapatas, y disposición de las vigas prefabricadas, así como p.p. de todos los elementos y medios auxiliares necesarios para su correcta ejecución, completamente terminado y probado.

| Código | Ud | Descripción | Rendimiento | Precio | Importe |
|---|---|---|---|---|---|
| O01OA020 | h | Capataz | 7 | 12.58 | 88.06 |
| O01OA030 | h. | Oficial primera | 10 | 12.38 | 123.80 |
| O01OA070 | h. | Peón ordinario | 12 | 11.97 | 143.64 |
| M02GE020 | h. | Grúa telescópica autoprop. 25 t. | 10 | 50.1 | 501.00 |
| P03CM615 | m2 | Muro prefabricado de HA en laterales de P.I. (material; 16/09/2011) | 12.7 | 172.27 | 2187.83 |
| P03CT351 | u | Viga TT p.p.v=60cm.c=119cm.L=12,24m (material; 25/08/2016) | 0.85 | 750.1 | 637.59 |
| 258.900.03 | m2 | Placa de encofrado perdido de 5 cm de espesor (material; 30/10/2001) | 10.54 | 10.89 | 114.78 |
|  |  | Total |  |  | 3796.7 |

Claves: aceptar, carga, prefabricado, armadura, plataforma, horizontal, acero, paramento, vertical, muro, apoyo, geotextil, fabricación, encofrar, hormigón, cimiento, relleno, filtro, trasdosado, tubería, terminación, corrugado, tensión, terreno, PVC, drenaje

| Medición | Uds. | Largo | Parcial |
|---|---|---|---|
| Paso Inferior | 1 | 14.4 | 14.40 |
| Total |  |  | 14.4 |

**E04GA102** m3 HORMIGÓN HNE-15 (15/09/2011)
42.35 m3 × 68.59 (69.96 con costes indirectos) = 2962.81
Hormigón en masa HM-15 N/mm2 T.máx. 40mm., elaborado en central en relleno de zapatas, zanjas de cimentación y vigas riostra, i/vertido, vibrado y colocación, completamente terminado.

| Código | Ud | Descripción | Rendimiento | Precio | Importe |
|---|---|---|---|---|---|
| O01OA070 | h. | Peón ordinario | 1.02 | 11.97 | 12.21 |
| P01HM015 | m3 | Hormigón HNE-15/P/20 central | 1 | 56.38 | 56.38 |
|  |  | Total |  |  | 68.59 |

| Medición | Uds. | Largo | Parcial |
|---|---|---|---|
| S/med.aux. |  |  |  |
|  | 1 | 42.35 | 42.35 |
| Total |  |  | 42.35 |

**E05CH052** m3 HORMIGÓN HA-30 (31/01/2000)
141.98 m3 × 90.61 (92.42 con costes indirectos) = 13121.79
Hormigón HA-30/P/20/IIa elaborado en central, incluso vertido manual, vibrado y colocado, completamente terminado.

| Código | Ud | Descripción | Rendimiento | Precio | Importe |
|---|---|---|---|---|---|
| O01OA020 | h | Capataz | 0.05 | 12.58 | 0.63 |
| O01OA030 | h. | Oficial primera | 0.25 | 12.38 | 3.10 |
| O01OA070 | h. | Peón ordinario | 0.25 | 11.97 | 2.99 |
| M11HV040 | h. | Aguja neumática s/compresor D=80mm. (maquinaria; 31/01/2000) | 0.2 | 0.79 | 0.16 |
| M06CM030 | h. | Compre.port.diesel m.p. 5 m3/min | 0.2 | 3.45 | 0.69 |
| M01HA010 | h. | Autob.hormig.h.40 m3,pluma<=32m. | 0.05 | 101.4 | 5.07 |
| P01HA030 | m3 | Hormigón HA-30/P/20/IIa central (material; 06/10/2011) | 1.02 | 71.34 | 72.77 |
| M07W110 | m3 | km transporte hormigón | 30.6 | 0.17 | 5.20 |
|  |  | Total |  |  | 90.61 |

Claves: muro, armadura, vibración, curado, terminación, hormigón

| Medición | Uds. | Largo | Parcial |
|---|---|---|---|
| S/med.aux. |  |  |  |
|  | 1 | 141.98 | 141.98 |
| Total |  |  | 141.98 |

**E06EO101** m2 ENCOFRADO OCULTO EN PARAMENTOS PLANOS Y DESENCOF.
83.84 m2 × 13.68 (13.95 con costes indirectos) = 1169.57

| Medición | Uds. | Largo | Parcial |
|---|---|---|---|
| S/med.aux. |  |  |  |
|  | 1 | 83.84 | 83.84 |
| Total |  |  | 83.84 |

**E06EO102** m2 ENCOFRADO VISTO EN PARAMENTOS PLANOS Y DESENCOF. (31/01/2000)
7.56 m2 × 17.21 (17.55 con costes indirectos) = 132.68
m2 de encofrado visto en paramentos planos, en cimientos y alzados, incluso desencofrado.

| Código | Ud | Descripción | Rendimiento | Precio | Importe |
|---|---|---|---|---|---|
| O01OA020 | h | Capataz | 0.2 | 12.58 | 2.52 |
| O01OA030 | h. | Oficial primera | 0.2 | 12.38 | 2.48 |
| O01OA070 | h. | Peón ordinario | 0.4 | 11.97 | 4.79 |
| M02JA003 | h | Camión 10 T. basculante | 0.073 | 26.61 | 1.94 |
| M13EF040 | m. | Fleje para encofrado metálico | 0.5 | 0.26 | 0.13 |
| M13EF020 | m2 | Encof.panel metal.5/10 m2. 50 p. | 1 | 2.29 | 2.29 |
| P01EB010 | m3 | Tablón pino 2,50/5,50x205x76 | 0.015 | 133.77 | 2.01 |
| P03AA120 | kg | Alambre de atar d=2 mm B 500 S (material; 23/09/2011) | 0.12 | 0.81 | 0.10 |
| P01UC030 | kg | Puntas 20x100 | 0.11 | 6.43 | 0.71 |
| P22DE556 | kg | Desencofrante cualquier encofrado | 0.15 | 1.61 | 0.24 |
|  |  | Total |  |  | 17.21 |

| Medición | Uds. | Largo | Parcial |
|---|---|---|---|
| S/med.aux. |  |  |  |
|  | 1 | 7.56 | 7.56 |
| Total |  |  | 7.56 |

**E06EO200** m2 ENCOFRADO PERDIDO EN TABLERO DE PUENTE (30/10/2001)
151.78 m2 × 18.22 (18.58 con costes indirectos) = 2820.07
Placas de encofrado perdido de prelosa dispuestas entre vigas.

| Código | Ud | Descripción | Rendimiento | Precio | Importe |
|---|---|---|---|---|---|
| O01OA030 | h. | Oficial primera | 0.175 | 12.38 | 2.17 |
| O01OA070 | h. | Peón ordinario | 0.175 | 11.97 | 2.09 |
| 258.900.03 | m2 | Placa de encofrado perdido de 5 cm de espesor | 1 | 10.89 | 10.89 |
| M510310 | h | Grúa sobre camión 130 t (maquinaria; 02/12/2004) | 0.02 | 153.52 | 3.07 |
|  |  | Total |  |  | 18.22 |

| Medición | Uds. | Largo | Parcial |
|---|---|---|---|
| S/med.aux. |  |  |  |
|  | 1 | 151.78 | 151.78 |
| Total |  |  | 151.78 |

**E04AB020** kg ACERO CORRUGADO B 500 S
6126.04 kg × 1.02 (1.04 con costes indirectos) = 6371.08

| Medición | Uds. | Largo | Parcial |
|---|---|---|---|
| S/med.aux. |  |  |  |
|  | 1 | 6126.04 | 6126.04 |
| Total |  |  | 6126.04 |

**U03IP500** m IMPOSTA DE HORMIGÓN PREFABRICADA (21/01/2003)
26.88 m × 46.85 (47.79 con costes indirectos) = 1284.60
Imposta de hormigón prefabricada

| Código | Ud | Descripción | Rendimiento | Precio | Importe |
|---|---|---|---|---|---|
| O01OA030 | h. | Oficial primera | 0.7 | 12.38 | 8.67 |
| O01OA060 | h. | Peón especializado | 1.6 | 12.02 | 19.23 |
| M02GE010 | h. | Grúa telescópica autoprop. 20 t. (maquinaria; 23/09/2011) | 0.03 | 43.84 | 1.32 |
| A06HC020 | m3 | HORMIGÓN HNE-20 | 0.079 | 71.18 | 5.62 |
| P05LAG500 | m | Imposta prefabricada (material; 16/09/2011) | 1 | 12.01 | 12.01 |
|  |  | Total |  |  | 46.85 |

| Medición | Uds. | Largo | Parcial |
|---|---|---|---|
| S/med.aux. |  |  |  |
|  | 1 | 26.88 | 26.88 |
| Total |  |  | 26.88 |

**E6900101** m2 IMPERMEABILIZAC. ASFÁLT. TRASDÓS (06/02/2002)
234.72 m2 × 5.68 (5.79 con costes indirectos) = 1359.03
Impermeabilización asfáltica en trasdós de muros, estribos y losa, terminada

| Código | Ud | Descripción | Rendimiento | Precio | Importe |
|---|---|---|---|---|---|
| O01OA030 | h. | Oficial primera | 0.025 | 12.38 | 0.31 |
| O01OA060 | h. | Peón especializado | 0.25 | 12.02 | 3.01 |
| P214501 | kg | Pintura bituminosa (material; 06/02/2002) | 2.25 | 1.05 | 2.36 |
|  |  | Total |  |  | 5.68 |

| Medición | Uds. | Largo | Alto | Parcial |
|---|---|---|---|---|
| Cimientos | 1 | 51.84 |  | 51.84 |
| Alzados | 2 | 14.4 | 6.35 | 182.88 |
| Total |  |  |  | 234.72 |

**U05LAR010** m3 RELLENO FILTRANTE TRASDÓS MURO H.A. (12/02/2004)
158.4 m3 × 20.86 (21.28 con costes indirectos) = 3370.75
Relleno de material filtrante, con árido rodado clasificado <25 mm., en trasdós de muro de hormigón armado, de espesor 1 m., compactado al 100 % del proctor normal con medios de compactación estáticos y dinámicos, incluso rasanteado, terminado.

| Código | Ud | Descripción | Rendimiento | Precio | Importe |
|---|---|---|---|---|---|
| O01OA020 | h | Capataz | 0.05 | 12.58 | 0.63 |
| O01OA070 | h. | Peón ordinario | 0.1 | 11.97 | 1.20 |
| P01AD200 | t. | Árido rodado clasificado < 25 mm (material) | 2 | 6.74 | 13.48 |
| M07W010 | t. | km transporte áridos (maquinaria) | 40 | 0.11 | 4.40 |
| M08RL010 | h. | Rodillo vibrante manual tándem 800 kg. | 0.045 | 4.14 | 0.19 |
| M08RN020 | h. | Rodillo vibrante autopropuls.mixto 7 t. (maquinaria; 05/08/2016) | 0.018 | 28.64 | 0.52 |
| M05RN010 | h. | Retrocargadora neumáticos 50 CV | 0.018 | 24.67 | 0.44 |
|  |  | Total |  |  | 20.86 |

Claves: estático, rodar, relleno, hormigón, filtro, trasdosado, clasificación, compacto, próctor, medio, muro, terminación, material, armadura

| Medición | Uds. | Largo | Ancho | Alto | Parcial |
|---|---|---|---|---|---|
| PASO INFERIOR | 2 | 14.4 | 1 | 5.5 | 158.40 |
| Total |  |  |  |  | 158.4 |

**U05LAG010** m2 LÁMINA GEOTEXTIL 115 gr/m2 MURO H.A. (31/01/2000)
158.4 m2 × 2.87 (2.93 con costes indirectos) = 464.11
Lámina geotextil no tejida, compuesta por filamentos de propileno unidos por agujeteado y posterior calandrado, con un gramaje de 115 gr/m2, colocada mediante fijación mecánica en trasdós de muros de hormigón masa, completamente terminado.

| Código | Ud | Descripción | Rendimiento | Precio | Importe |
|---|---|---|---|---|---|
| O01OA070 | h. | Peón ordinario | 0.15 | 11.97 | 1.80 |
| P06BG066 | m2 | Fieltro geotextil Danofelt PP-115 (material; 31/01/2000) | 1 | 1.07 | 1.07 |
|  |  | Total |  |  | 2.87 |

Claves: muro, mecánico, filamento, unión, compuesto, tejido, gramaje, lámina, colocación, fijación, trasdosado, hormigón, terminación, masa, geotextil

| Medición | Uds. | Largo | Ancho | Alto | Parcial |
|---|---|---|---|---|---|
| PASO INFERIOR | 2 | 14.4 | 1.1 | 5 | 158.40 |
| Total |  |  |  |  | 158.4 |

**U05LAD010** m DREN PVC ABOVEDADO D= 160 MM MURO H.A. (12/02/2004)
28.8 m × 5.72 (5.83 con costes indirectos) = 167.90
Tubería corrugada de PVC abovedada, ranurada, de diámetro 160 mm. en trasdós de muros de hormigón armado, incluso preparación de la superficie de asiento, compactación y nivelación, terminado.

| Código | Ud | Descripción | Rendimiento | Precio | Importe |
|---|---|---|---|---|---|
| O01OA020 | h | Capataz | 0.02 | 12.58 | 0.25 |
| O01OA030 | h. | Oficial primera | 0.06 | 12.38 | 0.74 |
| O01OA070 | h. | Peón ordinario | 0.06 | 11.97 | 0.72 |
| M08RB020 | h. | Bandeja vibrante de 300 kg. | 0.06 | 4.19 | 0.25 |
| P02RVA030 | m | T dren.PVC corr.simpl.abov SN2 D=160mm (material; 12/02/2004) | 1.01 | 3.72 | 3.76 |
|  |  | Total |  |  | 5.72 |

Claves: preparación, terminación, ranura, superficie, nivel, trasdosado, asiento, corrugado, drenaje, compacto, muro, PVC, diámetro, tubería, hormigón

| Medición | Uds. | Largo | Parcial |
|---|---|---|---|
| PASO INFERIOR | 2 | 14.4 | 28.80 |
| Total |  |  | 28.8 |

**U063.698.01** m PRETIL METALICO PMC2/10a (18/11/2004)
26.88 m × 149.97 (152.97 con costes indirectos) = 4111.83
Pretil tipo PMC2/10a segun norma UNE 1317 de nivel de contención H3 fabricada mediante acero galvanizado en caliente, de poste rectangular, para protección de puentes y pasos elevados de peatones, de 1,00 m. de altura, incluso poste, 2 perfiles 140x100 mm. y 1 perfil de 100x100 mm. de 4 y 3 mm. de espesor respectivamente, casquillos, terminales y placa de anclaje, instalada.

| Código | Ud | Descripción | Rendimiento | Precio | Importe |
|---|---|---|---|---|---|
| O01OA030 | h. | Oficial primera | 0.3 | 12.38 | 3.71 |
| O01OA050 | h. | Ayudante | 0.6 | 12.07 | 7.24 |
| O01OA070 | h. | Peón ordinario | 0.6 | 11.97 | 7.18 |
| P04.001.05 | ud | Poste rect. acero inox. 1,00 m. (material; 10/12/2008) | 1.25 | 40.44 | 50.55 |
| P04.001.01 | m | Perfil 140x100x4 mm. (material; 10/12/2008) | 2 | 16.04 | 32.08 |
| P04.001.02 | m | Perfil 100x100x3 mm. (material; 10/12/2008) | 1 | 11.17 | 11.17 |
| P04.001.06 | ud | Terminal barandilla metálica (material; 18/11/2004) | 2 | 13.24 | 26.48 |
| P04.001.04 | ud | Placa de anclaje (material; 10/12/2008) | 1.25 | 9.25 | 11.56 |
|  |  | Total |  |  | 149.97 |

| Medición | Uds. | Largo | Parcial |
|---|---|---|---|
| paso inferior | 2 | 13.44 | 26.88 |
| Total |  |  | 26.88 |

**U063PC1** ud PRUEBA DE CARGA (24/08/2016)
1 ud × 2500 (2550 con costes indirectos) = 2550.00
Prueba de carga de paso Inferior.

| Código | Ud | Descripción | Rendimiento | Precio | Importe |
|---|---|---|---|---|---|
| U06301PC | ud | Prueba de carga para el Paso Inferior (24/08/2016) | 1 | 2500 | 2500.00 |
|  |  | Total |  |  | 2500 |

#### U.06.03 MUROS (31/01/2000)
Importe: 294449.87

**U01EZ050** m3 EXCAV. ZANJAS Y POZOS MEDIOS MECÁN.
2224.7 m3 × 5.92 (6.04 con costes indirectos) = 13437.19

| Medición | Uds. | Largo | Parcial |
|---|---|---|---|
| S/med.aux. |  |  |  |
| MUROS | 1 | 2224.7 | 2224.70 |
| Total |  |  | 2224.7 |

**E02BZ011** m3 RELLENO LOCALIZADO ZANJA MAT.SELECC EXCAV.
1824.77 m3 × 3.97 (4.05 con costes indirectos) = 7390.32

| Medición | Uds. | Largo | Parcial |
|---|---|---|---|
| S/med.aux. |  |  |  |
| MUROS | 1 | 1824.77 | 1824.77 |
| Total |  |  | 1824.77 |

**U01NO001** m2 TABLESTACADO METALICO
594.05 m2 × 61.02 (62.24 con costes indirectos) = 36973.67

| Medición | Uds. | Largo | Parcial |
|---|---|---|---|
| S/med.aux. |  |  |  |
| MUROS | 1.3 | 456.96 | 594.05 |
| Total |  |  | 594.05 |

**U05LHP103** m2 ALZADO MURO H.A. PREFABRICADO h<3 m.
360.33 m2 × 84.27 (85.96 con costes indirectos) = 30973.97
Alzado prefabricado de muro de hormigón armado de altura inferior o igual a 3 m, fabricado con hormigón HA-35 y acero B 500 S, dispuesto sobre zapata de hormigón armado ejecutada in-situ. Incluso transporte y colocación en obra, sujección durante la ejecución de las zapatas, y prueba posterior de su correcta ejecución, completamente terminado y probado.

| Código | Ud | Descripción | Rendimiento | Precio | Importe |
|---|---|---|---|---|---|
| O01OA020 | h | Capataz | 0.04 | 12.58 | 0.50 |
| O01OA030 | h. | Oficial primera | 0.17 | 12.38 | 2.10 |
| O01OA070 | h. | Peón ordinario | 0.5 | 11.97 | 5.99 |
| M02GE020 | h. | Grúa telescópica autoprop. 25 t. | 0.17 | 50.1 | 8.52 |
| P03CM610 | m2 | Muro prefabricado de HA h=<3 m (material; 12/09/2011) | 1 | 50.33 | 50.33 |
| M07W095 | m2 | Transporte alzados prefabricados (maquinaria; 12/09/2011) | 1 | 16.83 | 16.83 |
|  |  | Total |  |  | 84.27 |

Claves: aceptar, carga, prefabricado, armadura, plataforma, horizontal, acero, paramento, vertical, muro, apoyo, geotextil, fabricación, encofrar, hormigón, cimiento, relleno, filtro, trasdosado, tubería, terminación, corrugado, tensión, terreno, PVC, drenaje

| Medición | Uds. | Largo | Parcial |
|---|---|---|---|
| S/med.aux. |  |  |  |
| MUROS | 1 | 360.33 | 360.33 |
| Total |  |  | 360.33 |

**U05LHP104** m2 ALZADO MURO H.A. PREFABRICADO h<4 m.
100.5 m2 × 91.06 (92.88 con costes indirectos) = 9334.44
Alzado prefabricado de muro de hormigón armado de altura inferior o igual a 4 m, fabricado con hormigón HA-35 y acero B 500 S, dispuesto sobre zapata de hormigón armado ejecutada in-situ. Incluso transporte y colocación en obra, sujección durante la ejecución de las zapatas, y prueba posterior de su correcta ejecución, completamente terminado y probado.

| Código | Ud | Descripción | Rendimiento | Precio | Importe |
|---|---|---|---|---|---|
| O01OA020 | h | Capataz | 0.05 | 12.58 | 0.63 |
| O01OA030 | h. | Oficial primera | 0.19 | 12.38 | 2.35 |
| O01OA070 | h. | Peón ordinario | 0.6 | 11.97 | 7.18 |
| M02GE020 | h. | Grúa telescópica autoprop. 25 t. | 0.19 | 50.1 | 9.52 |
| P03CM611 | m2 | Muro prefabricado de HA h=<4 m (material; 12/09/2011) | 1 | 54.55 | 54.55 |
| M07W095 | m2 | Transporte alzados prefabricados | 1 | 16.83 | 16.83 |
|  |  | Total |  |  | 91.06 |

Claves: aceptar, carga, prefabricado, armadura, plataforma, horizontal, acero, paramento, vertical, muro, apoyo, geotextil, fabricación, encofrar, hormigón, cimiento, relleno, filtro, trasdosado, tubería, terminación, corrugado, tensión, terreno, PVC, drenaje

| Medición | Uds. | Largo | Parcial |
|---|---|---|---|
| S/med.aux. |  |  |  |
| MUROS | 1 | 100.5 | 100.50 |
| Total |  |  | 100.5 |

**U05LHP105** m2 ALZADO MURO H.A. PREFABRICADO h<5 m.
172.04 m2 × 98.13 (100.09 con costes indirectos) = 17219.48
Alzado prefabricado de muro de hormigón armado de altura inferior o igual a 5 m, fabricado con hormigón HA-35 y acero B 500 S, dispuesto sobre zapata de hormigón armado ejecutada in-situ. Incluso transporte y colocación en obra, sujección durante la ejecución de las zapatas, y prueba posterior de su correcta ejecución, completamente terminado y probado.

| Código | Ud | Descripción | Rendimiento | Precio | Importe |
|---|---|---|---|---|---|
| O01OA020 | h | Capataz | 0.06 | 12.58 | 0.75 |
| O01OA030 | h. | Oficial primera | 0.21 | 12.38 | 2.60 |
| O01OA070 | h. | Peón ordinario | 0.7 | 11.97 | 8.38 |
| M02GE020 | h. | Grúa telescópica autoprop. 25 t. | 0.21 | 50.1 | 10.52 |
| P03CM612 | m2 | Muro prefabricado de HA h=<5 m (material; 12/09/2011) | 1 | 59.05 | 59.05 |
| M07W095 | m2 | Transporte alzados prefabricados | 1 | 16.83 | 16.83 |
|  |  | Total |  |  | 98.13 |

Claves: aceptar, carga, prefabricado, armadura, plataforma, horizontal, acero, paramento, vertical, muro, apoyo, geotextil, fabricación, encofrar, hormigón, cimiento, relleno, filtro, trasdosado, tubería, terminación, corrugado, tensión, terreno, PVC, drenaje

| Medición | Uds. | Largo | Parcial |
|---|---|---|---|
| S/med.aux. |  |  |  |
| MUROS | 1 | 172.04 | 172.04 |
| Total |  |  | 172.04 |

**U05LHP106** m2 ALZADO MURO H.A. PREFABRICADO h<6 m.
521.67 m2 × 105.57 (107.68 con costes indirectos) = 56173.43
Alzado prefabricado de muro de hormigón armado de altura inferior o igual a 6 m, fabricado con hormigón HA-35 y acero B 500 S, dispuesto sobre zapata de hormigón armado ejecutada in-situ. Incluso transporte y colocación en obra, sujección durante la ejecución de las zapatas, y prueba posterior de su correcta ejecución, completamente terminado y probado.

| Código | Ud | Descripción | Rendimiento | Precio | Importe |
|---|---|---|---|---|---|
| O01OA020 | h | Capataz | 0.07 | 12.58 | 0.88 |
| O01OA030 | h. | Oficial primera | 0.23 | 12.38 | 2.85 |
| O01OA070 | h. | Peón ordinario | 0.8 | 11.97 | 9.58 |
| M02GE020 | h. | Grúa telescópica autoprop. 25 t. | 0.23 | 50.1 | 11.52 |
| P03CM613 | m2 | Muro prefabricado de HA h=<6 m (material; 12/09/2011) | 1 | 63.91 | 63.91 |
| M07W095 | m2 | Transporte alzados prefabricados | 1 | 16.83 | 16.83 |
|  |  | Total |  |  | 105.57 |

Claves: aceptar, carga, prefabricado, armadura, plataforma, horizontal, acero, paramento, vertical, muro, apoyo, geotextil, fabricación, encofrar, hormigón, cimiento, relleno, filtro, trasdosado, tubería, terminación, corrugado, tensión, terreno, PVC, drenaje

| Medición | Uds. | Largo | Alto | Parcial |
|---|---|---|---|---|
| S/med.aux. |  |  |  |  |
| MUROS | 1 | 395.67 |  | 395.67 |
|  | 2 | 7.5 | 6 | 90.00 |
|  | 2 | 3 | 6 | 36.00 |
| Total |  |  |  | 521.67 |

**U05LHP107** m2 ALZADO MURO H.A. PREFABRICADO h<7 m.
191.15 m2 × 113.41 (115.68 con costes indirectos) = 22112.23
Alzado prefabricado de muro de hormigón armado de altura inferior o igual a 7 m, fabricado con hormigón HA-35 y acero B 500 S, dispuesto sobre zapata de hormigón armado ejecutada in-situ. Incluso transporte y colocación en obra, sujección durante la ejecución de las zapatas, y prueba posterior de su correcta ejecución, completamente terminado y probado.

| Código | Ud | Descripción | Rendimiento | Precio | Importe |
|---|---|---|---|---|---|
| O01OA020 | h | Capataz | 0.08 | 12.58 | 1.01 |
| O01OA030 | h. | Oficial primera | 0.25 | 12.38 | 3.10 |
| O01OA070 | h. | Peón ordinario | 0.9 | 11.97 | 10.77 |
| M02GE020 | h. | Grúa telescópica autoprop. 25 t. | 0.25 | 50.1 | 12.53 |
| P03CM614 | m2 | Muro prefabricado de HA h=<7 m (material; 12/09/2011) | 1 | 69.17 | 69.17 |
| M07W095 | m2 | Transporte alzados prefabricados | 1 | 16.83 | 16.83 |
|  |  | Total |  |  | 113.41 |

Claves: aceptar, carga, prefabricado, armadura, plataforma, horizontal, acero, paramento, vertical, muro, apoyo, geotextil, fabricación, encofrar, hormigón, cimiento, relleno, filtro, trasdosado, tubería, terminación, corrugado, tensión, terreno, PVC, drenaje

| Medición | Uds. | Largo | Parcial |
|---|---|---|---|
| S/med.aux. |  |  |  |
| MUROS | 1 | 191.15 | 191.15 |
| Total |  |  | 191.15 |

**E06HC020** m3 HORMIGÓN HNE-20
85.5 m3 × 71.18 (72.6 con costes indirectos) = 6207.30

| Medición | Uds. | Largo | Ancho | Alto | Parcial |
|---|---|---|---|---|---|
| S/med.aux. |  |  |  |  |  |
| MUROS | 1 | 79.41 |  |  | 79.41 |
|  | 2 | 7.5 | 2.9 | 0.1 | 4.35 |
|  | 2 | 3 | 2.9 | 0.1 | 1.74 |
| Total |  |  |  |  | 85.5 |

**E04MM010** m3 HORMIGÓN HA-25. CIMIENTOS Y LOSAS
387.33 m3 × 76.49 (78.02 con costes indirectos) = 30219.49

| Medición | Uds. | Largo | Ancho | Alto | Parcial |
|---|---|---|---|---|---|
| S/med.aux. |  |  |  |  |  |
| MUROS | 1 | 350.79 |  |  | 350.79 |
|  | 2 | 7.5 | 2.9 | 0.6 | 26.10 |
|  | 2 | 3 | 2.9 | 0.6 | 10.44 |
| Total |  |  |  |  | 387.33 |

**E04AB020** kg ACERO CORRUGADO B 500 S
22975.48 kg × 1.02 (1.04 con costes indirectos) = 23894.50

| Medición | Uds. | Largo | Parcial |
|---|---|---|---|
| S/med.aux. |  |  |  |
| MUROS | 1 | 20791.69 | 20791.69 |
|  | 1 | 1546.95 | 1546.95 |
|  | 61 | 10.44 | 636.84 |
| Total |  |  | 22975.48 |

**E06EO101** m2 ENCOFRADO OCULTO EN PARAMENTOS PLANOS Y DESENCOF.
469.3 m2 × 13.68 (13.95 con costes indirectos) = 6546.74

| Medición | Uds. | Largo | Alto | Parcial |
|---|---|---|---|---|
| S/med.aux. |  |  |  |  |
| MUROS | 1 | 440.74 |  | 440.74 |
|  | 2 | 20.8 | 0.6 | 24.96 |
|  | 2 | 3 | 0.6 | 3.60 |
| Total |  |  |  | 469.3 |

**E6900101** m2 IMPERMEABILIZAC. ASFÁLT. TRASDÓS
1776.78 m2 × 5.68 (5.79 con costes indirectos) = 10287.56

| Medición | Uds. | Largo | Parcial |
|---|---|---|---|
| Cimientos | 1 | 431.09 | 431.09 |
| Alzados |  |  |  |
| MUROS <3m | 1 | 360.33 | 360.33 |
| MUROS <4m | 1 | 100.5 | 100.50 |
| MUROS <5m | 1 | 172.04 | 172.04 |
| MUROS <6m | 1 | 521.67 | 521.67 |
| MUROS <7m | 1 | 191.15 | 191.15 |
| Total |  |  | 1776.78 |

**U05LAR010** m3 RELLENO FILTRANTE TRASDÓS MURO H.A.
379.8 m3 × 20.86 (21.28 con costes indirectos) = 8082.14

| Medición | Uds. | Largo | Ancho | Alto | Parcial |
|---|---|---|---|---|---|
| MURO 1 | 1 | 116.47 | 1 | 1 | 116.47 |
| MURO 2 | 1 | 96.47 | 1 | 1 | 96.47 |
| MURO 3 | 1 | 69.06 | 1 | 1 | 69.06 |
| MURO 4 | 1 | 77.8 | 1 | 1 | 77.80 |
| Muro in situ | 2 | 10 | 1 | 1 | 20.00 |
| Total |  |  |  |  | 379.8 |

**U05LAG010** m2 LÁMINA GEOTEXTIL 115 gr/m2 MURO H.A.
1671.12 m2 × 2.87 (2.93 con costes indirectos) = 4896.38

| Medición | Uds. | Largo | Ancho | Alto | Parcial |
|---|---|---|---|---|---|
| MURO 1 | 1 | 116.47 | 1.1 | 4 | 512.47 |
| MURO 2 | 1 | 96.47 | 1.1 | 4 | 424.47 |
| MURO 3 | 1 | 69.06 | 1.1 | 4 | 303.86 |
| MURO 4 | 1 | 77.8 | 1.1 | 4 | 342.32 |
| Muro in situ | 2 | 10 | 1.1 | 4 | 88.00 |
| Total |  |  |  |  | 1671.12 |

**U05LAD010** m DREN PVC ABOVEDADO D= 160 MM MURO H.A.
379.8 m × 5.72 (5.83 con costes indirectos) = 2214.23

| Medición | Uds. | Largo | Parcial |
|---|---|---|---|
| MURO 1 | 1 | 116.47 | 116.47 |
| MURO 2 | 1 | 96.47 | 96.47 |
| MURO 3 | 1 | 69.06 | 69.06 |
| MURO 4 | 1 | 77.8 | 77.80 |
| Muro in situ | 2 | 10 | 20.00 |
| Total |  |  | 379.8 |

**U05LAS100** m. MURO H.A. IN SITU hmax=2 m, hm=1,5 m. (31/01/2000)
20 m. × 183.43 (187.1 con costes indirectos) = 3742.00
Muro de hormigón armado hmax=2 m.(hmedia 1,5 m.), construido in situ, hormigón HA-25 y acero B 500 S, en terrenos con tensión admisible > 2 kg/cm2, y altura de terraplén ha=0, dimensiones de zapata 1,25x0,40 m., alzado 2,00x0,30 m., incluido encofrado, relleno filtrante en trasdós de muro de espesor 1 m., lámina de geotextil de gramaje 115 gr/m2, tubería de drenaje de PVC de D=160 mm. corrugado, completamente terminado.

| Código | Ud | Descripción | Rendimiento | Precio | Importe |
|---|---|---|---|---|---|
| A04GA102 | m3 | HORMIGÓN HNE-15 | 0.12 | 68.59 | 8.23 |
| A06EO102 | m2 | ENCOFRADO VISTO EN PARAMENTOS PLANOS Y DESENCOF. | 2 | 17.21 | 34.42 |
| A06EO101 | m2 | ENCOFRADO OCULTO EN PARAMENTOS PLANOS Y DESENCOF. (31/01/2000) | 2 | 13.68 | 27.36 |
| A04AB020 | kg | ACERO CORRUGADO B 500 S | 39.95 | 1.02 | 40.75 |
| A04MM010 | m3. | HORMIGÓN HA-25 EN CIMIENTOS Y LOSAS (21/01/2003) | 0.95 | 76.49 | 72.67 |
|  |  | Total |  |  | 183.43 |

Claves: terraplén, trasdosado, zapata, construcción, acero, armadura, aceptar, muro, dimensión, terreno, tensión, geotextil, hormigón, PVC, lámina, terminación, gramaje, tubería, drenaje, encofrar, corrugado, relleno, filtro

| Medición | Uds. | Largo | Parcial |
|---|---|---|---|
| s/ plano |  |  |  |
| lat_peatonal | 2 | 10 | 20.00 |
| Total |  |  | 20 |

**U15NAA010** m. BARAND.TRENZAMETAL BTL 2,00x0,90 m (28/09/2011)
33.4 m. × 139.27 (142.06 con costes indirectos) = 4744.80
Barandilla urbana modular de protección de peatones (Módulo 2,00 m. de long. y 0,90 m. de altura) formada por parte proporcional de un cuerpo de barandilla de 1,975x0,857 m., incorporando reja trenzada, bastidor en pletina de 50x8 mm., vierteaguas en angular de 35x35 mm. y pasamanos de media caña maciza, pies de anclaje tipo Trenzametal serie PBo similar(para atornillar o recibir en solera.), tornillería de acero zincado y roblones para ocultar los tornillos. Todo ello tratado mediante Sistema Dúplex; galvanizado con espesor mínimo de 70 micras de zinc, y lacado al horno con poliéster ferrotexturado (ferrita, gris acero o negro forja), i/montaje y colocación en obra.

| Código | Ud | Descripción | Rendimiento | Precio | Importe |
|---|---|---|---|---|---|
| O01OA030 | h. | Oficial primera | 0.29 | 12.38 | 3.59 |
| O01OA050 | h. | Ayudante | 0.29 | 12.07 | 3.50 |
| P29NAA010 | m. | Barand.Trenzametal BTL 2,00x0,90 m (material; 28/09/2011) | 1 | 132.18 | 132.18 |
|  |  | Total |  |  | 139.27 |

Claves: solera, caña, urbano, módulo, peatonal, barandilla, trenzado, refino, bastidor, pletina, vierteaguas, angular, pasamano, medio, dúplex, protección, tornillo, galvanizar, reja, poliéster, anclaje, zinc, macizo, colocación, pie, laca, horno, forja, negro, gris, acero

| Medición | Uds. | Largo | Parcial |
|---|---|---|---|
| med s/plano |  |  |  |
| lateral peatonal | 2 | 10 | 20.00 |
|  | 1 | 13.4 | 13.40 |
| Total |  |  | 33.4 |

### U.07 ELECTRICIDAD (31/01/2000)
Importe: 97859.59

#### U.07.1 SUMINISTRO ELÉCTRICO (31/01/2000)
Importe: 82216.6

##### U.07.1.1 OBRA CIVIL RED MT Y BT (31/01/2000)
Importe: 39158.79

**ELECTOC.01** m CANALIZACION CALZADA 3 TUBOS BT (31/01/2000)
302 m × 24.73 (25.22 con costes indirectos) = 7616.44
Canalización calzada compuesta por tres tubos de BT, incluyendo excavación, base de hormigón HM-15, relleno de zahorras naturales, cinta de señalización y tubo de polietileno de D=160 mm (incluso guía, mandrilado y separadores).

| Código | Ud | Descripción | Rendimiento | Precio | Importe |
|---|---|---|---|---|---|
| A01EZ050 | m3 | EXCAV. ZANJAS Y POZOS MEDIOS MECÁN. | 0.453 | 5.92 | 2.68 |
| A06HC020 | m3 | HORMIGÓN HNE-20 | 0.155 | 71.18 | 11.03 |
| ATUBELEC160 | m | TUBERIA DE POLIETILENO 160 MM (23/01/2002) | 3 | 3.3 | 9.90 |
| A02BZ011 | m3 | RELLENO LOCALIZADO ZANJA MAT.SELECC EXCAV. | 0.238 | 3.97 | 0.94 |
| ACINT1256 | m | CINTA DE SEÑALIZACION (31/01/2000) | 1 | 0.18 | 0.18 |
|  |  | Total |  |  | 24.73 |

**ELECTOC.18** m CANALIZACION CALZADA 3 TUBOS BT Y 3 TUBOS MT (31/01/2000)
150 m × 39.72 (40.51 con costes indirectos) = 6076.50
Canalización calzada compuesta por tres tubos de BT y tres tubos MT, incluyendo excavación, base de hormigón HM-15, relleno de zahorras naturales, cinta de señalización y tubo de polietileno de D=160 mm (incluso guía, mandrilado y separadores).
.

| Código | Ud | Descripción | Rendimiento | Precio | Importe |
|---|---|---|---|---|---|
| A01EZ050 | m3 | EXCAV. ZANJAS Y POZOS MEDIOS MECÁN. | 0.639 | 5.92 | 3.78 |
| A06HC020 | m3 | HORMIGÓN HNE-20 | 0.203 | 71.18 | 14.45 |
| ATUBELEC160 | m | TUBERIA DE POLIETILENO 160 MM | 6 | 3.3 | 19.80 |
| ACINT1256 | m | CINTA DE SEÑALIZACION | 2 | 0.18 | 0.36 |
| A02BZ011 | m3 | RELLENO LOCALIZADO ZANJA MAT.SELECC EXCAV. | 0.335 | 3.97 | 1.33 |
|  |  | Total |  |  | 39.72 |

**ELECTOC.19** m CANALIZACION CALZADA 6 TUBOS MT (31/01/2000)
10 m × 47.07 (48.01 con costes indirectos) = 480.10
Canalización calzada compuesta por seis tubos de 160 mm. de diam. y trtratubo de 40 mm., incluyendo excavación, base de hormigón HM-15, relleno de zahorras naturales, cinta de señalización y tubo de polietileno de D=160 mm (incluso guía, mandrilado y separadores).
.

| Código | Ud | Descripción | Rendimiento | Precio | Importe |
|---|---|---|---|---|---|
| A01EZ050 | m3 | EXCAV. ZANJAS Y POZOS MEDIOS MECÁN. | 0.639 | 5.92 | 3.78 |
| A06HC020 | m3 | HORMIGÓN HNE-20 | 0.203 | 71.18 | 14.45 |
| ATUBELEC160 | m | TUBERIA DE POLIETILENO 160 MM | 6 | 3.3 | 19.80 |
| ACINT1256 | m | CINTA DE SEÑALIZACION | 2 | 0.18 | 0.36 |
| A02BZ011 | m3 | RELLENO LOCALIZADO ZANJA MAT.SELECC EXCAV. | 0.335 | 3.97 | 1.33 |
| ATTELEC440 | m | TETRATUBO PEAD 4x40 MM (23/01/2002) | 1 | 7.35 | 7.35 |
|  |  | Total |  |  | 47.07 |

| Medición | Uds. | Largo | Parcial |
|---|---|---|---|
| Conexion ST a Galeria | 1 | 10 | 10.00 |
| Total |  |  | 10 |

**ELECTOC.20** m CANALIZACION CALZADA 12 TUBOS AT (31/01/2000)
175 m × 84.01 (85.69 con costes indirectos) = 14995.75
Canalización calzada compuesta por doce tubos de 160mm. de diam. y tetratubo de 40mm, incluyendo excavación, base de hormigón HM-15, relleno de zahorras naturales, cinta de señalización y tubo de polietileno de D=160 mm (incluso guía, mandrilado y separadores).
.

| Código | Ud | Descripción | Rendimiento | Precio | Importe |
|---|---|---|---|---|---|
| A01EZ050 | m3 | EXCAV. ZANJAS Y POZOS MEDIOS MECÁN. | 1.112 | 5.92 | 6.58 |
| A06HC020 | m3 | HORMIGÓN HNE-20 | 0.399 | 71.18 | 28.40 |
| ATUBELEC160 | m | TUBERIA DE POLIETILENO 160 MM | 12 | 3.3 | 39.60 |
| ACINT1256 | m | CINTA DE SEÑALIZACION | 2 | 0.18 | 0.36 |
| A02BZ011 | m3 | RELLENO LOCALIZADO ZANJA MAT.SELECC EXCAV. | 0.432 | 3.97 | 1.72 |
| ATTELEC440 | m | TETRATUBO PEAD 4x40 MM | 1 | 7.35 | 7.35 |
|  |  | Total |  |  | 84.01 |

| Medición | Uds. | Largo | Parcial |
|---|---|---|---|
| Conexion futura ST | 1 | 175 | 175.00 |
| Total |  |  | 175 |

**ELECTOC.40B** ud ARQUETA DE REGISTRO s/n IBERDROLA M3/T3 (17/12/2000)
24 ud × 258.72 (263.89 con costes indirectos) = 6333.36
Arqueta de registro tipo M3/T3, según normas de Iberdrola S.A, realizado in situ, formada por modulos prefabricados de hormigón denominados C-3350x1000 y ET-600x1000, de forma troncopiramidal, sobre solera de grava, i/cerco y tapa de registro de fundición tipo M3/T3, según planos.

| Código | Ud | Descripción | Rendimiento | Precio | Importe |
|---|---|---|---|---|---|
| A01EZ050 | m3 | EXCAV. ZANJAS Y POZOS MEDIOS MECÁN. | 1.346 | 5.92 | 7.97 |
| A01RZ020 | m3 | RELLENO LOCALIZADO/MATERIAL SELL PRÉSTAMO (12/02/2004) | 0.376 | 6.38 | 2.40 |
| O01OA030 | h. | Oficial primera | 0.5 | 12.38 | 6.19 |
| O01OA070 | h. | Peón ordinario | 0.5 | 11.97 | 5.99 |
| P140.502.99 | ud | Cerco y tapa fundiciónde modelo M3-T3 s/n Iberdrola (material; 28/09/2011) | 1 | 127.78 | 127.78 |
| P140.502.90 | ud | Modulo prefabricado de hormigón C-350x1000 s/n Iberdrola (material; 29/09/2011) | 1 | 48.91 | 48.91 |
| P140.502.91 | ud | Modulo prefabricado de hormigón ET-600x1000 s/n Iberdrola (material; 29/09/2011) | 1 | 59.48 | 59.48 |
|  |  | Total |  |  | 258.72 |

| Medición | Uds. | Parcial |
|---|---|---|
| Red Interiror | 17 | 17.00 |
| Ampliación | 7 | 7.00 |
| Total |  | 24 |

**ELECTOC.41** ud ARQUETA DE REGISTRO DOBLE - SALIDA TRAFO s/n IBERDROLA (17/12/2000)
2 ud × 294.54 (300.43 con costes indirectos) = 600.86
ud de arqueta de registro doble salida Trafo, según normas de Iberdrola S.A, realizado in situ, formada por fabrica de ladrillo macizo de media asta de espesor, sobre solera de hormigón HM-15, i/ doble cerco y tapas de registro de fundición, según planos.

| Código | Ud | Descripción | Rendimiento | Precio | Importe |
|---|---|---|---|---|---|
| O01OA030 | h. | Oficial primera | 0.5 | 12.38 | 6.19 |
| O01OA070 | h. | Peón ordinario | 0.5 | 11.97 | 5.99 |
| A01EZ050 | m3 | EXCAV. ZANJAS Y POZOS MEDIOS MECÁN. | 1.7 | 5.92 | 10.06 |
| P140.502.98 | ud | Cerco y tapa fundiciónde modelo M2-T2 s/n Iberdrola (material; 28/09/2011) | 2 | 92.53 | 185.06 |
| P01HM015 | m3 | Hormigón HNE-15/P/20 central | 0.077 | 56.38 | 4.34 |
| A07LD010 | m2 | FÁB.LADR.1/2P.HUECO DOBLE 8cm. MORT.M-5 | 4.8 | 17.27 | 82.90 |
|  |  | Total |  |  | 294.54 |

| Medición | Uds. | Parcial |
|---|---|---|
| C.T. | 2 | 2.00 |
| Total |  | 2 |

**ELECTOC.42** ud ACOMETIDA ELÉCTRICA (31/01/2000)
2 ud × 14.4 (14.69 con costes indirectos) = 29.38
Canalización para red eléctrica en calzada destinada a acometida, compuesta por un tubos de BT, incluyendo excavación, base de hormigón HM-15, relleno de materiales seleccionados procedentes de la escavación, cinta de señalización y tubo de polietileno de doble pared de D=160 mm para red de BT. Incluido conexionado de tubo a Cajas de protección y medida existentes.

| Código | Ud | Descripción | Rendimiento | Precio | Importe |
|---|---|---|---|---|---|
| A01EZ050 | m3 | EXCAV. ZANJAS Y POZOS MEDIOS MECÁN. | 0.195 | 5.92 | 1.15 |
| A04GA102 | m3 | HORMIGÓN HNE-15 | 0.081 | 68.59 | 5.56 |
| ATUBELEC160 | m | TUBERIA DE POLIETILENO 160 MM | 2 | 3.3 | 6.60 |
| ACINT1256 | m | CINTA DE SEÑALIZACION | 2 | 0.18 | 0.36 |
| A01RZ020 | m3 | RELLENO LOCALIZADO/MATERIAL SELL PRÉSTAMO | 0.114 | 6.38 | 0.73 |
|  |  | Total |  |  | 14.4 |

| Medición | Uds. | Parcial |
|---|---|---|
| Servicios Generales | 1 | 1.00 |
| PCI | 1 | 1.00 |
| Total |  | 2 |

**ELECTOC.23** m CANALIZACION CALZADA 3 TUBOS MT (31/01/2000)
120 m × 24.73 (25.22 con costes indirectos) = 3026.40
Canalización calzada compuesta por tres tubos de MT, incluyendo excavación, base de hormigón HM-15, relleno de zahorras naturales, cinta de señalización y tubo de polietileno de D=160 mm (incluso guía, mandrilado y separadores).

| Código | Ud | Descripción | Rendimiento | Precio | Importe |
|---|---|---|---|---|---|
| A01EZ050 | m3 | EXCAV. ZANJAS Y POZOS MEDIOS MECÁN. | 0.453 | 5.92 | 2.68 |
| A06HC020 | m3 | HORMIGÓN HNE-20 | 0.155 | 71.18 | 11.03 |
| ATUBELEC160 | m | TUBERIA DE POLIETILENO 160 MM | 3 | 3.3 | 9.90 |
| A02BZ011 | m3 | RELLENO LOCALIZADO ZANJA MAT.SELECC EXCAV. | 0.238 | 3.97 | 0.94 |
| ACINT1256 | m | CINTA DE SEÑALIZACION | 1 | 0.18 | 0.18 |
|  |  | Total |  |  | 24.73 |

##### U.07.1.2 RED ELECTRICA DE MT y BT (23/01/2002)
Importe: 11911.08

**ELECTREDBT240** ml SUMINISTRO Y COLOCACION DE CABLE RV 0.6/1KV - 240 mm² AL (07/06/2005)
450 ml × 20.57 (20.98 con costes indirectos) = 9441.00
Suministro y colocación de cable RV 0.6/1 KV, 3(1x240)+1x150 mm² Al, dispuesto en el interior de tubo Polietileno de diámetro 160 mm, incluida parte proporcional de empalmes, completamente colocado según normativa compañia distribuidora.

| Código | Ud | Descripción | Rendimiento | Precio | Importe |
|---|---|---|---|---|---|
| O01OA030 | h. | Oficial primera | 0.2 | 12.38 | 2.48 |
| O01OA050 | h. | Ayudante | 0.2 | 12.07 | 2.41 |
| P15AL030 | m. | Cond.aisla. RV 0,6-1kV 150 mm2 Al (material; 07/06/2005) | 1 | 2.46 | 2.46 |
| P15AL040 | m. | Cond.aisla. RV 0,6-1kV 240 mm2 Al (material; 07/06/2005) | 3 | 2.94 | 8.82 |
| P01DW090 | ud | Pequeño material tipo tres | 4 | 1.1 | 4.40 |
|  |  | Total |  |  | 20.57 |

| Medición | Uds. | Largo | Parcial |
|---|---|---|---|
| Línea 1 | 1 | 300 | 300.00 |
| Línea 2 | 1 | 150 | 150.00 |
| Total |  |  | 450 |

**ELECTREDAT** ml SUMINISTRO Y COLOCACION DE CABLE HEPRZ1 12/20 kV 3(1x240 mm2)AL
0 ml × 39.8 (40.6 con costes indirectos) = 0.00
Suministro y montaje de cable HEPRZ1 12/20 kV 3(1x240) mm² Al, dispuesto en el interior de tubo Polietileno de diámetro 160 mm, incluida parte proporcional de empalmes y botellas terminales, completamente colocado según normativa compañia distribuidora.

| Código | Ud | Descripción | Rendimiento | Precio | Importe |
|---|---|---|---|---|---|
| O01OA030 | h. | Oficial primera | 0.3 | 12.38 | 3.71 |
| O01OA050 | h. | Ayudante | 0.3 | 12.07 | 3.62 |
| P15AL050 | m. | Conductor con aislamiento HEPRZ1 12/20 kV 3(1x240 mm2)AL (material; 28/09/2011) | 3 | 7.89 | 23.67 |
| P01DW090 | ud | Pequeño material tipo tres | 8 | 1.1 | 8.80 |
|  |  | Total |  |  | 39.8 |

**E509TTRED01** ud TOMA TIERRA RED BT (23/01/2002)
2 ud × 21.14 (21.56 con costes indirectos) = 43.12
Ud. Toma tierra de neutro de red en final de linea de BTrealizado con pica de acero cobreado de D=14.3 mm. y 2 m. de longitud, cable de cobre desnudo de 1x50 mm².

| Código | Ud | Descripción | Rendimiento | Precio | Importe |
|---|---|---|---|---|---|
| O01OA030 | h. | Oficial primera | 0.5 | 12.38 | 6.19 |
| O01OA050 | h. | Ayudante | 0.5 | 12.07 | 6.04 |
| P15EA010 | ud | Pica de t.t. 200/14,3 Fe+Cu | 1 | 8.06 | 8.06 |
| P50GA002 | m. | Conduc cobre desnudo 50 mm² | 0.5 | 1.69 | 0.85 |
|  |  | Total |  |  | 21.14 |

| Medición | Uds. | Parcial |
|---|---|---|
| Línea 1 | 1 | 1.00 |
| Línea 2 | 1 | 1.00 |
| Total |  | 2 |

**ELECTACOM** Ud MODULO DE CONTADORES EMPOTRADO P<198kW (30/09/2011)
2 Ud × 949.69 (968.68 con costes indirectos) = 1937.36
Modulo de contadores de intemperie para montaje empotrado, según norma Iberdrola para un suministro de hasta 198kW.Modelo UR -CPMT300 E-B de Uriarte . Apto para alojar los elementos de medida y protección de línea. Incluida obra civil.Completamente montado e instalado.

| Código | Ud | Descripción | Rendimiento | Precio | Importe |
|---|---|---|---|---|---|
| O01OA030 | h. | Oficial primera | 1 | 12.38 | 12.38 |
| O01OA050 | h. | Ayudante | 1 | 12.07 | 12.07 |
| P15DB130J | ud | Mód.prot.y medid indirecta 1cont.trif. P<198 kW empotrado (material; 30/09/2011) | 1 | 925.24 | 925.24 |
|  |  | Total |  |  | 949.69 |

| Medición | Uds. | Parcial |
|---|---|---|
| Servicios Generales | 1 | 1.00 |
| PCI | 1 | 1.00 |
| Total |  | 2 |

**ELECTREDBT050** ml ACOMETIDA, SUMINISTRO COLOCACION DE CABLE RV 0.6/1KV -240 mm² AL (07/06/2005)
20 ml × 24 (24.48 con costes indirectos) = 489.60
Ejecución de acometida de B.T. desde la red de distribución hasta el módulo de contadores mediante suministro y colocación de cable RV 0.6/1 KV, 3(1x240)+1x150 mm² Al, dispuesto en el interior de tubo Polietileno de diámetro 160 mm, incluida parte proporcional de empalmes, completamente colocado según normativa compañia distribuidora.

| Código | Ud | Descripción | Rendimiento | Precio | Importe |
|---|---|---|---|---|---|
| O01OA030 | h. | Oficial primera | 0.25 | 12.38 | 3.10 |
| O01OA050 | h. | Ayudante | 0.25 | 12.07 | 3.02 |
| P15AL030 | m. | Cond.aisla. RV 0,6-1kV 150 mm2 Al | 1 | 2.46 | 2.46 |
| P15AL040 | m. | Cond.aisla. RV 0,6-1kV 240 mm2 Al | 3 | 2.94 | 8.82 |
| P01DW090 | ud | Pequeño material tipo tres | 6 | 1.1 | 6.60 |
|  |  | Total |  |  | 24 |

| Medición | Uds. | Largo | Parcial |
|---|---|---|---|
| Servicios Generales | 1 | 5 | 5.00 |
| PCI | 1 | 15 | 15.00 |
| Total |  |  | 20 |

##### U.07.1.3 CENTROS DE TRANSFORMACIÓN M.T./B.T. (31/01/2000)
Importe: 31146.73

###### U.07.1.3.1 OBRA CIVIL CENTRO DE TRANSFORMACIÓN (17/12/2000)
Importe: 8266.77

**E50152A** m3. ARENA DE RIO EN ZANJA
2.19 m3. × 15.4 (15.71 con costes indirectos) = 34.40
Suministro, vertido y nivelado de arena de rio 0/5 mm. en zanja para proteccion de tuberias.

| Código | Ud | Descripción | Rendimiento | Precio | Importe |
|---|---|---|---|---|---|
| O01OA070 | h. | Peón ordinario | 0.05 | 11.97 | 0.60 |
| P01AA020 | m3 | Arena de río 0/6 mm. | 1 | 14.8 | 14.80 |
|  |  | Total |  |  | 15.4 |

| Medición | Uds. | Largo | Ancho | Alto | Parcial |
|---|---|---|---|---|---|
| C.T. | 1 | 6.88 | 3.18 | 0.1 | 2.19 |
| Total |  |  |  |  | 2.19 |

**U01EZ050** m3 EXCAV. ZANJAS Y POZOS MEDIOS MECÁN.
12.25 m3 × 5.92 (6.04 con costes indirectos) = 73.99

| Medición | Uds. | Largo | Ancho | Alto | Parcial |
|---|---|---|---|---|---|
| C.T. | 1 | 6.88 | 3.18 | 0.56 | 12.25 |
| Total |  |  |  |  | 12.25 |

**U01RZ020** m3 RELLENO LOCALIZADO/MATERIAL SELL PRÉSTAMO (12/02/2004)
4.3 m3 × 6.38 (6.51 con costes indirectos) = 27.99
Relleno localizado en zanjas, pozos, cimentaciones, trasdós de muros o zonas localizadas con productos procedentes de préstamos de material seleccionado, incluso adquisición, excavación, carga, transporte, canon de transporte, extendido, humectación y compactación en capas de 20 cm. de espesor, con un grado de compactación mínimo del 95% del proctor modificado.

| Código | Ud | Descripción | Rendimiento | Precio | Importe |
|---|---|---|---|---|---|
| O01OA020 | h | Capataz | 0.02 | 12.58 | 0.25 |
| O01OA070 | h. | Peón ordinario | 0.13 | 11.97 | 1.56 |
| M07N030 | m3 | Canon suelo seleccionado prestámo (02/06/2005) | 1.1 | 0.75 | 0.83 |
| M05RN030 | h. | Retrocargadora neumáticos 100 CV (maquinaria; 12/02/2004) | 0.02 | 32.38 | 0.65 |
| M07W080 | t. | km transporte tierras en obra (maquinaria; 12/02/2004) | 25 | 0.1 | 2.50 |
| M08CA110 | h. | Cisterna agua s/camión 10.000 l. | 0.01 | 23.79 | 0.24 |
| M05RN010 | h. | Retrocargadora neumáticos 50 CV | 0.012 | 24.67 | 0.30 |
| M08RL010 | h. | Rodillo vibrante manual tándem 800 kg. | 0.012 | 4.14 | 0.05 |
|  |  | Total |  |  | 6.38 |

Claves: compacto, modificado, próctor, graduación, producción, relleno, zanja, material, préstamo, capa, humedad

| Medición | Uds. | Parcial |
|---|---|---|
| C.T. | 4.3 | 4.30 |
| Total |  | 4.3 |

**E509004B** ud CENTRO DE TRANSFORMACION PREFABRICADO TIPO SUPERFICIE 2T (23/09/2011)
1 ud × 7765.54 (7920.85 con costes indirectos) = 7920.85
Ud. Edificio prefabricado de hormigón para centro de transformación tipo superficie con ventilación natural para dos trafos de hasta 630 kVA, modelo PFU-5 de ORMAZABAL (para un trafo) o similar, formado por paneles prefabricados de hormigón de dimensiones exteriores 6.08x2,38x3,04 metros, capaz de alojar dos máquina con sus protecciones y cuadro de B.T. según normas de la compañia suministradora, totalmente instalado.

| Código | Ud | Descripción | Rendimiento | Precio | Importe |
|---|---|---|---|---|---|
| P4015.03.45JH | Ud | Edificio prefabricado modelo PFU-5 (material; 28/09/2011) | 1 | 7516.53 | 7516.53 |
| M02GE010 | h. | Grúa telescópica autoprop. 20 t. | 4 | 43.84 | 175.36 |
| O01OA020 | h | Capataz | 3 | 12.58 | 37.74 |
| O01OA070 | h. | Peón ordinario | 3 | 11.97 | 35.91 |
|  |  | Total |  |  | 7765.54 |

| Medición | Uds. | Parcial |
|---|---|---|
| C.T. | 1 | 1.00 |
| Total |  | 1 |

**TTCENTROT** ud TOMA TIERRA PROTECCION CT
1 ud × 205.43 (209.54 con costes indirectos) = 209.54

| Medición | Uds. | Parcial |
|---|---|---|
| C.T. | 1 | 1.00 |
| Total |  | 1 |

###### U.07.1.3.2 APARAMENTA ELECTRICA CENTRO DE TRANSFORMACION (31/01/2000)
Importe: 22879.96

**TRNSF400NO** ud TRANSF.ACEITE MT/BT 400 KVA (23/11/2007)
1 ud × 4000.73 (4080.74 con costes indirectos) = 4080.74
Transformador de media a baja tensión de 400 KVA. de potencia, en baño de aceite, refrigeración natural, para interior, de las siguientes características: tensión primaria 15/20 kV, tensión secundaria 230/400 A., regulación +- 2,5% +- 5%; conexión DYn11; tensión de cortocircuito 4%. Según normas compañia suministradora. Equipado con termómetro de esfera de dos contactos y termostato.

| Código | Ud | Descripción | Rendimiento | Precio | Importe |
|---|---|---|---|---|---|
| O01OA030 | h. | Oficial primera | 3 | 12.38 | 37.14 |
| O01OA040 | h. | Oficial segunda | 3 | 12.2 | 36.60 |
| P15BC060 | ud | Transf.baño aceite 400 KVA (material; 23/11/2007) | 1 | 3911.59 | 3911.59 |
| P01DW090 | ud | Pequeño material tipo tres | 14 | 1.1 | 15.40 |
|  |  | Total |  |  | 4000.73 |

| Medición | Uds. | Parcial |
|---|---|---|
| C.T. | 1 | 1.00 |
| Total |  | 1 |

**U10TM010** ud MÓDULO LÍNEA EN SF6
1 ud × 2135.35 (2178.06 con costes indirectos) = 2178.06
Módulo de línea, para corte y aislamiento íntegro, con aparellaje en dieléctrico de gas SF6, de 370 mm. de ancho, 1800 mm. de alto y 850 mm. de fondo, conteniendo en su interior debidamente montados y conexionados, los siguientes aparatos y materiales: un interruptor III, con posiciones Conexión - Seccionamiento - Puesta a tierra, (conectado, desconectado, y puesta a tierra), de 24 kV de tensión nominal, 400 A. de intensidad nominal, capacidad de cierre sobre cortocircuito de 40 kA. cresta, y capacidad de corte de 400 A. y mando manual tipo B; tres captores capacitivos de presencia de tensión de 24 kV.; embarrado para 400 A.; pletina de cobre de 30x3 mm. para puesta a tierra de la instalación. Accesorios y pequeño material. Instalado.

| Código | Ud | Descripción | Rendimiento | Precio | Importe |
|---|---|---|---|---|---|
| O01OA030 | h. | Oficial primera | 2 | 12.38 | 24.76 |
| O01OA040 | h. | Oficial segunda | 2 | 12.2 | 24.40 |
| P15BB010 | ud | Celda línea E/S con SPT (material; 28/09/2011) | 1 | 2070.79 | 2070.79 |
| P01DW090 | ud | Pequeño material tipo tres | 14 | 1.1 | 15.40 |
|  |  | Total |  |  | 2135.35 |

**U10TM090** ud MÓDULO PROT.TRANSF SF6
1 ud × 2664.06 (2717.34 con costes indirectos) = 2717.34
Módulo de protección de transformadores, para corte y aislamiento íntegro, con aparellaje en dieléctrico de gas SF6, de 480 mm. de ancho, 1800 mm. de alto y 850 mm. de fondo, conteniendo en su interior debidamente montados y conexionados, los siguientes aparatos y materiales: un interruptor III, con posiciones Conexión - Seccionamiento - Puesta a tierra, (conectado, desconectado, y puesta a tierra), de 24 kV. de tensión nominal, 400 A. de intensidad nominal, capacidad de cierre sobre cortocircuito de 40 kA. cresta, y capacidad de corte de 400 A. y mando manual tipo B; tres portafusibles para cartuchos de 24 kV. según DIN-43625; tres cartuchos fusibles de 24 kV. según DIN-43625; un seccionador de puesta a tierra sobre los contactos inferiores de los fusibles, de 24 kV. de tensión nominal; tres captores captativos de presencia de tensión de 24 kV.; embarrado para 400 A.; pletina de cobre de 30x3 mm. para puesta a tierra de la instalación. Accesorios y pequeño material. Instalado.

| Código | Ud | Descripción | Rendimiento | Precio | Importe |
|---|---|---|---|---|---|
| O01OA030 | h. | Oficial primera | 2 | 12.38 | 24.76 |
| O01OA040 | h. | Oficial segunda | 2 | 12.2 | 24.40 |
| P15BB030 | ud | Celda protec. f. comb. SPT (material; 28/09/2011) | 1 | 2599.5 | 2599.50 |
| P01DW090 | ud | Pequeño material tipo tres | 14 | 1.1 | 15.40 |
|  |  | Total |  |  | 2664.06 |

| Medición | Uds. | Parcial |
|---|---|---|
| C.T. | 1 | 1.00 |
| Total |  | 1 |

**U09TM110** ud MÓDULO DE REMONTE DE CABLES
1 ud × 676.98 (690.52 con costes indirectos) = 690.52
Módulo de remonte de cables de dimensiones 370 mm. de ancho, 1800 mm. de alto y 850 mm. de fondo, conteniendo en su interior, debidamente montados y conexionados, los siguientes aparatos y materiales: tres bornes atornillables tipo K400TB; tres conos difusores tipo 36MSC; cable seco de aluminio de 1x95 mm2 para 12/20 kV.; pletina de cobre de 30x3 mm. para puesta a tierra de la instalación. Pequeño material. Instalado.

| Código | Ud | Descripción | Rendimiento | Precio | Importe |
|---|---|---|---|---|---|
| O01OA030 | h. | Oficial primera | 2 | 12.38 | 24.76 |
| O01OA040 | h. | Oficial segunda | 2 | 12.2 | 24.40 |
| P15BB020 | ud | Celda sec. y remon. SPT (material; 28/09/2011) | 1 | 612.42 | 612.42 |
| P01DW090 | ud | Pequeño material tipo tres | 14 | 1.1 | 15.40 |
|  |  | Total |  |  | 676.98 |

Claves: cono, aparato, tierra, cobre, pletina, seco, tornillo, cable, material, alto, contenedor, difusor, montaje, módulo, conexión, interior, aluminio, dimensión

| Medición | Uds. | Parcial |
|---|---|---|
| C.T. | 1 | 1.00 |
| Total |  | 1 |

**U09TM050A** ud MÓDULO PROT.CON I. AUTOMÁT.
1 ud × 9537.33 (9728.08 con costes indirectos) = 9728.08
Módulo de protección con interruptor automático, con aparellaje en dieléctrico de gas SF6, de 480 mm. de ancho, 1950 mm. de alto y 850 mm. de fondo, conteniendo en su interior debidamente montados y conexionados, los siguientes aparatos y materiales: un interruptor automático III en SF6, de 24 kV. de tensión nominal, 400 A. de intensidad nominal, y 12,5 kA. de intensidad de cortocircuito, mando manual con bobina de disparo asociada al relé de protección, y contactos auxiliares; un seccionador III con posiciones Conexión - Seccionamiento - Puesta a tierra, (conectado, desconectado, y puesta a tierra), de 24 kV. de tensión nominal, 400 A. de intensidad nominal, capacidad de cierre sobre cortocircuito de 40 kA. cresta, y capacidad de corte de 400 A. de apertura y cierre rápido, y mando manual; un relé de protección de 3F+N autoalimentado; tres transformadores de intensidad toroidales para protección de fases y homopolar; tres captores captativos de presencia de tensión de 24 kV.; embarrado para 400 A.; pletina de cobre de 30x3 mm. para puesta a tierra de la instalación. Accesorios y pequeño material. Instalado.

| Código | Ud | Descripción | Rendimiento | Precio | Importe |
|---|---|---|---|---|---|
| O01OA030 | h. | Oficial primera | 2 | 12.38 | 24.76 |
| O01OA040 | h. | Oficial segunda | 2 | 12.2 | 24.40 |
| P15BB035A | ud | Celda prot. int. autom. SPT (material; 28/09/2011) | 1 | 9472.77 | 9472.77 |
| P01DW090 | ud | Pequeño material tipo tres | 14 | 1.1 | 15.40 |
|  |  | Total |  |  | 9537.33 |

Claves: accesorio, contacto, manual, autoalimentador, pletina, embarrado, toro, transformador, mando, cierre, tierra, auxiliar, corte, bobina, dieléctrico, cobre, sección, material, tensión, interior, alto, aparato, conexión, montaje, intensidad, contenedor, gas, automático, interruptor, cortocircuito, relé, módulo, protección

| Medición | Uds. | Parcial |
|---|---|---|
| C.T. | 1 | 1.00 |
| Total |  | 1 |

**DINMTCTA** ud INTERCONEXION CELDA-TRAFO (31/01/2000)
1 ud × 990.3 (1010.11 con costes indirectos) = 1010.11
Ud. Interconexión de celda - trafo, compuesta por cables unipolares AT 12/20 KV del tipo DHZ1, con conductores de sección y material 1x50 Al empleando 3 de 10 m de longitud, y terminales ELASTIMOLD de 24 KV del tipo enchufable y modelo K-158-LR, totalmente instalado

| Código | Ud | Descripción | Rendimiento | Precio | Importe |
|---|---|---|---|---|---|
| O01OA030 | h. | Oficial primera | 4 | 12.38 | 49.52 |
| O01OA040 | h. | Oficial segunda | 4 | 12.2 | 48.80 |
| P15BC200A | ud | Puent.conex.1x50 mm2 DHZ1 Al 12/20kV (material; 31/01/2000) | 1 | 333.64 | 333.64 |
| P15BC210 | ud. | Terminales enchufables | 6 | 92.69 | 556.14 |
| P01DW090 | ud | Pequeño material tipo tres | 2 | 1.1 | 2.20 |
|  |  | Total |  |  | 990.3 |

| Medición | Uds. | Parcial |
|---|---|---|
| C.T. | 1 | 1.00 |
| Total |  | 1 |

**DITCBT** ud INTERCONEXION TRAFO-CUADRO BT (07/06/2005)
1 ud × 263.26 (268.53 con costes indirectos) = 268.53
Ud. Interconexión de Trafo - Cuadro BT, mediante juego de puentes de cable de B.T. 1x240 mm² Al (etileno-propileno).sin armadura, y todos los accesorios para la conexión formados por un grupo de cables en la cantidad de 3 x fase + 2 x neutro, de 4,0 metros de longitud, totalmente instalado.

| Código | Ud | Descripción | Rendimiento | Precio | Importe |
|---|---|---|---|---|---|
| O01OA030 | h. | Oficial primera | 5 | 12.38 | 61.90 |
| O01OA040 | h. | Oficial segunda | 5 | 12.2 | 61.00 |
| P15AL040 | m. | Cond.aisla. RV 0,6-1kV 240 mm2 Al | 44 | 2.94 | 129.36 |
| P01DW090 | ud | Pequeño material tipo tres | 10 | 1.1 | 11.00 |
|  |  | Total |  |  | 263.26 |

| Medición | Uds. | Parcial |
|---|---|---|
| C.T. | 1 | 1.00 |
| Total |  | 1 |

**U10TM140** ud CUADRO B.T. EN C.T. PARA 8 SALIDAS
1 ud × 1279.28 (1304.87 con costes indirectos) = 1304.87
Cuadro de baja tensión según norma IBERDROLA, para protección con OCHO salidas (CBT-EAS-1000-8 , NI 50.44.03), con fusibles de A.P.R. dispuestos en bases trifásicas maniobrables fase a fase, con posibilidad de apertura y cierre en carga; incluso barraje de distribución, y conexiones necesarias.

| Código | Ud | Descripción | Rendimiento | Precio | Importe |
|---|---|---|---|---|---|
| O01OA030 | h. | Oficial primera | 2 | 12.38 | 24.76 |
| O01OA040 | h. | Oficial segunda | 2 | 12.2 | 24.40 |
| P15CB020M | ud | Cuadro B.T. para 8 salidas s/n Iberdrola (material; 28/09/2011) | 1 | 1214.72 | 1214.72 |
| P01DW090 | ud | Pequeño material tipo tres | 14 | 1.1 | 15.40 |
|  |  | Total |  |  | 1279.28 |

| Medición | Uds. | Parcial |
|---|---|---|
| C.T. | 1 | 1.00 |
| Total |  | 1 |

**DRM0235** ud REJILLA METALICA PROTECCION TRAFO (25/10/2007)
1 ud × 214.03 (218.31 con costes indirectos) = 218.31
Ud. Rejilla metálica para defensa de transformador.

| Código | Ud | Descripción | Rendimiento | Precio | Importe |
|---|---|---|---|---|---|
| O01OA030 | h. | Oficial primera | 1 | 12.38 | 12.38 |
| O01OA040 | h. | Oficial segunda | 1 | 12.2 | 12.20 |
| P15BC220 | ud. | Rejilla de protección (material; 25/10/2007) | 1 | 189.45 | 189.45 |
|  |  | Total |  |  | 214.03 |

| Medición | Uds. | Parcial |
|---|---|---|
| C.T. Particular | 1 | 1.00 |
| Total |  | 1 |

**DACT0123** ud ALUMBRADO INTERIOR CENTRO TRANSFORMACION (06/10/2011)
1 ud × 355 (362.1 con costes indirectos) = 362.10
Ud. Alumbrado interior del Centro de Transformación, compuesto por cuadro de proteccion, interruptor, una pantala fluorescente estanca de 2x36 W, cable RHZ1 0.6/1 KV de 2x2.5 mm², grapas, etc., totalmente instalado.

| Código | Ud | Descripción | Rendimiento | Precio | Importe |
|---|---|---|---|---|---|
| DACT01231 | ud | Alumbrado interior centro transformacion (06/10/2011) | 1 | 355 | 355.00 |
|  |  | Total |  |  | 355 |

| Medición | Uds. | Parcial |
|---|---|---|
| C.T. | 1 | 1.00 |
| Total |  | 1 |

**DACC123** ud ACCESORIOS CENTRO TRANSFORMACION
1 ud × 315 (321.3 con costes indirectos) = 321.30

#### U.07.2 INSTALACION ELECTRICA EN B.T. (31/01/2000)
Importe: 15642.99

##### U.07.2.1 CUADROS ELECTRICOS (06/10/2011)
Importe: 5889

**05047-E22.10** ud CUADRO ELECTRICO B.T. (06/10/2011)
2 ud × 2886.76 (2944.5 con costes indirectos) = 5889.00
Cuadro de distribución principal, formado por armario empotrable; puerta frontal con cerradura, paneles de cierre, placas soportes y tapas, albergando en su interior los mecanismos de mando y protección grafiados en el esquema correspondiente y una reserva del 30%. Acabado con pintura epoxy-poliester. IP 40 IK 08 . Con todos sus elementos y accesorios para su conexionado. Completamente instalado. Marca/modelo: LEGRAND / XL3 160 (de 144 módulos) o equivalente . Total de salidas(Según Unifilar) . Potencia total hasta 200 kW.

| Código | Ud | Descripción | Rendimiento | Precio | Importe |
|---|---|---|---|---|---|
| 05047-E22.111 | ud | Aparallaje cuadro BT (material; 20/07/2016) | 1 | 2515.79 | 2515.79 |
| 05047-E22.112 | ud | Armario y cableado cuadro principal (material; 06/10/2011) | 1 | 273.17 | 273.17 |
| O01OA030 | h. | Oficial primera | 4 | 12.38 | 49.52 |
| O01OA050 | h. | Ayudante | 4 | 12.07 | 48.28 |
|  |  | Total |  |  | 2886.76 |

| Medición | Uds. | Parcial |
|---|---|---|
| Cuadro PCI | 1 | 1.00 |
| Cuadro SG | 1 | 1.00 |
| Total |  | 2 |

##### U.07.2.2 CANALIZACIONES Y LÍNEAS ELÉCTRICAS (31/01/2000)
Importe: 8992.7

**ELECTOC.01** m CANALIZACION CALZADA 3 TUBOS BT
100 m × 24.73 (25.22 con costes indirectos) = 2522.00

| Medición | Uds. | Largo | Parcial |
|---|---|---|---|
| PCI | 1 | 15 | 15.00 |
| SG- Porton | 1 | 35 | 35.00 |
| SG- Tanque Tormentas | 1 | 30 | 30.00 |
| SG- Barreras | 1 | 20 | 20.00 |
| Total |  |  | 100 |

**05047-E3.150A** m. CONDUCTOR DE COBRE 4x(1x150mm2), DESIGNACION RZ1 (01/08/2016)
10 m. × 97.8 (99.76 con costes indirectos) = 997.60
Conductor de cobre de 4x(1x150 mm2) de sección, designación RZ1 0,6/1 kV, (UNE 21123-4), libre de halógenos, no propagador del incendio (UNE 20432-3), con baja emisión de gases tóxicos y corrosivos (UNE 21147) y baja opacidad de humos (UNE 21172-1), con parte proporcional de terminales y accesorios. Completamente instalado. Marca/modelo: PRYSMIAN / AFUMEX 1000V IRIS TECH o equivalente .

| Código | Ud | Descripción | Rendimiento | Precio | Importe |
|---|---|---|---|---|---|
| 05047-E3.C151 | m | Conductor de cobre RZ1 0,6/1 kV de 1x150 mm² de sección. | 4 | 23.35 | 93.40 |
| O01OA030 | h. | Oficial primera | 0.18 | 12.38 | 2.23 |
| O01OA050 | h. | Ayudante | 0.18 | 12.07 | 2.17 |
|  |  | Total |  |  | 97.8 |

**05047-E5.C010** m CONDUCTOR DE COBRE 5x10 mm2, DESIGNACION RZ1-k (AS) (0,6/1 kV)
20 m × 8.08 (8.24 con costes indirectos) = 164.80

**05047-E5.C002** m CONDUCTOR DE COBRE 5x2,5 mm2, DESIGNACION RZ1-k (AS) (0,6/1 kV)
40 m × 3.38 (3.45 con costes indirectos) = 138.00

**05047-E3.C50** m. CONDUCTOR DE COBRE 4x(1x50mm2), DESIGNACION RZ1 (05/10/2011)
20 m. × 33.38 (34.05 con costes indirectos) = 681.00
Conductor de cobre de 4x(1x50 mm2) de sección, designación RZ1 0,6/1 kV, (UNE 21123-4), libre de halógenos, no propagador del incendio (UNE 20432-3), con baja emisión de gases tóxicos y corrosivos (UNE 21147) y baja opacidad de humos (UNE 21172-1), con parte proporcional de terminales y accesorios. Completamente instalado. Marca/modelo: PRYSMIAN / AFUMEX 1000V IRIS TECH o equivalente .

| Código | Ud | Descripción | Rendimiento | Precio | Importe |
|---|---|---|---|---|---|
| 05047-E3.C051 | m | Conductor de cobre RZ1 0,6/1 kV de 1x50 mm² de sección. | 4 | 7.45 | 29.80 |
| 05047-E3.C502 | pp | Terminales y accesorios cable de cobre RZ1 0,6/1 kV de 1x50 (material; 05/10/2011) | 4 | 0.16 | 0.64 |
| O01OA030 | h. | Oficial primera | 0.12 | 12.38 | 1.49 |
| O01OA050 | h. | Ayudante | 0.12 | 12.07 | 1.45 |
|  |  | Total |  |  | 33.38 |

**05047-E2.C010** m CONDUCTOR DE COBRE 3x10 mm2, DESIGNACION RZ1-k (AS) (0,6/1 kV)
240 m × 7.59 (7.74 con costes indirectos) = 1857.60

| Medición | Uds. | Largo | Parcial |
|---|---|---|---|
|  | 1 | 40 | 40.00 |
|  | 1 | 200 | 200.00 |
| Total |  |  | 240 |

**05047-E2.H01** m. CONDUCTOR DE COBRE 3(1x1,5 mm2) , DESIGNACION H07Z-K (19/08/2005)
250 m. × 1.82 (1.86 con costes indirectos) = 465.00
Conductor de cobre de 3(1x1,5 mm²) de sección tendido bajo tubo corrugado o sobre canal de P.V.C., designación H07Z-k (750 V), (UNE 21123-4), libre de halógenos, no propagador del incendio (UNE 20432-3), con baja emisión de gases tóxicos y corrosivos (UNE 21147) y baja opacidad de humos (UNE 21172-1), con parte proporcional de terminales, tubo y accesorios. Completamente instalado. Marca/modelo: PRYSMIAN AFUMEX PLUS (750 V) o equivalente .

| Código | Ud | Descripción | Rendimiento | Precio | Importe |
|---|---|---|---|---|---|
| 05047-F2.C016 | m | Conductor de cobre H07Z1-k 750V de 1x1,5 mm² de sección. | 3 | 0.35 | 1.05 |
| 05047-E23.012 | pp | Terminales accesorios para cable de cobre H07Z-k (750V) de 3x1,5 (material; 19/08/2005) | 1 | 0.04 | 0.04 |
| O01OA030 | h. | Oficial primera | 0.03 | 12.38 | 0.37 |
| O01OA050 | h. | Ayudante | 0.03 | 12.07 | 0.36 |
|  |  | Total |  |  | 1.82 |

**05047-E2.H02** m. CONDUCTOR DE COBRE 3(1x2,5 mm2) , DESIGNACION H07Z-K (07/03/2006)
200 m. × 2.78 (2.84 con costes indirectos) = 568.00
Conductor de cobre de 3(1x2,5 mm²) de sección tendido bajo tubo corrugado o sobre canal de P.V.C., designación H07Z-k (750 V), (UNE 21123-4), libre de halógenos, no propagador del incendio (UNE 20432-3), con baja emisión de gases tóxicos y corrosivos (UNE 21147) y baja opacidad de humos (UNE 21172-1), con parte proporcional de terminales, tubo y accesorios. Completamente instalado. Marca/modelo: PRYSMIAN AFUMEX PLUS (750 V) o equivalente .

| Código | Ud | Descripción | Rendimiento | Precio | Importe |
|---|---|---|---|---|---|
| 05047-F2.C026 | m | Conductor de cobre H07Z1-k 750V de 1x2,5 mm² de sección. | 3 | 0.57 | 1.71 |
| 05047-E23.022 | pp | Terminales accesorios para cable de cobre H07Z-k (750V) de 3x2,5 (material; 07/03/2006) | 1 | 0.09 | 0.09 |
| O01OA030 | h. | Oficial primera | 0.04 | 12.38 | 0.50 |
| O01OA050 | h. | Ayudante | 0.04 | 12.07 | 0.48 |
|  |  | Total |  |  | 2.78 |

**TUBOACER3** ud TUBO ACERO ENCHUFABLE INST. ELECTRICA POZO PCI (06/10/2011)
1 ud × 450 (459 con costes indirectos) = 459.00
Partida de tubo de acero galvanizado enchufable de diversas secciones para la realización de tendido en el pozo de bombeo de PCI y conexión a equipos y mecanismos (según esquema unifilar).

| Código | Ud | Descripción | Rendimiento | Precio | Importe |
|---|---|---|---|---|---|
| TUBOACER30 | ud | Tubo acero enchufable inst. electrica pozo PCI (06/10/2011) | 1 | 450 | 450.00 |
|  |  | Total |  |  | 450 |

**ELECTOC.39** ud ARQUETA DE REGISTRO s/n IBERDROLA DE 70 x 70 cm M2/T2 (17/12/2000)
5 ud × 223.47 (227.94 con costes indirectos) = 1139.70
Arqueta de registro tipo M2/T2, según normas de Iberdrola S.A, realizado in situ, formada por modulos prefabricados de hormigón denominados C-3350x1000 y ET-600x1000, de forma troncopiramidal, sobre solera de grava, i/cerco y tapa de registro de fundición tipo M2/T2, según planos.

| Código | Ud | Descripción | Rendimiento | Precio | Importe |
|---|---|---|---|---|---|
| A01EZ050 | m3 | EXCAV. ZANJAS Y POZOS MEDIOS MECÁN. | 1.346 | 5.92 | 7.97 |
| A01RZ020 | m3 | RELLENO LOCALIZADO/MATERIAL SELL PRÉSTAMO | 0.376 | 6.38 | 2.40 |
| O01OA030 | h. | Oficial primera | 0.5 | 12.38 | 6.19 |
| O01OA070 | h. | Peón ordinario | 0.5 | 11.97 | 5.99 |
| P140.502.98 | ud | Cerco y tapa fundiciónde modelo M2-T2 s/n Iberdrola | 1 | 92.53 | 92.53 |
| P140.502.90 | ud | Modulo prefabricado de hormigón C-350x1000 s/n Iberdrola | 1 | 48.91 | 48.91 |
| P140.502.91 | ud | Modulo prefabricado de hormigón ET-600x1000 s/n Iberdrola | 1 | 59.48 | 59.48 |
|  |  | Total |  |  | 223.47 |

| Medición | Uds. | Parcial |
|---|---|---|
| PCI | 1 | 1.00 |
| SG- Porton | 2 | 2.00 |
| SG- Tanque Tormentas | 1 | 1.00 |
| SG- Barreras | 1 | 1.00 |
| Total |  | 5 |

##### U.07.2.3 ALUMBRADO Y MECANISMOS (31/01/2000)
Importe: 579.68

**LEGR061563** ud BLOQ. AUT. EMERG. ESTANCO LEGRAND B65 165 lm.1h (61563)
3 ud × 95.76 (97.68 con costes indirectos) = 293.04

**05047-E24.07A** ud LUMIN.ESTANCA POLIESTER DE 2x36 W. (31/01/2000)
4 ud × 42.91 (43.77 con costes indirectos) = 175.08
Luminaria estanca, en inyección de policarbonato de 2x36 W modelo HYDRO de DISANO o similar. con protección IP65 clase I, cuerpo de inyección de policarbonato, difusor en inyección de policarbonato transparente prismatizado.Fijación del difusor a la carcasa sin clips gracias a un innovador concepto con puntos de fijación integrados. Equipo de encendido convencional, portalámparas, lámparas fluorescentes nueva generación y bornes de conexión. Instalada, incluyendo replanteo, accesorios de anclaje y conexionado.

| Código | Ud | Descripción | Rendimiento | Precio | Importe |
|---|---|---|---|---|---|
| O01OA030 | h. | Oficial primera | 0.3 | 12.38 | 3.71 |
| O01OA050 | h. | Ayudante | 0.3 | 12.07 | 3.62 |
| 06095.4-10 | ud | Lumin. estanca poliester. 2x36 W. HF (material; 10/08/2006) | 1 | 31.16 | 31.16 |
| P16CC090 | ud | Tubo fluorescente 36 W./830-840-827 (material; 31/01/2000) | 2 | 1.66 | 3.32 |
| P01DW090 | ud | Pequeño material tipo tres | 1 | 1.1 | 1.10 |
|  |  | Total |  |  | 42.91 |

**E17MNL180J** ud P.PULS. NIESSEN ARCO ESTANCO IP44
4 ud × 27.34 (27.89 con costes indirectos) = 111.56
Punto pulsador estanco realizado con tubo PVC corrugado de M 20/gp5 y conductor rígido de 1,5 mm2 de Cu., y aislamiento VV 750 V., incluyendo caja de registro, cajas de mecanismo universal con tornillos, pulsador con marco Niessen serie Arco Estanco IP44, instalado.

| Código | Ud | Descripción | Rendimiento | Precio | Importe |
|---|---|---|---|---|---|
| O01OA030 | h. | Oficial primera | 0.4 | 12.38 | 4.95 |
| O01OA050 | h. | Ayudante | 0.4 | 12.07 | 4.83 |
| P15GB010 | m. | Tubo PVC corrugado M 20/gp5 | 6 | 0.16 | 0.96 |
| P15GA010 | m. | Cond. rígi. 750 V 1,5 mm2 Cu | 12 | 0.2 | 2.40 |
| P15GK050 | ud | Caja mecan. empotrar enlazable | 1 | 0.26 | 0.26 |
| P15MNC180 | ud | Pulsador Niessen-Arco Estanco IP44 | 1 | 12.84 | 12.84 |
| P01DW090 | ud | Pequeño material tipo tres | 1 | 1.1 | 1.10 |
|  |  | Total |  |  | 27.34 |

Claves: tornillo, estanco, punto, tubo, PVC, corrugado, pulsador, conductor, rígido, aislamiento, caja, mecanismo, marco, arco, registro, timbre

##### U.07.2.4 OTRAS UNIDADES (31/01/2000)
Importe: 181.61

**05047-E27.07** ud PICA DE TOMA DE TIERRA
6 ud × 12.24 (12.48 con costes indirectos) = 74.88

**05047-E27.08** ud PICA DE TOMA DE TIERRA + REGISTRO
1 ud × 23.46 (23.93 con costes indirectos) = 23.93

**05047-E27.09** m. RED TOMA DE TIERRA ESTRUCTURA
40 m. × 2.03 (2.07 con costes indirectos) = 82.80

| Medición | Uds. | Largo | Parcial |
|---|---|---|---|
| PCI | 1 | 40 | 40.00 |
| Total |  |  | 40 |

### U.08 RED DE ALUMBRADO EXTERIOR (31/01/2000)
Importe: 161976.89

#### U.08.1 ALUMBRADO PUBLICO - OBRA CIVIL (31/01/2000)
Importe: 38237.55

**ALOC.002** ud ARQUETA 60X60X80 TIPO AP (31/01/2000)
31 ud × 129.88 (132.48 con costes indirectos) = 4106.88
Ud. de arqueta aislada para alumbrado publico de 60x60 , incluido excavación, alzados de hormigón y tapa y marco de fundición de 60x60 cm , totalmente acabada y rematada.

| Código | Ud | Descripción | Rendimiento | Precio | Importe |
|---|---|---|---|---|---|
| A01EZ050 | m3 | EXCAV. ZANJAS Y POZOS MEDIOS MECÁN. | 0.688 | 5.92 | 4.07 |
| A06EO101 | m2 | ENCOFRADO OCULTO EN PARAMENTOS PLANOS Y DESENCOF. | 5.1 | 13.68 | 69.77 |
| P01HM130 | m3 | Hormigón HNE-20/P/20 central. | 0.382 | 61.24 | 23.39 |
| P01AG060 | t. | Gravilla 20/40 mm. (material; 31/01/2000) | 0.054 | 9.19 | 0.50 |
| P02EAT120 | ud. | Tapa arqueta fundicion ductil 60X60 cm. con marco (material; 07/09/2011) | 1 | 32.15 | 32.15 |
|  |  | Total |  |  | 129.88 |

| Medición | Uds. | Parcial |
|---|---|---|
| Línea 1 | 4 | 4.00 |
| Línea 2 | 9 | 9.00 |
| Linea 3 | 12 | 12.00 |
| Línea 4 | 6 | 6.00 |
| Total |  | 31 |

**ALOC.003** ud ARQUETA 40X40X80 TIPO AP (31/01/2000)
73 ud × 90.52 (92.33 con costes indirectos) = 6740.09
ud de arqueta aislada para alumbrado publico de 40x40 , incluido excavación, alzados de hormigón, solera de grva y tapa y marco de fundición de 40x40 cm , totalmente acabada y rematada.

| Código | Ud | Descripción | Rendimiento | Precio | Importe |
|---|---|---|---|---|---|
| A01EZ050 | m3 | EXCAV. ZANJAS Y POZOS MEDIOS MECÁN. | 0.417 | 5.92 | 2.47 |
| A06EO101 | m2 | ENCOFRADO OCULTO EN PARAMENTOS PLANOS Y DESENCOF. | 3.74 | 13.68 | 51.16 |
| P01HM130 | m3 | Hormigón HNE-20/P/20 central. | 0.28 | 61.24 | 17.15 |
| P01AG060 | t. | Gravilla 20/40 mm. | 0.024 | 9.19 | 0.22 |
| P02EAT150 | ud | Tapa de arqueta de 40x40 fundición ductil con marco (material; 23/09/2011) | 1 | 19.52 | 19.52 |
|  |  | Total |  |  | 90.52 |

| Medición | Uds. | Parcial |
|---|---|---|
| Línea 1 | 6 | 6.00 |
| Línea 2 | 24 | 24.00 |
| Línea 3 | 25 | 25.00 |
| Línea 4 | 18 | 18.00 |
| Total |  | 73 |

**ALOC.004** ud CANALIZACIÓN DE ALUMBRADO DE 2 TUBOS BAJO ACERA, MEDIANA, ARCÉN (31/01/2000)
2080 ud × 8.25 (8.42 con costes indirectos) = 17513.60
Ud. de canalización para alumbrado formada por dos tubos, bajo acera, mediana o arcén, incluyendo excavación, base de hormigón HM-20, relleno de zahorra, cinta de señalización y tubos corrugados de polietileno de doble pared de D=110mm.

| Código | Ud | Descripción | Rendimiento | Precio | Importe |
|---|---|---|---|---|---|
| A01EZ050 | m3 | EXCAV. ZANJAS Y POZOS MEDIOS MECÁN. | 0.264 | 5.92 | 1.56 |
| A02BZ011 | m3 | RELLENO LOCALIZADO ZANJA MAT.SELECC EXCAV. | 0.14 | 3.97 | 0.56 |
| A50152A | m3. | ARENA DE RIO EN ZANJA | 0.12 | 15.4 | 1.85 |
| P4015.03.20 | m | Tubería de polietileno de 110 mm doble pared (material; 13/10/2016) | 2 | 2.1 | 4.20 |
| P15AH010 | m. | Cinta señalizadora peligro eléctrico (material; 31/01/2000) | 1 | 0.08 | 0.08 |
|  |  | Total |  |  | 8.25 |

| Medición | Uds. | Largo | Parcial |
|---|---|---|---|
| S PLANOS | 1 | 2080 | 2080.00 |
| Total |  |  | 2080 |

**ALOC.005** ud CANALIZACIÓN DE ALUMBRADO DE 4 TUBOS BAJO CALZADA (31/01/2000)
100 ud × 20.73 (21.14 con costes indirectos) = 2114.00
ud de canalización para alumbrado formada por 4 tubos, bajo calzada, incluyendo excavación, base de hormigón HM-20, relleno de zahorra, cinta de señalización y tubos corrugados de polietileno de doble pared de D=110mm .

| Código | Ud | Descripción | Rendimiento | Precio | Importe |
|---|---|---|---|---|---|
| A01EZ050 | m3 | EXCAV. ZANJAS Y POZOS MEDIOS MECÁN. | 0.32 | 5.92 | 1.89 |
| A02BZ011 | m3 | RELLENO LOCALIZADO ZANJA MAT.SELECC EXCAV. | 0.14 | 3.97 | 0.56 |
| P01HM130 | m3 | Hormigón HNE-20/P/20 central. | 0.16 | 61.24 | 9.80 |
| P4015.03.20 | m | Tubería de polietileno de 110 mm doble pared | 4 | 2.1 | 8.40 |
| P15AH010 | m. | Cinta señalizadora peligro eléctrico | 1 | 0.08 | 0.08 |
|  |  | Total |  |  | 20.73 |

| Medición | Uds. | Largo | Parcial |
|---|---|---|---|
| S PLANOS | 1 | 100 | 100.00 |
| Total |  |  | 100 |

**ALOC.006** ud CIMENTACIÓN DE 800X800X1200 mm PARA COLUMNA DE 12 m (31/01/2000)
63 ud × 117.5 (119.85 con costes indirectos) = 7550.55
ud de cimentación para columna de 12m, de las siguientes dimensiones 800X800X1200, incluso excavación necesaria.

| Código | Ud | Descripción | Rendimiento | Precio | Importe |
|---|---|---|---|---|---|
| A01EZ050 | m3 | EXCAV. ZANJAS Y POZOS MEDIOS MECÁN. | 0.768 | 5.92 | 4.55 |
| A06EO101 | m2 | ENCOFRADO OCULTO EN PARAMENTOS PLANOS Y DESENCOF. | 3.84 | 13.68 | 52.53 |
| P01HM130 | m3 | Hormigón HNE-20/P/20 central. | 0.768 | 61.24 | 47.03 |
| P4015.03.13 | ud | Mallazo zuncho B-500-T de D=12 mm cada 15 cm (material; 12/02/2004) | 4.18 | 1.85 | 7.73 |
| P4015.03.14 | ud | Codo PVC 90º D=110mm (material; 12/02/2004) | 1 | 1.9 | 1.90 |
| P40.502.21 | ud | Perno anclaje D=2mm para columna A.P. de 12 m (material; 10/12/2003) | 4 | 0.94 | 3.76 |
|  |  | Total |  |  | 117.5 |

| Medición | Uds. | Parcial |
|---|---|---|
| Línea 1 | 6 | 6.00 |
| Línea 2 | 15 | 15.00 |
| Línea 3 | 24 | 24.00 |
| Línea 4 | 18 | 18.00 |
| Total |  | 63 |

**ALOC.007** ud CIMENTACIÓN DE 120X1200X1200 mm COLUMNA DE 12 m 4 PROYECTORES (31/01/2000)
1 ud × 208.26 (212.43 con costes indirectos) = 212.43
ud de cimentación para columna de 12m equipada con 4 proyectores, de las siguientes dimensiones 1200X1200X1200mm, incluso excavación necesaria.

| Código | Ud | Descripción | Rendimiento | Precio | Importe |
|---|---|---|---|---|---|
| A01EZ050 | m3 | EXCAV. ZANJAS Y POZOS MEDIOS MECÁN. | 1.814 | 5.92 | 10.74 |
| A06EO101 | m2 | ENCOFRADO OCULTO EN PARAMENTOS PLANOS Y DESENCOF. | 5.76 | 13.68 | 78.80 |
| P01HM130 | m3 | Hormigón HNE-20/P/20 central. | 1.72 | 61.24 | 105.33 |
| P4015.03.13 | ud | Mallazo zuncho B-500-T de D=12 mm cada 15 cm | 4.18 | 1.85 | 7.73 |
| P4015.03.14 | ud | Codo PVC 90º D=110mm | 1 | 1.9 | 1.90 |
| P40.502.21 | ud | Perno anclaje D=2mm para columna A.P. de 12 m | 4 | 0.94 | 3.76 |
|  |  | Total |  |  | 208.26 |

| Medición | Uds. | Parcial |
|---|---|---|
| Línea 3 | 1 | 1.00 |
| Total |  | 1 |

#### U.08.2 ALUMBRADO PUBLICO - INST. ELECTRICA (21/01/2003)
Importe: 123739.34

**ALIE.001** ud. ACOMETIDA ELÉCTRICA A CUADRO DE MANDO (06/09/2005)
1 ud. × 292.55 (298.4 con costes indirectos) = 298.40
Acometida eléctrica a cuadro de mando, con conductor de cobre con aislameinto tipo RZ, tensión de servicio 0,6 /1 kV., de 4x50 mm2 de sección, incluso colocación y puesta en servicio s/n de la Compañía suministradora.

| Código | Ud | Descripción | Rendimiento | Precio | Importe |
|---|---|---|---|---|---|
| O01OA030 | h. | Oficial primera | 3 | 12.38 | 37.14 |
| O01OA050 | h. | Ayudante | 3 | 12.07 | 36.21 |
| P15AE111JJ | m. | Cond.aisla. RZ1-K 0,6-1kV 4 (1x50mm2) Cu (material; 06/09/2005) | 15 | 14.32 | 214.80 |
| P01DW090 | ud | Pequeño material tipo tres | 4 | 1.1 | 4.40 |
|  |  | Total |  |  | 292.55 |

| Medición | Uds. | Parcial |
|---|---|---|
| C.M. | 1 | 1.00 |
| Total |  | 1 |

**ALIE.002** ud CUADRO MANDO ALUMBRADO (10/12/2003)
1 ud × 1794.19 (1830.07 con costes indirectos) = 1830.07
Cuadro de mando para alumbrado público, para 6 salidas, montado sobre armario, con los elementos de protección y mando necesarios, como 1 interruptor automático general, 2 contactores,1 interruptor automático para protección de cada circuito de salida, 1 interruptor diferencial por cada circuito de salida y 1 interruptor diferencial para protección del circuito de mando; incluso célula fotoeléctrica y reloj con interruptor horario, conexionado, cableado y puesta en servicio (Según esquemas unifilares).

| Código | Ud | Descripción | Rendimiento | Precio | Importe |
|---|---|---|---|---|---|
| O01OA030 | h. | Oficial primera | 3 | 12.38 | 37.14 |
| O01OA050 | h. | Ayudante | 5 | 12.07 | 60.35 |
| O01OA070 | h. | Peón ordinario | 3 | 11.97 | 35.91 |
| P15FK230 | ud | PIA 4x32A, 6/15kA curva C (material; 01/09/2016) | 1 | 81.32 | 81.32 |
| P15FK220 | ud | PIA 4x25A, 6/15kA curva C (material; 01/09/2016) | 8 | 74.12 | 592.96 |
| P15FK050 | ud | PIA 2x10A, 6/10kA curva C (material; 01/09/2016) | 1 | 30.5 | 30.50 |
| P15FM010 | ud | Contactor tetrapolar 40A (material; 01/09/2016) | 2 | 83.5 | 167.00 |
| P15FJ070 | ud | Diferencial 4x25A a 30mA tipo AC (material; 01/09/2016) | 3 | 175.6 | 526.80 |
| P15FJ010 | ud | Diferencial 2x25A a 30mA tipo AC (material; 01/09/2016) | 2 | 91.45 | 182.90 |
| P4015.03.40 | ud | Pequeño material cuadro alup (material; 10/12/2003) | 1 | 79.31 | 79.31 |
|  |  | Total |  |  | 1794.19 |

| Medición | Uds. | Parcial |
|---|---|---|
| C.M. | 1 | 1.00 |
| Total |  | 1 |

**ALIE.004A** ud. COLUMNA DE 12 m CON 4 PROYECTORES (158W LED) (21/01/2003)
1 ud. × 4670.14 (4763.54 con costes indirectos) = 4763.54
Columna troncoconica de acero galvanizado de 4mm de espesor y 12 m con acoplamiento para albergar a cuatro proyectores, marca SAPEM o similar.Cuatro proyectores modelo BVP650 LXTECO/740 OFR6 marca PHIPLIPS o similar . Incluso caja de conexiónen fuste con fusibles y conductor de cobre 3 (1x2,5)mm2.

| Código | Ud | Descripción | Rendimiento | Precio | Importe |
|---|---|---|---|---|---|
| A538G040 | ud. | COLUMNA ILUMINACIÓN 12m CON CORONA PARA 4 PROYECTORES (17/10/2007) | 1 | 388.62 | 388.62 |
| A54LC010 | ud | PROYECTOR CERRADO C/CARCASA 158 W LED | 4 | 1029 | 4116.00 |
| A54CP001 | ud. | CAJA DE CONEXIÓN Y PROTECCIÓN BÁCULO (24/10/2007) | 4 | 13.56 | 54.24 |
| A16BB011 | m. | CONDUCTOR UNIPOLAR Cu 3(1x2,5)mm2 (21/01/2003) | 52 | 2.14 | 111.28 |
|  |  | Total |  |  | 4670.14 |

| Medición | Uds. | Parcial |
|---|---|---|
| Línea 3 | 1 | 1.00 |
| Total |  | 1 |

**ALIE.004H** ud. COLUMNA DE 12 m CON 2 PROYECTORES (158W LED) (21/01/2003)
7 ud. × 2463.29 (2512.56 con costes indirectos) = 17587.92
Columna troncoconica de acero galvanizado de 4mm de espesor y 12 m con acoplamiento para albergar a dos proyectores, marca SAPEM o similar.Dos proyectores modelo BVP650 LXTECO/740 OFR6 marca PHIPLIPS o similar . Incluso caja de conexiónen fuste con fusibles y conductor de cobre 3 (1x2,5)mm2.

| Código | Ud | Descripción | Rendimiento | Precio | Importe |
|---|---|---|---|---|---|
| A54LC010 | ud | PROYECTOR CERRADO C/CARCASA 158 W LED | 2 | 1029 | 2058.00 |
| A54CP001 | ud. | CAJA DE CONEXIÓN Y PROTECCIÓN BÁCULO | 2 | 13.56 | 27.12 |
| A16BB011 | m. | CONDUCTOR UNIPOLAR Cu 3(1x2,5)mm2 | 26 | 2.14 | 55.64 |
| A538G040A | ud. | COLUMNA ILUMINACIÓN 12m PARA 2 PROYECTORES (17/10/2007) | 1 | 322.53 | 322.53 |
|  |  | Total |  |  | 2463.29 |

| Medición | Uds. | Parcial |
|---|---|---|
| Línea 1 | 6 | 6.00 |
| Línea 3 | 1 | 1.00 |
| Total |  | 7 |

**ALIE.004B** ud PUNTO DE LUZ DE 12 m DE ALTURA Y 110 W LED (21/01/2003)
48 ud × 1144.97 (1167.87 con costes indirectos) = 56057.76
Punto de luz sencillo de 12m de altura, de 110 W de potencia. Formado por columna troncoconica de acero galvanizado de 4 mm de espesor y 12 m de altura, brazo de 1 m serie ACCES T modelo D de INDALUX ( o similar) , luminaria cerrada con carcasa de aluminio, con un grado de estanqueidad IP-66, modelo BGP204 de PHILIPS o similar, caja de conexión y conductor de cobre 3(1x2,5)mm2.

| Código | Ud | Descripción | Rendimiento | Precio | Importe |
|---|---|---|---|---|---|
| A538G046 | ud. | COLUMNA ILUMINACIÓN 12m CON BRAZO PARA 1 LUMINARIA (17/10/2007) | 1 | 483.35 | 483.35 |
| A54LC002 | ud | LUMINARIA CERRADA C/CARCASA 110 W modelo BGP204 | 1 | 620.24 | 620.24 |
| A54CP001 | ud. | CAJA DE CONEXIÓN Y PROTECCIÓN BÁCULO | 1 | 13.56 | 13.56 |
| A16BB011 | m. | CONDUCTOR UNIPOLAR Cu 3(1x2,5)mm2 | 13 | 2.14 | 27.82 |
|  |  | Total |  |  | 1144.97 |

| Medición | Uds. | Parcial |
|---|---|---|
| Línea 2 | 15 | 15.00 |
| Línea 3 | 15 | 15.00 |
| Línea 4 | 18 | 18.00 |
| Total |  | 48 |

**ALIE.004C** ud PUNTO DE LUZ DE 12 m DE ALTURA Y 49 W LED (21/01/2003)
7 ud × 1021.61 (1042.04 con costes indirectos) = 7294.28
Punto de luz sencillo de 12m de altura, de 49 W de potencia. Formado por columna troncoconica de acero galvanizado de 4 mm de espesor y 12 m de altura, brazo de 1 m serie ACCES T modelo D de INDALUX ( o similar), luminaria cerrada con carcasa de aluminio, con un grado de estanqueidad IP-66, modelo BGP203 de PHILIPS o similar, caja de conexión y conductor de cobre 3(1x2,5)mm2.

| Código | Ud | Descripción | Rendimiento | Precio | Importe |
|---|---|---|---|---|---|
| A538G046 | ud. | COLUMNA ILUMINACIÓN 12m CON BRAZO PARA 1 LUMINARIA | 1 | 483.35 | 483.35 |
| A54LC001 | ud | LUMINARIA CERRADA C/CARCASA 49 W LED modelo BGP203 | 1 | 496.88 | 496.88 |
| A54CP001 | ud. | CAJA DE CONEXIÓN Y PROTECCIÓN BÁCULO | 1 | 13.56 | 13.56 |
| A16BB011 | m. | CONDUCTOR UNIPOLAR Cu 3(1x2,5)mm2 | 13 | 2.14 | 27.82 |
|  |  | Total |  |  | 1021.61 |

| Medición | Uds. | Parcial |
|---|---|---|
| Línea 3 | 7 | 7.00 |
| Total |  | 7 |

**ALIE.004D** ud PUNTO DE LUZ DOBLE DE 12 m DE ALTURA Y 110 W + 49 W LED (21/01/2003)
1 ud × 1849.6 (1886.59 con costes indirectos) = 1886.59
Punto de luz doble de 12m de altura, de 110 W + 49 W de potencia. Formado por columna troncoconica de acero galvanizado de 4 mm de espesor y 12 m de altura,doble brazo de 1 m serie ACCES D modelo BD de INDALUX ( o similar),dos luminarias cerradas con carcasa , con un grado de estanqueidad IP-66, modelo BGP204 LED de 110W y BGP203 LED de 49W de Philips o similar, equipo de encendido, caja de conexión y conductor de cobre 3(1x2,5)mm2.

| Código | Ud | Descripción | Rendimiento | Precio | Importe |
|---|---|---|---|---|---|
| A538G048 | ud. | COLUMNA ILUMINACIÓN 12m CON BRAZO PARA 2 LUMINARIAS (17/10/2007) | 1 | 649.72 | 649.72 |
| A54LC001 | ud | LUMINARIA CERRADA C/CARCASA 49 W LED modelo BGP203 | 1 | 496.88 | 496.88 |
| A54LC002 | ud | LUMINARIA CERRADA C/CARCASA 110 W modelo BGP204 | 1 | 620.24 | 620.24 |
| A54CP001 | ud. | CAJA DE CONEXIÓN Y PROTECCIÓN BÁCULO | 2 | 13.56 | 27.12 |
| A16BB011 | m. | CONDUCTOR UNIPOLAR Cu 3(1x2,5)mm2 | 26 | 2.14 | 55.64 |
|  |  | Total |  |  | 1849.6 |

| Medición | Uds. | Parcial |
|---|---|---|
| Línea 3 | 1 | 1.00 |
| Total |  | 1 |

**ALIE.004E** ud PUNTO DE LUZ MONTAJE MURAL DE 110 W LED (21/01/2003)
6 ud × 907.73 (925.88 con costes indirectos) = 5555.28
Punto de luz sencillo en montaje mural de 110 W de potencia. Formado por brazo para adosar a fachada de 1 m de longitud, serie ACCES L modelo D de INDALUX ( o similar), luminaria cerrada con carcasa de aluminio, con un grado de estanqueidad IP-66, modelo BGP204 de PHILIPS o similar, caja de conexión y conductor de cobre 3(1x2,5)mm2.

| Código | Ud | Descripción | Rendimiento | Precio | Importe |
|---|---|---|---|---|---|
| A538G044 | ud. | BRAZO MURAL DE 1m DE LONGITUD PARA LUMINARIA VIARIA (08/08/2011) | 1 | 260.84 | 260.84 |
| A54LC002 | ud | LUMINARIA CERRADA C/CARCASA 110 W modelo BGP204 | 1 | 620.24 | 620.24 |
| A54CP003 | ud. | CAJA DE CONEXIÓN Y PROTECCIÓN EN FACHADA | 1 | 18.09 | 18.09 |
| A16BB011 | m. | CONDUCTOR UNIPOLAR Cu 3(1x2,5)mm2 | 4 | 2.14 | 8.56 |
|  |  | Total |  |  | 907.73 |

| Medición | Uds. | Parcial |
|---|---|---|
| Línea 2 | 6 | 6.00 |
| Total |  | 6 |

**ALIE.004F** ud PUNTO DE LUZ MONTAJE MURAL DE 158 W LED (21/01/2003)
3 ud × 1335.75 (1362.47 con costes indirectos) = 4087.41
Punto de luz sencillo en montaje mural de 158 W de potencia. Formado por brazo para adosar a fachada de 1 m de longitud, serie ACCES L modelo D de INDALUX ( o similar), proyector LED de 158W cerrada con carcasa, con un grado de estanqueidad IP-66, modelo BVP650 LXTECO de Philips o similar, equipo de encendido, caja de conexión y conductor de cobre 3(1x2,5)mm2.

| Código | Ud | Descripción | Rendimiento | Precio | Importe |
|---|---|---|---|---|---|
| A538G044 | ud. | BRAZO MURAL DE 1m DE LONGITUD PARA LUMINARIA VIARIA | 1 | 260.84 | 260.84 |
| A54LC010 | ud | PROYECTOR CERRADO C/CARCASA 158 W LED | 1 | 1029 | 1029.00 |
| A54CP003 | ud. | CAJA DE CONEXIÓN Y PROTECCIÓN EN FACHADA | 1 | 18.09 | 18.09 |
| A16BB011 | m. | CONDUCTOR UNIPOLAR Cu 3(1x2,5)mm2 | 13 | 2.14 | 27.82 |
|  |  | Total |  |  | 1335.75 |

| Medición | Uds. | Parcial |
|---|---|---|
| Línea 2 | 3 | 3.00 |
| Total |  | 3 |

**ALIE.005** ud CONDUCTOR RV 0,6/1 kV 4(1X10 mm²) (05/08/2011)
908 ud × 5.17 (5.27 con costes indirectos) = 4785.16
Cable conductor unipolar de cobre con aislamiento tipo RV, tensión de servicio 0,6/1 kV, de 4(1x10 mm²) de sección, incluso tendido en canalización subterranea o de superficie y conexionado.

| Código | Ud | Descripción | Rendimiento | Precio | Importe |
|---|---|---|---|---|---|
| O01OA030 | h. | Oficial primera | 0.035 | 12.38 | 0.43 |
| O01OA050 | h. | Ayudante | 0.035 | 12.07 | 0.42 |
| P40.012.11 | ud | Conductor RV 0,6/1 kV 4(1x10 mm²) (material; 05/08/2011) | 1 | 4.32 | 4.32 |
|  |  | Total |  |  | 5.17 |

| Medición | Uds. | Largo | Parcial |
|---|---|---|---|
| Linea 1 | 1 | 72 | 72.00 |
| Linea 2 | 1 | 427 | 427.00 |
| Linea 3 | 1 | 231 | 231.00 |
| Línea 4 | 1 | 178 | 178.00 |
| Total |  |  | 908 |

**ALIE.006** ud CONDUCTOR RV 0,6/1 kV 4(1X6 mm²) (17/10/2007)
1154 ud × 4.24 (4.32 con costes indirectos) = 4985.28
Cable conductor unipolar de cobre con aislamiento tipo RV, tensión de servicio 0,6/1 kV, de 4(1x6 mm²) de sección, incluso tendido en canalización subterranea o de superficie y conexionado.

| Código | Ud | Descripción | Rendimiento | Precio | Importe |
|---|---|---|---|---|---|
| O01OA030 | h. | Oficial primera | 0.035 | 12.38 | 0.43 |
| O01OA050 | h. | Ayudante | 0.035 | 12.07 | 0.42 |
| P40.012.15 | ud | Conductor RV 0,6/1 kV 4(1x6 mm²) (material; 17/10/2007) | 1 | 3.39 | 3.39 |
|  |  | Total |  |  | 4.24 |

| Medición | Uds. | Largo | Parcial |
|---|---|---|---|
| Línea 1 | 1 | 198 | 198.00 |
| Línea 2 | 1 | 356 | 356.00 |
| Línea 3 | 1 | 183 | 183.00 |
| Línea 4 | 1 | 417 | 417.00 |
| Total |  |  | 1154 |

**ALIE.007** ud CONDUCTOR RV 0,6/1 kV 4(1X16 mm²) (16/07/2016)
394 ud × 6.23 (6.35 con costes indirectos) = 2501.90
Cable conductor unipolar de cobre con aislamiento tipo RV, tensión de servicio 0,6/1 kV, de 4(1x16 mm²) de sección, incluso tendido en canalización subterranea o de superficie y conexionado.

| Código | Ud | Descripción | Rendimiento | Precio | Importe |
|---|---|---|---|---|---|
| O01OA030 | h. | Oficial primera | 0.035 | 12.38 | 0.43 |
| O01OA050 | h. | Ayudante | 0.035 | 12.07 | 0.42 |
| P40.012.16 | ud | Conductor RV 0,6/1 kV 4(1x16 mm²) (material; 16/07/2016) | 1 | 5.38 | 5.38 |
|  |  | Total |  |  | 6.23 |

| Medición | Uds. | Largo | Parcial |
|---|---|---|---|
| Linea 3 | 1 | 394 | 394.00 |
| Total |  |  | 394 |

**ALIE.009** ml CONDUCTOR H07V-K 1X16 mm² AMARILLO-VERDE (17/10/2007)
2456 ml × 2.87 (2.93 con costes indirectos) = 7196.08
Cable conductor cobre aislado H07V-k verde-amarillo, de 1x16 mm2 de sección, incluso tendido directamente bajo tubo y conexionado a la red de tierra.

| Código | Ud | Descripción | Rendimiento | Precio | Importe |
|---|---|---|---|---|---|
| O01OA030 | h. | Oficial primera | 0.04 | 12.38 | 0.50 |
| O01OA050 | h. | Ayudante | 0.04 | 12.07 | 0.48 |
| P15EB010 | m. | Conductor H07V-k de 1x16 mm² Amarillo-Verde (material; 17/10/2007) | 1 | 1.89 | 1.89 |
|  |  | Total |  |  | 2.87 |

| Medición | Uds. | Largo | Parcial |
|---|---|---|---|
| Línea 1 | 1 | 270 | 270.00 |
| Línea 2 | 1 | 783 | 783.00 |
| Línea 3 | 1 | 808 | 808.00 |
| Línea 4 | 1 | 595 | 595.00 |
| Total |  |  | 2456 |

**ALIE.010** ud PUESTA A TIERRA PARA ALUMBRADO PÚBLICO (10/12/2003)
74 ud × 10.45 (10.66 con costes indirectos) = 788.84
Toma de tierra con pica de Cu-Ac recubierta de cobre electrolítico, de D=14.3 mm y 2m de longitud, para confección de puesta a tierra, totalmente instalada.

| Código | Ud | Descripción | Rendimiento | Precio | Importe |
|---|---|---|---|---|---|
| O01OA050 | h. | Ayudante | 0.12 | 12.07 | 1.45 |
| P15EA010 | ud | Pica de t.t. 200/14,3 Fe+Cu | 1 | 8.06 | 8.06 |
| P4015.03.12 | ud | Grapa de conexión bronce GCS-12 (material; 10/12/2003) | 1 | 0.94 | 0.94 |
|  |  | Total |  |  | 10.45 |

| Medición | Uds. | Parcial |
|---|---|---|
| C.M. | 1 | 1.00 |
| Línea 1 | 6 | 6.00 |
| Línea 2 | 24 | 24.00 |
| Línea 3 | 25 | 25.00 |
| Línea 4 | 18 | 18.00 |
| Total |  | 74 |

**ALIE.012** ud CAJA DE CONEXIÓN Y DERIVACION DE LÍNEA, MONTAJE SUPERFICIE (12/02/2004)
73 ud × 29.52 (30.11 con costes indirectos) = 2198.03
Caja metálica de conexión y derivación de línea, modelo Spacial SDB de Schneider de 10x15 , con bornas B-4/35/25, incluso conexionado y sujeción al paramento de la arqueta mediante herraje, totalmente instalado.

| Código | Ud | Descripción | Rendimiento | Precio | Importe |
|---|---|---|---|---|---|
| P4015.03.31 | ud | Caja de derivación modelo Spacial SDB de Schneider (150x100x50) (material; 08/08/2011) | 1 | 15.29 | 15.29 |
| P4015.03.32 | ud | Bornas B-4/35/25 (material; 12/02/2004) | 4 | 1.98 | 7.92 |
| P4015.03.33 | ud | Herraje sujección caja en paramento (material; 12/02/2004) | 2 | 1.32 | 2.64 |
| O01OA030 | h. | Oficial primera | 0.15 | 12.38 | 1.86 |
| O01OA050 | h. | Ayudante | 0.15 | 12.07 | 1.81 |
|  |  | Total |  |  | 29.52 |

| Medición | Uds. | Parcial |
|---|---|---|
| Línea 1 | 6 | 6.00 |
| Línea 2 | 24 | 24.00 |
| Línea 3 | 25 | 25.00 |
| Línea 4 | 18 | 18.00 |
| Total |  | 73 |

**ALIE.013** m TUBO DE CANALIZACION ELECTRICA ACERO GALVANIZADO Ø 40 mm (08/08/2011)
220 m × 8.57 (8.74 con costes indirectos) = 1922.80
Tubo para tendido y protección de cableado electrico realizado en acero galvanizado de 40 mm de diámetro y 0,4 mm de pared, incluso elementos de fijación. Totalmente instalado.

| Código | Ud | Descripción | Rendimiento | Precio | Importe |
|---|---|---|---|---|---|
| P15GB025J | m. | Tuboacero galvanizado rigido de 40mm diametro y 0,4 mm de pared (material; 08/08/2011) | 1 | 6.61 | 6.61 |
| O01OA030 | h. | Oficial primera | 0.08 | 12.38 | 0.99 |
| O01OA050 | h. | Ayudante | 0.08 | 12.07 | 0.97 |
|  |  | Total |  |  | 8.57 |

| Medición | Uds. | Largo | Parcial |
|---|---|---|---|
| Línea 2 | 2 | 110 | 220.00 |
| Total |  |  | 220 |

### U.09 RED DE TELECOMUNICACIÓN (31/01/2000)
Importe: 42004.43

#### U.09.01 CANALIZACIONES TELECOMUNICACIONES (31/01/2000)
Importe: 42004.43

**U11TC190100** m. CANALIZACION TELECOMUNICACIONES 10 PE 110 ACERA/CALZADA (31/01/2000)
475 m. × 50.36 (51.37 con costes indirectos) = 24400.75
Canalización telecomunicaciones en zanja, de 0,60x0,95 m para 10 conductos, en base 4, tubos corrugados de polietileno de doble pared de D=110mm, embebidos en prisma de hormigón HM-20 de central de 15 cm de recubrimiento superior y al menos 5 cm lateralmente e inferior, incluso excavación de tierras a máquina en cualquier tipo de terreno (incluso canon de vertido), tubos, soportes distanciadores cada 70 cm, cuerda guía para cables, hormigón y relleno de la capa superior con tierras seleccionadas procedentes de la excavación, en tongadas <25 cm., compactada al 95% del P.N., ejecutado según normas de Telefónica y pliego de prescripciones técnicas particulares de la obra. (Sin rotura, ni reposición de acera).

| Código | Ud | Descripción | Rendimiento | Precio | Importe |
|---|---|---|---|---|---|
| O01OA030 | h. | Oficial primera | 0.15 | 12.38 | 1.86 |
| O01OA070 | h. | Peón ordinario | 0.15 | 11.97 | 1.80 |
| A01EZ050 | m3 | EXCAV. ZANJAS Y POZOS MEDIOS MECÁN. | 0.564 | 5.92 | 3.34 |
| A02BZ011 | m3 | RELLENO LOCALIZADO ZANJA MAT.SELECC EXCAV. | 0.21 | 3.97 | 0.83 |
| A06HC020 | m3 | HORMIGÓN HNE-20 | 0.259 | 71.18 | 18.44 |
| P4015.03.20 | m | Tubería de polietileno de 110 mm doble pared | 10.5 | 2.1 | 22.05 |
| P27TT070 | ud | Soporte separador 110 mm. 4 aloj. (material; 31/01/2000) | 10 | 0.05 | 0.50 |
| P27TT170 | m. | Cuerda plástico N-5 guía cable (material; 31/01/2000) | 11 | 0.14 | 1.54 |
|  |  | Total |  |  | 50.36 |

Claves: PVC, acera, canalización, zanja, conducción, teléfono, tierra, diámetro, prisma, hormigón, central, recubrimiento, inferior, lateral, máquina, excavación, compacto, base, cuerda, distanciador, soporte, tubo, guía, terreno, técnica, flojo, cable, relleno, capa, ejecución, rotura, norma

| Medición | Uds. | Largo | Parcial |
|---|---|---|---|
| Telecomunicaciones Operadores Públicos | 1 | 650 | 650.00 |
| Conexión exterior | -1 | 175 | -175.00 |
| Total |  |  | 475 |

**U11TC190140** m. CANALIZACION TELECOMUNICACIONES 4 PE 110 ACERA/CALZADA (31/01/2000)
145 m. × 24.54 (25.03 con costes indirectos) = 3629.35
Canalización telecomunicaciones en zanja, de 0,40x0,80 m para 4 conductos, en base 2, tubos corrugados de polietileno de doble pared de D=110mm, embebidos en prisma de hormigón HM-20 de central de 15 cm de recubrimiento superior y al menos 5 cm lateralmente e inferior, incluso excavación de tierras a máquina en cualquier tipo de terreno (incluso canon de vertido), tubos, soportes distanciadores cada 70 cm, cuerda guía para cables, hormigón y relleno de la capa superior con tierras seleccionadas procedentes de la excavación, en tongadas <25 cm., compactada al 95% del P.N., ejecutado según normas de Telefónica y pliego de prescripciones técnicas particulares de la obra. (Sin rotura, ni reposición de acera).

| Código | Ud | Descripción | Rendimiento | Precio | Importe |
|---|---|---|---|---|---|
| O01OA030 | h. | Oficial primera | 0.1 | 12.38 | 1.24 |
| O01OA070 | h. | Peón ordinario | 0.1 | 11.97 | 1.20 |
| A01EZ050 | m3 | EXCAV. ZANJAS Y POZOS MEDIOS MECÁN. | 0.32 | 5.92 | 1.89 |
| A02BZ011 | m3 | RELLENO LOCALIZADO ZANJA MAT.SELECC EXCAV. | 0.14 | 3.97 | 0.56 |
| A06HC020 | m3 | HORMIGÓN HNE-20 | 0.142 | 71.18 | 10.11 |
| P4015.03.20 | m | Tubería de polietileno de 110 mm doble pared | 4.2 | 2.1 | 8.82 |
| P27TT070 | ud | Soporte separador 110 mm. 4 aloj. | 2 | 0.05 | 0.10 |
| P27TT170 | m. | Cuerda plástico N-5 guía cable | 4.4 | 0.14 | 0.62 |
|  |  | Total |  |  | 24.54 |

Claves: norma, rotura, ejecución, capa, relleno, cable, flojo, técnica, terreno, guía, tubo, soporte, distanciador, cuerda, base, compacto, excavación, máquina, lateral, inferior, recubrimiento, central, hormigón, prisma, diámetro, tierra, teléfono, conducción, zanja, canalización, acera, PVC

| Medición | Uds. | Largo | Parcial |
|---|---|---|---|
| Telecomunicaciones Renault | 1 | 100 | 100.00 |
| Operadores Públicos | 1 | 45 | 45.00 |
| Total |  |  | 145 |

**U11TC0707080** m. CANALIZACION TELECOMUNICACIONES 2 PE 110 ACERA/CALZADA (31/01/2000)
480 m. × 16.53 (16.86 con costes indirectos) = 8092.80
Canalización telecomunicaciones en zanja, de 0,40x0,65 m para 2 conductos, en base 2, tubos corrugados de polietileno de doble pared de D=110mm, embebidos en prisma de hormigón HM-20 de central de 15 cm de recubrimiento superior y al menos 5 cm lateralmente e inferior, incluso excavación de tierras a máquina en cualquier tipo de terreno (incluso canon de vertido), tubos, soportes distanciadores cada 70 cm., cuerda guía para cables, hormigón y relleno de la capa superior con tierras seleccionadas procedentes de la excavación, en tongadas <25 cm., compactada al 95% del P.N., ejecutado según normas de Telefónica y pliego de prescripciones técnicas particulares de la obra. (Sin rotura, ni reposición de acera).

| Código | Ud | Descripción | Rendimiento | Precio | Importe |
|---|---|---|---|---|---|
| O01OA030 | h. | Oficial primera | 0.1 | 12.38 | 1.24 |
| O01OA070 | h. | Peón ordinario | 0.1 | 11.97 | 1.20 |
| A01EZ050 | m3 | EXCAV. ZANJAS Y POZOS MEDIOS MECÁN. | 0.26 | 5.92 | 1.54 |
| A02BZ011 | m3 | RELLENO LOCALIZADO ZANJA MAT.SELECC EXCAV. | 0.14 | 3.97 | 0.56 |
| A06HC020 | m3 | HORMIGÓN HNE-20 | 0.101 | 71.18 | 7.19 |
| P4015.03.20 | m | Tubería de polietileno de 110 mm doble pared | 2.1 | 2.1 | 4.41 |
| P27TT070 | ud | Soporte separador 110 mm. 4 aloj. | 1.5 | 0.05 | 0.08 |
| P27TT170 | m. | Cuerda plástico N-5 guía cable | 2.2 | 0.14 | 0.31 |
|  |  | Total |  |  | 16.53 |

Claves: compacto, prisma, rotura, técnica, ejecución, relleno, teléfono, capa, canalización, zanja, acera, conducción, base, PVC, distanciador, cable, hormigón, máquina, terreno, tierra, excavación, lateral, inferior, central, diámetro, norma, recubrimiento, soporte, flojo, cuerda, tubo, guía

| Medición | Uds. | Largo | Parcial |
|---|---|---|---|
| Telecomunicaciones Renault | 1 | 430 | 430.00 |
| Operadores Públicos | 1 | 50 | 50.00 |
| Total |  |  | 480 |

**U11TC190200** m. CANALIZACION ACOMETIDA TELECOMUNICACIONES 6 PVC 63 (31/01/2000)
14 m. × 22.48 (22.93 con costes indirectos) = 321.02
Canalización acometida telecomunicaciones en zanja, de 0,50x0,80 m para 6 conductos, en base 2, de PVC de 63 mm de diámetro, embebidos en prisma de hormigón HM-20 de central de 5 cm de recubrimiento superior y al menos 5 cm lateralmente e inferior, incluso excavación de tierras a máquina en cualquier tipo de terreno (incluso canon de vertido), tubos, soportes distanciadores cada 70 cm., cuerda guía para cables, hormigón y relleno de la capa superior con tierras seleccionadas procedentes de la excavación, en tongadas <25 cm., compactada al 95% del P.N., ejecutado según normas de Telefónica y pliego de prescripciones técnicas particulares de la obra. (Sin rotura, ni reposición de acera).

| Código | Ud | Descripción | Rendimiento | Precio | Importe |
|---|---|---|---|---|---|
| O01OA030 | h. | Oficial primera | 0.4 | 12.38 | 4.95 |
| O01OA070 | h. | Peón ordinario | 0.4 | 11.97 | 4.79 |
| A01EZ050 | m3 | EXCAV. ZANJAS Y POZOS MEDIOS MECÁN. | 0.252 | 5.92 | 1.49 |
| A02BZ011 | m3 | RELLENO LOCALIZADO ZANJA MAT.SELECC EXCAV. | 0.12 | 3.97 | 0.48 |
| A06HC020 | m3 | HORMIGÓN HNE-20 | 0.106 | 71.18 | 7.55 |
| P27TT020 | m. | Tubo rígido PVC 63x1,2 mm. (material) | 6.3 | 0.33 | 2.08 |
| P27TT060 | ud | Soporte separador 63 mm. 4 aloj. (material) | 4 | 0.03 | 0.12 |
| P27TT200 | kg | Limpiador unión PVC (material; 31/01/2000) | 0.022 | 1.3 | 0.03 |
| P27TT210 | kg | Adhesivo unión PVC (material; 31/01/2000) | 0.04 | 1.81 | 0.07 |
| P27TT170 | m. | Cuerda plástico N-5 guía cable | 6.6 | 0.14 | 0.92 |
|  |  | Total |  |  | 22.48 |

Claves: norma, rotura, ejecución, capa, relleno, cable, flojo, técnica, terreno, guía, tubo, soporte, distanciador, cuerda, base, compacto, excavación, máquina, lateral, inferior, recubrimiento, central, hormigón, prisma, diámetro, tierra, teléfono, conducción, zanja, canalización, acera, PVC

| Medición | Uds. | Largo | Parcial |
|---|---|---|---|
| Srvicios Generales | 1 | 4 | 4.00 |
| PCI | 1 | 10 | 10.00 |
| Total |  |  | 14 |

**TELEC.001** ud ARQUETA RED TELECOMUNICACIONES 70X70X90 CON TAPA FUNDICION (31/01/2000)
20 ud × 212.74 (216.99 con costes indirectos) = 4339.80
Arqueta aislada para red de telecomunicaciones con unas dimensiones interiores de 70x70x90 cm, incluido excavación, alzados de hormigón y tapa y marco de fundición de 75x75 cm D-400, totalmente acabada y rematada.

| Código | Ud | Descripción | Rendimiento | Precio | Importe |
|---|---|---|---|---|---|
| A01EZ050 | m3 | EXCAV. ZANJAS Y POZOS MEDIOS MECÁN. | 0.9 | 5.92 | 5.33 |
| A06EO101 | m2 | ENCOFRADO OCULTO EN PARAMENTOS PLANOS Y DESENCOF. | 6.12 | 13.68 | 83.72 |
| A06HC020 | m3 | HORMIGÓN HNE-20 | 0.459 | 71.18 | 32.67 |
| P01AG060 | t. | Gravilla 20/40 mm. | 0.049 | 9.19 | 0.45 |
| P02EAF050J | ud | Marco/reja cuadr.articul. fundición D-400 750x750 (material) | 1 | 90.57 | 90.57 |
|  |  | Total |  |  | 212.74 |

| Medición | Uds. | Parcial |
|---|---|---|
|  | 23 | 23.00 |
| Conexion exterior | -3 | -3.00 |
| Total |  | 20 |

**TELEC.002** ud ARQUETA RED TELECOMUNICACIONES 40X40X80 CON TAPA FUNDICION (31/01/2000)
10 ud × 101.13 (103.15 con costes indirectos) = 1031.50
Arqueta aislada para red de telecomunicaciones con unas dimensiones interiores de 40x40x80 cm, incluido excavación, alzados de hormigón y tapa y marco de fundición de 45x45 cm D-400, totalmente acabada y rematada.

| Código | Ud | Descripción | Rendimiento | Precio | Importe |
|---|---|---|---|---|---|
| A01EZ050 | m3 | EXCAV. ZANJAS Y POZOS MEDIOS MECÁN. | 0.392 | 5.92 | 2.32 |
| A06EO101 | m2 | ENCOFRADO OCULTO EN PARAMENTOS PLANOS Y DESENCOF. | 3.52 | 13.68 | 48.15 |
| A06HC020 | m3 | HORMIGÓN HNE-20 | 0.264 | 71.18 | 18.79 |
| P01AG060 | t. | Gravilla 20/40 mm. | 0.016 | 9.19 | 0.15 |
| P02EAF040J | ud | Marco/reja cuadr.articul. fundición D-400 de 450x450 (material; 29/09/2011) | 1 | 31.72 | 31.72 |
|  |  | Total |  |  | 101.13 |

**TELEC.003** ud ARQUETA ACOMETIDA TELECOMUNICACIONES 30X30X60 CON TAPA FUNDICION (31/01/2000)
3 ud × 61.83 (63.07 con costes indirectos) = 189.21
Arqueta aislada para red de telecomunicaciones con unas dimensiones interiores de 30x30x60 cm, incluido excavación, alzados de hormigón y tapa y marco de fundición de 40x40 cm D-400, totalmente acabada y rematada.

| Código | Ud | Descripción | Rendimiento | Precio | Importe |
|---|---|---|---|---|---|
| A01EZ050 | m3 | EXCAV. ZANJAS Y POZOS MEDIOS MECÁN. | 0.216 | 5.92 | 1.28 |
| A06EO101 | m2 | ENCOFRADO OCULTO EN PARAMENTOS PLANOS Y DESENCOF. | 2.16 | 13.68 | 29.55 |
| A06HC020 | m3 | HORMIGÓN HNE-20 | 0.162 | 71.18 | 11.53 |
| P01AG060 | t. | Gravilla 20/40 mm. | 0.009 | 9.19 | 0.08 |
| P02EAF030J | ud | Marco/reja cuadr.articul. fundición D-400 350x350 (material; 29/09/2011) | 1 | 19.39 | 19.39 |
|  |  | Total |  |  | 61.83 |

| Medición | Uds. | Parcial |
|---|---|---|
| Servicios Generales | 1 | 1.00 |
| PCI | 1 | 1.00 |
| Nave | 1 | 1.00 |
| Total |  | 3 |

### U.10 RED DE GAS (17/12/2000)
Importe: 3675.22

**U01EZ050** m3 EXCAV. ZANJAS Y POZOS MEDIOS MECÁN.
243.6 m3 × 5.92 (6.04 con costes indirectos) = 1471.34

| Medición | Uds. | Largo | Ancho | Alto | Parcial |
|---|---|---|---|---|---|
| med s/.plano |  |  |  |  |  |
| Canalización | 1 | 580 | 0.6 | 0.7 | 243.60 |
| Total |  |  |  |  | 243.6 |

**E02BZ011** m3 RELLENO LOCALIZADO ZANJA MAT.SELECC EXCAV.
139.2 m3 × 3.97 (4.05 con costes indirectos) = 563.76

| Medición | Uds. | Largo | Ancho | Alto | Parcial |
|---|---|---|---|---|---|
| med s/.plano |  |  |  |  |  |
| Canalización | 1 | 580 | 0.6 | 0.4 | 139.20 |
| Total |  |  |  |  | 139.2 |

**E50152A** m3. ARENA DE RIO EN ZANJA
104.4 m3. × 15.4 (15.71 con costes indirectos) = 1640.12

| Medición | Uds. | Largo | Ancho | Alto | Parcial |
|---|---|---|---|---|---|
| med s/.plano |  |  |  |  |  |
| Canalización | 1 | 580 | 0.6 | 0.3 | 104.40 |
| Total |  |  |  |  | 104.4 |

### U.11 RED DE PROT. CONTRA INCENDIOS (-20069)
Importe: 185316.65

**U01EZ050** m3 EXCAV. ZANJAS Y POZOS MEDIOS MECÁN.
3048.64 m3 × 5.92 (6.04 con costes indirectos) = 18413.79

| Medición | Uds. | Largo | Ancho | Alto | Parcial |
|---|---|---|---|---|---|
| S/med.aux. |  |  |  |  |  |
| Red Hidrantes Exteriores |  |  |  |  |  |
| Tuberías | 1 | 1581.83 |  |  | 1581.83 |
| Anclajes | 1 | 12.258 |  |  | 12.26 |
| Red Bocas de Incendio Equipadas |  |  |  |  |  |
| Tuberías | 1 | 1249.79 |  |  | 1249.79 |
| Anclajes | 1 | 12.258 |  |  | 12.26 |
| Med. S/plano |  |  |  |  |  |
| Arquetas e Hidrantes | 10 | 2 | 2 | 2 | 80.00 |
| Señal a caseta control Rociadores y Grupo | 1 | 450 | 0.5 | 0.5 | 112.50 |
| Total |  |  |  |  | 3048.64 |

**E02BZ011** m3 RELLENO LOCALIZADO ZANJA MAT.SELECC EXCAV.
2388.7 m3 × 3.97 (4.05 con costes indirectos) = 9674.24

| Medición | Uds. | Largo | Ancho | Alto | Parcial |
|---|---|---|---|---|---|
| S/med.aux. |  |  |  |  |  |
| Red Hidrantes Exteriores |  |  |  |  |  |
| Tuberías | 1 | 1285.23 |  |  | 1285.23 |
| Red Bocas de Incendio Equipadas |  |  |  |  |  |
| Tuberías | 1 | 1015.97 |  |  | 1015.97 |
| Med. S/plano |  |  |  |  |  |
| Arquetas e Hidrantes | 10 | 1 | 1 | 2 | 20.00 |
| Señal a caseta control Rociadores y Grupo | 1 | 450 | 0.5 | 0.3 | 67.50 |
| Total |  |  |  |  | 2388.7 |

**E08GPA300.66** ud GRUPO PRESIÓN INCENDIOS 300 M3/H 66 M.C.A.
1 ud × 68274.6 (69640.09 con costes indirectos) = 69640.09
Grupo presión contra incendios para caudal 3x300 m3/h a 66 m.c.a.con 3 bombas principales más una bomba jockey, de acuerdo a normativas UNE 23.500 ,UNE EN 12845 ,CEPREVEN RT2 y ABA/RT1 ROC. Equipo de la marca KRIPSOL modelo GIU12 585-66/90+D229,6-EDDJ o similar, formado por:
-2+1 bombas principales, tipo KN-125/250 KRIPSOL o similar, de caudal unitario 300 m3/h y aumento de presión de 66 m.c.a, con funcionamiento a 2.950 r.p.m.
-1 motor eléctrico trifásico de 90 kW (T 400/700 V. / 2.950 r.p.m. / 50 Hz / IP 55 / B3 / CLASE F)
-2 motores diesel 95 kW modelo D229,6 o similar,
Componentes:
- Tres acoplamientos con distanciador y protector para bomba principal eléctrica y dos diesel
-1 bomba Jockey modelo U7V-7T o similar, de caudal 4,70 m3/h y presión de 75 m.c.a.(230/400 V. / 2.950 r.p.m. / 50 Hz)
- Dos cuadros eléctricos bombas princiapales diesel M 230V según CEPREVEN R.T.2. ABA
- Un cuado eléctrico bomba princiapl eléctrica y jockey T 400V + Neutro según CEPREVEN R.T.2. ABA
- Seis presostatos bomba en demanda XMXA o similar de contactos cerrados por encima de p. arranque, rango 0-12 bar.
- Tres presostatos PT12 o similar rango 0-6 bar
- Un presostato bomba jockey PT12 o similar rango 0-6 bar
- Un manómetro 0-16 bar de glicerina
- Un colector de pruebas embridado con válvula de corte
- Un caudalímetro KRIPSOL FBb 200 o similar rango 100-800 m3/h de lectura directa tipo Pitot
- Tres válvulas de corte bombas principales DN 200 de mariposa con reductor / husillo ascendente
- Tres válvulas de retención bombas principales DN 200 ruber check
- Una válvula de corte bomba jockey DN 32 de esfera
- Una válvula de retención para bomba jockey DN 32 europa
- Tres válvulas de seguridad DN 25 de escape conducido
- Un colector de impulsión DN 300 de acero embridado
- Un acumulador hidroneumático 50 lt a 16 kg/cm2 de membrana
- Tres conos difusores concéntricos embridados
- Un grifo de purga de latón para manómetro
- Una bancada común de perfiles laminados para bombas principales y jockey
- Cuatro juegos de baterías 12/24V para arranque de motores diesel
- Dos depósitos de combistible de acero para motores diesel
- Una boya de nivel IN 3x5 para alarma por bajo nivel de reserva de agua
- Tres conjuntos depósito de cebado 3 x 500 lts con válvula de corte y retención
- Un colector de aspiración con válvulas de corte común para bombas principal eléctrica y siesel y jockey
Totalmente instalado y probado.

| Código | Ud | Descripción | Rendimiento | Precio | Importe |
|---|---|---|---|---|---|
| O01OA020 | h | Capataz | 10 | 12.58 | 125.80 |
| O01OA030 | h. | Oficial primera | 10 | 12.38 | 123.80 |
| O01OA070 | h. | Peón ordinario | 10 | 11.97 | 119.70 |
| M02GE020 | h. | Grúa telescópica autoprop. 25 t. | 6 | 50.1 | 300.60 |
| P26GP300.66 | ud | Grupo de presión contra incendios 300 m3/h 66 mca (material; 20/07/2016) | 1 | 67604.7 | 67604.70 |
|  |  | Total |  |  | 68274.6 |

Claves: diámetro, tubería, abastecer, cierre, colocación, interior, unión, accesorio, instalación, compuerta, fundición, elástico, anclaje, válvula, agua

| Medición | Uds. | Parcial |
|---|---|---|
| med s/plano | 1 | 1.00 |
| Total |  | 1 |

**U06WH1.100** ud HIDRANTE ENTERRADO C/TAPA 1XD=100 mm
1 ud × 960.57 (979.78 con costes indirectos) = 979.78
Suministro e instalación de hidrante para incendios con tapa apta para tráfico pesado, clase D400 según EN124, ambos de fundición, instalado en arqueta y equipado con una toma D=100 mm., tapón y llave de cierre y regulación, incluso conexión a la red de distribución con tubo de fundición D=100 mm, totalmente instalado y probado.

| Código | Ud | Descripción | Rendimiento | Precio | Importe |
|---|---|---|---|---|---|
| O01OA090 | h. | Cuadrilla A | 1.2 | 30.44 | 36.53 |
| O01OA030 | h. | Oficial primera | 7.5 | 12.38 | 92.85 |
| O01OA040 | h. | Oficial segunda | 7.5 | 12.2 | 91.50 |
| P26RH1.100 | ud | Hidrante acera c/tapa D=100mm i/arqueta (material; 20/07/2016) | 1 | 422.97 | 422.97 |
| P26VC100 | ud | Vál.compue.c/elást.brida D=100mm y accesorios | 1 | 115.31 | 115.31 |
| P26PMC030 | ud | Codo FD j.elástica 1/4 D=100mm (material) | 1 | 66.98 | 66.98 |
| P26TUE020 | m. | Tub.fund.dúctil j.elást i/junta DN=100mm. (material; 27/07/2016) | 3 | 22.81 | 68.43 |
| P01DW090 | ud | Pequeño material tipo tres | 60 | 1.1 | 66.00 |
|  |  | Total |  |  | 960.57 |

Claves: suministro, tapón, tapa, distribución, fundición, hidrante, equipo, incendio, cierre, regulación, red, tubo, acera, llave, toma, conexión

| Medición | Uds. | Parcial |
|---|---|---|
| Med. S/plano | 1 | 1.00 |
| Total |  | 1 |

**U06WH2.070** ud HIDRANTE ENTERRADO C/TAPA 2xD=70 mm
7 ud × 1000.23 (1020.23 con costes indirectos) = 7141.61
Suministro e instalación de hidrante para incendios con tapa apta para tráfico pesado, clase D400 según EN124, ambos de fundición, instalado en arqueta y equipado con dos tomas de D=70 mm., tapón y llave de cierre y regulación, incluso conexión a la red de distribución con tubo de fundición D=100 mm, totalmente instalado y probado.

| Código | Ud | Descripción | Rendimiento | Precio | Importe |
|---|---|---|---|---|---|
| O01OA090 | h. | Cuadrilla A | 1.2 | 30.44 | 36.53 |
| O01OA030 | h. | Oficial primera | 7.5 | 12.38 | 92.85 |
| O01OA040 | h. | Oficial segunda | 7.5 | 12.2 | 91.50 |
| P26RH2.070 | ud | Hidrante acera c/tapa 2xD=70mm i/arqueta (material; 20/07/2016) | 1 | 462.63 | 462.63 |
| P26VC100 | ud | Vál.compue.c/elást.brida D=100mm y accesorios | 1 | 115.31 | 115.31 |
| P26PMC030 | ud | Codo FD j.elástica 1/4 D=100mm | 1 | 66.98 | 66.98 |
| P26TUE020 | m. | Tub.fund.dúctil j.elást i/junta DN=100mm. | 3 | 22.81 | 68.43 |
| P01DW090 | ud | Pequeño material tipo tres | 60 | 1.1 | 66.00 |
|  |  | Total |  |  | 1000.23 |

Claves: suministro, tapón, tapa, distribución, fundición, hidrante, equipo, incendio, cierre, regulación, red, tubo, acera, llave, toma, conexión

| Medición | Uds. | Parcial |
|---|---|---|
| Med. S/plano | 7 | 7.00 |
| Total |  | 7 |

**E50190L** ud. POZO DE CRUCES Y LLAVES
10 ud. × 284.47 (290.16 con costes indirectos) = 2901.60

| Medición | Uds. | Parcial |
|---|---|---|
| Med. S/plano | 10 | 10.00 |
| Total |  | 10 |

**U06VEM133** ud TE FUNDICIÓN B-B-B. DN=100-100 mm.
10 ud × 78.01 (79.57 con costes indirectos) = 795.70

| Medición | Uds. | Parcial |
|---|---|---|
| S/med. graf. |  |  |
| Red Hidrantes Exteriores |  |  |
| N3 | 1 | 1.00 |
| N5 | 1 | 1.00 |
| N8 | 1 | 1.00 |
| N11 | 1 | 1.00 |
| N13 | 1 | 1.00 |
| N15 | 1 | 1.00 |
| N18 | 1 | 1.00 |
| N22 | 1 | 1.00 |
| Red Bocas de Incendio Equipadas |  |  |
| N4 | 1 | 1.00 |
| N9 | 1 | 1.00 |
| Total |  | 10 |

**U06BUA180** ud BRIDA UNIVERSAL DE FD DN=80-100 mm.
4 ud × 33.09 (33.75 con costes indirectos) = 135.00

| Medición | Uds. | Parcial |
|---|---|---|
| S/med. graf. |  |  |
| Red Bocas de Incendio Equipadas |  |  |
| N4 | 2 | 2.00 |
| N9 | 2 | 2.00 |
| Total |  | 4 |

**U06BUA200** ud BRIDA UNIVERSAL DE FD DN=100-125 mm.
68 ud × 36.64 (37.37 con costes indirectos) = 2541.16
Brida enchufe universal de fundición de 100-125 mm. de diámetro, colocada en tubería de abastecimiento de agua, sin incluir dado de anclaje, i/p.p. de tornillos necesarios, completamente instalada.

| Código | Ud | Descripción | Rendimiento | Precio | Importe |
|---|---|---|---|---|---|
| O01OA030 | h. | Oficial primera | 0.15 | 12.38 | 1.86 |
| O01OA040 | h. | Oficial segunda | 0.15 | 12.2 | 1.83 |
| P02CVW010 | kg | Lubricante tubos PVC j.elástica | 0.004 | 5.06 | 0.02 |
| P26BUT200 | ud | Brida universal. D=100/125mm (material; 23/09/2011) | 1 | 32.93 | 32.93 |
|  |  | Total |  |  | 36.64 |

Claves: colocación, te, fundición, enchufe, abastecer, agua, diámetro, tubería, anclaje

| Medición | Uds. | Parcial |
|---|---|---|
| S/med. graf. |  |  |
| Red Hidrantes Exteriores |  |  |
| N2 | 2 | 2.00 |
| N3 | 5 | 5.00 |
| N5 | 5 | 5.00 |
| N7 | 2 | 2.00 |
| N8 | 5 | 5.00 |
| N10 | 2 | 2.00 |
| N11 | 5 | 5.00 |
| N13 | 5 | 5.00 |
| N15 | 5 | 5.00 |
| N17 | 2 | 2.00 |
| N18 | 5 | 5.00 |
| N20 | 2 | 2.00 |
| N22 | 5 | 5.00 |
| N23 | 2 | 2.00 |
| Red Bocas de Incendio Equipadas |  |  |
| N2 | 2 | 2.00 |
| N4 | 2 | 2.00 |
| N5 | 2 | 2.00 |
| N6 | 2 | 2.00 |
| N7 | 2 | 2.00 |
| N8 | 2 | 2.00 |
| N9 | 2 | 2.00 |
| N10 | 2 | 2.00 |
| Total |  | 68 |

**U06VCA080** ud VÁLV.COMPUE.CIERRE ELAST.D=80mm
2 ud × 130.01 (132.61 con costes indirectos) = 265.22

| Medición | Uds. | Parcial |
|---|---|---|
| S/med. graf. |  |  |
| Red Bocas de Incendio Equipadas |  |  |
| N4 | 1 | 1.00 |
| N9 | 1 | 1.00 |
| Total |  | 2 |

**U06VCA100** ud VÁLV.COMPUE.CIERRE ELAST.D=100mm
8 ud × 150.2 (153.2 con costes indirectos) = 1225.60

| Medición | Uds. | Parcial |
|---|---|---|
| S/med. graf. |  |  |
| Red Hidrantes Exteriores |  |  |
| N4 | 1 | 1.00 |
| N6 | 1 | 1.00 |
| N9 | 1 | 1.00 |
| N12 | 1 | 1.00 |
| N14 | 1 | 1.00 |
| N16 | 1 | 1.00 |
| N19 | 1 | 1.00 |
| N21 | 1 | 1.00 |
| Total |  | 8 |

**U06RBB100** ud REDUC.FUNDICIÓN B-B DN=100-80
4 ud × 41.39 (42.22 con costes indirectos) = 168.88

| Medición | Uds. | Parcial |
|---|---|---|
| S/med. graf. |  |  |
| Red Bocas de Incendio Equipadas |  |  |
| N4 | 2 | 2.00 |
| N9 | 2 | 2.00 |
| Total |  | 4 |

**U06VEM021** ud CODO FUND.EMBRIDADO I/JUNTAS DN=100mm.
12 ud × 147.49 (150.44 con costes indirectos) = 1805.28
Codo de fundición embridado de 100 mm. de diámetro, colocado en tubería de abastecimiento de agua, i/juntas, sin incluir dado de anclaje, completamente instalado.

| Código | Ud | Descripción | Rendimiento | Precio | Importe |
|---|---|---|---|---|---|
| O01OA030 | h. | Oficial primera | 0.15 | 12.38 | 1.86 |
| O01OA040 | h. | Oficial segunda | 0.15 | 12.2 | 1.83 |
| P26PMC030 | ud | Codo FD j.elástica 1/4 D=100mm | 1 | 66.98 | 66.98 |
| P26UUQ030 | ud | Unión tubo-brida quick fund.dúctil D=100 (material) | 2 | 34.01 | 68.02 |
| P01UT055 | ud | Tornillo+tuerca ac.galvan.D=20 L=160 mm | 8 | 1.1 | 8.80 |
|  |  | Total |  |  | 147.49 |

Claves: tubería, fundición, abastecer, diámetro, agua, colocación, anclaje, codo

| Medición | Uds. | Parcial |
|---|---|---|
| S/med. graf. |  |  |
| Red Hidrantes Exteriores |  |  |
| N2 | 1 | 1.00 |
| N7 | 1 | 1.00 |
| N10 | 1 | 1.00 |
| N17 | 1 | 1.00 |
| N20 | 1 | 1.00 |
| N23 | 1 | 1.00 |
| Red Bocas de Incendio Equipadas |  |  |
| N2 | 1 | 1.00 |
| N5 | 1 | 1.00 |
| N6 | 1 | 1.00 |
| N7 | 1 | 1.00 |
| N8 | 1 | 1.00 |
| N10 | 1 | 1.00 |
| Total |  | 12 |

**U06TU005** m. CONDUC.FUNDICIÓN DÚCTIL C/ENCH. DN=80
10 m. × 19.62 (20.01 con costes indirectos) = 200.10
Tubería de fundición dúctil de 80 mm. de diámetro interior colocada en zanja sobre cama de arena, relleno lateral y superior hasta 10 cm. por encima de la generatriz con la misma arena, i/p.p. de junta estándar colocada y medios auxiliares, sin incluir excavación y posterior relleno de la zanja, colocada s/NTE-IFA-11.

| Código | Ud | Descripción | Rendimiento | Precio | Importe |
|---|---|---|---|---|---|
| O01OA030 | h. | Oficial primera | 0.15 | 12.38 | 1.86 |
| O01OA070 | h. | Peón ordinario | 0.15 | 11.97 | 1.80 |
| P26TUE015 | m. | Tub.fund.dúctil j.elást i/junta D=80mm. (material) | 1 | 13.88 | 13.88 |
| P01AA020 | m3 | Arena de río 0/6 mm. | 0.14 | 14.8 | 2.07 |
| P02CVW010 | kg | Lubricante tubos PVC j.elástica | 0.001 | 5.06 | 0.01 |
|  |  | Total |  |  | 19.62 |

Claves: estándar, relleno, fundición, diámetro, interior, colocación, areno, tubería, junta, medio, auxiliar, excavación, zanja, lateral

| Medición | Uds. | Parcial |
|---|---|---|
| S/med.aux. |  |  |
| Red Bocas de Incendio Equipadas | 10 | 10.00 |
| Total |  | 10 |

**U06TU010** m. CONDUC.FUNDICIÓN DÚCTIL C/ENCH. DN=100
1953.29 m. × 31.22 (31.84 con costes indirectos) = 62192.75
Tubería de fundición dúctil de 100 mm. de diámetro interior colocada en zanja sobre cama de arena, relleno lateral y superior hasta 10 cm. por encima de la generatriz con la misma arena, i/p.p. de junta estándar colocada y medios auxiliares, sin incluir excavación y posterior relleno de la zanja, colocada s/NTE-IFA-11.

| Código | Ud | Descripción | Rendimiento | Precio | Importe |
|---|---|---|---|---|---|
| O01OA030 | h. | Oficial primera | 0.16 | 12.38 | 1.98 |
| O01OA070 | h. | Peón ordinario | 0.16 | 11.97 | 1.92 |
| P26TUE020 | m. | Tub.fund.dúctil j.elást i/junta DN=100mm. | 1 | 22.81 | 22.81 |
| P01AA020 | m3 | Arena de río 0/6 mm. | 0.16 | 14.8 | 2.37 |
| M05EN020 | h. | Excav.hidráulica neumáticos 84 CV | 0.05 | 42.56 | 2.13 |
| P02CVW010 | kg | Lubricante tubos PVC j.elástica | 0.002 | 5.06 | 0.01 |
|  |  | Total |  |  | 31.22 |

Claves: tubería, lateral, relleno, excavación, auxiliar, fundición, areno, diámetro, interior, colocación, junta, zanja, medio, estándar

| Medición | Uds. | Parcial |
|---|---|---|
| S/med.aux. |  |  |
| Red Hidrantes Exteriores | 1098.49 | 1098.49 |
| Red Bocas de Incendio Equipadas | 854.8 | 854.80 |
| Total |  | 1953.29 |

**E06EO101** m2 ENCOFRADO OCULTO EN PARAMENTOS PLANOS Y DESENCOF.
44.63 m2 × 13.68 (13.95 con costes indirectos) = 622.59

| Medición | Uds. | Parcial |
|---|---|---|
| S/med. aux. |  |  |
| Anclajes |  |  |
| Red Hidrantes Exteriores | 33.69 | 33.69 |
| Red Bocas de Incendio Equipadas | 10.94 | 10.94 |
| Total |  | 44.63 |

**E04MM010** m3 HORMIGÓN HA-25. CIMIENTOS Y LOSAS
10.14 m3 × 76.49 (78.02 con costes indirectos) = 791.12

| Medición | Uds. | Parcial |
|---|---|---|
| S/med. aux. |  |  |
| Anclajes |  |  |
| Red Hidrantes Exteriores | 7.788 | 7.79 |
| Red Bocas de Incendio Equipadas | 2.352 | 2.35 |
| Total |  | 10.14 |

**E04AB020** kg ACERO CORRUGADO B 500 S
45.7 kg × 1.02 (1.04 con costes indirectos) = 47.53

| Medición | Uds. | Parcial |
|---|---|---|
| S/med. aux. |  |  |
| Anclajes |  |  |
| Red Hidrantes Exteriores | 33.9 | 33.90 |
| Red Bocas de Incendio Equipadas | 11.8 | 11.80 |
| Total |  | 45.7 |

**E26FHA305** ud ROCIAD.1/2" MONT.BRO.FM-UL,RESPT.RÁPIDA (31/01/2000)
6 ud × 12.65 (12.9 con costes indirectos) = 77.40
Rociador automático 1/2", de respuesta rápida (ampolla de 3 mm), terminado bronce, posición montante, temperatura de fusible 141ºC, artículo listado FM y homologado por UL (Normas USA). Medida la unidad instalada.

| Código | Ud | Descripción | Rendimiento | Precio | Importe |
|---|---|---|---|---|---|
| O01OA030 | h. | Oficial primera | 0.155 | 12.38 | 1.92 |
| O01OA050 | h. | Ayudante | 0.155 | 12.07 | 1.87 |
| P23FG065 | ud | Rociador 1/2" FM-UL mon.bronce,respt.ráp (material; 31/01/2000) | 1 | 8.86 | 8.86 |
|  |  | Total |  |  | 12.65 |

Claves: rociador, automático, terminación, montante, ampolla, fusible, homologado, temperatura, bronce, norma

| Medición | Uds. | Parcial |
|---|---|---|
| Cuarto grupo de presión | 6 | 6.00 |
| Total |  | 6 |

**E26FDC510.JLC** m. TUBO ACERO DIN 2440 N.PIN.1 1/4" (31/01/2000)
25 m. × 17.67 (18.02 con costes indirectos) = 450.50
Tubería de acero negro, DIN-2440 de 1 1/4" (DN-32), sin calorifugar. Accesorios de unión mécanica ranurada FM/UL- Soportes cuelgue FM/UL- Soportes fijos de acuerdo a NFPA- Mano de montaje prueba hidráulica. con imprimación en minio electrolítico y acabado en esmalte rojo bombero.

| Código | Ud | Descripción | Rendimiento | Precio | Importe |
|---|---|---|---|---|---|
| O01OA050 | h. | Ayudante | 0.5 | 12.07 | 6.04 |
| O01OA030 | h. | Oficial primera | 0.55 | 12.38 | 6.81 |
| P20TA050 | m. | Tubería acero negro .1 1/4" (material) | 1 | 4.75 | 4.75 |
| P23FL090 | kg | Pintura imprimación | 0.02 | 3.63 | 0.07 |
|  |  | Total |  |  | 17.67 |

Claves: esmalte, unión, imprimación, acero, negro, calor, colocación, agua, hidráulico, accesorio, mano, tubería, minio, electrolítico, móvil, rojo, prueba, plataforma

| Medición | Uds. | Parcial |
|---|---|---|
| Cuarto grupo de presión |  |  |
| Alimentación Rociadores | 25 | 25.00 |
| Total |  | 25 |

**E26FDC600.JLC** m. TUBO ACERO DIN 2440 N. PINT. 3" (31/01/2000)
15 m. × 38.08 (38.84 con costes indirectos) = 582.60
Tubería de acero negro, DIN-2440 de 3" (DN-80), sin calorifugar. Accesorios de unión mécanica ranurada FM/UL- Soportes cuelgue FM/UL- Soportes fijos de acuerdo a NFPA- Mano de montaje prueba hidráulica. con imprimación en minio electrolítico y acabado en esmalte rojo bombero.

| Código | Ud | Descripción | Rendimiento | Precio | Importe |
|---|---|---|---|---|---|
| O01OA050 | h. | Ayudante | 1 | 12.07 | 12.07 |
| O01OA030 | h. | Oficial primera | 1.05 | 12.38 | 13.00 |
| P20TA090 | m. | Tubería acero negro . 3" | 1 | 12.94 | 12.94 |
| P23FL090 | kg | Pintura imprimación | 0.02 | 3.63 | 0.07 |
|  |  | Total |  |  | 38.08 |

Claves: negro, accesorio, unión, agua, tubería, calor, colocación, plataforma, móvil, acero, esmalte, mano, electrolítico, minio, imprimación, hidráulico, prueba, rojo

| Medición | Uds. | Parcial |
|---|---|---|
| Cuarto grupo de presión |  |  |
| Alimentación Rociadores | 15 | 15.00 |
| Total |  | 15 |

**E26FHA800.JLC** ud DETECTOR DE FLUJO 3" (31/01/2000)
1 ud × 183.73 (187.4 con costes indirectos) = 187.40
Detector de flujo para instalaciones de rociadores automáticos, para tubo 3", con elemento retardador de disparo para eliminar las falsas alarmas, dispone de contacto eléctrico de alarma a distancia. Medida la unidad instalada.

| Código | Ud | Descripción | Rendimiento | Precio | Importe |
|---|---|---|---|---|---|
| O01OA030 | h. | Oficial primera | 2 | 12.38 | 24.76 |
| O01OA050 | h. | Ayudante | 2 | 12.07 | 24.14 |
| P23FG210 | ud | Detector de flujo 3" (material; 31/01/2000) | 1 | 134.83 | 134.83 |
|  |  | Total |  |  | 183.73 |

Claves: automático, falso, retardador, tubo, detector, alarma, contacto, rociador, eléctrico

| Medición | Uds. | Parcial |
|---|---|---|
| Cuarto grupo de presión |  |  |
| Rociadores | 1 | 1.00 |
| Total |  | 1 |

**E26FHA750** ud PUNTO PRUEBAS ROCIADORES (31/01/2000)
1 ud × 177.08 (180.62 con costes indirectos) = 180.62
Punto de pruebas de presión dinámica instalación rociadores, compuesto por manómetro, cola de tocino grifo de comprobación manómetro, válvula de bola 1", tubo de 1" desde ultimo rociador hasta la altura de la mano, terminado en un rociador de 1/2" abierto de iguales características que los instalados.

| Código | Ud | Descripción | Rendimiento | Precio | Importe |
|---|---|---|---|---|---|
| O01OA030 | h. | Oficial primera | 3.75 | 12.38 | 46.43 |
| O01OA050 | h. | Ayudante | 3.75 | 12.07 | 45.26 |
| P23FG200 | ud | Punto prueba rociadores (material; 31/01/2000) | 1 | 85.39 | 85.39 |
|  |  | Total |  |  | 177.08 |

Claves: bola, punto, prueba, presión, rociador, compuesto, cola, grifería, válvula, tubo, mano, comprobación, manómetro, abierto, terminación

| Medición | Uds. | Parcial |
|---|---|---|
| Cuarto grupo de presión |  |  |
| Rociadores | 1 | 1.00 |
| Total |  | 1 |

**E5690021.JLC** m CABLEADO TUBO PVC CORRUGADO ENT. (-20069)
450 m × 5.45 (5.56 con costes indirectos) = 2502.00
Instalación eléctrica para el sistema de detección de incendios formado por cable trenzado y apantallado,flexible, resistente al fuego, libre de halógenos,baja emisión de humos y baja corrosibidad ,de dos conductores de 1,5 mm2 de sección clase 1, para los equipos inteligentes y cable de cobre de 750 V de dos conductores de 1,5 mm2 de sección para alimentación auxiliar, bajo tubo de PVC corrugado reforzado de doble capa, en montaje enterrado, incluso p.p. de cajas de derivación, pequeño material y accesorios.Totalmente instalado y montado.

| Código | Ud | Descripción | Rendimiento | Precio | Importe |
|---|---|---|---|---|---|
| 2X1.5LHR | m | Cable trenzado apant. resist. al fuego, libre de halogenos | 2 | 1.32 | 2.64 |
| IE12200 | m | Tubo pvc. flexible corrugado dia (material; 14/10/2001) | 1 | 0.6 | 0.60 |
| O01OA130 | h. | Cuadrilla E | 0.03 | 24.35 | 0.73 |
| O01OA030 | h. | Oficial primera | 0.1 | 12.38 | 1.24 |
| PW00300 | u | Material complementario o pzas.E | 0.3 | 0.44 | 0.13 |
| PW00400 | u | Pequeño material tipo uno | 0.5 | 0.22 | 0.11 |
|  |  | Total |  |  | 5.45 |

| Medición | Uds. | Parcial |
|---|---|---|
| Cuarto grupo de presión |  |  |
| Señal a caseta control Rociadores y Grupo | 450 | 450.00 |
| Total |  | 450 |

**5690023.JL** m CABLEADO TUBO ACERO
40 m × 8.54 (8.71 con costes indirectos) = 348.40

| Medición | Uds. | Parcial |
|---|---|---|
| Cuarto grupo de presión |  |  |
| Señal a caseta control Rociadores | 20 | 20.00 |
| Señal a caseta control Grupo | 20 | 20.00 |
| Total |  | 40 |

**MEJ0201** ud CENTRAL DETECCIÓN ANALÓGICA 1 BUCLE (10/02/2016)
1 ud × 372.17 (379.61 con costes indirectos) = 379.61
Suministro y montaje de Central de Detección de Incendios Analógica Direccionable Optimax modelo JNR-V4-1 de Komttech o similar con capacidad para un bucle ampliable a 2 mediante la tarjeta JNR-V4-card, totalmente instalada en la garita de control.

| Código | Ud | Descripción | Rendimiento | Precio | Importe |
|---|---|---|---|---|---|
| DETEPCI01 | ud | Central de detección analógica 1 bucle (material; 10/02/2016) | 1 | 317.23 | 317.23 |
| O01OA050 | h. | Ayudante | 2.5 | 12.07 | 30.18 |
| O01OA030 | h. | Oficial primera | 2 | 12.38 | 24.76 |
|  |  | Total |  |  | 372.17 |

**MEJ0202** ud BATERIA GT 12V/7,2AH (10/02/2016)
2 ud × 19.25 (19.64 con costes indirectos) = 39.28
Suministro y montaje de bateria de plomo estanca de 12VDC 7,2Ah modelo VBADV03 de Komttech o similar, totalmente instalada.

| Código | Ud | Descripción | Rendimiento | Precio | Importe |
|---|---|---|---|---|---|
| DETEPCI02 | ud | Bateria 12 V 7,2 Ah (material; 10/02/2016) | 1 | 14.98 | 14.98 |
| O01OA050 | h. | Ayudante | 0.2 | 12.07 | 2.41 |
| O01OA030 | h. | Oficial primera | 0.15 | 12.38 | 1.86 |
|  |  | Total |  |  | 19.25 |

**MEJ0203** ud MODULO 8 ENTRADAS OPTIMAX (10/02/2016)
2 ud × 154.15 (157.23 con costes indirectos) = 314.46
Suministro y montaje de Módulo direccionable de 8 entradas totalmente monitorizado Optimax modelo 8-INPUT de Komttech o similar, totalmente instalado.

| Código | Ud | Descripción | Rendimiento | Precio | Importe |
|---|---|---|---|---|---|
| DETEPCI03 | ud | Modulo 8-INPUT (material; 10/02/2016) | 1 | 132.18 | 132.18 |
| O01OA050 | h. | Ayudante | 1 | 12.07 | 12.07 |
| O01OA030 | h. | Oficial primera | 0.8 | 12.38 | 9.90 |
|  |  | Total |  |  | 154.15 |

**MEJ0204** ud PULSADOR DIRECCIONABLE OPTIMAX (10/02/2016)
1 ud × 90.7 (92.51 con costes indirectos) = 92.51
Suministro y montaje de Pulsador Analógico Rearmable Optimax modelo MCPA-LP-FLAP de Komttech o similar, con LED bicolor y tapa de protección para evitar disparo accidental, totalmente instalado.

| Código | Ud | Descripción | Rendimiento | Precio | Importe |
|---|---|---|---|---|---|
| DETEPCI04 | ud | Pulsador direccionable (material; 10/02/2016) | 1 | 68.73 | 68.73 |
| O01OA050 | h. | Ayudante | 1 | 12.07 | 12.07 |
| O01OA030 | h. | Oficial primera | 0.8 | 12.38 | 9.90 |
|  |  | Total |  |  | 90.7 |

**MEJ0205** ud SIRENA ÓPTICO ACÚSTICA DIRECCIONABLE (10/02/2016)
2 ud × 110.97 (113.19 con costes indirectos) = 226.38
Suministro y montaje de Sirena óptico acústica direccionable IP65 o similar de uso exterior, totalmente instalada.

| Código | Ud | Descripción | Rendimiento | Precio | Importe |
|---|---|---|---|---|---|
| DETEPCI05 | ud | Sirena óptico acústica exterior (material; 10/02/2016) | 1 | 89 | 89.00 |
| O01OA050 | h. | Ayudante | 1 | 12.07 | 12.07 |
| O01OA030 | h. | Oficial primera | 0.8 | 12.38 | 9.90 |
|  |  | Total |  |  | 110.97 |

**MEJ0206** ud CABLEADO Y CANALIZACIÓN PARA INTERCONEXIÓN (10/02/2016)
1 ud × 385.74 (393.45 con costes indirectos) = 393.45
Instalación de cableado y canalización para interconexión del sistema, formado por un par de hilos trenzados y apantallados, de sección 1,5 mm2. Pantalla de aluminio con hilo de drenaje, resistente al fuego y libre de halógenos, instalado bajo tubo de PVC rígido de 16mm, incluyendo p.p. de cajas de derivación, regletas, soportes y pequeño material, totalmente instalado.

| Código | Ud | Descripción | Rendimiento | Precio | Importe |
|---|---|---|---|---|---|
| ELECT02 | ud | Cableado y canalización de interconexionado (material; 10/02/2016) | 1 | 361.29 | 361.29 |
| O01OA050 | h. | Ayudante | 1 | 12.07 | 12.07 |
| O01OA030 | h. | Oficial primera | 1 | 12.38 | 12.38 |
|  |  | Total |  |  | 385.74 |

### U.12 JARDINERIA Y MOBILIARIO URBANO (31/01/2000)
Importe: 72355.29

**U14CAT030** m3 EXTENSIÓN TIERRA VEGETAL APORTACIÓN (22/02/2006)
264 m3 × 13.78 (14.06 con costes indirectos) = 3711.84
Extendido de tierra vegetal adquirida, procedente de tierras de cabeza, libre de elementos gruesos y residuos vegetales, realizado por un bulldozer equipado con lámina, hasta una distancia de 50 m., incluyendo perfilado.

| Código | Ud | Descripción | Rendimiento | Precio | Importe |
|---|---|---|---|---|---|
| M05DC020 | h. | Dozer cadenas D-7 200 CV (maquinaria; 22/02/2006) | 0.007 | 80.19 | 0.56 |
| P28DA020 | m3 | Tierra vegetal cribada (material) | 1 | 13.22 | 13.22 |
|  |  | Total |  |  | 13.78 |

Claves: lámina, tierra, vegetal, residuo, equipo, perfil, grueso, cabeza

| Medición | Uds. | Largo | Ancho | Parcial |
|---|---|---|---|---|
| Parcela PCI | 1 | 460 | 0.4 | 184.00 |
| Glorieta | 1 | 200 | 0.4 | 80.00 |
| Total |  |  |  | 264 |

**E5067.002** m2 SIEMBRA CÉSPED (31/01/2000)
660 m2 × 1.67 (1.7 con costes indirectos) = 1122.00
Formación de césped mediante siembra de gramíneas y leguminosas, comprendiendo el desbroce, perfilado y fresado del terreno, distribución de fertilizante complejo NPK-Mg-M.O., pase de rotovator a los 10 cm superficiales, perfilado definitivo, pase de rodillo y preparación para la siembra, siembra de la mezcla indicada y primer riego y corte.

| Código | Ud | Descripción | Rendimiento | Precio | Importe |
|---|---|---|---|---|---|
| O01OA070 | h. | Peón ordinario | 0.077 | 11.97 | 0.92 |
| O01OA030 | h. | Oficial primera | 0.028 | 12.38 | 0.35 |
| MQ5001 | h | Motocultor 60/80 cm (maquinaria; 02/09/2007) | 0.022 | 2.09 | 0.05 |
| MQ5002 | h | Rodillo auto.90cm 1kg/cm gener. (maquinaria; 02/09/2007) | 0.007 | 1.56 | 0.01 |
| PZ70.001 | Kg | Fertiliz.compl.césped NPK-Mg-MO (material; 02/09/2007) | 0.1 | 0.67 | 0.07 |
| PZ70.002 | kg | Mezcla césped (material; 16/06/2004) | 0.035 | 3.4 | 0.12 |
| PZ70.004 | m3 | Mantillo limpio cribado (material; 12/02/2004) | 0.005 | 18.77 | 0.09 |
| P01DW050 | m3 | Agua | 0.1 | 0.63 | 0.06 |
|  |  | Total |  |  | 1.67 |

| Medición | Uds. | Largo | Parcial |
|---|---|---|---|
| Parcela PCI | 1 | 460 | 460.00 |
| Glorieta | 1 | 200 | 200.00 |
| Total |  |  | 660 |

**U13PH205** m2 HIDROSIE.CLIMA CONTI.MEDIT.<5000
1009 m2 × 1.11 (1.13 con costes indirectos) = 1140.17
Formación de pradera por hidrosiembra en suelos de clima continental y mediterráneo en de una mezcla de Trifolium subterraneum al 10 %, Lupinus luteus al 25 %, Agropyrum cristatum al 19 %, Agropyrum intermedium al 16 % y Lolium rigidum al 30 %, a razón de 35 gr/m2, en cualquier clase de terreno y de superficie inferior a 5.000 m2. que permita la aplicación por hidrosembradora sobre camión, abonado, siembra y cubrición, empleando los materiales indicados.

| Código | Ud | Descripción | Rendimiento | Precio | Importe |
|---|---|---|---|---|---|
| O01OA030 | h. | Oficial primera | 0.008 | 12.38 | 0.10 |
| O01OA060 | h. | Peón especializado | 0.012 | 12.02 | 0.14 |
| M10MH010 | h. | Hidrosembr. s/remolque 1400 l. (maquinaria) | 0.015 | 33.93 | 0.51 |
| P28DF010 | kg | Abono mineral NPK 15-15-15 (material) | 0.035 | 0.53 | 0.02 |
| P28DA140 | kg | Mulch hidrosembra (material) | 0.1 | 0.7 | 0.07 |
| P28DS065 | kg | Estabilizante orgánico de suelos (material) | 0.02 | 2.91 | 0.06 |
| P28DS070 | l. | Acidos húmicos hidrosiembra (material) | 0.005 | 0.44 | 0.00 |
| P28SM250 | kg | Mulch celulósico biodegradable (material) | 0.035 | 2.65 | 0.09 |
| P28MP051 | kg | Mezcla sem.hidros. suelo ácido (material) | 0.035 | 3.48 | 0.12 |
|  |  | Total |  |  | 1.11 |

Claves: mezcla, inferior, mediterráneo, clase, terreno, suelo, camión, siembra, cubrición, material, hidrosembrador, superficie, aplicación, permiso

| Medición | Uds. | Largo | Parcial |
|---|---|---|---|
| Talud y entorno del canal | 1 | 430.1 | 430.10 |
|  | 1 | 578.9 | 578.90 |
| Total |  |  | 1009 |

**E567.014** ud PLANTACIÓN MEC. LAVANDULA LATIFOLIA, 10-25 CM.ALT. CONT. (31/01/2000)
1495.4 ud × 2.53 (2.58 con costes indirectos) = 3858.13
Plantación de Lavandula latifolia (Espliego) de 10-25 cm de altura, suministrada en alvéolo forestal de 300 cc, en zanja de plantación de 20x20 cm, abierta por medios mecánicos, incluído replanteo, presentación de la planta, relleno y apisonado del fondo del hoyo, en su caso, para evitar asentamientos de la planta, relleno lateral y apisonado moderado con tierra de cabeza seleccionada de la propia excavación, mezclada con tierra vegetal limpia y fertilizada en una proporción del 100%, formación de alcorque y primer riego, completamente ejecutada.

| Código | Ud | Descripción | Rendimiento | Precio | Importe |
|---|---|---|---|---|---|
| O01OA070 | h. | Peón ordinario | 0.05 | 11.97 | 0.60 |
| O01OA030 | h. | Oficial primera | 0.04 | 12.38 | 0.50 |
| MQ5003 | h | Miniretroexcavadora (maquinaria; 22/09/2005) | 0.02 | 23.92 | 0.48 |
| MQ5004 | h | Dumper autocargable 1500 kg (maquinaria; 22/09/2005) | 0.05 | 3.61 | 0.18 |
| P01DW050 | m3 | Agua | 0.025 | 0.63 | 0.02 |
| PZ60.010 | ud | Lavandula latifolia, 10-25 cm alt, cont. 300 cc (material; 23/09/2011) | 1 | 0.75 | 0.75 |
|  |  | Total |  |  | 2.53 |

| Medición | Uds. | Largo | Ancho | Parcial |
|---|---|---|---|---|
| Muro ajardinable (50 % de las 1685 piezas, 1 planta/pieza) | 842 |  |  | 842.00 |
| Zonas ajardinadas (33 %, 1 planta/40 cm) |  |  |  |  |
| Parcela PCI | 0.33 | 460 | 3 | 455.40 |
| Glorieta | 0.33 | 200 | 3 | 198.00 |
| Total |  |  |  | 1495.4 |

**E567.014B** ud PLANTACIÓN MEC. SALVIA OFFICINALIS, 40-60 CM ALT. CONT (31/01/2000)
1495.4 ud × 3.53 (3.6 con costes indirectos) = 5383.44
Plantación de Salvia Officinalis, de 40-60 cm. de altura, suministrada en contenedor de 1,5 litros, en hoyo de plantación con forma de cubeta tronco-cónica de dimensiones de base inferior/base superior/altura de 30x60x30 cm, abierto por medios mecánicos, incluído replanteo, presentación de la planta, relleno y apisonado del fondo del hoyo, en su caso, para evitar asentamientos de la planta, relleno lateral y apisonado moderado con tierra de cabeza seleccionada de la propia excavación, mezclada con tierra vegetal limpia y fertilizada en una proporción del 100%, formación de alcorque y primer riego, completamente ejecutada.

| Código | Ud | Descripción | Rendimiento | Precio | Importe |
|---|---|---|---|---|---|
| O01OA070 | h. | Peón ordinario | 0.05 | 11.97 | 0.60 |
| O01OA030 | h. | Oficial primera | 0.04 | 12.38 | 0.50 |
| MQ5003 | h | Miniretroexcavadora | 0.02 | 23.92 | 0.48 |
| MQ5004 | h | Dumper autocargable 1500 kg | 0.05 | 3.61 | 0.18 |
| P01DW050 | m3 | Agua | 0.025 | 0.63 | 0.02 |
| P28EH520 | ud | Salvia officinalis 0,4-0,6 cont (material; 01/09/2016) | 1 | 1.75 | 1.75 |
|  |  | Total |  |  | 3.53 |

| Medición | Uds. | Largo | Ancho | Parcial |
|---|---|---|---|---|
| Muro ajardinable (50 % de las 1685 piezas, 1 planta/pieza) | 842 |  |  | 842.00 |
| Zonas ajardinadas (33 %, 1 planta/40 cm) |  |  |  |  |
| Parcela PCI | 0.33 | 460 | 3 | 455.40 |
| Glorieta | 0.33 | 200 | 3 | 198.00 |
| Total |  |  |  | 1495.4 |

**ES67.014C** ud PLANTACIÓN MEC. SANTOLINA ROSMARINIFOLIA, 20-30 CM ALT. CONT. (31/01/2000)
1500.4 ud × 3.6 (3.67 con costes indirectos) = 5506.47
Plantación de Santolina Rosmarinfolia, de 20-30 cm. de altura, suministrada en contenedor de 1,5 litros, en hoyo de plantación con forma de cubeta tronco-cónica de dimensiones de base inferior/base superior/altura de 30x60x30 cm, abierto por medios mecánicos, incluído replanteo, presentación de la planta, relleno y apisonado del fondo del hoyo, en su caso, para evitar asentamientos de la planta, relleno lateral y apisonado moderado con tierra de cabeza seleccionada de la propia excavación, mezclada con tierra vegetal limpia y fertilizada en una proporción del 100%, formación de alcorque y primer riego, completamente ejecutada.

| Código | Ud | Descripción | Rendimiento | Precio | Importe |
|---|---|---|---|---|---|
| O01OA070 | h. | Peón ordinario | 0.05 | 11.97 | 0.60 |
| O01OA030 | h. | Oficial primera | 0.04 | 12.38 | 0.50 |
| MQ5003 | h | Miniretroexcavadora | 0.02 | 23.92 | 0.48 |
| MQ5004 | h | Dumper autocargable 1500 kg | 0.05 | 3.61 | 0.18 |
| P01DW050 | m3 | Agua | 0.025 | 0.63 | 0.02 |
| P28EH060 | ud | Santolina rosmarinifolia 20-30 cm. (material; 01/09/2016) | 1 | 1.82 | 1.82 |
|  |  | Total |  |  | 3.6 |

| Medición | Uds. | Largo | Ancho | Parcial |
|---|---|---|---|---|
| Muro ajardinable (50 % de las 1685 piezas, 1 planta/pieza) | 842 |  |  | 842.00 |
| Zonas ajardinadas (33 %, 1 planta/40 cm) | 5 |  |  | 5.00 |
| Parcela PCI | 0.33 | 460 | 3 | 455.40 |
| Glorieta | 0.33 | 200 | 3 | 198.00 |
| Total |  |  |  | 1500.4 |

**E567.025B** ud PLANTACIÓN MEC. ROSMARINUS OFFICINALIS, 20-50 CM. ALT. CONT. (31/01/2000)
421 ud × 4.23 (4.31 con costes indirectos) = 1814.51
Plantación de Rosmarinus officinalis, de 20-50 cm. de altura, suministrada en contenedor de 1,5 litros, en hoyo de plantación con forma de cubeta tronco-cónica de dimensiones de base inferior/base superior/altura de 30x60x30 cm, abierto por medios mecánicos, incluído replanteo, presentación de la planta, relleno y apisonado del fondo del hoyo, en su caso, para evitar asentamientos de la planta, relleno lateral y apisonado moderado con tierra de cabeza seleccionada de la propia excavación, mezclada con tierra vegetal limpia y fertilizada en una proporción del 100%, formación de alcorque y primer riego, completamente ejecutada.

| Código | Ud | Descripción | Rendimiento | Precio | Importe |
|---|---|---|---|---|---|
| O01OA070 | h. | Peón ordinario | 0.05 | 11.97 | 0.60 |
| O01OA030 | h. | Oficial primera | 0.04 | 12.38 | 0.50 |
| MQ5003 | h | Miniretroexcavadora | 0.04 | 23.92 | 0.96 |
| MQ5004 | h | Dumper autocargable 1500 kg | 0.05 | 3.61 | 0.18 |
| P01DW050 | m3 | Agua | 0.05 | 0.63 | 0.03 |
| PZ60.021 | ud | Rosmarinus officinalis, 20-50 cm. alt., cont. 1,5 l. (material; 01/09/2016) | 1 | 1.96 | 1.96 |
|  |  | Total |  |  | 4.23 |

| Medición | Uds. | Parcial |
|---|---|---|
| Muro ajardinable (25 % de las 1685 piezas, 1 planta/pieza) | 421 | 421.00 |
| Total |  | 421 |

**U05LD010AS** m2 MURO AJARDINABLE MODULAR h=1-2 m.
644.8 m2 × 71.25 (72.68 con costes indirectos) = 46864.06
Muro de piezas prefabricadas de hormigón ajardinable modular de h=1-2 m., formado por piezas de 50x50x31 cm anclados y colocados para contención del relleno que posteriormente se ajardina, incluso el citado relleno, terminado.

| Código | Ud | Descripción | Rendimiento | Precio | Importe |
|---|---|---|---|---|---|
| O01OA020 | h | Capataz | 0.04 | 12.58 | 0.50 |
| O01OA030 | h. | Oficial primera | 0.08 | 12.38 | 0.99 |
| O01OA070 | h. | Peón ordinario | 0.4 | 11.97 | 4.79 |
| M02GE020 | h. | Grúa telescópica autoprop. 25 t. | 0.15 | 50.1 | 7.52 |
| P03CM680MD | ud | Pieza de hormigón prefabricado 50x50x31 (material; 23/09/2011) | 4 | 12.27 | 49.08 |
| M07CG010 | h. | Camión con grúa 6 t. | 0.1 | 44 | 4.40 |
| P28DA020 | m3 | Tierra vegetal cribada | 0.3 | 13.22 | 3.97 |
|  |  | Total |  |  | 71.25 |

Claves: terminación, bandeja, hormigón, armadura, módulo, resistencia, anclaje, corrido, cimiento, contenedor, acero, colocación, muro, relleno, jardinería, citar, encofrar, zapata

| Medición | Uds. | Largo | Ancho | Alto | Parcial |
|---|---|---|---|---|---|
| Muro (med. s/plano 18.1) | 1 | 500 | 1.24 |  | 620.00 |
|  | 2 | 20 | 1.24 | 0.5 | 24.80 |
| Total |  |  |  |  | 644.8 |

**U01VAL016** m VALLA DE SIMPLE TORSIÓN (17/12/2000)
120 m × 15.64 (15.95 con costes indirectos) = 1914.00
Valla metálica galvanizada de 2 m. visto de altura, realizada con malla simple torsión reforzada de trama 50/16, y postes de tubo de acero galvanizado por inmersión de 50 mm. de diámetro cada 3,5m p.p. de postes de esquina, jabalcones, tornapuntas, tensores, grupillas y accesorios, montada i/replanteo, incluido cimiento de hormigón:excavación, HNE-20.

| Código | Ud | Descripción | Rendimiento | Precio | Importe |
|---|---|---|---|---|---|
| O01OA030 | h. | Oficial primera | 0.15 | 12.38 | 1.86 |
| O01OA050 | h. | Ayudante | 0.15 | 12.07 | 1.81 |
| P01MP515 | m | Valla metálica de 2 metros (material; 13/10/2016) | 1 | 6.1 | 6.10 |
| A01EZ050 | m3 | EXCAV. ZANJAS Y POZOS MEDIOS MECÁN. | 0.15 | 5.92 | 0.89 |
| A06HC020 | m3 | HORMIGÓN HNE-20 | 0.07 | 71.18 | 4.98 |
|  |  | Total |  |  | 15.64 |

Claves: plástico, poste, bastidor, valla, caliente, mallazo, luz, diámetro, alambre, galvanizar, soldadura, verde, inmersión, fijación, horizontal, electrosoldadur, tubo, poliéster, vertical, color, acero, lámina, malla

| Medición | Uds. | Largo | Parcial |
|---|---|---|---|
| Med.S/plano |  |  |  |
| Cerramiento PCI | 1 | 120 | 120.00 |
| Total |  |  | 120 |

**U01VAL111** ud PUERTA ABAT. BARR 30x30 2 H. 3x2 m. (10/11/2000)
1 ud × 588.2 (599.96 con costes indirectos) = 599.96
Puerta de dos hojas abatibles de 3x2 m. para cerramiento exterior, formada por bastidor de tubo de acero laminado de 60x40x1,5 mm., barrotes de 30x30x1,5 mm. y columnas de fijación de 100x100x2 mm. galvanizado en caliente Z-275 por inmersión, i/herrajes de colgar y seguridad, pasador de pie, elaborada en taller, ajuste y montaje en obra.

| Código | Ud | Descripción | Rendimiento | Precio | Importe |
|---|---|---|---|---|---|
| O01OA030 | h. | Oficial primera | 0.8 | 12.38 | 9.90 |
| O01OA050 | h. | Ayudante | 2 | 12.07 | 24.14 |
| P13VT040 | ud | Puerta abat. tubo 30x30 galv. 3x2 (material; 10/11/2000) | 1 | 554.16 | 554.16 |
|  |  | Total |  |  | 588.2 |

Claves: plástico, poste, bastidor, valla, caliente, mallazo, luz, diámetro, alambre, galvanizar, soldadura, verde, inmersión, fijación, horizontal, electrosoldadur, tubo, poliéster, vertical, color, acero, lámina, malla

| Medición | Uds. | Parcial |
|---|---|---|
| Parcela PCI | 1 | 1.00 |
| Total |  | 1 |

**E567.101.B** m2 EXTENDIDO CAPA DE GRAVA 20/40. E=40 CM (31/01/2000)
45.86 m2 × 9.42 (9.61 con costes indirectos) = 440.71
Capa de gravillas de machaqueo, extendidas de forma manual en una capa uniforme de 40 cm de espesor, incluidos preparación del terreno necesaria, p.p. riego de limpieza, completamente ejecutado por personal especializado, medida la superficie ejecutada en obra.

| Código | Ud | Descripción | Rendimiento | Precio | Importe |
|---|---|---|---|---|---|
| O01OA070 | h. | Peón ordinario | 0.075 | 11.97 | 0.90 |
| O01OA030 | h. | Oficial primera | 0.02 | 12.38 | 0.25 |
| P01DW050 | m3 | Agua | 0.007 | 0.63 | 0.00 |
| P01AG060 | t. | Gravilla 20/40 mm. | 0.9 | 9.19 | 8.27 |
|  |  | Total |  |  | 9.42 |

| Medición | Uds. | Largo | Parcial |
|---|---|---|---|
| Glorieta | 1 | 45.86 | 45.86 |
| Total |  |  | 45.86 |

### U.13 SEÑALIZACION (21/08/2002)
Importe: 7804.6

#### U.13.1 SEÑALIZACIÓN HORIZONTAL (22/01/2003)
Importe: 5412.43

**E50720L** m. M.V.REFLEXIVA DE 10 CM. (22/01/2003)
6933 m. × 0.39 (0.4 con costes indirectos) = 2773.20
Marca vial reflexiva de 10 cm. de ancho, incluso premarcaje, ejecutada con pintura acrilica de trafico.

| Código | Ud | Descripción | Rendimiento | Precio | Importe |
|---|---|---|---|---|---|
| O01OA030 | h. | Oficial primera | 0.006 | 12.38 | 0.07 |
| O01OA060 | h. | Peón especializado | 0.006 | 12.02 | 0.07 |
| M350701 | h.. | Carro de pintura de trafico autopropulsado. (maquinaria; 09/10/2008) | 0.006 | 15.57 | 0.09 |
| P350201 | kg. | Pintura acrilica para marcas viales (material; 22/01/2003) | 0.07 | 1.62 | 0.11 |
| P350211 | kg. | Esferitas de vidrio para marcas viales. (material; 22/01/2003) | 0.02 | 2.74 | 0.05 |
|  |  | Total |  |  | 0.39 |

| Medición | Uds. | Largo | Parcial |
|---|---|---|---|
| s/plano |  |  |  |
| Intinerario peatonal | 1 | 2620 | 2620.00 |
| Viales | 1 | 2102 | 2102.00 |
| Aparcamientos | 1 | 2211 | 2211.00 |
| Total |  |  | 6933 |

**E50721L** m. M.V.REFLEXIVA DE 30 CM. (22/01/2003)
24 m. × 1 (1.02 con costes indirectos) = 24.48
Marca vial reflexiva de 30 cm. de ancho, incluso premarcaje, ejecutada con pintura acrilica de trafico.

| Código | Ud | Descripción | Rendimiento | Precio | Importe |
|---|---|---|---|---|---|
| O01OA030 | h. | Oficial primera | 0.006 | 12.38 | 0.07 |
| O01OA060 | h. | Peón especializado | 0.006 | 12.02 | 0.07 |
| M350701 | h.. | Carro de pintura de trafico autopropulsado. | 0.006 | 15.57 | 0.09 |
| P350201 | kg. | Pintura acrilica para marcas viales | 0.22 | 1.62 | 0.36 |
| P350211 | kg. | Esferitas de vidrio para marcas viales. | 0.15 | 2.74 | 0.41 |
|  |  | Total |  |  | 1 |

| Medición | Uds. | Largo | Parcial |
|---|---|---|---|
| s/planos |  |  |  |
|  | 1 | 24 | 24.00 |
| Total |  |  | 24 |

**E50722L** m. M.V.REFLEXIVA DE 40 CM. (22/01/2003)
20 m. × 1.27 (1.3 con costes indirectos) = 26.00
Marca vial reflexiva de 40 cm. de ancho, incluso premarcaje, ejecutada con pintura acrilica de trafico.

| Código | Ud | Descripción | Rendimiento | Precio | Importe |
|---|---|---|---|---|---|
| O01OA030 | h. | Oficial primera | 0.006 | 12.38 | 0.07 |
| O01OA060 | h. | Peón especializado | 0.006 | 12.02 | 0.07 |
| M350701 | h.. | Carro de pintura de trafico autopropulsado. | 0.006 | 15.57 | 0.09 |
| P350201 | kg. | Pintura acrilica para marcas viales | 0.3 | 1.62 | 0.49 |
| P350211 | kg. | Esferitas de vidrio para marcas viales. | 0.2 | 2.74 | 0.55 |
|  |  | Total |  |  | 1.27 |

| Medición | Uds. | Largo | Parcial |
|---|---|---|---|
| s/planos |  |  |  |
|  | 1 | 20 | 20.00 |
| Total |  |  | 20 |

**E50723L** m2. CEBREADOS, MARCAS Y PASOS REFLEXIVOS (22/01/2003)
115 m2. × 6.5 (6.63 con costes indirectos) = 762.45
Supeficie realmente pintada en cebreados y pasos de peatones, incluso premarcaje, con pintura acrilica reflexiva.

| Código | Ud | Descripción | Rendimiento | Precio | Importe |
|---|---|---|---|---|---|
| O01OA030 | h. | Oficial primera | 0.1 | 12.38 | 1.24 |
| O01OA060 | h. | Peón especializado | 0.1 | 12.02 | 1.20 |
| M350701 | h.. | Carro de pintura de trafico autopropulsado. | 0.1 | 15.57 | 1.56 |
| P350201 | kg. | Pintura acrilica para marcas viales | 0.7 | 1.62 | 1.13 |
| P350211 | kg. | Esferitas de vidrio para marcas viales. | 0.5 | 2.74 | 1.37 |
|  |  | Total |  |  | 6.5 |

| Medición | Uds. | Largo | Parcial |
|---|---|---|---|
| s/planos |  |  |  |
|  | 1 | 115 | 115.00 |
| Total |  |  | 115 |

**E50724L** m2. SIMBOLOS Y FLECHAS REFLEX. (22/01/2003)
129.25 m2. × 13.85 (14.13 con costes indirectos) = 1826.30
Superficie realmente pintada en simbolos y flechas, incluso premarcaje, con pintura reflexiva de dos componentes.

| Código | Ud | Descripción | Rendimiento | Precio | Importe |
|---|---|---|---|---|---|
| O01OA030 | h. | Oficial primera | 0.15 | 12.38 | 1.86 |
| O01OA060 | h. | Peón especializado | 0.15 | 12.02 | 1.80 |
| M350701 | h.. | Carro de pintura de trafico autopropulsado. | 0.15 | 15.57 | 2.34 |
| P350601 | kg. | Pintura de trafico de dos componentes. (material; 22/01/2003) | 2.5 | 2.59 | 6.48 |
| P350211 | kg. | Esferitas de vidrio para marcas viales. | 0.5 | 2.74 | 1.37 |
|  |  | Total |  |  | 13.85 |

| Medición | Uds. | Largo | Parcial |
|---|---|---|---|
| s/planos |  |  |  |
|  | 1 | 75.25 | 75.25 |
| minusv. | 4 | 1 | 4.00 |
| peatones | 50 | 1 | 50.00 |
| Total |  |  | 129.25 |

#### U.13.2 SEÑALIZACIÓN VERTICAL (21/08/2002)
Importe: 1977.77

**E50732** ud. SEÑAL OCTOGONAL R-2 60 CM. (21/08/2002)
3 ud. × 176.28 (179.81 con costes indirectos) = 539.43
Suministro y puesta en obra de señal octogonal de prioridad, STOP, tipo R-2, de 60 cm, incluso poste galvanizado de sustentación, excavación y cimentación, colocada.

| Código | Ud | Descripción | Rendimiento | Precio | Importe |
|---|---|---|---|---|---|
| O01OA020 | h | Capataz | 0.2 | 12.58 | 2.52 |
| O01OA060 | h. | Peón especializado | 0.4 | 12.02 | 4.81 |
| O01OA070 | h. | Peón ordinario | 1.2 | 11.97 | 14.36 |
| M02JA003 | h | Camión 10 T. basculante | 0.5 | 26.61 | 13.31 |
| P60VF070 | ud. | Señal octogonal A-60 (material; 09/10/2008) | 1 | 114.5 | 114.50 |
| P60VM003 | m. | Poste tubo galvaniz.80x40x2mm (material; 09/10/2008) | 2.8 | 6.72 | 18.82 |
| P01HM130 | m3 | Hormigón HNE-20/P/20 central. | 0.13 | 61.24 | 7.96 |
|  |  | Total |  |  | 176.28 |

| Medición | Uds. | Parcial |
|---|---|---|
| s/planos | 3 | 3.00 |
| Total |  | 3 |

**E50733** ud. SEÑAL CIRCULAR 60 CM. (21/08/2002)
2 ud. × 106.12 (108.24 con costes indirectos) = 216.48
Suministro y puesta en obra de señal circular de prohibición o restriccion, de 60 cm. de diametro, incluso poste galvanizado de sustentación, excavación y cimentación, colocada.

| Código | Ud | Descripción | Rendimiento | Precio | Importe |
|---|---|---|---|---|---|
| O01OA020 | h | Capataz | 0.2 | 12.58 | 2.52 |
| O01OA060 | h. | Peón especializado | 0.4 | 12.02 | 4.81 |
| O01OA070 | h. | Peón ordinario | 1.2 | 11.97 | 14.36 |
| M02JA003 | h | Camión 10 T. basculante | 0.5 | 26.61 | 13.31 |
| P60VF050 | ud. | Señal reflec.circular ø=60 cm (material; 09/10/2008) | 1 | 48.38 | 48.38 |
| P60VM003 | m. | Poste tubo galvaniz.80x40x2mm | 2.2 | 6.72 | 14.78 |
| P01HM130 | m3 | Hormigón HNE-20/P/20 central. | 0.13 | 61.24 | 7.96 |
|  |  | Total |  |  | 106.12 |

| Medición | Uds. | Parcial |
|---|---|---|
| s/planos | 2 | 2.00 |
| Total |  | 2 |

**F50731** ud SEÑAL TRIANGULAR R-1 90 CM. (21/08/2002)
2 ud × 104.74 (106.83 con costes indirectos) = 213.66
Suministro y colocación de señal triangular de prioridad tipo R-1, de 90 cm. de lado, incluso poste galvanizado de sustentación, excavación y cimentación, colocada.

| Código | Ud | Descripción | Rendimiento | Precio | Importe |
|---|---|---|---|---|---|
| O01OA020 | h | Capataz | 0.2 | 12.58 | 2.52 |
| O01OA060 | h. | Peón especializado | 0.4 | 12.02 | 4.81 |
| O01OA070 | h. | Peón ordinario | 1.2 | 11.97 | 14.36 |
| M02JA003 | h | Camión 10 T. basculante | 0.5 | 26.61 | 13.31 |
| P60VF011 | ud. | Señal tipo R L=90 cm.reflecta (material; 09/10/2008) | 1 | 47.3 | 47.30 |
| P60VM003 | m. | Poste tubo galvaniz.80x40x2mm | 2.2 | 6.72 | 14.78 |
| P01HM130 | m3 | Hormigón HNE-20/P/20 central. | 0.125 | 61.24 | 7.66 |
|  |  | Total |  |  | 104.74 |

| Medición | Uds. | Parcial |
|---|---|---|
| s/planos | 2 | 2.00 |
| Total |  | 2 |

**E50750** ud. SEÑAL CUADRADA 60 CM. (21/08/2002)
8 ud. × 107.26 (109.41 con costes indirectos) = 875.28
Suministro y puesta en obra de señal cuadrada de 60 cm. de diametro, incluso poste galvanizado de sustentación, excavación y cimentación, colocada.

| Código | Ud | Descripción | Rendimiento | Precio | Importe |
|---|---|---|---|---|---|
| O01OA020 | h | Capataz | 0.2 | 12.58 | 2.52 |
| O01OA060 | h. | Peón especializado | 0.4 | 12.02 | 4.81 |
| O01OA070 | h. | Peón ordinario | 1.2 | 11.97 | 14.36 |
| M02JA003 | h | Camión 10 T. basculante | 0.5 | 26.61 | 13.31 |
| P01HM130 | m3 | Hormigón HNE-20/P/20 central. | 0.13 | 61.24 | 7.96 |
| P60VM003 | m. | Poste tubo galvaniz.80x40x2mm | 2.2 | 6.72 | 14.78 |
| P60VF055 | ud. | Señal reflec.cuadrada l=60 cm (material; 01/12/2005) | 1 | 49.52 | 49.52 |
|  |  | Total |  |  | 107.26 |

| Medición | Uds. | Parcial |
|---|---|---|
| s/planos | 8 | 8.00 |
| Total |  | 8 |

**U17VCJ040** ud CAJETÍN REFLEXIVO 40x20 cm.
4 ud × 32.58 (33.23 con costes indirectos) = 132.92
Cajetín informativo de 40x20 cm., reflexivo y troquelado, colocado.

| Código | Ud | Descripción | Rendimiento | Precio | Importe |
|---|---|---|---|---|---|
| O01OA040 | h. | Oficial segunda | 0.35 | 12.2 | 4.27 |
| O01OA070 | h. | Peón ordinario | 0.35 | 11.97 | 4.19 |
| P27ER520 | ud | Cajetín reflexivo de 40x20 cm. (material) | 1 | 24.12 | 24.12 |
|  |  | Total |  |  | 32.58 |

Claves: reflexivo, información, cajetín, colocación, troquelado

| Medición | Uds. | Parcial |
|---|---|---|
| s/med aux. | 4 | 4.00 |
| Total |  | 4 |

#### U.13.3 BALIZAMIENTO
Importe: 414.4

**U17BCO011** ud CAPTAFARO UNA CARA 3M
112 ud × 3.63 (3.7 con costes indirectos) = 414.40
Captafaro retroreflectante a una cara 3M o equivalente, fijado sobre el pavimento con adhesivo de dos componentes, incluso preparación de la superficie, totalmente colocado.

| Código | Ud | Descripción | Rendimiento | Precio | Importe |
|---|---|---|---|---|---|
| O01OA030 | h. | Oficial primera | 0.05 | 12.38 | 0.62 |
| P27EB111 | ud | Captafaro una cara 3M (material) | 1 | 2.49 | 2.49 |
| P27EB130 | kg | Adhesivo 2 componentes captafaros (material) | 0.15 | 3.47 | 0.52 |
|  |  | Total |  |  | 3.63 |

Claves: pavimentación, adhesivo, captafaro, cara, preparación, superficie, colocación, equivalente, componente

| Medición | Uds. | Largo | Parcial |
|---|---|---|---|
| glorieta | 1 | 13 | 13.00 |
|  | 1 | 24 | 24.00 |
| intersecciones | 3 | 25 | 75.00 |
| Total |  |  | 112 |

### U.14 INSTALACION SEGURIDAD (31/01/2000)
Importe: 13968.7

**U11IS01** m. CANALIZACION SEGURIDAD 1 PE 110 ACERA/CALZADA (31/01/2000)
900 m. × 14.53 (14.82 con costes indirectos) = 13338.00
Canalización para seguridad en zanja, de 0,30x0,65 m para 1 conducto, tubo corrugado de polietileno de doble pared de D=110mm, embebido en prisma de hormigón HM-20 de central de 15 cm de recubrimiento superior y al menos 5 cm lateralmente e inferior, incluso excavación de tierras a máquina en cualquier tipo de terreno (incluso canon de vertido), tubos, soportes distanciadores cada 70 cm., cuerda guía para cables, hormigón y relleno de la capa superior con tierras seleccionadas procedentes de la excavación, en tongadas <25 cm., compactada al 95% del P.N., ejecutado según normas de pliego de prescripciones técnicas particulares de la obra. (Sin rotura, ni reposición de acera).

| Código | Ud | Descripción | Rendimiento | Precio | Importe |
|---|---|---|---|---|---|
| O01OA030 | h. | Oficial primera | 0.15 | 12.38 | 1.86 |
| O01OA070 | h. | Peón ordinario | 0.15 | 11.97 | 1.80 |
| A01EZ050 | m3 | EXCAV. ZANJAS Y POZOS MEDIOS MECÁN. | 0.26 | 5.92 | 1.54 |
| A02BZ011 | m3 | RELLENO LOCALIZADO ZANJA MAT.SELECC EXCAV. | 0.14 | 3.97 | 0.56 |
| A06HC020 | m3 | HORMIGÓN HNE-20 | 0.09 | 71.18 | 6.41 |
| P4015.03.20 | m | Tubería de polietileno de 110 mm doble pared | 1.05 | 2.1 | 2.21 |
| P27TT170 | m. | Cuerda plástico N-5 guía cable | 1.1 | 0.14 | 0.15 |
|  |  | Total |  |  | 14.53 |

Claves: compacto, prisma, rotura, técnica, ejecución, relleno, teléfono, capa, canalización, zanja, acera, conducción, base, PVC, distanciador, cable, hormigón, máquina, terreno, tierra, excavación, lateral, inferior, central, diámetro, norma, recubrimiento, soporte, flojo, cuerda, tubo, guía

**SEGU.003** ud ARQUETA INST SEGURIDAD 30X30X60 CON TAPA FUNDICION (31/01/2000)
10 ud × 61.83 (63.07 con costes indirectos) = 630.70
Arqueta aislada para red de seguridad con unas dimensiones interiores de 30x30x60 cm, incluido excavación, alzados de hormigón y tapa y marco de fundición de 40x40 cm D-400, totalmente acabada y rematada.

| Código | Ud | Descripción | Rendimiento | Precio | Importe |
|---|---|---|---|---|---|
| A01EZ050 | m3 | EXCAV. ZANJAS Y POZOS MEDIOS MECÁN. | 0.216 | 5.92 | 1.28 |
| A06EO101 | m2 | ENCOFRADO OCULTO EN PARAMENTOS PLANOS Y DESENCOF. | 2.16 | 13.68 | 29.55 |
| A06HC020 | m3 | HORMIGÓN HNE-20 | 0.162 | 71.18 | 11.53 |
| P01AG060 | t. | Gravilla 20/40 mm. | 0.009 | 9.19 | 0.08 |
| P02EAF030J | ud | Marco/reja cuadr.articul. fundición D-400 350x350 | 1 | 19.39 | 19.39 |
|  |  | Total |  |  | 61.83 |

### U.15 SERVICIOS AFECTADOS (31/01/2000)
Importe: 323616.29

#### U.15.01 CANAL DEL DUERO (31/01/2000)
Importe: 266596.79

**U01EZ050** m3 EXCAV. ZANJAS Y POZOS MEDIOS MECÁN.
9914.69 m3 × 5.92 (6.04 con costes indirectos) = 59884.73

| Medición | Uds. | Parcial |
|---|---|---|
| S/med.aux. |  |  |
| Canal provisional | 1463.2 | 1463.20 |
| Reposición de canal | 865.8 | 865.80 |
| Canal de hormigón armado (entrada) | 962.57 | 962.57 |
| Canal de hormigón armado (salida) | 1023.12 | 1023.12 |
| Excavación gral. sifón y paso inferior | 5600 | 5600.00 |
| Total |  | 9914.69 |

**U01NO001** m2 TABLESTACADO METALICO
440.94 m2 × 61.02 (62.24 con costes indirectos) = 27444.11

| Medición | Uds. | Largo | Parcial |
|---|---|---|---|
| S/med.aux. |  |  |  |
| Excavación gral. sifón y paso inferior | 1.25 | 352.75 | 440.94 |
| Total |  |  | 440.94 |

**U01TS090** m3 TERRAPLÉN EXCAVACIÓN
200 m3 × 1.98 (2.02 con costes indirectos) = 404.00

| Medición | Uds. | Parcial |
|---|---|---|
| S/med.aux. |  |  |
| Canal provisional | 200 | 200.00 |
| Total |  | 200 |

**E02BZ011** m3 RELLENO LOCALIZADO ZANJA MAT.SELECC EXCAV.
4330.06 m3 × 3.97 (4.05 con costes indirectos) = 17536.74

| Medición | Uds. | Parcial |
|---|---|---|
| S/med.aux. |  |  |
| Reposición de canal | 265 | 265.00 |
| Canal de hormigón armado (entrada) | 419.38 | 419.38 |
| Arquetra de carga | -126.752 | -126.75 |
| Canal de hormigón armado (salida) | 411.43 | 411.43 |
| Excavación gral. sifón y paso inferior | 3361 | 3361.00 |
| Total |  | 4330.06 |

**U01RZ020** m3 RELLENO LOCALIZADO/MATERIAL SELL PRÉSTAMO
367.04 m3 × 6.38 (6.51 con costes indirectos) = 2389.43

| Medición | Uds. | Largo | Ancho | Alto | Parcial |
|---|---|---|---|---|---|
| S/med.aux. |  |  |  |  |  |
| Reposición de canal | 96 |  |  |  | 96.00 |
| Canal de hormigón armado (entrada) | 110.64 |  |  |  | 110.64 |
| Canal de hormigón armado (salida) | 117.6 |  |  |  | 117.60 |
| S/med. |  |  |  |  |  |
| Sifón | 1 | 20 | 5.35 | 0.4 | 42.80 |
| Total |  |  |  |  | 367.04 |

**U05OE020** m3 ESCOLLERA PROTECCIÓN 200 kg
100 m3 × 39.7 (40.49 con costes indirectos) = 4049.00
Escollera de 200 kg. colocada en protección de cauces, manto de espesor hasta 1,00 m., incluido suministro y preparación de la superficie de apoyo, perfectamente rasanteada y terminada.

| Código | Ud | Descripción | Rendimiento | Precio | Importe |
|---|---|---|---|---|---|
| O01OA020 | h | Capataz | 0.05 | 12.58 | 0.63 |
| O01OA070 | h. | Peón ordinario | 0.2 | 11.97 | 2.39 |
| M05EN030 | h. | Excav.hidráulica neumáticos 100 CV | 0.2 | 47.26 | 9.45 |
| P01AE020 | t. | Escollera de 200 kg (material) | 1.6 | 10.02 | 16.03 |
| M07W011 | t. | km transporte de piedra (maquinaria) | 80 | 0.14 | 11.20 |
|  |  | Total |  |  | 39.7 |

Claves: protección, preparación, escollera, colocación, superficie, apoyo, terminación, manto, suministro

| Medición | Uds. | Parcial |
|---|---|---|
| Reposicones y canal provisional | 100 | 100.00 |
| Total |  | 100 |

**U05OE021** m3 ESCOLLERA PROTECCIÓN 200 kg HORMIGONADA HNE-15/P/20
139.2 m3 × 73.12 (74.58 con costes indirectos) = 10381.54
Escollera de 200 kg. colocada en protección de cauces, manto de espesor hasta 1,00 m., incluido suministro y preparación de la superficie de apoyo, cogida con hormigón HNE-15/P/20, perfectamente rasanteada y terminada.

| Código | Ud | Descripción | Rendimiento | Precio | Importe |
|---|---|---|---|---|---|
| O01OA020 | h | Capataz | 0.15 | 12.58 | 1.89 |
| O01OA070 | h. | Peón ordinario | 0.6 | 11.97 | 7.18 |
| M05EN030 | h. | Excav.hidráulica neumáticos 100 CV | 0.6 | 47.26 | 28.36 |
| P01AE020 | t. | Escollera de 200 kg | 1.6 | 10.02 | 16.03 |
| M07W011 | t. | km transporte de piedra | 80 | 0.14 | 11.20 |
| P01HM015 | m3 | Hormigón HNE-15/P/20 central | 0.15 | 56.38 | 8.46 |
|  |  | Total |  |  | 73.12 |

Claves: protección, preparación, escollera, colocación, superficie, apoyo, terminación, manto, suministro

| Medición | Uds. | Parcial |
|---|---|---|
| S/med.aux. |  |  |
| Reposición de canal | 139.2 | 139.20 |
| Total |  | 139.2 |

**E04GA102** m3 HORMIGÓN HNE-15
40.93 m3 × 68.59 (69.96 con costes indirectos) = 2863.46

| Medición | Uds. | Largo | Ancho | Alto | Parcial |
|---|---|---|---|---|---|
| S/med.aux. |  |  |  |  |  |
| Canal de hormigón armado (entrada) | 13.83 |  |  |  | 13.83 |
| Arquetra de carga | 1.701 |  |  |  | 1.70 |
| Canal de hormigón armado (salida) | 14.7 |  |  |  | 14.70 |
| Sifón | 1 | 20 | 5.35 | 0.1 | 10.70 |
| Total |  |  |  |  | 40.93 |

**E05CH052** m3 HORMIGÓN HA-30
249.44 m3 × 90.61 (92.42 con costes indirectos) = 23053.24

| Medición | Uds. | Parcial |
|---|---|---|
| S/med.aux. |  |  |
| Canal de hormigón armado (entrada) | 46.8 | 46.800 |
|  | 41.49 | 41.490 |
| Arquetra de carga | 42.786 | 42.786 |
|  | 7.655 | 7.655 |
|  | 4.253 | 4.253 |
| Sifón |  |  |
| Canal de hormigón armado (salida) | 62.36 | 62.360 |
|  | 44.1 | 44.100 |
| Total |  | 249.44 |

**E06EO101** m2 ENCOFRADO OCULTO EN PARAMENTOS PLANOS Y DESENCOF.
36.63 m2 × 13.68 (13.95 con costes indirectos) = 510.99

| Medición | Uds. | Parcial |
|---|---|---|
| S/med.aux. |  |  |
| Canal de hormigón armado (entrada) | 13.83 | 13.83 |
| Arquetra de carga | 8.1 | 8.10 |
| Canal de hormigón armado (salida) | 14.7 | 14.70 |
| Total |  | 36.63 |

**E06EO102** m2 ENCOFRADO VISTO EN PARAMENTOS PLANOS Y DESENCOF.
948.59 m2 × 17.21 (17.55 con costes indirectos) = 16647.75

| Medición | Uds. | Parcial |
|---|---|---|
| S/med.aux. |  |  |
| Canal de hormigón armado (entrada) | 312.02 | 312.02 |
| Arquetra de carga | 226.1 | 226.10 |
|  | 8.505 | 8.51 |
| Canal de hormigón armado (salida) | 401.96 | 401.96 |
| Total |  | 948.59 |

**E04AB020** kg ACERO CORRUGADO B 500 S
27667.11 kg × 1.02 (1.04 con costes indirectos) = 28773.79

| Medición | Uds. | Parcial |
|---|---|---|
| S/med.aux. |  |  |
| Canal de hormigón armado (entrada) | 9277.44 | 9277.44 |
| Arquetra de carga | 6340.781 | 6340.78 |
| Canal de hormigón armado (salida) | 12048.89 | 12048.89 |
| Total |  | 27667.11 |

**E6900110** Ml JUNTA DE HORMIGONADO EXPANSIVA BENTONITA (27/10/2006)
17.2 Ml × 9.74 (9.93 con costes indirectos) = 170.80
Junta de hormigonado expansiva a base de bentonita, para juntas de hormigonado y dilatación, incluso preparación de la superficie y colocación.

| Código | Ud | Descripción | Rendimiento | Precio | Importe |
|---|---|---|---|---|---|
| O01OA030 | h. | Oficial primera | 0.11 | 12.38 | 1.36 |
| P04JCEXP | Ml | Junta expansiva bentonita (material; 27/10/2006) | 1.05 | 7.98 | 8.38 |
|  |  | Total |  |  | 9.74 |

| Medición | Uds. | Parcial |
|---|---|---|
| S/med.aux. |  |  |
| Canal provisional |  |  |
| Reposición de canal |  |  |
| Canal de hormigón armado (entrada) |  |  |
| Arquetra de carga | 17.2 | 17.20 |
| Sifón |  |  |
| Canal de hormigón armado (salida) |  |  |
| Total |  | 17.2 |

**E6900101** m2 IMPERMEABILIZAC. ASFÁLT. TRASDÓS
548.74 m2 × 5.68 (5.79 con costes indirectos) = 3177.20

| Medición | Uds. | Parcial |
|---|---|---|
| S/med.aux. |  |  |
| Canal provisional |  |  |
| Reposición de canal |  |  |
| Canal de hormigón armado (entrada) | 179.06 | 179.06 |
| Arquetra de carga | 144.2 | 144.20 |
| Sifón |  |  |
| Canal de hormigón armado (salida) | 225.48 | 225.48 |
| Total |  | 548.74 |

**U05LAG010B** m2 GEOMEMBRANA GSE HD PEAD (06/10/2011)
1528.73 m2 × 5.33 (5.44 con costes indirectos) = 8316.29
Geomembrana GSE HD o sinilar, de polietileno de alta densidad (PEAD) lisa fabricada a base de polímeros (apróx. 97,5%) y un paquete añadido (master batch) constituido por negro de carbono, antioxidantes y otros estabilizantes (2,5%), con espesor de 1 mm y densidad de 0,94 g/cm3, colocada mediante fijación mecánica en trasdós de muros de hormigón masa y en canales de tierras, completamente terminado.

| Código | Ud | Descripción | Rendimiento | Precio | Importe |
|---|---|---|---|---|---|
| O01OA070 | h. | Peón ordinario | 0.125 | 11.97 | 1.50 |
| P06BG066B | m2 | Geomembrana GSE HD PEAD e=1mm (material; 06/10/2011) | 1 | 3.83 | 3.83 |
|  |  | Total |  |  | 5.33 |

Claves: muro, mecánico, filamento, unión, compuesto, tejido, gramaje, lámina, colocación, fijación, trasdosado, hormigón, terminación, masa, geotextil

| Medición | Uds. | Parcial |
|---|---|---|
| S/med.aux. |  |  |
| Canal provisional | 1350.34 | 1350.34 |
| Reposición de canal | 178.39 | 178.39 |
| Total |  | 1528.73 |

**E6900113** UD COMPUERTA MURAL 2500 x 3000, H= 4200 MM (04/10/2011)
1 UD × 5273.12 (5378.58 con costes indirectos) = 5378.58
Comperta mural accionamiento mediante reductor manual. Dimensiones 2.500 X 3.500 mm, altura total 4.200 mm, en acero inox. AISI-304 L. Incluido instalación, puesta en marcha y pruebas necesarias.

| Código | Ud | Descripción | Rendimiento | Precio | Importe |
|---|---|---|---|---|---|
| P3590011 | UD | Compuerta mural accionamiento manual 2.500 X 3.000, H=4.200MM (material; 04/10/2011) | 1 | 5151.12 | 5151.12 |
| O01OA030 | h. | Oficial primera | 5 | 12.38 | 61.90 |
| O01OA060 | h. | Peón especializado | 5 | 12.02 | 60.10 |
|  |  | Total |  |  | 5273.12 |

| Medición | Uds. | Parcial |
|---|---|---|
| Canal de hormigón armado (entrada) | 1 | 1.00 |
| Total |  | 1 |

**E6900114** UD COMPUERTA MURAL 1500 x 1500, H=4.200MM (04/10/2011)
1 UD × 3931.43 (4010.06 con costes indirectos) = 4010.06
Comperta mural accionamiento mediante reductor manual. Dimensiones 1.500X 1.500 mm, altura total 4.200 mm, en acero inox. AISI-304 L. Incluido instalación, puesta en marcha y pruebas necesarias.

| Código | Ud | Descripción | Rendimiento | Precio | Importe |
|---|---|---|---|---|---|
| P3590012 | UD | Compuerta mural accionamiento manual 1.500 X 1.500, H=4.200MM (material; 04/10/2011) | 1 | 3828.95 | 3828.95 |
| O01OA030 | h. | Oficial primera | 4.2 | 12.38 | 52.00 |
| O01OA060 | h. | Peón especializado | 4.2 | 12.02 | 50.48 |
|  |  | Total |  |  | 3931.43 |

| Medición | Uds. | Parcial |
|---|---|---|
| Canal de hormigón armado (salida) | 1 | 1.00 |
| Total |  | 1 |

**E6900140** UD REJA MANUAL B= 2350 H= 3000 MM L=100 (05/10/2011)
2 UD × 4065.76 (4147.08 con costes indirectos) = 8294.16
Reja manual de gruesos de dimensiones B= 2350 H= 3000 MM, Luz =100, compuesta por pletinas de 15 mm de espesor, y 150 mm de ancho. Material: acero inoxidable AISI-304. Totalmente instalada y probada.

| Código | Ud | Descripción | Rendimiento | Precio | Importe |
|---|---|---|---|---|---|
| P3590030 | UD | Reja manual B= 2350 H= 3000 MM L=100 AISI304 (material; 05/10/2011) | 1 | 3955.96 | 3955.96 |
| O01OA030 | h. | Oficial primera | 4.5 | 12.38 | 55.71 |
| O01OA060 | h. | Peón especializado | 4.5 | 12.02 | 54.09 |
|  |  | Total |  |  | 4065.76 |

| Medición | Uds. | Parcial |
|---|---|---|
| Canal de hormigón armado (entrada) | 2 | 2.00 |
| Total |  | 2 |

**D15DBAH90** m. BARANDILLA TUBO 90CM.TUBO 40X1,5 (06/10/2011)
37.6 m. × 47.72 (48.67 con costes indirectos) = 1829.99
Barandilla de 90 cm. de altura, construida con tubos huecos de acero laminado en frío, con pasamanos superior de tubo de 40x1,5 mm. sobre pies verticales cada 1,20 metros de tubo de tubo de 40x1,5 mm. con anclaje sobre placas de 150x150x1,5 mm, y rodapié de pletina de 60x1,5 mm, soldados entre sí, galvanizado en caliente, elaborada en taller y montaje en obra.

| Código | Ud | Descripción | Rendimiento | Precio | Importe |
|---|---|---|---|---|---|
| O01OA030 | h. | Oficial primera | 0.3 | 12.38 | 3.71 |
| O01OA050 | h. | Ayudante | 0.3 | 12.07 | 3.62 |
| P13BT071 | m. | Barandilla 90 cm. tubo 40x1,5 (material; 06/10/2011) | 1 | 40.39 | 40.39 |
|  |  | Total |  |  | 47.72 |

Claves: frío, horizontal, montaje, taller, albañil, montante, elaboración, barandilla, lámina, soldadura, obra, anclaje, vertical, vertedero, hueco, acero, tubo, construcción, pasamano

| Medición | Uds. | Largo | Ancho | Parcial |
|---|---|---|---|---|
| S/med.graf. |  |  |  |  |
| Canal de hormigón armado (entrada) |  |  |  |  |
|  | 2 | 5.8 |  | 11.60 |
|  | 2 |  | 5.6 | 11.20 |
| Canal de hormigón armado (salida) |  |  |  |  |
|  | 2 | 1.8 |  | 3.60 |
|  | 2 |  | 5.6 | 11.20 |
| Total |  |  |  | 37.6 |

**D15DCE020** m2 ENTR.TRAMEX 30X30/30X2 GALV. (31/01/2000)
25.2 m2 × 140.46 (143.27 con costes indirectos) = 3610.40
Entramado metálico formado por rejilla de pletina de acero galvanizado tipo Tramex de 30x2 mm., formando cuadrícula de 30x30 mm. y bastidor con uniones electrosoldadas, i/soldadura y ajuste a otros elementos.

| Código | Ud | Descripción | Rendimiento | Precio | Importe |
|---|---|---|---|---|---|
| O01OA030 | h. | Oficial primera | 0.485 | 12.38 | 6.00 |
| O01OA050 | h. | Ayudante | 0.485 | 12.07 | 5.85 |
| P3590010 | m2 | Enrejado tramex 30x30/30x2 galv. (material; 31/01/2000) | 1 | 121.61 | 121.61 |
| P3590007 | m. | Angular acero 30X30X3 MM. (material; 31/01/2000) | 4 | 0.63 | 2.52 |
| P3590009 | ud | Anclaje unión rejilla galv. | 8 | 0.56 | 4.48 |
|  |  | Total |  |  | 140.46 |

Claves: bastidor, rejilla, pletina, galvanizar, ajustar, acero, metal, entramado, electrosoldadur, unión

| Medición | Uds. | Largo | Ancho | Parcial |
|---|---|---|---|---|
| Canal de hormigón armado (entrada) | 1 | 3 | 5.6 | 16.80 |
| Canal de hormigón armado (salida) | 1 | 1.4 | 6 | 8.40 |
| Total |  |  |  | 25.2 |

**D15EV030** m. ESCALERA VERTICAL PATES D=20 MM. (31/01/2000)
15 m. × 31.79 (32.43 con costes indirectos) = 486.45
Escalera vertical formada por redondo de acero galvanizado de D=20 mm. y medidas 250x300x25 con garras para recibido a obra y separadas 30 cm., incluso recibido de albañilería.

| Código | Ud | Descripción | Rendimiento | Precio | Importe |
|---|---|---|---|---|---|
| A01OA090 | h. | CUADRILLA A | 0.28 | 30.44 | 8.52 |
| P13EV030 | ud | Pate estándar a.Galv. d=20 mm (material; 31/01/2000) | 3.3 | 7.05 | 23.27 |
|  |  | Total |  |  | 31.79 |

Claves: galvanizar, acero, vertical, garra, redondo, obra, albañil, escalera

| Medición | Uds. | Largo | Parcial |
|---|---|---|---|
| Canal de hormigón armado (entrada) | 2 | 7.5 | 15.00 |
| Total |  |  | 15 |

**E6900117** Ud PASAMUROS DN 1.500 L/L (04/10/2011)
4 Ud × 1739.92 (1774.72 con costes indirectos) = 7098.88
Pasamuros en acero inoxidable AISI-304 de diámetro DN 300 mm con anillo de estanqueidad, extremo liso/liso, totalmente colocado, i/medios auxiliares.

| Código | Ud | Descripción | Rendimiento | Precio | Importe |
|---|---|---|---|---|---|
| O01OA030 | h. | Oficial primera | 2.85 | 12.38 | 35.28 |
| O01OA050 | h. | Ayudante | 2.85 | 12.07 | 34.40 |
| P3590014 | Ud | Pasamuros DN 1.500 AISI304 (material; 04/10/2011) | 1 | 1670.24 | 1670.24 |
|  |  | Total |  |  | 1739.92 |

| Medición | Uds. | Parcial |
|---|---|---|
| Canal de hormigón armado (entrada) | 2 | 2.00 |
| Canal de hormigón armado (salida) | 2 | 2.00 |
| Total |  | 4 |

**E6900118** m. TUB.ENTER. POLIÉSTER PN1 SN10 D=1500 (03/05/2008)
44 m. × 674.8 (688.3 con costes indirectos) = 30285.20
Tubería de poliéster reforzado con fibra de vidrio de 1.500 mm. de diámetro nominal, presión nominal de 6 kg/cm2 y rigidez SN=10 KN/m2, colocada en zanja sobre cama de arena, relleno lateral y superior hasta 10 cm. por encima de la generatriz con la misma arena, i/p.p. de junta de unión colocada, piezas especiales de unión con pasamuros, codos y medios auxiliares, sin incluir excavación y posterior relleno de la zanja,.

| Código | Ud | Descripción | Rendimiento | Precio | Importe |
|---|---|---|---|---|---|
| O01OA030 | h. | Oficial primera | 1.25 | 12.38 | 15.48 |
| O01OA070 | h. | Peón ordinario | 1.25 | 11.97 | 14.96 |
| O01OA040 | h. | Oficial segunda | 1.25 | 12.2 | 15.25 |
| M05EN040 | h. | Excav.hidráulica neumáticos 144 CV | 0.55 | 50.04 | 27.52 |
| M07CG020 | h. | Camión con grúa 12 t. (maquinaria; 03/05/2008) | 0.28 | 45.02 | 12.61 |
| P3590015 | m. | Tub.poliéster PN6 SN=10 DN=1.500mm. (material; 04/10/2011) | 1 | 551.13 | 551.13 |
| P01AA020 | m3 | Arena de río 0/6 mm. | 2.489 | 14.8 | 36.84 |
| P02CVW010 | kg | Lubricante tubos PVC j.elástica | 0.2 | 5.06 | 1.01 |
|  |  | Total |  |  | 674.8 |

Claves: auxiliar, poliéster, areno, refuerzo, fibra, vidrio, diámetro, rigidez, presión, colocación, tubería, zanja, relleno, lateral, junta, unión, medio, excavación

| Medición | Uds. | Largo | Parcial |
|---|---|---|---|
| Sifón | 2.2 | 20 | 44.00 |
| Total |  |  | 44 |

#### U.15.02 INSTALACIONES - INTERIORES (31/01/2000)
Importe: 57019.5

**E01AO150** m3. DEMOLICIONES HORMIGÓN/PIEDRA/LADRILLO (21/08/2002)
411.58 m3. × 18.07 (18.43 con costes indirectos) = 7585.42
Demolición de edificaciones y estructuras en hormigón, piedra y/o ladrillo, incluso carga y transporte de los productos resultantes a vertedero.

| Código | Ud | Descripción | Rendimiento | Precio | Importe |
|---|---|---|---|---|---|
| O01OA030 | h. | Oficial primera | 0.3 | 12.38 | 3.71 |
| O01OA070 | h. | Peón ordinario | 0.3 | 11.97 | 3.59 |
| M01480 | h. | Retro-Pala excavadora media | 0.1 | 23.92 | 2.39 |
| M02JA003 | h | Camión 10 T. basculante | 0.1 | 26.61 | 2.66 |
| M01794 | h. | Cortadora de hormigón y asfalto | 0.1 | 3.73 | 0.37 |
| M06CM030 | h. | Compre.port.diesel m.p. 5 m3/min | 0.1 | 3.45 | 0.35 |
| M07N070 | m3 | Canon de escombros a vertedero (02/10/2008) | 1 | 5 | 5.00 |
|  |  | Total |  |  | 18.07 |

| Medición | Uds. | Largo | Ancho | Alto | Parcial |
|---|---|---|---|---|---|
| Med.S/plano |  |  |  |  |  |
| Red saneamiento existente |  |  |  |  |  |
| Ø400 | 1 | 428 | 1.442 | 0.059 | 36.413 |
| Ø500 | 1 | 143 | 1.781 | 0.067 | 17.064 |
| Ø600 | 1 | 380 | 2.121 | 0.075 | 60.449 |
| Ø800 | 1 | 265 | 2.802 | 0.092 | 68.313 |
| Pozos | 20 | 2.5 |  |  | 50.000 |
| Muros |  |  |  |  |  |
| Cerramiento | 1 | 837.42 | 0.2 | 0.6 | 100.490 |
| Alumbrado |  |  |  |  |  |
| Arquetas | 7 | 0.8 |  |  | 5.600 |
| Cimentaciones | 11 | 0.8 | 0.8 | 1.2 | 8.448 |
| Muro Renault | 1 | 18 | 5 | 0.4 | 36.000 |
|  | 1 | 18 | 0.4 | 4 | 28.800 |
| Total |  |  |  |  | 411.58 |

**U01EZ050** m3 EXCAV. ZANJAS Y POZOS MEDIOS MECÁN.
104 m3 × 5.92 (6.04 con costes indirectos) = 628.16

| Medición | Uds. | Largo | Ancho | Alto | Parcial |
|---|---|---|---|---|---|
| Med.S/plano |  |  |  |  |  |
| Conexión colector existente |  |  |  |  |  |
| Tubo | 1 | 30 | 1.2 | 2 | 72.00 |
| Pozos | 4 | 2 | 2 | 2 | 32.00 |
| Total |  |  |  |  | 104 |

**E02BZ011** m3 RELLENO LOCALIZADO ZANJA MAT.SELECC EXCAV.
67.16 m3 × 3.97 (4.05 con costes indirectos) = 272.00

| Medición | Uds. | Largo | Ancho | Alto | Parcial |
|---|---|---|---|---|---|
| Med.S/plano |  |  |  |  |  |
| Conexión colector existente |  |  |  |  |  |
| Tubo | 1 | 30 | 1.2 | 2 | 72.00 |
|  | -1 | 30 | 1 | 0.7 | -21.00 |
| Pozos | 4 | 2 | 3.15 |  | 25.20 |
|  | -4 | 2 | 1.13 |  | -9.04 |
| Total |  |  |  |  | 67.16 |

**E01DWE025** m3 DEMOL.COMPLETA MARQUESINA.
45 m3 × 13.07 (13.33 con costes indirectos) = 599.85
Demolición completa de marquesina, desde la rasante, medida en volumen aparente, por empuje de máquina retroexcavadora grande, incluso retirada inicial de cubierta de FC, limpieza y retirada de escombros a pie de carga, sin transporte al vertedero y con p.p. de medios auxiliares, sin medidas de protección colectivas.

| Código | Ud | Descripción | Rendimiento | Precio | Importe |
|---|---|---|---|---|---|
| O01OA070 | h. | Peón ordinario | 0.5 | 11.97 | 5.99 |
| M05EN040 | h. | Excav.hidráulica neumáticos 144 CV | 0.11 | 50.04 | 5.50 |
| M05PN030 | h. | Pala cargadora neumáticos 200 CV/3,7m3 (maquinaria) | 0.035 | 45.01 | 1.58 |
|  |  | Total |  |  | 13.07 |

Claves: colectivo, transporte, demolición, edificación, máquina, retroexcavadora, pie, escombro, carga, vertedero, medio, auxiliar, protección, limpieza

| Medición | Uds. | Largo | Alto | Parcial |
|---|---|---|---|---|
| Med.S/plano |  |  |  |  |
| Marquesina | 1 | 18 | 2.5 | 45.00 |
| Total |  |  |  | 45 |

**U01VALL335** m VALLA CERRAMIENTO S/T GALV. 50/16 h=3.35 m. (31/01/2000)
723 m × 44.64 (45.53 con costes indirectos) = 32918.19
Cercado de 3,35 m. de altura, según dimensiones definidas en planos, realizado con malla simple torsión galvanizada en caliente, de trama 50/16 y postes de tubo de acero galvanizado por inmersión de 48 mm. de diametro, p.p. de postes de esquina, jabalcones, tomapuntas, tensores, grupillas y accesorios, montada i/replanteo, recibido de postes con hormigón, murete de hormigón de 40 cm. de alto por 20 cm. de ancho sobre zapata corrida de 40x40 cm. de HA-25 de central y alambre de espino galvanizado reforzado de 1,7 mm. con separación entre puas de 3''. Según planos.

| Código | Ud | Descripción | Rendimiento | Precio | Importe |
|---|---|---|---|---|---|
| O01OA030 | h. | Oficial primera | 0.25 | 12.38 | 3.10 |
| O01OA050 | h. | Ayudante | 0.25 | 12.07 | 3.02 |
| P01MP555 | m | Valla metálica de seguridad h=3.35m s/plano (material; 13/10/2016) | 1 | 7.8 | 7.80 |
| A01EZ050 | m3 | EXCAV. ZANJAS Y POZOS MEDIOS MECÁN. | 0.24 | 5.92 | 1.42 |
| A04MM010 | m3. | HORMIGÓN HA-25 EN CIMIENTOS Y LOSAS | 0.24 | 76.49 | 18.36 |
| A06EO101 | m2 | ENCOFRADO OCULTO EN PARAMENTOS PLANOS Y DESENCOF. | 0.8 | 13.68 | 10.94 |
|  |  | Total |  |  | 44.64 |

Claves: plástico, poste, bastidor, valla, caliente, mallazo, luz, diámetro, alambre, galvanizar, soldadura, verde, inmersión, fijación, horizontal, electrosoldadur, tubo, poliéster, vertical, color, acero, lámina, malla

| Medición | Uds. | Largo | Parcial |
|---|---|---|---|
| Med.S/plano |  |  |  |
| Vallado parking exterior | 1 | 120 | 120.00 |
| Accesos | 1 | 145 | 145.00 |
| Reposición existente | 1 | 380 | 380.00 |
| Sifón | 1 | 78 | 78.00 |
| Total |  |  | 723 |

**U01VAL016** m VALLA DE SIMPLE TORSIÓN
160 m × 15.64 (15.95 con costes indirectos) = 2552.00

| Medición | Uds. | Largo | Parcial |
|---|---|---|---|
| Med.S/plano |  |  |  |
| Cerramiento provisional | 1 | 160 | 160.00 |
| Total |  |  | 160 |

**U01VAL017** m VALLA DE SIMPLE TORSIÓN CON BAYONETA (17/12/2000)
495 m × 16.59 (16.92 con costes indirectos) = 8375.40
Valla metálica galvanizada de 2,45 m. visto de altura con bayoneta, realizada con malla simple torsión reforzada de trama 50/16, y postes de tubo de acero galvanizado por inmersión de 50 mm. de diámetro cada 3,5m p.p. de postes de esquina, jabalcones, tornapuntas, tensores, grupillas y accesorios, montada i/replanteo, incluido cimiento de hormigón:excavación, HNE-20 y alambre de espino galvanizado reforzado de 1,7 mm. con separación entre puas de 3''. Según planos.

| Código | Ud | Descripción | Rendimiento | Precio | Importe |
|---|---|---|---|---|---|
| O01OA030 | h. | Oficial primera | 0.15 | 12.38 | 1.86 |
| O01OA050 | h. | Ayudante | 0.15 | 12.07 | 1.81 |
| P01MP516 | m | Valla metálica de 2,45 metros con bayoneta (material; 13/10/2016) | 1 | 7.05 | 7.05 |
| A01EZ050 | m3 | EXCAV. ZANJAS Y POZOS MEDIOS MECÁN. | 0.15 | 5.92 | 0.89 |
| A06HC020 | m3 | HORMIGÓN HNE-20 | 0.07 | 71.18 | 4.98 |
|  |  | Total |  |  | 16.59 |

Claves: plástico, poste, bastidor, valla, caliente, mallazo, luz, diámetro, alambre, galvanizar, soldadura, verde, inmersión, fijación, horizontal, electrosoldadur, tubo, poliéster, vertical, color, acero, lámina, malla

| Medición | Uds. | Largo | Parcial |
|---|---|---|---|
| Med.S/plano |  |  |  |
| Reposición y nuevo cerramiento | 1 | 495 | 495.00 |
| Total |  |  | 495 |

**U01TS090** m3 TERRAPLÉN EXCAVACIÓN
2024 m3 × 1.98 (2.02 con costes indirectos) = 4088.48

| Medición | Uds. | Largo | Ancho | Alto | Parcial |
|---|---|---|---|---|---|
| s/ plano |  |  |  |  |  |
| Balsa de regulación | 1 | 40 | 23 | 2.2 | 2024.00 |
| Total |  |  |  |  | 2024 |

### U.16 VARIOS (12/02/2004)
Importe: 8274.6

**U03TA020** m2 S.T.SUPERFICIAL 1,2 kg/m2 ECR-2 (12/02/2004)
2660 m2 × 0.79 (0.81 con costes indirectos) = 2154.60
Simple tratamiento superficial, con emulsión asfáltica ECR-2 y dotación 1,2 kg/m2, con árido 10/5 y dotación 7/9 l/m2, incluso extensión, compactación, limpieza y barrido. Desgaste de los ángeles < 25.

| Código | Ud | Descripción | Rendimiento | Precio | Importe |
|---|---|---|---|---|---|
| O01OA040 | h. | Oficial segunda | 0.001 | 12.2 | 0.01 |
| O01OA070 | h. | Peón ordinario | 0.004 | 11.97 | 0.05 |
| M07AC020 | h. | Dumper convencional 2.000 kg. (maquinaria) | 0.002 | 4.41 | 0.01 |
| M08B020 | h. | Barredora remolcada c/motor auxiliar (maquinaria) | 0.002 | 9.26 | 0.02 |
| M08CB010 | h | Camión cist.bitum.c/lanza 10.000 l. (maquinaria; 12/02/2004) | 0.001 | 26.44 | 0.03 |
| M08EG010 | h. | Extended. gravilla acoplada y remolcada (maquinaria) | 0.002 | 9.39 | 0.02 |
| M07CB020 | h. | Camión basculante 4x4 14 t. | 0.002 | 31.28 | 0.06 |
| M05PN010 | h. | Pala cargadora neumáticos 85 CV/1,2m3 | 0.001 | 31.55 | 0.03 |
| M08RT050 | h. | Rodillo vibrante autoprop. tándem 10 t. (maquinaria; 20/04/2007) | 0.001 | 39.65 | 0.04 |
| M08RV010 | h. | Compactador asfált.neum.aut. 6/15t. (maquinaria) | 0.001 | 42.46 | 0.04 |
| M07W010 | t. | km transporte áridos | 0.52 | 0.11 | 0.06 |
| P01PL151 | kg | Emulsión asfáltica ECR-2 (material) | 1.2 | 0.27 | 0.32 |
| P01AF410 | t. | Gravilla machaqueo 10/5 D.A.<25 (material) | 0.013 | 7.36 | 0.10 |
|  |  | Total |  |  | 0.79 |

Claves: emulsión, simple, limpieza, superficie, asfalto, desgaste, compacto, ángel

| Medición | Uds. | Largo | Ancho | Parcial |
|---|---|---|---|---|
| acceso provisional | 1 | 380 | 7 | 2660.00 |
| Total |  |  |  | 2660 |

**EZ9001** ud TERMINACIÓN Y LIMPIEZA OBRAS (06/10/2011)
1 ud × 6000 (6120 con costes indirectos) = 6120.00
Limpieza y terminación de las obras.

| Código | Ud | Descripción | Rendimiento | Precio | Importe |
|---|---|---|---|---|---|
| EZ90011 | ud | Terminación y Limpieza de las Obras (06/10/2011) | 1 | 6000 | 6000.00 |
|  |  | Total |  |  | 6000 |

### U.17 CONEXIONES EXTERIORES (-30001)
Importe: 1336389.18

#### U.17.01 MOVIMIENTO DE TIERRAS (17/12/2000)
Importe: 13951.13

**U01AF250** m2 DEMOL.Y LEVANT.PAVIMENTO FLEXIBLE
1165 m2 × 3.08 (3.14 con costes indirectos) = 3658.10

| Medición | Uds. | Largo | Parcial |
|---|---|---|---|
| s/ plano |  |  |  |
| Rampa | 1 | 250 | 250.00 |
| Acceso | 1 | 915 | 915.00 |
| Total |  |  | 1165 |

**U01AF255** m2 FRESADO/cm CAPA DE RODADURA (12/02/2004)
5600 m2 × 0.86 (0.88 con costes indirectos) = 4928.00
Fresado por centimetro de espesor de capa asfaltica de rodadura, incluso barrido

| Código | Ud | Descripción | Rendimiento | Precio | Importe |
|---|---|---|---|---|---|
| O01OA020 | h | Capataz | 0.005 | 12.58 | 0.06 |
| O01OA070 | h. | Peón ordinario | 0.006 | 11.97 | 0.07 |
| M08B020 | h. | Barredora remolcada c/motor auxiliar | 0.003 | 9.26 | 0.03 |
| MQ5004 | h | Dumper autocargable 1500 kg | 0.003 | 3.61 | 0.01 |
| M07CB020 | h. | Camión basculante 4x4 14 t. | 0.005 | 31.28 | 0.16 |
| M010FR01 | h. | Fresadora de pavimento en frio (maquinaria; 18/07/2016) | 0.005 | 106.41 | 0.53 |
|  |  | Total |  |  | 0.86 |

Claves: transporte, material, demolición, pavimentación, vertedero, levantar

| Medición | Uds. | Largo | Ancho | Parcial |
|---|---|---|---|---|
| s/ plano |  |  |  |  |
| C/ Parque del Narcea | 1 | 560 | 10 | 5600.00 |
| Total |  |  |  | 5600 |

**U01DI031** m3 DESMONTE TIERRA EXPLANAC. I/TRANSPORTE
292.5 m3 × 2.56 (2.61 con costes indirectos) = 763.43

| Medición | Uds. | Largo | Parcial |
|---|---|---|---|
| s/ med aux |  |  |  |
| d_tierra rampa | 1 | 292.5 | 292.50 |
| Total |  |  | 292.5 |

**U03EC001** m3 SUELO ESTABILIZADO C/CEMENTO S-EST2
349.4 m3 × 12.91 (13.17 con costes indirectos) = 4601.60

| Medición | Uds. | Largo | Ancho | Parcial |
|---|---|---|---|---|
| s/ med aux |  |  |  |  |
| Rampa | 1 | 74.9 |  | 74.90 |
| s/plano |  |  |  |  |
| Acceso | 1 | 915 | 0.3 | 274.50 |
| Total |  |  |  | 349.4 |

#### U.17.02 RED VIARIA (31/01/2000)
Importe: 125240.4

**E50133L** m3. ZAHORRA ARTIFICIAL ZA 0/20
232.97 m3. × 17.97 (18.33 con costes indirectos) = 4270.34

| Medición | Uds. | Largo | Ancho | Parcial |
|---|---|---|---|---|
| s/ med aux |  |  |  |  |
| Eje 14 Rampa | 1 | 102.4 | 0.488 | 49.97 |
| s/plano |  |  |  |  |
| Acceso | 1 | 915 | 0.2 | 183.00 |
| Total |  |  |  | 232.97 |

**E567.103** m2 ESTABILIZADO DE PAVIMENTO A BASE DE CEMENTO DE VIDRIO (23/10/2007)
599.65 m2 × 19.32 (19.71 con costes indirectos) = 11819.10
Pavimento estabilizado continuo a base de cemento de vidrio reciclado, sobre árido de granulometría apropiada, impermeabilizado y estabilizado, con ligante incoloro, basado en calcín de vidrio y reactivos básicos, de 5 cm de espesor, extendido, nivelado y compactado al 95 % Proctor Modificado, totalmente terminado.

| Código | Ud | Descripción | Rendimiento | Precio | Importe |
|---|---|---|---|---|---|
| O01OA030 | h. | Oficial primera | 0.2 | 12.38 | 2.48 |
| O01OA050 | h. | Ayudante | 0.2 | 12.07 | 2.41 |
| O01OA070 | h. | Peón ordinario | 0.2 | 11.97 | 2.39 |
| P01MC041 | kg | Cemento estabilizante a base de vidrio reciclado (material; 23/10/2007) | 3.5 | 3.44 | 12.04 |
|  |  | Total |  |  | 19.32 |

| Medición | Uds. | Largo | Parcial |
|---|---|---|---|
| eje 11 |  |  |  |
| senda peatonal | 1 | 599.65 | 599.65 |
| Total |  |  | 599.65 |

**U03WV021** m3 HORMIGÓN HF-4,5 VIBRADO EN BASE DE PAV.
244.58 m3 × 76.11 (77.63 con costes indirectos) = 18986.75

| Medición | Uds. | Largo | Ancho | Parcial |
|---|---|---|---|---|
| s/ med aux |  |  |  |  |
| Eje 14 Rampa | 1 | 102.4 | 0.512 | 52.43 |
| s/ plano |  |  |  |  |
| Acesso | 1 | 915 | 0.21 | 192.15 |
| Total |  |  |  | 244.58 |

**U03WM010** m3 HORMIGÓN MAGRO EN BASE
84 m3 × 70.8 (72.22 con costes indirectos) = 6066.48

| Medición | Uds. | Largo | Ancho | Parcial |
|---|---|---|---|---|
| aceras |  |  |  |  |
|  | 1 | 600 | 0.1 | 60.00 |
|  | 1 | 240 | 0.1 | 24.00 |
| Total |  |  |  | 84 |

**U03VC040** t. M.B.C. TIPO S-20 (AC-22 bin S) (22/12/2000)
561.05 t. × 17.15 (17.49 con costes indirectos) = 9812.76
Mezcla bituminosa en caliente tipo S-20 (AC-22 bin S) en capa intermedia, con áridos con desgaste de los ángeles < 25, fabricada y puesta en obra, extendido y compactación, i/ remate de juntas de inicio y fin de tramo, tanto transversales como longitudinales, totalmente acabada, excepto filler de aportación y betún.

| Código | Ud | Descripción | Rendimiento | Precio | Importe |
|---|---|---|---|---|---|
| O01OA030 | h. | Oficial primera | 0.01 | 12.38 | 0.12 |
| O01OA070 | h. | Peón ordinario | 0.03 | 11.97 | 0.36 |
| M05PN010 | h. | Pala cargadora neumáticos 85 CV/1,2m3 | 0.02 | 31.55 | 0.63 |
| M03MC110 | h | Pta.asfált.caliente discontínua 160 t/h (maquinaria; 22/12/2000) | 0.02 | 246.73 | 4.93 |
| M07CB020 | h. | Camión basculante 4x4 14 t. | 0.02 | 31.28 | 0.63 |
| M08EA100 | h | Extended.asfáltica cadenas 2,5/6m.110CV (maquinaria; 22/12/2000) | 0.02 | 62.57 | 1.25 |
| M08RT050 | h. | Rodillo vibrante autoprop. tándem 10 t. | 0.02 | 39.65 | 0.79 |
| M08RV020 | h | Compactador asfált.neum.aut. 12/22t. | 0.02 | 41.42 | 0.83 |
| M08CA110 | h. | Cisterna agua s/camión 10.000 l. | 0.003 | 23.79 | 0.07 |
| M07W030 | t. | km transporte aglomerado (maquinaria; 20/04/2007) | 10 | 0.09 | 0.90 |
| P01PC010 | kg | Fuel-oil pesado 2,7 S tipo 1 (material; 22/12/2000) | 8 | 0.2 | 1.60 |
| P01AF250 | tm. | Arido de machaqueo 0/6 D.A.< 25 (material; 09/10/2008) | 0.5 | 5.43 | 2.72 |
| P01AF260 | tm. | Arido de machaqueo 6/12 D.A.< 25 (material; 09/10/2008) | 0.25 | 5.24 | 1.31 |
| P01AF270 | tm. | Arido de machaqueo 12/18 D.A.< 25 (material; 09/10/2008) | 0.1 | 5.14 | 0.51 |
| P01AF280 | tm. | Arido de machaqueo 18/25 D.A.< 25 (material; 09/10/2008) | 0.1 | 5.03 | 0.50 |
|  |  | Total |  |  | 17.15 |

Claves: capa, mezcla, betún, caliente, ángel, compacto, filler, desgaste, fabricación, aportación

| Medición | Uds. | Largo | Ancho | Alto | Parcial |
|---|---|---|---|---|---|
| s/ med aux |  |  |  |  |  |
| C/ Parque del Narcea | 1 | 560 | 0.1 | 2.45 | 137.20 |
| C/ Camino de las Callejas | 1 | 1200 | 0.1 | 2.45 | 294.00 |
| Eje 1 Acceso | 1 | 530 | 0.1 | 2.45 | 129.85 |
| Total |  |  |  |  | 561.05 |

**U03VC070** t. M.B.C. TIPO S-12 (AC-16 surf S) (22/12/2000)
329.76 t. × 16.7 (17.03 con costes indirectos) = 5615.81
Mezcla bituminosa en caliente tipoS-12 (AC-16 surf S) en capa de rodadura, con áridos con desgaste de los ángeles < 25, fabricada y puesta en obra, extendido y compactación, i/ remate de juntas de inicio y fin de tramo, tanto transversales como longitudinales, totalmente acabada excepto filler de aportación y betún.

| Código | Ud | Descripción | Rendimiento | Precio | Importe |
|---|---|---|---|---|---|
| O01OA030 | h. | Oficial primera | 0.01 | 12.38 | 0.12 |
| O01OA070 | h. | Peón ordinario | 0.03 | 11.97 | 0.36 |
| M05PN010 | h. | Pala cargadora neumáticos 85 CV/1,2m3 | 0.02 | 31.55 | 0.63 |
| M03MC110 | h | Pta.asfált.caliente discontínua 160 t/h | 0.02 | 246.73 | 4.93 |
| M07CB020 | h. | Camión basculante 4x4 14 t. | 0.02 | 31.28 | 0.63 |
| M08EA100 | h | Extended.asfáltica cadenas 2,5/6m.110CV | 0.02 | 62.57 | 1.25 |
| M08RT050 | h. | Rodillo vibrante autoprop. tándem 10 t. | 0.02 | 39.65 | 0.79 |
| M08RV020 | h | Compactador asfált.neum.aut. 12/22t. | 0.02 | 41.42 | 0.83 |
| M08CA110 | h. | Cisterna agua s/camión 10.000 l. | 0.003 | 23.79 | 0.07 |
| M07W030 | t. | km transporte aglomerado | 10 | 0.09 | 0.90 |
| M07Z110 | ud | Desplazmiento equipo 5000tm M.B. (maquinaria; 20/10/2003) | 0.005 | 0.88 | 0.00 |
| P01PC010 | kg | Fuel-oil pesado 2,7 S tipo 1 | 8 | 0.2 | 1.60 |
| P01AF250 | tm. | Arido de machaqueo 0/6 D.A.< 25 | 0.55 | 5.43 | 2.99 |
| P01AF260 | tm. | Arido de machaqueo 6/12 D.A.< 25 | 0.3 | 5.24 | 1.57 |
| P01AF270 | tm. | Arido de machaqueo 12/18 D.A.< 25 | 0.005 | 5.14 | 0.03 |
|  |  | Total |  |  | 16.7 |

Claves: caliente, ángel, betún, desgaste, filler, capa, compacto, fabricación, aportación, mezcla

| Medición | Uds. | Largo | Ancho | Alto | Parcial |
|---|---|---|---|---|---|
| s/ planos |  |  |  |  |  |
| C/ Parque del Narcea | 1 | 560 | 0.06 | 2.4 | 80.64 |
| C/ Camino de las Callejas | 1 | 1200 | 0.06 | 2.4 | 172.80 |
| Eje 1 Acceso | 1 | 530 | 0.06 | 2.4 | 76.32 |
| Total |  |  |  |  | 329.76 |

**U03RI050l** t RIEGO DE IMPRIMACIÓN ECI (12/02/2004)
1.73 t × 255.61 (260.72 con costes indirectos) = 451.05
Riego de imprimación, con emulsión asfáltica catiónica de imprimación ECI, de capas granulares, con una dotación de 1 kg/m2., incluso barrido y preparación de la superficie.

| Código | Ud | Descripción | Rendimiento | Precio | Importe |
|---|---|---|---|---|---|
| O01OA070 | h. | Peón ordinario | 0.002 | 11.97 | 0.02 |
| M08B020 | h. | Barredora remolcada c/motor auxiliar | 0.002 | 9.26 | 0.02 |
| M08CB010 | h | Camión cist.bitum.c/lanza 10.000 l. | 0.001 | 26.44 | 0.03 |
| P01PL170l | t | Emulsión asfáltica ECI (material; 05/10/2011) | 1 | 255.54 | 255.54 |
|  |  | Total |  |  | 255.61 |

Claves: capa, granular, emulsión, imprimación, preparación, superficie, catiónico, asfalto, riego

| Medición | Uds. | Largo | Ancho | Parcial |
|---|---|---|---|---|
| Eje 1 Acceso | 1 | 530 | 0.001 | 0.53 |
| Eje 4 Camino de las Callejas | 1 | 1200 | 0.001 | 1.20 |
| Total |  |  |  | 1.73 |

**U03RA060** t RIEGO DE ADHERENCIA/CURADO ECR-1 (12/02/2004)
44.98 t × 273.23 (278.69 con costes indirectos) = 12535.48
Riego de adherencia / curado, con emulsión asfáltica catiónica de rotura rápida ECR-1 termoadherente con una dotación de 0,50-0,60 kg/m2., incluso barrido y preparación de la superficie.

| Código | Ud | Descripción | Rendimiento | Precio | Importe |
|---|---|---|---|---|---|
| O01OA070 | h. | Peón ordinario | 0.001 | 11.97 | 0.01 |
| M08B020 | h. | Barredora remolcada c/motor auxiliar | 0.002 | 9.26 | 0.02 |
| M08CB010 | h | Camión cist.bitum.c/lanza 10.000 l. | 0.001 | 26.44 | 0.03 |
| P01PL150 | t | Emulsión asfáltica ECR-1 termoadh (material; 05/10/2011) | 1 | 273.17 | 273.17 |
|  |  | Total |  |  | 273.23 |

Claves: emulsión, preparación, superficie, catiónico, asfalto, riego, rotura, adherencia

| Medición | Uds. | Largo | Ancho | Alto | Parcial |
|---|---|---|---|---|---|
| C/ Camino de las Callejas | 1 | 1200 | 0.5 | 0.001 | 0.60 |
| C/ Parque del Narcea | 1 | 560 | 0.5 | 0.001 | 0.28 |
| S-EST 2 | 1 | 73500 | 0.6 | 0.001 | 44.10 |
| Total |  |  |  |  | 44.98 |

**U03VC100l** t BETÚN ASFÁLTICO B 50/70 EN M.B.C (17/12/2009)
39.51 t × 330.44 (337.05 con costes indirectos) = 13316.85
Betún asfáltico B 50/70 en mezclas bituminosas en caliente

| Código | Ud | Descripción | Rendimiento | Precio | Importe |
|---|---|---|---|---|---|
| P01PL010l | t | Betún B 50/70 a pie de planta (material; 17/12/2009) | 1 | 330.44 | 330.44 |
|  |  | Total |  |  | 330.44 |

Claves: betún, fabricación, caliente, asfalto, mezcla, pie, planta

| Medición | Uds. | Largo | Ancho | Alto | Parcial |
|---|---|---|---|---|---|
| s/ Medición auxiliar |  |  |  |  |  |
| S-20 | 1 | 561 | 4.25 | 0.01 | 23.843 |
| S-12 | 1 | 329.76 | 4.75 | 0.01 | 15.664 |
| Total |  |  |  |  | 39.51 |

**U03VC125** t. FILLER EN MBC (22/02/2006)
22.45 t. × 46.14 (47.06 con costes indirectos) = 1056.50
Filler en mezclas bituminosas en caliente.

| Código | Ud | Descripción | Rendimiento | Precio | Importe |
|---|---|---|---|---|---|
| P01AF800 | t. | Filler calizo M.B.C. factoria (material; 01/10/2007) | 1 | 30.14 | 30.14 |
| M07W060 | t. | km transporte cemento a granel | 200 | 0.08 | 16.00 |
|  |  | Total |  |  | 46.14 |

Claves: betún, caliente, calizo, mezcla, planta, pie, filler, fabricación

| Medición | Uds. | Largo | Ancho | Parcial |
|---|---|---|---|---|
| med s/plano |  |  |  |  |
| S-12 | 0.5 | 15.56 | 1.2 | 9.34 |
| S-20 | 0.5 | 23.84 | 1.1 | 13.11 |
| Total |  |  |  | 22.45 |

**U04BR005l** m RIGOLA IN SITU 30x15
250 m × 13.6 (13.87 con costes indirectos) = 3467.50

| Medición | Uds. | Largo | Parcial |
|---|---|---|---|
| med.s/plano |  |  |  |
| Camino de las Callejas | 1 | 200 | 200.00 |
| Acceso | 1 | 50 | 50.00 |
| Total |  |  | 250 |

**U02JC030** m. CAZ R-40 PREFABRICADO HORMIGÓN
266 m. × 14.69 (14.98 con costes indirectos) = 3984.68

| Medición | Uds. | Largo | Ancho | Parcial |
|---|---|---|---|---|
| med.s/plano |  |  |  |  |
| Eje 4 Camino de las Callejas | 1 | 216 | 1 | 216.00 |
| Eje 14 Rampa | 1 | 25 | 2 | 50.00 |
| Total |  |  |  | 266 |

**U04BB045** m. BORDILLO DE HORMIGÓN 17x28 cm.
250 m. × 31.42 (32.05 con costes indirectos) = 8012.50

| Medición | Uds. | Largo | Parcial |
|---|---|---|---|
| med.s/plano |  |  |  |
| Camino de las Callejas | 1 | 200 | 200.00 |
| Acceso | 1 | 50 | 50.00 |
| Total |  |  | 250 |

**U04BB048** m. BORDILLO DE HORMIGÓN 14x20 cm.
290 m. × 11.16 (11.38 con costes indirectos) = 3300.20

| Medición | Uds. | Largo | Parcial |
|---|---|---|---|
| med.s/plano |  |  |  |
| Acceso | 1 | 50 | 50.00 |
| Camino de las Callejas | 1 | 240 | 240.00 |
| Total |  |  | 290 |

**U04VH054** m2 PAV.LOSETA P. DIAMANTE NEGRA 20x20
20 m2 × 24.24 (24.72 con costes indirectos) = 494.40

| Medición | Uds. | Largo | Ancho | Parcial |
|---|---|---|---|---|
| pasos peatones | 2 | 5 | 2 | 20.00 |
| Total |  |  |  | 20 |

**E502501L** m2. BALDOSA DE HORMIGON BICAPA 40X20X6 CM.
840 m2. × 25.74 (26.25 con costes indirectos) = 22050.00

| Medición | Uds. | Largo | Parcial |
|---|---|---|---|
| aceras |  |  |  |
|  | 1 | 600 | 600.00 |
|  | 1 | 240 | 240.00 |
| Total |  |  | 840 |

#### U.17.03 RED DE ABASTECIMIENTO (31/01/2000)
Importe: 34892.85

**U01EZ050** m3 EXCAV. ZANJAS Y POZOS MEDIOS MECÁN.
305 m3 × 5.92 (6.04 con costes indirectos) = 1842.20

| Medición | Uds. | Largo | Parcial |
|---|---|---|---|
| S/med. aux. |  |  |  |
|  | 1 | 305 | 305.00 |
| Total |  |  | 305 |

**E02BZ011** m3 RELLENO LOCALIZADO ZANJA MAT.SELECC EXCAV.
198.25 m3 × 3.97 (4.05 con costes indirectos) = 802.91

| Medición | Uds. | Largo | Parcial |
|---|---|---|---|
| S/med. aux. |  |  |  |
|  | 1 | 198.25 | 198.25 |
| Total |  |  | 198.25 |

**REPFIRM00** m2 REPOSICIÓN DE FIRME (12/02/2004)
366 m2 × 26.89 (27.43 con costes indirectos) = 10039.38
Reposición de firme de las misma caracteristicas al existente, para cualquier tipo de canalización.

| Código | Ud | Descripción | Rendimiento | Precio | Importe |
|---|---|---|---|---|---|
| A01AF201 | m2 | DEMOL.Y LEVANTADO PAVIMENTO HM e=15/25cm (12/02/2004) | 1 | 7.5 | 7.50 |
| REPFIR | m2 | Reposición de firme de las mismas caracteristicas del existente (material; 28/09/2011) | 1 | 19.39 | 19.39 |
|  |  | Total |  |  | 26.89 |

| Medición | Uds. | Largo | Parcial |
|---|---|---|---|
|  | 1.2 | 305 | 366.00 |
| Total |  |  | 366 |

**U06TU020** m. CONDUC.FUNDICIÓN DÚCTIL C/ENCH. DN=150
305.03 m. × 39.18 (39.96 con costes indirectos) = 12189.00
Tubería de fundición dúctil de 150 mm. de diámetro interior colocada en zanja sobre cama de arena, relleno lateral y superior hasta 10 cm. por encima de la generatriz con la misma arena, i/p.p. de junta estándar colocada y medios auxiliares, sin incluir excavación y posterior relleno de la zanja, colocada s/NTE-IFA-11.

| Código | Ud | Descripción | Rendimiento | Precio | Importe |
|---|---|---|---|---|---|
| O01OA030 | h. | Oficial primera | 0.18 | 12.38 | 2.23 |
| O01OA070 | h. | Peón ordinario | 0.18 | 11.97 | 2.15 |
| M05EN020 | h. | Excav.hidráulica neumáticos 84 CV | 0.07 | 42.56 | 2.98 |
| P26TUE030 | m. | Tub.fund.dúctil j.elást i/junta DN=150mm. (material; 07/11/2016) | 1 | 26.1 | 26.10 |
| P01AA020 | m3 | Arena de río 0/6 mm. | 0.385 | 14.8 | 5.70 |
| P02CVW010 | kg | Lubricante tubos PVC j.elástica | 0.004 | 5.06 | 0.02 |
|  |  | Total |  |  | 39.18 |

Claves: tubería, lateral, fundición, diámetro, interior, colocación, areno, relleno, junta, estándar, medio, auxiliar, excavación, zanja

| Medición | Uds. | Largo | Parcial |
|---|---|---|---|
| S/med. aux. |  |  |  |
|  | 1 | 305.03 | 305.03 |
| Total |  |  | 305.03 |

**E50190L** ud. POZO DE CRUCES Y LLAVES
5 ud. × 284.47 (290.16 con costes indirectos) = 1450.80

| Medición | Uds. | Parcial |
|---|---|---|
| SG1 | 1 | 1.00 |
| N2 | 1 | 1.00 |
| NC4 | 1 | 1.00 |
| NC5 | 1 | 1.00 |
| N6 | 1 | 1.00 |
| Total |  | 5 |

**E50193B** ud. ARQUETA DE ACOMETIDA C/ CAUDALIMETRO (22/01/2003)
1 ud. × 1646.95 (1679.89 con costes indirectos) = 1679.89
Arqueta de registro de 60x60x110 cm. de ladrillo macizo de media asta, enfoscada interiormente con mortero de cemento, con tapa-marco de fundicion ductil apta para tráfico pesado, clase D400 según EN124, de 25x25 cm. para acometida general, incluso contador-caudalimetro con lectura remota GPRS modelo MAG 8000 o similar, según modelo municipal para grandes consumidores, totalmente instalado.

| Código | Ud | Descripción | Rendimiento | Precio | Importe |
|---|---|---|---|---|---|
| O01OA030 | h. | Oficial primera | 1.5 | 12.38 | 18.57 |
| O01OA070 | h. | Peón ordinario | 2 | 11.97 | 23.94 |
| P06020 | ud. | Ladrillo perfora. tosco 25x12x7 | 120 | 0.04 | 4.80 |
| P02B48 | m3. | Mortero 1/4 preparado central | 0.2 | 41.99 | 8.40 |
| P36062 | ud. | Tapa arqueta fundicion ductil 25X25 cm. con marco | 1 | 11.67 | 11.67 |
| P01HM015 | m3 | Hormigón HNE-15/P/20 central | 0.04 | 56.38 | 2.26 |
| P26RB455 | ud | Contador-Caudalimetro GPRS (material; 07/11/2016) | 1 | 1577.31 | 1577.31 |
|  |  | Total |  |  | 1646.95 |

| Medición | Uds. | Parcial |
|---|---|---|
| N6 | 1 | 1.00 |
| Total |  | 1 |

**U06VEM136** ud TE FUNDICIÓN B-B-B. DN=150-100 mm.
3 ud × 107.15 (109.29 con costes indirectos) = 327.87
Te de fundición con tres bridas, con cuerpo de 150 mm. de diámetro y salida de 100 mm, colocada en tubería de abastecimiento de agua, sin incluir dado de anclaje, i/p.p. de tornillos necesarios, completamente instalada.

| Código | Ud | Descripción | Rendimiento | Precio | Importe |
|---|---|---|---|---|---|
| O01OA030 | h. | Oficial primera | 0.22 | 12.38 | 2.72 |
| O01OA040 | h. | Oficial segunda | 0.22 | 12.2 | 2.68 |
| P02CVW010 | kg | Lubricante tubos PVC j.elástica | 0.004 | 5.06 | 0.02 |
| P26PMT136 | ud | Te FD j.elást. B-B-B. D=150/100 mm (material; 23/09/2011) | 1 | 101.73 | 101.73 |
|  |  | Total |  |  | 107.15 |

Claves: colocación, te, fundición, enchufe, abastecer, agua, diámetro, tubería, anclaje

| Medición | Uds. | Parcial |
|---|---|---|
| NC4 | 1 | 1.00 |
| NC5 | 1 | 1.00 |
| N2 | 1 | 1.00 |
| Total |  | 3 |

**U06VEM137** ud TE FUNDICIÓN B-B-B. DN=150-125 mm.
1 ud × 113.58 (115.85 con costes indirectos) = 115.85
Te de fundición con tres bridas, con cuerpo de 150 mm. de diámetro y salida de 125 mm, colocada en tubería de abastecimiento de agua, sin incluir dado de anclaje, i/p.p. de tornillos necesarios, completamente instalada.

| Código | Ud | Descripción | Rendimiento | Precio | Importe |
|---|---|---|---|---|---|
| O01OA030 | h. | Oficial primera | 0.23 | 12.38 | 2.85 |
| O01OA040 | h. | Oficial segunda | 0.23 | 12.2 | 2.81 |
| P02CVW010 | kg | Lubricante tubos PVC j.elástica | 0.004 | 5.06 | 0.02 |
| P26PMT137 | ud | Te FD j.elást. B-B-B. D=150/125 mm (material; 18/07/2016) | 1 | 107.9 | 107.90 |
|  |  | Total |  |  | 113.58 |

Claves: colocación, te, fundición, enchufe, abastecer, agua, diámetro, tubería, anclaje

| Medición | Uds. | Parcial |
|---|---|---|
| N6 | 1 | 1.00 |
| Total |  | 1 |

**U06VEM138** ud TE FUNDICIÓN B-B-B. DN=150-150 mm.
1 ud × 122.4 (124.85 con costes indirectos) = 124.85
Te de fundición con tres bridas, con cuerpo de 150 mm. de diámetro y salida de 150 mm, colocada en tubería de abastecimiento de agua, sin incluir dado de anclaje, i/p.p. de tornillos necesarios, completamente instalada.

| Código | Ud | Descripción | Rendimiento | Precio | Importe |
|---|---|---|---|---|---|
| O01OA030 | h. | Oficial primera | 0.23 | 12.38 | 2.85 |
| O01OA040 | h. | Oficial segunda | 0.23 | 12.2 | 2.81 |
| P02CVW010 | kg | Lubricante tubos PVC j.elástica | 0.004 | 5.06 | 0.02 |
| P26PMT138 | ud | Te FD j.elást. B-B-B. D=150/150 mm (material; 18/07/2016) | 1 | 116.72 | 116.72 |
|  |  | Total |  |  | 122.4 |

Claves: colocación, te, fundición, enchufe, abastecer, agua, diámetro, tubería, anclaje

| Medición | Uds. | Parcial |
|---|---|---|
| SG1 | 1 | 1.00 |
| Total |  | 1 |

**U06RBB100** ud REDUC.FUNDICIÓN B-B DN=100-80
1 ud × 41.39 (42.22 con costes indirectos) = 42.22

| Medición | Uds. | Parcial |
|---|---|---|
| N2 | 1 | 1.00 |
| Total |  | 1 |

**U06BUA200** ud BRIDA UNIVERSAL DE FD DN=100-125 mm.
2 ud × 36.64 (37.37 con costes indirectos) = 74.74

| Medición | Uds. | Parcial |
|---|---|---|
| NC4 | 1 | 1.00 |
| NC5 | 1 | 1.00 |
| Total |  | 2 |

**U06BUA250** ud BRIDA UNIVERSAL DE FD DN=150-175 mm.
8 ud × 45.55 (46.46 con costes indirectos) = 371.68
Brida enchufe universal de fundición de 150-175 mm. de diámetro, colocada en tubería de abastecimiento de agua, sin incluir dado de anclaje, i/p.p. de tornillos necesarios, completamente instalada.

| Código | Ud | Descripción | Rendimiento | Precio | Importe |
|---|---|---|---|---|---|
| O01OA030 | h. | Oficial primera | 0.17 | 12.38 | 2.10 |
| O01OA040 | h. | Oficial segunda | 0.17 | 12.2 | 2.07 |
| P02CVW010 | kg | Lubricante tubos PVC j.elástica | 0.004 | 5.06 | 0.02 |
| P26BUT250 | ud | Brida universal. D=150/175mm (material; 23/09/2011) | 1 | 41.36 | 41.36 |
|  |  | Total |  |  | 45.55 |

Claves: colocación, te, fundición, enchufe, abastecer, agua, diámetro, tubería, anclaje

| Medición | Uds. | Parcial |
|---|---|---|
| SG1 | 3 | 3.00 |
| NC4 | 2 | 2.00 |
| NC5 | 2 | 2.00 |
| N6 | 1 | 1.00 |
| Total |  | 8 |

**U06BAPE125** ud BRIDA AUTOBLOCANTE DE FD PARA PE DN=125-150 mm.
1 ud × 36.94 (37.68 con costes indirectos) = 37.68

| Medición | Uds. | Parcial |
|---|---|---|
| N6 | 1 | 1.00 |
| Total |  | 1 |

**U06BAPE150** ud BRIDA AUTOBLOCANTE DE FD PARA PE DN=150-175 mm.
1 ud × 43.15 (44.01 con costes indirectos) = 44.01
Brida autoblocante de fundición de 150-1750 mm. de diámetro, colocada en tubería de PEAD de abastecimiento de agua, tipo Major Stop BC-06-10 Belgicast o similar, sin incluir dado de anclaje, i/p.p. de tornillos necesarios, completamente instalada.

| Código | Ud | Descripción | Rendimiento | Precio | Importe |
|---|---|---|---|---|---|
| O01OA030 | h. | Oficial primera | 0.125 | 12.38 | 1.55 |
| O01OA040 | h. | Oficial segunda | 0.125 | 12.2 | 1.53 |
| P02CVW010 | kg | Lubricante tubos PVC j.elástica | 0.004 | 5.06 | 0.02 |
| P26BAPE150 | ud | Brida autoblocante de FD para PE D=150/175mm (material; 18/07/2016) | 1 | 40.05 | 40.05 |
|  |  | Total |  |  | 43.15 |

Claves: colocación, te, fundición, enchufe, abastecer, agua, diámetro, tubería, anclaje

| Medición | Uds. | Parcial |
|---|---|---|
| N6 | 1 | 1.00 |
| Total |  | 1 |

**U06VCA080** ud VÁLV.COMPUE.CIERRE ELAST.D=80mm
1 ud × 130.01 (132.61 con costes indirectos) = 132.61

| Medición | Uds. | Parcial |
|---|---|---|
| N2 | 1 | 1.00 |
| Total |  | 1 |

**U06VCA100** ud VÁLV.COMPUE.CIERRE ELAST.D=100mm
2 ud × 150.2 (153.2 con costes indirectos) = 306.40

| Medición | Uds. | Parcial |
|---|---|---|
| NC4 | 1 | 1.00 |
| NC5 | 1 | 1.00 |
| Total |  | 2 |

**U06VCA125** ud VÁLV.COMPUE.CIERRE ELÁST.D=125mm
1 ud × 237.3 (242.05 con costes indirectos) = 242.05
Válvula de compuerta de fundición PN 16 de 125 mm. de diámetro interior, cierre elástico, marca Belgicast o similar, colocada en tubería de abastecimiento de agua, incluso accesorios y p.p. de tornillos necesarios, sin incluir dado de anclaje, completamente instalada.

| Código | Ud | Descripción | Rendimiento | Precio | Importe |
|---|---|---|---|---|---|
| O01OA030 | h. | Oficial primera | 0.75 | 12.38 | 9.29 |
| O01OA040 | h. | Oficial segunda | 0.75 | 12.2 | 9.15 |
| P26VC125 | ud | Vál.compue.c/elást.brida D=125mm y accesorios (material; 13/10/2016) | 1 | 198.22 | 198.22 |
| P26UUG125 | ud | Goma plana D=125 mm. (material) | 2 | 1.52 | 3.04 |
| P01UT055 | ud | Tornillo+tuerca ac.galvan.D=20 L=160 mm | 16 | 1.1 | 17.60 |
|  |  | Total |  |  | 237.3 |

Claves: válvula, compuerta, fundición, diámetro, interior, cierre, elástico, abastecer, agua, unión, anclaje, accesorio, colocación, tubería

| Medición | Uds. | Parcial |
|---|---|---|
| N6 | 1 | 1.00 |
| Total |  | 1 |

**U06VCA150** ud VÁLV.COMPUE.CIERRE ELÁST.D=150mm
1 ud × 295.28 (301.19 con costes indirectos) = 301.19
Válvula de compuerta de fundición PN 16 de 150 mm. de diámetro interior, cierre elástico, marca Belgicast o similar, colocada en tubería de abastecimiento de agua, incluso accesorios y p.p. de tornillos necesarios, sin incluir dado de anclaje, completamente instalada.

| Código | Ud | Descripción | Rendimiento | Precio | Importe |
|---|---|---|---|---|---|
| O01OA030 | h. | Oficial primera | 0.9 | 12.38 | 11.14 |
| O01OA040 | h. | Oficial segunda | 0.9 | 12.2 | 10.98 |
| P26VC150 | ud | Vál.compue.c/elást.brida D=150mm y accesorios (material; 13/10/2016) | 1 | 246.86 | 246.86 |
| P26UUG150 | ud | Goma plana D=150 mm. (material; 21/09/2011) | 2 | 2.15 | 4.30 |
| P01UT055 | ud | Tornillo+tuerca ac.galvan.D=20 L=160 mm | 20 | 1.1 | 22.00 |
|  |  | Total |  |  | 295.28 |

Claves: fundición, colocación, válvula, compuerta, interior, diámetro, cierre, tubería, abastecer, agua, unión, accesorio, anclaje, elástico

| Medición | Uds. | Parcial |
|---|---|---|
| SG1 | 1 | 1.00 |
| Total |  | 1 |

**E50180100** ud LLAVE DESAGÜE HASTA 250MM, EN POZO
1 ud × 1096.05 (1117.97 con costes indirectos) = 1117.97

| Medición | Uds. | Parcial |
|---|---|---|
| N6 | 1 | 1.00 |
| Total |  | 1 |

**E5018020** ud. VENTOSA ABAST. HASTA 250MM I/V.C. EN POZO (22/01/2003)
1 ud. × 1066.85 (1088.19 con costes indirectos) = 1088.19
Ventosa trifuncional para red de abastecimiento colocada en pozo de 110 cm. de diámetro interior, hasta 2 m. de profundidad, construido con fábrica de ladrillo macizo tosco de 1/2 pie de espesor, recibido con mortero de cemento 1/6, colocado sobre solera de hormigón HM-20; enfoscado y bruñido por el interior, con mortero de cemento 1/4, incluso marco y tapa de fundición clase E-600 para tráfico intenso, recibido, totalmente terminado, y con p.p. medios auxiliares, incluidos la excavación y el relleno perimetral posterior. Incluida válvula compuerta, t BBB hasta 250mm salida 100mm, 2 uniones brida liso hasta 250mm y tornillería necesaria, para la completa colocación y prueba de la ventosa.

| Código | Ud | Descripción | Rendimiento | Precio | Importe |
|---|---|---|---|---|---|
| O01OA030 | h. | Oficial primera | 4 | 12.38 | 49.52 |
| O01OA070 | h. | Peón ordinario | 2 | 11.97 | 23.94 |
| M01480 | h. | Retro-Pala excavadora media | 0.2 | 23.92 | 4.78 |
| P01HM130 | m3 | Hormigón HNE-20/P/20 central. | 0.3 | 61.24 | 18.37 |
| P02B48 | m3. | Mortero 1/4 preparado central | 0.35 | 41.99 | 14.70 |
| P02B49 | m3. | Mortero 1/6 preparado central | 0.1 | 39.21 | 3.92 |
| P06020 | ud. | Ladrillo perfora. tosco 25x12x7 | 520 | 0.04 | 20.80 |
| P02EPT040 | ud | Cerco/tapa FD E-600 junta insonoriz.D=60 y cierre | 1 | 149.81 | 149.81 |
| P3590002 | ud | Ventosa trifuncional fundic.para abastecimiento (material; 21/10/2007) | 1 | 389.26 | 389.26 |
| P26VC100 | ud | Vál.compue.c/elást.brida D=100mm y accesorios | 1 | 115.31 | 115.31 |
| P26UUL359 | ud | Unión brida-liso fund.dúctil Ø hasta 250 mm | 2 | 59.8 | 119.60 |
| P355917 | ud. | T de FD de hasta 250mm, salida 100 mm. tres bridas i/juntas | 1 | 156.84 | 156.84 |
|  |  | Total |  |  | 1066.85 |

| Medición | Uds. | Parcial |
|---|---|---|
| N6 | 1 | 1.00 |
| Total |  | 1 |

**U13BRE0100** ud BOCA RIEGO EQUIPADA I/ARQUETA Y CONEXIÓN RED (17/12/2000)
2 ud × 429.51 (438.1 con costes indirectos) = 876.20
Boca de riego tipo a especificar por el Ayuntamiento de Valladolid, diámetro de salida de 75-100 mm. doble o sencilla, completamente equipada, i/conexión a la red de distribución y conducción PEAD PN-16 75-100 mm de longitud media 10 m y máxima de 25 m, instalada y probada.

| Código | Ud | Descripción | Rendimiento | Precio | Importe |
|---|---|---|---|---|---|
| O01OA030 | h. | Oficial primera | 0.75 | 12.38 | 9.29 |
| O01OA060 | h. | Peón especializado | 1.5 | 12.02 | 18.03 |
| A01EZ050 | m3 | EXCAV. ZANJAS Y POZOS MEDIOS MECÁN. | 10 | 5.92 | 59.20 |
| A02BZ011 | m3 | RELLENO LOCALIZADO ZANJA MAT.SELECC EXCAV. | 8 | 3.97 | 31.76 |
| P26PPL060 | ud | Collarín PP para PE-PVC D=110/75-40mm (material; 05/09/2011) | 1 | 17.62 | 17.62 |
| P26RB010 | ud | Boca riego fundición con arqueta equipada (material; 05/09/2011) | 1 | 150.55 | 150.55 |
| P26TPA880 | m. | Tub.polietil. a.d. PE100 PN16 DN=110mm. | 10 | 11.05 | 110.50 |
| P01AA020 | m3 | Arena de río 0/6 mm. | 2.2 | 14.8 | 32.56 |
|  |  | Total |  |  | 429.51 |

Claves: red, instalación, riego, equipo, salida, boca, diámetro, distribución

| Medición | Uds. | Parcial |
|---|---|---|
| NC4 | 1 | 1.00 |
| NC5 | 1 | 1.00 |
| Total |  | 2 |

**E06EO101** m2 ENCOFRADO OCULTO EN PARAMENTOS PLANOS Y DESENCOF.
46.04 m2 × 13.68 (13.95 con costes indirectos) = 642.26

| Medición | Uds. | Largo | Parcial |
|---|---|---|---|
| S/med. aux. |  |  |  |
| Anclajes | 1 | 46.04 | 46.04 |
| Total |  |  | 46.04 |

**E04MM010** m3 HORMIGÓN HA-25. CIMIENTOS Y LOSAS
12.61 m3 × 76.49 (78.02 con costes indirectos) = 983.83

| Medición | Uds. | Largo | Parcial |
|---|---|---|---|
| S/med. aux. |  |  |  |
| Anclajes | 1 | 12.61 | 12.61 |
| Total |  |  | 12.61 |

**E04AB020** kg ACERO CORRUGADO B 500 S
56.8 kg × 1.02 (1.04 con costes indirectos) = 59.07

| Medición | Uds. | Largo | Parcial |
|---|---|---|---|
| S/med. aux. |  |  |  |
| Anclajes | 1 | 56.8 | 56.80 |
| Total |  |  | 56.8 |

#### U.17.04 RED DE SANEAMIENTO (31/01/2000)
Importe: 700012.87

##### U.17.04.01 RED DE AGUAS PLUVIALES (17/12/2000)
Importe: 694077.43

**U01EZ050** m3 EXCAV. ZANJAS Y POZOS MEDIOS MECÁN.
1437.6 m3 × 5.92 (6.04 con costes indirectos) = 8683.10

| Medición | Uds. | Largo | Parcial |
|---|---|---|---|
| S/med. aux. |  |  |  |
|  | 1 | 1437.6 | 1437.60 |
| Total |  |  | 1437.6 |

**E02BZ011** m3 RELLENO LOCALIZADO ZANJA MAT.SELECC EXCAV.
1136.43 m3 × 3.97 (4.05 con costes indirectos) = 4602.54

| Medición | Uds. | Largo | Parcial |
|---|---|---|---|
| S/med. aux. |  |  |  |
|  | 1 | 1136.43 | 1136.43 |
| Total |  |  | 1136.43 |

**REPFIRM00** m2 REPOSICIÓN DE FIRME
125 m2 × 26.89 (27.43 con costes indirectos) = 3428.75

| Medición | Uds. | Largo | Parcial |
|---|---|---|---|
|  | 2.5 | 50 | 125.00 |
| Total |  |  | 125 |

**U01NO001** m2 TABLESTACADO METALICO
226.58 m2 × 61.02 (62.24 con costes indirectos) = 14102.34

| Medición | Uds. | Largo | Parcial |
|---|---|---|---|
| S/med. aux. |  |  |  |
|  | 1 | 226.58 | 226.58 |
| Total |  |  | 226.58 |

**U07OER220** m. TUB.ENTER. POLIÉSTER PN1 SN10 D=300
10 m. × 68.17 (69.53 con costes indirectos) = 695.30
Tubería enterrada de saneamiento de poliéster, de sección circular y unión por manguito con junta de goma, de 300 mm. de diámetro nominal y una rigidez SN=10 kN/m2, colocada en zanja sobre cama de arena de río de 10 cm. de espesor, relleno lateral y superior hasta 10 cm. por encima de la generatriz con la misma arena, con p.p. de manguito y juntas, sin incluir la excavación ni el relleno posterior de la zanja y con p.p. de medios auxiliares.

| Código | Ud | Descripción | Rendimiento | Precio | Importe |
|---|---|---|---|---|---|
| O01OA030 | h. | Oficial primera | 0.25 | 12.38 | 3.10 |
| O01OA070 | h. | Peón ordinario | 0.3 | 11.97 | 3.59 |
| M05EN020 | h. | Excav.hidráulica neumáticos 84 CV | 0.08 | 42.56 | 3.40 |
| P01AA020 | m3 | Arena de río 0/6 mm. | 0.23 | 14.8 | 3.40 |
| P02CVW010 | kg | Lubricante tubos PVC j.elástica | 0.006 | 5.06 | 0.03 |
| P02TR060 | m. | Tub.poliéster PN1 SN=10 D=300mm (material) | 1 | 54.65 | 54.65 |
|  |  | Total |  |  | 68.17 |

Claves: rigidez, manguito, unión, circulación, sección, poliéster, diámetro, tubería, junta, goma, colocación, auxiliar, saneamiento, medio, excavación, lateral, relleno, río, areno, zanja

| Medición | Uds. | Parcial |
|---|---|---|
| Conexión de tanque de retención | 10 | 10.00 |
| Total |  | 10 |

**U07OER270** m. TUB.ENTER. POLIÉSTER PN1 SN10 D=800
12 m. × 197.76 (201.72 con costes indirectos) = 2420.64
Tubería enterrada de saneamiento de poliéster, de sección circular y unión por manguito con junta de goma, de 800 mm. de diámetro nominal y una rigidez SN=10 kN/m2, colocada en zanja sobre cama de arena de río de 10 cm. de espesor, relleno lateral y superior hasta 10 cm. por encima de la generatriz con la misma arena, con p.p. de manguito y juntas, sin incluir la excavación ni el relleno posterior de la zanja y con p.p. de medios auxiliares.

| Código | Ud | Descripción | Rendimiento | Precio | Importe |
|---|---|---|---|---|---|
| O01OA030 | h. | Oficial primera | 0.43 | 12.38 | 5.32 |
| O01OA070 | h. | Peón ordinario | 0.53 | 11.97 | 6.34 |
| M05EN030 | h. | Excav.hidráulica neumáticos 100 CV | 0.14 | 47.26 | 6.62 |
| P01AA020 | m3 | Arena de río 0/6 mm. | 1.097 | 14.8 | 16.24 |
| P02CVW010 | kg | Lubricante tubos PVC j.elástica | 0.015 | 5.06 | 0.08 |
| P02TR120 | m. | Tub.poliéster PN1 SN=10 D=800mm (material) | 1 | 163.16 | 163.16 |
|  |  | Total |  |  | 197.76 |

Claves: tubería, colocación, junta, manguito, unión, circulación, sección, saneamiento, medio, poliéster, auxiliar, rigidez, excavación, lateral, relleno, río, areno, zanja, goma, diámetro

| Medición | Uds. | Parcial |
|---|---|---|
| Conexión de alivio de tanque de retención | 12 | 12.00 |
| Total |  | 12 |

**U07OER300** m. TUB.ENTER. POLIÉSTER PN1 SN10 D=1200
134 m. × 418.16 (426.52 con costes indirectos) = 57153.68

**U07OER310** m. TUB.ENTER. POLIÉSTER PN1 SN10 D=1400
78.43 m. × 496.97 (506.91 con costes indirectos) = 39756.95

| Medición | Uds. | Largo | Parcial |
|---|---|---|---|
| S/med. aux. |  |  |  |
|  | 1 | 78.43 | 78.43 |
| Total |  |  | 78.43 |

**U08ZMP030** ud BASE POZO PREF. HM M-H D=150cm. h=1,20 m.
4 ud × 211.62 (215.85 con costes indirectos) = 863.40

| Medición | Uds. | Parcial |
|---|---|---|
| S/med. aux. | 4 | 4.00 |
| Total |  | 4 |

**U07ZHR210** ud LOSA REDUCC. PREF. HA E-C D=150/80cm.
4 ud × 164.23 (167.51 con costes indirectos) = 670.04

| Medición | Uds. | Parcial |
|---|---|---|
| S/med. aux. | 4 | 4.00 |
| Total |  | 4 |

**U08ZHD150** ud DESARR.POZO PREF.HA E-C D=80cm. h=0,33m.
6 ud × 41.79 (42.63 con costes indirectos) = 255.78

| Medición | Uds. | Parcial |
|---|---|---|
| S/med. aux. | 6 | 6.00 |
| Total |  | 6 |

**U08ZHD155** ud DESARR.POZO PREF.HA E-C D=80cm. h=1,00m.
5 ud × 109.17 (111.35 con costes indirectos) = 556.75

| Medición | Uds. | Parcial |
|---|---|---|
| S/med. aux. | 5 | 5.00 |
| Total |  | 5 |

**U08ZHT250** ud REMATE SUPERIOR POZO PREF. HA E-C D=80/60cm.
4 ud × 257.28 (262.43 con costes indirectos) = 1049.72

| Medición | Uds. | Parcial |
|---|---|---|
| S/med. aux. | 4 | 4.00 |
| Total |  | 4 |

**U07TR1450** m. TANQUE DE REGULACIÓN V=1450 PREFAB PRFV (17/12/2000)
1 m. × 548861.22 (559838.44 con costes indirectos) = 559838.44
Tanque de retención para regulación del caudal de escorrentía, de 1.450 m3 de volumen útil, prefabricado formado por módulos de PRFV, con los siguientes elementos:
-Conexión en derivación a la red de aguas pluviales mediante pozo vertical de PRFV de diámetro 3.000 mm incluyendo conexión a tubería de red de 1.400 mm, a módulo colector, a salida de regulación y by pass de emergencia. Dotado de solera de hormigón armado y formación de acanaladura central con forma cónica convergente desde 1.400 mm a entrada de válvula reguladora. Dotado de tapa de registro de fundición para tráfico pesado.
-Módulo colector principal de 12 m formado por tubo de PRFV de 3.000 mm, con canaleta central, cámara de regulación y pendiente longitudinal del 0,5 %.
-3 líneas de retención formadas por tres tubos de PRFV de 2.200 mm de diámetro y 120 m de longitud cada una, con pendiente longitudinal del 0,5 %, conectadas al módulo central, para su llenado consecutivo.
-Colector de descarga, con válvula de doble orificio para regulación de caudal a 800 L/s, en cámara húmeda en el pozo de derivación.
-Conexión de salida a colector de pluviales mediante tubo de PRFV de 700 mm.
-Aliviaderos de emergencia mediante dos tubos de PRFV de 800 mm de diámetro, conectados a colector de pluviales desde el cuerpo principal.
-3 cámaras de vacío, para la limpieza de cada una de las líneas de retención, situadas al final de éstas, conectadas a bomba de vacío común. Cada cámara constará de tabique separador en el tubo de 2.200 mm, cámara ascendente formada por tubo de PRFV de diámetro 2.200 mm y rematada con arqueta cuadrada de dimensiones interiores 2.500 x 2.500 mm, ejecutada en hormigón armado , dotada de tapa de registro de fundición para tráfico pesado.
-Equipo de succión para formación de vacio, instalado en cámara de hormigón armado enterrada, incluidas conexiones necesarias, línea de alimentación eléctrica y remate de cámara mediante tapa de fundición para tráfico pesado.
-Bocas de registro de PRFV con tapa de fundición para tráfico pesado, cada 50 m y en zonas con elementos singulares.
-Cuadro de control instalado en garita de control, incluso conexiones eléctricas y de señales.
-Resto de accesorios necesarios, tales como aperturas, tubuladuras, pates, plataformas, medidores de nivel, etc. para el correcto funcionamiento y mantenimiento del elemento.
Incluida excavación con agotamiento y tablaestacado necesarios, colocación y ensamblaje de los elementos sobre lecho de hormigón en masa de 15 cm de espesor y hasta formar cama de apoyo a 120º también en hormigón, relleno con material seleccionado, conexiones a redes de saneamiento, agua potable y luz eléctrica, con p.p. de medios auxiliares. Totalmente instalado y probado.

| Código | Ud | Descripción | Rendimiento | Precio | Importe |
|---|---|---|---|---|---|
| O01OA030 | h. | Oficial primera | 450 | 12.38 | 5571.00 |
| O01OA070 | h. | Peón ordinario | 450 | 11.97 | 5386.50 |
| M05EN040 | h. | Excav.hidráulica neumáticos 144 CV | 105 | 50.04 | 5254.20 |
| P01HA020 | m3 | Hormigón HA-25/P/20/IIa central | 195 | 66.28 | 12924.60 |
| A01EZ050 | m3 | EXCAV. ZANJAS Y POZOS MEDIOS MECÁN. | 4200 | 5.92 | 24864.00 |
| A02BZ011 | m3 | RELLENO LOCALIZADO ZANJA MAT.SELECC EXCAV. | 1450 | 3.97 | 5756.50 |
| P07TR1450A | m. | Tanque de regulación 1.450 m3 PRFV 12x3.000mm 3x120x2.200 mm (material; 08/11/2016) | 1 | 408767.92 | 408767.92 |
| P07TR1450B | m. | Pozo de conexión inc. conexiones y válvula reguladora (material; 25/08/2016) | 1 | 6850 | 6850.00 |
| P07TR1450C | m. | Sistema de limpieza por vacio inc. p.p. equipo de vacio (material; 25/08/2016) | 3 | 15545.5 | 46636.50 |
| P07TR1450D | m. | Elementos de conexión de tanque y accesorios (material; 25/08/2016) | 3 | 8950 | 26850.00 |
|  |  | Total |  |  | 548861.22 |

Claves: diámetro, lateral, saneamiento, goma, junta, manguito, unión, tubería, poliéster, excavación, sección, rigidez, medio, relleno, areno, circulación, zanja, río, colocación, auxiliar

| Medición | Uds. | Parcial |
|---|---|---|
| Tanque de regulación de caudal | 1 | 1.00 |
| Total |  | 1 |

##### U.17.04.02 RED DE AGUAS RESIDUALES (31/01/2000)
Importe: 5935.44

**E07ATM100** ud ARQUETA TOMA DE MUESTRAS TIPO B (31/01/2000)
1 ud × 5819.06 (5935.44 con costes indirectos) = 5935.44
Arqueta para toma de muestras para vertidos industriales a los colectores municipales, Tipo B del Ayuntamiento de Valladolid, a instalar en zona accesible previo al vertido al colector municipal, según especificaciones del Ayuntamiento, incluyendo dos cámaras ejecutadas en hormigón armado in situ, calculadas para su instalación enterradas, con cargas de tráfico pesado consisitentes en:
-Cámara inicial de dimensiones interiores de 150X170 cm en planta, dotada de reja metálica de acero inoxidable con luz de 40 mm, con compuerta mural de aislameinto, con accionamiento manual mediante volante situado en el exterior, tapa de acceso de 60 cm de diámetro de fundición y escalera de seguridad de acceso, con aros de contención, plataforma intermedia y demás elementos necesarios.
-Cámara de medida de caudal de dimensiones interiores 200x230 cm en planta, dotada de pantalla deflectora a la entrada, vertedero de medidad de caudal, metálicos en acero inoxidable, recubrimiento interior estanco hasta 200 cm de altura, y medidos de nivel y caudal instalado en la parte alta de la arqueta, dos tapas de acceso de 60 cm de diámetro de fundición y escalera de seguridad de acceso, con aros de contención, plataforma intermedia y demás elementos necesarios. Con salto de 60 cm a a entrada de la misma.
Incluida excavación con agotamiento y tablastecados necesarios, construcción de los elementos descritos, relleno con material seleccionado, conexiones a redes de saneamiento, y luz eléctrica, con p.p. de medios auxiliares. Totalmente instalado y probado.

| Código | Ud | Descripción | Rendimiento | Precio | Importe |
|---|---|---|---|---|---|
| O01OA030 | h. | Oficial primera | 8 | 12.38 | 99.04 |
| O01OA060 | h. | Peón especializado | 8 | 12.02 | 96.16 |
| A01EZ050 | m3 | EXCAV. ZANJAS Y POZOS MEDIOS MECÁN. | 38 | 5.92 | 224.96 |
| A02BZ011 | m3 | RELLENO LOCALIZADO ZANJA MAT.SELECC EXCAV. | 29.2 | 3.97 | 115.92 |
| A06EO101 | m2 | ENCOFRADO OCULTO EN PARAMENTOS PLANOS Y DESENCOF. | 45.12 | 13.68 | 617.24 |
| A06EO102 | m2 | ENCOFRADO VISTO EN PARAMENTOS PLANOS Y DESENCOF. | 38.72 | 17.21 | 666.37 |
| A80CI100 | m3 | CIMBRA, I/MONTAJE Y DESMONTAJE (16/10/2007) | 3 | 5.96 | 17.88 |
| A04GA102 | m3 | HORMIGÓN HNE-15 | 0.524 | 68.59 | 35.94 |
| A04MM010 | m3. | HORMIGÓN HA-25 EN CIMIENTOS Y LOSAS | 9.516 | 76.49 | 727.88 |
| A04AB020 | kg | ACERO CORRUGADO B 500 S | 713.7 | 1.02 | 727.97 |
| P40CARQ01 | ud | Equipamiento y accesorios para arqueta Tipo B (material; 09/11/2016) | 1 | 2040.27 | 2040.27 |
| P02EPT040 | ud | Cerco/tapa FD E-600 junta insonoriz.D=60 y cierre | 3 | 149.81 | 449.43 |
|  |  | Total |  |  | 5819.06 |

Claves: pavimentación, corte, máximo, red, consistencia, terreno, sierra, acometida, disco, rotura, medio, martillo, colector, picar, zanja, saneamiento, excavación, reparación, pozo, tubería, auxiliar, colocación, conexión, corrugado, diámetro, mecánico, tapa, hormigón, masa, duro, punto, interior, PVC

| Medición | Uds. | Parcial |
|---|---|---|
| S/med. aux. | 1 | 1.00 |
| Total |  | 1 |

#### U.17.05 ESTRUCTURAS (17/12/2000)
Importe: 136802.15

##### U.17.05.01 GALERIA SERVICIOS (17/12/2000)
Importe: 136802.15

**U01EZ050** m3 EXCAV. ZANJAS Y POZOS MEDIOS MECÁN.
1104 m3 × 5.92 (6.04 con costes indirectos) = 6668.16

| Medición | Uds. | Largo | Ancho | Alto | Parcial |
|---|---|---|---|---|---|
| Galeria Servicios enterrada 2x2 | 1 | 85 | 4 | 2.8 | 952.00 |
| Galeria Servicios enterrada 2x3 | 1 | 10 | 4 | 3.8 | 152.00 |
| Total |  |  |  |  | 1104 |

**E02BZ011** m3 RELLENO LOCALIZADO ZANJA MAT.SELECC EXCAV.
532.8 m3 × 3.97 (4.05 con costes indirectos) = 2157.84

| Medición | Uds. | Largo | Ancho | Alto | Parcial |
|---|---|---|---|---|---|
| Galeria Servicios enterrada 2x2 | 1 | 85 | 4 | 2.8 | 952.00 |
|  | -1 | 85 | 2.4 | 2.4 | -489.60 |
| Galeria Servicios enterrada 2x3 | 1 | 10 | 4 | 3.8 | 152.00 |
|  | -1 | 10 | 2.4 | 3.4 | -81.60 |
| Total |  |  |  |  | 532.8 |

**E06HC020** m3 HORMIGÓN HNE-20
47.5 m3 × 71.18 (72.6 con costes indirectos) = 3448.50

| Medición | Uds. | Largo | Ancho | Alto | Parcial |
|---|---|---|---|---|---|
| Galeria Servicios enterrada | 1 | 95 | 2.5 | 0.2 | 47.50 |
| Total |  |  |  |  | 47.5 |

**U06LGS01** ml MARCO PREFABRICADO HA DE 2x2 M
175 ml × 594.94 (606.84 con costes indirectos) = 106197.00
Marco prefabricado de 2x2 m. interiores, fabricado con hormigón HA-30 y acero B 500 S, de espesor 20 cm., colocado sobre solera de hormigón in-situ. Incluso transporte, descarga, colocación en obra, y prueba posterior de su correcta ejecución, completamente terminado y probado.

| Código | Ud | Descripción | Rendimiento | Precio | Importe |
|---|---|---|---|---|---|
| O01OA020 | h | Capataz | 0.1 | 12.58 | 1.26 |
| O01OA030 | h. | Oficial primera | 0.2 | 12.38 | 2.48 |
| O01OA070 | h. | Peón ordinario | 0.6 | 11.97 | 7.18 |
| P03MA221 | m | Marco HA de 2x2 m. (material; 25/08/2016) | 1 | 574 | 574.00 |
| M02GE020 | h. | Grúa telescópica autoprop. 25 t. | 0.2 | 50.1 | 10.02 |
|  |  | Total |  |  | 594.94 |

Claves: aceptar, carga, prefabricado, armadura, plataforma, horizontal, acero, paramento, vertical, muro, apoyo, geotextil, fabricación, encofrar, hormigón, cimiento, relleno, filtro, trasdosado, tubería, terminación, corrugado, tensión, terreno, PVC, drenaje

| Medición | Uds. | Largo | Parcial |
|---|---|---|---|
| S/planos |  |  |  |
| Galeria Servicios | 1 | 175 | 175.00 |
| Total |  |  | 175 |

**U06LGS03** ml MARCO PREFABRICADO HA DE 2x3 M
10 ml × 903.75 (921.83 con costes indirectos) = 9218.30
Marco prefabricado de 2x3 m. interiores, fabricado con hormigón HA-30 y acero B 500 S, de espesor 20 cm., colocado sobre solera de hormigón in-situ. Incluso transporte, descarga, colocación en obra, y prueba posterior de su correcta ejecución, completamente terminado y probado.

| Código | Ud | Descripción | Rendimiento | Precio | Importe |
|---|---|---|---|---|---|
| O01OA020 | h | Capataz | 0.1 | 12.58 | 1.26 |
| O01OA030 | h. | Oficial primera | 0.25 | 12.38 | 3.10 |
| O01OA070 | h. | Peón ordinario | 1 | 11.97 | 11.97 |
| M02GE020 | h. | Grúa telescópica autoprop. 25 t. | 0.17 | 50.1 | 8.52 |
| P03MA231 | m | Marco HA de 2x3 m. (material; 25/08/2016) | 1 | 878.9 | 878.90 |
|  |  | Total |  |  | 903.75 |

Claves: aceptar, carga, prefabricado, armadura, plataforma, horizontal, acero, paramento, vertical, muro, apoyo, geotextil, fabricación, encofrar, hormigón, cimiento, relleno, filtro, trasdosado, tubería, terminación, corrugado, tensión, terreno, PVC, drenaje

| Medición | Uds. | Largo | Parcial |
|---|---|---|---|
| S/planos |  |  |  |
| Galeria Servicios | 1 | 10 | 10.00 |
| Total |  |  | 10 |

**U06LGS02** ud ACCESO A GALERIA (12/02/2004)
2 ud × 287.59 (293.34 con costes indirectos) = 586.68
Cierre superior de acceso de registro formado por una losa prefabricada de hormigón armado, provista de una abertura interior excéntrica, pates de polipropileno montados en fábrica y resaltos en el borde para alojamiento de juntas de goma, aro de nivelación, también de hormigón armado prefabricado, de 60 cm. de diámetro, colocado sobre la pieza anterior, y sobre éste, dispositivo de cierre, compuesto de cerco y tapa de fundición con cierre, tipo E-600 (tráfico in tenso) Saint-gobain o similar, todo ello para colocar directamente sobre la estructura prefabricada, de 80 cm. de diámetro, incluido la apertura de 60 cm. del marco prefabricado y con p.p de medios auxiliares

| Código | Ud | Descripción | Rendimiento | Precio | Importe |
|---|---|---|---|---|---|
| O01OA030 | h. | Oficial primera | 1 | 12.38 | 12.38 |
| O01OA060 | h. | Peón especializado | 2 | 12.02 | 24.04 |
| M07CG010 | h. | Camión con grúa 6 t. | 0.1 | 44 | 4.40 |
| P01MC010 | m3 | Mortero cem. gris II/B-M 32,5 M-15/CEM | 0.025 | 67.1 | 1.68 |
| P02EPA250 | ud | Losa remate pozo ench-camp. HA D=800/600 | 1 | 81.13 | 81.13 |
| P02EPW130 | ud | Jta.goma anillo pozo ench.-camp. D=800 | 1 | 6.68 | 6.68 |
| P02EPW030 | ud | Aro nivelaci.pozo ench-camp. h= 50 D=600 | 1 | 7.47 | 7.47 |
| P02EPT040 | ud | Cerco/tapa FD E-600 junta insonoriz.D=60 y cierre | 1 | 149.81 | 149.81 |
|  |  | Total |  |  | 287.59 |

Claves: aceptar, carga, prefabricado, armadura, plataforma, horizontal, acero, paramento, vertical, muro, apoyo, geotextil, fabricación, encofrar, hormigón, cimiento, relleno, filtro, trasdosado, tubería, terminación, corrugado, tensión, terreno, PVC, drenaje

| Medición | Uds. | Largo | Parcial |
|---|---|---|---|
| S/planos |  |  |  |
| Galeria Servicios | 1 | 2 | 2.00 |
| Total |  |  | 2 |

**E05AAL005** kg ACERO S275 EN ESTRUCTURA SOLDADA
455.63 kg × 1.2 (1.22 con costes indirectos) = 555.87

| Medición | Uds. | Largo | Alto | Parcial |
|---|---|---|---|---|
| UPN120 | 4 | 8.33 | 13.4 | 446.49 |
| L60.5 | 2 | 1 | 4.57 | 9.14 |
| Total |  |  |  | 455.63 |

**05047-EC.300N** m CANAL CHAPA DE ACERO PERFORADA 300x100mm NARANJA
370 m × 21.12 (21.54 con costes indirectos) = 7969.80

| Medición | Uds. | Largo | Parcial |
|---|---|---|---|
|  | 2 | 185 | 370.00 |
| Total |  |  | 370 |

#### U.17.06 ELECTRICIDAD (31/01/2000)
Importe: 187482.54

##### U.17.06.01 ACOMETIDA M.T. (31/01/2000)
Importe: 187482.54

**ELECTOC.01A** ud CANALIZACION EN ACERA3 TUBOS DE M.T.+ LEVANTAMIENTO Y REP. FIRME (31/01/2000)
1250 ud × 32.14 (32.78 con costes indirectos) = 40975.00
Canalización para red eléctrica en acera compuesta por tres tubos de MT y tetratubo de 40 mm. incluyendo, levantamiento de firme existente, excavación, base de arena, relleno de materiales seleccionados procedentes de la escavación, reposición de firme de las misma caracteristicas al existente, cinta de señalización y tubos de polietileno de doble pared de D=160 mm para red de MT.(Incluso guía, mandrilado y separadores).

| Código | Ud | Descripción | Rendimiento | Precio | Importe |
|---|---|---|---|---|---|
| A01AF201 | m2 | DEMOL.Y LEVANTADO PAVIMENTO HM e=15/25cm | 0.4 | 7.5 | 3.00 |
| A01EZ050 | m3 | EXCAV. ZANJAS Y POZOS MEDIOS MECÁN. | 0.453 | 5.92 | 2.68 |
| A02BZ011 | m3 | RELLENO LOCALIZADO ZANJA MAT.SELECC EXCAV. | 0.238 | 3.97 | 0.94 |
| A04015.A.101 | m3 | EXTENDIDO DE ARENA SIN COMPACTAR (17/02/2005) | 0.155 | 17.52 | 2.72 |
| ATTELEC440 | m | TETRATUBO PEAD 4x40 MM | 1 | 7.35 | 7.35 |
| PTBUEL160 | ml | Tubería de polietileno de 160 mm doble pared (material; 05/06/2007) | 3 | 2.51 | 7.53 |
| P15AH010 | m. | Cinta señalizadora peligro eléctrico | 2 | 0.08 | 0.16 |
| REPFIR | m2 | Reposición de firme de las mismas caracteristicas del existente | 0.4 | 19.39 | 7.76 |
|  |  | Total |  |  | 32.14 |

**ELECTOC.40B** ud ARQUETA DE REGISTRO s/n IBERDROLA M3/T3
16 ud × 258.72 (263.89 con costes indirectos) = 4222.24

| Medición | Uds. | Parcial |
|---|---|---|
| Conexión | 16 | 16.00 |
| Total |  | 16 |

**ELECTREDAT** ml SUMINISTRO Y COLOCACION DE CABLE HEPRZ1 12/20 kV 3(1x240 mm2)AL
2500 ml × 39.8 (40.6 con costes indirectos) = 101500.00

| Medición | Uds. | Largo | Parcial |
|---|---|---|---|
|  | 2 | 1250 | 2500.00 |
| Total |  |  | 2500 |

**D38CAT03** ud CONEXION A RED MT SUBTERRANEA (06/10/2011)
2 ud × 2500 (2550 con costes indirectos) = 5100.00
Conexión a red eléctrica M.T. subterranea en punto indicado por la Compañía suministradora siguiendo sus normas particulares, totalmente instalada. Incluso maniobras, desconexiones de red y puesta en funcionamiento de la nueva instalación .

| Código | Ud | Descripción | Rendimiento | Precio | Importe |
|---|---|---|---|---|---|
| D38CAT031 | ud | Conexion a red MT subterranea (06/10/2011) | 1 | 2500 | 2500.00 |
|  |  | Total |  |  | 2500 |

**D99PH815** m PERFORACIÓN SUBTERRÁNEA DN 500 (17/12/2000)
105 m × 333.2 (339.86 con costes indirectos) = 35685.30
Perforación subterránea de tubería de acero de 500 mm de diámetro interior especial para hinca, colocada en cualquier clase de terreno, por cualquier procedimiento de perforación y colocación, guiada mediante láser, incluso p.p. de suministro de agua, pozo de ataque, pozo de llegada, tubos de acero, soldadura, juntas, piezas deslizantes, equipo de empuje, maquinaria y medios auxiliares, arrastre y extracción de sobrantes, carga y transporte a vertedero o préstamos y canon de vertido, medido sobre perfil.

| Código | Ud | Descripción | Rendimiento | Precio | Importe |
|---|---|---|---|---|---|
| M99PH816 | m | Perforación horizontal D=500 (maquinaria; 03/10/2011) | 1 | 297.4 | 297.40 |
| A01EZ050 | m3 | EXCAV. ZANJAS Y POZOS MEDIOS MECÁN. | 1.326 | 5.92 | 7.85 |
| A02BZ011 | m3 | RELLENO LOCALIZADO ZANJA MAT.SELECC EXCAV. | 0.825 | 3.97 | 3.28 |
| M99TPH | m | Desplazamiento y retirada de equipos perforación (maquinaria; 03/10/2011) | 1 | 2.03 | 2.03 |
| A06HC020 | m3 | HORMIGÓN HNE-20 | 0.318 | 71.18 | 22.64 |
|  |  | Total |  |  | 333.2 |

| Medición | Uds. | Largo | Parcial |
|---|---|---|---|
| Cruce bajo Canal del Duero | 1 | 105 | 105.00 |
| Total |  |  | 105 |

#### U.17.07 RED DE TELECOMUNICACIÓN (31/01/2000)
Importe: 14440.97

**U11TC190100** m. CANALIZACION TELECOMUNICACIONES 10 PE 110 ACERA/CALZADA
175 m. × 50.36 (51.37 con costes indirectos) = 8989.75

| Medición | Uds. | Largo | Parcial |
|---|---|---|---|
| Telecomunicaciones Operadores Públicos | 1 | 175 | 175.00 |
| Total |  |  | 175 |

**TELEC.001** ud ARQUETA RED TELECOMUNICACIONES 70X70X90 CON TAPA FUNDICION
3 ud × 212.74 (216.99 con costes indirectos) = 650.97

**REPFIRM00** m2 REPOSICIÓN DE FIRME
175 m2 × 26.89 (27.43 con costes indirectos) = 4800.25

#### U.17.08 RED DE GAS (17/12/2000)
Importe: 3207.83

**U01EZ050** m3 EXCAV. ZANJAS Y POZOS MEDIOS MECÁN.
39.9 m3 × 5.92 (6.04 con costes indirectos) = 241.00

| Medición | Uds. | Largo | Ancho | Alto | Parcial |
|---|---|---|---|---|---|
| med s/.plano |  |  |  |  |  |
| Canalización | 1 | 95 | 0.6 | 0.7 | 39.90 |
| Total |  |  |  |  | 39.9 |

**E02BZ011** m3 RELLENO LOCALIZADO ZANJA MAT.SELECC EXCAV.
22.8 m3 × 3.97 (4.05 con costes indirectos) = 92.34

| Medición | Uds. | Largo | Ancho | Alto | Parcial |
|---|---|---|---|---|---|
| med s/.plano |  |  |  |  |  |
| Canalización | 1 | 95 | 0.6 | 0.4 | 22.80 |
| Total |  |  |  |  | 22.8 |

**E50152A** m3. ARENA DE RIO EN ZANJA
17.1 m3. × 15.4 (15.71 con costes indirectos) = 268.64

| Medición | Uds. | Largo | Ancho | Alto | Parcial |
|---|---|---|---|---|---|
| med s/.plano |  |  |  |  |  |
| Canalización | 1 | 95 | 0.6 | 0.3 | 17.10 |
| Total |  |  |  |  | 17.1 |

**REPFIRM00** m2 REPOSICIÓN DE FIRME
95 m2 × 26.89 (27.43 con costes indirectos) = 2605.85

#### U.17.09 JARDINERIA Y MOBILIARIO URBANO (31/01/2000)
Importe: 29160.9

**E5067.001** m3 REEXTENSIÓN MECÁNICA TIERRA VEGETAL PROC/EXC.
721.74 m3 × 0.68 (0.69 con costes indirectos) = 498.00
Transporte y reextensión de tierra vegetal procedente de la obra en lugar de empleo.

| Código | Ud | Descripción | Rendimiento | Precio | Importe |
|---|---|---|---|---|---|
| O01OA030 | h. | Oficial primera | 0.006 | 12.38 | 0.07 |
| O01OA070 | h. | Peón ordinario | 0.02 | 11.97 | 0.24 |
| M01640 | h. | Camión basculante 7-11 m3 | 0.007 | 18.07 | 0.13 |
| M05EN030 | h. | Excav.hidráulica neumáticos 100 CV | 0.002 | 47.26 | 0.09 |
| M01630 | h. | Motoniveladora media | 0.003 | 49.77 | 0.15 |
|  |  | Total |  |  | 0.68 |

| Medición | Uds. | Largo | Ancho | Alto | Parcial |
|---|---|---|---|---|---|
| Talud y entorno del canal | 1 | 331.81 | 0.4 | 5 | 663.62 |
|  | 1 | 145.3 | 0.4 |  | 58.12 |
| Total |  |  |  |  | 721.74 |

**E50133L** m3. ZAHORRA ARTIFICIAL ZA 0/20
451.25 m3. × 17.97 (18.33 con costes indirectos) = 8271.41

| Medición | Uds. | Largo | Ancho | Parcial |
|---|---|---|---|---|
| s/ med aux |  |  |  |  |
| eje 4 Camino de Callejas | 1 | 1805 | 0.25 | 451.25 |
| Total |  |  |  | 451.25 |

**U13PH205** m2 HIDROSIE.CLIMA CONTI.MEDIT.<5000
1009 m2 × 1.11 (1.13 con costes indirectos) = 1140.17

| Medición | Uds. | Largo | Parcial |
|---|---|---|---|
| Talud y entorno del canal | 1 | 430.1 | 430.10 |
|  | 1 | 578.9 | 578.90 |
| Total |  |  | 1009 |

**E567.021** ud PLANTACIÓN MEC. PINUS PINEA, 80-100 CM. ALT., CONT. (31/01/2000)
5 ud × 17.68 (18.03 con costes indirectos) = 90.15
Plantación de Pinus pinea, de 80-100 cm. de altura, suministrada en contenedor de 5 litros, en hoyo de plantación con forma de cubeta tronco-cónica de dimensiones de base inferior/base superior/altura de 40x80x30 cm, abierto por medios mecánicos, incluído replanteo, presentación de la planta, relleno y apisonado del fondo del hoyo, en su caso, para evitar asentamientos de la planta, relleno lateral y apisonado moderado con tierra de cabeza seleccionada de la propia excavación, mezclada con tierra vegetal limpia y fertilizada en una proporción del 100%, formación de alcorque y primer riego, completamente ejecutada.

| Código | Ud | Descripción | Rendimiento | Precio | Importe |
|---|---|---|---|---|---|
| PZ60.017 | ud | Pinus pinea, 80-100 cm. alt. cont. 5 l. (material; 03/10/2008) | 1 | 5.71 | 5.71 |
| O01OA070 | h. | Peón ordinario | 0.563 | 11.97 | 6.74 |
| O01OA030 | h. | Oficial primera | 0.1 | 12.38 | 1.24 |
| MQ5003 | h | Miniretroexcavadora | 0.1 | 23.92 | 2.39 |
| MQ5004 | h | Dumper autocargable 1500 kg | 0.075 | 3.61 | 0.27 |
| PZ70.006 | m3 | Tierra vegetal cribada fertilizada (material; 23/09/2011) | 0.096 | 13.59 | 1.30 |
| P01DW050 | m3 | Agua | 0.05 | 0.63 | 0.03 |
|  |  | Total |  |  | 17.68 |

**E567.026** ud PLANTACIÓN MEC. POPULUS ALBA, 100-150 CM. ALT., CONT. (31/01/2000)
13 ud × 17.91 (18.27 con costes indirectos) = 237.51
Plantación de Populus alba de 100-150 cm de altura, suministrada en contenedor de 3 litros, en hoyo de plantación de 70x90x40 cm, abierto por medios mecánicos, incluído replanteo, presentación de la planta, relleno y apisonado del fondo del hoyo, en su caso, para evitar asentamientos de la planta, relleno lateral y apisonado moderado con tierra de cabeza seleccionada de la propia excavación, mezclada con tierra vegetal limpia y fertilizada en una proporción del 100%, formación de alcorque y primer riego, medida la unidad completamente ejecutada.

| Código | Ud | Descripción | Rendimiento | Precio | Importe |
|---|---|---|---|---|---|
| O01OA070 | h. | Peón ordinario | 0.902 | 11.97 | 10.80 |
| O01OA030 | h. | Oficial primera | 0.13 | 12.38 | 1.61 |
| MQ5003 | h | Miniretroexcavadora | 0.013 | 23.92 | 0.31 |
| MQ5004 | h | Dumper autocargable 1500 kg | 0.098 | 3.61 | 0.35 |
| PZ70.006 | m3 | Tierra vegetal cribada fertilizada | 0.125 | 13.59 | 1.70 |
| P01DW050 | m3 | Agua | 0.1 | 0.63 | 0.06 |
| PZ60.022 | ud | Populus alba, de 100-150 cm. alt., cont. 3 l. (material; 03/10/2008) | 1 | 3.08 | 3.08 |
|  |  | Total |  |  | 17.91 |

**E567.025B** ud PLANTACIÓN MEC. ROSMARINUS OFFICINALIS, 20-50 CM. ALT. CONT.
91 ud × 4.23 (4.31 con costes indirectos) = 392.21

| Medición | Uds. | Parcial |
|---|---|---|
| Talud (Marco de plantación 2x2 m) | 40 | 40.00 |
|  | 51 | 51.00 |
| Total |  | 91 |

**E567.025C** ud PLANTACIÓN MEC. SPARTIUM JUNCEUM, 60-80 CM. ALT. CONT (31/01/2000)
91 ud × 9.06 (9.24 con costes indirectos) = 840.84

| Código | Ud | Descripción | Rendimiento | Precio | Importe |
|---|---|---|---|---|---|
| O01OA070 | h. | Peón ordinario | 0.3 | 11.97 | 3.59 |
| O01OA030 | h. | Oficial primera | 0.05 | 12.38 | 0.62 |
| MQ5003 | h | Miniretroexcavadora | 0.05 | 23.92 | 1.20 |
| MQ5004 | h | Dumper autocargable 1500 kg | 0.075 | 3.61 | 0.27 |
| P01DW050 | m3 | Agua | 0.05 | 0.63 | 0.03 |
| P28EE410 | ud | Spartium junceum 0,6-0,8 m. cont (material) | 1 | 3.35 | 3.35 |
|  |  | Total |  |  | 9.06 |

| Medición | Uds. | Parcial |
|---|---|---|
| Talud (Marco de plantación 2x2 m) | 40 | 40.00 |
|  | 51 | 51.00 |
| Total |  | 91 |

**E567.101** m2 MOSAICO GRAVILLA DECORATIVA, ESPESOR 5 CM. (31/01/2000)
230.5 m2 × 2.86 (2.92 con costes indirectos) = 673.06
Mosaico decorativo formado por gravillas de machaqueo, extendidas de forma manual en una capa uniforme de 5 cm de espesor, sobre malla antihierbas de PP de densidad 140 g/m2, incluidos preparación del terreno necesaria, p.p. de banda de separación empotrable en el suelo, fabricada en plástico anti-UV y riego de limpieza, completamente ejecutado por personal especializado, medida la superficie ejecutada en obra.

| Código | Ud | Descripción | Rendimiento | Precio | Importe |
|---|---|---|---|---|---|
| O01OA070 | h. | Peón ordinario | 0.075 | 11.97 | 0.90 |
| O01OA030 | h. | Oficial primera | 0.02 | 12.38 | 0.25 |
| P01DW050 | m3 | Agua | 0.007 | 0.63 | 0.00 |
| PZ70.007 | m2 | Malla antihierba PP, 140 gr/m2 (material; 23/10/2007) | 0.56 | 0.97 | 0.54 |
| PZ70.008 | m3 | Gravilla decorativa, 9-12 mm., obra (material; 23/10/2007) | 0.05 | 23.46 | 1.17 |
|  |  | Total |  |  | 2.86 |

| Medición | Uds. | Largo | Parcial |
|---|---|---|---|
| Zona estancial | 1 | 83.1 | 83.10 |
|  | 1 | 45.5 | 45.50 |
|  | 1 | 41.4 | 41.40 |
|  | 1 | 60.5 | 60.50 |
| Total |  |  | 230.5 |

**E13JWE040** ud EQUIPO MOTORIZ.P.CORRED.RODAN.
2 ud × 1178.47 (1202.04 con costes indirectos) = 2404.08
Equipo de motorización para puerta corredera rodante, compuesto por grupo motriz monofásico con velocidad de apertura de 0,20 m/s. armario metálico estanco para componentes electrónicos de maniobra, accionamiento ultrasónico a distancia, pulsador interior apertura/cierre/paro, receptor, emisor bicanal, fotocélula de seguridad y demás accesorios, totalmente instalado y en funcionamiento.

| Código | Ud | Descripción | Rendimiento | Precio | Importe |
|---|---|---|---|---|---|
| O01OB200 | h. | Oficial 1ª electricista | 1.95 | 12.38 | 24.14 |
| O01OB130 | h | Oficial 1ª cerrajero | 2.925 | 12.38 | 36.21 |
| O01OB140 | h | Ayudante cerrajero | 2.925 | 12.07 | 35.30 |
| P13CM050 | ud | Equipo automatiz.p.correder.rod. (material; 01/09/2014) | 1 | 744.5 | 744.50 |
| P13CX050 | ud | Pulsador interior abrir-cerrar | 1 | 20.73 | 20.73 |
| P13CX200 | ud | Cuadro de maniobra | 1 | 125.98 | 125.98 |
| P13CX180 | ud | Receptor monocanal | 1 | 52.69 | 52.69 |
| P13CX160 | ud | Emisor bicanal micro (material; 23/05/2012) | 1 | 26.97 | 26.97 |
| P13CS030 | ud | Fotocélula doble aliment. 50 m. (material; 23/05/2012) | 1 | 111.95 | 111.95 |
|  |  | Total |  |  | 1178.47 |

**E13CCH010** m2 CANCELA TUBO ACERO LAMI.FRÍO (20/07/2016)
67.5 m2 × 117.07 (119.41 con costes indirectos) = 8060.18
Cancela formada por cerco y bastidor de hoja con tubos huecos de acero laminado en frío de 60x40x2 mm. y barrotes de tubo de 40x20x1 mm. soldados entre sí; patillas para recibido, herrajes, cierre automático, railes para apertura completa y ruedas de apoyo, elaborada en taller, ajuste y fijación en obra.

| Código | Ud | Descripción | Rendimiento | Precio | Importe |
|---|---|---|---|---|---|
| O01OB130 | h | Oficial 1ª cerrajero | 0.283 | 12.38 | 3.50 |
| O01OB140 | h | Ayudante cerrajero | 0.283 | 12.07 | 3.42 |
| P13CC010 | m2 | Cancela tubos ac.lamin.frío (material; 20/07/2016) | 1 | 110.15 | 110.15 |
|  |  | Total |  |  | 117.07 |

| Medición | Uds. | Largo | Alto | Parcial |
|---|---|---|---|---|
|  | 2 | 13.5 | 2.5 | 67.50 |
| Total |  |  |  | 67.5 |

**CAP0701** ud BARRERA AUTOMÁTICA ENTRADA (10/11/2000)
3 ud × 2141.6 (2184.43 con costes indirectos) = 6553.29
Barrera automática tipo AMANO XP 1203 o similar, para dar respuesta a situaciones de mucha actividad, se incluyen motorreductores bloqueantes, indicaciones de fin de carrera, cierre automático temporizado, regulador eléctrico de potencia. Durante el corte del suministro eléctrico, las barreras se descierran por medio de una llave para maniobrar el lizo. Cada una de las barreras tiene una central de control y un lizo de una longitud de 4 metros.
El funcionamiento de la barrera puede estar controlado por un botón, un contacto con llave, una llave mágnética, un teclado con código o por mando a distancia. Se puede seleccionar la inversión o paro automáticos si el brazo choca con un obstáculo durante la operación de cierre. Control total d la barrera a través de placa electrónica con microprocesador.
Programación de funciones con interruptores Dip Switch. Fácil instalción que se simplifica con el uso de un anclaje metálico para una cimentación efectiva. i/ p.p. de cimentación.
- Tiempo de apertura/cierre de 1.4 segundos.
- Chasis tratado con pintura de dobel capa para intemperie.
- Control electrónico con microprocesador.
- Modo de funcionamiento selecionable con interruptores Dip Switch.
- Brazo de aluminio de sección rectangular perfilada de cuatro metros de longitud.
- Cambio in situ del brazo para funcionamiento en lado derecho o izquierdo.
- Movimiento suave y seguro con recorrido completo de 90º
- Funcionamiento intensivo.
- Monitorización constante del ciclo de movimiento para salvaguardar el motor.
- Control electrónico del movimiento para inversión o paro en caso de colisión
- Cumplimiento de la normativa CE
Completamente instalada, probada y en funcionamiento.

| Código | Ud | Descripción | Rendimiento | Precio | Importe |
|---|---|---|---|---|---|
| O01OA030 | h. | Oficial primera | 10 | 12.38 | 123.80 |
| O01OA050 | h. | Ayudante | 10 | 12.07 | 120.70 |
| E04CM040 | m3 | HORM.LIMPIEZA HM-20/P/20/I V.MAN | 0.1 | 65.64 | 6.56 |
| E04CA030BZ1 | m3 | H.ARM. HA-35/P/40/IIa ZAPATAS V.MAN. ENC. (10/11/2000) | 1 | 137.14 | 137.14 |
| CAP070101 | ud | Barrera automática AMANO XP1203 o similar (material; 30/08/2013) | 1 | 1753.4 | 1753.40 |
|  |  | Total |  |  | 2141.6 |

#### U.17.10 SEÑALIZACION (-30001)
Importe: 7403.95

##### U.17.10.01 SEÑALIZACIÓN HORIZONTAL (22/01/2003)
Importe: 1857

**E50720L** m. M.V.REFLEXIVA DE 10 CM.
450 m. × 0.39 (0.4 con costes indirectos) = 180.00

| Medición | Uds. | Largo | Parcial |
|---|---|---|---|
| s/plano |  |  |  |
|  | 1 | 450 | 450.00 |
| Total |  |  | 450 |

**E50721L** m. M.V.REFLEXIVA DE 30 CM.
52 m. × 1 (1.02 con costes indirectos) = 53.04

| Medición | Uds. | Largo | Parcial |
|---|---|---|---|
| s/planos |  |  |  |
|  | 1 | 52 | 52.00 |
| Total |  |  | 52 |

**E50722L** m. M.V.REFLEXIVA DE 40 CM.
88.3 m. × 1.27 (1.3 con costes indirectos) = 114.79

| Medición | Uds. | Largo | Parcial |
|---|---|---|---|
| s/planos |  |  |  |
|  | 1 | 88.3 | 88.30 |
| Total |  |  | 88.3 |

**E50723L** m2. CEBREADOS, MARCAS Y PASOS REFLEXIVOS
120 m2. × 6.5 (6.63 con costes indirectos) = 795.60

| Medición | Uds. | Largo | Parcial |
|---|---|---|---|
| s/planos |  |  |  |
|  | 1 | 120 | 120.00 |
| Total |  |  | 120 |

**E50724L** m2. SIMBOLOS Y FLECHAS REFLEX.
50.5 m2. × 13.85 (14.13 con costes indirectos) = 713.57

| Medición | Uds. | Largo | Parcial |
|---|---|---|---|
| s/planos |  |  |  |
|  | 1 | 50.5 | 50.50 |
| Total |  |  | 50.5 |

##### U.17.10.02 SEÑALIZACIÓN VERTICAL (21/08/2002)
Importe: 2412.13

**E50732** ud. SEÑAL OCTOGONAL R-2 60 CM.
1 ud. × 176.28 (179.81 con costes indirectos) = 179.81

| Medición | Uds. | Parcial |
|---|---|---|
| s/planos | 1 | 1.00 |
| Total |  | 1 |

**F50731** ud SEÑAL TRIANGULAR R-1 90 CM.
1 ud × 104.74 (106.83 con costes indirectos) = 106.83

| Medición | Uds. | Parcial |
|---|---|---|
| s/planos | 1 | 1.00 |
| Total |  | 1 |

**E50750** ud. SEÑAL CUADRADA 60 CM.
2 ud. × 107.26 (109.41 con costes indirectos) = 218.82

| Medición | Uds. | Parcial |
|---|---|---|
| s/planos | 2 | 2.00 |
| Total |  | 2 |

**ECSE004** Ud. SEÑAL INFORMATIVA TIPO AIMPE DE 1,70 X 0,35 (30/11/2005)
11 Ud. × 158.09 (161.25 con costes indirectos) = 1773.75
Señal informativa tipo AIMPE de 1,70 x 0,35 incluso p.p. de poste de sustentación, accesorios, excavación y cimentación.

| Código | Ud | Descripción | Rendimiento | Precio | Importe |
|---|---|---|---|---|---|
| O01OA030 | h. | Oficial primera | 1 | 12.38 | 12.38 |
| O01OA060 | h. | Peón especializado | 1 | 12.02 | 12.02 |
| M01480 | h. | Retro-Pala excavadora media | 0.05 | 23.92 | 1.20 |
| PCSE003 | Ud. | Señal tipo urbana. (material; 30/11/2005) | 1 | 123.3 | 123.30 |
| P01HM130 | m3 | Hormigón HNE-20/P/20 central. | 0.15 | 61.24 | 9.19 |
|  |  | Total |  |  | 158.09 |

| Medición | Uds. | Parcial |
|---|---|---|
| s/med aux. | 11 | 11.00 |
| Total |  | 11 |

**U17VCJ040** ud CAJETÍN REFLEXIVO 40x20 cm.
4 ud × 32.58 (33.23 con costes indirectos) = 132.92

| Medición | Uds. | Parcial |
|---|---|---|
| s/med aux. | 4 | 4.00 |
| Total |  | 4 |

##### U.17.10.03 BALIZAMIENTO
Importe: 185

**U17BCO011** ud CAPTAFARO UNA CARA 3M
50 ud × 3.63 (3.7 con costes indirectos) = 185.00

| Medición | Uds. | Largo | Parcial |
|---|---|---|---|
| Acceso | 1 | 50 | 50.00 |
| Total |  |  | 50 |

##### U.17.10.04 DEFENSAS (-30001)
Importe: 2949.82

**U18.50006** m BARRERA DE SEGURIDAD METÁLICA BMSNA4/120b (-30001)
100 m × 21.85 (22.29 con costes indirectos) = 2229.00
Barrera de seguridad metálica simple tipo BMSNA4/120b, de acero S235JR, con poste metálico tubular 120X55 mm y de 1,50 m de longitud, hincada, con p.p. de postes, amortiguadores, juego de tornillería y captafaros.

| Código | Ud | Descripción | Rendimiento | Precio | Importe |
|---|---|---|---|---|---|
| O01OA020 | h | Capataz | 0.075 | 12.58 | 0.94 |
| O01OA040 | h. | Oficial segunda | 0.15 | 12.2 | 1.83 |
| O01OA070 | h. | Peón ordinario | 0.15 | 11.97 | 1.80 |
| M11SH010 | h. | Hincadora de postes (maquinaria; 31/01/2000) | 0.075 | 21.41 | 1.61 |
| P27.00002 | m | Barrera de seguridad metálica BMSNA4/120b (material; -30001) | 1 | 10.06 | 10.06 |
| P27.40002 | m | Poste metálico tubular 120x55 (material; -30001) | 0.4 | 9.75 | 3.90 |
| P27EC070 | ud | Juego tornillería galvanizada (material; 28/12/2002) | 0.25 | 3.22 | 0.81 |
| PSEPA001 | ud. | Separador (material; 23/01/2002) | 3.2 | 0.16 | 0.51 |
| P27EC050 | ud | Captafaro barrera dos caras reflexivas (material; 10/10/2003) | 0.125 | 3.13 | 0.39 |
|  |  | Total |  |  | 21.85 |

| Medición | Uds. | Largo | Parcial |
|---|---|---|---|
| s/med auxiliar |  |  |  |
|  | 1 | 40 | 40.00 |
|  | 1 | 60 | 60.00 |
| Total |  |  | 100 |

**U18DT020** ud TERMINAL A TIERRA COMPLETO 12 m (-30001)
2 ud × 298.98 (304.96 con costes indirectos) = 609.92
Terminal a tierra con barrera metálica de seguridad doble onda, tipo B.M.S.-NA4/120 a, de 12 m de longitud y poste metálico tubular 120X55 mm de 1,50 m cada 2 m, captafaros, tornillería y pieza especial de tope, completamente terminado.

| Código | Ud | Descripción | Rendimiento | Precio | Importe |
|---|---|---|---|---|---|
| O01OA020 | h | Capataz | 1 | 12.58 | 12.58 |
| O01OA040 | h. | Oficial segunda | 2 | 12.2 | 24.40 |
| O01OA070 | h. | Peón ordinario | 2 | 11.97 | 23.94 |
| P27.00002 | m | Barrera de seguridad metálica BMSNA4/120b | 12 | 10.06 | 120.72 |
| P27.40002 | m | Poste metálico tubular 120x55 | 7.5 | 9.75 | 73.13 |
| P27EC021 | ud | Pieza especial terminacion B.M.S (material; 28/12/2002) | 1 | 15.77 | 15.77 |
| P27EC050 | ud | Captafaro barrera dos caras reflexivas | 6 | 3.13 | 18.78 |
| P27EC070 | ud | Juego tornillería galvanizada | 3 | 3.22 | 9.66 |
|  |  | Total |  |  | 298.98 |

Claves: terminación, poste, captafaros, terminal, barrera, ondulado, tornillo, metal, especial, pieza, tierra, seguridad, doble

| Medición | Uds. | Parcial |
|---|---|---|
| s/med auxiliar |  |  |
|  | 2 | 2.00 |
| Total |  | 2 |

**U18.50003** ud ANCLAJE A BARRERA PMC DE BARRERA BMSNA 4/ 120b (-30001)
2 ud × 54.36 (55.45 con costes indirectos) = 110.90
Anclaje a barrera PMC de barrera BMSNA 4/ 120b, totalmente terminado

| Código | Ud | Descripción | Rendimiento | Precio | Importe |
|---|---|---|---|---|---|
| O01OA020 | h | Capataz | 1 | 12.58 | 12.58 |
| O01OA030 | h. | Oficial primera | 0.15 | 12.38 | 1.86 |
| O01OA070 | h. | Peón ordinario | 0.8 | 11.97 | 9.58 |
| P27.00002 | m | Barrera de seguridad metálica BMSNA4/120b | 1 | 10.06 | 10.06 |
| P01.60003 | ud | Conjunto de tornillería para bionda (material; 05/09/2002) | 1 | 2.47 | 2.47 |
| P27.40002 | m | Poste metálico tubular 120x55 | 1.5 | 9.75 | 14.63 |
| M07CG010 | h. | Camión con grúa 6 t. | 0.03 | 44 | 1.32 |
| M04PP300 | h | Vibrohincador-extr.hidr.35 kW (maquinaria; 31/01/2000) | 0.05 | 37.19 | 1.86 |
|  |  | Total |  |  | 54.36 |

| Medición | Uds. | Parcial |
|---|---|---|
| s/med auxiliar |  |  |
|  | 2 | 2.00 |
| Total |  | 2 |

#### U.17.11 REPOSICION SERVICIOS FACTORIA (31/01/2000)
Importe: 29336.08

##### U.17.11.01 TOMA DEL CANAL (31/01/2000)
Importe: 29336.08

**U01EZ050** m3 EXCAV. ZANJAS Y POZOS MEDIOS MECÁN.
437.51 m3 × 5.92 (6.04 con costes indirectos) = 2642.56

| Medición | Uds. | Parcial |
|---|---|---|
| S/med.aux. |  |  |
| Toma de canal FASA | 119.438 | 119.44 |
| Arqueta de medida de caudal FASA | 154.869 | 154.87 |
| Conducción a FASA | 163.2 | 163.20 |
| Total |  | 437.51 |

**E01AO150** m3. DEMOLICIONES HORMIGÓN/PIEDRA/LADRILLO
25 m3. × 18.07 (18.43 con costes indirectos) = 460.75

| Medición | Uds. | Largo | Parcial |
|---|---|---|---|
| Arquetas existentes fasa | 1 | 25 | 25.00 |
| Total |  |  | 25 |

**E02BZ011** m3 RELLENO LOCALIZADO ZANJA MAT.SELECC EXCAV.
391.91 m3 × 3.97 (4.05 con costes indirectos) = 1587.24

| Medición | Uds. | Parcial |
|---|---|---|
| S/med.aux. |  |  |
| Toma de canal FASA | 101.416 | 101.416 |
| Arqueta de medida de caudal FASA | 144.096 | 144.096 |
| Conducción a FASA | 146.4 | 146.400 |
| Total |  | 391.91 |

**U01RZ020** m3 RELLENO LOCALIZADO/MATERIAL SELL PRÉSTAMO
2.95 m3 × 6.38 (6.51 con costes indirectos) = 19.20

| Medición | Uds. | Parcial |
|---|---|---|
| S/med.aux. |  |  |
| Toma de canal FASA | 2.952 | 2.95 |
| Total |  | 2.95 |

**E04GA102** m3 HORMIGÓN HNE-15
1.12 m3 × 68.59 (69.96 con costes indirectos) = 78.36

| Medición | Uds. | Parcial |
|---|---|---|
| S/med.aux. |  |  |
| Toma de canal FASA | 0.738 | 0.74 |
| Arqueta de medida de caudal FASA | 0.378 | 0.38 |
| Total |  | 1.12 |

**E05CH052** m3 HORMIGÓN HA-30
41.15 m3 × 90.61 (92.42 con costes indirectos) = 3803.08

| Medición | Uds. | Parcial |
|---|---|---|
| S/med.aux. |  |  |
| Toma de canal FASA | 5.93 | 5.93 |
|  | 2.214 | 2.21 |
|  | 1.08 | 1.08 |
| Arqueta de medida de caudal FASA | 4.851 | 4.85 |
|  | 1.134 | 1.13 |
|  | 0.945 | 0.95 |
| Anclajes en conducciones | 25 | 25.00 |
| Total |  | 41.15 |

**E06EO101** m2 ENCOFRADO OCULTO EN PARAMENTOS PLANOS Y DESENCOF.
5.88 m2 × 13.68 (13.95 con costes indirectos) = 82.03

| Medición | Uds. | Parcial |
|---|---|---|
| S/med.aux. |  |  |
| Toma de canal FASA | 3.54 | 3.54 |
| Arqueta de medida de caudal FASA | 2.34 | 2.34 |
| Total |  | 5.88 |

**E06EO102** m2 ENCOFRADO VISTO EN PARAMENTOS PLANOS Y DESENCOF.
71.86 m2 × 17.21 (17.55 con costes indirectos) = 1261.14

| Medición | Uds. | Parcial |
|---|---|---|
| S/med.aux. |  |  |
| Toma de canal FASA | 28.373 | 28.37 |
|  | 4.32 | 4.32 |
| Arqueta de medida de caudal FASA | 38.22 | 38.22 |
|  | 0.945 | 0.95 |
| Total |  | 71.86 |

**E04AB020** kg ACERO CORRUGADO B 500 S
4492.73 kg × 1.02 (1.04 con costes indirectos) = 4672.44

| Medición | Uds. | Largo | Parcial |
|---|---|---|---|
| S/med.aux. |  |  |  |
| Toma de canal FASA | 1369.372 |  | 1369.37 |
| Arqueta de medida de caudal FASA | 998.36 |  | 998.36 |
| Anclajes en conducciones | 25 | 85 | 2125.00 |
| Total |  |  | 4492.73 |

**E6900110** Ml JUNTA DE HORMIGONADO EXPANSIVA BENTONITA
14.2 Ml × 9.74 (9.93 con costes indirectos) = 141.01

| Medición | Uds. | Parcial |
|---|---|---|
| S/med.aux. |  |  |
| Toma de canal FASA | 6.4 | 6.40 |
| Arqueta de medida de caudal FASA | 7.8 | 7.80 |
| Conducción a FASA |  |  |
| Total |  | 14.2 |

**E6900101** m2 IMPERMEABILIZAC. ASFÁLT. TRASDÓS
41.79 m2 × 5.68 (5.79 con costes indirectos) = 241.96

| Medición | Uds. | Parcial |
|---|---|---|
| S/med.aux. |  |  |
| Toma de canal FASA | 20.335 | 20.34 |
| Arqueta de medida de caudal FASA | 21.45 | 21.45 |
| Conducción a FASA |  |  |
| Total |  | 41.79 |

**E6900115** UD COMPUERTA MURAL 300 x 300, H=3.400 MM (04/10/2011)
1 UD × 2356.37 (2403.5 con costes indirectos) = 2403.50
Comperta mural accionamiento mediante reductor manual. Dimensiones 300X 300 mm, altura total 3.400 mm en acero inox. AISI-304 L. Incluido instalación, puesta en marcha y pruebas necesarias.

| Código | Ud | Descripción | Rendimiento | Precio | Importe |
|---|---|---|---|---|---|
| P3590013 | UD | Compuerta mural accionamiento manual 300 X 300, H=3.400MM (material; 04/10/2011) | 1 | 2281.95 | 2281.95 |
| O01OA030 | h. | Oficial primera | 3.05 | 12.38 | 37.76 |
| O01OA060 | h. | Peón especializado | 3.05 | 12.02 | 36.66 |
|  |  | Total |  |  | 2356.37 |

| Medición | Uds. | Parcial |
|---|---|---|
| Toma de canal FASA | 1 | 1.00 |
| Total |  | 1 |

**E6900141** UD REJA MANUAL B= 1200 H= 2400 MM L=50 (05/10/2011)
1 UD × 3326.85 (3393.39 con costes indirectos) = 3393.39
Reja manual de gruesos de dimensiones B= 1200 H= 2400 MM, Luz =50, compuesta por pletinas de 10 mm de espesor, y 150 mm de ancho. Material: acero inoxidable AISI-304. Totalmente instalada y probada.

| Código | Ud | Descripción | Rendimiento | Precio | Importe |
|---|---|---|---|---|---|
| P3590031 | UD | Reja manual B= 1200 H= 2400 MM L=50 AISI304 (material; 05/10/2011) | 1 | 3241.45 | 3241.45 |
| O01OA030 | h. | Oficial primera | 3.5 | 12.38 | 43.33 |
| O01OA060 | h. | Peón especializado | 3.5 | 12.02 | 42.07 |
|  |  | Total |  |  | 3326.85 |

| Medición | Uds. | Parcial |
|---|---|---|
| Captación de FASA | 1 | 1.00 |
| Total |  | 1 |

**D15DBAH90** m. BARANDILLA TUBO 90CM.TUBO 40X1,5
1.8 m. × 47.72 (48.67 con costes indirectos) = 87.61

| Medición | Uds. | Largo | Parcial |
|---|---|---|---|
| S/med.graf. |  |  |  |
| Toma de canal FASA | 1 | 1.8 | 1.80 |
| Total |  |  | 1.8 |

**D15EV030** m. ESCALERA VERTICAL PATES D=20 MM.
7 m. × 31.79 (32.43 con costes indirectos) = 227.01

| Medición | Uds. | Largo | Parcial |
|---|---|---|---|
| Toma de canal FASA | 1 | 3.5 | 3.50 |
| Arqueta de medida de caudal FASA | 1 | 3.5 | 3.50 |
| Total |  |  | 7 |

**D15WT030TES** m2 TAPA METALICA DIM VARIABLES (31/01/2000)
2 m2 × 62.78 (64.04 con costes indirectos) = 128.08
Tapa metálica de dimensiones variables, realizada con chapa estriada de 4/5 mm. de espesor con tirador ocultable, bisagras para abatimiento, recercada en su cara inferior con angular metálico de 25x25x3 mm., y contracerco de angular de 30x30x3 mm, elaborada en taller i/montaje en obra con recibido de albañilería.

| Código | Ud | Descripción | Rendimiento | Precio | Importe |
|---|---|---|---|---|---|
| O01OA030 | h. | Oficial primera | 1.25 | 12.38 | 15.48 |
| O01OA050 | h. | Ayudante | 1.25 | 12.07 | 15.09 |
| P3590005 | m2 | Chapa a cero estriada 4/5 MM. (material; 21/03/2007) | 1 | 24.23 | 24.23 |
| P3590006 | m. | Angular acero 25X25X3 MM. (material; 31/01/2000) | 4.4 | 0.53 | 2.33 |
| P3590007 | m. | Angular acero 30X30X3 MM. | 4.6 | 0.63 | 2.90 |
| P3590008 | m3 | Mortero cemento gris II/B-M 32,5 M-450 (material; 22/03/2007) | 0.05 | 55.03 | 2.75 |
|  |  | Total |  |  | 62.78 |

Claves: estría, tirador, angular, recercado, elaboración, inferior, albañil, chapa, tapa, arqueta, metal, cara, precerco, taller, obra

| Medición | Uds. | Largo | Ancho | Parcial |
|---|---|---|---|---|
| Toma de canal FASA | 1 | 1 | 1 | 1.00 |
| Arqueta de medida de caudal FASA | 1 | 1 | 1 | 1.00 |
| Total |  |  |  | 2 |

**E6900116** ud PASAMUROS DN 300 L/L (06/10/2006)
3 ud × 180.8 (184.42 con costes indirectos) = 553.26
Pasamuros en acero inoxidable AISI-304 de diámetro DN 300 mm con anillo de estanqueidad, extremo liso/liso, totalmente colocado, i/medios auxiliares.

| Código | Ud | Descripción | Rendimiento | Precio | Importe |
|---|---|---|---|---|---|
| O01OA030 | h. | Oficial primera | 0.35 | 12.38 | 4.33 |
| O01OA050 | h. | Ayudante | 0.35 | 12.07 | 4.22 |
| P3590004 | Ud | Pasamuros DN 300 AISI304 (material; 06/10/2006) | 1 | 172.25 | 172.25 |
|  |  | Total |  |  | 180.8 |

| Medición | Uds. | Parcial |
|---|---|---|
| Toma de canal FASA | 1 | 1.00 |
| Arqueta de medida de caudal FASA | 2 | 2.00 |
| Total |  | 3 |

**E6900111** UD CAUDALÍMETRO ELECTROMAGNÉTICO DN300 (03/10/2011)
1 UD × 3082.66 (3144.31 con costes indirectos) = 3144.31
Caudalímetro electromagnético DN=300, Protección IP67, conexionado con bridas, salida analógica 0/4...20 mA, con totalizador, data logger, convertidor para alimentación con batería y batería de litio con autonomía de hasta 2 años. Materiales: tubo de medida y electrodos en acero inoxidable, tornillería en acero galvanizado. Incluye juntas, contrabridas y resto de accesorios. Totalmente instalado y comprobado.

| Código | Ud | Descripción | Rendimiento | Precio | Importe |
|---|---|---|---|---|---|
| P3590003 | UD | Caudalímetro electromagnético DN300 (material; 03/10/2011) | 1 | 3053.32 | 3053.32 |
| O01OA030 | h. | Oficial primera | 1.2 | 12.38 | 14.86 |
| O01OA050 | h. | Ayudante | 1.2 | 12.07 | 14.48 |
|  |  | Total |  |  | 3082.66 |

| Medición | Uds. | Parcial |
|---|---|---|
| Arqueta de medida de caudal FASA | 1 | 1.00 |
| Total |  | 1 |

**E6900112** UD CARRETE TELESCOPICO DE DESMONTAJE DN=300MM (25/11/2009)
1 UD × 677.52 (691.07 con costes indirectos) = 691.07
Carrete telescópico de desmontaje DN = 500 mm. Incluye juntas, contrabridas y resto de accesorios. Totalmente instalado y comprobado.

| Código | Ud | Descripción | Rendimiento | Precio | Importe |
|---|---|---|---|---|---|
| SMA.E0500N | UD | Carrete telescópico de desmontaje DN = 300 mm (material; 25/11/2009) | 1 | 665.29 | 665.29 |
| O01OA030 | h. | Oficial primera | 0.5 | 12.38 | 6.19 |
| O01OA050 | h. | Ayudante | 0.5 | 12.07 | 6.04 |
|  |  | Total |  |  | 677.52 |

| Medición | Uds. | Parcial |
|---|---|---|
| Arqueta de medida de caudal FASA | 1 | 1.00 |
| Total |  | 1 |

**U06TU035** m. CONDUC.FUNDICIÓN DÚCTIL C/ENCH. DN=300
48 m. × 75.94 (77.46 con costes indirectos) = 3718.08
Tubería de fundición dúctil de 300 mm. de diámetro interior colocada en zanja sobre cama de arena, relleno lateral y superior hasta 10 cm. por encima de la generatriz con la misma arena, i/p.p. de codos, piezas de conexión, junta estándar colocada y medios auxiliares, sin incluir excavación y posterior relleno de la zanja.

| Código | Ud | Descripción | Rendimiento | Precio | Importe |
|---|---|---|---|---|---|
| O01OA030 | h. | Oficial primera | 0.35 | 12.38 | 4.33 |
| O01OA070 | h. | Peón ordinario | 0.24 | 11.97 | 2.87 |
| M05EN020 | h. | Excav.hidráulica neumáticos 84 CV | 0.11 | 42.56 | 4.68 |
| P26TUE045 | m. | Tub.fund.dúctil j.elást i/junta DN=300mm. (material; 27/07/2016) | 1 | 60.32 | 60.32 |
| P01AA020 | m3 | Arena de río 0/6 mm. | 0.25 | 14.8 | 3.70 |
| P02CVW010 | kg | Lubricante tubos PVC j.elástica | 0.007 | 5.06 | 0.04 |
|  |  | Total |  |  | 75.94 |

Claves: relleno, lateral, tubería, fundición, diámetro, zanja, colocación, junta, estándar, medio, auxiliar, areno, interior, excavación

| Medición | Uds. | Largo | Parcial |
|---|---|---|---|
| Conducción de toma a arqueta de FASA | 1 | 48 | 48.00 |
| Total |  |  | 48 |

#### U.17.12 EDIFICIOS DE CONTROL (31/01/2000)
Importe: 47696.69

##### EIECC01 MOVIMIENTO DE TIERRAS (31/01/2000)
Importe: 719.51

**U01EZ050** m3 EXCAV. ZANJAS Y POZOS MEDIOS MECÁN.
76.37 m3 × 5.92 (6.04 con costes indirectos) = 461.27

| Medición | Uds. | Largo | Ancho | Alto | Parcial |
|---|---|---|---|---|---|
| SALA DE CONTROL |  |  |  |  |  |
| Z12 | 4 | 1.45 | 1.45 | 4.6 | 38.686 |
| VR | 2 | 4.94 | 0.4 | 0.6 | 2.371 |
|  | 2 | 4.43 | 0.4 | 0.6 | 2.126 |
| GARITA CONTROL |  |  |  |  |  |
| Z13 | 2 | 3.25 | 0.75 | 4.6 | 22.425 |
|  | 2 | 3.67 | 0.4 | 0.6 | 1.762 |
| SANEAMIENTO |  |  |  |  |  |
| SALIDA | 3 | 3 | 1 | 1 | 9.000 |
| Total |  |  |  |  | 76.37 |

**E50133L** m3. ZAHORRA ARTIFICIAL ZA 0/20
12.1 m3. × 17.97 (18.33 con costes indirectos) = 221.79

| Medición | Uds. | Largo | Ancho | Alto | Parcial |
|---|---|---|---|---|---|
| SUB-BASE |  |  |  |  |  |
| CASETA CONTROL | 1 | 6.5 | 7 | 0.2 | 9.10 |
| GARITA CONTROL | 1 | 3 | 5 | 0.2 | 3.00 |
| Total |  |  |  |  | 12.1 |

**E02BZ011** m3 RELLENO LOCALIZADO ZANJA MAT.SELECC EXCAV.
9 m3 × 3.97 (4.05 con costes indirectos) = 36.45

| Medición | Uds. | Largo | Ancho | Alto | Parcial |
|---|---|---|---|---|---|
| SANEAMIENTO |  |  |  |  |  |
| SALIDA | 3 | 3 | 1 | 1 | 9.00 |
| Total |  |  |  |  | 9 |

##### EIECC02 CIMENTACIÓN (31/01/2000)
Importe: 7426.76

**E06HC020** m3 HORMIGÓN HNE-20
44.88 m3 × 71.18 (72.6 con costes indirectos) = 3258.29

| Medición | Uds. | Largo | Ancho | Alto | Parcial |
|---|---|---|---|---|---|
| SALA DE CONTROL |  |  |  |  |  |
| Z12 | 4 | 1.45 | 1.45 | 3.3 | 27.75 |
| VR | 2 | 4.94 | 0.4 | 0.1 | 0.40 |
|  | 2 | 4.43 | 0.4 | 0.1 | 0.35 |
| GARITA CONTROL |  |  |  |  |  |
| Z13 | 2 | 3.25 | 0.75 | 3.3 | 16.09 |
|  | 2 | 3.67 | 0.4 | 0.1 | 0.29 |
| Total |  |  |  |  | 44.88 |

**E04MM010** m3 HORMIGÓN HA-25. CIMIENTOS Y LOSAS
20.11 m3 × 76.49 (78.02 con costes indirectos) = 1568.98

| Medición | Uds. | Largo | Ancho | Alto | Parcial |
|---|---|---|---|---|---|
| SALA DE CONTROL |  |  |  |  |  |
| Z12 | 4 | 1.45 | 1.45 | 1.2 | 10.09 |
| VR | 2 | 4.94 | 0.4 | 0.4 | 1.58 |
|  | 2 | 4.43 | 0.4 | 0.4 | 1.42 |
| GARITA CONTROL |  |  |  |  |  |
| Z13 | 2 | 3.25 | 0.75 | 1.2 | 5.85 |
| VR | 2 | 3.67 | 0.4 | 0.4 | 1.17 |
| Total |  |  |  |  | 20.11 |

**E05HSM010** m3 HORMIGÓN HA-25. PILAR Y MURO
7.46 m3 × 83.67 (85.34 con costes indirectos) = 636.64
Hormigón para armar HA-25/P/20/I, elaborado en central, en pilares y muros, incluso vertido con pluma-grúa, vibrado y colocado. Según normas NTE-EHS y EHE.

| Código | Ud | Descripción | Rendimiento | Precio | Importe |
|---|---|---|---|---|---|
| O01OA030 | h. | Oficial primera | 0.5 | 12.38 | 6.19 |
| O01OA050 | h. | Ayudante | 0.25 | 12.07 | 3.02 |
| M02GT002 | h. | Grúa pluma 30 m./0,75 t. | 0.25 | 19.47 | 4.87 |
| P01HA010 | m3 | Hormigón HA-25/P/20/I central | 1.05 | 66.28 | 69.59 |
|  |  | Total |  |  | 83.67 |

Claves: hormigón, soporte, central, elaboración, vibración, colocación, armadura, norma, vertedero

| Medición | Uds. | Largo | Ancho | Alto | Parcial |
|---|---|---|---|---|---|
| MURETE |  |  |  |  |  |
| CASETA CONTROL | 2 | 7 | 0.2 | 0.9 | 2.52 |
|  | 2 | 6.1 | 0.2 | 0.9 | 2.20 |
| GARITA CONTROL | 2 | 5 | 0.2 | 0.9 | 1.80 |
|  | 2 | 2.6 | 0.2 | 0.9 | 0.94 |
| Total |  |  |  |  | 7.46 |

**E10INR100** m2 IMP.MURO SÓT.PRELASTIC 1000 COPSA (31/01/2000)
6.62 m2 × 14.17 (14.45 con costes indirectos) = 95.66
Impermeabilización por el exterior de muros de sótano, sin andamios, con doble mano de revestimiento elástico a base de copolímeros de éster del ácido acrílico Prelastic 1000 de Copsa, con un rendimiento medio de 2 kg/m2., aplicado con brocha o rodillo y protegido del terreno con fieltro geotextil de 250 gr/m2 CopsaTEX de Copsa.

| Código | Ud | Descripción | Rendimiento | Precio | Importe |
|---|---|---|---|---|---|
| O01OA030 | h. | Oficial primera | 0.18 | 12.38 | 2.23 |
| O01OA050 | h. | Ayudante | 0.18 | 12.07 | 2.17 |
| P06SR020 | kg | Prelastic 1000 de Copsa (material; 31/01/2000) | 2 | 4.21 | 8.42 |
| P06BG260 | m2 | Geotextil Copsatex 250 g/m2 de Copsa (material; 31/01/2000) | 1.1 | 1.23 | 1.35 |
|  |  | Total |  |  | 14.17 |

Claves: geotextil, base, sótano, andamio, doble, mano, elástico, acrílico, revestimiento, impermeable, muro, ácido, exterior, fieltro, terreno, protección, rodillo, aplicación, medio

| Medición | Uds. | Largo | Ancho | Alto | Parcial |
|---|---|---|---|---|---|
| MURETE |  |  |  |  |  |
| CASETA CONTROL | 4 | 7 | 0.2 | 0.4 | 2.24 |
|  | 4 | 6.1 | 0.2 | 0.4 | 1.95 |
| GARITA CONTROL | 4 | 5 | 0.2 | 0.4 | 1.60 |
|  | 4 | 2.6 | 0.2 | 0.4 | 0.83 |
| Total |  |  |  |  | 6.62 |

**E06EO102** m2 ENCOFRADO VISTO EN PARAMENTOS PLANOS Y DESENCOF.
14.9 m2 × 17.21 (17.55 con costes indirectos) = 261.50

| Medición | Uds. | Largo | Ancho | Alto | Parcial |
|---|---|---|---|---|---|
| MURETE |  |  |  |  |  |
| CASETA CONTROL | 4 | 7 | 0.2 | 0.9 | 5.04 |
|  | 4 | 6.1 | 0.2 | 0.9 | 4.39 |
| GARITA CONTROL | 4 | 5 | 0.2 | 0.9 | 3.60 |
|  | 4 | 2.6 | 0.2 | 0.9 | 1.87 |
| Total |  |  |  |  | 14.9 |

**E04AB020** kg ACERO CORRUGADO B 500 S
1425.25 kg × 1.02 (1.04 con costes indirectos) = 1482.26

| Medición | Uds. | Largo | Parcial |
|---|---|---|---|
| Z12 40KG/M3 | 40 | 10.09 | 403.60 |
| Z13 40KG/M3 | 40 | 5.85 | 234.00 |
| VR 45KG/M3 | 45 | 4.17 | 187.65 |
| MURO 80 KG/M3 | 80 | 7.5 | 600.00 |
| Total |  |  | 1425.25 |

**E02S250MJE** l MORTERO AUTONIVELANTE PLACAS
44.4 l × 2.73 (2.78 con costes indirectos) = 123.43

| Medición | Uds. | Largo | Ancho | Alto | Parcial |
|---|---|---|---|---|---|
| CASETA CONTROL |  |  |  |  |  |
| T11 | 4 | 0.35 | 0.35 | 60 | 29.40 |
| GARITA CONTROL |  |  |  |  |  |
| T12 | 4 | 0.25 | 0.25 | 60 | 15.00 |
| Total |  |  |  |  | 44.4 |

##### EIECC03 SANEAMIENTO (22/02/2006)
Importe: 1100.61

**E03ALS020** ud ARQUETA LADRI.SIFÓNICA 51x51x65 cm.
1 ud × 208.82 (213 con costes indirectos) = 213.00

**E03ALR040M1** ud ARQUETA LADRI.REGISTRO 72x72x 120cm.
2 ud × 366.47 (373.8 con costes indirectos) = 747.60

**U07OEP460JE** m. TUB.ENT.PVC CORR.J.ELAS SN6 C.TEJA 160mm
3 m. × 13.17 (13.43 con costes indirectos) = 40.29

**U07OEP470JE** m. TUB.ENT.PVC CORR.J.ELAS SN8 C.TEJA 200mm
6 m. × 16.29 (16.62 con costes indirectos) = 99.72

| Medición | Uds. | Largo | Parcial |
|---|---|---|---|
|  | 2 | 3 | 6.00 |
| Total |  |  | 6 |

##### EIECC04 ESTRUCTURA (21/01/2003)
Importe: 5434.14

**E04AP040MT11** ud PLACA CIMEN.450x450x15 mm. C/PERN. (21/02/2007)
4 ud × 41.99 (42.83 con costes indirectos) = 171.32
Placa de anclaje de acero S 275JR en perfil plano para atornillar en cimentación, de dimensiones 450x450x15mm. con 4 pernos de redondo corrugado de 16 mm, con longitud total de 0,65 m. roscadas, rigidizadores, plantilla superior., i/taladro central, colocado. Según normas EHE y CTE-SE-AE/A. Seg. documento planos.

| Código | Ud | Descripción | Rendimiento | Precio | Importe |
|---|---|---|---|---|---|
| O01OA030 | h. | Oficial primera | 1.6 | 12.38 | 19.81 |
| P03ACC080 | kg | Acero corrugado B 500 S/SD pref. | 4.5 | 0.62 | 2.79 |
| P03ALV020M5JE | ud | Tuerca acero D=16 | 12 | 0.22 | 2.64 |
| P03ALP010 | kg | Acero laminado S 275JR | 27.35 | 0.56 | 15.32 |
| P01DW090 | ud | Pequeño material tipo tres | 1.3 | 1.1 | 1.43 |
|  |  | Total |  |  | 41.99 |

| Medición | Uds. | Parcial |
|---|---|---|
| CASETA CONTROL |  |  |
| T11 | 4 | 4.00 |
| Total |  | 4 |

**E04AP040MT12** ud PLACA CIMEN.250x250x15 mm. C/PERN. (21/02/2007)
4 ud × 28.4 (28.97 con costes indirectos) = 115.88
Placa de anclaje de acero S 275JR en perfil plano para atornillar en cimentación, de dimensiones 250x250x15mm. con 4 pernos de redondo corrugado de 16 mm, con longitud total de 0,65 m. roscadas, rigidizadores, plantilla superior., i/taladro central, colocado. Según normas EHE y CTE-SE-AE/A. Seg. documento planos.

| Código | Ud | Descripción | Rendimiento | Precio | Importe |
|---|---|---|---|---|---|
| O01OA030 | h. | Oficial primera | 1.4 | 12.38 | 17.33 |
| P03ACC080 | kg | Acero corrugado B 500 S/SD pref. | 4.5 | 0.62 | 2.79 |
| P03ALV020M5JE | ud | Tuerca acero D=16 | 12 | 0.22 | 2.64 |
| P03ALP010 | kg | Acero laminado S 275JR | 8.5 | 0.56 | 4.76 |
| P01DW090 | ud | Pequeño material tipo tres | 0.8 | 1.1 | 0.88 |
|  |  | Total |  |  | 28.4 |

| Medición | Uds. | Parcial |
|---|---|---|
| GARITA CONTROL |  |  |
| T12 | 4 | 4.00 |
| Total |  | 4 |

**E05AAL005** kg ACERO S275 EN ESTRUCTURA SOLDADA
4218.8 kg × 1.2 (1.22 con costes indirectos) = 5146.94

| Medición | Uds. | Largo | Alto | Parcial |
|---|---|---|---|---|
| CASETA CONTROL |  |  |  |  |
| PILARES HEA 160 | 2 | 4.1 | 31.16 | 255.51 |
|  | 2 | 3.14 | 31.16 | 195.68 |
| VIGAS IPE180 | 2 | 6.1 | 18.8 | 229.36 |
| CORREAS IPE140 | 4 | 6.54 | 12.9 | 337.46 |
| CORREAS IPE120 | 8 | 6.54 | 10.4 | 544.13 |
|  | 8 | 6.28 | 10.4 | 522.50 |
| ENANOS IPE 120 | 2 | 1.2 | 10.4 | 24.96 |
| PUERTAS UPN120 | 2 | 2.8 | 13.4 | 75.04 |
|  | 1 | 1 | 13.4 | 13.40 |
| VENTANAS | 6 | 1.2 | 13.4 | 96.48 |
|  | 2 | 2.5 | 13.4 | 67.00 |
|  | 2 | 3 | 13.4 | 80.40 |
|  | 2 | 4.5 | 13.4 | 120.60 |
| GARITA CONTROL |  |  |  |  |
| PILARES HEA 120 | 2 | 4.1 | 19.9 | 163.18 |
|  | 2 | 3.8 | 19.9 | 151.24 |
| VIGAS IPE180 | 2 | 2.6 | 18.8 | 97.76 |
| CORREAS IPE120 | 4 | 4.54 | 10.4 | 188.86 |
| CORREAS IPE120 | 8 | 4.54 | 10.4 | 377.73 |
|  | 8 | 2.78 | 10.4 | 231.30 |
| ENANOS IPE 120 | 2 | 0.6 | 10.4 | 12.48 |
| PUERTAS UPN120 | 2 | 2.8 | 13.4 | 75.04 |
|  | 1 | 1 | 13.4 | 13.40 |
| VENTANAS | 4 | 1.2 | 13.4 | 64.32 |
|  | 2 | 3.9 | 13.4 | 104.52 |
|  | 2 | 2 | 13.4 | 53.60 |
| 3 % despuntes, cartelas, rigidizadores, etc | 0.03 | 4095 |  | 122.85 |
| Total |  |  |  | 4218.8 |

##### EIECC05 SOLERAS Y SOLADOS (21/01/2003)
Importe: 2858.87

**E10INR030M** m2 LÁMINA POLET. 400 GALGAS
60.5 m2 × 1.82 (1.86 con costes indirectos) = 112.53

| Medición | Uds. | Largo | Ancho | Parcial |
|---|---|---|---|---|
| CASETA | 1 | 7 | 6.5 | 45.50 |
| GARITA | 1 | 5 | 3 | 15.00 |
| Total |  |  |  | 60.5 |

**E04SA040M1JEZ** m2 SOLER.HA-30, 21cm.ARMA.#15x15x6
52.22 m2 × 21.25 (21.68 con costes indirectos) = 1132.13

| Medición | Uds. | Largo | Ancho | Parcial |
|---|---|---|---|---|
| CASETA | 1 | 6.6 | 6.1 | 40.26 |
| GARITA | 1 | 4.6 | 2.6 | 11.96 |
| Total |  |  |  | 52.22 |

**E11EXG090** m2 SOL. GRES 31x31cm. ESMAL.T/DENSO C/ROD.
45.1 m2 × 32.19 (32.83 con costes indirectos) = 1480.63

| Medición | Uds. | Largo | Parcial |
|---|---|---|---|
| SALA DE CONTROL | 1 | 33.67 | 33.67 |
| GARITA COTROL | 1 | 11.43 | 11.43 |
| Total |  |  | 45.1 |

**E11EXG065M** m2 SOLADO GRES 31x31cm. ANTIDESL.
5.06 m2 × 25.88 (26.4 con costes indirectos) = 133.58

| Medición | Uds. | Largo | Parcial |
|---|---|---|---|
| ASEOS | 1 | 5.06 | 5.06 |
| Total |  |  | 5.06 |

##### EIECC06 CERRAMIENTO Y DIVISIONES (14/11/2007)
Importe: 12959.31

**E07HS020M** m2 PANEL FACHADA FIJ. OC. E80 mm. EI90
131.12 m2 × 37.4 (38.15 con costes indirectos) = 5002.23

| Medición | Uds. | Largo | Alto | Parcial |
|---|---|---|---|---|
| CASETA | 2 | 7 | 3.6 | 50.40 |
|  | 2 | 6.5 | 3.6 | 46.80 |
|  | -1 | 2.5 | 1.2 | -3.00 |
|  | -1 | 3 | 1.2 | -3.60 |
|  | -1 | 4.5 | 1.2 | -5.40 |
|  | -1 | 1 | 2.3 | -2.30 |
| GARITA | 2 | 5 | 3.6 | 36.00 |
|  | 2 | 3 | 3.6 | 21.60 |
|  | -1 | 3.9 | 1.2 | -4.68 |
|  | -1 | 2 | 1.2 | -2.40 |
|  | -1 | 1 | 2.3 | -2.30 |
| Total |  |  |  | 131.12 |

**E09ISD210M** m. REMATE CHAPA PRELACADA 0,8 D=900
124.8 m. × 26.56 (27.09 con costes indirectos) = 3380.83

| Medición | Uds. | Largo | Parcial |
|---|---|---|---|
| CASETA | 4 | 3.6 | 14.40 |
|  | 2 | 7 | 14.00 |
|  | 2 | 6.5 | 13.00 |
|  | 6 | 1.2 | 7.20 |
|  | 2 | 2.5 | 5.00 |
|  | 2 | 3 | 6.00 |
|  | 2 | 4.5 | 9.00 |
|  | 2 | 2.3 | 4.60 |
| GARITA | 4 | 3.6 | 14.40 |
|  | 2 | 5 | 10.00 |
|  | 2 | 3 | 6.00 |
|  | 4 | 1.2 | 4.80 |
|  | 2 | 3.9 | 7.80 |
|  | 2 | 2 | 4.00 |
|  | 2 | 2.3 | 4.60 |
| Total |  |  | 124.8 |

**E12PAM010M** m. ALBARDILLA CH. PRELACADA e=1,0mm a=75cm
43 m. × 24.61 (25.1 con costes indirectos) = 1079.30

| Medición | Uds. | Largo | Parcial |
|---|---|---|---|
| CASETA | 2 | 6.5 | 13.00 |
|  | 2 | 7 | 14.00 |
| GARITA | 2 | 5 | 10.00 |
|  | 2 | 3 | 6.00 |
| Total |  |  | 43 |

**E07TYB050 TI** m2 TRASDOS.SEMIDIRECTO 15mm. 82/600 T1
93 m2 × 17.69 (18.04 con costes indirectos) = 1677.72

| Medición | Uds. | Largo | Alto | Parcial |
|---|---|---|---|---|
| CASETA CONTROL | 2 | 6.6 | 3 | 39.60 |
|  | 1 | 4 | 3 | 12.00 |
|  | 1 | 6 | 3 | 18.00 |
|  | -1 | 2.5 | 1.2 | -3.00 |
|  | -1 | 3 | 1.2 | -3.60 |
|  | -1 | 4.5 | 1.2 | -5.40 |
| GARITA CONTROL | 2 | 4.54 | 3 | 27.24 |
|  | 2 | 2.54 | 3 | 15.24 |
|  | -1 | 3.9 | 1.2 | -4.68 |
|  | -1 | 2 | 1.2 | -2.40 |
| Total |  |  |  | 93 |

**E07TYB050 T2** m2 TRASDOS.SEMIDIRECTO 15mm. ANTIH. 82/600 T2
13.8 m2 × 20.63 (21.04 con costes indirectos) = 290.35

| Medición | Uds. | Largo | Alto | Parcial |
|---|---|---|---|---|
| ASEOS | 1 | 2.4 | 3 | 7.20 |
|  | 1 | 2.2 | 3 | 6.60 |
| Total |  |  |  | 13.8 |

**E07TYM120P4** m2 TABIQUE SENCILLO AISLAM(15+90+15) ANTIH. e=120mm./400 P1
13.92 m2 × 59.05 (60.23 con costes indirectos) = 838.40

| Medición | Uds. | Largo | Alto | Parcial |
|---|---|---|---|---|
| ASEOS | 2 | 2.32 | 3 | 13.92 |
| Total |  |  |  | 13.92 |

**E07TYA150M** m. TABICADO SOPORTES . C/YESO
24 m. × 28.21 (28.77 con costes indirectos) = 690.48

| Medición | Uds. | Alto | Parcial |
|---|---|---|---|
| SALA | 4 | 3 | 12.00 |
| GARITA | 4 | 3 | 12.00 |
| Total |  |  | 24 |

##### EIECC07 CUBIERTA (31/01/2000)
Importe: 4618.83

**E09IMP220M** m2 PANEL 5 GRECAS E80 MM EI60
60.5 m2 × 30.87 (31.49 con costes indirectos) = 1905.15

| Medición | Uds. | Largo | Ancho | Parcial |
|---|---|---|---|---|
| CASETA | 1 | 7 | 6.5 | 45.50 |
| GARITA | 1 | 5 | 3 | 15.00 |
| Total |  |  |  | 60.5 |

**E09IMS050M** m2 CUB. CHAPA PRELACADA 0,6 mm.
22.4 m2 × 15.38 (15.69 con costes indirectos) = 351.46

| Medición | Uds. | Largo | Alto | Parcial |
|---|---|---|---|---|
| INT. PETO |  |  |  |  |
| CASETA | 1 | 7 | 0.9 | 6.30 |
|  | 2 | 6.5 | 0.9 | 11.70 |
| GARITA | 1 | 5 | 0.4 | 2.00 |
|  | 2 | 3 | 0.4 | 2.40 |
| Total |  |  |  | 22.4 |

**E28RSG040M** m. LÍNEA SEGUR. SOBRE CABLE. ABS. ENERG.
12 m. × 17.61 (17.96 con costes indirectos) = 215.52

| Medición | Uds. | Largo | Parcial |
|---|---|---|---|
| CUMBRERA |  |  |  |
|  | 1 | 7 | 7.00 |
|  | 1 | 5 | 5.00 |
| Total |  |  | 12 |

**E09ISG030M1JE** m. CANALÓN CHAPA GALVAN.. e=3+1 mm, 150 cm
12 m. × 162.99 (166.25 con costes indirectos) = 1995.00

| Medición | Uds. | Largo | Parcial |
|---|---|---|---|
| CANALONES |  |  |  |
|  | 1 | 7 | 7.00 |
|  | 1 | 5 | 5.00 |
| Total |  |  | 12 |

**E03OCP020** m. COLECTOR COLGADO PVC D=110 mm. (31/01/2000)
10 m. × 14.87 (15.17 con costes indirectos) = 151.70
Colector de saneamiento colgado de PVC liso color gris, de diámetro 110 mm. y con unión por encolado; colgado mediante abrazaderas metálicas, incluso p.p. de piezas especiales en desvíos y medios auxiliares, totalmente instalado, s/ CTE-HS-5.

| Código | Ud | Descripción | Rendimiento | Precio | Importe |
|---|---|---|---|---|---|
| O01OA030 | h. | Oficial primera | 0.22 | 12.38 | 2.72 |
| O01OA040 | h. | Oficial segunda | 0.22 | 12.2 | 2.68 |
| P02TVO450 | m. | Tub.PVC liso evacuación encolado D=110 (material) | 1 | 3.74 | 3.74 |
| P02CVC300 | ud | Codo 87,5º PVC san.j.peg.110 mm. (material) | 0.2 | 3.6 | 0.72 |
| P02CVW034 | ud | Abraz.metálica tubos PVC 110 mm. (material) | 3.33 | 1.45 | 4.83 |
| P27TT210 | kg | Adhesivo unión PVC | 0.1 | 1.81 | 0.18 |
|  |  | Total |  |  | 14.87 |

Claves: desviación, saneamiento, diámetro, gris, color, liso, PVC, colgar, auxiliar, medio, unión, colector, pieza, metal, abrazadera, cola, especial

| Medición | Uds. | Largo | Parcial |
|---|---|---|---|
| bajantes | 2 | 5 | 10.00 |
| Total |  |  | 10 |

##### EIECC08 REVESTIMIENTOS Y FALSOS TECHOS (14/11/2007)
Importe: 1348.13

**E12AC040** m2 ALIC.AZULEJO COLOR 15x15cm.REC.ADH
23.35 m2 × 23.03 (23.49 con costes indirectos) = 548.49

| Medición | Uds. | Largo | Alto | Parcial |
|---|---|---|---|---|
| ASEOS | 2 | 2.37 | 2.5 | 11.85 |
|  | 2 | 2.3 | 2.5 | 11.50 |
| Total |  |  |  | 23.35 |

**E08TAE040** m2 F.TECHO ESCAY.DESMON.120x60 P.V.
51.03 m2 × 15.36 (15.67 con costes indirectos) = 799.64
Falso techo desmontable de placas de escayola aligeradas con panel fisurado de 120x60 cm. suspendido de perfilería vista lacada en blanco, comprendiendo perfiles primarios, secundarios y angulares de borde fijados al techo, i/p.p. de accesorios de fijación, montaje y desmontaje de andamios, instalado s/NTE-RTP-17, medido deduciendo huecos.

| Código | Ud | Descripción | Rendimiento | Precio | Importe |
|---|---|---|---|---|---|
| O01OA030 | h. | Oficial primera | 0.15 | 12.38 | 1.86 |
| O01OA050 | h. | Ayudante | 0.15 | 12.07 | 1.81 |
| P04TE030 | m2 | P.escayola fisurada vista 120x60 cm (material) | 1.05 | 4.87 | 5.11 |
| P04TW050 | m. | Perfilería vista blanca (material) | 3.3 | 1.54 | 5.08 |
| P04TW030 | m. | Perfil angular remates (material) | 0.6 | 0.79 | 0.47 |
| P04TW040 | ud | Pieza cuelgue | 1.05 | 0.98 | 1.03 |
|  |  | Total |  |  | 15.36 |

Claves: perfil, laca, desmontable, accesorio, escayola, placa, ligero, panel, fisura, angular, andamio, blanco, techo, medición, montaje, fijación, hueco, falso

| Medición | Uds. | Largo | Ancho | Parcial |
|---|---|---|---|---|
| CASETA | 1 | 6.54 | 6.04 | 39.50 |
| GARITA | 1 | 4.54 | 2.54 | 11.53 |
| Total |  |  |  | 51.03 |

##### EIECC010 PINTURA (31/01/2000)
Importe: 1490.37

**E27SF030** m2 PINTURA INTUMESCENTE R-60 (60 min.)
36.25 m2 × 25.11 (25.61 con costes indirectos) = 928.36

| Medición | Uds. | Largo | Alto | Parcial |
|---|---|---|---|---|
| CASETA CONTROL |  |  |  |  |
| PILARES HEA 160 | 2 | 4.1 | 0.92 | 7.54 |
|  | 2 | 3.14 | 0.92 | 5.78 |
| VIGAS IPE180 | 2 | 6.1 | 0.7 | 8.54 |
| GARITA CONTROL |  |  |  |  |
| PILARES HEA 120 | 2 | 4.1 | 0.68 | 5.58 |
|  | 2 | 3.8 | 0.68 | 5.17 |
| VIGAS IPE180 | 2 | 2.6 | 0.7 | 3.64 |
| Total |  |  |  | 36.25 |

**E27EPA020** m2 P. PLÁST. LISA MATE ESTÁNDAR OBRA B/COLOR
110.08 m2 × 3.79 (3.87 con costes indirectos) = 426.01

| Medición | Uds. | Largo | Alto | Parcial |
|---|---|---|---|---|
| CASETA | 2 | 6.54 | 2.8 | 36.62 |
|  | 2 | 6.04 | 2.8 | 33.82 |
| GARITA | 2 | 2.54 | 2.8 | 14.22 |
|  | 2 | 4.54 | 2.8 | 25.42 |
| Total |  |  |  | 110.08 |

**E27ML010** m2 LACADO MATE PULIMENTADO (31/01/2000)
3.78 m2 × 35.27 (35.98 con costes indirectos) = 136.00
Pintura al esmalte sintético tipo laca pigmentada mate, sobre carpintería de madera, previo sellado de nudos, mano de imprimación, dos rendidas de aparejo, lijados, mano de laca a pistola y mano final de laca pulida.

| Código | Ud | Descripción | Rendimiento | Precio | Importe |
|---|---|---|---|---|---|
| O01OA030 | h. | Oficial primera | 1.14 | 12.38 | 14.11 |
| O01OA050 | h. | Ayudante | 1.14 | 12.07 | 13.76 |
| P25MA030 | l. | Imp. p. abierto fungi. incol. Montoxyl Fondo (material; 31/01/2000) | 0.1 | 7.44 | 0.74 |
| P25JA090 | l. | E. glicero. 1ªcal. b/n Montosintetic mate (material; 31/01/2000) | 0.3 | 9.89 | 2.97 |
| P25OF005 | kg | Aparejo (material) | 0.65 | 3.83 | 2.49 |
| P25WD070 | kg | Disolvente espec. lacas-aparejo (material) | 0.3 | 2.82 | 0.85 |
| P25WW220 | ud | Pequeño material tipo dos | 0.4 | 0.88 | 0.35 |
|  |  | Total |  |  | 35.27 |

Claves: carpintería, madero, pintura, esmalte, sintético, colorante, previo, mano, imprimación, aparejo, mate, laca

| Medición | Uds. | Largo | Alto | Parcial |
|---|---|---|---|---|
| paso 0,72 | 2 | 0.9 | 2.1 | 3.78 |
| Total |  |  |  | 3.78 |

##### EIECC011 CARPINTERÍA Y VIDRIERÍA (31/01/2000)
Importe: 8233.73

**E13EPW010** ud P.PASO P.RECTO
1 ud × 186.57 (190.3 con costes indirectos) = 190.30
Puerta de paso ciega normalizada para lacar con tablero plafonado recto, tipo sandwich, incluso precerco de pino 70x35 mm., galce o cerco visto de DM rechapado de pino para lacar 70x30 mm., tapajuntas moldeados de DM rechapados de pino para lacar 70x10 mm. en ambas caras, y herrajes de colgar y de cierre latonados y manivelas de acero inoxidable, montada, incluso p.p. de medios auxiliares.

| Código | Ud | Descripción | Rendimiento | Precio | Importe |
|---|---|---|---|---|---|
| O01OA030 | h. | Oficial primera | 1.3 | 12.38 | 16.09 |
| O01OA050 | h. | Ayudante | 1.4 | 12.07 | 16.90 |
| P11PP010 | m. | Precerco de pino 70x35 mm. | 5.3 | 1.81 | 9.59 |
| P11PR010 | m. | Galce DM R.pino melix 70x30 mm. (material) | 5.5 | 2.36 | 12.98 |
| P11TR010 | m. | Tapajunt. DM pino melix 70x10 | 11 | 1.24 | 13.64 |
| P11CW010 | ud | P.paso p/lacar plafón recto (material) | 1 | 94.29 | 94.29 |
| P11RB070 | ud | Pernio latón plano 80x52 mm. (material) | 3 | 0.8 | 2.40 |
| P11WP080 | ud | Tornillo ensamble zinc/pavón | 18 | 0.04 | 0.72 |
| P11RR020 | ud | Resbalón canto latonado (material) | 1 | 2.58 | 2.58 |
| P11RM010 | ud | Juego manivelas de acero inox. (material) | 1 | 17.38 | 17.38 |
|  |  | Total |  |  | 186.57 |

Claves: laca, tapajunta, chapa, paso, norma, tablero, plafón, precerco, pino, puerta, ciego, galce, colgar, manivela, inoxidable, herraje, molde, cierre, latón, medio, acero, auxiliar, montaje, cerco, cara

| Medición | Uds. | Parcial |
|---|---|---|
| ASEO | 1 | 1.00 |
| Total |  | 1 |

**E14ACT070M** m2 VENT.AL.LC.OSCIL.R.P.T. M.B.>2m2
19.08 m2 × 255.04 (260.14 con costes indirectos) = 4963.47

| Medición | Uds. | Largo | Alto | Parcial |
|---|---|---|---|---|
| CASETA | 1 | 2.5 | 1.2 | 3.00 |
|  | 1 | 3 | 1.2 | 3.60 |
|  | 1 | 4.5 | 1.2 | 5.40 |
| GARITA | 1 | 3.9 | 1.2 | 4.68 |
|  | 1 | 2 | 1.2 | 2.40 |
| Total |  |  |  | 19.08 |

**E14ACQ070M** m2 PUER.AL.LC.PRACTIC.2 HOJAS
4.6 m2 × 229.24 (233.82 con costes indirectos) = 1075.57

| Medición | Uds. | Largo | Alto | Parcial |
|---|---|---|---|---|
| CASETA | 1 | 1 | 2.3 | 2.30 |
| GARITA | 1 | 1 | 2.3 | 2.30 |
| Total |  |  |  | 4.6 |

**E16ESG010** m2 CLIMALIT ANTELIO C/P 6/12/6
23.68 m2 × 59.84 (61.04 con costes indirectos) = 1445.43

| Medición | Uds. | Largo | Alto | Parcial |
|---|---|---|---|---|
| VENTANAS |  |  |  |  |
| CASETA | 1 | 2.5 | 1.2 | 3.00 |
|  | 1 | 3 | 1.2 | 3.60 |
|  | 1 | 4.5 | 1.2 | 5.40 |
| GARITA | 1 | 3.9 | 1.2 | 4.68 |
|  | 1 | 2 | 1.2 | 2.40 |
| PUERTAS |  |  |  |  |
| CASETA | 1 | 1 | 2.3 | 2.30 |
| GARITA | 1 | 1 | 2.3 | 2.30 |
| Total |  |  |  | 23.68 |

**E16JA010** m2 ESPEJO PLATEADO 3 mm.
0.48 m2 × 26.77 (27.31 con costes indirectos) = 13.11

| Medición | Uds. | Largo | Alto | Parcial |
|---|---|---|---|---|
|  | 1 | 0.6 | 0.8 | 0.48 |
| Total |  |  |  | 0.48 |

**E14ACW010** m. VIERTEAGUAS ALUM.ANODIZ. LC.
15.9 m. × 33.66 (34.33 con costes indirectos) = 545.85

| Medición | Uds. | Largo | Parcial |
|---|---|---|---|
| CASETA | 1 | 2.5 | 2.50 |
|  | 1 | 3 | 3.00 |
|  | 1 | 4.5 | 4.50 |
| GARITA | 1 | 3.9 | 3.90 |
|  | 1 | 2 | 2.00 |
| Total |  |  | 15.9 |

##### EIECC012 APARATOS SANITARIOS (31/01/2000)
Importe: 552.01

**E21ALA100** ud LAV.52x41 C/PED. S.NORMAL BLA.
1 ud × 100.16 (102.16 con costes indirectos) = 102.16

**E21ANB020** ud INOD.T.BAJO COMPL. S.NORMAL BLA.
1 ud × 140.96 (143.78 con costes indirectos) = 143.78

**E21MW020** ud SECAMANOS ELÉCT. AUTOM. 1640W. A.INOX.
1 ud × 208.14 (212.3 con costes indirectos) = 212.30

**E21MW080** ud DOSIFICADOR JABÓN LÍQUIDO A.INOX. 1,2 l.
1 ud × 53.06 (54.12 con costes indirectos) = 54.12

**E21MW100** ud DISPENSADOR P.HIGIENICO IND. A.INOX.
1 ud × 38.87 (39.65 con costes indirectos) = 39.65

##### EIECC013 AYUDAS (31/01/2000)
Importe: 954.42

**E07WA120M2** ud AYUDAS ALBAÑ. MODULO CONTROL (08/08/2016)
1 ud × 655.56 (668.67 con costes indirectos) = 668.67
Ayuda de albañilería a instalaciones de electricidad, fontanería, calefacción, gas y telecomunicaciones, para edificios de control, (considerando 60,5 m2), incluyendo mano de obra en carga y descarga, materiales, apertura y tapado de rozas y recibidos, i/p.p. de material auxiliar, limpieza y medios auxiliares. Medido por unidad de modulo.

| Código | Ud | Descripción | Rendimiento | Precio | Importe |
|---|---|---|---|---|---|
| O01OA030 | h. | Oficial primera | 18 | 12.38 | 222.84 |
| O01OA050 | h. | Ayudante | 18 | 12.07 | 217.26 |
| O01OA070 | h. | Peón ordinario | 18 | 11.97 | 215.46 |
|  |  | Total |  |  | 655.56 |

**E07RC010** m2 RECIBIDO CERCOS EN TABIQUES C/YESO
1.6 m2 × 8.95 (9.13 con costes indirectos) = 14.61

| Medición | Uds. | Largo | Alto | Parcial |
|---|---|---|---|---|
|  | 1 | 0.8 | 2 | 1.60 |
| Total |  |  |  | 1.6 |

**E07RC040** m2 RECIBIDO CERCOS EN MUR.EXT.A REVEST.
23.68 m2 × 11.23 (11.45 con costes indirectos) = 271.14

| Medición | Uds. | Largo | Alto | Parcial |
|---|---|---|---|---|
| VENTANAS |  |  |  |  |
| CASETA | 1 | 2.5 | 1.2 | 3.00 |
|  | 1 | 3 | 1.2 | 3.60 |
|  | 1 | 4.5 | 1.2 | 5.40 |
| GARITA | 1 | 3.9 | 1.2 | 4.68 |
|  | 1 | 2 | 1.2 | 2.40 |
| PUERTAS |  |  |  |  |
| CASETA | 1 | 1 | 2.3 | 2.30 |
| GARITA | 1 | 1 | 2.3 | 2.30 |
| Total |  |  |  | 23.68 |

#### U.17.13 AFECCIONES DURANTE EJECUCIÓN (12/02/2004)
Importe: 6760.82

##### U.17.13.01 PASO INFERIOR (12/02/2004)
Importe: 6760.82

**E02BZ011** m3 RELLENO LOCALIZADO ZANJA MAT.SELECC EXCAV.
75.5 m3 × 3.97 (4.05 con costes indirectos) = 305.78

| Medición | Uds. | Parcial |
|---|---|---|
| Acceso provisional a Paso Inferior | 75.5 | 75.50 |
| Total |  | 75.5 |

**U07OER270** m. TUB.ENTER. POLIÉSTER PN1 SN10 D=800
32 m. × 197.76 (201.72 con costes indirectos) = 6455.04

| Medición | Uds. | Largo | Parcial |
|---|---|---|---|
| Acceso provisional Paso Inferior | 2 | 16 | 32.00 |
| Total |  |  | 32 |

## V VARIOS (13/10/2016)
Importe: 650700

### V.01 SEGURIDAD Y SALUD (13/10/2016)
Importe: 201500.01

**ESS111D** ud. SEGURIDAD Y SALUD (13/10/2016)
1 ud. × 201500.01 = 201500.01
Seguridad y salud, según el anejo correspondiente.

### V.02 GESTIÓN DE RESIDUOS (13/10/2016)
Importe: 327200.01

**GR1200D** ud. GESTIÓN DE RESIDUOS (13/10/2016)
1 ud. × 327200.01 = 327200.01
Gestión de Residuos, según el anejo correspondiente.

### V.03 CONTROL DE CALIDAD (13/10/2016)
Importe: 121999.98

**CC100D** ud. CONTROL DE CALIDAD (13/10/2016)
1 ud. × 121999.98 = 121999.98
Plan de Control de Calidad, según el anejo correspondiente.

| Código | Ud | Descripción | Precio |
|---|---|---|---|
| 05047-E3.C501 | m | Conductor de cobre RZ1 0,6/1 kV de (1x50 mm²) de sección. (material; 05/10/2011) | 9.3 |
| 05047-E3.T151 | m | Conductor de cobre RZ1 0,6/1 kV de (1x150 mm²) de sección. (material; 06/10/2011) | 28.8 |

## Mediciones

**E04AF035** kg FIBRA MET. 35mm AGREGADA A HORM. (07/10/2011)
9 kg × 2.27
Fibra de Acero de 35mm tipo Dramix RC 65/35-BN agregada a hormigonera o cuba.

| Código | Ud | Descripción | Rendimiento | Precio | Importe |
|---|---|---|---|---|---|
| O01OA070 | h. | Peón ordinario | 0.002 | 11.97 | 0.02 |
| P03W040 | kg | Fibra acero 35mm Dramix RC 65/35-BN (material; 07/10/2011) | 1 | 2.25 | 2.25 |
|  |  | Total |  |  | 2.27 |

Claves: fibra, acero, hormigón

| Medición | Uds. | Largo | Parcial |
|---|---|---|---|
|  | 30 | 0.3 | 9.00 |
| Total |  |  | 9 |

**E06HC020** m3 HORMIGÓN HNE-20
0.11 m3 × 71.18

| Medición | Uds. | Largo | Ancho | Alto | Parcial |
|---|---|---|---|---|---|
|  | 1 | 1 | 1.1 | 0.1 | 0.11 |
| Total |  |  |  |  | 0.11 |

**E04MM010** m3 HORMIGÓN HA-25. CIMIENTOS Y LOSAS
0.17 m3 × 76.49

| Medición | Uds. | Largo | Ancho | Alto | Parcial |
|---|---|---|---|---|---|
|  | 1 | 1 | 1.1 | 0.15 | 0.17 |
| Total |  |  |  |  | 0.17 |

**E05HSM010** m3 HORMIGÓN HA-25. PILAR Y MURO
0.35 m3 × 83.67

| Medición | Uds. | Largo | Ancho | Alto | Parcial |
|---|---|---|---|---|---|
|  | 2 | 1 | 0.15 | 1.15 | 0.35 |
| Total |  |  |  |  | 0.35 |

**E06EO101** m2 ENCOFRADO OCULTO EN PARAMENTOS PLANOS Y DESENCOF.
2.3 m2 × 13.68

| Medición | Uds. | Largo | Alto | Parcial |
|---|---|---|---|---|
|  | 2 | 1 | 1.15 | 2.30 |
| Total |  |  |  | 2.3 |

**E04AB020** kg ACERO CORRUGADO B 500 S
52 kg × 1.02

| Medición | Uds. | Largo | Parcial |
|---|---|---|---|
| LOSA (100 KG/M3) | 100 | 0.17 | 17.00 |
| MUROS (100 KG/M3) | 100 | 0.35 | 35.00 |
| Total |  |  | 52 |

**E05AAL005** kg ACERO S275 EN ESTRUCTURA SOLDADA
117.68 kg × 1.2

| Medición | Uds. | Largo | Alto | Parcial |
|---|---|---|---|---|
| UPN120 | 9 | 0.9 | 13.4 | 108.54 |
| L60.5 | 2 | 1 | 4.57 | 9.14 |
| Total |  |  |  | 117.68 |

**E06HC020** m3 HORMIGÓN HNE-20
0.11 m3 × 71.18

| Medición | Uds. | Largo | Ancho | Alto | Parcial |
|---|---|---|---|---|---|
|  | 1 | 1 | 1.1 | 0.1 | 0.11 |
| Total |  |  |  |  | 0.11 |

**E04MM010** m3 HORMIGÓN HA-25. CIMIENTOS Y LOSAS
0.17 m3 × 76.49

| Medición | Uds. | Largo | Ancho | Alto | Parcial |
|---|---|---|---|---|---|
|  | 1 | 1 | 1.1 | 0.15 | 0.17 |
| Total |  |  |  |  | 0.17 |

**E05HSM010** m3 HORMIGÓN HA-25. PILAR Y MURO
0.35 m3 × 83.67

| Medición | Uds. | Largo | Ancho | Alto | Parcial |
|---|---|---|---|---|---|
|  | 2 | 1 | 0.15 | 1.15 | 0.35 |
| Total |  |  |  |  | 0.35 |

**E06EO101** m2 ENCOFRADO OCULTO EN PARAMENTOS PLANOS Y DESENCOF.
2.3 m2 × 13.68

| Medición | Uds. | Largo | Alto | Parcial |
|---|---|---|---|---|
|  | 2 | 1 | 1.15 | 2.30 |
| Total |  |  |  | 2.3 |

**E06EO101MJE** m2 ENCOFRADO OCULTO EN LOSAS Y DESENCOF. (31/01/2000)
0.8 m2 × 19.23
Encofrado oculto en losas, incluso desencofrado.

| Código | Ud | Descripción | Rendimiento | Precio | Importe |
|---|---|---|---|---|---|
| O01OA020 | h | Capataz | 0.15 | 12.58 | 1.89 |
| O01OA030 | h. | Oficial primera | 0.15 | 12.38 | 1.86 |
| O01OA070 | h. | Peón ordinario | 0.3 | 11.97 | 3.59 |
| M02JA003 | h | Camión 10 T. basculante | 0.032 | 26.61 | 0.85 |
| M13EF040 | m. | Fleje para encofrado metálico | 0.5 | 0.26 | 0.13 |
| P01EB010 | m3 | Tablón pino 2,50/5,50x205x76 | 0.03 | 133.77 | 4.01 |
| P07AI002 | m3 | Madera para encofrar | 0.05 | 110.14 | 5.51 |
| P01UC030 | kg | Puntas 20x100 | 0.15 | 6.43 | 0.96 |
| P22DE556 | kg | Desencofrante cualquier encofrado | 0.15 | 1.61 | 0.24 |
| M13CP100 | ud | Puntal telesc. normal 1,40m (maquinaria) | 0.014 | 13.25 | 0.19 |
|  |  | Total |  |  | 19.23 |

**E04SE100** m3 HORMIGÓN HA-30/P/20/I EN SOLERA (21/01/2003)
0.17 m3 × 89.99
Hormigón para armar HA-30/P/20/IIa, elaborado en central en solera, incluso vertido, compactado según EHE, p.p. de vibrado, regleado, tratamiento antipolvo y curado en soleras.

| Código | Ud | Descripción | Rendimiento | Precio | Importe |
|---|---|---|---|---|---|
| O01OA030 | h. | Oficial primera | 0.6 | 12.38 | 7.43 |
| O01OA070 | h. | Peón ordinario | 0.6 | 11.97 | 7.18 |
| P01HA030 | m3 | Hormigón HA-30/P/20/IIa central | 1.05 | 71.34 | 74.91 |
| M01785 | h. | Vibrador Hgón.neum.D=62 c/mang. | 0.3 | 1.28 | 0.38 |
| P01DW090 | ud | Pequeño material tipo tres | 0.08 | 1.1 | 0.09 |
|  |  | Total |  |  | 89.99 |

Claves: elaboración, hormigón, vertedero, armadura, compacto, vibración, curado, central, solera

| Medición | Uds. | Largo | Ancho | Alto | Parcial |
|---|---|---|---|---|---|
|  | 1 | 1 | 1.1 | 0.15 | 0.17 |
| Total |  |  |  |  | 0.17 |

**E04AB020** kg ACERO CORRUGADO B 500 S
94.5 kg × 1.02

| Medición | Uds. | Largo | Parcial |
|---|---|---|---|
| LOSA (100 KG/M3) | 100 | 0.17 | 17.00 |
| MUROS (100 KG/M3) | 100 | 0.35 | 35.00 |
| LOSA (250 HG/M3) | 250 | 0.17 | 42.50 |
| Total |  |  | 94.5 |

## Precios auxiliares

**A06T010** h. GRÚA TORRE 30 m. FLECHA, 750 kg. (21/01/2003)
Precio: 16.15
Alquiler de grúa torre de 30 m. de flecha y 750 kg. de carga en punta, incluyendo cimentación, montaje, desmontaje y medios auxiliares.

| Código | Ud | Descripción | Rendimiento | Precio | Importe |
|---|---|---|---|---|---|
| M02GT210 | ms | Alquiler grúa torre 30 m. 750 kg. (maquinaria) | 0.006 | 947.27 | 5.68 |
| M02GT360 | ms | Contrato mantenimiento (maquinaria) | 0.006 | 102.22 | 0.61 |
| M02GT370 | ms | Alquiler telemando (maquinaria) | 0.006 | 102.22 | 0.61 |
| M02GT300 | ud | Mont/desm. grúa torre 30 m. flecha (maquinaria) | 0.001 | 2907.92 | 2.91 |
| M02GE050 | h. | Grúa telescópica autoprop. 60 t. (maquinaria) | 0.036 | 99.58 | 3.58 |
| M02GT380 | ud | Tramo de empotramiento grúa torre <40 m. (maquinaria) | 0.001 | 1379.94 | 1.38 |
| A04AB020 | kg | ACERO CORRUGADO B 500 S | 0.534 | 1.02 | 0.54 |
| A04MM010 | m3. | HORMIGÓN HA-25 EN CIMIENTOS Y LOSAS | 0.011 | 76.49 | 0.84 |
|  |  | Total |  |  | 16.15 |

Claves: carga, alquiler, montaje, grúa, torre, desmontable, punta, medio, auxiliar, cimiento, flecha

**A04AB020** kg ACERO CORRUGADO B 500 S (21/02/2007)
Precio: 1.02
Acero corrugado B 500 S, cortado, doblado, armado y colocado en obra, incluso p.p. de solapes y despuntes. Según EHE.

| Código | Ud | Descripción | Rendimiento | Precio | Importe |
|---|---|---|---|---|---|
| O01OA030 | h. | Oficial primera | 0.014 | 12.38 | 0.17 |
| O01OA050 | h. | Ayudante | 0.014 | 12.07 | 0.17 |
| P03ACC080 | kg | Acero corrugado B 500 S/SD pref. | 1.1 | 0.62 | 0.68 |
| P03AA020 | kg | Alambre atar 1,30 mm. | 0.006 | 0.78 | 0.00 |
|  |  | Total |  |  | 1.02 |

Claves: armadura, corrugado, acero, doblado, colocación, cortador

**E04AM060** m2 MALLA 15x15 cm. D=6 mm.
Precio: 2.35
Malla electrosoldada con acero corrugado B 500 T de D=6 mm. en cuadrícula 15x15 cm., colocado en obra, i/p.p. de alambre de atar. Según EHE y CTE-SE-A.

| Código | Ud | Descripción | Rendimiento | Precio | Importe |
|---|---|---|---|---|---|
| O01OA030 | h. | Oficial primera | 0.009 | 12.38 | 0.11 |
| O01OA050 | h. | Ayudante | 0.009 | 12.07 | 0.11 |
| P03AM030 | m2 | Malla 15x15x6 2,870 kg/m2 (material) | 1.267 | 1.68 | 2.13 |
|  |  | Total |  |  | 2.35 |

Claves: electrosoldadura, alambre, colocación, acero, malla, corrugado

**E04SE030** m3 HORMIGÓN HM-20/P/20/I EN SOLERA (01/10/2007)
Precio: 78.91
Hormigón HM-20 N/mm2, consistencia plástica, Tmáx.20 mm., para ambiente normal, elaborado en central en solera, incluso vertido, compactado según EHE, p.p. de vibrado, regleado y curado en soleras.

| Código | Ud | Descripción | Rendimiento | Precio | Importe |
|---|---|---|---|---|---|
| O01OA030 | h. | Oficial primera | 0.6 | 12.38 | 7.43 |
| O01OA070 | h. | Peón ordinario | 0.6 | 11.97 | 7.18 |
| P01HM130 | m3 | Hormigón HNE-20/P/20 central. | 1.05 | 61.24 | 64.30 |
|  |  | Total |  |  | 78.91 |

Claves: solera, consistencia, hormigón, plástico, elaboración, compacto, vibración, ambiente, curado, central, vertedero

**A02A080** m3 MORTERO CEMENTO M-5 (31/01/2000)
Precio: 61.44
Mortero de cemento CEM II/B-P 32,5 N y arena de río de tipo M-5 para uso corriente (G), con resistencia a compresión a 28 días de 5,0 N/mm2, confeccionado con hormigonera de 200 l., s/RC-03 y UNE-EN-998-1:2004.

| Código | Ud | Descripción | Rendimiento | Precio | Importe |
|---|---|---|---|---|---|
| O01OA070 | h. | Peón ordinario | 1.7 | 11.97 | 20.35 |
| P01CC020 | t. | Cemento CEM II/B-P 32,5 N sacos (material) | 0.27 | 88.69 | 23.95 |
| P01AA020 | m3 | Arena de río 0/6 mm. | 1.09 | 14.8 | 16.13 |
| P01DW050 | m3 | Agua | 0.255 | 0.63 | 0.16 |
| M03HH020 | h. | Hormigonera 200 l. gasolina (maquinaria) | 0.4 | 2.13 | 0.85 |
|  |  | Total |  |  | 61.44 |

Claves: río, hormigón, mortero, resistencia, areno, cemento, confeccionar, compresión

**A07TL060** m2 TABICON LHD 9cm.INT.MORT.BAST.BL. (31/01/2000)
Precio: 15.21
Tabique de ladrillo cerámico hueco doble 24x11,5x9 cm., en distribuciones y cámaras, recibido con mortero bastardo de cemento blanco BL-II/A-L 42,5 R, cal y arena de río tipo M-5, confeccionado con hormigonera, i/ replanteo, aplomado y recibido de cercos, roturas, humedecido de las piezas y limpieza. Parte proporcional de andamiajes y medios auxiliares. Según UNE-EN-998-1:2004, NTE-PTL, RL-88 y CTE-SE-F, medido a cinta corrida.

| Código | Ud | Descripción | Rendimiento | Precio | Importe |
|---|---|---|---|---|---|
| O01OA030 | h. | Oficial primera | 0.43 | 12.38 | 5.32 |
| O01OA070 | h. | Peón ordinario | 0.43 | 11.97 | 5.15 |
| P01LH025 | mud | Ladrillo hueco doble 24x11,5x9 cm. (material) | 0.035 | 83.1 | 2.91 |
| A02M040 | m3 | MORT.BAST.CAL M-5 CEM BL-II/A-L 42,5 R (31/01/2000) | 0.018 | 101.61 | 1.83 |
|  |  | Total |  |  | 15.21 |

Claves: tabiquería, mortero, hormigón, ladrillo, hueco, doble, distribución, cámara, pieza, bastardo, cemento, blanco, areno, cal, limpieza, medio, replanteo, cerco, rotura, humedad, andamio, medición, confeccionar, corrido, río, cinta, auxiliar, cerámico

**A02S020** m3 MORTERO CEMENTO HIDRÓFUGO M-10 (31/01/2000)
Precio: 74.62
Mortero de cemento CEM II/B-P 32,5 N y arena de río M-10 con aditivo hidrófugo confeccionado con hormigonera de 200 l., s/RC-03.

| Código | Ud | Descripción | Rendimiento | Precio | Importe |
|---|---|---|---|---|---|
| O01OA070 | h. | Peón ordinario | 1.8 | 11.97 | 21.55 |
| P01CC020 | t. | Cemento CEM II/B-P 32,5 N sacos | 0.38 | 88.69 | 33.70 |
| P01AA020 | m3 | Arena de río 0/6 mm. | 1.03 | 14.8 | 15.24 |
| P01DW050 | m3 | Agua | 0.24 | 0.63 | 0.15 |
| P01DH010 | kg | Hidrofugante mortero/hormigón (material) | 1.75 | 1.79 | 3.13 |
| M03HH020 | h. | Hormigonera 200 l. gasolina | 0.4 | 2.13 | 0.85 |
|  |  | Total |  |  | 74.62 |

Claves: hidrófugo, mortero, aditivo, areno, hormigón, confeccionar, río, cemento

**A01OA090** h. CUADRILLA A (mano de obra; 08/08/2016)
Precio: 30.44

| Código | Ud | Descripción | Rendimiento | Precio | Importe |
|---|---|---|---|---|---|
| O01OA030 | h. | Oficial primera | 1 | 12.38 | 12.38 |
| O01OA050 | h. | Ayudante | 1 | 12.07 | 12.07 |
| O01OA070 | h. | Peón ordinario | 0.5 | 11.97 | 5.99 |
|  |  | Total |  |  | 30.44 |

**E26FLM200** ud MIRILLA CIRCULAR 360 mm.
Precio: 136.71
Mirilla circular de 360 mm. de diámetro, con cristal, homologada, para puertas cortafuegos. Medida la unidad instalada.

| Código | Ud | Descripción | Rendimiento | Precio | Importe |
|---|---|---|---|---|---|
| O01OA030 | h. | Oficial primera | 0.6 | 12.38 | 7.43 |
| O01OA050 | h. | Ayudante | 0.6 | 12.07 | 7.24 |
| P23FM390 | ud | Mirilla circular 360 mm. (material) | 1 | 76.75 | 76.75 |
| P23FM430 | ud | Vidrio mirilla circular 360 mm (material) | 1 | 45.29 | 45.29 |
|  |  | Total |  |  | 136.71 |

Claves: puerta, diámetro, mirilla, circulación, homologado, cristal, cortafuego

**O01OA090** h. Cuadrilla A (mano de obra; 08/08/2016)
Precio: 30.44

| Código | Ud | Descripción | Rendimiento | Precio | Importe |
|---|---|---|---|---|---|
| O01OA030 | h. | Oficial primera | 1 | 12.38 | 12.38 |
| O01OA050 | h. | Ayudante | 1 | 12.07 | 12.07 |
| O01OA070 | h. | Peón ordinario | 0.5 | 11.97 | 5.99 |
|  |  | Total |  |  | 30.44 |

**A01A030** m3 PASTA DE YESO NEGRO (31/01/2000)
Precio: 76.37
Pasta de yeso negro amasado manualmente s/RY-85.

| Código | Ud | Descripción | Rendimiento | Precio | Importe |
|---|---|---|---|---|---|
| O01OA070 | h. | Peón ordinario | 2.5 | 11.97 | 29.93 |
| P01CY010 | t. | Yeso negro en sacos YG (material) | 0.85 | 54.19 | 46.06 |
| P01DW050 | m3 | Agua | 0.6 | 0.63 | 0.38 |
|  |  | Total |  |  | 76.37 |

Claves: negro, amasado, yeso, pasta, manual

**A02A060** m3 MORTERO CEMENTO M-10 (31/01/2000)
Precio: 69.86
Mortero de cemento CEM II/B-P 32,5 N y arena de río de tipo M-10 para uso corriente (G), con resistencia a compresión a 28 días de 10 N/mm2, confeccionado con hormigonera de 200 l., s/RC-03 y UNE-EN-998-1:2004.

| Código | Ud | Descripción | Rendimiento | Precio | Importe |
|---|---|---|---|---|---|
| O01OA070 | h. | Peón ordinario | 1.7 | 11.97 | 20.35 |
| P01CC020 | t. | Cemento CEM II/B-P 32,5 N sacos | 0.38 | 88.69 | 33.70 |
| P01AA020 | m3 | Arena de río 0/6 mm. | 1 | 14.8 | 14.80 |
| P01DW050 | m3 | Agua | 0.26 | 0.63 | 0.16 |
| M03HH020 | h. | Hormigonera 200 l. gasolina | 0.4 | 2.13 | 0.85 |
|  |  | Total |  |  | 69.86 |

Claves: resistencia, compresión, hormigón, areno, mortero, río, cemento, confeccionar

**O01OA130** h. Cuadrilla E (mano de obra; 08/08/2016)
Precio: 24.35

| Código | Ud | Descripción | Rendimiento | Precio | Importe |
|---|---|---|---|---|---|
| O01OA030 | h. | Oficial primera | 1 | 12.38 | 12.38 |
| O01OA070 | h. | Peón ordinario | 1 | 11.97 | 11.97 |
|  |  | Total |  |  | 24.35 |

**AE20WBV010** m. TUBERÍA PVC SERIE B 32 mm.
Precio: 2.77
Tubería de PVC de evacuación (UNE EN1453-1) serie B, de 32 mm. de diámetro, colocada en instalaciones interiores de desagüe, para baños y cocinas, con p.p. de piezas especiales de PVC y con unión pegada, instalada y funcionando. s/CTE-HS-5

| Código | Ud | Descripción | Rendimiento | Precio | Importe |
|---|---|---|---|---|---|
| O01OA030 | h. | Oficial primera | 0.1 | 12.38 | 1.24 |
| P17VC010 | m. | Tubo PVC evac.serie B j.peg.32mm (material) | 1.1 | 1.08 | 1.19 |
| P17VP010 | ud | Codo M-H 87º PVC evac. j.peg. 32 mm. (material) | 0.3 | 0.85 | 0.26 |
| P17VP170 | ud | Manguito H-H PVC evac. j.peg. 32 mm. (material) | 0.1 | 0.81 | 0.08 |
|  |  | Total |  |  | 2.77 |

Claves: diámetro, desagüe, colocación, PVC, interior, pieza, especial, evacuación, unión, baño, cocina, tubería

**AE20WBV020** m. TUBERÍA PVC SERIE B 40 mm.
Precio: 2.98
Tubería de PVC de evacuación (UNE EN1453-1) serie B, de 40 mm. de diámetro, colocada en instalaciones interiores de desagüe, para baños y cocinas, con p.p. de piezas especiales de PVC y con unión pegada, instalada y funcionando. s/CTE-HS-5

| Código | Ud | Descripción | Rendimiento | Precio | Importe |
|---|---|---|---|---|---|
| O01OA030 | h. | Oficial primera | 0.1 | 12.38 | 1.24 |
| P17VC020 | m. | Tubo PVC evac.serie B j.peg.40mm (material) | 1 | 1.37 | 1.37 |
| P17VP020 | ud | Codo M-H 87º PVC evac. j.peg. 40 mm. (material) | 0.3 | 0.92 | 0.28 |
| P17VP180 | ud | Manguito H-H PVC evac. j.peg. 40 mm. (material) | 0.1 | 0.92 | 0.09 |
|  |  | Total |  |  | 2.98 |

Claves: cocina, colocación, desagüe, tubería, PVC, diámetro, unión, pieza, especial, evacuación, baño, interior

**AE20WBV030** m. TUBERÍA PVC SERIE B 50 mm.
Precio: 3.75
Tubería de PVC de evacuación (UNE EN1453-1) serie B, de 50 mm. de diámetro, colocada en instalaciones interiores de desagüe, para baños y cocinas, con p.p. de piezas especiales de PVC y con unión pegada, instalada y funcionando. s/CTE-HS-5

| Código | Ud | Descripción | Rendimiento | Precio | Importe |
|---|---|---|---|---|---|
| O01OA030 | h. | Oficial primera | 0.1 | 12.38 | 1.24 |
| P17VC030 | m. | Tubo PVC evac.serie B j.peg.50mm (material) | 1.1 | 1.74 | 1.91 |
| P17VP030 | ud | Codo M-H 87º PVC evac. j.peg. 50 mm. (material) | 0.3 | 1.52 | 0.46 |
| P17VP190 | ud | Manguito H-H PVC evac. j.peg. 50 mm. (material) | 0.1 | 1.37 | 0.14 |
|  |  | Total |  |  | 3.75 |

Claves: interior, diámetro, desagüe, tubería, evacuación, cocina, colocación, pieza, PVC, especial, unión, baño

**O01OA150** h. Cuadrilla G (mano de obra; 08/08/2016)
Precio: 24.04

| Código | Ud | Descripción | Rendimiento | Precio | Importe |
|---|---|---|---|---|---|
| O01OA050 | h. | Ayudante | 1 | 12.07 | 12.07 |
| O01OA070 | h. | Peón ordinario | 1 | 11.97 | 11.97 |
|  |  | Total |  |  | 24.04 |

**E20VF050** ud VÁLVULA DE ESFERA LATÓN 1 1/4" 32mm.
Precio: 22.39
Suministro y colocación de válvula de corte por esfera, de 1 1/4" (32 mm.) de diámetro, de latón cromado PN-25, colocada mediante unión roscada, totalmente equipada, instalada y funcionando. s/CTE-HS-4.

| Código | Ud | Descripción | Rendimiento | Precio | Importe |
|---|---|---|---|---|---|
| O01OA030 | h. | Oficial primera | 0.25 | 12.38 | 3.10 |
| P17XE050 | ud | Válvula esfera latón roscar 1 1/4" (material) | 1 | 19.29 | 19.29 |
|  |  | Total |  |  | 22.39 |

Claves: válvula, corte, diámetro, latón, colocación, esfera, cromado, unión, rosca, suministro, equipo

**E22NTN040** m. TUB. ACERO NEGRO DIN-2440 1" (31/01/2000)
Precio: 20.87
Tubería de acero negro soldada tipo DIN-2440 de 1" para soldar, i/codos, tés, manguitos y demás accesorios, aislada con coquilla de lana de vidrio, instalada.

| Código | Ud | Descripción | Rendimiento | Precio | Importe |
|---|---|---|---|---|---|
| O01OA030 | h. | Oficial primera | 0.6 | 12.38 | 7.43 |
| P20TA040 | m. | Tubería acero negro sold. 1" (material) | 1 | 3.7 | 3.70 |
| P20TV250 | ud | Accesorios acero negro (material) | 0.3 | 14.81 | 4.44 |
| P07CV400 | m. | Cubretub.lana vid.Al.D=34;1" e=25 (material; 31/01/2000) | 1 | 5.3 | 5.30 |
|  |  | Total |  |  | 20.87 |

Claves: negro, acero, tubería, manguito, vidrio, coquilla, aislar, accesorio, lana, soldadura

**AE20TC030** m. TUBERÍA DE COBRE DE 16/18 mm.
Precio: 8.07
Tubería de cobre recocido, de 16/18 mm. de diámetro nominal, UNE-EN-1057, en instalaciones para agua fría y caliente, con p.p. de piezas especiales de cobre, instalada y funcionando, en ramales de longitud inferior a 3 metros, incluso con protección de tubo corrugado de PVC. s/CTE-HS-4.

| Código | Ud | Descripción | Rendimiento | Precio | Importe |
|---|---|---|---|---|---|
| O01OA030 | h. | Oficial primera | 0.18 | 12.38 | 2.23 |
| P17CD040 | m. | Tubo cobre rígido 16/18 mm. (material) | 1.1 | 4.67 | 5.14 |
| P17CW030 | ud | Codo 90º HH cobre 18 mm. (material) | 0.5 | 0.58 | 0.29 |
| P15GC030 | m. | Tubo PVC corrug.forrado M 32/gp7 (material) | 1 | 0.41 | 0.41 |
|  |  | Total |  |  | 8.07 |

Claves: frío, agua, recocido, tubería, cobre, pieza, corrugado, diámetro, especial, tubo, PVC, protección, inferior, ramal, caliente

**E02CM040** m3 EXC.VAC.TERR.DURO.C/MART.ROMP
Precio: 13.55
Excavación a cielo abierto, en terrenos duros, con martillo rompedor, con extracción de tierras fuera de la excavación, en vaciados, sin carga ni transporte al vertedero y con p.p. de medios auxiliares.

| Código | Ud | Descripción | Rendimiento | Precio | Importe |
|---|---|---|---|---|---|
| O01OA070 | h. | Peón ordinario | 0.12 | 11.97 | 1.44 |
| M05RN060 | h. | Retro-pala con martillo rompedor (maquinaria) | 0.25 | 48.45 | 12.11 |
|  |  | Total |  |  | 13.55 |

Claves: cielo, duro, rompedor, abierto, martillo, excavación, vertedero, terreno, tierra, carga, medio, extracción, transporte, auxiliar, vaciado

**A01CT005** m3 CARGA Y TRANSP. TIERRAS CARG.MEC. (23/03/2004)
Precio: 1.69
Carga y transp. tierras < 5 km Carg.Mec.

| Código | Ud | Descripción | Rendimiento | Precio | Importe |
|---|---|---|---|---|---|
| M01CR025 | h | Cargadora sobre ruedas 2,5 m3 195 CV (maquinaria; 23/03/2004) | 0.01 | 44.92 | 0.45 |
| M01CB064 | h | Camión con caja basculante 6x4 (maquinaria; 23/03/2004) | 0.03 | 41.3 | 1.24 |
|  |  | Total |  |  | 1.69 |

**A03RA060** t RIEGO DE ADHERENCIA/CURADO ECR-1 (12/02/2004)
Precio: 273.23
Riego de adherencia / curado, con emulsión asfáltica catiónica de rotura rápida ECR-1 termoadherente con una dotación de 0,50-0,60 kg/m2., incluso barrido y preparación de la superficie.

| Código | Ud | Descripción | Rendimiento | Precio | Importe |
|---|---|---|---|---|---|
| O01OA070 | h. | Peón ordinario | 0.001 | 11.97 | 0.01 |
| M08B020 | h. | Barredora remolcada c/motor auxiliar | 0.002 | 9.26 | 0.02 |
| M08CB010 | h | Camión cist.bitum.c/lanza 10.000 l. | 0.001 | 26.44 | 0.03 |
| P01PL150 | t | Emulsión asfáltica ECR-1 termoadh | 1 | 273.17 | 273.17 |
|  |  | Total |  |  | 273.23 |

Claves: emulsión, preparación, superficie, catiónico, asfalto, riego, rotura, adherencia

**A04GA102** m3 HORMIGÓN HNE-15 (15/09/2011)
Precio: 68.59
Hormigón en masa HM-15 N/mm2 T.máx. 40mm., elaborado en central en relleno de zapatas, zanjas de cimentación y vigas riostra, i/vertido, vibrado y colocación, completamente terminado.

| Código | Ud | Descripción | Rendimiento | Precio | Importe |
|---|---|---|---|---|---|
| O01OA070 | h. | Peón ordinario | 1.02 | 11.97 | 12.21 |
| P01HM015 | m3 | Hormigón HNE-15/P/20 central | 1 | 56.38 | 56.38 |
|  |  | Total |  |  | 68.59 |

**A06HC020** m3 HORMIGÓN HNE-20 (21/01/2003)
Precio: 71.18
Hormigón en masa HM-20/P/40/IIB elaborado en central, suministrado y puesto en obra en limpieza, rellenos, pavimentos, pequeñas obras de fábrica, zanjas y cimientos, vertido por medios manuales, vibrado, rasenteado, colocación y corte de juntas.

| Código | Ud | Descripción | Rendimiento | Precio | Importe |
|---|---|---|---|---|---|
| O01OA030 | h. | Oficial primera | 0.3 | 12.38 | 3.71 |
| O01OA050 | h. | Ayudante | 0.5 | 12.07 | 6.04 |
| M01785 | h. | Vibrador Hgón.neum.D=62 c/mang. | 0.15 | 1.28 | 0.19 |
| P01HM130 | m3 | Hormigón HNE-20/P/20 central. | 1 | 61.24 | 61.24 |
|  |  | Total |  |  | 71.18 |

**A06EO102** m2 ENCOFRADO VISTO EN PARAMENTOS PLANOS Y DESENCOF. (31/01/2000)
Precio: 17.21
m2 de encofrado visto en paramentos planos, en cimientos y alzados, incluso desencofrado.

| Código | Ud | Descripción | Rendimiento | Precio | Importe |
|---|---|---|---|---|---|
| O01OA020 | h | Capataz | 0.2 | 12.58 | 2.52 |
| O01OA030 | h. | Oficial primera | 0.2 | 12.38 | 2.48 |
| O01OA070 | h. | Peón ordinario | 0.4 | 11.97 | 4.79 |
| M02JA003 | h | Camión 10 T. basculante | 0.073 | 26.61 | 1.94 |
| M13EF040 | m. | Fleje para encofrado metálico | 0.5 | 0.26 | 0.13 |
| M13EF020 | m2 | Encof.panel metal.5/10 m2. 50 p. | 1 | 2.29 | 2.29 |
| P01EB010 | m3 | Tablón pino 2,50/5,50x205x76 | 0.015 | 133.77 | 2.01 |
| P03AA120 | kg | Alambre de atar d=2 mm B 500 S | 0.12 | 0.81 | 0.10 |
| P01UC030 | kg | Puntas 20x100 | 0.11 | 6.43 | 0.71 |
| P22DE556 | kg | Desencofrante cualquier encofrado | 0.15 | 1.61 | 0.24 |
|  |  | Total |  |  | 17.21 |

**A01L030** m3 LECHADA CEMENTO 1/3 CEM II/A-P 32,5R (31/01/2000)
Precio: 56.44
Lechada de cemento CEM II/A-P 32,5 R 1/3, amasado a mano, s/RC-97.

| Código | Ud | Descripción | Rendimiento | Precio | Importe |
|---|---|---|---|---|---|
| O01OA070 | h. | Peón ordinario | 2 | 11.97 | 23.94 |
| P01CC020 | t. | Cemento CEM II/B-P 32,5 N sacos | 0.36 | 88.69 | 31.93 |
| P01DW050 | m3 | Agua | 0.9 | 0.63 | 0.57 |
|  |  | Total |  |  | 56.44 |

**A07AHR100** ud ARQUETA REG. PREF. HM 60x60x60 cm C/TAPA FD (22/02/2006)
Precio: 120.68
Arqueta prefabricada registrable de hormigón en masa con refuerzo de zuncho perimetral en la parte superior de60x60x60 cm., medidas interiores, completa: con tapa y marco de FD y formación de agujeros para conexiones de tubos. Colocada sobre solera de hormigón en masa HM-20/P/40/I de 10 cm. de espesor y p.p. de medios auxiliares y excavación y relleno perimetral posterior.

| Código | Ud | Descripción | Rendimiento | Precio | Importe |
|---|---|---|---|---|---|
| M05EN020 | h. | Excav.hidráulica neumáticos 84 CV | 0.25 | 42.56 | 10.64 |
| O01OA030 | h. | Oficial primera | 0.6 | 12.38 | 7.43 |
| O01OA060 | h. | Peón especializado | 1.2 | 12.02 | 14.42 |
| P01HM130 | m3 | Hormigón HNE-20/P/20 central. | 0.049 | 61.24 | 3.00 |
| P02EAH040 | ud | Arq.HM c/zunch.sup-fondo ciego 60x60x60 (material; 22/02/2006) | 1 | 53.04 | 53.04 |
| P02EAT120 | ud. | Tapa arqueta fundicion ductil 60X60 cm. con marco | 1 | 32.15 | 32.15 |
|  |  | Total |  |  | 120.68 |

Claves: interior, arqueta, registro, hormigón, masa, refuerzo, perímetro, tapa, excavación, zuncho, tubo, agujero, prefabricado, conexión, colocación, solera, medio, auxiliar, marco, relleno

**A01EZ050** m3 EXCAV. ZANJAS Y POZOS MEDIOS MECÁN. (17/12/2000)
Precio: 5.92
Excavación en zanjas y pozos en roca, con medios mecánicos, incluso carga y transporte de los productos de la excavación a vertedero o lugar de empleo.

| Código | Ud | Descripción | Rendimiento | Precio | Importe |
|---|---|---|---|---|---|
| O01OA020 | h | Capataz | 0.05 | 12.58 | 0.63 |
| O01OA070 | h. | Peón ordinario | 0.08 | 11.97 | 0.96 |
| M05EC020 | h. | Excavadora hidráulica cadenas 135 CV | 0.05 | 51.11 | 2.56 |
| M07CB020 | h. | Camión basculante 4x4 14 t. | 0.05 | 31.28 | 1.56 |
| M07N080 | m3 | Canon de tierra a vertedero | 1 | 0.21 | 0.21 |
|  |  | Total |  |  | 5.92 |

Claves: mecánico, zanja, excavación, roca, transporte, producción, vertedero, carga, medio

**A02BZ011** m3 RELLENO LOCALIZADO ZANJA MAT.SELECC EXCAV. (12/02/2004)
Precio: 3.97
Relleno localizado compactado en zanja, con material seleccionado procedente de la excavación, incluso humectacióny compactación en capas de 20 cm. de espesor, con un grado de compactación del 95% del proctor modificado.

| Código | Ud | Descripción | Rendimiento | Precio | Importe |
|---|---|---|---|---|---|
| O01OA020 | h | Capataz | 0.03 | 12.58 | 0.38 |
| O01OA070 | h. | Peón ordinario | 0.05 | 11.97 | 0.60 |
| M05RN010 | h. | Retrocargadora neumáticos 50 CV | 0.05 | 24.67 | 1.23 |
| M08CA110 | h. | Cisterna agua s/camión 10.000 l. | 0.06 | 23.79 | 1.43 |
| M08RL010 | h. | Rodillo vibrante manual tándem 800 kg. | 0.08 | 4.14 | 0.33 |
|  |  | Total |  |  | 3.97 |

Claves: humedad, zanja, drenaje, terminación, relleno, material, excavación, compacto

**E04CM080** m3 HORM. HA-35/P/40/IIa V. MANUAL (10/11/2000)
Precio: 94.44
Hormigón en masa HA-35/P/40/IIa, elaborado en central en relleno de zapatas y zanjas de cimentación, incluso encamillado de pilares y muros, vertido por medios manuales, vibrado y colocación. Según normas NTE-CSZ , EHE-08 y CTE-SE-C.

| Código | Ud | Descripción | Rendimiento | Precio | Importe |
|---|---|---|---|---|---|
| O01OA030 | h. | Oficial primera | 0.25 | 12.38 | 3.10 |
| O01OA070 | h. | Peón ordinario | 0.25 | 11.97 | 2.99 |
| M11HV120 | h | Aguja eléct.c/convertid.gasolina D=79mm. (maquinaria; 10/11/2000) | 0.25 | 6.98 | 1.75 |
| P01HA061 | m3 | Hormigón HA-35/P/40/IIa central (material; 05/08/2016) | 1.15 | 75.3 | 86.60 |
|  |  | Total |  |  | 94.44 |

Claves: zanja, medio, vertedero, soporte, muro, zapata, norma, vibración, colocación, cimiento, central, relleno, manual, hormigón, masa, elaboración

**E04LE020** m2 ENCOF. MAD. LOSAS CIMENTACIÓN
Precio: 7.61
Encofrado y desencofrado con madera suelta en losas de cimentación, considerando 4 posturas. Según NTE-EME.

| Código | Ud | Descripción | Rendimiento | Precio | Importe |
|---|---|---|---|---|---|
| O01OB010 | h | Oficial 1ª encofrador (mano de obra; 08/08/2016) | 0.25 | 12.38 | 3.10 |
| O01OB020 | h | Ayudante encofrador (mano de obra; 08/08/2016) | 0.25 | 12.07 | 3.02 |
| P01EM290 | m3 | Madera pino encofrar 26 mm. (material) | 0.005 | 218.45 | 1.09 |
| P03AA020 | kg | Alambre atar 1,30 mm. | 0.1 | 0.78 | 0.08 |
| P01UC030 | kg | Puntas 20x100 | 0.05 | 6.43 | 0.32 |
|  |  | Total |  |  | 7.61 |

Claves: desencofrante, madero, encofrar, losa, cimiento

**E04MEM020** m2 ENCOF. TABL. AGLOM. MUROS 2CARAS 3,00m. (10/11/2000)
Precio: 27.36
Encofrado y desencofrado a dos caras vistas, en muros con tableros de madera hidrofugada aglomerada de 22 mm. hasta 1,90 m2. de superficie considerando 2 posturas. Según NTE-EME.

| Código | Ud | Descripción | Rendimiento | Precio | Importe |
|---|---|---|---|---|---|
| O01OB010 | h | Oficial 1ª encofrador | 0.37 | 12.38 | 4.58 |
| O01OB020 | h | Ayudante encofrador | 0.37 | 12.07 | 4.47 |
| P01EM040 | m2 | Tablero aglom. hidrofugo 3,66x1,83x22 (material; 10/11/2000) | 1.1 | 14.87 | 16.36 |
| P01EM290 | m3 | Madera pino encofrar 26 mm. | 0.007 | 218.45 | 1.53 |
| P01DC050 | kg | Desmoldeante Rodasol de Copsa (material; 18/12/2003) | 0.082 | 2.86 | 0.23 |
| P01UC030 | kg | Puntas 20x100 | 0.03 | 6.43 | 0.19 |
|  |  | Total |  |  | 27.36 |

Claves: aglomerado, hidrofugación, superficie, tablero, muro, encofrar, desencofrante, madero, cara

**A06EO101** m2 ENCOFRADO OCULTO EN PARAMENTOS PLANOS Y DESENCOF. (31/01/2000)
Precio: 13.68
m2 de encofrado oculto en paramentos planos, en cimientos y alzados, incluso desencofrado.

| Código | Ud | Descripción | Rendimiento | Precio | Importe |
|---|---|---|---|---|---|
| O01OA020 | h | Capataz | 0.13 | 12.58 | 1.64 |
| O01OA030 | h. | Oficial primera | 0.13 | 12.38 | 1.61 |
| O01OA070 | h. | Peón ordinario | 0.28 | 11.97 | 3.35 |
| M02JA003 | h | Camión 10 T. basculante | 0.032 | 26.61 | 0.85 |
| M13EF040 | m. | Fleje para encofrado metálico | 0.5 | 0.26 | 0.13 |
| M13EF020 | m2 | Encof.panel metal.5/10 m2. 50 p. | 1 | 2.29 | 2.29 |
| P01EB010 | m3 | Tablón pino 2,50/5,50x205x76 | 0.012 | 133.77 | 1.61 |
| P07AI002 | m3 | Madera para encofrar | 0.012 | 110.14 | 1.32 |
| P01UC030 | kg | Puntas 20x100 | 0.1 | 6.43 | 0.64 |
| P22DE556 | kg | Desencofrante cualquier encofrado | 0.15 | 1.61 | 0.24 |
|  |  | Total |  |  | 13.68 |

**A04MM010** m3. HORMIGÓN HA-25 EN CIMIENTOS Y LOSAS (21/01/2003)
Precio: 76.49
Hormigón HA-25/P/20/IIa, elaborado en central, en cimientos y losas, incluso vertido manual y/o con autobomba, vibrado y colocado. Según normas NTE-CCM y EHE

| Código | Ud | Descripción | Rendimiento | Precio | Importe |
|---|---|---|---|---|---|
| O01OA030 | h. | Oficial primera | 0.25 | 12.38 | 3.10 |
| O01OA050 | h. | Ayudante | 0.5 | 12.07 | 6.04 |
| M01HA010 | h. | Autob.hormig.h.40 m3,pluma<=32m. | 0.008 | 101.4 | 0.81 |
| M01785 | h. | Vibrador Hgón.neum.D=62 c/mang. | 0.2 | 1.28 | 0.26 |
| P01HA020 | m3 | Hormigón HA-25/P/20/IIa central | 1 | 66.28 | 66.28 |
|  |  | Total |  |  | 76.49 |

**ATUBELEC160** m TUBERIA DE POLIETILENO 160 MM (23/01/2002)
Precio: 3.3
Tubería de polietileno de D=160 mm de doble pared (interior lisa, exterior corrugada) rígida según normas UNE EN 50086/94, colocada en zanja (incluso separadores, mandrilado y guia en tubos libres).

| Código | Ud | Descripción | Rendimiento | Precio | Importe |
|---|---|---|---|---|---|
| PTBUEL160 | ml | Tubería de polietileno de 160 mm doble pared | 1 | 2.51 | 2.51 |
| PGUIA001 | ml | Guia (material; 23/01/2002) | 1 | 0.05 | 0.05 |
| PSEPA001 | ud. | Separador | 0.33 | 0.16 | 0.05 |
| PMAND235 | ml | Mandrilado (31/01/2002) | 1 | 0.09 | 0.09 |
| O01OA070 | h. | Peón ordinario | 0.05 | 11.97 | 0.60 |
|  |  | Total |  |  | 3.3 |

**ACINT1256** m CINTA DE SEÑALIZACION (31/01/2000)
Precio: 0.18
Cinta de señalización de material plástico para enterrar según normas, i/ suministro y colocación en zanja.

| Código | Ud | Descripción | Rendimiento | Precio | Importe |
|---|---|---|---|---|---|
| P15AH010 | m. | Cinta señalizadora peligro eléctrico | 1 | 0.08 | 0.08 |
| O01OA070 | h. | Peón ordinario | 0.008 | 11.97 | 0.10 |
|  |  | Total |  |  | 0.18 |

**ATTELEC440** m TETRATUBO PEAD 4x40 MM (23/01/2002)
Precio: 7.35
Tuberia formada por 4 Tubos de PEAD de 40 mm. de diametro

| Código | Ud | Descripción | Rendimiento | Precio | Importe |
|---|---|---|---|---|---|
| PTBUEL440 | ml | Tetratubo de PEAD 4x40 mm (material; 18/07/2016) | 1 | 6.61 | 6.61 |
| PSEPA001 | ud. | Separador | 0.33 | 0.16 | 0.05 |
| PMAND235 | ml | Mandrilado | 1 | 0.09 | 0.09 |
| O01OA070 | h. | Peón ordinario | 0.05 | 11.97 | 0.60 |
|  |  | Total |  |  | 7.35 |

**A01RZ020** m3 RELLENO LOCALIZADO/MATERIAL SELL PRÉSTAMO (12/02/2004)
Precio: 6.38
Relleno localizado en zanjas, cimentaciones, trasdós de pozos o zonas localizadas con productos procedentes de préstamos de material seleccionado, incluso adquisición, excavación, carga, transporte, canon de transporte, extendido, humectación y compactación en capas de 20 cm. de espesor, con un grado de compactación mínimo del 95% del proctor modificado.

| Código | Ud | Descripción | Rendimiento | Precio | Importe |
|---|---|---|---|---|---|
| O01OA020 | h | Capataz | 0.02 | 12.58 | 0.25 |
| O01OA070 | h. | Peón ordinario | 0.13 | 11.97 | 1.56 |
| M07N030 | m3 | Canon suelo seleccionado prestámo | 1.1 | 0.75 | 0.83 |
| M05RN030 | h. | Retrocargadora neumáticos 100 CV | 0.02 | 32.38 | 0.65 |
| M07W080 | t. | km transporte tierras en obra | 25 | 0.1 | 2.50 |
| M08CA110 | h. | Cisterna agua s/camión 10.000 l. | 0.01 | 23.79 | 0.24 |
| M05RN010 | h. | Retrocargadora neumáticos 50 CV | 0.012 | 24.67 | 0.30 |
| M08RL010 | h. | Rodillo vibrante manual tándem 800 kg. | 0.012 | 4.14 | 0.05 |
|  |  | Total |  |  | 6.38 |

Claves: compacto, modificado, próctor, graduación, producción, relleno, zanja, material, préstamo, capa, humedad

**A07LD010** m2 FÁB.LADR.1/2P.HUECO DOBLE 8cm. MORT.M-5
Precio: 17.27
Fábrica de ladrillo cerámico hueco doble 24x11,5x8 cm., de 1/2 pie de espesor recibido con mortero de cemento CEM II/B-P 32,5 N y arena de río tipo M-5, preparado en central y suministrado a pie de obra, para revestir, i/replanteo, nivelación y aplomado, rejuntado, limpieza y medios auxiliares. Según UNE-EN-998-1:2004, RC-03, NTE-PTL, RL-88 y CTE-SE-F, medido a cinta corrida.

| Código | Ud | Descripción | Rendimiento | Precio | Importe |
|---|---|---|---|---|---|
| O01OA030 | h. | Oficial primera | 0.5 | 12.38 | 6.19 |
| O01OA070 | h. | Peón ordinario | 0.5 | 11.97 | 5.99 |
| P01LH020 | mud | Ladrillo hueco doble 24x11,5x8 cm. (material; 06/10/2011) | 0.047 | 80.1 | 3.76 |
| P01MC040 | m3 | Mortero cem. gris II/B-M 32,5 M-5/CEM | 0.023 | 58.03 | 1.33 |
|  |  | Total |  |  | 17.27 |

Claves: junta, areno, cinta, auxiliar, corrido, limpieza, nivel, revestir, suministro, mortero, medio, medición, doble, cemento, cerámico, pie, fábrica, hueco, ladrillo, central, preparación, río

**A50152A** m3. ARENA DE RIO EN ZANJA
Precio: 15.4
Suministro, vertido y nivelado de arena de rio 0/5 mm. en zanja.

| Código | Ud | Descripción | Rendimiento | Precio | Importe |
|---|---|---|---|---|---|
| O01OA070 | h. | Peón ordinario | 0.05 | 11.97 | 0.60 |
| P01AA020 | m3 | Arena de río 0/6 mm. | 1 | 14.8 | 14.80 |
|  |  | Total |  |  | 15.4 |

**A538G040** ud. COLUMNA ILUMINACIÓN 12m CON CORONA PARA 4 PROYECTORES (17/10/2007)
Precio: 388.62
Columna de iluminación de 12 metros de altura útil con corona para colocar 4 proyectores, marca SAPEM ( o similar), construida en chapa de acero de 4 mm. de espesor, totalmente troncocónico, con doble puerta de registro, tornillo para toma de tierra. El conjunto estará galvanizado, incluso transporte y montaje.

| Código | Ud | Descripción | Rendimiento | Precio | Importe |
|---|---|---|---|---|---|
| O01OA020 | h | Capataz | 0.5 | 12.58 | 6.29 |
| O01OA030 | h. | Oficial primera | 0.5 | 12.38 | 6.19 |
| O01OA050 | h. | Ayudante | 0.5 | 12.07 | 6.04 |
| PAA1035B | ud. | Columna de 12 m de altura (material; 17/10/2007) | 1 | 304.01 | 304.01 |
| CORPROY | ud. | Corona para acoplamiento de al menos cuatro proyectores (material; 08/08/2011) | 1 | 66.09 | 66.09 |
|  |  | Total |  |  | 388.62 |

**A54LC010** ud PROYECTOR CERRADO C/CARCASA 158 W LED
Precio: 1029
Proyector formado por cacasa y marco embisagrado en aleación ligera inyectada , con acabado en color gris brillo, de 158W LED, modelo BVP650 LXTECO de Philips o similar, incluso controlador de flujo integrado.

| Código | Ud | Descripción | Rendimiento | Precio | Importe |
|---|---|---|---|---|---|
| O01OA030 | h. | Oficial primera | 1.5 | 12.38 | 18.57 |
| O01OA050 | h. | Ayudante | 1.5 | 12.07 | 18.11 |
| P16AE203 | ud | proyector cerrado c/carcasa LED 158 W. (material; 18/07/2016) | 1 | 969.3 | 969.30 |
| M02GE010 | h. | Grúa telescópica autoprop. 20 t. | 0.5 | 43.84 | 21.92 |
| P01DW090 | ud | Pequeño material tipo tres | 1 | 1.1 | 1.10 |
|  |  | Total |  |  | 1029 |

**A54CP001** ud. CAJA DE CONEXIÓN Y PROTECCIÓN BÁCULO (24/10/2007)
Precio: 13.56
Caja de conexión y protección para columna, construida en poliéster reforzado con fibra de vidrio, totalmente colocado e instalado, conteniendo:
-4 bornas de conexión
-1 cortacircuito fusible con cartucho calibrado de 6A
-pequeño material

| Código | Ud | Descripción | Rendimiento | Precio | Importe |
|---|---|---|---|---|---|
| O01OA030 | h. | Oficial primera | 0.05 | 12.38 | 0.62 |
| O01OA050 | h. | Ayudante | 0.05 | 12.07 | 0.60 |
| P15CA011 | ud | Caja conexión y protección báculo 6A (material; 24/10/2007) | 1 | 11.24 | 11.24 |
| P01DW090 | ud | Pequeño material tipo tres | 1 | 1.1 | 1.10 |
|  |  | Total |  |  | 13.56 |

**A16BB011** m. CONDUCTOR UNIPOLAR Cu 3(1x2,5)mm2 (21/01/2003)
Precio: 2.14
Conductor unipolar de cobre RV 0,6/1 kV. de 3(1x2,5) mm2 de sección.

| Código | Ud | Descripción | Rendimiento | Precio | Importe |
|---|---|---|---|---|---|
| O01OA030 | h. | Oficial primera | 0.01 | 12.38 | 0.12 |
| O01OA050 | h. | Ayudante | 0.01 | 12.07 | 0.12 |
| P15AE089 | m. | Cond.RV 0,6-1kV 3(1x2,5) Cu (material; 21/01/2003) | 1 | 1.9 | 1.90 |
|  |  | Total |  |  | 2.14 |

**A538G040A** ud. COLUMNA ILUMINACIÓN 12m PARA 2 PROYECTORES (17/10/2007)
Precio: 322.53
Columna de iluminación de 12 metros de altura útil con corona para colocar 4 proyectores, marca SAPEM ( o similar), construida en chapa de acero de 4 mm. de espesor, totalmente troncocónico, con doble puerta de registro, tornillo para toma de tierra. El conjunto estará galvanizado, incluso transporte y montaje.

| Código | Ud | Descripción | Rendimiento | Precio | Importe |
|---|---|---|---|---|---|
| O01OA020 | h | Capataz | 0.5 | 12.58 | 6.29 |
| O01OA030 | h. | Oficial primera | 0.5 | 12.38 | 6.19 |
| O01OA050 | h. | Ayudante | 0.5 | 12.07 | 6.04 |
| PAA1035B | ud. | Columna de 12 m de altura | 1 | 304.01 | 304.01 |
|  |  | Total |  |  | 322.53 |

**A538G046** ud. COLUMNA ILUMINACIÓN 12m CON BRAZO PARA 1 LUMINARIA (17/10/2007)
Precio: 483.35
Columna de iluminación de 12 metros de altura útil con brazo de 1m serie ACCESS T modelo D de Indalux ( o similar), para una luminaria, construida en chapa de acero de 4 mm. de espesor, totalmente troncocónico, con puerta de registro, tornillo para toma de tierra. El conjunto estará galvanizado, incluso transporte y montaje.

| Código | Ud | Descripción | Rendimiento | Precio | Importe |
|---|---|---|---|---|---|
| O01OA020 | h | Capataz | 0.5 | 12.58 | 6.29 |
| O01OA030 | h. | Oficial primera | 0.5 | 12.38 | 6.19 |
| O01OA050 | h. | Ayudante | 0.5 | 12.07 | 6.04 |
| PAA1035B | ud. | Columna de 12 m de altura | 1 | 304.01 | 304.01 |
| BRAZ1MSEN | ud. | Brazo de 1m para una luminarias (material; 06/10/2011) | 1 | 160.82 | 160.82 |
|  |  | Total |  |  | 483.35 |

**A54LC002** ud LUMINARIA CERRADA C/CARCASA 110 W modelo BGP204
Precio: 620.24
Luminaria cerrada con carcasa, modelo 110W LED BGP204 de Philips o similar con controlador de flujo instalado, incluso arrancador, condensador, transporte y montaje.

| Código | Ud | Descripción | Rendimiento | Precio | Importe |
|---|---|---|---|---|---|
| O01OA030 | h. | Oficial primera | 1 | 12.38 | 12.38 |
| O01OA050 | h. | Ayudante | 1 | 12.07 | 12.07 |
| P01DW090 | ud | Pequeño material tipo tres | 1 | 1.1 | 1.10 |
| P16AE102 | ud | Luminaria cerrada c/carcasa LED 110 W. (material; 18/07/2016) | 1 | 572.77 | 572.77 |
| M02GE010 | h. | Grúa telescópica autoprop. 20 t. | 0.5 | 43.84 | 21.92 |
|  |  | Total |  |  | 620.24 |

**A54LC001** ud LUMINARIA CERRADA C/CARCASA 49 W LED modelo BGP203
Precio: 496.88
Luminaria cerrada con carcasa, modelo 49W LED BGP203 de Philips o similar con controlador de flujo instalado, incluso arrancador, condensador, transporte y montaje.

| Código | Ud | Descripción | Rendimiento | Precio | Importe |
|---|---|---|---|---|---|
| O01OA030 | h. | Oficial primera | 1 | 12.38 | 12.38 |
| O01OA050 | h. | Ayudante | 1 | 12.07 | 12.07 |
| P01DW090 | ud | Pequeño material tipo tres | 1 | 1.1 | 1.10 |
| P16AE101 | ud | Luminaria cerrada c/carcasa LED 49 W. (material; 18/07/2016) | 1 | 449.41 | 449.41 |
| M02GE010 | h. | Grúa telescópica autoprop. 20 t. | 0.5 | 43.84 | 21.92 |
|  |  | Total |  |  | 496.88 |

**A538G048** ud. COLUMNA ILUMINACIÓN 12m CON BRAZO PARA 2 LUMINARIAS (17/10/2007)
Precio: 649.72
Columna de iluminación de 12 metros de altura útil con doble brazo de 1m serie ACCESS B modelo BD de Indalux ( o similar), para dos luminarias, construida en chapa de acero de 4 mm. de espesor, totalmente troncocónico, con puerta de registro, tornillo para toma de tierra. El conjunto estará galvanizado, incluso transporte y montaje.

| Código | Ud | Descripción | Rendimiento | Precio | Importe |
|---|---|---|---|---|---|
| O01OA020 | h | Capataz | 0.65 | 12.58 | 8.18 |
| O01OA030 | h. | Oficial primera | 0.65 | 12.38 | 8.05 |
| O01OA050 | h. | Ayudante | 0.65 | 12.07 | 7.85 |
| PAA1035B | ud. | Columna de 12 m de altura | 1 | 304.01 | 304.01 |
| BRAZ1MDOB | ud. | Brazo de 1m para dos luminarias (material; 08/08/2011) | 1 | 321.63 | 321.63 |
|  |  | Total |  |  | 649.72 |

**A538G044** ud. BRAZO MURAL DE 1m DE LONGITUD PARA LUMINARIA VIARIA (08/08/2011)
Precio: 260.84
Brazo para montaje a pared de 1m de longitud, serie ACCESS L modelo D de Indalux ( o similar), para una luminaria tipo viario. El conjunto tendrá un acabado a definir por la propiedad, incluso transporte y montaje.

| Código | Ud | Descripción | Rendimiento | Precio | Importe |
|---|---|---|---|---|---|
| O01OA020 | h | Capataz | 0.5 | 12.58 | 6.29 |
| O01OA030 | h. | Oficial primera | 0.5 | 12.38 | 6.19 |
| O01OA050 | h. | Ayudante | 0.5 | 12.07 | 6.04 |
| BRAZ1MF | ud. | Brazo de 1m para adosar a fachada (material; 08/08/2011) | 1 | 242.32 | 242.32 |
|  |  | Total |  |  | 260.84 |

**A54CP003** ud. CAJA DE CONEXIÓN Y PROTECCIÓN EN FACHADA
Precio: 18.09
Caja de conexión y protección estanca para luminaria en fachada, construida en poliéster reforzado con fibra de vidrio, totalmente colocado e instalado, conteniendo:
-2 bornas de conexión
-1 cortacircuito fusible con cartucho calibrado de 6A
-pequeño material

| Código | Ud | Descripción | Rendimiento | Precio | Importe |
|---|---|---|---|---|---|
| O01OA030 | h. | Oficial primera | 0.1 | 12.38 | 1.24 |
| O01OA050 | h. | Ayudante | 0.1 | 12.07 | 1.21 |
| P15CA013 | ud | Caja conexión y protección luminaria en fachada (material; 08/08/2011) | 1 | 14.54 | 14.54 |
| P01DW090 | ud | Pequeño material tipo tres | 1 | 1.1 | 1.10 |
|  |  | Total |  |  | 18.09 |

**A01AF201** m2 DEMOL.Y LEVANTADO PAVIMENTO HM e=15/25cm (12/02/2004)
Precio: 7.5
Demolición y levantado de pavimento de hormigón en masa de 15/25 cm. de espesor, incluso carga y transporte de material a vertedero.

| Código | Ud | Descripción | Rendimiento | Precio | Importe |
|---|---|---|---|---|---|
| O01OA020 | h | Capataz | 0.019 | 12.58 | 0.24 |
| O01OA070 | h. | Peón ordinario | 0.055 | 11.97 | 0.66 |
| M05EN030 | h. | Excav.hidráulica neumáticos 100 CV | 0.055 | 47.26 | 2.60 |
| M06MR230 | h. | Martillo rompedor hidraúlico 600 kg. | 0.055 | 7.86 | 0.43 |
| M05RN020 | h. | Retrocargadora neumáticos 75 CV | 0.019 | 29.52 | 0.56 |
| M07CB020 | h. | Camión basculante 4x4 14 t. | 0.037 | 31.28 | 1.16 |
| M07N070 | m3 | Canon de escombros a vertedero | 0.369 | 5 | 1.85 |
|  |  | Total |  |  | 7.5 |

**A80CI100** m3 CIMBRA, I/MONTAJE Y DESMONTAJE (16/10/2007)
Precio: 5.96
m3 de cimbra metálica, totalmente lista para encofrar, incluso anclajes, nivelación y p.p. de elementos metálicos.

| Código | Ud | Descripción | Rendimiento | Precio | Importe |
|---|---|---|---|---|---|
| O01OA020 | h | Capataz | 0.01 | 12.58 | 0.13 |
| O01OA030 | h. | Oficial primera | 0.055 | 12.38 | 0.68 |
| O01OA070 | h. | Peón ordinario | 0.055 | 11.97 | 0.66 |
| M02GE010 | h. | Grúa telescópica autoprop. 20 t. | 0.015 | 43.84 | 0.66 |
| P10AN300 | m3 | Andamio metálico en cimbras (material; 16/10/2007) | 1 | 3.83 | 3.83 |
|  |  | Total |  |  | 5.96 |

**A04015.A.101** m3 EXTENDIDO DE ARENA SIN COMPACTAR (17/02/2005)
Precio: 17.52
m3 m3 de arena de rio sin compactar

| Código | Ud | Descripción | Rendimiento | Precio | Importe |
|---|---|---|---|---|---|
| M07CB010 | h. | Camión basculante 4x2 10 t. (maquinaria; 17/02/2005) | 0.01 | 26.44 | 0.26 |
| O01OA070 | h. | Peón ordinario | 0.1 | 11.97 | 1.20 |
| O01OA020 | h | Capataz | 0.1 | 12.58 | 1.26 |
| P01AA020 | m3 | Arena de río 0/6 mm. | 1 | 14.8 | 14.80 |
|  |  | Total |  |  | 17.52 |

**E04CA030BZ1** m3 H.ARM. HA-35/P/40/IIa ZAPATAS V.MAN. ENC. (10/11/2000)
Precio: 137.14
Hormigón armado HA-35 N/mm2, consistencia plástica, Tmáx.40 mm., para ambiente agresivo, elaborado en central en relleno de zapatas y zanjas de cimentación, incluso armadura (40 kg/m3.), encofrado y desencofrado, vertido por medios manuales, vibrado y colocación. Según normas NTE-CSZ , EHE-08 y CTE-SE-C.

| Código | Ud | Descripción | Rendimiento | Precio | Importe |
|---|---|---|---|---|---|
| E04CM080 | m3 | HORM. HA-35/P/40/IIa V. MANUAL | 1 | 94.44 | 94.44 |
| E04AB020 | kg | ACERO CORRUGADO B 500 S | 40 | 1.02 | 40.80 |
| E04LE020 | m2 | ENCOF. MAD. LOSAS CIMENTACIÓN | 0.25 | 7.61 | 1.90 |
|  |  | Total |  |  | 137.14 |

Claves: plástico, zapata, norma, elaboración, relleno, vibración, vertedero, cimiento, colocación, central, medio, consistencia, armadura, hormigón, manual, ambiente, zanja

**A01A010** m3 PASTA DE CAL APAGADA AMASADA (31/01/2000)
Precio: 68.54
Pasta de cal viva apagada, amasada manualmente.

| Código | Ud | Descripción | Rendimiento | Precio | Importe |
|---|---|---|---|---|---|
| O01OA070 | h. | Peón ordinario | 2.5 | 11.97 | 29.93 |
| P01CL030 | t. | Cal hidratada en sacos S (material) | 0.35 | 109.07 | 38.17 |
| P01DW050 | m3 | Agua | 0.7 | 0.63 | 0.44 |
|  |  | Total |  |  | 68.54 |

Claves: cal, apagado, pasta, vivo, manual, amasado

**A02M040** m3 MORT.BAST.CAL M-5 CEM BL-II/A-L 42,5 R (31/01/2000)
Precio: 101.61
Mortero bastardo con cemento blanco BL-II/A-L 42,5 R, cal y arena de río M-5, confeccionado con hormigonera de 200 l., s/RC-03.

| Código | Ud | Descripción | Rendimiento | Precio | Importe |
|---|---|---|---|---|---|
| O01OA070 | h. | Peón ordinario | 1.8 | 11.97 | 21.55 |
| A01A010 | m3 | PASTA DE CAL APAGADA AMASADA | 0.27 | 68.54 | 18.51 |
| P01CC140 | t. | Cemento blanco BL-II/A-L 42,5 R sacos (material) | 0.27 | 169.81 | 45.85 |
| P01AA020 | m3 | Arena de río 0/6 mm. | 0.98 | 14.8 | 14.50 |
| P01DW050 | m3 | Agua | 0.2 | 0.63 | 0.13 |
| M03HH020 | h. | Hormigonera 200 l. gasolina | 0.5 | 2.13 | 1.07 |
|  |  | Total |  |  | 101.61 |

Claves: cemento, areno, bastardo, cal, mortero, río, confeccionar, hormigón, blanco

## Recursos

**M05EC020** h. Excavadora hidráulica cadenas 135 CV
Claves: excavación, hidráulico, cadena

**M07CB020** h. Camión basculante 4x4 14 t
Claves: camión, basculante

**M07N080** m3 Canon de tierra a vertedero
Claves: vertedero, tierra

**M05RN010** h. Retrocargadora neumáticos 50 CV
Claves: neumático

**M08CA110** h. Cisterna agua s/camión 10.000 l
Claves: cisterna, agua

**M08RL010** h. Rodillo vibrante manual tándem 800 kg
Claves: rodillo, vibración, manual

**P04SC260M** m2 Panel fijación oculta ACH e=80mm LDR tipo M
Panel de sectoriz. ACH e=80mm LDR tipo M
Claves: panel

**P13EV030M** m Escalera de gato con pate antideslizante, ac. galv
Claves: estándar, galvanizar

**P3590009** ud Anclaje unión rejilla galv
Claves: rejilla, unión, galvanizar, anclaje

**EIROGCFM** ud Cabina vestuario o aseo
Cabina para vestuario, de 900x1400 mm y 2000 mm de altura, de tablero fenólico HPL, de 13 mm de espesor, color a elegir, Euroclase B-s2, d0 de reacción al fuego, según UNE-EN 13501-1; compuesta de: puerta de 600x1800 mm y 2 laterales de 1800 mm de altura; estructura soporte de aluminio anodizado, formada por perfil guía horizontal de sección circular de 25 mm de diámetro, rosetas, pinzas de sujeción de los tableros y perfiles en U de 20x15 mm para fijación a la pared y herrajes de acero inoxidable AISI 316L, formados por bisagras con muelle, tirador con condena e indicador exterior de libre y ocupado, y pies regulables en altura hasta 150 mm.

**05047-E22.061** ud Aparallaje cuadro Mantenimiento (32A)
Aparellaje cuadro principal ref. Cuadro Mantenimiento, potencia 10 kW , según unifilar.

**P15EB010J** m. Conduc cobre desnudo 35 mm2
Claves: desnudo, cobre

**P15ED030** ud Sold. alumino t. cable/placa
Claves: aluminio

**P15EC010** ud Registro de comprobación + tapa
Claves: tapa, comprobación, registro

**P15EC020** ud Puente de prueba
Claves: prueba

**05047-E27.031** ud Bateria de Automática de Condensadores 360 kVAr a 400V
Claves: SAFT

**M05EC030** h. Excavadora hidráulica cadenas 195 CV
Claves: cadena, hidráulico, excavación

**M06MR230** h. Martillo rompedor hidraúlico 600 kg
Claves: rompedor, hidráulico, martillo

**M08NM010** h. Motoniveladora de 135 CV
Claves: nivel

**M08RN040** h. Rodillo vibrante autopropuls.mixto 15 t
Claves: mixto, rodillo, vibración

**M08RV020** h Compactador asfált.neum.aut. 12/22t
Claves: automático, compacto

**M08CN010** h. Cisterna nodriza cemento 25 tm
Claves: cisterna, cemento, nodriza

**M08W040** h. Distribuidora material pulverulento
Claves: material, distribución

**M08NP020** h. Equipo integral estab.in situ 530CV
Claves: equipo

**P01CC030** t. Cemento CEM II/A-V 32,5 R granel
Claves: granel, cemento

**M08EP010** h. Pav.encofrad.desliz. s/cadenas 300CV/12m
Claves: pavimentación

**M05PN010** h. Pala cargadora neumáticos 85 CV/1,2m3
Claves: neumático, cargador, pala

**P01HD510** m3 Hormigón HF-4,5 s/hormig.planta
Claves: hormigón, planta

**P06WW070** m2 Producto filmógeno de curado
Claves: producción

**M07W110** m3 km transporte hormigón
Claves: hormigón, transporte

**M08NM020** h Motoniveladora de 200 CV
Claves: nivel

**P26VC050** ud Vál.compue.c/elást.brida D=50mm y accesorios
Claves: brida, valoración

**P26UUG050** ud Goma plana D=50 mm
Claves: plano, goma

**P26UUG065** ud Goma plana D=65 mm
Claves: plano, goma

**P26UUG080** ud Goma plana D=80 mm
Claves: plano, goma

**P26VC080** ud Vál.compue.c/elást.brida D=80mm y accesorios
Claves: brida, valoración

**P26VC100** ud Vál.compue.c/elást.brida D=100mm y accesorios
Claves: brida, valoración

**P26UUG100** ud Goma plana D=100 mm
Claves: plano, goma

**P26UUL359** ud Unión brida-liso fund.dúctil Ø hasta 250 mm
Claves: unión

**P26UUL220** ud Unión brida-liso fund.dúctil D=100mm
Claves: unión

**P22DE556** kg Desencofrante cualquier encofrado
Desencofrante

**M026010** h. Grua autopropulsada 15 tn
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
**M053001** h. Equipo para hinca tablestacas
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
**P0255010** m2 Tablestaca recuperable de acero
TABLEST.RECUP. ACERO 9MM 450MM ANCHO. (i/ alquiler para 3 meses y 5 puestas)

**P02EPW130** ud Jta.goma anillo pozo ench.-camp. D=800
Claves: goma, anillo, pozo

**P02EPA170** ud Anillo pozo ench-camp.circ.HA h=1m D=800
Claves: anillo, pozo

**P02EPA250** ud Losa remate pozo ench-camp. HA D=800/600
Claves: losa, pozo, remate

**P02EPW030** ud Aro nivelaci.pozo ench-camp. h= 50 D=600
Claves: aro, pozo

**P40Q0035** m Tuberia polietileno riego localizado, d=16 mm
Tubería de polietileno para riego localizado, d=16 mm

**P01AG130** m3 Grava machaqueo 40/80 mm
Claves: grava, machaqueo

**M07CB101** h Camión carga hasta 40 t
Claves: camión, carga

**O01OB130** h Oficial 1ª cerrajero
Claves: cerrajería

**O01OB140** h Ayudante cerrajero
Claves: cerrajería, ayudante

**P03ACA080** kg Acero corrugado B 400 S/SD
Claves: acero, corrugado

**M12O010** h Equipo oxicorte
Claves: equipo

**P04FAV085** ud Pié angular gav 1,5 mm
Claves: pie, angular

**P04FAV086** ud Tornillo p/pié
Claves: tornillo

**P04FAV090** m Perfil secundario T galv 1,5 mm
Claves: perfil, galvanizar

**P04FAV095** m Perfil primario L galv 1,5 mm
Claves: perfil, galvanizar

**P05CGP310** m Remate ac.prelac. a=50cm e=0,6mm
Claves: remate

**P05PW095111** m2 chapa plegada
Claves: plancha, zinc

**P13CP170222** ud Puerta chapa lisa 2 H. 260x210 p.epoxi
Claves: chapa, liso, epoxi, puerta

**P13CPLR9060** m2 Rejilla ventilación galv+ p.epoxi
Claves: chapa, liso, epoxi, puerta

**P01HA030** m3 Hormigón HA-30/P/20/IIa central
Claves: central, hormigón

**P03AA120** kg Alambre de atar d=2 mm B 500 S
Alambre

**M510310** h Grúa sobre camión 130 t
Grúa sobre camión c/ pluma telescópica carga máxima 130 t de 500 CV

**P02RVA030** m T dren.PVC corr.simpl.abov SN2 D=160mm
Claves: drenaje, PVC

**M07N030** m3 Canon suelo seleccionado prestámo
Claves: préstamo, suelo

**M05RN030** h. Retrocargadora neumáticos 100 CV
Claves: neumático

**M07W080** t. km transporte tierras en obra
Claves: obra, tierra, transporte

**06095.4-10** ud Lumin. estanca poliester. 2x36 W. HF
Claves: estanco

**P16CC090** ud Tubo fluorescente 36 W./830-840-827
Claves: fluorescencia, tubo

**P15FK230** ud PIA 4x32A, 6/15kA curva C
Claves: curva

**P15FK220** ud PIA 4x25A, 6/15kA curva C
Claves: curva

**P15FK050** ud PIA 2x10A, 6/10kA curva C
Claves: curva

**P15FM010** ud Contactor tetrapolar 40A
Claves: conductor

**P15FJ070** ud Diferencial 4x25A a 30mA tipo AC
Claves: diferencial

**P15FJ010** ud Diferencial 2x25A a 30mA tipo AC
Claves: diferencial

**P26GP300.66** ud Grupo de presión contra incendios 300 m3/h 66 mca
Claves: brida, valoración

**MQ5002** h Rodillo auto.90cm 1kg/cm gener
Rodillo autopropulsado de 90 cm y 1 kg/cm de peso sobre la generatriz.

**PZ70.001** Kg Fertiliz.compl.césped NPK-Mg-MO
Fertilizante complejo para césped, NPK-Mg-MO.

**PZ70.002** kg Mezcla césped
Mezcla de semillas para césped.

**PZ70.004** m3 Mantillo limpio cribado
Claves: limpieza, mantillo

**MQ5003** h Miniretroexcavadora
Mini-retroexcavadora.

**PZ60.010** ud Lavandula latifolia, 10-25 cm alt, cont. 300 cc
Suministro de Lavandula latifolia (espliego), de 10-25 cm. de altura, en alvéolo forestal de 300 cc.

**PZ60.021** ud Rosmarinus officinalis, 20-50 cm. alt., cont. 1,5 l
Suministro de Rosmarinus officinalis, de 20-50 cm. de altura, en contenedor de 1,5 litros.

**P01MP515** m Valla metálica de 2 metros
Claves: malla

**P13VT040** ud Puerta abat. tubo 30x30 galv. 3x2
Claves: galvanizar, tubo, puerta

**P3590011** UD Compuerta mural accionamiento manual 2.500 X 3.000, H=4.200MM
COMPUERTA MURAL MOTORIZADA 1000 X 1000, H=5.000MM.

**P3590012** UD Compuerta mural accionamiento manual 1.500 X 1.500, H=4.200MM
COMPUERTA MURAL MOTORIZADA 1000 X 1000, H=5.000MM.

**P3590030** UD Reja manual B= 2350 H= 3000 MM L=100 AISI304
COMPUERTA MURAL MOTORIZADA 1000 X 1000, H=5.000MM.

**P13BT071** m. Barandilla 90 cm. tubo 40x1,5
Claves: barandilla, vertedero, tubo

**P3590010** m2 Enrejado tramex 30x30/30x2 galv
Claves: enrejado, galvanizar

**P3590007** m. Angular acero 30X30X3 MM
Claves: angular, acero

**P13EV030** ud Pate estándar a.Galv. d=20 mm
Claves: estándar, galvanizar

**M07N070** m3 Canon de escombros a vertedero
Claves: vertedero, escombro

**P01MP555** m Valla metálica de seguridad h=3.35m s/plano
Claves: malla

**P01MP516** m Valla metálica de 2,45 metros con bayoneta
Claves: malla

**M08CB010** h Camión cist.bitum.c/lanza 10.000 l
Claves: camión

**M03MC110** h Pta.asfált.caliente discontínua 160 t/h
Claves: discontinuo, caliente

**M08EA100** h Extended.asfáltica cadenas 2,5/6m.110CV
Claves: asfalto, cadena

**P01PC010** kg Fuel-oil pesado 2,7 S tipo 1
Claves: pesado

**P01PL170l** t Emulsión asfáltica ECI
Claves: emulsión, asfalto

**P01PL150** t Emulsión asfáltica ECR-1 termoadh
Claves: emulsión, asfalto

**P01PL010l** t Betún B 50/70 a pie de planta
Claves: pie, betún, planta

**P26RB455** ud Contador-Caudalimetro GPRS
Claves: fundición, boca, riego, equipo

**P26VC150** ud Vál.compue.c/elást.brida D=150mm y accesorios
Claves: brida, valoración

**P26UUG150** ud Goma plana D=150 mm
Claves: plano, goma

**P26PPL060** ud Collarín PP para PE-PVC D=110/75-40mm
Claves: collarín

**P26RB010** ud Boca riego fundición con arqueta equipada
Claves: fundición, boca, riego, equipo

**PZ60.017** ud Pinus pinea, 80-100 cm. alt. cont. 5 l
Suministro de Pinus pinea, de 80-100 cm. de altura, en contenedor de 5 litros.

**PZ60.022** ud Populus alba, de 100-150 cm. alt., cont. 3 l
Suministro de Populus alba, de 100-150 cm. de altura, en contenedor de 3 litros.

**PZ70.007** m2 Malla antihierba PP, 140 gr/m2
Malla antihierbas, de permeabilidad mínima 6 l/m2/s, fabricada en polipropileno, de peso específico 140 g/m2, con tratamiento anti-UV, resistente al envejecimiento en agua, ácidos, álcalis y agentes biológicos.

**PZ70.008** m3 Gravilla decorativa, 9-12 mm., obra
Gravilla decorativa, 9-12 mm, en obra.

**M11SH010** h. Hincadora de postes
Claves: poste

**P27EC070** ud Juego tornillería galvanizada
Claves: galvanizar, juego, tornillo

**P27EC050** ud Captafaro barrera dos caras reflexivas
Claves: reflexivo, captafaro, barrera, cara

**P27EC021** ud Pieza especial terminacion B.M.S
Claves: pieza, terminación, especial

**P01.60003** ud Conjunto de tornillería para bionda
Conjunto de tornillería para unión poste-amortiguador, amortiguador-fleje y fleje-fleje, constituido por tornillos M16*40 y M16*30, arandelas y tuercas

**M04PP300** h Vibrohincador-extr.hidr.35 kW
Claves: hidráulico

**P3590013** UD Compuerta mural accionamiento manual 300 X 300, H=3.400MM
COMPUERTA MURAL MOTORIZADA 1000 X 1000, H=5.000MM.

**P3590031** UD Reja manual B= 1200 H= 2400 MM L=50 AISI304
COMPUERTA MURAL MOTORIZADA 1000 X 1000, H=5.000MM.

**P3590005** m2 Chapa a cero estriada 4/5 MM
Claves: estría, chapa, acero

**P3590006** m. Angular acero 25X25X3 MM
Claves: angular, acero

**P3590008** m3 Mortero cemento gris II/B-M 32,5 M-450
Claves: areno, cemento, mortero, río, hormigón, dosificación, confeccionar

**P3590003** UD Caudalímetro electromagnético DN300
CAUDALÍMETRO ELECTROMAGNÉTICO DN700

**SMA.E0500N** UD Carrete telescópico de desmontaje DN = 300 mm
CARRETE TELESCOPICO DE DESMONTAJE DN=500MM

**M07CB010** h. Camión basculante 4x2 10 t
Claves: basculante, camión

**M11HV120** h Aguja eléct.c/convertid.gasolina D=79mm
Claves: aguja, gasolina

**O01OB010** h Oficial 1ª encofrador
Claves: encofrar

**O01OB020** h Ayudante encofrador
Claves: encofrar, ayudante

**P01EM040** m2 Tablero aglom. hidrofugo 3,66x1,83x22
Claves: tablero, hidrófugo

**P01HA061** m3 Hormigón HA-35/P/40/IIa central
Claves: central, hormigón

## Entidades
- 000, C
- 001, C
- 002, C
